# Paneles Thermochip

- Propiedad del archivo: CYPE INGENIEROS, S.A.
- Formato: FIEBDC-3/2004
- Programa: ARQUIMEDES
- Tipo: lista de precios
- Comentario: Presupuesto
- Fecha de los precios: 25/01/2023
- Divisa: EUR
- Costes indirectos: 3 %
- IVA: 21 %
- Código: _THERMOCHIP_2024_V11 (13/10/2023)

## TH01 Panel de fachada (13/10/2023)
Partidas de panel Thermochip para cerramientos verticales

**01TH40** m² Panel de fachada Thermochip TFbcY/12-40-12 MH2400*550
Precio: 78.91
Panel sándwich machihembrado en las cuatro caras, Thermochip TFbcY 12 - 40 - 12 "THERMOCHIP HOUSING", compuesto de: cara exterior tablero de fibrocemento de 12,5 mm de espesor, núcleo aislante de espuma de poliestireno extruido, de 40 mm de espesor y cara interior de tablero de fibroyeso de 12,5 mm de espesor, resistencia térmica 1,40 m²K/W, transmitancia 0,72 W/m²K, fijado mecánicamente sobre estructura de montantes distanciados como máximo 800mm entre ellos; para formación de cerramiento vertical. Incluso tornillos autorroscantes, para fijación a soporte de madera o metal, sellado de juntas con pegamento de fibroyeso en la cara interior del panel. DISEÑO Y EJECUCIÓN: según el DAU 20/120.
Incluye: Replanteo. Corte de las piezas. Colocación de los paneles. Fijación mecánica de las piezas al soporte. Sellado en la cara interior del panel (juntas de tablero de fibroyeso).
No Incluye: Estructura de soporte, revestimiento exterior, ni cinta impermable para sellado de juntas exteriores en caso necesario.
Criterio de medición de proyecto: Superficie del faldón medida en verdadera magnitud, según documentación gráfica de Proyecto.
Criterio de medición de obra: Se medirá, en verdadera magnitud, la superficie realmente ejecutada según especificaciones de Proyecto.
Formato de panel: 2400mm*550mm

| Código | Ud | Descripción | Rendimiento | Precio | Importe |
|---|---|---|---|---|---|
| 0101-TFbcY40 | m² | Panel sándwich machihembrado en las cuatro caras, Thermochip TFbcY 12-40-12 (material) | 1.05 | 64.35 | 67.57 |
| 0101-Tor40 | Ud | Tornillo autorroscante para estructura de madera o metal, de acero galvanizado, de 6 mm de diámetro y 120 mm de longitud. (material) | 7 | 0.13 | 0.91 |
| 0101-peg01 | m | Sellado de juntas en la cara interior del panel con pegamento de fibroyeso. (material; 13/10/2023) | 1 | 1.5 | 1.50 |
| 0101_mo01 | h | Oficial 1ª carpintero. (mano de obra) | 0.175 | 21.72 | 3.80 |
| 0101_mo02 | h | Ayudante carpintero. (mano de obra) | 0.175 | 20.46 | 3.58 |
| % | % | Costes directos complementarios | 2 % | 77.36 | 1.55 |
|  |  | Total |  |  | 78.91 |

**01TH50** m² Panel de fachada Thermochip TFbcY/12-50-12 MH2400*550
Precio: 82.71
Panel sándwich machihembrado en las cuatro caras, Thermochip TFbcY 12 - 50 - 12 "THERMOCHIP HOUSING", compuesto de: cara exterior tablero de fibrocemento de 12,5 mm de espesor, núcleo aislante de espuma de poliestireno extruido, de 50 mm de espesor y cara interior de tablero de fibroyeso de 12,5 mm de espesor, resistencia térmica 1,70 m²K/W, transmitancia 0,59 W/m²K, fijado mecánicamente sobre estructura de montantes distanciados como máximo 800mm entre ellos; para formación de cerramiento vertical. Incluso tornillos autorroscantes, para fijación a soporte de madera o metal, sellado de juntas con pegamento de fibroyeso en la cara interior del panel. DISEÑO Y EJECUCIÓN: según el DAU 20/120.
Incluye: Replanteo. Corte de las piezas. Colocación de los paneles. Fijación mecánica de las piezas al soporte. Sellado en la cara interior del panel (juntas de tablero de fibroyeso).
No Incluye: Estructura de soporte, revestimiento exterior, ni cinta impermable para sellado de juntas exteriores en caso necesario.
Criterio de medición de proyecto: Superficie del faldón medida en verdadera magnitud, según documentación gráfica de Proyecto.
Criterio de medición de obra: Se medirá, en verdadera magnitud, la superficie realmente ejecutada según especificaciones de Proyecto.
Formato de panel: 2400mm*550mm

| Código | Ud | Descripción | Rendimiento | Precio | Importe |
|---|---|---|---|---|---|
| 0101-TFbcY50 | m² | Panel sándwich machihembrado en las cuatro caras, Thermochip TFbcY 12-50-12 (material) | 1.05 | 67.9 | 71.30 |
| 0101-Tor50 | Ud | Tornillo autorroscante para estructura de madera o metal, de acero galvanizado, de 6 mm de diámetro y 140 mm de longitud. (material) | 7 | 0.13 | 0.91 |
| 0101-peg01 | m | Sellado de juntas en la cara interior del panel con pegamento de fibroyeso. | 1 | 1.5 | 1.50 |
| 0101_mo01 | h | Oficial 1ª carpintero. | 0.175 | 21.72 | 3.80 |
| 0101_mo02 | h | Ayudante carpintero. | 0.175 | 20.46 | 3.58 |
| % | % | Costes directos complementarios | 2 % | 81.09 | 1.62 |
|  |  | Total |  |  | 82.71 |

**01TH60** m² Panel de fachada Thermochip TFbcY/12-60-12 MH2400*550
Precio: 86.79
Panel sándwich machihembrado en las cuatro caras, Thermochip TFbcY 12 - 60 - 12 "THERMOCHIP HOUSING", compuesto de: cara exterior tablero de fibrocemento de 12,5 mm de espesor, núcleo aislante de espuma de poliestireno extruido, de 60 mm de espesor y cara interior de tablero de fibroyeso de 12,5 mm de espesor, resistencia térmica 1,90 m²K/W, transmitancia 0,53 W/m²K, fijado mecánicamente sobre estructura de montantes distanciados como máximo 800mm entre ellos; para formación de cerramiento vertical. Incluso tornillos autorroscantes, para fijación a soporte de madera o metal, sellado de juntas con pegamento de fibroyeso en la cara interior del panel.DISEÑO Y EJECUCIÓN: según el DAU 20/120.
Incluye: Replanteo. Corte de las piezas. Colocación de los paneles. Fijación mecánica de las piezas al soporte. Sellado en la cara interior del panel (juntas de tablero de fibroyeso).
No Incluye: Estructura de soporte, revestimiento exterior, ni cinta impermable para sellado de juntas exteriores en caso necesario.
Criterio de medición de proyecto: Superficie del faldón medida en verdadera magnitud, según documentación gráfica de Proyecto.
Criterio de medición de obra: Se medirá, en verdadera magnitud, la superficie realmente ejecutada según especificaciones de Proyecto.
Formato de panel: 2400mm*550mm

| Código | Ud | Descripción | Rendimiento | Precio | Importe |
|---|---|---|---|---|---|
| 0101-TFbcY60 | m² | Panel sándwich machihembrado en las cuatro caras, Thermochip TFbcY 12-60-12 (material) | 1.05 | 71.45 | 75.02 |
| 0101-Tor60 | Ud | Tornillo autorroscante para estructura de madera o metal, de acero galvanizado, de 6 mm de diámetro y 160 mm de longitud. (material) | 7 | 0.17 | 1.19 |
| 0101-peg01 | m | Sellado de juntas en la cara interior del panel con pegamento de fibroyeso. | 1 | 1.5 | 1.50 |
| 0101_mo01 | h | Oficial 1ª carpintero. | 0.175 | 21.72 | 3.80 |
| 0101_mo02 | h | Ayudante carpintero. | 0.175 | 20.46 | 3.58 |
| % | % | Costes directos complementarios | 2 % | 85.09 | 1.70 |
|  |  | Total |  |  | 86.79 |

**01TH80** m² Panel de fachada Thermochip TFbcY/12-80-12 MH2400*550
Precio: 94.41
Panel sándwich machihembrado en las cuatro caras, Thermochip TFbcY 12 - 80 - 12 "THERMOCHIP HOUSING", compuesto de: cara exterior tablero de fibrocemento de 12,5 mm de espesor, núcleo aislante de espuma de poliestireno extruido, de 80 mm de espesor y cara interior de tablero de fibroyeso de 12,5 mm de espesor, resistencia térmica 2,47 m²K/W, transmitancia 0,41 W/m²K, fijado mecánicamente sobre estructura de montantes distanciados como máximo 800mm entre ellos; para formación de cerramiento vertical. Incluso tornillos autorroscantes, para fijación a soporte de madera o metal, sellado de juntas con pegamento de fibroyeso en la cara interior del panel. DISEÑO Y EJECUCIÓN: según el DAU 20/120.
Incluye: Replanteo. Corte de las piezas. Colocación de los paneles. Fijación mecánica de las piezas al soporte. Sellado en la cara interior del panel (juntas de tablero de fibroyeso).
No Incluye: Estructura de soporte, revestimiento exterior, ni cinta impermable para sellado de juntas exteriores en caso necesario.
Criterio de medición de proyecto: Superficie del faldón medida en verdadera magnitud, según documentación gráfica de Proyecto.
Criterio de medición de obra: Se medirá, en verdadera magnitud, la superficie realmente ejecutada según especificaciones de Proyecto.
Formato de panel: 2400mm*550mm

| Código | Ud | Descripción | Rendimiento | Precio | Importe |
|---|---|---|---|---|---|
| 0101-TFbcY80 | m² | Panel sándwich machihembrado en las cuatro caras, Thermochip TFbcY 12-80-12 (material) | 1.05 | 78.36 | 82.28 |
| 0101-Tor80 | Ud | Tornillo autorroscante para estructura de madera o metal, de acero galvanizado, de 6 mm de diámetro y 180 mm de longitud. (material) | 7 | 0.2 | 1.40 |
| 0101-peg01 | m | Sellado de juntas en la cara interior del panel con pegamento de fibroyeso. | 1 | 1.5 | 1.50 |
| 0101_mo01 | h | Oficial 1ª carpintero. | 0.175 | 21.72 | 3.80 |
| 0101_mo02 | h | Ayudante carpintero. | 0.175 | 20.46 | 3.58 |
| % | % | Costes directos complementarios | 2 % | 92.56 | 1.85 |
|  |  | Total |  |  | 94.41 |

**01TH100** m² Panel de fachada Thermochip TFbcY/12-100-12 MH2400*550
Precio: 102.08
Panel sándwich machihembrado en las cuatro caras, Thermochip TFbcY 12 - 100 - 12 "THERMOCHIP HOUSING", compuesto de: cara exterior tablero de fibrocemento de 12,5 mm de espesor, núcleo aislante de espuma de poliestireno extruido, de 100 mm de espesor y cara interior de tablero de fibroyeso de 12,5 mm de espesor, resistencia térmica 2,89 m²K/W, transmitancia 0,35 W/m²K, fijado mecánicamente sobre estructura de montantes distanciados como máximo 800mm entre ellos; para formación de cerramiento vertical. Incluso tornillos autorroscantes, para fijación a soporte de madera o metal, sellado de juntas con pegamento de fibroyeso en la cara interior del panel. DISEÑO Y EJECUCIÓN: según el DAU 20/120.
Incluye: Replanteo. Corte de las piezas. Colocación de los paneles. Fijación mecánica de las piezas al soporte. Sellado en la cara interior del panel (juntas de tablero de fibroyeso).
No Incluye: Estructura de soporte, revestimiento exterior, ni cinta impermable para sellado de juntas exteriores en caso necesario.
Criterio de medición de proyecto: Superficie del faldón medida en verdadera magnitud, según documentación gráfica de Proyecto.
Criterio de medición de obra: Se medirá, en verdadera magnitud, la superficie realmente ejecutada según especificaciones de Proyecto.
Formato de panel: 2400mm*550mm

| Código | Ud | Descripción | Rendimiento | Precio | Importe |
|---|---|---|---|---|---|
| 0101-TFbcY100 | m² | Panel sándwich machihembrado en las cuatro caras, Thermochip TFbcY 12-100-12 (material) | 1.05 | 85.26 | 89.52 |
| 0101-Tor100 | Ud | Tornillo autorroscante para estructura de madera o metal, de acero galvanizado, de 6 mm de diámetro y 200 mm de longitud. (material) | 7 | 0.24 | 1.68 |
| 0101-peg01 | m | Sellado de juntas en la cara interior del panel con pegamento de fibroyeso. | 1 | 1.5 | 1.50 |
| 0101_mo01 | h | Oficial 1ª carpintero. | 0.175 | 21.72 | 3.80 |
| 0101_mo02 | h | Ayudante carpintero. | 0.175 | 20.46 | 3.58 |
| % | % | Costes directos complementarios | 2 % | 100.08 | 2.00 |
|  |  | Total |  |  | 102.08 |

**01TH120** m² Panel de fachada Thermochip TFbcY/12-120-12 MH2400*550
Precio: 110.26
Panel sándwich machihembrado en las cuatro caras, Thermochip TFbcY 12 - 120 - 12 "THERMOCHIP HOUSING", compuesto de: cara exterior tablero de fibrocemento de 12,5 mm de espesor, núcleo aislante de espuma de poliestireno extruido, de 120 mm de espesor y cara interior de tablero de fibroyeso de 12,5 mm de espesor, resistencia térmica 3,61 m²K/W, transmitancia 0,28 W/m²K, fijado mecánicamente sobre estructura de montantes distanciados como máximo 800mm entre ellos; para formación de cerramiento vertical. Incluso tornillos autorroscantes, para fijación a soporte de madera o metal, sellado de juntas con pegamento de fibroyeso en la cara interior del panel. DISEÑO Y EJECUCIÓN: según el DAU 20/120.
Incluye: Replanteo. Corte de las piezas. Colocación de los paneles. Fijación mecánica de las piezas al soporte. Sellado en la cara interior del panel (juntas de tablero de fibroyeso).
No Incluye: Estructura de soporte, revestimiento exterior, ni cinta impermable para sellado de juntas exteriores en caso necesario.
Criterio de medición de proyecto: Superficie del faldón medida en verdadera magnitud, según documentación gráfica de Proyecto.
Criterio de medición de obra: Se medirá, en verdadera magnitud, la superficie realmente ejecutada según especificaciones de Proyecto.
Formato de panel: 2400mm*550mm

| Código | Ud | Descripción | Rendimiento | Precio | Importe |
|---|---|---|---|---|---|
| 0101-TFbcY120 | m² | Panel sándwich machihembrado en las cuatro caras, Thermochip TFbcY 12-120-12 (material) | 1.05 | 92.56 | 97.19 |
| 0101-Tor120 | Ud | Tornillo autorroscante para estructura de madera o metal, de acero galvanizado, de 6 mm de diámetro y 220 mm de longitud. (material) | 7 | 0.29 | 2.03 |
| 0101-peg01 | m | Sellado de juntas en la cara interior del panel con pegamento de fibroyeso. | 1 | 1.5 | 1.50 |
| 0101_mo01 | h | Oficial 1ª carpintero. | 0.175 | 21.72 | 3.80 |
| 0101_mo02 | h | Ayudante carpintero. | 0.175 | 20.46 | 3.58 |
| % | % | Costes directos complementarios | 2 % | 108.10 | 2.16 |
|  |  | Total |  |  | 110.26 |

**01TH140** m² Panel de fachada Thermochip TFbcY/12-140-12 MH2400*550
Precio: 118.67
Panel sándwich machihembrado en las cuatro caras, Thermochip TFbcY 12 - 160 - 12 "THERMOCHIP HOUSING", compuesto de: cara exterior tablero de fibrocemento de 12,5 mm de espesor, núcleo aislante de espuma de poliestireno extruido, de 140 mm de espesor y cara interior de tablero de fibroyeso de 12,5 mm de espesor, resistencia térmica 4,18 m²K/W, transmitancia 0,24 W/m²K, fijado mecánicamente sobre estructura de montantes distanciados como máximo 800mm entre ellos; para formación de cerramiento vertical. Incluso tornillos autorroscantes, para fijación a soporte de madera o metal, sellado de juntas con pegamento de fibroyeso en la cara interior del panel. DISEÑO Y EJECUCIÓN: según el DAU 20/120.
Incluye: Replanteo. Corte de las piezas. Colocación de los paneles. Fijación mecánica de las piezas al soporte. Sellado en la cara interior del panel (juntas de tablero de fibroyeso).
No Incluye: Estructura de soporte, revestimiento exterior, ni cinta impermable para sellado de juntas exteriores en caso necesario.
Criterio de medición de proyecto: Superficie del faldón medida en verdadera magnitud, según documentación gráfica de Proyecto.
Criterio de medición de obra: Se medirá, en verdadera magnitud, la superficie realmente ejecutada según especificaciones de Proyecto.
Formato de panel: 2400mm*550mm

| Código | Ud | Descripción | Rendimiento | Precio | Importe |
|---|---|---|---|---|---|
| 0101-TFbcY140 | m² | Panel sándwich machihembrado en las cuatro caras, Thermochip TFbcY 12-140-12 (material) | 1.05 | 100.21 | 105.22 |
| 0101-Tor140 | Ud | Tornillo autorroscante para estructura de madera o metal, de acero galvanizado, de 6 mm de diámetro y 240 mm de longitud. (material) | 7 | 0.32 | 2.24 |
| 0101-peg01 | m | Sellado de juntas en la cara interior del panel con pegamento de fibroyeso. | 1 | 1.5 | 1.50 |
| 0101_mo01 | h | Oficial 1ª carpintero. | 0.175 | 21.72 | 3.80 |
| 0101_mo02 | h | Ayudante carpintero. | 0.175 | 20.46 | 3.58 |
| % | % | Costes directos complementarios | 2 % | 116.34 | 2.33 |
|  |  | Total |  |  | 118.67 |

**01TH160** m² Panel de fachada Thermochip TFbcY/12-160-12 MH2400*550
Precio: 126.86
Panel sándwich machihembrado en las cuatro caras, Thermochip TFbcY 12 - 160 - 12 "THERMOCHIP HOUSING", compuesto de: cara exterior tablero de fibrocemento de 12,5 mm de espesor, núcleo aislante de espuma de poliestireno extruido, de 160 mm de espesor y cara interior de tablero de fibroyeso de 12,5 mm de espesor, resistencia térmica 4,75 m²K/W, transmitancia 0,21 W/m²K, fijado mecánicamente sobre estructura de montantes distanciados como máximo 800mm entre ellos; para formación de cerramiento vertical. Incluso tornillos autorroscantes, para fijación a soporte de madera o metal, sellado de juntas con pegamento de fibroyeso en la cara interior del panel. DISEÑO Y EJECUCIÓN: según el DAU 20/120.
Incluye: Replanteo. Corte de las piezas. Colocación de los paneles. Fijación mecánica de las piezas al soporte. Sellado en la cara interior del panel (juntas de tablero de fibroyeso).
No Incluye: Estructura de soporte, revestimiento exterior, ni cinta impermable para sellado de juntas exteriores en caso necesario.
Criterio de medición de proyecto: Superficie del faldón medida en verdadera magnitud, según documentación gráfica de Proyecto.
Criterio de medición de obra: Se medirá, en verdadera magnitud, la superficie realmente ejecutada según especificaciones de Proyecto.
Formato de panel: 2400mm*550mm

| Código | Ud | Descripción | Rendimiento | Precio | Importe |
|---|---|---|---|---|---|
| 0101-TFbcY160 | m² | Panel sándwich machihembrado en las cuatro caras, Thermochip TFbcY 12-160-12 (material) | 1.05 | 107.86 | 113.25 |
| 0101-Tor160 | Ud | Tornillo autorroscante para estructura de madera o metal, de acero galvanizado, de 6 mm de diámetro y 240 mm de longitud. (material) | 7 | 0.32 | 2.24 |
| 0101-peg01 | m | Sellado de juntas en la cara interior del panel con pegamento de fibroyeso. | 1 | 1.5 | 1.50 |
| 0101_mo01 | h | Oficial 1ª carpintero. | 0.175 | 21.72 | 3.80 |
| 0101_mo02 | h | Ayudante carpintero. | 0.175 | 20.46 | 3.58 |
| % | % | Costes directos complementarios | 2 % | 124.37 | 2.49 |
|  |  | Total |  |  | 126.86 |

**01TH200** m² Panel de fachada Thermochip TFbcY/12-200-12 MH2400*550
Precio: 144.85
Panel sándwich machihembrado en las cuatro caras, Thermochip TFbcY 12 - 160 - 12 "THERMOCHIP HOUSING", compuesto de: cara exterior tablero de fibrocemento de 12,5 mm de espesor, núcleo aislante de espuma de poliestireno extruido, de 200 mm de espesor y cara interior de tablero de fibroyeso de 12,5 mm de espesor, resistencia térmica 5,90 m²K/W, transmitancia 0,17 W/m²K, fijado mecánicamente sobre estructura de montantes distanciados como máximo 800mm entre ellos; para formación de cerramiento vertical. Incluso tornillos autorroscantes, para fijación a soporte de madera o metal, sellado de juntas con pegamento de fibroyeso en la cara interior del panel. DISEÑO Y EJECUCIÓN: según el DAU 20/120.
Incluye: Replanteo. Corte de las piezas. Colocación de los paneles. Fijación mecánica de las piezas al soporte. Sellado en la cara interior del panel (juntas de tablero de fibroyeso).
No Incluye: Estructura de soporte, revestimiento exterior, ni cinta impermable para sellado de juntas exteriores en caso necesario.
Criterio de medición de proyecto: Superficie del faldón medida en verdadera magnitud, según documentación gráfica de Proyecto.
Criterio de medición de obra: Se medirá, en verdadera magnitud, la superficie realmente ejecutada según especificaciones de Proyecto.
Formato de panel: 2400mm*550mm

| Código | Ud | Descripción | Rendimiento | Precio | Importe |
|---|---|---|---|---|---|
| 0101-TFbcY200 | m² | Panel sándwich machihembrado en las cuatro caras, Thermochip TFbcY 12-200-12 (material) | 1.05 | 123.79 | 129.98 |
| 0101-Tor200 | Ud | Tornillo autorroscante para estructura de madera o metal, de acero galvanizado, de 6 mm de diámetro y 280 mm de longitud. (material) | 7 | 0.45 | 3.15 |
| 0101-peg01 | m | Sellado de juntas en la cara interior del panel con pegamento de fibroyeso. | 1 | 1.5 | 1.50 |
| 0101_mo01 | h | Oficial 1ª carpintero. | 0.175 | 21.72 | 3.80 |
| 0101_mo02 | h | Ayudante carpintero. | 0.175 | 20.46 | 3.58 |
| % | % | Costes directos complementarios | 2 % | 142.01 | 2.84 |
|  |  | Total |  |  | 144.85 |

## TH02 Panel cubiertas planas (13/10/2023)
Partidas de panel Thermochip para cubiertas planas.

**02TH40** m² Panel cubierta plana Thermochip TFbcY/12-40-12 MH2400*550
Precio: 80.47
Panel sándwich machihembrado en las cuatro caras, Thermochip TFbcY 12 - 40 - 12 "THERMOCHIP HOUSING", compuesto de: cara exterior tablero de fibrocemento de 12,5 mm de espesor, núcleo aislante de espuma de poliestireno extruido, de 40 mm de espesor y cara interior de tablero de fibroyeso de 12,5 mm de espesor, resistencia térmica 1,40 m²K/W, transmitancia 0,72 W/m²K, fijado mecánicamente sobre estructura de viguetas distanciadas como máximo 1200mm para cubiertas no transitables y 600mm para cubiertas transitables. para formación de cubierta plana. Incluso tornillos autorroscantes, para fijación a soporte de madera o metal, sellado de juntas con pegamento de fibroyeso en la cara interior del panel y con cinta autoadhesiva en la cara exterior. DISEÑO Y EJECUCIÓN: según el DAU 20/121.
Incluye: Replanteo. Corte de las piezas. Colocación de los paneles. Fijación mecánica de las piezas al soporte. Sellado de juntas y uniones.
No Incluye: Estructura de soporte ni revestimiento exterior.
Criterio de medición de proyecto: Superficie del faldón medida en verdadera magnitud, según documentación gráfica de Proyecto.
Criterio de medición de obra: Se medirá, en verdadera magnitud, la superficie realmente ejecutada según especificaciones de Proyecto.
Formato de panel: 2400mm*550mm

| Código | Ud | Descripción | Rendimiento | Precio | Importe |
|---|---|---|---|---|---|
| 0101-TFbcY40 | m² | Panel sándwich machihembrado en las cuatro caras, Thermochip TFbcY 12-40-12 | 1.05 | 64.35 | 67.57 |
| 0101-Tor40 | Ud | Tornillo autorroscante para estructura de madera o metal, de acero galvanizado, de 6 mm de diámetro y 120 mm de longitud. | 7 | 0.13 | 0.91 |
| 0101-peg01 | m | Sellado de juntas en la cara interior del panel con pegamento de fibroyeso. | 1 | 1.5 | 1.50 |
| 0101-Cin01 | m | Cinta autoadhesiva, de polietileno, con adhesivo acrílico sin disolventes, armadura de polietileno y película de separación de papel siliconado, de 0,34 mm de espesor y 60 mm de anchura, rango de temperatura de trabajo de -40 a 80°C, para el sellado en los encuentros de los paneles y para la fijación y el sellado de láminas impermeabilizantes y para el control del vapor, suministrada en rollos de 25 m de longitud. (material) | 1 | 1.53 | 1.53 |
| 0101_mo01 | h | Oficial 1ª carpintero. | 0.175 | 21.72 | 3.80 |
| 0101_mo02 | h | Ayudante carpintero. | 0.175 | 20.46 | 3.58 |
| % | % | Costes directos complementarios | 2 % | 78.89 | 1.58 |
|  |  | Total |  |  | 80.47 |

**02TH50** m² Panel cubierta plana Thermochip TFbcY/12-50-12 MH2400*550
Precio: 84.27
Panel sándwich machihembrado en las cuatro caras, Thermochip TFbcY 12 - 50 - 12 "THERMOCHIP HOUSING", compuesto de: cara exterior tablero de fibrocemento de 12,5 mm de espesor, núcleo aislante de espuma de poliestireno extruido, de 50 mm de espesor y cara interior de tablero de fibroyeso de 12,5 mm de espesor, resistencia térmica 1,70 m²K/W, transmitancia 0,59 W/m²K, fijado mecánicamente sobre estructura de viguetas distanciadas como máximo 1200mm para cubiertas no transitables y 600mm para cubiertas transitables. Incluso tornillos autorroscantes, para fijación a soporte de madera o metal, sellado de juntas con pegamento de fibroyeso en la cara interior del panel y con cinta autoadhesiva en la cara exterior. DISEÑO Y EJECUCIÓN: según el DAU 20/121.
Incluye: Replanteo. Corte de las piezas. Colocación de los paneles. Fijación mecánica de las piezas al soporte. Sellado de juntas y uniones.
No Incluye: Estructura de soporte ni revestimiento exterior.
Criterio de medición de proyecto: Superficie del faldón medida en verdadera magnitud, según documentación gráfica de Proyecto.
Criterio de medición de obra: Se medirá, en verdadera magnitud, la superficie realmente ejecutada según especificaciones de Proyecto.
Formato de panel: 2400mm*550mm

| Código | Ud | Descripción | Rendimiento | Precio | Importe |
|---|---|---|---|---|---|
| 0101-TFbcY50 | m² | Panel sándwich machihembrado en las cuatro caras, Thermochip TFbcY 12-50-12 | 1.05 | 67.9 | 71.30 |
| 0101-Tor50 | Ud | Tornillo autorroscante para estructura de madera o metal, de acero galvanizado, de 6 mm de diámetro y 140 mm de longitud. | 7 | 0.13 | 0.91 |
| 0101-peg01 | m | Sellado de juntas en la cara interior del panel con pegamento de fibroyeso. | 1 | 1.5 | 1.50 |
| 0101-Cin01 | m |  | 1 | 1.53 | 1.53 |
| 0101_mo01 | h | Oficial 1ª carpintero. | 0.175 | 21.72 | 3.80 |
| 0101_mo02 | h | Ayudante carpintero. | 0.175 | 20.46 | 3.58 |
| % | % | Costes directos complementarios | 2 % | 82.62 | 1.65 |
|  |  | Total |  |  | 84.27 |

**02TH60** m² Panel cubierta plana Thermochip TFbcY/12-60-12 MH2400*550
Precio: 88.35
Panel sándwich machihembrado en las cuatro caras, Thermochip TFbcY 12 - 60 - 12 "THERMOCHIP HOUSING", compuesto de: cara exterior tablero de fibrocemento de 12,5 mm de espesor, núcleo aislante de espuma de poliestireno extruido, de 60 mm de espesor y cara interior de tablero de fibroyeso de 12,5 mm de espesor, resistencia térmica 1,90m²K/W, transmitancia 0,53 W/m²K, fijado mecánicamente sobre estructura de viguetas distanciadas como máximo 1200mm para cubiertas no transitables y 600mm para cubiertas transitables. Incluso tornillos autorroscantes, para fijación a soporte de madera o metal, sellado de juntas con pegamento de fibroyeso en la cara interior del panel y con cinta autoadhesiva en la cara exterior. DISEÑO Y EJECUCIÓN: según el DAU 20/121.
Incluye: Replanteo. Corte de las piezas. Colocación de los paneles. Fijación mecánica de las piezas al soporte. Sellado de juntas y uniones.
No Incluye: Estructura de soporte ni revestimiento exterior.
Criterio de medición de proyecto: Superficie del faldón medida en verdadera magnitud, según documentación gráfica de Proyecto.
Criterio de medición de obra: Se medirá, en verdadera magnitud, la superficie realmente ejecutada según especificaciones de Proyecto.
Formato de panel: 2400mm*550mm

| Código | Ud | Descripción | Rendimiento | Precio | Importe |
|---|---|---|---|---|---|
| 0101-TFbcY60 | m² | Panel sándwich machihembrado en las cuatro caras, Thermochip TFbcY 12-60-12 | 1.05 | 71.45 | 75.02 |
| 0101-Tor60 | Ud | Tornillo autorroscante para estructura de madera o metal, de acero galvanizado, de 6 mm de diámetro y 160 mm de longitud. | 7 | 0.17 | 1.19 |
| 0101-peg01 | m | Sellado de juntas en la cara interior del panel con pegamento de fibroyeso. | 1 | 1.5 | 1.50 |
| 0101-Cin01 | m |  | 1 | 1.53 | 1.53 |
| 0101_mo01 | h | Oficial 1ª carpintero. | 0.175 | 21.72 | 3.80 |
| 0101_mo02 | h | Ayudante carpintero. | 0.175 | 20.46 | 3.58 |
| % | % | Costes directos complementarios | 2 % | 86.62 | 1.73 |
|  |  | Total |  |  | 88.35 |

**02TH80** m² Panel cubierta plana Thermochip TFbcY/12-80-12 MH2400*550
Precio: 95.97
Panel sándwich machihembrado en las cuatro caras, Thermochip TFbcY 12 - 80 - 12 "THERMOCHIP HOUSING", compuesto de: cara exterior tablero de fibrocemento de 12,5 mm de espesor, núcleo aislante de espuma de poliestireno extruido, de 80 mm de espesor y cara interior de tablero de fibroyeso de 12,5 mm de espesor, resistencia térmica 2,47 m²K/W, transmitancia 0,41 W/m²K, fijado mecánicamente sobre estructura de viguetas distanciadas como máximo 1200mm para cubiertas no transitables y 600mm para cubiertas transitables. Incluso tornillos autorroscantes, para fijación a soporte de madera o metal, sellado de juntas con pegamento de fibroyeso en la cara interior del panel y con cinta autoadhesiva en la cara exterior. DISEÑO Y EJECUCIÓN: según el DAU 20/121.
Incluye: Replanteo. Corte de las piezas. Colocación de los paneles. Fijación mecánica de las piezas al soporte. Sellado de juntas y uniones.
No Incluye: Estructura de soporte ni revestimiento exterior.
Criterio de medición de proyecto: Superficie del faldón medida en verdadera magnitud, según documentación gráfica de Proyecto.
Criterio de medición de obra: Se medirá, en verdadera magnitud, la superficie realmente ejecutada según especificaciones de Proyecto.
Formato de panel: 2400mm*550mm

| Código | Ud | Descripción | Rendimiento | Precio | Importe |
|---|---|---|---|---|---|
| 0101-TFbcY80 | m² | Panel sándwich machihembrado en las cuatro caras, Thermochip TFbcY 12-80-12 | 1.05 | 78.36 | 82.28 |
| 0101-Tor80 | Ud | Tornillo autorroscante para estructura de madera o metal, de acero galvanizado, de 6 mm de diámetro y 180 mm de longitud. | 7 | 0.2 | 1.40 |
| 0101-peg01 | m | Sellado de juntas en la cara interior del panel con pegamento de fibroyeso. | 1 | 1.5 | 1.50 |
| 0101-Cin01 | m |  | 1 | 1.53 | 1.53 |
| 0101_mo01 | h | Oficial 1ª carpintero. | 0.175 | 21.72 | 3.80 |
| 0101_mo02 | h | Ayudante carpintero. | 0.175 | 20.46 | 3.58 |
| % | % | Costes directos complementarios | 2 % | 94.09 | 1.88 |
|  |  | Total |  |  | 95.97 |

**02TH100** m² Panel cubierta plana Thermochip TFbcY/12-100-12 MH2400*550
Precio: 103.64
Panel sándwich machihembrado en las cuatro caras, Thermochip TFbcY 12 - 100 - 12 "THERMOCHIP HOUSING", compuesto de: cara exterior tablero de fibrocemento de 12,5 mm de espesor, núcleo aislante de espuma de poliestireno extruido, de 100 mm de espesor y cara interior de tablero de fibroyeso de 12,5 mm de espesor, resistencia térmica 2,89 m²K/W, transmitancia 0,35 W/m²K, fijado mecánicamente sobre estructura de viguetas distanciadas como máximo 1200mm para cubiertas no transitables y 600mm para cubiertas transitables. Incluso tornillos autorroscantes, para fijación a soporte de madera o metal, sellado de juntas con pegamento de fibroyeso en la cara interior del panel y con cinta autoadhesiva en la cara exterior. DISEÑO Y EJECUCIÓN: según el DAU 20/121.
Incluye: Replanteo. Corte de las piezas. Colocación de los paneles. Fijación mecánica de las piezas al soporte. Sellado de juntas y uniones.
No Incluye: Estructura de soporte ni revestimiento exterior.
Criterio de medición de proyecto: Superficie del faldón medida en verdadera magnitud, según documentación gráfica de Proyecto.
Criterio de medición de obra: Se medirá, en verdadera magnitud, la superficie realmente ejecutada según especificaciones de Proyecto.
Formato de panel: 2400mm*550mm

| Código | Ud | Descripción | Rendimiento | Precio | Importe |
|---|---|---|---|---|---|
| 0101-TFbcY100 | m² | Panel sándwich machihembrado en las cuatro caras, Thermochip TFbcY 12-100-12 | 1.05 | 85.26 | 89.52 |
| 0101-Tor100 | Ud | Tornillo autorroscante para estructura de madera o metal, de acero galvanizado, de 6 mm de diámetro y 200 mm de longitud. | 7 | 0.24 | 1.68 |
| 0101-peg01 | m | Sellado de juntas en la cara interior del panel con pegamento de fibroyeso. | 1 | 1.5 | 1.50 |
| 0101-Cin01 | m |  | 1 | 1.53 | 1.53 |
| 0101_mo01 | h | Oficial 1ª carpintero. | 0.175 | 21.72 | 3.80 |
| 0101_mo02 | h | Ayudante carpintero. | 0.175 | 20.46 | 3.58 |
| % | % | Costes directos complementarios | 2 % | 101.61 | 2.03 |
|  |  | Total |  |  | 103.64 |

**02TH120** m² Panel cubierta plana Thermochip TFbcY/12-120-12 MH2400*550
Precio: 111.82
Panel sándwich machihembrado en las cuatro caras, Thermochip TFbcY 12 - 120 - 12 "THERMOCHIP HOUSING", compuesto de: cara exterior tablero de fibrocemento de 12,5 mm de espesor, núcleo aislante de espuma de poliestireno extruido, de 120 mm de espesor y cara interior de tablero de fibroyeso de 12,5 mm de espesor, resistencia térmica 3,61 m²K/W, transmitancia 0,28 W/m²K, fijado mecánicamente sobre estructura de viguetas distanciadas como máximo 1200mm para cubiertas no transitables y 600mm para cubiertas transitables. Incluso tornillos autorroscantes, para fijación a soporte de madera o metal, sellado de juntas con pegamento de fibroyeso en la cara interior del panel y con cinta autoadhesiva en la cara exterior. DISEÑO Y EJECUCIÓN: según el DAU 20/121.
Incluye: Replanteo. Corte de las piezas. Colocación de los paneles. Fijación mecánica de las piezas al soporte. Sellado de juntas y uniones.
No Incluye: Estructura de soporte ni revestimiento exterior.
Criterio de medición de proyecto: Superficie del faldón medida en verdadera magnitud, según documentación gráfica de Proyecto.
Criterio de medición de obra: Se medirá, en verdadera magnitud, la superficie realmente ejecutada según especificaciones de Proyecto.
Formato de panel: 2400mm*550mm

| Código | Ud | Descripción | Rendimiento | Precio | Importe |
|---|---|---|---|---|---|
| 0101-TFbcY120 | m² | Panel sándwich machihembrado en las cuatro caras, Thermochip TFbcY 12-120-12 | 1.05 | 92.56 | 97.19 |
| 0101-Tor120 | Ud | Tornillo autorroscante para estructura de madera o metal, de acero galvanizado, de 6 mm de diámetro y 220 mm de longitud. | 7 | 0.29 | 2.03 |
| 0101-peg01 | m | Sellado de juntas en la cara interior del panel con pegamento de fibroyeso. | 1 | 1.5 | 1.50 |
| 0101-Cin01 | m |  | 1 | 1.53 | 1.53 |
| 0101_mo01 | h | Oficial 1ª carpintero. | 0.175 | 21.72 | 3.80 |
| 0101_mo02 | h | Ayudante carpintero. | 0.175 | 20.46 | 3.58 |
| % | % | Costes directos complementarios | 2 % | 109.63 | 2.19 |
|  |  | Total |  |  | 111.82 |

**02TH140** m² Panel cubierta plana Thermochip TFbcY/12-140-12 MH2400*550
Precio: 120.23
Panel sándwich machihembrado en las cuatro caras, Thermochip TFbcY 12 - 140 - 12 "THERMOCHIP HOUSING", compuesto de: cara exterior tablero de fibrocemento de 12,5 mm de espesor, núcleo aislante de espuma de poliestireno extruido, de 140 mm de espesor y cara interior de tablero de fibroyeso de 12,5 mm de espesor, resistencia térmica 4,18 m²K/W, transmitancia 0,24 W/m²K, fijado mecánicamente sobre estructura de viguetas distanciadas como máximo 1200mm para cubiertas no transitables y 600mm para cubiertas transitables. Incluso tornillos autorroscantes, para fijación a soporte de madera o metal, sellado de juntas con pegamento de fibroyeso en la cara interior del panel y con cinta autoadhesiva en la cara exterior. DISEÑO Y EJECUCIÓN: según el DAU 20/121.
Incluye: Replanteo. Corte de las piezas. Colocación de los paneles. Fijación mecánica de las piezas al soporte. Sellado de juntas y uniones.
No Incluye: Estructura de soporte ni revestimiento exterior.
Criterio de medición de proyecto: Superficie del faldón medida en verdadera magnitud, según documentación gráfica de Proyecto.
Criterio de medición de obra: Se medirá, en verdadera magnitud, la superficie realmente ejecutada según especificaciones de Proyecto.
Formato de panel: 2400mm*550mm

| Código | Ud | Descripción | Rendimiento | Precio | Importe |
|---|---|---|---|---|---|
| 0101-TFbcY140 | m² | Panel sándwich machihembrado en las cuatro caras, Thermochip TFbcY 12-140-12 | 1.05 | 100.21 | 105.22 |
| 0101-Tor140 | Ud | Tornillo autorroscante para estructura de madera o metal, de acero galvanizado, de 6 mm de diámetro y 240 mm de longitud. | 7 | 0.32 | 2.24 |
| 0101-peg01 | m | Sellado de juntas en la cara interior del panel con pegamento de fibroyeso. | 1 | 1.5 | 1.50 |
| 0101-Cin01 | m |  | 1 | 1.53 | 1.53 |
| 0101_mo01 | h | Oficial 1ª carpintero. | 0.175 | 21.72 | 3.80 |
| 0101_mo02 | h | Ayudante carpintero. | 0.175 | 20.46 | 3.58 |
| % | % | Costes directos complementarios | 2 % | 117.87 | 2.36 |
|  |  | Total |  |  | 120.23 |

**02TH160** m² Panel cubierta plana Thermochip TFbcY/12-160-12 MH2400*550
Precio: 128.42
Panel sándwich machihembrado en las cuatro caras, Thermochip TFbcY 12 - 160 - 12 "THERMOCHIP HOUSING", compuesto de: cara exterior tablero de fibrocemento de 12,5 mm de espesor, núcleo aislante de espuma de poliestireno extruido, de 160 mm de espesor y cara interior de tablero de fibroyeso de 12,5 mm de espesor, resistencia térmica 4,75 m²K/W, transmitancia 0,21 W/m²K, fijado mecánicamente sobre estructura de viguetas distanciadas como máximo 1200mm para cubiertas no transitables y 600mm para cubiertas transitables. Incluso tornillos autorroscantes, para fijación a soporte de madera o metal, sellado de juntas con pegamento de fibroyeso en la cara interior del panel y con cinta autoadhesiva en la cara exterior. DISEÑO Y EJECUCIÓN: según el DAU 20/121.
Incluye: Replanteo. Corte de las piezas. Colocación de los paneles. Fijación mecánica de las piezas al soporte. Sellado de juntas y uniones.
No Incluye: Estructura de soporte ni revestimiento exterior.
Criterio de medición de proyecto: Superficie del faldón medida en verdadera magnitud, según documentación gráfica de Proyecto.
Criterio de medición de obra: Se medirá, en verdadera magnitud, la superficie realmente ejecutada según especificaciones de Proyecto.
Formato de panel: 2400mm*550mm

| Código | Ud | Descripción | Rendimiento | Precio | Importe |
|---|---|---|---|---|---|
| 0101-TFbcY160 | m² | Panel sándwich machihembrado en las cuatro caras, Thermochip TFbcY 12-160-12 | 1.05 | 107.86 | 113.25 |
| 0101-Tor160 | Ud | Tornillo autorroscante para estructura de madera o metal, de acero galvanizado, de 6 mm de diámetro y 240 mm de longitud. | 7 | 0.32 | 2.24 |
| 0101-peg01 | m | Sellado de juntas en la cara interior del panel con pegamento de fibroyeso. | 1 | 1.5 | 1.50 |
| 0101-Cin01 | m |  | 1 | 1.53 | 1.53 |
| 0101_mo01 | h | Oficial 1ª carpintero. | 0.175 | 21.72 | 3.80 |
| 0101_mo02 | h | Ayudante carpintero. | 0.175 | 20.46 | 3.58 |
| % | % | Costes directos complementarios | 2 % | 125.90 | 2.52 |
|  |  | Total |  |  | 128.42 |

**02TH200** m² Panel cubierta plana Thermochip TFbcY/12-200-12 MH2400*550
Precio: 146.41
Panel sándwich machihembrado en las cuatro caras, Thermochip TFbcY 12 - 200 - 12 "THERMOCHIP HOUSING", compuesto de: cara exterior tablero de fibrocemento de 12,5 mm de espesor, núcleo aislante de espuma de poliestireno extruido, de 200 mm de espesor y cara interior de tablero de fibroyeso de 12,5 mm de espesor, resistencia térmica 5,90 m²K/W, transmitancia 0,17 W/m²K, fijado mecánicamente sobre estructura de viguetas distanciadas como máximo 1200mm para cubiertas no transitables y 600mm para cubiertas transitables. Incluso tornillos autorroscantes, para fijación a soporte de madera o metal, sellado de juntas con pegamento de fibroyeso en la cara interior del panel y con cinta autoadhesiva en la cara exterior. DISEÑO Y EJECUCIÓN: según el DAU 20/121.
Incluye: Replanteo. Corte de las piezas. Colocación de los paneles. Fijación mecánica de las piezas al soporte. Sellado de juntas y uniones.
No Incluye: Estructura de soporte ni revestimiento exterior.
Criterio de medición de proyecto: Superficie del faldón medida en verdadera magnitud, según documentación gráfica de Proyecto.
Criterio de medición de obra: Se medirá, en verdadera magnitud, la superficie realmente ejecutada según especificaciones de Proyecto.
Formato de panel: 2400mm*550mm

| Código | Ud | Descripción | Rendimiento | Precio | Importe |
|---|---|---|---|---|---|
| 0101-TFbcY200 | m² | Panel sándwich machihembrado en las cuatro caras, Thermochip TFbcY 12-200-12 | 1.05 | 123.79 | 129.98 |
| 0101-Tor200 | Ud | Tornillo autorroscante para estructura de madera o metal, de acero galvanizado, de 6 mm de diámetro y 280 mm de longitud. | 7 | 0.45 | 3.15 |
| 0101-peg01 | m | Sellado de juntas en la cara interior del panel con pegamento de fibroyeso. | 1 | 1.5 | 1.50 |
| 0101-Cin01 | m |  | 1 | 1.53 | 1.53 |
| 0101_mo01 | h | Oficial 1ª carpintero. | 0.175 | 21.72 | 3.80 |
| 0101_mo02 | h | Ayudante carpintero. | 0.175 | 20.46 | 3.58 |
| % | % | Costes directos complementarios | 2 % | 143.54 | 2.87 |
|  |  | Total |  |  | 146.41 |

**02bTH40** m² Panel cubierta plana Thermochip TAfFbc/10-40-12 MH2400*550
Precio: 82.66
Panel sándwich machihembrado en las cuatro caras, Thermochip TAfFbc 10 - 40 - 12 "THERMOCHIP HOUSING", compuesto de: cara exterior tablero de fibrocemento de 12,5 mm de espesor, núcleo aislante de espuma de poliestireno extruido, de 40 mm de espesor y cara interior de friso de abeto de 10 mm de espesor, resistencia térmica 1,42 m²K/W, transmitancia 0,70 W/m²K, fijado mecánicamente sobre estructura de viguetas distanciadas como máximo 1200mm para cubiertas no transitables y 600mm para cubiertas transitables. Incluso tornillos autorroscantes, para fijación a soporte de madera o metal, sellado de juntas con pegamento de fibroyeso en la cara interior del panel y con cinta autoadhesiva en la cara exterior. DISEÑO Y EJECUCIÓN: según el DAU 20/121.
Incluye: Replanteo. Corte de las piezas. Colocación de los paneles. Fijación mecánica de las piezas al soporte. Sellado de juntas y uniones.
No Incluye: Estructura de soporte ni revestimiento exterior.
Criterio de medición de proyecto: Superficie del faldón medida en verdadera magnitud, según documentación gráfica de Proyecto.
Criterio de medición de obra: Se medirá, en verdadera magnitud, la superficie realmente ejecutada según especificaciones de Proyecto.
Formato de panel: 2400mm*550mm

| Código | Ud | Descripción | Rendimiento | Precio | Importe |
|---|---|---|---|---|---|
| 0302-TAfFbc40 | m² | Panel sándwich machihembrado en las cuatro caras, Thermochip TAfFbc 10-40-12 (material) | 1.05 | 66.4 | 69.72 |
| 0101-Tor40 | Ud | Tornillo autorroscante para estructura de madera o metal, de acero galvanizado, de 6 mm de diámetro y 120 mm de longitud. | 7 | 0.13 | 0.91 |
| 0101-peg01 | m | Sellado de juntas en la cara interior del panel con pegamento de fibroyeso. | 1 | 1.5 | 1.50 |
| 0101-Cin01 | m |  | 1 | 1.53 | 1.53 |
| 0101_mo01 | h | Oficial 1ª carpintero. | 0.175 | 21.72 | 3.80 |
| 0101_mo02 | h | Ayudante carpintero. | 0.175 | 20.46 | 3.58 |
| % | % | Costes directos complementarios | 2 % | 81.04 | 1.62 |
|  |  | Total |  |  | 82.66 |

**02bTH50** m² Panel cubierta plana Thermochip TAfFbc/10-50-12 MH2400*550
Precio: 86.47
Panel sándwich machihembrado en las cuatro caras, Thermochip TAfFbc 10 - 50 - 12 "THERMOCHIP HOUSING", compuesto de: cara exterior tablero de fibrocemento de 12,5 mm de espesor, núcleo aislante de espuma de poliestireno extruido, de 50 mm de espesor y cara interior de friso de abeto de 10 mm de espesor, resistencia térmica 1,73 m²K/W, transmitancia 0,58 W/m²K, fijado mecánicamente sobre estructura de viguetas distanciadas como máximo 1200mm para cubiertas no transitables y 600mm para cubiertas transitables. Incluso tornillos autorroscantes, para fijación a soporte de madera o metal, sellado de juntas con pegamento de fibroyeso en la cara interior del panel y con cinta autoadhesiva en la cara exterior. DISEÑO Y EJECUCIÓN: según el DAU 20/121.
Incluye: Replanteo. Corte de las piezas. Colocación de los paneles. Fijación mecánica de las piezas al soporte. Sellado de juntas y uniones.
No Incluye: Estructura de soporte ni revestimiento exterior.
Criterio de medición de proyecto: Superficie del faldón medida en verdadera magnitud, según documentación gráfica de Proyecto.
Criterio de medición de obra: Se medirá, en verdadera magnitud, la superficie realmente ejecutada según especificaciones de Proyecto.
Formato de panel: 2400mm*550mm

| Código | Ud | Descripción | Rendimiento | Precio | Importe |
|---|---|---|---|---|---|
| 0302-TAfFbc50 | m² | Panel sándwich machihembrado en las cuatro caras, Thermochip TAfFbc 10-50-12 (material) | 1.05 | 69.95 | 73.45 |
| 0101-Tor50 | Ud | Tornillo autorroscante para estructura de madera o metal, de acero galvanizado, de 6 mm de diámetro y 140 mm de longitud. | 7 | 0.13 | 0.91 |
| 0101-peg01 | m | Sellado de juntas en la cara interior del panel con pegamento de fibroyeso. | 1 | 1.5 | 1.50 |
| 0101-Cin01 | m |  | 1 | 1.53 | 1.53 |
| 0101_mo01 | h | Oficial 1ª carpintero. | 0.175 | 21.72 | 3.80 |
| 0101_mo02 | h | Ayudante carpintero. | 0.175 | 20.46 | 3.58 |
| % | % | Costes directos complementarios | 2 % | 84.77 | 1.70 |
|  |  | Total |  |  | 86.47 |

**02bTH60** m² Panel cubierta plana Thermochip TAfFbc/10-60-12 MH2400*550
Precio: 90.56
Panel sándwich machihembrado en las cuatro caras, Thermochip TfFbc 10 - 60 - 12 "THERMOCHIP HOUSING", compuesto de: cara exterior tablero de fibrocemento de 12,5 mm de espesor, núcleo aislante de espuma de poliestireno extruido, de 60 mm de espesor y cara interior de friso de abeto de 10 mm de espesor, resistencia térmica 1,92 m²K/W, transmitancia 0,52 W/m²K, fijado mecánicamente sobre estructura de viguetas distanciadas como máximo 1200mm para cubiertas no transitables y 600mm para cubiertas transitables. Incluso tornillos autorroscantes, para fijación a soporte de madera o metal, sellado de juntas con pegamento de fibroyeso en la cara interior del panel y con cinta autoadhesiva en la cara exterior. DISEÑO Y EJECUCIÓN: según el DAU 20/121.
Incluye: Replanteo. Corte de las piezas. Colocación de los paneles. Fijación mecánica de las piezas al soporte. Sellado de juntas y uniones.
No Incluye: Estructura de soporte ni revestimiento exterior.
Criterio de medición de proyecto: Superficie del faldón medida en verdadera magnitud, según documentación gráfica de Proyecto.
Criterio de medición de obra: Se medirá, en verdadera magnitud, la superficie realmente ejecutada según especificaciones de Proyecto.
Formato de panel: 2400mm*550mm

| Código | Ud | Descripción | Rendimiento | Precio | Importe |
|---|---|---|---|---|---|
| 0302-TAfFbc60 | m² | Panel sándwich machihembrado en las cuatro caras, Thermochip TAfFbc 10-60-12 (material) | 1.05 | 73.5 | 77.18 |
| 0101-Tor60 | Ud | Tornillo autorroscante para estructura de madera o metal, de acero galvanizado, de 6 mm de diámetro y 160 mm de longitud. | 7 | 0.17 | 1.19 |
| 0101-peg01 | m | Sellado de juntas en la cara interior del panel con pegamento de fibroyeso. | 1 | 1.5 | 1.50 |
| 0101-Cin01 | m |  | 1 | 1.53 | 1.53 |
| 0101_mo01 | h | Oficial 1ª carpintero. | 0.175 | 21.72 | 3.80 |
| 0101_mo02 | h | Ayudante carpintero. | 0.175 | 20.46 | 3.58 |
| % | % | Costes directos complementarios | 2 % | 88.78 | 1.78 |
|  |  | Total |  |  | 90.56 |

**02bTH80** m² Panel cubierta plana Thermochip TAfFbc/10-80-12 MH2400*550
Precio: 98.16
Panel sándwich machihembrado en las cuatro caras, Thermochip TAfFbc 10 - 80 - 12 "THERMOCHIP HOUSING", compuesto de: cara exterior tablero de fibrocemento de 12,5 mm de espesor, núcleo aislante de espuma de poliestireno extruido, de 80 mm de espesor y cara interior de friso de abeto de 10 mm de espesor, resistencia térmica 2,50 m²K/W, transmitancia 0,40 W/m²K, fijado mecánicamente sobre estructura de viguetas distanciadas como máximo 1200mm para cubiertas no transitables y 600mm para cubiertas transitables. Incluso tornillos autorroscantes, para fijación a soporte de madera o metal, sellado de juntas con pegamento de fibroyeso en la cara interior del panel y con cinta autoadhesiva en la cara exterior. DISEÑO Y EJECUCIÓN: según el DAU 20/121.
Incluye: Replanteo. Corte de las piezas. Colocación de los paneles. Fijación mecánica de las piezas al soporte. Sellado de juntas y uniones.
No Incluye: Estructura de soporte ni revestimiento exterior.
Criterio de medición de proyecto: Superficie del faldón medida en verdadera magnitud, según documentación gráfica de Proyecto.
Criterio de medición de obra: Se medirá, en verdadera magnitud, la superficie realmente ejecutada según especificaciones de Proyecto.
Formato de panel: 2400mm*550mm

| Código | Ud | Descripción | Rendimiento | Precio | Importe |
|---|---|---|---|---|---|
| 0302-TAfFbc80 | m² | Panel sándwich machihembrado en las cuatro caras, Thermochip TAfFbc 10-80-12 (material) | 1.05 | 80.41 | 84.43 |
| 0101-Tor80 | Ud | Tornillo autorroscante para estructura de madera o metal, de acero galvanizado, de 6 mm de diámetro y 180 mm de longitud. | 7 | 0.2 | 1.40 |
| 0101-peg01 | m | Sellado de juntas en la cara interior del panel con pegamento de fibroyeso. | 1 | 1.5 | 1.50 |
| 0101-Cin01 | m |  | 1 | 1.53 | 1.53 |
| 0101_mo01 | h | Oficial 1ª carpintero. | 0.175 | 21.72 | 3.80 |
| 0101_mo02 | h | Ayudante carpintero. | 0.175 | 20.46 | 3.58 |
| % | % | Costes directos complementarios | 2 % | 96.24 | 1.92 |
|  |  | Total |  |  | 98.16 |

**02bTH100** m² Panel cubierta plana Thermochip TAfFbc/10-100-12 MH2400*550
Precio: 105.85
Panel sándwich machihembrado en las cuatro caras, Thermochip TAfFbc 10 - 100 - 12 "THERMOCHIP HOUSING", compuesto de: cara exterior tablero de fibrocemento de 12,5 mm de espesor, núcleo aislante de espuma de poliestireno extruido, de 100 mm de espesor y cara interior de friso de abeto de 10 mm de espesor, resistencia térmica 2,91 m²K/W, transmitancia 0,34 W/m²K, fijado mecánicamente sobre estructura de viguetas distanciadas como máximo 1200mm para cubiertas no transitables y 600mm para cubiertas transitables. Incluso tornillos autorroscantes, para fijación a soporte de madera o metal, sellado de juntas con pegamento de fibroyeso en la cara interior del panel y con cinta autoadhesiva en la cara exterior. DISEÑO Y EJECUCIÓN: según el DAU 20/121.
Incluye: Replanteo. Corte de las piezas. Colocación de los paneles. Fijación mecánica de las piezas al soporte. Sellado de juntas y uniones.
No Incluye: Estructura de soporte ni revestimiento exterior.
Criterio de medición de proyecto: Superficie del faldón medida en verdadera magnitud, según documentación gráfica de Proyecto.
Criterio de medición de obra: Se medirá, en verdadera magnitud, la superficie realmente ejecutada según especificaciones de Proyecto.
Formato de panel: 2400mm*550mm

| Código | Ud | Descripción | Rendimiento | Precio | Importe |
|---|---|---|---|---|---|
| 0302-TAfFbc100 | m² | Panel sándwich machihembrado en las cuatro caras, Thermochip TAfFbc 10-100-12 (material) | 1.05 | 87.31 | 91.68 |
| 0101-Tor100 | Ud | Tornillo autorroscante para estructura de madera o metal, de acero galvanizado, de 6 mm de diámetro y 200 mm de longitud. | 7 | 0.24 | 1.68 |
| 0101-peg01 | m | Sellado de juntas en la cara interior del panel con pegamento de fibroyeso. | 1 | 1.5 | 1.50 |
| 0101-Cin01 | m |  | 1 | 1.53 | 1.53 |
| 0101_mo01 | h | Oficial 1ª carpintero. | 0.175 | 21.72 | 3.80 |
| 0101_mo02 | h | Ayudante carpintero. | 0.175 | 20.46 | 3.58 |
| % | % | Costes directos complementarios | 2 % | 103.77 | 2.08 |
|  |  | Total |  |  | 105.85 |

**02bTH120** m² Panel cubierta plana Thermochip TAfFbc/10-120-12 MH2400*550
Precio: 114.02
Panel sándwich machihembrado en las cuatro caras, Thermochip TAfFbc 10 - 120 - 12 "THERMOCHIP HOUSING", compuesto de: cara exterior tablero de fibrocemento de 12,5 mm de espesor, núcleo aislante de espuma de poliestireno extruido, de 120 mm de espesor y cara interior de friso de abeto de 10 mm de espesor, resistencia térmica 3,64 m²K/W, transmitancia 0,27 W/m²K, fijado mecánicamente sobre estructura de viguetas distanciadas como máximo 1200mm para cubiertas no transitables y 600mm para cubiertas transitables. Incluso tornillos autorroscantes, para fijación a soporte de madera o metal, sellado de juntas con pegamento de fibroyeso en la cara interior del panel y con cinta autoadhesiva en la cara exterior. DISEÑO Y EJECUCIÓN: según el DAU 20/121.
Incluye: Replanteo. Corte de las piezas. Colocación de los paneles. Fijación mecánica de las piezas al soporte. Sellado de juntas y uniones.
No Incluye: Estructura de soporte ni revestimiento exterior.
Criterio de medición de proyecto: Superficie del faldón medida en verdadera magnitud, según documentación gráfica de Proyecto.
Criterio de medición de obra: Se medirá, en verdadera magnitud, la superficie realmente ejecutada según especificaciones de Proyecto.
Formato de panel: 2400mm*550mm

| Código | Ud | Descripción | Rendimiento | Precio | Importe |
|---|---|---|---|---|---|
| 0302-TAfFbc120 | m² | Panel sándwich machihembrado en las cuatro caras, Thermochip TAfFbc 10-120-12 (material) | 1.05 | 94.61 | 99.34 |
| 0101-Tor120 | Ud | Tornillo autorroscante para estructura de madera o metal, de acero galvanizado, de 6 mm de diámetro y 220 mm de longitud. | 7 | 0.29 | 2.03 |
| 0101-peg01 | m | Sellado de juntas en la cara interior del panel con pegamento de fibroyeso. | 1 | 1.5 | 1.50 |
| 0101-Cin01 | m |  | 1 | 1.53 | 1.53 |
| 0101_mo01 | h | Oficial 1ª carpintero. | 0.175 | 21.72 | 3.80 |
| 0101_mo02 | h | Ayudante carpintero. | 0.175 | 20.46 | 3.58 |
| % | % | Costes directos complementarios | 2 % | 111.78 | 2.24 |
|  |  | Total |  |  | 114.02 |

**02bTH140** m² Panel cubierta plana Thermochip TAfFbc/10-140-12 MH2400*550
Precio: 122.42
Panel sándwich machihembrado en las cuatro caras, Thermochip TAfFbc 10 - 140 - 12 "THERMOCHIP HOUSING", compuesto de: cara exterior tablero de fibrocemento de 12,5 mm de espesor, núcleo aislante de espuma de poliestireno extruido, de 140 mm de espesor y cara interior de friso de abeto de 10 mm de espesor, resistencia térmica 4,21 m²K/W, transmitancia 0,24 W/m²K, fijado mecánicamente sobre estructura de viguetas distanciadas como máximo 1200mm para cubiertas no transitables y 600mm para cubiertas transitables. Incluso tornillos autorroscantes, para fijación a soporte de madera o metal, sellado de juntas con pegamento de fibroyeso en la cara interior del panel y con cinta autoadhesiva en la cara exterior. DISEÑO Y EJECUCIÓN: según el DAU 20/121.
Incluye: Replanteo. Corte de las piezas. Colocación de los paneles. Fijación mecánica de las piezas al soporte. Sellado de juntas y uniones.
No Incluye: Estructura de soporte ni revestimiento exterior.
Criterio de medición de proyecto: Superficie del faldón medida en verdadera magnitud, según documentación gráfica de Proyecto.
Criterio de medición de obra: Se medirá, en verdadera magnitud, la superficie realmente ejecutada según especificaciones de Proyecto.
Formato de panel: 2400mm*550mm

| Código | Ud | Descripción | Rendimiento | Precio | Importe |
|---|---|---|---|---|---|
| 0302-TAfFbc140 | m² | Panel sándwich machihembrado en las cuatro caras, Thermochip TAfFbc 10-140-12 (material) | 1.05 | 102.26 | 107.37 |
| 0101-Tor140 | Ud | Tornillo autorroscante para estructura de madera o metal, de acero galvanizado, de 6 mm de diámetro y 240 mm de longitud. | 7 | 0.32 | 2.24 |
| 0101-peg01 | m | Sellado de juntas en la cara interior del panel con pegamento de fibroyeso. | 1 | 1.5 | 1.50 |
| 0101-Cin01 | m |  | 1 | 1.53 | 1.53 |
| 0101_mo01 | h | Oficial 1ª carpintero. | 0.175 | 21.72 | 3.80 |
| 0101_mo02 | h | Ayudante carpintero. | 0.175 | 20.46 | 3.58 |
| % | % | Costes directos complementarios | 2 % | 120.02 | 2.40 |
|  |  | Total |  |  | 122.42 |

**02bTH160** m² Panel cubierta plana Thermochip TAfFbc/10-160-12 MH2400*550
Precio: 130.62
Panel sándwich machihembrado en las cuatro caras, Thermochip TAfFbc 10 - 160 - 12 "THERMOCHIP HOUSING", compuesto de: cara exterior tablero de fibrocemento de 12,5 mm de espesor, núcleo aislante de espuma de poliestireno extruido, de 160 mm de espesor y cara interior de friso de abeto de 10 mm de espesor, resistencia térmica 4,78 m²K/W, transmitancia 0,21 W/m²K, fijado mecánicamente sobre estructura de viguetas distanciadas como máximo 1200mm para cubiertas no transitables y 600mm para cubiertas transitables. Incluso tornillos autorroscantes, para fijación a soporte de madera o metal, sellado de juntas con pegamento de fibroyeso en la cara interior del panel y con cinta autoadhesiva en la cara exterior. DISEÑO Y EJECUCIÓN: según el DAU 20/121.
Incluye: Replanteo. Corte de las piezas. Colocación de los paneles. Fijación mecánica de las piezas al soporte. Sellado de juntas y uniones.
No Incluye: Estructura de soporte ni revestimiento exterior.
Criterio de medición de proyecto: Superficie del faldón medida en verdadera magnitud, según documentación gráfica de Proyecto.
Criterio de medición de obra: Se medirá, en verdadera magnitud, la superficie realmente ejecutada según especificaciones de Proyecto.
Formato de panel: 2400mm*550mm

| Código | Ud | Descripción | Rendimiento | Precio | Importe |
|---|---|---|---|---|---|
| 0302-TAfFbc160 | m² | Panel sándwich machihembrado en las cuatro caras, Thermochip TAfFbc 10-160-12 (material) | 1.05 | 109.91 | 115.41 |
| 0101-Tor160 | Ud | Tornillo autorroscante para estructura de madera o metal, de acero galvanizado, de 6 mm de diámetro y 240 mm de longitud. | 7 | 0.32 | 2.24 |
| 0101-peg01 | m | Sellado de juntas en la cara interior del panel con pegamento de fibroyeso. | 1 | 1.5 | 1.50 |
| 0101-Cin01 | m |  | 1 | 1.53 | 1.53 |
| 0101_mo01 | h | Oficial 1ª carpintero. | 0.175 | 21.72 | 3.80 |
| 0101_mo02 | h | Ayudante carpintero. | 0.175 | 20.46 | 3.58 |
| % | % | Costes directos complementarios | 2 % | 128.06 | 2.56 |
|  |  | Total |  |  | 130.62 |

**02bTH200** m² Panel cubierta plana Thermochip TAfFbc/10-200-12 MH2400*550
Precio: 148.6
Panel sándwich machihembrado en las cuatro caras, Thermochip TAfFbc 10 - 200 - 12 "THERMOCHIP HOUSING", compuesto de: cara exterior tablero de fibrocemento de 12,5 mm de espesor, núcleo aislante de espuma de poliestireno extruido, de 200 mm de espesor y cara interior de friso de abeto de 10 mm de espesor, resistencia térmica 5,62 m²K/W, transmitancia 0,18 W/m²K, fijado mecánicamente sobre estructura de viguetas distanciadas como máximo 1200mm para cubiertas no transitables y 600mm para cubiertas transitables. Incluso tornillos autorroscantes, para fijación a soporte de madera o metal, sellado de juntas con pegamento de fibroyeso en la cara interior del panel y con cinta autoadhesiva en la cara exterior. DISEÑO Y EJECUCIÓN: según el DAU 20/121.
Incluye: Replanteo. Corte de las piezas. Colocación de los paneles. Fijación mecánica de las piezas al soporte. Sellado de juntas y uniones.
No Incluye: Estructura de soporte ni revestimiento exterior.
Criterio de medición de proyecto: Superficie del faldón medida en verdadera magnitud, según documentación gráfica de Proyecto.
Criterio de medición de obra: Se medirá, en verdadera magnitud, la superficie realmente ejecutada según especificaciones de Proyecto.
Formato de panel: 2400mm*550mm

| Código | Ud | Descripción | Rendimiento | Precio | Importe |
|---|---|---|---|---|---|
| 0302-TAfFbc200 | m² | Panel sándwich machihembrado en las cuatro caras, Thermochip TAfFbc 10-200-12 (material) | 1.05 | 125.84 | 132.13 |
| 0101-Tor200 | Ud | Tornillo autorroscante para estructura de madera o metal, de acero galvanizado, de 6 mm de diámetro y 280 mm de longitud. | 7 | 0.45 | 3.15 |
| 0101-peg01 | m | Sellado de juntas en la cara interior del panel con pegamento de fibroyeso. | 1 | 1.5 | 1.50 |
| 0101-Cin01 | m |  | 1 | 1.53 | 1.53 |
| 0101_mo01 | h | Oficial 1ª carpintero. | 0.175 | 21.72 | 3.80 |
| 0101_mo02 | h | Ayudante carpintero. | 0.175 | 20.46 | 3.58 |
| % | % | Costes directos complementarios | 2 % | 145.69 | 2.91 |
|  |  | Total |  |  | 148.6 |

**02cTH40** m² Panel cubierta plana Thermochip TAaFbc/10-40-12 MH2400*550
Precio: 81.7
Panel sándwich machihembrado en las cuatro caras, Thermochip TAaFbc 10 - 40 - 12 "THERMOCHIP HOUSING", compuesto de: cara exterior tablero de fibrocemento de 12,5 mm de espesor, núcleo aislante de espuma de poliestireno extruido, de 40 mm de espesor y cara interior de alistonado de abeto de 10 mm de espesor, resistencia térmica 1,42 m²K/W, transmitancia 0,70 W/m²K, fijado mecánicamente sobre estructura de viguetas distanciadas como máximo 1200mm para cubiertas no transitables y 600mm para cubiertas transitables. Incluso tornillos autorroscantes, para fijación a soporte de madera o metal, sellado de juntas con pegamento de fibroyeso en la cara interior del panel y con cinta autoadhesiva en la cara exterior. DISEÑO Y EJECUCIÓN: según el DAU 20/121.
Incluye: Replanteo. Corte de las piezas. Colocación de los paneles. Fijación mecánica de las piezas al soporte. Sellado de juntas y uniones.
No Incluye: Estructura de soporte ni revestimiento exterior.
Criterio de medición de proyecto: Superficie del faldón medida en verdadera magnitud, según documentación gráfica de Proyecto.
Criterio de medición de obra: Se medirá, en verdadera magnitud, la superficie realmente ejecutada según especificaciones de Proyecto.
Formato de panel: 2400mm*550mm

| Código | Ud | Descripción | Rendimiento | Precio | Importe |
|---|---|---|---|---|---|
| 0303-TAaFbc40 | m² | Panel sándwich machihembrado en las cuatro caras, Thermochip TAaFbc 10-40-12 (material) | 1.05 | 65.5 | 68.78 |
| 0101-Tor40 | Ud | Tornillo autorroscante para estructura de madera o metal, de acero galvanizado, de 6 mm de diámetro y 120 mm de longitud. | 7 | 0.13 | 0.91 |
| 0101-peg01 | m | Sellado de juntas en la cara interior del panel con pegamento de fibroyeso. | 1 | 1.5 | 1.50 |
| 0101-Cin01 | m |  | 1 | 1.53 | 1.53 |
| 0101_mo01 | h | Oficial 1ª carpintero. | 0.175 | 21.72 | 3.80 |
| 0101_mo02 | h | Ayudante carpintero. | 0.175 | 20.46 | 3.58 |
| % | % | Costes directos complementarios | 2 % | 80.10 | 1.60 |
|  |  | Total |  |  | 81.7 |

**02cTH50** m² Panel cubierta plana Thermochip TAaFbc/10-50-12 MH2400*550
Precio: 85.5
Panel sándwich machihembrado en las cuatro caras, Thermochip TAaFbc 10 - 50 - 12 "THERMOCHIP HOUSING", compuesto de: cara exterior tablero de fibrocemento de 12,5 mm de espesor, núcleo aislante de espuma de poliestireno extruido, de 50 mm de espesor y cara interior de alistonado de abeto de 10 mm de espesor, resistencia térmica 1,73 m²K/W, transmitancia 0,58 W/m²K, fijado mecánicamente sobre estructura de viguetas distanciadas como máximo 1200mm para cubiertas no transitables y 600mm para cubiertas transitables. Incluso tornillos autorroscantes, para fijación a soporte de madera o metal, sellado de juntas con pegamento de fibroyeso en la cara interior del panel y con cinta autoadhesiva en la cara exterior. DISEÑO Y EJECUCIÓN: según el DAU 20/121.
Incluye: Replanteo. Corte de las piezas. Colocación de los paneles. Fijación mecánica de las piezas al soporte. Sellado de juntas y uniones.
No Incluye: Estructura de soporte ni revestimiento exterior.
Criterio de medición de proyecto: Superficie del faldón medida en verdadera magnitud, según documentación gráfica de Proyecto.
Criterio de medición de obra: Se medirá, en verdadera magnitud, la superficie realmente ejecutada según especificaciones de Proyecto.
Formato de panel: 2400mm*550mm

| Código | Ud | Descripción | Rendimiento | Precio | Importe |
|---|---|---|---|---|---|
| 0303-TAaFbc50 | m² | Panel sándwich machihembrado en las cuatro caras, Thermochip TAaFbc 10-50-12 (material) | 1.05 | 69.05 | 72.50 |
| 0101-Tor50 | Ud | Tornillo autorroscante para estructura de madera o metal, de acero galvanizado, de 6 mm de diámetro y 140 mm de longitud. | 7 | 0.13 | 0.91 |
| 0101-peg01 | m | Sellado de juntas en la cara interior del panel con pegamento de fibroyeso. | 1 | 1.5 | 1.50 |
| 0101-Cin01 | m |  | 1 | 1.53 | 1.53 |
| 0101_mo01 | h | Oficial 1ª carpintero. | 0.175 | 21.72 | 3.80 |
| 0101_mo02 | h | Ayudante carpintero. | 0.175 | 20.46 | 3.58 |
| % | % | Costes directos complementarios | 2 % | 83.82 | 1.68 |
|  |  | Total |  |  | 85.5 |

**02cTH60** m² Panel cubierta plana Thermochip TAaFbc/10-60-12 MH2400*550
Precio: 89.59
Panel sándwich machihembrado en las cuatro caras, Thermochip TAaFbc 10 - 60 - 12 "THERMOCHIP HOUSING", compuesto de: cara exterior tablero de fibrocemento de 12,5 mm de espesor, núcleo aislante de espuma de poliestireno extruido, de 60 mm de espesor y cara interior de alistonado de abeto de 10 mm de espesor, resistencia térmica 1,92 m²K/W, transmitancia 0,52 W/m²K, fijado mecánicamente sobre estructura de viguetas distanciadas como máximo 1200mm para cubiertas no transitables y 600mm para cubiertas transitables. Incluso tornillos autorroscantes, para fijación a soporte de madera o metal, sellado de juntas con pegamento de fibroyeso en la cara interior del panel y con cinta autoadhesiva en la cara exterior. DISEÑO Y EJECUCIÓN: según el DAU 20/121.
Incluye: Replanteo. Corte de las piezas. Colocación de los paneles. Fijación mecánica de las piezas al soporte. Sellado de juntas y uniones.
No Incluye: Estructura de soporte ni revestimiento exterior.
Criterio de medición de proyecto: Superficie del faldón medida en verdadera magnitud, según documentación gráfica de Proyecto.
Criterio de medición de obra: Se medirá, en verdadera magnitud, la superficie realmente ejecutada según especificaciones de Proyecto.
Formato de panel: 2400mm*550mm

| Código | Ud | Descripción | Rendimiento | Precio | Importe |
|---|---|---|---|---|---|
| 0303-TAaFbc60 | m² | Panel sándwich machihembrado en las cuatro caras, Thermochip TAaFbc 10-60-12 (material) | 1.05 | 72.6 | 76.23 |
| 0101-Tor60 | Ud | Tornillo autorroscante para estructura de madera o metal, de acero galvanizado, de 6 mm de diámetro y 160 mm de longitud. | 7 | 0.17 | 1.19 |
| 0101-peg01 | m | Sellado de juntas en la cara interior del panel con pegamento de fibroyeso. | 1 | 1.5 | 1.50 |
| 0101-Cin01 | m |  | 1 | 1.53 | 1.53 |
| 0101_mo01 | h | Oficial 1ª carpintero. | 0.175 | 21.72 | 3.80 |
| 0101_mo02 | h | Ayudante carpintero. | 0.175 | 20.46 | 3.58 |
| % | % | Costes directos complementarios | 2 % | 87.83 | 1.76 |
|  |  | Total |  |  | 89.59 |

**02cTH80** m² Panel cubierta plana Thermochip TAaFbc/10-80-12 MH2400*550
Precio: 97.21
Panel sándwich machihembrado en las cuatro caras, Thermochip TAaFbc 10 - 80 - 12 "THERMOCHIP HOUSING", compuesto de: cara exterior tablero de fibrocemento de 12,5 mm de espesor, núcleo aislante de espuma de poliestireno extruido, de 80 mm de espesor y cara interior de alistonado de abeto de 10 mm de espesor, resistencia térmica 2,50 m²K/W, transmitancia 0,40 W/m²K, fijado mecánicamente sobre estructura de viguetas distanciadas como máximo 1200mm para cubiertas no transitables y 600mm para cubiertas transitables. Incluso tornillos autorroscantes, para fijación a soporte de madera o metal, sellado de juntas con pegamento de fibroyeso en la cara interior del panel y con cinta autoadhesiva en la cara exterior. DISEÑO Y EJECUCIÓN: según el DAU 20/121.
Incluye: Replanteo. Corte de las piezas. Colocación de los paneles. Fijación mecánica de las piezas al soporte. Sellado de juntas y uniones.
No Incluye: Estructura de soporte ni revestimiento exterior.
Criterio de medición de proyecto: Superficie del faldón medida en verdadera magnitud, según documentación gráfica de Proyecto.
Criterio de medición de obra: Se medirá, en verdadera magnitud, la superficie realmente ejecutada según especificaciones de Proyecto.
Formato de panel: 2400mm*550mm

| Código | Ud | Descripción | Rendimiento | Precio | Importe |
|---|---|---|---|---|---|
| 0303-TAaFbc80 | m² | Panel sándwich machihembrado en las cuatro caras, Thermochip TAaFbc 10-80-12 (material) | 1.05 | 79.51 | 83.49 |
| 0101-Tor80 | Ud | Tornillo autorroscante para estructura de madera o metal, de acero galvanizado, de 6 mm de diámetro y 180 mm de longitud. | 7 | 0.2 | 1.40 |
| 0101-peg01 | m | Sellado de juntas en la cara interior del panel con pegamento de fibroyeso. | 1 | 1.5 | 1.50 |
| 0101-Cin01 | m |  | 1 | 1.53 | 1.53 |
| 0101_mo01 | h | Oficial 1ª carpintero. | 0.175 | 21.72 | 3.80 |
| 0101_mo02 | h | Ayudante carpintero. | 0.175 | 20.46 | 3.58 |
| % | % | Costes directos complementarios | 2 % | 95.30 | 1.91 |
|  |  | Total |  |  | 97.21 |

**02cTH100** m² Panel cubierta plana Thermochip TAaFbc/10-100-12 MH2400*550
Precio: 104.88
Panel sándwich machihembrado en las cuatro caras, Thermochip TAaFbc 10 - 100 - 12 "THERMOCHIP HOUSING", compuesto de: cara exterior tablero de fibrocemento de 12,5 mm de espesor, núcleo aislante de espuma de poliestireno extruido, de 100 mm de espesor y cara interior de alistonado de abeto de 10 mm de espesor, resistencia térmica 2,91 m²K/W, transmitancia 0,34 W/m²K, fijado mecánicamente sobre estructura de viguetas distanciadas como máximo 1200mm para cubiertas no transitables y 600mm para cubiertas transitables. Incluso tornillos autorroscantes, para fijación a soporte de madera o metal, sellado de juntas con pegamento de fibroyeso en la cara interior del panel y con cinta autoadhesiva en la cara exterior. DISEÑO Y EJECUCIÓN: según el DAU 20/121.
Incluye: Replanteo. Corte de las piezas. Colocación de los paneles. Fijación mecánica de las piezas al soporte. Sellado de juntas y uniones.
No Incluye: Estructura de soporte ni revestimiento exterior.
Criterio de medición de proyecto: Superficie del faldón medida en verdadera magnitud, según documentación gráfica de Proyecto.
Criterio de medición de obra: Se medirá, en verdadera magnitud, la superficie realmente ejecutada según especificaciones de Proyecto.
Formato de panel: 2400mm*550mm

| Código | Ud | Descripción | Rendimiento | Precio | Importe |
|---|---|---|---|---|---|
| 0303-TAaFbc100 | m² | Panel sándwich machihembrado en las cuatro caras, Thermochip TAaFbc 10-100-12 (material) | 1.05 | 86.41 | 90.73 |
| 0101-Tor100 | Ud | Tornillo autorroscante para estructura de madera o metal, de acero galvanizado, de 6 mm de diámetro y 200 mm de longitud. | 7 | 0.24 | 1.68 |
| 0101-peg01 | m | Sellado de juntas en la cara interior del panel con pegamento de fibroyeso. | 1 | 1.5 | 1.50 |
| 0101-Cin01 | m |  | 1 | 1.53 | 1.53 |
| 0101_mo01 | h | Oficial 1ª carpintero. | 0.175 | 21.72 | 3.80 |
| 0101_mo02 | h | Ayudante carpintero. | 0.175 | 20.46 | 3.58 |
| % | % | Costes directos complementarios | 2 % | 102.82 | 2.06 |
|  |  | Total |  |  | 104.88 |

**02cTH120** m² Panel cubierta plana Thermochip TAaFbc/10-120-12 MH2400*550
Precio: 113.06
Panel sándwich machihembrado en las cuatro caras, Thermochip TAaFbc 10 - 120 - 12 "THERMOCHIP HOUSING", compuesto de: cara exterior tablero de fibrocemento de 12,5 mm de espesor, núcleo aislante de espuma de poliestireno extruido, de 120 mm de espesor y cara interior de alistonado de abeto de 10 mm de espesor, resistencia térmica 3,64 m²K/W, transmitancia 0,27 W/m²K, fijado mecánicamente sobre estructura de viguetas distanciadas como máximo 1200mm para cubiertas no transitables y 600mm para cubiertas transitables. Incluso tornillos autorroscantes, para fijación a soporte de madera o metal, sellado de juntas con pegamento de fibroyeso en la cara interior del panel y con cinta autoadhesiva en la cara exterior. DISEÑO Y EJECUCIÓN: según el DAU 20/121.
Incluye: Replanteo. Corte de las piezas. Colocación de los paneles. Fijación mecánica de las piezas al soporte. Sellado de juntas y uniones.
No Incluye: Estructura de soporte ni revestimiento exterior.
Criterio de medición de proyecto: Superficie del faldón medida en verdadera magnitud, según documentación gráfica de Proyecto.
Criterio de medición de obra: Se medirá, en verdadera magnitud, la superficie realmente ejecutada según especificaciones de Proyecto.
Formato de panel: 2400mm*550mm

| Código | Ud | Descripción | Rendimiento | Precio | Importe |
|---|---|---|---|---|---|
| 0303-TAaFbc120 | m² | Panel sándwich machihembrado en las cuatro caras, Thermochip TAaFbc 10-120-12 (material) | 1.05 | 93.71 | 98.40 |
| 0101-Tor120 | Ud | Tornillo autorroscante para estructura de madera o metal, de acero galvanizado, de 6 mm de diámetro y 220 mm de longitud. | 7 | 0.29 | 2.03 |
| 0101-peg01 | m | Sellado de juntas en la cara interior del panel con pegamento de fibroyeso. | 1 | 1.5 | 1.50 |
| 0101-Cin01 | m |  | 1 | 1.53 | 1.53 |
| 0101_mo01 | h | Oficial 1ª carpintero. | 0.175 | 21.72 | 3.80 |
| 0101_mo02 | h | Ayudante carpintero. | 0.175 | 20.46 | 3.58 |
| % | % | Costes directos complementarios | 2 % | 110.84 | 2.22 |
|  |  | Total |  |  | 113.06 |

**02cTH140** m² Panel cubierta plana Thermochip TAfFbc/10-140-12 MH2400*550
Precio: 121.46
Panel sándwich machihembrado en las cuatro caras, Thermochip TAaFbc 10 - 140 - 12 "THERMOCHIP HOUSING", compuesto de: cara exterior tablero de fibrocemento de 12,5 mm de espesor, núcleo aislante de espuma de poliestireno extruido, de 140 mm de espesor y cara interior de alistonado de abeto de 10 mm de espesor, resistencia térmica 4,21 m²K/W, transmitancia 0,24 W/m²K, fijado mecánicamente sobre estructura de viguetas distanciadas como máximo 1200mm para cubiertas no transitables y 600mm para cubiertas transitables. Incluso tornillos autorroscantes, para fijación a soporte de madera o metal, sellado de juntas con pegamento de fibroyeso en la cara interior del panel y con cinta autoadhesiva en la cara exterior. DISEÑO Y EJECUCIÓN: según el DAU 20/121.
Incluye: Replanteo. Corte de las piezas. Colocación de los paneles. Fijación mecánica de las piezas al soporte. Sellado de juntas y uniones.
No Incluye: Estructura de soporte ni revestimiento exterior.
Criterio de medición de proyecto: Superficie del faldón medida en verdadera magnitud, según documentación gráfica de Proyecto.
Criterio de medición de obra: Se medirá, en verdadera magnitud, la superficie realmente ejecutada según especificaciones de Proyecto.
Formato de panel: 2400mm*550mm

| Código | Ud | Descripción | Rendimiento | Precio | Importe |
|---|---|---|---|---|---|
| 0303-TAaFbc140 | m² | Panel sándwich machihembrado en las cuatro caras, Thermochip TAaFbc 10-140-12 (material) | 1.05 | 101.36 | 106.43 |
| 0101-Tor140 | Ud | Tornillo autorroscante para estructura de madera o metal, de acero galvanizado, de 6 mm de diámetro y 240 mm de longitud. | 7 | 0.32 | 2.24 |
| 0101-peg01 | m | Sellado de juntas en la cara interior del panel con pegamento de fibroyeso. | 1 | 1.5 | 1.50 |
| 0101-Cin01 | m |  | 1 | 1.53 | 1.53 |
| 0101_mo01 | h | Oficial 1ª carpintero. | 0.175 | 21.72 | 3.80 |
| 0101_mo02 | h | Ayudante carpintero. | 0.175 | 20.46 | 3.58 |
| % | % | Costes directos complementarios | 2 % | 119.08 | 2.38 |
|  |  | Total |  |  | 121.46 |

**02cTH160** m² Panel cubierta plana Thermochip TAaFbc/10-160-12 MH2400*550
Precio: 129.65
Panel sándwich machihembrado en las cuatro caras, Thermochip TAaFbc 10 - 160 - 12 "THERMOCHIP HOUSING", compuesto de: cara exterior tablero de fibrocemento de 12,5 mm de espesor, núcleo aislante de espuma de poliestireno extruido, de 160 mm de espesor y cara interior de alistonado de abeto de 10 mm de espesor, resistencia térmica 4,78 m²K/W, transmitancia 0,21 W/m²K, fijado mecánicamente sobre estructura de viguetas distanciadas como máximo 1200mm para cubiertas no transitables y 600mm para cubiertas transitables. Incluso tornillos autorroscantes, para fijación a soporte de madera o metal, sellado de juntas con pegamento de fibroyeso en la cara interior del panel y con cinta autoadhesiva en la cara exterior. DISEÑO Y EJECUCIÓN: según el DAU 20/121.
Incluye: Replanteo. Corte de las piezas. Colocación de los paneles. Fijación mecánica de las piezas al soporte. Sellado de juntas y uniones.
No Incluye: Estructura de soporte ni revestimiento exterior.
Criterio de medición de proyecto: Superficie del faldón medida en verdadera magnitud, según documentación gráfica de Proyecto.
Criterio de medición de obra: Se medirá, en verdadera magnitud, la superficie realmente ejecutada según especificaciones de Proyecto.
Formato de panel: 2400mm*550mm

| Código | Ud | Descripción | Rendimiento | Precio | Importe |
|---|---|---|---|---|---|
| 0303-TAaFbc160 | m² | Panel sándwich machihembrado en las cuatro caras, Thermochip TAaFbc 10-160-12 (material) | 1.05 | 109.01 | 114.46 |
| 0101-Tor160 | Ud | Tornillo autorroscante para estructura de madera o metal, de acero galvanizado, de 6 mm de diámetro y 240 mm de longitud. | 7 | 0.32 | 2.24 |
| 0101-peg01 | m | Sellado de juntas en la cara interior del panel con pegamento de fibroyeso. | 1 | 1.5 | 1.50 |
| 0101-Cin01 | m |  | 1 | 1.53 | 1.53 |
| 0101_mo01 | h | Oficial 1ª carpintero. | 0.175 | 21.72 | 3.80 |
| 0101_mo02 | h | Ayudante carpintero. | 0.175 | 20.46 | 3.58 |
| % | % | Costes directos complementarios | 2 % | 127.11 | 2.54 |
|  |  | Total |  |  | 129.65 |

**02cTH200** m² Panel cubierta plana Thermochip TAaFbc/10-200-12 MH2400*550
Precio: 147.65
Panel sándwich machihembrado en las cuatro caras, Thermochip TAaFbc 10 - 200 - 12 "THERMOCHIP HOUSING", compuesto de: cara exterior tablero de fibrocemento de 12,5 mm de espesor, núcleo aislante de espuma de poliestireno extruido, de 200 mm de espesor y cara interior de alistonado de abeto de 10 mm de espesor, resistencia térmica 5,62 m²K/W, transmitancia 0,18 W/m²K, fijado mecánicamente sobre estructura de viguetas distanciadas como máximo 1200mm para cubiertas no transitables y 600mm para cubiertas transitables. Incluso tornillos autorroscantes, para fijación a soporte de madera o metal, sellado de juntas con pegamento de fibroyeso en la cara interior del panel y con cinta autoadhesiva en la cara exterior. DISEÑO Y EJECUCIÓN: según el DAU 20/121.
Incluye: Replanteo. Corte de las piezas. Colocación de los paneles. Fijación mecánica de las piezas al soporte. Sellado de juntas y uniones.
No Incluye: Estructura de soporte ni revestimiento exterior.
Criterio de medición de proyecto: Superficie del faldón medida en verdadera magnitud, según documentación gráfica de Proyecto.
Criterio de medición de obra: Se medirá, en verdadera magnitud, la superficie realmente ejecutada según especificaciones de Proyecto.
Formato de panel: 2400mm*550mm

| Código | Ud | Descripción | Rendimiento | Precio | Importe |
|---|---|---|---|---|---|
| 0303-TAaFbc200 | m² | Panel sándwich machihembrado en las cuatro caras, Thermochip TAaFbc 10-200-12 (material) | 1.05 | 124.94 | 131.19 |
| 0101-Tor200 | Ud | Tornillo autorroscante para estructura de madera o metal, de acero galvanizado, de 6 mm de diámetro y 280 mm de longitud. | 7 | 0.45 | 3.15 |
| 0101-peg01 | m | Sellado de juntas en la cara interior del panel con pegamento de fibroyeso. | 1 | 1.5 | 1.50 |
| 0101-Cin01 | m |  | 1 | 1.53 | 1.53 |
| 0101_mo01 | h | Oficial 1ª carpintero. | 0.175 | 21.72 | 3.80 |
| 0101_mo02 | h | Ayudante carpintero. | 0.175 | 20.46 | 3.58 |
| % | % | Costes directos complementarios | 2 % | 144.75 | 2.90 |
|  |  | Total |  |  | 147.65 |

**02dTH40** m² Panel cubierta plana Thermochip TAtFbc/19-40-12 MH2400*550
Precio: 82.28
Panel sándwich machihembrado en las cuatro caras, Thermochip TAtFbc 19 - 40 - 12 "THERMOCHIP HOUSING", compuesto de: cara exterior tablero de fibrocemento de 12,5 mm de espesor, núcleo aislante de espuma de poliestireno extruido, de 40 mm de espesor y cara interior de tarima de abeto de 19 mm de espesor, resistencia térmica 1,48 m²K/W, transmitancia 0,67 W/m²K, fijado mecánicamente sobre estructura de viguetas distanciadas como máximo 1200mm para cubiertas no transitables y 600mm para cubiertas transitables. Incluso tornillos autorroscantes, para fijación a soporte de madera o metal, sellado de juntas con pegamento de fibroyeso en la cara interior del panel y con cinta autoadhesiva en la cara exterior. DISEÑO Y EJECUCIÓN: según el DAU 20/121.
Incluye: Replanteo. Corte de las piezas. Colocación de los paneles. Fijación mecánica de las piezas al soporte. Sellado de juntas y uniones.
No Incluye: Estructura de soporte ni revestimiento exterior.
Criterio de medición de proyecto: Superficie del faldón medida en verdadera magnitud, según documentación gráfica de Proyecto.
Criterio de medición de obra: Se medirá, en verdadera magnitud, la superficie realmente ejecutada según especificaciones de Proyecto.
Formato de panel: 2400mm*550mm

| Código | Ud | Descripción | Rendimiento | Precio | Importe |
|---|---|---|---|---|---|
| 0304-TAtFbc40 | m² | Panel sándwich machihembrado en las cuatro caras, Thermochip TAtFbc 19-40-12 (material) | 1.05 | 66.05 | 69.35 |
| 0101-Tor40 | Ud | Tornillo autorroscante para estructura de madera o metal, de acero galvanizado, de 6 mm de diámetro y 120 mm de longitud. | 7 | 0.13 | 0.91 |
| 0101-peg01 | m | Sellado de juntas en la cara interior del panel con pegamento de fibroyeso. | 1 | 1.5 | 1.50 |
| 0101-Cin01 | m |  | 1 | 1.53 | 1.53 |
| 0101_mo01 | h | Oficial 1ª carpintero. | 0.175 | 21.72 | 3.80 |
| 0101_mo02 | h | Ayudante carpintero. | 0.175 | 20.46 | 3.58 |
| % | % | Costes directos complementarios | 2 % | 80.67 | 1.61 |
|  |  | Total |  |  | 82.28 |

**02dTH50** m² Panel cubierta plana Thermochip TAtFbc/19-50-12 MH2400*550
Precio: 86.09
Panel sándwich machihembrado en las cuatro caras, Thermochip TAtFbc 19 - 50 - 12 "THERMOCHIP HOUSING", compuesto de: cara exterior tablero de fibrocemento de 12,5 mm de espesor, núcleo aislante de espuma de poliestireno extruido, de 50 mm de espesor y cara interior de tarima de abeto de 19 mm de espesor, resistencia térmica 1,79 m²K/W, transmitancia 0,56 W/m²K, fijado mecánicamente sobre estructura de viguetas distanciadas como máximo 1200mm para cubiertas no transitables y 600mm para cubiertas transitables. Incluso tornillos autorroscantes, para fijación a soporte de madera o metal, sellado de juntas con pegamento de fibroyeso en la cara interior del panel y con cinta autoadhesiva en la cara exterior. DISEÑO Y EJECUCIÓN: según el DAU 20/121.
Incluye: Replanteo. Corte de las piezas. Colocación de los paneles. Fijación mecánica de las piezas al soporte. Sellado de juntas y uniones.
No Incluye: Estructura de soporte ni revestimiento exterior.
Criterio de medición de proyecto: Superficie del faldón medida en verdadera magnitud, según documentación gráfica de Proyecto.
Criterio de medición de obra: Se medirá, en verdadera magnitud, la superficie realmente ejecutada según especificaciones de Proyecto.
Formato de panel: 2400mm*550mm

| Código | Ud | Descripción | Rendimiento | Precio | Importe |
|---|---|---|---|---|---|
| 0304-TAtFbc50 | m² | Panel sándwich machihembrado en las cuatro caras, Thermochip TAtFbc 19-50-12 (material) | 1.05 | 69.6 | 73.08 |
| 0101-Tor50 | Ud | Tornillo autorroscante para estructura de madera o metal, de acero galvanizado, de 6 mm de diámetro y 140 mm de longitud. | 7 | 0.13 | 0.91 |
| 0101-peg01 | m | Sellado de juntas en la cara interior del panel con pegamento de fibroyeso. | 1 | 1.5 | 1.50 |
| 0101-Cin01 | m |  | 1 | 1.53 | 1.53 |
| 0101_mo01 | h | Oficial 1ª carpintero. | 0.175 | 21.72 | 3.80 |
| 0101_mo02 | h | Ayudante carpintero. | 0.175 | 20.46 | 3.58 |
| % | % | Costes directos complementarios | 2 % | 84.40 | 1.69 |
|  |  | Total |  |  | 86.09 |

**02dTH60** m² Panel cubierta plana Thermochip TAtFbc/19-60-12 MH2400*550
Precio: 90.18
Panel sándwich machihembrado en las cuatro caras, Thermochip TAtFbc 19 - 60 - 12 "THERMOCHIP HOUSING", compuesto de: cara exterior tablero de fibrocemento de 12,5 mm de espesor, núcleo aislante de espuma de poliestireno extruido, de 60 mm de espesor y cara interior de tarima de abeto de 19 mm de espesor, resistencia térmica 1,95 m²K/W, transmitancia 0,50 W/m²K, fijado mecánicamente sobre estructura de viguetas distanciadas como máximo 1200mm para cubiertas no transitables y 600mm para cubiertas transitables. Incluso tornillos autorroscantes, para fijación a soporte de madera o metal, sellado de juntas con pegamento de fibroyeso en la cara interior del panel y con cinta autoadhesiva en la cara exterior. DISEÑO Y EJECUCIÓN: según el DAU 20/121.
Incluye: Replanteo. Corte de las piezas. Colocación de los paneles. Fijación mecánica de las piezas al soporte. Sellado de juntas y uniones.
No Incluye: Estructura de soporte ni revestimiento exterior.
Criterio de medición de proyecto: Superficie del faldón medida en verdadera magnitud, según documentación gráfica de Proyecto.
Criterio de medición de obra: Se medirá, en verdadera magnitud, la superficie realmente ejecutada según especificaciones de Proyecto.
Formato de panel: 2400mm*550mm

| Código | Ud | Descripción | Rendimiento | Precio | Importe |
|---|---|---|---|---|---|
| 0304-TAtFbc60 | m² | Panel sándwich machihembrado en las cuatro caras, Thermochip TAtFbc 19-60-12 (material) | 1.05 | 73.15 | 76.81 |
| 0101-Tor60 | Ud | Tornillo autorroscante para estructura de madera o metal, de acero galvanizado, de 6 mm de diámetro y 160 mm de longitud. | 7 | 0.17 | 1.19 |
| 0101-peg01 | m | Sellado de juntas en la cara interior del panel con pegamento de fibroyeso. | 1 | 1.5 | 1.50 |
| 0101-Cin01 | m |  | 1 | 1.53 | 1.53 |
| 0101_mo01 | h | Oficial 1ª carpintero. | 0.175 | 21.72 | 3.80 |
| 0101_mo02 | h | Ayudante carpintero. | 0.175 | 20.46 | 3.58 |
| % | % | Costes directos complementarios | 2 % | 88.41 | 1.77 |
|  |  | Total |  |  | 90.18 |

**02dTH80** m² Panel cubierta plana Thermochip TAtFbc/19-80-12 MH2400*550
Precio: 97.79
Panel sándwich machihembrado en las cuatro caras, Thermochip TAtFbc 19 - 80 - 12 "THERMOCHIP HOUSING", compuesto de: cara exterior tablero de fibrocemento de 12,5 mm de espesor, núcleo aislante de espuma de poliestireno extruido, de 80 mm de espesor y cara interior de tarima de abeto de 19 mm de espesor, resistencia térmica 2,56 m²K/W, transmitancia 0,39 W/m²K, fijado mecánicamente sobre estructura de viguetas distanciadas como máximo 1200mm para cubiertas no transitables y 600mm para cubiertas transitables. Incluso tornillos autorroscantes, para fijación a soporte de madera o metal, sellado de juntas con pegamento de fibroyeso en la cara interior del panel y con cinta autoadhesiva en la cara exterior. DISEÑO Y EJECUCIÓN: según el DAU 20/121.
Incluye: Replanteo. Corte de las piezas. Colocación de los paneles. Fijación mecánica de las piezas al soporte. Sellado de juntas y uniones.
No Incluye: Estructura de soporte ni revestimiento exterior.
Criterio de medición de proyecto: Superficie del faldón medida en verdadera magnitud, según documentación gráfica de Proyecto.
Criterio de medición de obra: Se medirá, en verdadera magnitud, la superficie realmente ejecutada según especificaciones de Proyecto.
Formato de panel: 2400mm*550mm

| Código | Ud | Descripción | Rendimiento | Precio | Importe |
|---|---|---|---|---|---|
| 0304-TAtFbc80 | m² | Panel sándwich machihembrado en las cuatro caras, Thermochip TAtFbc 19-80-12 (material) | 1.05 | 80.06 | 84.06 |
| 0101-Tor80 | Ud | Tornillo autorroscante para estructura de madera o metal, de acero galvanizado, de 6 mm de diámetro y 180 mm de longitud. | 7 | 0.2 | 1.40 |
| 0101-peg01 | m | Sellado de juntas en la cara interior del panel con pegamento de fibroyeso. | 1 | 1.5 | 1.50 |
| 0101-Cin01 | m |  | 1 | 1.53 | 1.53 |
| 0101_mo01 | h | Oficial 1ª carpintero. | 0.175 | 21.72 | 3.80 |
| 0101_mo02 | h | Ayudante carpintero. | 0.175 | 20.46 | 3.58 |
| % | % | Costes directos complementarios | 2 % | 95.87 | 1.92 |
|  |  | Total |  |  | 97.79 |

**02dTH100** m² Panel cubierta plana Thermochip TAtFbc/19-100-12 MH2400*550
Precio: 105.47
Panel sándwich machihembrado en las cuatro caras, Thermochip TAtFbc 19 - 100 - 12 "THERMOCHIP HOUSING", compuesto de: cara exterior tablero de fibrocemento de 12,5 mm de espesor, núcleo aislante de espuma de poliestireno extruido, de 100 mm de espesor y cara interior de tarima de abeto de 19 mm de espesor, resistencia térmica 2,97 m²K/W, transmitancia 0,34 W/m²K, fijado mecánicamente sobre estructura de viguetas distanciadas como máximo 1200mm para cubiertas no transitables y 600mm para cubiertas transitables. Incluso tornillos autorroscantes, para fijación a soporte de madera o metal, sellado de juntas con pegamento de fibroyeso en la cara interior del panel y con cinta autoadhesiva en la cara exterior. DISEÑO Y EJECUCIÓN: según el DAU 20/121.
Incluye: Replanteo. Corte de las piezas. Colocación de los paneles. Fijación mecánica de las piezas al soporte. Sellado de juntas y uniones.
No Incluye: Estructura de soporte ni revestimiento exterior.
Criterio de medición de proyecto: Superficie del faldón medida en verdadera magnitud, según documentación gráfica de Proyecto.
Criterio de medición de obra: Se medirá, en verdadera magnitud, la superficie realmente ejecutada según especificaciones de Proyecto.
Formato de panel: 2400mm*550mm

| Código | Ud | Descripción | Rendimiento | Precio | Importe |
|---|---|---|---|---|---|
| 0304-TAtFbc100 | m² | Panel sándwich machihembrado en las cuatro caras, Thermochip TAtFbc 19-100-12 (material) | 1.05 | 86.96 | 91.31 |
| 0101-Tor100 | Ud | Tornillo autorroscante para estructura de madera o metal, de acero galvanizado, de 6 mm de diámetro y 200 mm de longitud. | 7 | 0.24 | 1.68 |
| 0101-peg01 | m | Sellado de juntas en la cara interior del panel con pegamento de fibroyeso. | 1 | 1.5 | 1.50 |
| 0101-Cin01 | m |  | 1 | 1.53 | 1.53 |
| 0101_mo01 | h | Oficial 1ª carpintero. | 0.175 | 21.72 | 3.80 |
| 0101_mo02 | h | Ayudante carpintero. | 0.175 | 20.46 | 3.58 |
| % | % | Costes directos complementarios | 2 % | 103.40 | 2.07 |
|  |  | Total |  |  | 105.47 |

**02dTH120** m² Panel cubierta plana Thermochip TAtFbc/19-120-12 MH2400*550
Precio: 113.64
Panel sándwich machihembrado en las cuatro caras, Thermochip TAtFbc 19 - 120 - 12 "THERMOCHIP HOUSING", compuesto de: cara exterior tablero de fibrocemento de 12,5 mm de espesor, núcleo aislante de espuma de poliestireno extruido, de 120 mm de espesor y cara interior de tarima de abeto de 19 mm de espesor, resistencia térmica 3,70 m²K/W, transmitancia 0,27 W/m²K, fijado mecánicamente sobre estructura de viguetas distanciadas como máximo 1200mm para cubiertas no transitables y 600mm para cubiertas transitables. Incluso tornillos autorroscantes, para fijación a soporte de madera o metal, sellado de juntas con pegamento de fibroyeso en la cara interior del panel y con cinta autoadhesiva en la cara exterior. DISEÑO Y EJECUCIÓN: según el DAU 20/121.
Incluye: Replanteo. Corte de las piezas. Colocación de los paneles. Fijación mecánica de las piezas al soporte. Sellado de juntas y uniones.
No Incluye: Estructura de soporte ni revestimiento exterior.
Criterio de medición de proyecto: Superficie del faldón medida en verdadera magnitud, según documentación gráfica de Proyecto.
Criterio de medición de obra: Se medirá, en verdadera magnitud, la superficie realmente ejecutada según especificaciones de Proyecto.
Formato de panel: 2400mm*550mm

| Código | Ud | Descripción | Rendimiento | Precio | Importe |
|---|---|---|---|---|---|
| 0304-TAtFbc120 | m² | Panel sándwich machihembrado en las cuatro caras, Thermochip TAtFbc 19-120-12 (material) | 1.05 | 94.26 | 98.97 |
| 0101-Tor120 | Ud | Tornillo autorroscante para estructura de madera o metal, de acero galvanizado, de 6 mm de diámetro y 220 mm de longitud. | 7 | 0.29 | 2.03 |
| 0101-peg01 | m | Sellado de juntas en la cara interior del panel con pegamento de fibroyeso. | 1 | 1.5 | 1.50 |
| 0101-Cin01 | m |  | 1 | 1.53 | 1.53 |
| 0101_mo01 | h | Oficial 1ª carpintero. | 0.175 | 21.72 | 3.80 |
| 0101_mo02 | h | Ayudante carpintero. | 0.175 | 20.46 | 3.58 |
| % | % | Costes directos complementarios | 2 % | 111.41 | 2.23 |
|  |  | Total |  |  | 113.64 |

**02dTH140** m² Panel cubierta plana Thermochip TAtFbc/19-140-12 MH2400*550
Precio: 122.05
Panel sándwich machihembrado en las cuatro caras, Thermochip TAtFbc 19 - 140 - 12 "THERMOCHIP HOUSING", compuesto de: cara exterior tablero de fibrocemento de 12,5 mm de espesor, núcleo aislante de espuma de poliestireno extruido, de 140 mm de espesor y cara interior de tarima de abeto de 19 mm de espesor, resistencia térmica 4,27 m²K/W, transmitancia 0,23 W/m²K, fijado mecánicamente sobre estructura de viguetas distanciadas como máximo 1200mm para cubiertas no transitables y 600mm para cubiertas transitables. Incluso tornillos autorroscantes, para fijación a soporte de madera o metal, sellado de juntas con pegamento de fibroyeso en la cara interior del panel y con cinta autoadhesiva en la cara exterior. DISEÑO Y EJECUCIÓN: según el DAU 20/121.
Incluye: Replanteo. Corte de las piezas. Colocación de los paneles. Fijación mecánica de las piezas al soporte. Sellado de juntas y uniones.
No Incluye: Estructura de soporte ni revestimiento exterior.
Criterio de medición de proyecto: Superficie del faldón medida en verdadera magnitud, según documentación gráfica de Proyecto.
Criterio de medición de obra: Se medirá, en verdadera magnitud, la superficie realmente ejecutada según especificaciones de Proyecto.
Formato de panel: 2400mm*550mm

| Código | Ud | Descripción | Rendimiento | Precio | Importe |
|---|---|---|---|---|---|
| 0304-TAtFbc140 | m² | Panel sándwich machihembrado en las cuatro caras, Thermochip TAtFbc 19-140-12 (material) | 1.05 | 101.91 | 107.01 |
| 0101-Tor140 | Ud | Tornillo autorroscante para estructura de madera o metal, de acero galvanizado, de 6 mm de diámetro y 240 mm de longitud. | 7 | 0.32 | 2.24 |
| 0101-peg01 | m | Sellado de juntas en la cara interior del panel con pegamento de fibroyeso. | 1 | 1.5 | 1.50 |
| 0101-Cin01 | m |  | 1 | 1.53 | 1.53 |
| 0101_mo01 | h | Oficial 1ª carpintero. | 0.175 | 21.72 | 3.80 |
| 0101_mo02 | h | Ayudante carpintero. | 0.175 | 20.46 | 3.58 |
| % | % | Costes directos complementarios | 2 % | 119.66 | 2.39 |
|  |  | Total |  |  | 122.05 |

**02dTH160** m² Panel cubierta plana Thermochip TAtFbc/19-160-12 MH2400*550
Precio: 130.24
Panel sándwich machihembrado en las cuatro caras, Thermochip TAtFbc 19 - 160 - 12 "THERMOCHIP HOUSING", compuesto de: cara exterior tablero de fibrocemento de 12,5 mm de espesor, núcleo aislante de espuma de poliestireno extruido, de 160 mm de espesor y cara interior de tarima de abeto de 19 mm de espesor, resistencia térmica 4,84 m²K/W, transmitancia 0,21 W/m²K, fijado mecánicamente sobre estructura de viguetas distanciadas como máximo 1200mm para cubiertas no transitables y 600mm para cubiertas transitables. Incluso tornillos autorroscantes, para fijación a soporte de madera o metal, sellado de juntas con pegamento de fibroyeso en la cara interior del panel y con cinta autoadhesiva en la cara exterior. DISEÑO Y EJECUCIÓN: según el DAU 20/121.
Incluye: Replanteo. Corte de las piezas. Colocación de los paneles. Fijación mecánica de las piezas al soporte. Sellado de juntas y uniones.
No Incluye: Estructura de soporte ni revestimiento exterior.
Criterio de medición de proyecto: Superficie del faldón medida en verdadera magnitud, según documentación gráfica de Proyecto.
Criterio de medición de obra: Se medirá, en verdadera magnitud, la superficie realmente ejecutada según especificaciones de Proyecto.
Formato de panel: 2400mm*550mm

| Código | Ud | Descripción | Rendimiento | Precio | Importe |
|---|---|---|---|---|---|
| 0304-TAtFbc160 | m² | Panel sándwich machihembrado en las cuatro caras, Thermochip TAtFbc 19-160-12 (material) | 1.05 | 109.56 | 115.04 |
| 0101-Tor160 | Ud | Tornillo autorroscante para estructura de madera o metal, de acero galvanizado, de 6 mm de diámetro y 240 mm de longitud. | 7 | 0.32 | 2.24 |
| 0101-peg01 | m | Sellado de juntas en la cara interior del panel con pegamento de fibroyeso. | 1 | 1.5 | 1.50 |
| 0101-Cin01 | m |  | 1 | 1.53 | 1.53 |
| 0101_mo01 | h | Oficial 1ª carpintero. | 0.175 | 21.72 | 3.80 |
| 0101_mo02 | h | Ayudante carpintero. | 0.175 | 20.46 | 3.58 |
| % | % | Costes directos complementarios | 2 % | 127.69 | 2.55 |
|  |  | Total |  |  | 130.24 |

**02dTH200** m² Panel cubierta plana Thermochip TAtFbc/19-200-12 MH2400*550
Precio: 148.23
Panel sándwich machihembrado en las cuatro caras, Thermochip TAtFbc 19 - 200 - 12 "THERMOCHIP HOUSING", compuesto de: cara exterior tablero de fibrocemento de 12,5 mm de espesor, núcleo aislante de espuma de poliestireno extruido, de 200 mm de espesor y cara interior de tarima de abeto de 19 mm de espesor, resistencia térmica 5,68 m²K/W, transmitancia 0,18 W/m²K, fijado mecánicamente sobre estructura de viguetas distanciadas como máximo 1200mm para cubiertas no transitables y 600mm para cubiertas transitables. Incluso tornillos autorroscantes, para fijación a soporte de madera o metal, sellado de juntas con pegamento de fibroyeso en la cara interior del panel y con cinta autoadhesiva en la cara exterior. DISEÑO Y EJECUCIÓN: según el DAU 20/121.
Incluye: Replanteo. Corte de las piezas. Colocación de los paneles. Fijación mecánica de las piezas al soporte. Sellado de juntas y uniones.
No Incluye: Estructura de soporte ni revestimiento exterior.
Criterio de medición de proyecto: Superficie del faldón medida en verdadera magnitud, según documentación gráfica de Proyecto.
Criterio de medición de obra: Se medirá, en verdadera magnitud, la superficie realmente ejecutada según especificaciones de Proyecto.
Formato de panel: 2400mm*550mm

| Código | Ud | Descripción | Rendimiento | Precio | Importe |
|---|---|---|---|---|---|
| 0304-TAtFbc200 | m² | Panel sándwich machihembrado en las cuatro caras, Thermochip TAtFbc 19-200-12 (material) | 1.05 | 125.49 | 131.76 |
| 0101-Tor200 | Ud | Tornillo autorroscante para estructura de madera o metal, de acero galvanizado, de 6 mm de diámetro y 280 mm de longitud. | 7 | 0.45 | 3.15 |
| 0101-peg01 | m | Sellado de juntas en la cara interior del panel con pegamento de fibroyeso. | 1 | 1.5 | 1.50 |
| 0101-Cin01 | m |  | 1 | 1.53 | 1.53 |
| 0101_mo01 | h | Oficial 1ª carpintero. | 0.175 | 21.72 | 3.80 |
| 0101_mo02 | h | Ayudante carpintero. | 0.175 | 20.46 | 3.58 |
| % | % | Costes directos complementarios | 2 % | 145.32 | 2.91 |
|  |  | Total |  |  | 148.23 |

## TH03 Panel de forjado exterior con solera seca (13/10/2023)
Partidas de panel Thermochip para forjado sanitario

**03TH40** m2 Panel de forjado sobre exterior Thermochip TFbcY/12-40-12 MH2400*550 y Solera seca (25/10/2022)
Precio: 116.64
Sistema de forjado sanitario sobre cámara ventilada, formado por:
1) Panel sándwich machihembrado en las cuatro caras, Thermochip TFbcY 12 - 40 - 12 "THERMOCHIP HOUSING", compuesto de: cara exterior tablero de fibrocemento de 12,5 mm de espesor, núcleo aislante de espuma de poliestireno extruido, de 40 mm de espesor y cara interior de tablero de fibroyeso de 12,5 mm de espesor, resistencia térmica 1,40 m²K/W, transmitancia 0,72 W/m²K, fijado mecánicamente sobre estructura de viguetas distanciadas como máximo 600mm entre ellas; para formación de forjado sanitario sobre cámara ventilada. Incluso tornillos autorroscantes, para fijación a soporte de madera o metal, sellado de juntas con pegamento de fibroyeso en la cara interior del panel.
2) Solera seca compuesta de dos tableros de fibroyeso de 10mm + aislamiento en fibra de madera de 10mm de espesor. Espesor total 30mm. Unida mediante pegamento y tornillos específicos para solera seca.
DISEÑO Y EJECUCIÓN: según el DAU 20/121.
Incluye: Replanteo. Corte de las piezas. Colocación de los paneles. Fijación mecánica de las piezas al soporte. Sellado de juntas y uniones.
No Incluye: Estructura de soporte ni pavimento.
Criterio de medición de proyecto: Superficie del faldón medida en verdadera magnitud, según documentación gráfica de Proyecto.
Criterio de medición de obra: Se medirá, en verdadera magnitud, la superficie realmente ejecutada según especificaciones de Proyecto.
Formato de panel: 2400mm*550mm

| Código | Ud | Descripción | Rendimiento | Precio | Importe |
|---|---|---|---|---|---|
| 0101-TFbcY40 | m² | Panel sándwich machihembrado en las cuatro caras, Thermochip TFbcY 12-40-12 | 1.05 | 64.35 | 67.57 |
| 0101-Tor40 | Ud | Tornillo autorroscante para estructura de madera o metal, de acero galvanizado, de 6 mm de diámetro y 120 mm de longitud. | 7 | 0.13 | 0.91 |
| 0101-peg01 | m | Sellado de juntas en la cara interior del panel con pegamento de fibroyeso. | 1 | 1.5 | 1.50 |
| 0301col01 | kg | Adhesivo poliuretano (material) | 0.07 | 5.6 | 0.39 |
| 0301sel01 | dm3 | Masilla p/sellados,aplicación+pistola,poliuretano monocomponente (material) | 0.05 | 11.96 | 0.60 |
| 0301sol01 | m² | Solera seca: placa yeso con fibras,I,e=20mm+10mm FM (SE) (material) | 1.05 | 26.61 | 27.94 |
| 0103_mo01 | h | Ayudante colocador (mano de obra) | 0.45 | 19 | 8.55 |
| 0103_mo02 | h | Oficial 1a colocador (mano de obra) | 0.45 | 20.4 | 9.18 |
|  |  | Total |  |  | 116.64 |

**03TH50** m2 Panel de forjado sobre exterior Thermochip TFbcY/12-50-12 MH2400*550 y Solera seca (25/10/2022)
Precio: 120.37
Sistema de forjado sanitario sobre cámara ventilada, formado por:
1) Panel sándwich machihembrado en las cuatro caras, Thermochip TFbcY 12 - 50 - 12 "THERMOCHIP HOUSING", compuesto de: cara exterior tablero de fibrocemento de 12,5 mm de espesor, núcleo aislante de espuma de poliestireno extruido, de 50 mm de espesor y cara interior de tablero de fibroyeso de 12,5 mm de espesor, resistencia térmica 1,70 m²K/W, transmitancia 0,59 W/m²K, fijado mecánicamente sobre estructura de viguetas distanciadas como máximo 600mm entre ellas; para formación de forjado sanitario sobre cámara ventilada. Incluso tornillos autorroscantes, para fijación a soporte de madera o metal, sellado de juntas con pegamento de fibroyeso en la cara interior del panel.
2) Solera seca compuesta de dos tableros de fibroyeso de 10mm + aislamiento en fibra de madera de 10mm de espesor. Espesor total 30mm. Unida mediante pegamento y tornillos específicos para solera seca.
DISEÑO Y EJECUCIÓN: según el DAU 20/121.
Incluye: Replanteo. Corte de las piezas. Colocación de los paneles. Fijación mecánica de las piezas al soporte. Sellado de juntas y uniones.
No Incluye: Estructura de soporte ni pavimento.
Criterio de medición de proyecto: Superficie del faldón medida en verdadera magnitud, según documentación gráfica de Proyecto.
Criterio de medición de obra: Se medirá, en verdadera magnitud, la superficie realmente ejecutada según especificaciones de Proyecto.
Formato de panel: 2400mm*550mm

| Código | Ud | Descripción | Rendimiento | Precio | Importe |
|---|---|---|---|---|---|
| 0101-TFbcY50 | m² | Panel sándwich machihembrado en las cuatro caras, Thermochip TFbcY 12-50-12 | 1.05 | 67.9 | 71.30 |
| 0101-Tor50 | Ud | Tornillo autorroscante para estructura de madera o metal, de acero galvanizado, de 6 mm de diámetro y 140 mm de longitud. | 7 | 0.13 | 0.91 |
| 0101-peg01 | m | Sellado de juntas en la cara interior del panel con pegamento de fibroyeso. | 1 | 1.5 | 1.50 |
| 0301col01 | kg | Adhesivo poliuretano | 0.07 | 5.6 | 0.39 |
| 0301sel01 | dm3 | Masilla p/sellados,aplicación+pistola,poliuretano monocomponente | 0.05 | 11.96 | 0.60 |
| 0301sol01 | m² | Solera seca: placa yeso con fibras,I,e=20mm+10mm FM (SE) | 1.05 | 26.61 | 27.94 |
| 0103_mo01 | h | Ayudante colocador | 0.45 | 19 | 8.55 |
| 0103_mo02 | h | Oficial 1a colocador | 0.45 | 20.4 | 9.18 |
|  |  | Total |  |  | 120.37 |

**03TH60** m2 Panel de forjado sobre exterior Thermochip TFbcY/12-60-12 MH2400*550 y Solera seca (25/10/2022)
Precio: 124.37
Sistema de forjado sanitario sobre cámara ventilada, formado por:
1) Panel sándwich machihembrado en las cuatro caras, Thermochip TFbcY 12 - 60 - 12 "THERMOCHIP HOUSING", compuesto de: cara exterior tablero de fibrocemento de 12,5 mm de espesor, núcleo aislante de espuma de poliestireno extruido, de 60 mm de espesor y cara interior de tablero de fibroyeso de 12,5 mm de espesor, resistencia térmica 1,90 m²K/W, transmitancia 0,53 W/m²K, fijado mecánicamente sobre estructura de viguetas distanciadas como máximo 600mm entre ellas; para formación de forjado sanitario sobre cámara ventilada. Incluso tornillos autorroscantes, para fijación a soporte de madera o metal, sellado de juntas con pegamento de fibroyeso en la cara interior del panel.
2) Solera seca compuesta de dos tableros de fibroyeso de 10mm + aislamiento en fibra de madera de 10mm de espesor. Espesor total 30mm. Unida mediante pegamento y tornillos específicos para solera seca.
DISEÑO Y EJECUCIÓN: según el DAU 20/121.
Incluye: Replanteo. Corte de las piezas. Colocación de los paneles. Fijación mecánica de las piezas al soporte. Sellado de juntas y uniones.
No Incluye: Estructura de soporte ni pavimento.
Criterio de medición de proyecto: Superficie del faldón medida en verdadera magnitud, según documentación gráfica de Proyecto.
Criterio de medición de obra: Se medirá, en verdadera magnitud, la superficie realmente ejecutada según especificaciones de Proyecto.
Formato de panel: 2400mm*550mm

| Código | Ud | Descripción | Rendimiento | Precio | Importe |
|---|---|---|---|---|---|
| 0101-TFbcY60 | m² | Panel sándwich machihembrado en las cuatro caras, Thermochip TFbcY 12-60-12 | 1.05 | 71.45 | 75.02 |
| 0101-Tor60 | Ud | Tornillo autorroscante para estructura de madera o metal, de acero galvanizado, de 6 mm de diámetro y 160 mm de longitud. | 7 | 0.17 | 1.19 |
| 0101-peg01 | m | Sellado de juntas en la cara interior del panel con pegamento de fibroyeso. | 1 | 1.5 | 1.50 |
| 0301col01 | kg | Adhesivo poliuretano | 0.07 | 5.6 | 0.39 |
| 0301sel01 | dm3 | Masilla p/sellados,aplicación+pistola,poliuretano monocomponente | 0.05 | 11.96 | 0.60 |
| 0301sol01 | m² | Solera seca: placa yeso con fibras,I,e=20mm+10mm FM (SE) | 1.05 | 26.61 | 27.94 |
| 0103_mo01 | h | Ayudante colocador | 0.45 | 19 | 8.55 |
| 0103_mo02 | h | Oficial 1a colocador | 0.45 | 20.4 | 9.18 |
|  |  | Total |  |  | 124.37 |

**03TH80** m2 Panel de forjado sobre exterior Thermochip TFbcY/12-80-12 MH2400*550 y Solera seca (25/10/2022)
Precio: 131.84
Sistema de forjado sanitario sobre cámara ventilada, formado por:
1) Panel sándwich machihembrado en las cuatro caras, Thermochip TFbcY 12 - 80 - 12 "THERMOCHIP HOUSING", compuesto de: cara exterior tablero de fibrocemento de 12,5 mm de espesor, núcleo aislante de espuma de poliestireno extruido, de 80 mm de espesor y cara interior de tablero de fibroyeso de 12,5 mm de espesor, resistencia térmica 2,47 m²K/W, transmitancia 0,41 W/m²K, fijado mecánicamente sobre estructura de viguetas distanciadas como máximo 600mm entre ellas; para formación de forjado sanitario sobre cámara ventilada. Incluso tornillos autorroscantes, para fijación a soporte de madera o metal, sellado de juntas con pegamento de fibroyeso en la cara interior del panel.
2) Solera seca compuesta de dos tableros de fibroyeso de 10mm + aislamiento en fibra de madera de 10mm de espesor. Espesor total 30mm. Unida mediante pegamento y tornillos específicos para solera seca.
DISEÑO Y EJECUCIÓN: según el DAU 20/121.
Incluye: Replanteo. Corte de las piezas. Colocación de los paneles. Fijación mecánica de las piezas al soporte. Sellado de juntas y uniones.
No Incluye: Estructura de soporte ni pavimento.
Criterio de medición de proyecto: Superficie del faldón medida en verdadera magnitud, según documentación gráfica de Proyecto.
Criterio de medición de obra: Se medirá, en verdadera magnitud, la superficie realmente ejecutada según especificaciones de Proyecto.
Formato de panel: 2400mm*550mm

| Código | Ud | Descripción | Rendimiento | Precio | Importe |
|---|---|---|---|---|---|
| 0101-TFbcY80 | m² | Panel sándwich machihembrado en las cuatro caras, Thermochip TFbcY 12-80-12 | 1.05 | 78.36 | 82.28 |
| 0101-Tor80 | Ud | Tornillo autorroscante para estructura de madera o metal, de acero galvanizado, de 6 mm de diámetro y 180 mm de longitud. | 7 | 0.2 | 1.40 |
| 0101-peg01 | m | Sellado de juntas en la cara interior del panel con pegamento de fibroyeso. | 1 | 1.5 | 1.50 |
| 0301col01 | kg | Adhesivo poliuretano | 0.07 | 5.6 | 0.39 |
| 0301sel01 | dm3 | Masilla p/sellados,aplicación+pistola,poliuretano monocomponente | 0.05 | 11.96 | 0.60 |
| 0301sol01 | m² | Solera seca: placa yeso con fibras,I,e=20mm+10mm FM (SE) | 1.05 | 26.61 | 27.94 |
| 0103_mo01 | h | Ayudante colocador | 0.45 | 19 | 8.55 |
| 0103_mo02 | h | Oficial 1a colocador | 0.45 | 20.4 | 9.18 |
|  |  | Total |  |  | 131.84 |

**03TH100** m2 Panel de forjado sobre exterior Thermochip TFbcY/12-100-12 MH2400*550 y Solera seca (25/10/2022)
Precio: 139.36
Sistema de forjado sanitario sobre cámara ventilada, formado por:
1) Panel sándwich machihembrado en las cuatro caras, Thermochip TFbcY 12 - 100 - 12 "THERMOCHIP HOUSING", compuesto de: cara exterior tablero de fibrocemento de 12,5 mm de espesor, núcleo aislante de espuma de poliestireno extruido, de 100 mm de espesor y cara interior de tablero de fibroyeso de 12,5 mm de espesor, resistencia térmica 2,89 m²K/W, transmitancia 0,35 W/m²K, fijado mecánicamente sobre estructura de viguetas distanciadas como máximo 600mm entre ellas; para formación de forjado sanitario sobre cámara ventilada. Incluso tornillos autorroscantes, para fijación a soporte de madera o metal, sellado de juntas con pegamento de fibroyeso en la cara interior del panel.
2) Solera seca compuesta de dos tableros de fibroyeso de 10mm + aislamiento en fibra de madera de 10mm de espesor. Espesor total 30mm. Unida mediante pegamento y tornillos específicos para solera seca.
DISEÑO Y EJECUCIÓN: según el DAU 20/121.
Incluye: Replanteo. Corte de las piezas. Colocación de los paneles. Fijación mecánica de las piezas al soporte. Sellado de juntas y uniones.
No Incluye: Estructura de soporte ni pavimento.
Criterio de medición de proyecto: Superficie del faldón medida en verdadera magnitud, según documentación gráfica de Proyecto.
Criterio de medición de obra: Se medirá, en verdadera magnitud, la superficie realmente ejecutada según especificaciones de Proyecto.
Formato de panel: 2400mm*550mm

| Código | Ud | Descripción | Rendimiento | Precio | Importe |
|---|---|---|---|---|---|
| 0101-TFbcY100 | m² | Panel sándwich machihembrado en las cuatro caras, Thermochip TFbcY 12-100-12 | 1.05 | 85.26 | 89.52 |
| 0101-Tor100 | Ud | Tornillo autorroscante para estructura de madera o metal, de acero galvanizado, de 6 mm de diámetro y 200 mm de longitud. | 7 | 0.24 | 1.68 |
| 0101-peg01 | m | Sellado de juntas en la cara interior del panel con pegamento de fibroyeso. | 1 | 1.5 | 1.50 |
| 0301col01 | kg | Adhesivo poliuretano | 0.07 | 5.6 | 0.39 |
| 0301sel01 | dm3 | Masilla p/sellados,aplicación+pistola,poliuretano monocomponente | 0.05 | 11.96 | 0.60 |
| 0301sol01 | m² | Solera seca: placa yeso con fibras,I,e=20mm+10mm FM (SE) | 1.05 | 26.61 | 27.94 |
| 0103_mo01 | h | Ayudante colocador | 0.45 | 19 | 8.55 |
| 0103_mo02 | h | Oficial 1a colocador | 0.45 | 20.4 | 9.18 |
|  |  | Total |  |  | 139.36 |

**03TH120** m2 Panel de forjado sobre exterior Thermochip TFbcY/12-120-12 MH2400*550 y Solera seca (25/10/2022)
Precio: 147.38
Sistema de forjado sanitario sobre cámara ventilada, formado por:
1) Panel sándwich machihembrado en las cuatro caras, Thermochip TFbcY 12 - 120 - 12 "THERMOCHIP HOUSING", compuesto de: cara exterior tablero de fibrocemento de 12,5 mm de espesor, núcleo aislante de espuma de poliestireno extruido, de 120 mm de espesor y cara interior de tablero de fibroyeso de 12,5 mm de espesor, resistencia térmica 3,61 m²K/W, transmitancia 0,28 W/m²K, fijado mecánicamente sobre estructura de viguetas distanciadas como máximo 600mm entre ellas; para formación de forjado sanitario sobre cámara ventilada. Incluso tornillos autorroscantes, para fijación a soporte de madera o metal, sellado de juntas con pegamento de fibroyeso en la cara interior del panel.
2) Solera seca compuesta de dos tableros de fibroyeso de 10mm + aislamiento en fibra de madera de 10mm de espesor. Espesor total 30mm. Unida mediante pegamento y tornillos específicos para solera seca.
DISEÑO Y EJECUCIÓN: según el DAU 20/121.
Incluye: Replanteo. Corte de las piezas. Colocación de los paneles. Fijación mecánica de las piezas al soporte. Sellado de juntas y uniones.
No Incluye: Estructura de soporte ni pavimento.
Criterio de medición de proyecto: Superficie del faldón medida en verdadera magnitud, según documentación gráfica de Proyecto.
Criterio de medición de obra: Se medirá, en verdadera magnitud, la superficie realmente ejecutada según especificaciones de Proyecto.
Formato de panel: 2400mm*550mm

| Código | Ud | Descripción | Rendimiento | Precio | Importe |
|---|---|---|---|---|---|
| 0101-TFbcY120 | m² | Panel sándwich machihembrado en las cuatro caras, Thermochip TFbcY 12-120-12 | 1.05 | 92.56 | 97.19 |
| 0101-Tor120 | Ud | Tornillo autorroscante para estructura de madera o metal, de acero galvanizado, de 6 mm de diámetro y 220 mm de longitud. | 7 | 0.29 | 2.03 |
| 0101-peg01 | m | Sellado de juntas en la cara interior del panel con pegamento de fibroyeso. | 1 | 1.5 | 1.50 |
| 0301col01 | kg | Adhesivo poliuretano | 0.07 | 5.6 | 0.39 |
| 0301sel01 | dm3 | Masilla p/sellados,aplicación+pistola,poliuretano monocomponente | 0.05 | 11.96 | 0.60 |
| 0301sol01 | m² | Solera seca: placa yeso con fibras,I,e=20mm+10mm FM (SE) | 1.05 | 26.61 | 27.94 |
| 0103_mo01 | h | Ayudante colocador | 0.45 | 19 | 8.55 |
| 0103_mo02 | h | Oficial 1a colocador | 0.45 | 20.4 | 9.18 |
|  |  | Total |  |  | 147.38 |

**03TH140** m2 Panel de forjado sobre exterior Thermochip TFbcY/12-140-12 MH2400*550 y Solera seca (25/10/2022)
Precio: 155.62
Sistema de forjado sanitario sobre cámara ventilada, formado por:
1) Panel sándwich machihembrado en las cuatro caras, Thermochip TFbcY 12 - 140 - 12 "THERMOCHIP HOUSING", compuesto de: cara exterior tablero de fibrocemento de 12,5 mm de espesor, núcleo aislante de espuma de poliestireno extruido, de 140 mm de espesor y cara interior de tablero de fibroyeso de 12,5 mm de espesor, resistencia térmica 4,18 m²K/W, transmitancia 0,24 W/m²K, fijado mecánicamente sobre estructura de viguetas distanciadas como máximo 600mm entre ellas; para formación de forjado sanitario sobre cámara ventilada. Incluso tornillos autorroscantes, para fijación a soporte de madera o metal, sellado de juntas con pegamento de fibroyeso en la cara interior del panel.
2) Solera seca compuesta de dos tableros de fibroyeso de 10mm + aislamiento en fibra de madera de 10mm de espesor. Espesor total 30mm. Unida mediante pegamento y tornillos específicos para solera seca.
DISEÑO Y EJECUCIÓN: según el DAU 20/121.
Incluye: Replanteo. Corte de las piezas. Colocación de los paneles. Fijación mecánica de las piezas al soporte. Sellado de juntas y uniones.
No Incluye: Estructura de soporte ni pavimento.
Criterio de medición de proyecto: Superficie del faldón medida en verdadera magnitud, según documentación gráfica de Proyecto.
Criterio de medición de obra: Se medirá, en verdadera magnitud, la superficie realmente ejecutada según especificaciones de Proyecto.
Formato de panel: 2400mm*550mm

| Código | Ud | Descripción | Rendimiento | Precio | Importe |
|---|---|---|---|---|---|
| 0101-TFbcY140 | m² | Panel sándwich machihembrado en las cuatro caras, Thermochip TFbcY 12-140-12 | 1.05 | 100.21 | 105.22 |
| 0101-Tor140 | Ud | Tornillo autorroscante para estructura de madera o metal, de acero galvanizado, de 6 mm de diámetro y 240 mm de longitud. | 7 | 0.32 | 2.24 |
| 0101-peg01 | m | Sellado de juntas en la cara interior del panel con pegamento de fibroyeso. | 1 | 1.5 | 1.50 |
| 0301col01 | kg | Adhesivo poliuretano | 0.07 | 5.6 | 0.39 |
| 0301sel01 | dm3 | Masilla p/sellados,aplicación+pistola,poliuretano monocomponente | 0.05 | 11.96 | 0.60 |
| 0301sol01 | m² | Solera seca: placa yeso con fibras,I,e=20mm+10mm FM (SE) | 1.05 | 26.61 | 27.94 |
| 0103_mo01 | h | Ayudante colocador | 0.45 | 19 | 8.55 |
| 0103_mo02 | h | Oficial 1a colocador | 0.45 | 20.4 | 9.18 |
|  |  | Total |  |  | 155.62 |

**03TH160** m2 Panel de forjado sobre exterior Thermochip TFbcY/12-160-12 MH2400*550 y Solera seca (25/10/2022)
Precio: 163.65
Sistema de forjado sanitario sobre cámara ventilada, formado por:
1) Panel sándwich machihembrado en las cuatro caras, Thermochip TFbcY 12 - 160 - 12 "THERMOCHIP HOUSING", compuesto de: cara exterior tablero de fibrocemento de 12,5 mm de espesor, núcleo aislante de espuma de poliestireno extruido, de 160 mm de espesor y cara interior de tablero de fibroyeso de 12,5 mm de espesor, resistencia térmica 4,75 m²K/W, transmitancia 0,21 W/m²K, fijado mecánicamente sobre estructura de viguetas distanciadas como máximo 600mm entre ellas; para formación de forjado sanitario sobre cámara ventilada. Incluso tornillos autorroscantes, para fijación a soporte de madera o metal, sellado de juntas con pegamento de fibroyeso en la cara interior del panel.
2) Solera seca compuesta de dos tableros de fibroyeso de 10mm + aislamiento en fibra de madera de 10mm de espesor. Espesor total 30mm. Unida mediante pegamento y tornillos específicos para solera seca.
DISEÑO Y EJECUCIÓN: según el DAU 20/121.
Incluye: Replanteo. Corte de las piezas. Colocación de los paneles. Fijación mecánica de las piezas al soporte. Sellado de juntas y uniones.
No Incluye: Estructura de soporte ni pavimento.
Criterio de medición de proyecto: Superficie del faldón medida en verdadera magnitud, según documentación gráfica de Proyecto.
Criterio de medición de obra: Se medirá, en verdadera magnitud, la superficie realmente ejecutada según especificaciones de Proyecto.
Formato de panel: 2400mm*550mm

| Código | Ud | Descripción | Rendimiento | Precio | Importe |
|---|---|---|---|---|---|
| 0101-TFbcY160 | m² | Panel sándwich machihembrado en las cuatro caras, Thermochip TFbcY 12-160-12 | 1.05 | 107.86 | 113.25 |
| 0101-Tor160 | Ud | Tornillo autorroscante para estructura de madera o metal, de acero galvanizado, de 6 mm de diámetro y 240 mm de longitud. | 7 | 0.32 | 2.24 |
| 0101-peg01 | m | Sellado de juntas en la cara interior del panel con pegamento de fibroyeso. | 1 | 1.5 | 1.50 |
| 0301col01 | kg | Adhesivo poliuretano | 0.07 | 5.6 | 0.39 |
| 0301sel01 | dm3 | Masilla p/sellados,aplicación+pistola,poliuretano monocomponente | 0.05 | 11.96 | 0.60 |
| 0301sol01 | m² | Solera seca: placa yeso con fibras,I,e=20mm+10mm FM (SE) | 1.05 | 26.61 | 27.94 |
| 0103_mo01 | h | Ayudante colocador | 0.45 | 19 | 8.55 |
| 0103_mo02 | h | Oficial 1a colocador | 0.45 | 20.4 | 9.18 |
|  |  | Total |  |  | 163.65 |

**03TH200** m2 Panel de forjado sobre exterior Thermochip TFbcY/12-200-12 MH2400*550 y Solera seca (25/10/2022)
Precio: 181.29
Sistema de forjado sanitario sobre cámara ventilada, formado por:
1) Panel sándwich machihembrado en las cuatro caras, Thermochip TFbcY 12 - 200 - 12 "THERMOCHIP HOUSING", compuesto de: cara exterior tablero de fibrocemento de 12,5 mm de espesor, núcleo aislante de espuma de poliestireno extruido, de 200 mm de espesor y cara interior de tablero de fibroyeso de 12,5 mm de espesor, resistencia térmica 5,90 m²K/W, transmitancia 0,17 W/m²K, fijado mecánicamente sobre estructura de viguetas distanciadas como máximo 600mm entre ellas; para formación de forjado sanitario sobre cámara ventilada. Incluso tornillos autorroscantes, para fijación a soporte de madera o metal, sellado de juntas con pegamento de fibroyeso en la cara interior del panel.
2) Solera seca compuesta de dos tableros de fibroyeso de 10mm + aislamiento en fibra de madera de 10mm de espesor. Espesor total 30mm. Unida mediante pegamento y tornillos específicos para solera seca.
DISEÑO Y EJECUCIÓN: según el DAU 20/121.
Incluye: Replanteo. Corte de las piezas. Colocación de los paneles. Fijación mecánica de las piezas al soporte. Sellado de juntas y uniones.
No Incluye: Estructura de soporte ni pavimento.
Criterio de medición de proyecto: Superficie del faldón medida en verdadera magnitud, según documentación gráfica de Proyecto.
Criterio de medición de obra: Se medirá, en verdadera magnitud, la superficie realmente ejecutada según especificaciones de Proyecto.
Formato de panel: 2400mm*550mm

| Código | Ud | Descripción | Rendimiento | Precio | Importe |
|---|---|---|---|---|---|
| 0101-TFbcY200 | m² | Panel sándwich machihembrado en las cuatro caras, Thermochip TFbcY 12-200-12 | 1.05 | 123.79 | 129.98 |
| 0101-Tor200 | Ud | Tornillo autorroscante para estructura de madera o metal, de acero galvanizado, de 6 mm de diámetro y 280 mm de longitud. | 7 | 0.45 | 3.15 |
| 0101-peg01 | m | Sellado de juntas en la cara interior del panel con pegamento de fibroyeso. | 1 | 1.5 | 1.50 |
| 0301col01 | kg | Adhesivo poliuretano | 0.07 | 5.6 | 0.39 |
| 0301sel01 | dm3 | Masilla p/sellados,aplicación+pistola,poliuretano monocomponente | 0.05 | 11.96 | 0.60 |
| 0301sol01 | m² | Solera seca: placa yeso con fibras,I,e=20mm+10mm FM (SE) | 1.05 | 26.61 | 27.94 |
| 0103_mo01 | h | Ayudante colocador | 0.45 | 19 | 8.55 |
| 0103_mo02 | h | Oficial 1a colocador | 0.45 | 20.4 | 9.18 |
|  |  | Total |  |  | 181.29 |

## TH03b Panel de forjado sobre exterior sin solera seca (13/10/2023)
Partidas de panel Thermochip para forjado sanitario

**03bTH40** m2 Panel de forjado sobre exterior Thermochip TFbcY/12-40-12 MH2400*550 (25/10/2022)
Precio: 76.88
Panel sándwich machihembrado en las cuatro caras, Thermochip TFbcY 12 - 40 - 12 "THERMOCHIP HOUSING", compuesto de: cara exterior tablero de fibrocemento de 12,5 mm de espesor, núcleo aislante de espuma de poliestireno extruido, de 40 mm de espesor y cara interior de tablero de fibroyeso de 12,5 mm de espesor, resistencia térmica 1,40 m²K/W, transmitancia 0,72 W/m²K, fijado mecánicamente sobre estructura de viguetas distanciadas como máximo 600mm entre ellas; para formación de forjado entreplanta. DISEÑO Y EJECUCIÓN: según el DAU 20/121.
Incluye: Replanteo. Corte de las piezas. Colocación de los paneles. Fijación mecánica de las piezas al soporte. Sellado de juntas y uniones.
No Incluye: Estructura de soporte ni pavimento.
Criterio de medición de proyecto: Superficie medida en verdadera magnitud, según documentación gráfica de Proyecto.
Criterio de medición de obra: Se medirá, en verdadera magnitud, la superficie realmente ejecutada según especificaciones de Proyecto.
Formato de panel: 2400mm*550mm

| Código | Ud | Descripción | Rendimiento | Precio | Importe |
|---|---|---|---|---|---|
| 0101-TFbcY40 | m² | Panel sándwich machihembrado en las cuatro caras, Thermochip TFbcY 12-40-12 | 1.05 | 64.35 | 67.57 |
| 0101-Tor40 | Ud | Tornillo autorroscante para estructura de madera o metal, de acero galvanizado, de 6 mm de diámetro y 120 mm de longitud. | 7 | 0.13 | 0.91 |
| 0101-peg01 | m | Sellado de juntas en la cara interior del panel con pegamento de fibroyeso. | 1 | 1.5 | 1.50 |
| 0103_mo01 | h | Ayudante colocador | 0.175 | 19 | 3.33 |
| 0103_mo02 | h | Oficial 1a colocador | 0.175 | 20.4 | 3.57 |
|  |  | Total |  |  | 76.88 |

**03bTH50** m2 Panel de forjado sobre exterior Thermochip TFbcY/12-50-12 MH2400*550 (25/10/2022)
Precio: 80.61
Panel sándwich machihembrado en las cuatro caras, Thermochip TFbcY 12 - 50 - 12 "THERMOCHIP HOUSING", compuesto de: cara exterior tablero de fibrocemento de 12,5 mm de espesor, núcleo aislante de espuma de poliestireno extruido, de 50 mm de espesor y cara interior de tablero de fibroyeso de 12,5 mm de espesor, resistencia térmica 1,70 m²K/W, transmitancia 0,59 W/m²K, fijado mecánicamente sobre estructura de viguetas distanciadas como máximo 600mm entre ellas; para formación de forjado entreplanta. DISEÑO Y EJECUCIÓN: según el DAU 20/121.
Incluye: Replanteo. Corte de las piezas. Colocación de los paneles. Fijación mecánica de las piezas al soporte. Sellado de juntas y uniones.
No Incluye: Estructura de soporte ni pavimento.
Criterio de medición de proyecto: Superficie medida en verdadera magnitud, según documentación gráfica de Proyecto.
Criterio de medición de obra: Se medirá, en verdadera magnitud, la superficie realmente ejecutada según especificaciones de Proyecto.
Formato de panel: 2400mm*550mm

| Código | Ud | Descripción | Rendimiento | Precio | Importe |
|---|---|---|---|---|---|
| 0101-TFbcY50 | m² | Panel sándwich machihembrado en las cuatro caras, Thermochip TFbcY 12-50-12 | 1.05 | 67.9 | 71.30 |
| 0101-Tor50 | Ud | Tornillo autorroscante para estructura de madera o metal, de acero galvanizado, de 6 mm de diámetro y 140 mm de longitud. | 7 | 0.13 | 0.91 |
| 0101-peg01 | m | Sellado de juntas en la cara interior del panel con pegamento de fibroyeso. | 1 | 1.5 | 1.50 |
| 0103_mo01 | h | Ayudante colocador | 0.175 | 19 | 3.33 |
| 0103_mo02 | h | Oficial 1a colocador | 0.175 | 20.4 | 3.57 |
|  |  | Total |  |  | 80.61 |

**03bTH60** m2 Panel de forjado sobre exterior Thermochip TFbcY/12-60-12 MH2400*550 (25/10/2022)
Precio: 84.61
Panel sándwich machihembrado en las cuatro caras, Thermochip TFbcY 12 - 60 - 12 "THERMOCHIP HOUSING", compuesto de: cara exterior tablero de fibrocemento de 12,5 mm de espesor, núcleo aislante de espuma de poliestireno extruido, de 60 mm de espesor y cara interior de tablero de fibroyeso de 12,5 mm de espesor, resistencia térmica 1,90 m²K/W, transmitancia 0,53 W/m²K, fijado mecánicamente sobre estructura de viguetas distanciadas como máximo 600mm entre ellas; para formación de forjado entreplanta. DISEÑO Y EJECUCIÓN: según el DAU 20/121.
Incluye: Replanteo. Corte de las piezas. Colocación de los paneles. Fijación mecánica de las piezas al soporte. Sellado de juntas y uniones.
No Incluye: Estructura de soporte ni pavimento.
Criterio de medición de proyecto: Superficie medida en verdadera magnitud, según documentación gráfica de Proyecto.
Criterio de medición de obra: Se medirá, en verdadera magnitud, la superficie realmente ejecutada según especificaciones de Proyecto.
Formato de panel: 2400mm*550mm

| Código | Ud | Descripción | Rendimiento | Precio | Importe |
|---|---|---|---|---|---|
| 0101-TFbcY60 | m² | Panel sándwich machihembrado en las cuatro caras, Thermochip TFbcY 12-60-12 | 1.05 | 71.45 | 75.02 |
| 0101-Tor60 | Ud | Tornillo autorroscante para estructura de madera o metal, de acero galvanizado, de 6 mm de diámetro y 160 mm de longitud. | 7 | 0.17 | 1.19 |
| 0101-peg01 | m | Sellado de juntas en la cara interior del panel con pegamento de fibroyeso. | 1 | 1.5 | 1.50 |
| 0103_mo01 | h | Ayudante colocador | 0.175 | 19 | 3.33 |
| 0103_mo02 | h | Oficial 1a colocador | 0.175 | 20.4 | 3.57 |
|  |  | Total |  |  | 84.61 |

**03bTH80** m2 Panel de forjado sobre exterior Thermochip TFbcY/12-80-12 MH2400*550 (25/10/2022)
Precio: 92.08
Panel sándwich machihembrado en las cuatro caras, Thermochip TFbcY 12 - 80 - 12 "THERMOCHIP HOUSING", compuesto de: cara exterior tablero de fibrocemento de 12,5 mm de espesor, núcleo aislante de espuma de poliestireno extruido, de 80 mm de espesor y cara interior de tablero de fibroyeso de 12,5 mm de espesor, resistencia térmica 2,47 m²K/W, transmitancia 0,41 W/m²K, fijado mecánicamente sobre estructura de viguetas distanciadas como máximo 600mm entre ellas; para formación de forjado entreplanta. DISEÑO Y EJECUCIÓN: según el DAU 20/121.
Incluye: Replanteo. Corte de las piezas. Colocación de los paneles. Fijación mecánica de las piezas al soporte. Sellado de juntas y uniones.
No Incluye: Estructura de soporte ni pavimento.
Criterio de medición de proyecto: Superficie medida en verdadera magnitud, según documentación gráfica de Proyecto.
Criterio de medición de obra: Se medirá, en verdadera magnitud, la superficie realmente ejecutada según especificaciones de Proyecto.
Formato de panel: 2400mm*550mm

| Código | Ud | Descripción | Rendimiento | Precio | Importe |
|---|---|---|---|---|---|
| 0101-TFbcY80 | m² | Panel sándwich machihembrado en las cuatro caras, Thermochip TFbcY 12-80-12 | 1.05 | 78.36 | 82.28 |
| 0101-Tor80 | Ud | Tornillo autorroscante para estructura de madera o metal, de acero galvanizado, de 6 mm de diámetro y 180 mm de longitud. | 7 | 0.2 | 1.40 |
| 0101-peg01 | m | Sellado de juntas en la cara interior del panel con pegamento de fibroyeso. | 1 | 1.5 | 1.50 |
| 0103_mo01 | h | Ayudante colocador | 0.175 | 19 | 3.33 |
| 0103_mo02 | h | Oficial 1a colocador | 0.175 | 20.4 | 3.57 |
|  |  | Total |  |  | 92.08 |

**03bTH100** m2 Panel de forjado sobre exterior Thermochip TFbcY/12-100-12 MH2400*550 (25/10/2022)
Precio: 99.6
Panel sándwich machihembrado en las cuatro caras, Thermochip TFbcY 12 - 100 - 12 "THERMOCHIP HOUSING", compuesto de: cara exterior tablero de fibrocemento de 12,5 mm de espesor, núcleo aislante de espuma de poliestireno extruido, de 100 mm de espesor y cara interior de tablero de fibroyeso de 12,5 mm de espesor, resistencia térmica 2,89 m²K/W, transmitancia 0,35 W/m²K, fijado mecánicamente sobre estructura de viguetas distanciadas como máximo 600mm entre ellas; para formación de forjado entreplanta. DISEÑO Y EJECUCIÓN: según el DAU 20/121.
Incluye: Replanteo. Corte de las piezas. Colocación de los paneles. Fijación mecánica de las piezas al soporte. Sellado de juntas y uniones.
No Incluye: Estructura de soporte ni pavimento.
Criterio de medición de proyecto: Superficie medida en verdadera magnitud, según documentación gráfica de Proyecto.
Criterio de medición de obra: Se medirá, en verdadera magnitud, la superficie realmente ejecutada según especificaciones de Proyecto.
Formato de panel: 2400mm*550mm

| Código | Ud | Descripción | Rendimiento | Precio | Importe |
|---|---|---|---|---|---|
| 0101-TFbcY100 | m² | Panel sándwich machihembrado en las cuatro caras, Thermochip TFbcY 12-100-12 | 1.05 | 85.26 | 89.52 |
| 0101-Tor100 | Ud | Tornillo autorroscante para estructura de madera o metal, de acero galvanizado, de 6 mm de diámetro y 200 mm de longitud. | 7 | 0.24 | 1.68 |
| 0101-peg01 | m | Sellado de juntas en la cara interior del panel con pegamento de fibroyeso. | 1 | 1.5 | 1.50 |
| 0103_mo01 | h | Ayudante colocador | 0.175 | 19 | 3.33 |
| 0103_mo02 | h | Oficial 1a colocador | 0.175 | 20.4 | 3.57 |
|  |  | Total |  |  | 99.6 |

**03bTH120** m2 Panel de forjado sobre exterior Thermochip TFbcY/12-120-12 MH2400*550 (25/10/2022)
Precio: 107.62
Panel sándwich machihembrado en las cuatro caras, Thermochip TFbcY 12 - 120 - 12 "THERMOCHIP HOUSING", compuesto de: cara exterior tablero de fibrocemento de 12,5 mm de espesor, núcleo aislante de espuma de poliestireno extruido, de 120 mm de espesor y cara interior de tablero de fibroyeso de 12,5 mm de espesor, resistencia térmica 3,61 m²K/W, transmitancia 0,28 W/m²K, fijado mecánicamente sobre estructura de viguetas distanciadas como máximo 600mm entre ellas; para formación de forjado entreplanta. DISEÑO Y EJECUCIÓN: según el DAU 20/121.
Incluye: Replanteo. Corte de las piezas. Colocación de los paneles. Fijación mecánica de las piezas al soporte. Sellado de juntas y uniones.
No Incluye: Estructura de soporte ni pavimento.
Criterio de medición de proyecto: Superficie medida en verdadera magnitud, según documentación gráfica de Proyecto.
Criterio de medición de obra: Se medirá, en verdadera magnitud, la superficie realmente ejecutada según especificaciones de Proyecto.
Formato de panel: 2400mm*550mm

| Código | Ud | Descripción | Rendimiento | Precio | Importe |
|---|---|---|---|---|---|
| 0101-TFbcY120 | m² | Panel sándwich machihembrado en las cuatro caras, Thermochip TFbcY 12-120-12 | 1.05 | 92.56 | 97.19 |
| 0101-Tor120 | Ud | Tornillo autorroscante para estructura de madera o metal, de acero galvanizado, de 6 mm de diámetro y 220 mm de longitud. | 7 | 0.29 | 2.03 |
| 0101-peg01 | m | Sellado de juntas en la cara interior del panel con pegamento de fibroyeso. | 1 | 1.5 | 1.50 |
| 0103_mo01 | h | Ayudante colocador | 0.175 | 19 | 3.33 |
| 0103_mo02 | h | Oficial 1a colocador | 0.175 | 20.4 | 3.57 |
|  |  | Total |  |  | 107.62 |

**03bTH140** m2 Panel de forjado sobre exterior Thermochip TFbcY/12-140-12 MH2400*550 (25/10/2022)
Precio: 115.86
Panel sándwich machihembrado en las cuatro caras, Thermochip TFbcY 12 - 140 - 12 "THERMOCHIP HOUSING", compuesto de: cara exterior tablero de fibrocemento de 12,5 mm de espesor, núcleo aislante de espuma de poliestireno extruido, de 140 mm de espesor y cara interior de tablero de fibroyeso de 12,5 mm de espesor, resistencia térmica 4,18 m²K/W, transmitancia 0,24 W/m²K, fijado mecánicamente sobre estructura de viguetas distanciadas como máximo 600mm entre ellas; para formación de forjado entreplanta. DISEÑO Y EJECUCIÓN: según el DAU 20/121.
Incluye: Replanteo. Corte de las piezas. Colocación de los paneles. Fijación mecánica de las piezas al soporte. Sellado de juntas y uniones.
No Incluye: Estructura de soporte ni pavimento.
Criterio de medición de proyecto: Superficie medida en verdadera magnitud, según documentación gráfica de Proyecto.
Criterio de medición de obra: Se medirá, en verdadera magnitud, la superficie realmente ejecutada según especificaciones de Proyecto.
Formato de panel: 2400mm*550mm

| Código | Ud | Descripción | Rendimiento | Precio | Importe |
|---|---|---|---|---|---|
| 0101-TFbcY140 | m² | Panel sándwich machihembrado en las cuatro caras, Thermochip TFbcY 12-140-12 | 1.05 | 100.21 | 105.22 |
| 0101-Tor140 | Ud | Tornillo autorroscante para estructura de madera o metal, de acero galvanizado, de 6 mm de diámetro y 240 mm de longitud. | 7 | 0.32 | 2.24 |
| 0101-peg01 | m | Sellado de juntas en la cara interior del panel con pegamento de fibroyeso. | 1 | 1.5 | 1.50 |
| 0103_mo01 | h | Ayudante colocador | 0.175 | 19 | 3.33 |
| 0103_mo02 | h | Oficial 1a colocador | 0.175 | 20.4 | 3.57 |
|  |  | Total |  |  | 115.86 |

**03bTH160** m2 Panel de forjado sobre exterior Thermochip TFbcY/12-160-12 MH2400*550 (25/10/2022)
Precio: 123.89
Panel sándwich machihembrado en las cuatro caras, Thermochip TFbcY 12 - 160 - 12 "THERMOCHIP HOUSING", compuesto de: cara exterior tablero de fibrocemento de 12,5 mm de espesor, núcleo aislante de espuma de poliestireno extruido, de 160 mm de espesor y cara interior de tablero de fibroyeso de 12,5 mm de espesor, resistencia térmica 4,75 m²K/W, transmitancia 0,21 W/m²K, fijado mecánicamente sobre estructura de viguetas distanciadas como máximo 600mm entre ellas; para formación de forjado entreplanta. DISEÑO Y EJECUCIÓN: según el DAU 20/121.
Incluye: Replanteo. Corte de las piezas. Colocación de los paneles. Fijación mecánica de las piezas al soporte. Sellado de juntas y uniones.
No Incluye: Estructura de soporte ni pavimento.
Criterio de medición de proyecto: Superficie medida en verdadera magnitud, según documentación gráfica de Proyecto.
Criterio de medición de obra: Se medirá, en verdadera magnitud, la superficie realmente ejecutada según especificaciones de Proyecto.
Formato de panel: 2400mm*550mm

| Código | Ud | Descripción | Rendimiento | Precio | Importe |
|---|---|---|---|---|---|
| 0101-TFbcY160 | m² | Panel sándwich machihembrado en las cuatro caras, Thermochip TFbcY 12-160-12 | 1.05 | 107.86 | 113.25 |
| 0101-Tor160 | Ud | Tornillo autorroscante para estructura de madera o metal, de acero galvanizado, de 6 mm de diámetro y 240 mm de longitud. | 7 | 0.32 | 2.24 |
| 0101-peg01 | m | Sellado de juntas en la cara interior del panel con pegamento de fibroyeso. | 1 | 1.5 | 1.50 |
| 0103_mo01 | h | Ayudante colocador | 0.175 | 19 | 3.33 |
| 0103_mo02 | h | Oficial 1a colocador | 0.175 | 20.4 | 3.57 |
|  |  | Total |  |  | 123.89 |

**03bT200** m2 Panel de forjado sobre exterior Thermochip TFbcY/12-200-12 MH2400*550 (25/10/2022)
Precio: 141.53
Panel sándwich machihembrado en las cuatro caras, Thermochip TFbcY 12 - 200 - 12 "THERMOCHIP HOUSING", compuesto de: cara exterior tablero de fibrocemento de 12,5 mm de espesor, núcleo aislante de espuma de poliestireno extruido, de 200 mm de espesor y cara interior de tablero de fibroyeso de 12,5 mm de espesor, resistencia térmica 5,90 m²K/W, transmitancia 0,17 W/m²K, fijado mecánicamente sobre estructura de viguetas distanciadas como máximo 600mm entre ellas; para formación de forjado entreplanta. DISEÑO Y EJECUCIÓN: según el DAU 20/121.
Incluye: Replanteo. Corte de las piezas. Colocación de los paneles. Fijación mecánica de las piezas al soporte. Sellado de juntas y uniones.
No Incluye: Estructura de soporte ni pavimento.
Criterio de medición de proyecto: Superficie medida en verdadera magnitud, según documentación gráfica de Proyecto.
Criterio de medición de obra: Se medirá, en verdadera magnitud, la superficie realmente ejecutada según especificaciones de Proyecto..
Formato de panel: 2400mm*550mm

| Código | Ud | Descripción | Rendimiento | Precio | Importe |
|---|---|---|---|---|---|
| 0101-TFbcY200 | m² | Panel sándwich machihembrado en las cuatro caras, Thermochip TFbcY 12-200-12 | 1.05 | 123.79 | 129.98 |
| 0101-Tor200 | Ud | Tornillo autorroscante para estructura de madera o metal, de acero galvanizado, de 6 mm de diámetro y 280 mm de longitud. | 7 | 0.45 | 3.15 |
| 0101-peg01 | m | Sellado de juntas en la cara interior del panel con pegamento de fibroyeso. | 1 | 1.5 | 1.50 |
| 0103_mo01 | h | Ayudante colocador | 0.175 | 19 | 3.33 |
| 0103_mo02 | h | Oficial 1a colocador | 0.175 | 20.4 | 3.57 |
|  |  | Total |  |  | 141.53 |

## TH04 Panel de forjado entreplanta con solera seca (13/10/2023)
Partidas de panel Thermochip para forjado sanitario

**04TH40** m2 Panel de forjado entreplanta Thermochip TYY/12-40-12 MH2400*550 y Solera seca (25/10/2022)
Precio: 101.32
Sistema de forjado entreplanta, formado por:
1) Panel sándwich machihembrado en las cuatro caras, Thermochip TYY 12 - 40 - 12 "THERMOCHIP HOUSING", compuesto de: dos caras de fibroyeso de 12,5 mm de espesor, núcleo aislante de espuma de poliestireno extruido, de 40 mm de espesor, resistencia térmica 1,29 m²K/W, transmitancia 0,77 W/m²K, fijado mecánicamente sobre estructura de viguetas distanciadas como máximo 600mm entre ellas; para formación de forjado entreplanta. Incluso tornillos autorroscantes, para fijación a soporte de madera o metal, sellado de juntas con pegamento de fibroyeso en la cara superior del panel.
2) Solera seca compuesta de dos tableros de fibroyeso de 10mm + aislamiento en fibra de madera de 10mm de espesor. Espesor total 30mm. Unida mediante pegamento y tornillos específicos para solera seca.
DISEÑO Y EJECUCIÓN: según el DAU 20/121.
Incluye: Replanteo. Corte de las piezas. Colocación de los paneles. Fijación mecánica de las piezas al soporte. Sellado de juntas y uniones.
No Incluye: Estructura de soporte ni pavimento.
Criterio de medición de proyecto: Superficie del faldón medida en verdadera magnitud, según documentación gráfica de Proyecto.
Criterio de medición de obra: Se medirá, en verdadera magnitud, la superficie realmente ejecutada según especificaciones de Proyecto.
Formato de panel: 2400mm*550mm

| Código | Ud | Descripción | Rendimiento | Precio | Importe |
|---|---|---|---|---|---|
| 0401-TAf80 | m² | Panel sándwich machihembrado en las cuatro caras, Thermochip TYY 12-40-12 (material) | 1.05 | 49.76 | 52.25 |
| 0101-Tor40 | Ud | Tornillo autorroscante para estructura de madera o metal, de acero galvanizado, de 6 mm de diámetro y 120 mm de longitud. | 7 | 0.13 | 0.91 |
| 0101-peg01 | m | Sellado de juntas en la cara interior del panel con pegamento de fibroyeso. | 1 | 1.5 | 1.50 |
| 0301col01 | kg | Adhesivo poliuretano | 0.07 | 5.6 | 0.39 |
| 0301sel01 | dm3 | Masilla p/sellados,aplicación+pistola,poliuretano monocomponente | 0.05 | 11.96 | 0.60 |
| 0301sol01 | m² | Solera seca: placa yeso con fibras,I,e=20mm+10mm FM (SE) | 1.05 | 26.61 | 27.94 |
| 0103_mo01 | h | Ayudante colocador | 0.45 | 19 | 8.55 |
| 0103_mo02 | h | Oficial 1a colocador | 0.45 | 20.4 | 9.18 |
|  |  | Total |  |  | 101.32 |

**04TH50** m2 Panel de forjado entreplanta Thermochip TYY/12-50-12 MH2400*550 y Solera seca (25/10/2022)
Precio: 105.12
Sistema de forjado entreplanta, formado por:
1) Panel sándwich machihembrado en las cuatro caras, Thermochip TYY 12 - 50 - 12 "THERMOCHIP HOUSING", compuesto de: dos caras de fibroyeso de 12,5 mm de espesor, núcleo aislante de espuma de poliestireno extruido, de 50 mm de espesor, resistencia térmica 1,51 m²K/W, transmitancia 0,66 W/m²K, fijado mecánicamente sobre estructura de viguetas distanciadas como máximo 600mm entre ellas; para formación de forjado entreplanta. Incluso tornillos autorroscantes, para fijación a soporte de madera o metal, sellado de juntas con pegamento de fibroyeso en la cara superior del panel.
2) Solera seca compuesta de dos tableros de fibroyeso de 10mm + aislamiento en fibra de madera de 10mm de espesor. Espesor total 30mm. Unida mediante pegamento y tornillos específicos para solera seca.
DISEÑO Y EJECUCIÓN: según el DAU 20/121.
Incluye: Replanteo. Corte de las piezas. Colocación de los paneles. Fijación mecánica de las piezas al soporte. Sellado de juntas y uniones.
No Incluye: Estructura de soporte ni pavimento.
Criterio de medición de proyecto: Superficie del faldón medida en verdadera magnitud, según documentación gráfica de Proyecto.
Criterio de medición de obra: Se medirá, en verdadera magnitud, la superficie realmente ejecutada según especificaciones de Proyecto.
Formato de panel: 2400mm*550mm

| Código | Ud | Descripción | Rendimiento | Precio | Importe |
|---|---|---|---|---|---|
| 0401-TYY50 | m² | Panel sándwich machihembrado en las cuatro caras, Thermochip TYY 12-50-12 (material) | 1.05 | 53.38 | 56.05 |
| 0101-Tor50 | Ud | Tornillo autorroscante para estructura de madera o metal, de acero galvanizado, de 6 mm de diámetro y 140 mm de longitud. | 7 | 0.13 | 0.91 |
| 0101-peg01 | m | Sellado de juntas en la cara interior del panel con pegamento de fibroyeso. | 1 | 1.5 | 1.50 |
| 0301col01 | kg | Adhesivo poliuretano | 0.07 | 5.6 | 0.39 |
| 0301sel01 | dm3 | Masilla p/sellados,aplicación+pistola,poliuretano monocomponente | 0.05 | 11.96 | 0.60 |
| 0301sol01 | m² | Solera seca: placa yeso con fibras,I,e=20mm+10mm FM (SE) | 1.05 | 26.61 | 27.94 |
| 0103_mo01 | h | Ayudante colocador | 0.45 | 19 | 8.55 |
| 0103_mo02 | h | Oficial 1a colocador | 0.45 | 20.4 | 9.18 |
|  |  | Total |  |  | 105.12 |

**04TH60** m2 Panel de forjado entreplanta Thermochip TYY/12-60-12 MH2400*550 y Solera seca (25/10/2022)
Precio: 109.2
Sistema de forjado entreplanta, formado por:
1) Panel sándwich machihembrado en las cuatro caras, Thermochip TYY 12 - 60 - 12 "THERMOCHIP HOUSING", compuesto de: dos caras de fibroyeso de 12,5 mm de espesor, núcleo aislante de espuma de poliestireno extruido, de 60 mm de espesor, resistencia térmica 1,79 m²K/W, transmitancia 0,56 W/m²K, fijado mecánicamente sobre estructura de viguetas distanciadas como máximo 600mm entre ellas; para formación de forjado entreplanta. Incluso tornillos autorroscantes, para fijación a soporte de madera o metal, sellado de juntas con pegamento de fibroyeso en la cara superior del panel.
2) Solera seca compuesta de dos tableros de fibroyeso de 10mm + aislamiento en fibra de madera de 10mm de espesor. Espesor total 30mm. Unida mediante pegamento y tornillos específicos para solera seca.
DISEÑO Y EJECUCIÓN: según el DAU 20/121.
Incluye: Replanteo. Corte de las piezas. Colocación de los paneles. Fijación mecánica de las piezas al soporte. Sellado de juntas y uniones.
No Incluye: Estructura de soporte ni pavimento.
Criterio de medición de proyecto: Superficie del faldón medida en verdadera magnitud, según documentación gráfica de Proyecto.
Criterio de medición de obra: Se medirá, en verdadera magnitud, la superficie realmente ejecutada según especificaciones de Proyecto.
Formato de panel: 2400mm*550mm

| Código | Ud | Descripción | Rendimiento | Precio | Importe |
|---|---|---|---|---|---|
| 0401-TYY60 | m² | Panel sándwich machihembrado en las cuatro caras, Thermochip TYY 12-60-12 (material) | 1.05 | 57 | 59.85 |
| 0101-Tor60 | Ud | Tornillo autorroscante para estructura de madera o metal, de acero galvanizado, de 6 mm de diámetro y 160 mm de longitud. | 7 | 0.17 | 1.19 |
| 0101-peg01 | m | Sellado de juntas en la cara interior del panel con pegamento de fibroyeso. | 1 | 1.5 | 1.50 |
| 0301col01 | kg | Adhesivo poliuretano | 0.07 | 5.6 | 0.39 |
| 0301sel01 | dm3 | Masilla p/sellados,aplicación+pistola,poliuretano monocomponente | 0.05 | 11.96 | 0.60 |
| 0301sol01 | m² | Solera seca: placa yeso con fibras,I,e=20mm+10mm FM (SE) | 1.05 | 26.61 | 27.94 |
| 0103_mo01 | h | Ayudante colocador | 0.45 | 19 | 8.55 |
| 0103_mo02 | h | Oficial 1a colocador | 0.45 | 20.4 | 9.18 |
|  |  | Total |  |  | 109.2 |

**04TH80** m2 Panel de forjado entreplanta Thermochip TYY/12-80-12 MH2400*550 y Solera seca (25/10/2022)
Precio: 116.79
Sistema de forjado entreplanta, formado por:
1) Panel sándwich machihembrado en las cuatro caras, Thermochip TYY 12 - 80 - 12 "THERMOCHIP HOUSING", compuesto de: dos caras de fibroyeso de 12,5 mm de espesor, núcleo aislante de espuma de poliestireno extruido, de 80 mm de espesor, resistencia térmica 2,36 m²K/W, transmitancia 0,42 W/m²K, fijado mecánicamente sobre estructura de viguetas distanciadas como máximo 600mm entre ellas; para formación de forjado entreplanta. Incluso tornillos autorroscantes, para fijación a soporte de madera o metal, sellado de juntas con pegamento de fibroyeso en la cara superior del panel.
2) Solera seca compuesta de dos tableros de fibroyeso de 10mm + aislamiento en fibra de madera de 10mm de espesor. Espesor total 30mm. Unida mediante pegamento y tornillos específicos para solera seca.
DISEÑO Y EJECUCIÓN: según el DAU 20/121.
Incluye: Replanteo. Corte de las piezas. Colocación de los paneles. Fijación mecánica de las piezas al soporte. Sellado de juntas y uniones.
No Incluye: Estructura de soporte ni pavimento.
Criterio de medición de proyecto: Superficie del faldón medida en verdadera magnitud, según documentación gráfica de Proyecto.
Criterio de medición de obra: Se medirá, en verdadera magnitud, la superficie realmente ejecutada según especificaciones de Proyecto.
Formato de panel: 2400mm*550mm

| Código | Ud | Descripción | Rendimiento | Precio | Importe |
|---|---|---|---|---|---|
| 0401-TYY80 | m² | Panel sándwich machihembrado en las cuatro caras, Thermochip TYY 12-80-12 (material) | 1.05 | 64.03 | 67.23 |
| 0101-Tor80 | Ud | Tornillo autorroscante para estructura de madera o metal, de acero galvanizado, de 6 mm de diámetro y 180 mm de longitud. | 7 | 0.2 | 1.40 |
| 0101-peg01 | m | Sellado de juntas en la cara interior del panel con pegamento de fibroyeso. | 1 | 1.5 | 1.50 |
| 0301col01 | kg | Adhesivo poliuretano | 0.07 | 5.6 | 0.39 |
| 0301sel01 | dm3 | Masilla p/sellados,aplicación+pistola,poliuretano monocomponente | 0.05 | 11.96 | 0.60 |
| 0301sol01 | m² | Solera seca: placa yeso con fibras,I,e=20mm+10mm FM (SE) | 1.05 | 26.61 | 27.94 |
| 0103_mo01 | h | Ayudante colocador | 0.45 | 19 | 8.55 |
| 0103_mo02 | h | Oficial 1a colocador | 0.45 | 20.4 | 9.18 |
|  |  | Total |  |  | 116.79 |

**04TH100** m2 Panel de forjado entreplanta Thermochip TYY/12-100-12 MH2400*550 y Solera seca (25/10/2022)
Precio: 124.46
Sistema de forjado entreplanta, formado por:
1) Panel sándwich machihembrado en las cuatro caras, Thermochip TYY 12 - 100 - 12 "THERMOCHIP HOUSING", compuesto de: dos caras de fibroyeso de 12,5 mm de espesor, núcleo aislante de espuma de poliestireno extruido, de 100 mm de espesor, resistencia térmica 2,78 m²K/W, transmitancia 0,36 W/m²K, fijado mecánicamente sobre estructura de viguetas distanciadas como máximo 600mm entre ellas; para formación de forjado entreplanta. Incluso tornillos autorroscantes, para fijación a soporte de madera o metal, sellado de juntas con pegamento de fibroyeso en la cara superior del panel.
2) Solera seca compuesta de dos tableros de fibroyeso de 10mm + aislamiento en fibra de madera de 10mm de espesor. Espesor total 30mm. Unida mediante pegamento y tornillos específicos para solera seca.
DISEÑO Y EJECUCIÓN: según el DAU 20/121.
Incluye: Replanteo. Corte de las piezas. Colocación de los paneles. Fijación mecánica de las piezas al soporte. Sellado de juntas y uniones.
No Incluye: Estructura de soporte ni pavimento.
Criterio de medición de proyecto: Superficie del faldón medida en verdadera magnitud, según documentación gráfica de Proyecto.
Criterio de medición de obra: Se medirá, en verdadera magnitud, la superficie realmente ejecutada según especificaciones de Proyecto.
Formato de panel: 2400mm*550mm

| Código | Ud | Descripción | Rendimiento | Precio | Importe |
|---|---|---|---|---|---|
| 0401-TYY100 | m² | Panel sándwich machihembrado en las cuatro caras, Thermochip TYY 12-100-12 (material) | 1.05 | 71.07 | 74.62 |
| 0101-Tor100 | Ud | Tornillo autorroscante para estructura de madera o metal, de acero galvanizado, de 6 mm de diámetro y 200 mm de longitud. | 7 | 0.24 | 1.68 |
| 0101-peg01 | m | Sellado de juntas en la cara interior del panel con pegamento de fibroyeso. | 1 | 1.5 | 1.50 |
| 0301col01 | kg | Adhesivo poliuretano | 0.07 | 5.6 | 0.39 |
| 0301sel01 | dm3 | Masilla p/sellados,aplicación+pistola,poliuretano monocomponente | 0.05 | 11.96 | 0.60 |
| 0301sol01 | m² | Solera seca: placa yeso con fibras,I,e=20mm+10mm FM (SE) | 1.05 | 26.61 | 27.94 |
| 0103_mo01 | h | Ayudante colocador | 0.45 | 19 | 8.55 |
| 0103_mo02 | h | Oficial 1a colocador | 0.45 | 20.4 | 9.18 |
|  |  | Total |  |  | 124.46 |

**04TH120** m2 Panel de forjado entreplanta Thermochip TYY/12-120-12 MH2400*550 y Solera seca (25/10/2022)
Precio: 132.63
Sistema de forjado entreplanta, formado por:
1) Panel sándwich machihembrado en las cuatro caras, Thermochip TYY 12 - 120 - 12 "THERMOCHIP HOUSING", compuesto de: dos caras de fibroyeso de 12,5 mm de espesor, núcleo aislante de espuma de poliestireno extruido, de 120 mm de espesor, resistencia térmica 3,51 m²K/W, transmitancia 0,29 W/m²K, fijado mecánicamente sobre estructura de viguetas distanciadas como máximo 600mm entre ellas; para formación de forjado entreplanta. Incluso tornillos autorroscantes, para fijación a soporte de madera o metal, sellado de juntas con pegamento de fibroyeso en la cara superior del panel.
2) Solera seca compuesta de dos tableros de fibroyeso de 10mm + aislamiento en fibra de madera de 10mm de espesor. Espesor total 30mm. Unida mediante pegamento y tornillos específicos para solera seca.
DISEÑO Y EJECUCIÓN: según el DAU 20/121.
Incluye: Replanteo. Corte de las piezas. Colocación de los paneles. Fijación mecánica de las piezas al soporte. Sellado de juntas y uniones.
No Incluye: Estructura de soporte ni pavimento.
Criterio de medición de proyecto: Superficie del faldón medida en verdadera magnitud, según documentación gráfica de Proyecto.
Criterio de medición de obra: Se medirá, en verdadera magnitud, la superficie realmente ejecutada según especificaciones de Proyecto.
Formato de panel: 2400mm*550mm

| Código | Ud | Descripción | Rendimiento | Precio | Importe |
|---|---|---|---|---|---|
| 0401-TYY120 | m² | Panel sándwich machihembrado en las cuatro caras, Thermochip TYY 12-120-12 (material) | 1.05 | 78.51 | 82.44 |
| 0101-Tor120 | Ud | Tornillo autorroscante para estructura de madera o metal, de acero galvanizado, de 6 mm de diámetro y 220 mm de longitud. | 7 | 0.29 | 2.03 |
| 0101-peg01 | m | Sellado de juntas en la cara interior del panel con pegamento de fibroyeso. | 1 | 1.5 | 1.50 |
| 0301col01 | kg | Adhesivo poliuretano | 0.07 | 5.6 | 0.39 |
| 0301sel01 | dm3 | Masilla p/sellados,aplicación+pistola,poliuretano monocomponente | 0.05 | 11.96 | 0.60 |
| 0301sol01 | m² | Solera seca: placa yeso con fibras,I,e=20mm+10mm FM (SE) | 1.05 | 26.61 | 27.94 |
| 0103_mo01 | h | Ayudante colocador | 0.45 | 19 | 8.55 |
| 0103_mo02 | h | Oficial 1a colocador | 0.45 | 20.4 | 9.18 |
|  |  | Total |  |  | 132.63 |

**04TH140** m2 Panel de forjado entreplanta Thermochip TYY/12-140-12 MH2400*550 y Solera seca (25/10/2022)
Precio: 141.02
Sistema de forjado entreplanta, formado por:
1) Panel sándwich machihembrado en las cuatro caras, Thermochip TYY 12 - 140 - 12 "THERMOCHIP HOUSING", compuesto de: dos caras de fibroyeso de 12,5 mm de espesor, núcleo aislante de espuma de poliestireno extruido, de 140 mm de espesor, resistencia térmica 4,08 m²K/W, transmitancia 0,25 W/m²K, fijado mecánicamente sobre estructura de viguetas distanciadas como máximo 600mm entre ellas; para formación de forjado entreplanta. Incluso tornillos autorroscantes, para fijación a soporte de madera o metal, sellado de juntas con pegamento de fibroyeso en la cara superior del panel.
2) Solera seca compuesta de dos tableros de fibroyeso de 10mm + aislamiento en fibra de madera de 10mm de espesor. Espesor total 30mm. Unida mediante pegamento y tornillos específicos para solera seca.
DISEÑO Y EJECUCIÓN: según el DAU 20/121.
Incluye: Replanteo. Corte de las piezas. Colocación de los paneles. Fijación mecánica de las piezas al soporte. Sellado de juntas y uniones.
No Incluye: Estructura de soporte ni pavimento.
Criterio de medición de proyecto: Superficie del faldón medida en verdadera magnitud, según documentación gráfica de Proyecto.
Criterio de medición de obra: Se medirá, en verdadera magnitud, la superficie realmente ejecutada según especificaciones de Proyecto.
Formato de panel: 2400mm*550mm

| Código | Ud | Descripción | Rendimiento | Precio | Importe |
|---|---|---|---|---|---|
| 0401-TYY140 | m² | Panel sándwich machihembrado en las cuatro caras, Thermochip TYY 12-140-12 (material) | 1.05 | 86.3 | 90.62 |
| 0101-Tor140 | Ud | Tornillo autorroscante para estructura de madera o metal, de acero galvanizado, de 6 mm de diámetro y 240 mm de longitud. | 7 | 0.32 | 2.24 |
| 0101-peg01 | m | Sellado de juntas en la cara interior del panel con pegamento de fibroyeso. | 1 | 1.5 | 1.50 |
| 0301col01 | kg | Adhesivo poliuretano | 0.07 | 5.6 | 0.39 |
| 0301sel01 | dm3 | Masilla p/sellados,aplicación+pistola,poliuretano monocomponente | 0.05 | 11.96 | 0.60 |
| 0301sol01 | m² | Solera seca: placa yeso con fibras,I,e=20mm+10mm FM (SE) | 1.05 | 26.61 | 27.94 |
| 0103_mo01 | h | Ayudante colocador | 0.45 | 19 | 8.55 |
| 0103_mo02 | h | Oficial 1a colocador | 0.45 | 20.4 | 9.18 |
|  |  | Total |  |  | 141.02 |

**04TH160** m2 Panel de forjado entreplanta Thermochip TYY/12-160-12 MH2400*550 y Solera seca (25/10/2022)
Precio: 149.19
Sistema de forjado entreplanta, formado por:
1) Panel sándwich machihembrado en las cuatro caras, Thermochip TYY 12 - 160 - 12 "THERMOCHIP HOUSING", compuesto de: dos caras de fibroyeso de 12,5 mm de espesor, núcleo aislante de espuma de poliestireno extruido, de 160 mm de espesor, resistencia térmica 4,65 m²K/W, transmitancia 0,22 W/m²K, fijado mecánicamente sobre estructura de viguetas distanciadas como máximo 600mm entre ellas; para formación de forjado entreplanta. Incluso tornillos autorroscantes, para fijación a soporte de madera o metal, sellado de juntas con pegamento de fibroyeso en la cara superior del panel.
2) Solera seca compuesta de dos tableros de fibroyeso de 10mm + aislamiento en fibra de madera de 10mm de espesor. Espesor total 30mm. Unida mediante pegamento y tornillos específicos para solera seca.
DISEÑO Y EJECUCIÓN: según el DAU 20/121.
Incluye: Replanteo. Corte de las piezas. Colocación de los paneles. Fijación mecánica de las piezas al soporte. Sellado de juntas y uniones.
No Incluye: Estructura de soporte ni pavimento.
Criterio de medición de proyecto: Superficie del faldón medida en verdadera magnitud, según documentación gráfica de Proyecto.
Criterio de medición de obra: Se medirá, en verdadera magnitud, la superficie realmente ejecutada según especificaciones de Proyecto.
Formato de panel: 2400mm*550mm

| Código | Ud | Descripción | Rendimiento | Precio | Importe |
|---|---|---|---|---|---|
| 0401-TYY160 | m² | Panel sándwich machihembrado en las cuatro caras, Thermochip TYY 12-160-12 (material) | 1.05 | 94.09 | 98.79 |
| 0101-Tor160 | Ud | Tornillo autorroscante para estructura de madera o metal, de acero galvanizado, de 6 mm de diámetro y 240 mm de longitud. | 7 | 0.32 | 2.24 |
| 0101-peg01 | m | Sellado de juntas en la cara interior del panel con pegamento de fibroyeso. | 1 | 1.5 | 1.50 |
| 0301col01 | kg | Adhesivo poliuretano | 0.07 | 5.6 | 0.39 |
| 0301sel01 | dm3 | Masilla p/sellados,aplicación+pistola,poliuretano monocomponente | 0.05 | 11.96 | 0.60 |
| 0301sol01 | m² | Solera seca: placa yeso con fibras,I,e=20mm+10mm FM (SE) | 1.05 | 26.61 | 27.94 |
| 0103_mo01 | h | Ayudante colocador | 0.45 | 19 | 8.55 |
| 0103_mo02 | h | Oficial 1a colocador | 0.45 | 20.4 | 9.18 |
|  |  | Total |  |  | 149.19 |

**04TH200** m2 Panel de forjado entreplanta Thermochip TYY/12-200-12 MH2400*550 y Solera seca (25/10/2022)
Precio: 167.15
Sistema de forjado entreplanta, formado por:
1) Panel sándwich machihembrado en las cuatro caras, Thermochip TYY 12 - 200 - 12 "THERMOCHIP HOUSING", compuesto de: dos caras de fibroyeso de 12,5 mm de espesor, núcleo aislante de espuma de poliestireno extruido, de 200 mm de espesor, resistencia térmica 5,48 m²K/W, transmitancia 0,18 W/m²K, fijado mecánicamente sobre estructura de viguetas distanciadas como máximo 600mm entre ellas; para formación de forjado entreplanta. Incluso tornillos autorroscantes, para fijación a soporte de madera o metal, sellado de juntas con pegamento de fibroyeso en la cara superior del panel.
2) Solera seca compuesta de dos tableros de fibroyeso de 10mm + aislamiento en fibra de madera de 10mm de espesor. Espesor total 30mm. Unida mediante pegamento y tornillos específicos para solera seca.
DISEÑO Y EJECUCIÓN: según el DAU 20/121.
Incluye: Replanteo. Corte de las piezas. Colocación de los paneles. Fijación mecánica de las piezas al soporte. Sellado de juntas y uniones.
No Incluye: Estructura de soporte ni pavimento.
Criterio de medición de proyecto: Superficie del faldón medida en verdadera magnitud, según documentación gráfica de Proyecto.
Criterio de medición de obra: Se medirá, en verdadera magnitud, la superficie realmente ejecutada según especificaciones de Proyecto.
Formato de panel: 2400mm*550mm

| Código | Ud | Descripción | Rendimiento | Precio | Importe |
|---|---|---|---|---|---|
| 0401-TYY200 | m² | Panel sándwich machihembrado en las cuatro caras, Thermochip TYY 12-200-12 (material) | 1.05 | 110.32 | 115.84 |
| 0101-Tor200 | Ud | Tornillo autorroscante para estructura de madera o metal, de acero galvanizado, de 6 mm de diámetro y 280 mm de longitud. | 7 | 0.45 | 3.15 |
| 0101-peg01 | m | Sellado de juntas en la cara interior del panel con pegamento de fibroyeso. | 1 | 1.5 | 1.50 |
| 0301col01 | kg | Adhesivo poliuretano | 0.07 | 5.6 | 0.39 |
| 0301sel01 | dm3 | Masilla p/sellados,aplicación+pistola,poliuretano monocomponente | 0.05 | 11.96 | 0.60 |
| 0301sol01 | m² | Solera seca: placa yeso con fibras,I,e=20mm+10mm FM (SE) | 1.05 | 26.61 | 27.94 |
| 0103_mo01 | h | Ayudante colocador | 0.45 | 19 | 8.55 |
| 0103_mo02 | h | Oficial 1a colocador | 0.45 | 20.4 | 9.18 |
|  |  | Total |  |  | 167.15 |

**04TH40B** m2 Panel de forjado entreplanta Thermochip TAfY/10-40-12 MH2400*550 y Solera seca (25/10/2022)
Precio: 102.39
Sistema de forjado entreplanta, formado por:
1) Panel sándwich machihembrado en las cuatro caras, Thermochip TAfY 10 - 40 - 12 "THERMOCHIP HOUSING", compuesto de: una cara superior de fibroyeso de 12,5 mm de espesor, núcleo aislante de espuma de poliestireno extruido, de 40 mm de espesor y una cara inferior de friso de abeto de 10mm de espesor, resistencia térmica 1,32 m²K/W, transmitancia 0,76 W/m²K, fijado mecánicamente sobre estructura de viguetas distanciadas como máximo 600mm entre ellas; para formación de forjado entreplanta. Incluso tornillos autorroscantes, para fijación a soporte de madera o metal, sellado de juntas con pegamento de fibroyeso en la cara superior del panel.
2) Solera seca compuesta de dos tableros de fibroyeso de 10mm + aislamiento en fibra de madera de 10mm de espesor. Espesor total 30mm. Unida mediante pegamento y tornillos específicos para solera seca.
DISEÑO Y EJECUCIÓN: según el DAU 20/121.
Incluye: Replanteo. Corte de las piezas. Colocación de los paneles. Fijación mecánica de las piezas al soporte. Sellado de juntas y uniones.
No Incluye: Estructura de soporte ni pavimento.
Criterio de medición de proyecto: Superficie del faldón medida en verdadera magnitud, según documentación gráfica de Proyecto.
Criterio de medición de obra: Se medirá, en verdadera magnitud, la superficie realmente ejecutada según especificaciones de Proyecto.
Formato de panel: 2400mm*550mm

| Código | Ud | Descripción | Rendimiento | Precio | Importe |
|---|---|---|---|---|---|
| 0401-TAfY40 | m² | Panel sándwich machihembrado en las cuatro caras, Thermochip TAfY 10-40-12 (material) | 1.05 | 50.78 | 53.32 |
| 0101-Tor40 | Ud | Tornillo autorroscante para estructura de madera o metal, de acero galvanizado, de 6 mm de diámetro y 120 mm de longitud. | 7 | 0.13 | 0.91 |
| 0101-peg01 | m | Sellado de juntas en la cara interior del panel con pegamento de fibroyeso. | 1 | 1.5 | 1.50 |
| 0301col01 | kg | Adhesivo poliuretano | 0.07 | 5.6 | 0.39 |
| 0301sel01 | dm3 | Masilla p/sellados,aplicación+pistola,poliuretano monocomponente | 0.05 | 11.96 | 0.60 |
| 0301sol01 | m² | Solera seca: placa yeso con fibras,I,e=20mm+10mm FM (SE) | 1.05 | 26.61 | 27.94 |
| 0103_mo01 | h | Ayudante colocador | 0.45 | 19 | 8.55 |
| 0103_mo02 | h | Oficial 1a colocador | 0.45 | 20.4 | 9.18 |
|  |  | Total |  |  | 102.39 |

**04TH50B** m2 Panel de forjado entreplanta Thermochip TAfY/10-50-12 MH2400*550 y Solera seca (25/10/2022)
Precio: 106.19
Sistema de forjado entreplanta, formado por:
1) Panel sándwich machihembrado en las cuatro caras, Thermochip TAfY 10 - 50 - 12 "THERMOCHIP HOUSING", compuesto de: una cara superior de fibroyeso de 12,5 mm de espesor, núcleo aislante de espuma de poliestireno extruido, de 50 mm de espesor y una cara inferior de friso de abeto de 10mm de espesor, resistencia térmica 1,62 m²K/W, transmitancia 0,62 W/m²K, fijado mecánicamente sobre estructura de viguetas distanciadas como máximo 600mm entre ellas; para formación de forjado entreplanta. Incluso tornillos autorroscantes, para fijación a soporte de madera o metal, sellado de juntas con pegamento de fibroyeso en la cara superior del panel.
2) Solera seca compuesta de dos tableros de fibroyeso de 10mm + aislamiento en fibra de madera de 10mm de espesor. Espesor total 30mm. Unida mediante pegamento y tornillos específicos para solera seca.
DISEÑO Y EJECUCIÓN: según el DAU 20/121.
Incluye: Replanteo. Corte de las piezas. Colocación de los paneles. Fijación mecánica de las piezas al soporte. Sellado de juntas y uniones.
No Incluye: Estructura de soporte ni pavimento.
Criterio de medición de proyecto: Superficie del faldón medida en verdadera magnitud, según documentación gráfica de Proyecto.
Criterio de medición de obra: Se medirá, en verdadera magnitud, la superficie realmente ejecutada según especificaciones de Proyecto.
Formato de panel: 2400mm*550mm

| Código | Ud | Descripción | Rendimiento | Precio | Importe |
|---|---|---|---|---|---|
| 0401-TAfY50 | m² | Panel sándwich machihembrado en las cuatro caras, Thermochip TAfY 10-50-12 (material) | 1.05 | 54.4 | 57.12 |
| 0101-Tor50 | Ud | Tornillo autorroscante para estructura de madera o metal, de acero galvanizado, de 6 mm de diámetro y 140 mm de longitud. | 7 | 0.13 | 0.91 |
| 0101-peg01 | m | Sellado de juntas en la cara interior del panel con pegamento de fibroyeso. | 1 | 1.5 | 1.50 |
| 0301col01 | kg | Adhesivo poliuretano | 0.07 | 5.6 | 0.39 |
| 0301sel01 | dm3 | Masilla p/sellados,aplicación+pistola,poliuretano monocomponente | 0.05 | 11.96 | 0.60 |
| 0301sol01 | m² | Solera seca: placa yeso con fibras,I,e=20mm+10mm FM (SE) | 1.05 | 26.61 | 27.94 |
| 0103_mo01 | h | Ayudante colocador | 0.45 | 19 | 8.55 |
| 0103_mo02 | h | Oficial 1a colocador | 0.45 | 20.4 | 9.18 |
|  |  | Total |  |  | 106.19 |

**04TH60B** m2 Panel de forjado entreplanta Thermochip TAfY/10-60-12 MH2400*550 y Solera seca (25/10/2022)
Precio: 113.26
Sistema de forjado entreplanta, formado por:
1) Panel sándwich machihembrado en las cuatro caras, Thermochip TAfY 10 - 60 - 12 "THERMOCHIP HOUSING", compuesto de: una cara superior de fibroyeso de 12,5 mm de espesor, núcleo aislante de espuma de poliestireno extruido, de 60 mm de espesor y una cara inferior de friso de abeto de 10mm de espesor, resistencia térmica 1,82 m²K/W, transmitancia 0,55 W/m²K, fijado mecánicamente sobre estructura de viguetas distanciadas como máximo 600mm entre ellas; para formación de forjado entreplanta. Incluso tornillos autorroscantes, para fijación a soporte de madera o metal, sellado de juntas con pegamento de fibroyeso en la cara superior del panel.
2) Solera seca compuesta de dos tableros de fibroyeso de 10mm + aislamiento en fibra de madera de 10mm de espesor. Espesor total 30mm. Unida mediante pegamento y tornillos específicos para solera seca.
DISEÑO Y EJECUCIÓN: según el DAU 20/121.
Incluye: Replanteo. Corte de las piezas. Colocación de los paneles. Fijación mecánica de las piezas al soporte. Sellado de juntas y uniones.
No Incluye: Estructura de soporte ni pavimento.
Criterio de medición de proyecto: Superficie del faldón medida en verdadera magnitud, según documentación gráfica de Proyecto.
Criterio de medición de obra: Se medirá, en verdadera magnitud, la superficie realmente ejecutada según especificaciones de Proyecto.
Formato de panel: 2400mm*550mm

| Código | Ud | Descripción | Rendimiento | Precio | Importe |
|---|---|---|---|---|---|
| 0401-TAfY60 | m² | Panel sándwich machihembrado en las cuatro caras, Thermochip TAfY 10-60-12 (material) | 1.05 | 60.87 | 63.91 |
| 0101-Tor60 | Ud | Tornillo autorroscante para estructura de madera o metal, de acero galvanizado, de 6 mm de diámetro y 160 mm de longitud. | 7 | 0.17 | 1.19 |
| 0101-peg01 | m | Sellado de juntas en la cara interior del panel con pegamento de fibroyeso. | 1 | 1.5 | 1.50 |
| 0301col01 | kg | Adhesivo poliuretano | 0.07 | 5.6 | 0.39 |
| 0301sel01 | dm3 | Masilla p/sellados,aplicación+pistola,poliuretano monocomponente | 0.05 | 11.96 | 0.60 |
| 0301sol01 | m² | Solera seca: placa yeso con fibras,I,e=20mm+10mm FM (SE) | 1.05 | 26.61 | 27.94 |
| 0103_mo01 | h | Ayudante colocador | 0.45 | 19 | 8.55 |
| 0103_mo02 | h | Oficial 1a colocador | 0.45 | 20.4 | 9.18 |
|  |  | Total |  |  | 113.26 |

**04TH80B** m2 Panel de forjado entreplanta Thermochip TAfY/10-80-12 MH2400*550 y Solera seca (25/10/2022)
Precio: 121.22
Sistema de forjado entreplanta, formado por:
1) Panel sándwich machihembrado en las cuatro caras, Thermochip TAfY 10 - 80 - 12 "THERMOCHIP HOUSING", compuesto de: una cara superior de fibroyeso de 12,5 mm de espesor, núcleo aislante de espuma de poliestireno extruido, de 80 mm de espesor y una cara inferior de friso de abeto de 10mm de espesor, resistencia térmica 2,39 m²K/W, transmitancia 0,42 W/m²K, fijado mecánicamente sobre estructura de viguetas distanciadas como máximo 600mm entre ellas; para formación de forjado entreplanta. Incluso tornillos autorroscantes, para fijación a soporte de madera o metal, sellado de juntas con pegamento de fibroyeso en la cara superior del panel.
2) Solera seca compuesta de dos tableros de fibroyeso de 10mm + aislamiento en fibra de madera de 10mm de espesor. Espesor total 30mm. Unida mediante pegamento y tornillos específicos para solera seca.
DISEÑO Y EJECUCIÓN: según el DAU 20/121.
Incluye: Replanteo. Corte de las piezas. Colocación de los paneles. Fijación mecánica de las piezas al soporte. Sellado de juntas y uniones.
No Incluye: Estructura de soporte ni pavimento.
Criterio de medición de proyecto: Superficie del faldón medida en verdadera magnitud, según documentación gráfica de Proyecto.
Criterio de medición de obra: Se medirá, en verdadera magnitud, la superficie realmente ejecutada según especificaciones de Proyecto.
Formato de panel: 2400mm*550mm

| Código | Ud | Descripción | Rendimiento | Precio | Importe |
|---|---|---|---|---|---|
| 0401-TAfY80 | m² | Panel sándwich machihembrado en las cuatro caras, Thermochip TAfY 10-80-12 (material) | 1.05 | 68.25 | 71.66 |
| 0101-Tor80 | Ud | Tornillo autorroscante para estructura de madera o metal, de acero galvanizado, de 6 mm de diámetro y 180 mm de longitud. | 7 | 0.2 | 1.40 |
| 0101-peg01 | m | Sellado de juntas en la cara interior del panel con pegamento de fibroyeso. | 1 | 1.5 | 1.50 |
| 0301col01 | kg | Adhesivo poliuretano | 0.07 | 5.6 | 0.39 |
| 0301sel01 | dm3 | Masilla p/sellados,aplicación+pistola,poliuretano monocomponente | 0.05 | 11.96 | 0.60 |
| 0301sol01 | m² | Solera seca: placa yeso con fibras,I,e=20mm+10mm FM (SE) | 1.05 | 26.61 | 27.94 |
| 0103_mo01 | h | Ayudante colocador | 0.45 | 19 | 8.55 |
| 0103_mo02 | h | Oficial 1a colocador | 0.45 | 20.4 | 9.18 |
|  |  | Total |  |  | 121.22 |

**04TH100B** m2 Panel de forjado entreplanta Thermochip TAfY/10-100-12 MH2400*550 y Solera seca (25/10/2022)
Precio: 129.26
Sistema de forjado entreplanta, formado por:
1) Panel sándwich machihembrado en las cuatro caras, Thermochip TAfY 10 - 100 - 12 "THERMOCHIP HOUSING", compuesto de: una cara superior de fibroyeso de 12,5 mm de espesor, núcleo aislante de espuma de poliestireno extruido, de 40 mm de espesor y una cara inferior de friso de abeto de 10mm de espesor, resistencia térmica 2,81 m²K/W, transmitancia 0,36 W/m²K, fijado mecánicamente sobre estructura de viguetas distanciadas como máximo 600mm entre ellas; para formación de forjado entreplanta. Incluso tornillos autorroscantes, para fijación a soporte de madera o metal, sellado de juntas con pegamento de fibroyeso en la cara superior del panel.
2) Solera seca compuesta de dos tableros de fibroyeso de 10mm + aislamiento en fibra de madera de 10mm de espesor. Espesor total 30mm. Unida mediante pegamento y tornillos específicos para solera seca.
DISEÑO Y EJECUCIÓN: según el DAU 20/121.
Incluye: Replanteo. Corte de las piezas. Colocación de los paneles. Fijación mecánica de las piezas al soporte. Sellado de juntas y uniones.
No Incluye: Estructura de soporte ni pavimento.
Criterio de medición de proyecto: Superficie del faldón medida en verdadera magnitud, según documentación gráfica de Proyecto.
Criterio de medición de obra: Se medirá, en verdadera magnitud, la superficie realmente ejecutada según especificaciones de Proyecto.
Formato de panel: 2400mm*550mm

| Código | Ud | Descripción | Rendimiento | Precio | Importe |
|---|---|---|---|---|---|
| 0401-TAfY100 | m² | Panel sándwich machihembrado en las cuatro caras, Thermochip TAfY 10-100-12 (material) | 1.05 | 75.64 | 79.42 |
| 0101-Tor100 | Ud | Tornillo autorroscante para estructura de madera o metal, de acero galvanizado, de 6 mm de diámetro y 200 mm de longitud. | 7 | 0.24 | 1.68 |
| 0101-peg01 | m | Sellado de juntas en la cara interior del panel con pegamento de fibroyeso. | 1 | 1.5 | 1.50 |
| 0301col01 | kg | Adhesivo poliuretano | 0.07 | 5.6 | 0.39 |
| 0301sel01 | dm3 | Masilla p/sellados,aplicación+pistola,poliuretano monocomponente | 0.05 | 11.96 | 0.60 |
| 0301sol01 | m² | Solera seca: placa yeso con fibras,I,e=20mm+10mm FM (SE) | 1.05 | 26.61 | 27.94 |
| 0103_mo01 | h | Ayudante colocador | 0.45 | 19 | 8.55 |
| 0103_mo02 | h | Oficial 1a colocador | 0.45 | 20.4 | 9.18 |
|  |  | Total |  |  | 129.26 |

**04TH120B** m2 Panel de forjado entreplanta Thermochip TAfY/10-120-12 MH2400*550 y Solera seca (25/10/2022)
Precio: 137.82
Sistema de forjado entreplanta, formado por:
1) Panel sándwich machihembrado en las cuatro caras, Thermochip TAfY 10 - 120 - 12 "THERMOCHIP HOUSING", compuesto de: una cara superior de fibroyeso de 12,5 mm de espesor, núcleo aislante de espuma de poliestireno extruido, de 40 mm de espesor y una cara inferior de friso de abeto de 10mm de espesor, resistencia térmica 3,53 m²K/W, transmitancia 0,28 W/m²K, fijado mecánicamente sobre estructura de viguetas distanciadas como máximo 600mm entre ellas; para formación de forjado entreplanta. Incluso tornillos autorroscantes, para fijación a soporte de madera o metal, sellado de juntas con pegamento de fibroyeso en la cara superior del panel.
2) Solera seca compuesta de dos tableros de fibroyeso de 10mm + aislamiento en fibra de madera de 10mm de espesor. Espesor total 30mm. Unida mediante pegamento y tornillos específicos para solera seca.
DISEÑO Y EJECUCIÓN: según el DAU 20/121.
Incluye: Replanteo. Corte de las piezas. Colocación de los paneles. Fijación mecánica de las piezas al soporte. Sellado de juntas y uniones.
No Incluye: Estructura de soporte ni pavimento.
Criterio de medición de proyecto: Superficie del faldón medida en verdadera magnitud, según documentación gráfica de Proyecto.
Criterio de medición de obra: Se medirá, en verdadera magnitud, la superficie realmente ejecutada según especificaciones de Proyecto.
Formato de panel: 2400mm*550mm

| Código | Ud | Descripción | Rendimiento | Precio | Importe |
|---|---|---|---|---|---|
| 0401-TAfY120 | m² | Panel sándwich machihembrado en las cuatro caras, Thermochip TAfY 10-120-12 (material) | 1.05 | 83.46 | 87.63 |
| 0101-Tor120 | Ud | Tornillo autorroscante para estructura de madera o metal, de acero galvanizado, de 6 mm de diámetro y 220 mm de longitud. | 7 | 0.29 | 2.03 |
| 0101-peg01 | m | Sellado de juntas en la cara interior del panel con pegamento de fibroyeso. | 1 | 1.5 | 1.50 |
| 0301col01 | kg | Adhesivo poliuretano | 0.07 | 5.6 | 0.39 |
| 0301sel01 | dm3 | Masilla p/sellados,aplicación+pistola,poliuretano monocomponente | 0.05 | 11.96 | 0.60 |
| 0301sol01 | m² | Solera seca: placa yeso con fibras,I,e=20mm+10mm FM (SE) | 1.05 | 26.61 | 27.94 |
| 0103_mo01 | h | Ayudante colocador | 0.45 | 19 | 8.55 |
| 0103_mo02 | h | Oficial 1a colocador | 0.45 | 20.4 | 9.18 |
|  |  | Total |  |  | 137.82 |

**04TH140B** m2 Panel de forjado entreplanta Thermochip TAfY/10-140-12 MH2400*550 y Solera seca (25/10/2022)
Precio: 146.62
Sistema de forjado entreplanta, formado por:
1) Panel sándwich machihembrado en las cuatro caras, Thermochip TAfY 10 - 140 - 12 "THERMOCHIP HOUSING", compuesto de: una cara superior de fibroyeso de 12,5 mm de espesor, núcleo aislante de espuma de poliestireno extruido, de 40 mm de espesor y una cara inferior de friso de abeto de 10mm de espesor, resistencia térmica 4,11 m²K/W, transmitancia 0,24 W/m²K, fijado mecánicamente sobre estructura de viguetas distanciadas como máximo 600mm entre ellas; para formación de forjado entreplanta. Incluso tornillos autorroscantes, para fijación a soporte de madera o metal, sellado de juntas con pegamento de fibroyeso en la cara superior del panel.
2) Solera seca compuesta de dos tableros de fibroyeso de 10mm + aislamiento en fibra de madera de 10mm de espesor. Espesor total 30mm. Unida mediante pegamento y tornillos específicos para solera seca.
DISEÑO Y EJECUCIÓN: según el DAU 20/121.
Incluye: Replanteo. Corte de las piezas. Colocación de los paneles. Fijación mecánica de las piezas al soporte. Sellado de juntas y uniones.
No Incluye: Estructura de soporte ni pavimento.
Criterio de medición de proyecto: Superficie del faldón medida en verdadera magnitud, según documentación gráfica de Proyecto.
Criterio de medición de obra: Se medirá, en verdadera magnitud, la superficie realmente ejecutada según especificaciones de Proyecto.
Formato de panel: 2400mm*550mm

| Código | Ud | Descripción | Rendimiento | Precio | Importe |
|---|---|---|---|---|---|
| 0401-TAfY140 | m² | Panel sándwich machihembrado en las cuatro caras, Thermochip TAfY 10-140-12 (material) | 1.05 | 91.64 | 96.22 |
| 0101-Tor140 | Ud | Tornillo autorroscante para estructura de madera o metal, de acero galvanizado, de 6 mm de diámetro y 240 mm de longitud. | 7 | 0.32 | 2.24 |
| 0101-peg01 | m | Sellado de juntas en la cara interior del panel con pegamento de fibroyeso. | 1 | 1.5 | 1.50 |
| 0301col01 | kg | Adhesivo poliuretano | 0.07 | 5.6 | 0.39 |
| 0301sel01 | dm3 | Masilla p/sellados,aplicación+pistola,poliuretano monocomponente | 0.05 | 11.96 | 0.60 |
| 0301sol01 | m² | Solera seca: placa yeso con fibras,I,e=20mm+10mm FM (SE) | 1.05 | 26.61 | 27.94 |
| 0103_mo01 | h | Ayudante colocador | 0.45 | 19 | 8.55 |
| 0103_mo02 | h | Oficial 1a colocador | 0.45 | 20.4 | 9.18 |
|  |  | Total |  |  | 146.62 |

**04TH160B** m2 Panel de forjado entreplanta Thermochip TAfY/10-160-12 MH2400*550 y Solera seca (25/10/2022)
Precio: 155.2
Sistema de forjado entreplanta, formado por:
1) Panel sándwich machihembrado en las cuatro caras, Thermochip TAfY 10 - 160 - 12 "THERMOCHIP HOUSING", compuesto de: una cara superior de fibroyeso de 12,5 mm de espesor, núcleo aislante de espuma de poliestireno extruido, de 160 mm de espesor y una cara inferior de friso de abeto de 10mm de espesor, resistencia térmica 4,68 m²K/W, transmitancia 0,21 W/m²K, fijado mecánicamente sobre estructura de viguetas distanciadas como máximo 600mm entre ellas; para formación de forjado entreplanta. Incluso tornillos autorroscantes, para fijación a soporte de madera o metal, sellado de juntas con pegamento de fibroyeso en la cara superior del panel.
2) Solera seca compuesta de dos tableros de fibroyeso de 10mm + aislamiento en fibra de madera de 10mm de espesor. Espesor total 30mm. Unida mediante pegamento y tornillos específicos para solera seca.
DISEÑO Y EJECUCIÓN: según el DAU 20/121.
Incluye: Replanteo. Corte de las piezas. Colocación de los paneles. Fijación mecánica de las piezas al soporte. Sellado de juntas y uniones.
No Incluye: Estructura de soporte ni pavimento.
Criterio de medición de proyecto: Superficie del faldón medida en verdadera magnitud, según documentación gráfica de Proyecto.
Criterio de medición de obra: Se medirá, en verdadera magnitud, la superficie realmente ejecutada según especificaciones de Proyecto.
Formato de panel: 2400mm*550mm

| Código | Ud | Descripción | Rendimiento | Precio | Importe |
|---|---|---|---|---|---|
| 0401-TAfY160 | m² | Panel sándwich machihembrado en las cuatro caras, Thermochip TAfY 10-160-12 (material) | 1.05 | 99.81 | 104.80 |
| 0101-Tor160 | Ud | Tornillo autorroscante para estructura de madera o metal, de acero galvanizado, de 6 mm de diámetro y 240 mm de longitud. | 7 | 0.32 | 2.24 |
| 0101-peg01 | m | Sellado de juntas en la cara interior del panel con pegamento de fibroyeso. | 1 | 1.5 | 1.50 |
| 0301col01 | kg | Adhesivo poliuretano | 0.07 | 5.6 | 0.39 |
| 0301sel01 | dm3 | Masilla p/sellados,aplicación+pistola,poliuretano monocomponente | 0.05 | 11.96 | 0.60 |
| 0301sol01 | m² | Solera seca: placa yeso con fibras,I,e=20mm+10mm FM (SE) | 1.05 | 26.61 | 27.94 |
| 0103_mo01 | h | Ayudante colocador | 0.45 | 19 | 8.55 |
| 0103_mo02 | h | Oficial 1a colocador | 0.45 | 20.4 | 9.18 |
|  |  | Total |  |  | 155.2 |

**04TH200B** m2 Panel de forjado entreplanta Thermochip TAfY/10-200-12 MH2400*550 y Solera seca (25/10/2022)
Precio: 174.01
Sistema de forjado entreplanta, formado por:
1) Panel sándwich machihembrado en las cuatro caras, Thermochip TAfY 10 - 200 - 12 "THERMOCHIP HOUSING", compuesto de: una cara superior de fibroyeso de 12,5 mm de espesor, núcleo aislante de espuma de poliestireno extruido, de 40 mm de espesor y una cara inferior de friso de abeto de 10mm de espesor, resistencia térmica 5,51 m²K/W, transmitancia 0,18 W/m²K, fijado mecánicamente sobre estructura de viguetas distanciadas como máximo 600mm entre ellas; para formación de forjado entreplanta. Incluso tornillos autorroscantes, para fijación a soporte de madera o metal, sellado de juntas con pegamento de fibroyeso en la cara superior del panel.
2) Solera seca compuesta de dos tableros de fibroyeso de 10mm + aislamiento en fibra de madera de 10mm de espesor. Espesor total 30mm. Unida mediante pegamento y tornillos específicos para solera seca.
DISEÑO Y EJECUCIÓN: según el DAU 20/121.
Incluye: Replanteo. Corte de las piezas. Colocación de los paneles. Fijación mecánica de las piezas al soporte. Sellado de juntas y uniones.
No Incluye: Estructura de soporte ni pavimento.
Criterio de medición de proyecto: Superficie del faldón medida en verdadera magnitud, según documentación gráfica de Proyecto.
Criterio de medición de obra: Se medirá, en verdadera magnitud, la superficie realmente ejecutada según especificaciones de Proyecto.
Formato de panel: 2400mm*550mm

| Código | Ud | Descripción | Rendimiento | Precio | Importe |
|---|---|---|---|---|---|
| 0401-TAfY200 | m² | Panel sándwich machihembrado en las cuatro caras, Thermochip TAfY 10-200-12 (material) | 1.05 | 116.86 | 122.70 |
| 0101-Tor200 | Ud | Tornillo autorroscante para estructura de madera o metal, de acero galvanizado, de 6 mm de diámetro y 280 mm de longitud. | 7 | 0.45 | 3.15 |
| 0101-peg01 | m | Sellado de juntas en la cara interior del panel con pegamento de fibroyeso. | 1 | 1.5 | 1.50 |
| 0301col01 | kg | Adhesivo poliuretano | 0.07 | 5.6 | 0.39 |
| 0301sel01 | dm3 | Masilla p/sellados,aplicación+pistola,poliuretano monocomponente | 0.05 | 11.96 | 0.60 |
| 0301sol01 | m² | Solera seca: placa yeso con fibras,I,e=20mm+10mm FM (SE) | 1.05 | 26.61 | 27.94 |
| 0103_mo01 | h | Ayudante colocador | 0.45 | 19 | 8.55 |
| 0103_mo02 | h | Oficial 1a colocador | 0.45 | 20.4 | 9.18 |
|  |  | Total |  |  | 174.01 |

**04TH40C** m2 Panel de forjado entreplanta Thermochip TAaY/10-40-12 MH2400*550 y Solera seca (25/10/2022)
Precio: 102
Sistema de forjado entreplanta, formado por:
1) Panel sándwich machihembrado en las cuatro caras, Thermochip TAaY 10 - 40 - 12 "THERMOCHIP HOUSING", compuesto de: una cara superior de fibroyeso de 12,5 mm de espesor, núcleo aislante de espuma de poliestireno extruido, de 40 mm de espesor y una cara inferior de alistonado de abeto de 10mm de espesor, resistencia térmica 1,32 m²K/W, transmitancia 0,76 W/m²K, fijado mecánicamente sobre estructura de viguetas distanciadas como máximo 600mm entre ellas; para formación de forjado entreplanta. Incluso tornillos autorroscantes, para fijación a soporte de madera o metal, sellado de juntas con pegamento de fibroyeso en la cara superior del panel.
2) Solera seca compuesta de dos tableros de fibroyeso de 10mm + aislamiento en fibra de madera de 10mm de espesor. Espesor total 30mm. Unida mediante pegamento y tornillos específicos para solera seca.
DISEÑO Y EJECUCIÓN: según el DAU 20/121.
Incluye: Replanteo. Corte de las piezas. Colocación de los paneles. Fijación mecánica de las piezas al soporte. Sellado de juntas y uniones.
No Incluye: Estructura de soporte ni pavimento.
Criterio de medición de proyecto: Superficie del faldón medida en verdadera magnitud, según documentación gráfica de Proyecto.
Criterio de medición de obra: Se medirá, en verdadera magnitud, la superficie realmente ejecutada según especificaciones de Proyecto.
Formato de panel: 2400mm*550mm

| Código | Ud | Descripción | Rendimiento | Precio | Importe |
|---|---|---|---|---|---|
| 0401-TAaY40 | m² | Panel sándwich machihembrado en las cuatro caras, Thermochip TAaY 10-40-12 (material) | 1.05 | 50.41 | 52.93 |
| 0101-Tor40 | Ud | Tornillo autorroscante para estructura de madera o metal, de acero galvanizado, de 6 mm de diámetro y 120 mm de longitud. | 7 | 0.13 | 0.91 |
| 0101-peg01 | m | Sellado de juntas en la cara interior del panel con pegamento de fibroyeso. | 1 | 1.5 | 1.50 |
| 0301col01 | kg | Adhesivo poliuretano | 0.07 | 5.6 | 0.39 |
| 0301sel01 | dm3 | Masilla p/sellados,aplicación+pistola,poliuretano monocomponente | 0.05 | 11.96 | 0.60 |
| 0301sol01 | m² | Solera seca: placa yeso con fibras,I,e=20mm+10mm FM (SE) | 1.05 | 26.61 | 27.94 |
| 0103_mo01 | h | Ayudante colocador | 0.45 | 19 | 8.55 |
| 0103_mo02 | h | Oficial 1a colocador | 0.45 | 20.4 | 9.18 |
|  |  | Total |  |  | 102 |

**04TH50C** m2 Panel de forjado entreplanta Thermochip TAaY/10-50-12 MH2400*550 y Solera seca (25/10/2022)
Precio: 105.8
Sistema de forjado entreplanta, formado por:
1) Panel sándwich machihembrado en las cuatro caras, Thermochip TAaY 10 - 50 - 12 "THERMOCHIP HOUSING", compuesto de: una cara superior de fibroyeso de 12,5 mm de espesor, núcleo aislante de espuma de poliestireno extruido, de 50 mm de espesor y una cara inferior de alistonado de abeto de 10mm de espesor, resistencia térmica 1,62 m²K/W, transmitancia 0,62 W/m²K, fijado mecánicamente sobre estructura de viguetas distanciadas como máximo 600mm entre ellas; para formación de forjado entreplanta. Incluso tornillos autorroscantes, para fijación a soporte de madera o metal, sellado de juntas con pegamento de fibroyeso en la cara superior del panel.
2) Solera seca compuesta de dos tableros de fibroyeso de 10mm + aislamiento en fibra de madera de 10mm de espesor. Espesor total 30mm. Unida mediante pegamento y tornillos específicos para solera seca.
DISEÑO Y EJECUCIÓN: según el DAU 20/121.
Incluye: Replanteo. Corte de las piezas. Colocación de los paneles. Fijación mecánica de las piezas al soporte. Sellado de juntas y uniones.
No Incluye: Estructura de soporte ni pavimento.
Criterio de medición de proyecto: Superficie del faldón medida en verdadera magnitud, según documentación gráfica de Proyecto.
Criterio de medición de obra: Se medirá, en verdadera magnitud, la superficie realmente ejecutada según especificaciones de Proyecto.
Formato de panel: 2400mm*550mm

| Código | Ud | Descripción | Rendimiento | Precio | Importe |
|---|---|---|---|---|---|
| 0401-TAaY50 | m² | Panel sándwich machihembrado en las cuatro caras, Thermochip TAaY 10-50-12 (material) | 1.05 | 54.03 | 56.73 |
| 0101-Tor50 | Ud | Tornillo autorroscante para estructura de madera o metal, de acero galvanizado, de 6 mm de diámetro y 140 mm de longitud. | 7 | 0.13 | 0.91 |
| 0101-peg01 | m | Sellado de juntas en la cara interior del panel con pegamento de fibroyeso. | 1 | 1.5 | 1.50 |
| 0301col01 | kg | Adhesivo poliuretano | 0.07 | 5.6 | 0.39 |
| 0301sel01 | dm3 | Masilla p/sellados,aplicación+pistola,poliuretano monocomponente | 0.05 | 11.96 | 0.60 |
| 0301sol01 | m² | Solera seca: placa yeso con fibras,I,e=20mm+10mm FM (SE) | 1.05 | 26.61 | 27.94 |
| 0103_mo01 | h | Ayudante colocador | 0.45 | 19 | 8.55 |
| 0103_mo02 | h | Oficial 1a colocador | 0.45 | 20.4 | 9.18 |
|  |  | Total |  |  | 105.8 |

**04TH60C** m2 Panel de forjado entreplanta Thermochip TAaY/10-60-12 MH2400*550 y Solera seca (25/10/2022)
Precio: 112.88
Sistema de forjado entreplanta, formado por:
1) Panel sándwich machihembrado en las cuatro caras, Thermochip TAaY 10 - 60 - 12 "THERMOCHIP HOUSING", compuesto de: una cara superior de fibroyeso de 12,5 mm de espesor, núcleo aislante de espuma de poliestireno extruido, de 60 mm de espesor y una cara inferior de alistonado de abeto de 10mm de espesor, resistencia térmica 1,82 m²K/W, transmitancia 0,55 W/m²K, fijado mecánicamente sobre estructura de viguetas distanciadas como máximo 600mm entre ellas; para formación de forjado entreplanta. Incluso tornillos autorroscantes, para fijación a soporte de madera o metal, sellado de juntas con pegamento de fibroyeso en la cara superior del panel.
2) Solera seca compuesta de dos tableros de fibroyeso de 10mm + aislamiento en fibra de madera de 10mm de espesor. Espesor total 30mm. Unida mediante pegamento y tornillos específicos para solera seca.
DISEÑO Y EJECUCIÓN: según el DAU 20/121.
Incluye: Replanteo. Corte de las piezas. Colocación de los paneles. Fijación mecánica de las piezas al soporte. Sellado de juntas y uniones.
No Incluye: Estructura de soporte ni pavimento.
Criterio de medición de proyecto: Superficie del faldón medida en verdadera magnitud, según documentación gráfica de Proyecto.
Criterio de medición de obra: Se medirá, en verdadera magnitud, la superficie realmente ejecutada según especificaciones de Proyecto.
Formato de panel: 2400mm*550mm

| Código | Ud | Descripción | Rendimiento | Precio | Importe |
|---|---|---|---|---|---|
| 0401-TAaY60 | m² | Panel sándwich machihembrado en las cuatro caras, Thermochip TAaY 10-60-12 (material) | 1.05 | 60.5 | 63.53 |
| 0101-Tor60 | Ud | Tornillo autorroscante para estructura de madera o metal, de acero galvanizado, de 6 mm de diámetro y 160 mm de longitud. | 7 | 0.17 | 1.19 |
| 0101-peg01 | m | Sellado de juntas en la cara interior del panel con pegamento de fibroyeso. | 1 | 1.5 | 1.50 |
| 0301col01 | kg | Adhesivo poliuretano | 0.07 | 5.6 | 0.39 |
| 0301sel01 | dm3 | Masilla p/sellados,aplicación+pistola,poliuretano monocomponente | 0.05 | 11.96 | 0.60 |
| 0301sol01 | m² | Solera seca: placa yeso con fibras,I,e=20mm+10mm FM (SE) | 1.05 | 26.61 | 27.94 |
| 0103_mo01 | h | Ayudante colocador | 0.45 | 19 | 8.55 |
| 0103_mo02 | h | Oficial 1a colocador | 0.45 | 20.4 | 9.18 |
|  |  | Total |  |  | 112.88 |

**04TH80C** m2 Panel de forjado entreplanta Thermochip TAaY/10-80-12 MH2400*550 y Solera seca (25/10/2022)
Precio: 120.83
Sistema de forjado entreplanta, formado por:
1) Panel sándwich machihembrado en las cuatro caras, Thermochip TAaY 10 - 80 - 12 "THERMOCHIP HOUSING", compuesto de: una cara superior de fibroyeso de 12,5 mm de espesor, núcleo aislante de espuma de poliestireno extruido, de 80 mm de espesor y una cara inferior de alistonado de abeto de 10mm de espesor, resistencia térmica 2,39 m²K/W, transmitancia 0,42 W/m²K, fijado mecánicamente sobre estructura de viguetas distanciadas como máximo 600mm entre ellas; para formación de forjado entreplanta. Incluso tornillos autorroscantes, para fijación a soporte de madera o metal, sellado de juntas con pegamento de fibroyeso en la cara superior del panel.
2) Solera seca compuesta de dos tableros de fibroyeso de 10mm + aislamiento en fibra de madera de 10mm de espesor. Espesor total 30mm. Unida mediante pegamento y tornillos específicos para solera seca.
DISEÑO Y EJECUCIÓN: según el DAU 20/121.
Incluye: Replanteo. Corte de las piezas. Colocación de los paneles. Fijación mecánica de las piezas al soporte. Sellado de juntas y uniones.
No Incluye: Estructura de soporte ni pavimento.
Criterio de medición de proyecto: Superficie del faldón medida en verdadera magnitud, según documentación gráfica de Proyecto.
Criterio de medición de obra: Se medirá, en verdadera magnitud, la superficie realmente ejecutada según especificaciones de Proyecto.
Formato de panel: 2400mm*550mm

| Código | Ud | Descripción | Rendimiento | Precio | Importe |
|---|---|---|---|---|---|
| 0401-TAaY80 | m² | Panel sándwich machihembrado en las cuatro caras, Thermochip TAaY 10-80-12 (material) | 1.05 | 67.88 | 71.27 |
| 0101-Tor80 | Ud | Tornillo autorroscante para estructura de madera o metal, de acero galvanizado, de 6 mm de diámetro y 180 mm de longitud. | 7 | 0.2 | 1.40 |
| 0101-peg01 | m | Sellado de juntas en la cara interior del panel con pegamento de fibroyeso. | 1 | 1.5 | 1.50 |
| 0301col01 | kg | Adhesivo poliuretano | 0.07 | 5.6 | 0.39 |
| 0301sel01 | dm3 | Masilla p/sellados,aplicación+pistola,poliuretano monocomponente | 0.05 | 11.96 | 0.60 |
| 0301sol01 | m² | Solera seca: placa yeso con fibras,I,e=20mm+10mm FM (SE) | 1.05 | 26.61 | 27.94 |
| 0103_mo01 | h | Ayudante colocador | 0.45 | 19 | 8.55 |
| 0103_mo02 | h | Oficial 1a colocador | 0.45 | 20.4 | 9.18 |
|  |  | Total |  |  | 120.83 |

**04TH100C** m2 Panel de forjado entreplanta Thermochip TAaY/10-100-12 MH2400*550 y Solera seca (25/10/2022)
Precio: 128.87
Sistema de forjado entreplanta, formado por:
1) Panel sándwich machihembrado en las cuatro caras, Thermochip TAaY 10 - 100 - 12 "THERMOCHIP HOUSING", compuesto de: una cara superior de fibroyeso de 12,5 mm de espesor, núcleo aislante de espuma de poliestireno extruido, de 100 mm de espesor y una cara inferior de alistonado de abeto de 10mm de espesor, resistencia térmica 2,81 m²K/W, transmitancia 0,36 W/m²K, fijado mecánicamente sobre estructura de viguetas distanciadas como máximo 600mm entre ellas; para formación de forjado entreplanta. Incluso tornillos autorroscantes, para fijación a soporte de madera o metal, sellado de juntas con pegamento de fibroyeso en la cara superior del panel.
2) Solera seca compuesta de dos tableros de fibroyeso de 10mm + aislamiento en fibra de madera de 10mm de espesor. Espesor total 30mm. Unida mediante pegamento y tornillos específicos para solera seca.
DISEÑO Y EJECUCIÓN: según el DAU 20/121.
Incluye: Replanteo. Corte de las piezas. Colocación de los paneles. Fijación mecánica de las piezas al soporte. Sellado de juntas y uniones.
No Incluye: Estructura de soporte ni pavimento.
Criterio de medición de proyecto: Superficie del faldón medida en verdadera magnitud, según documentación gráfica de Proyecto.
Criterio de medición de obra: Se medirá, en verdadera magnitud, la superficie realmente ejecutada según especificaciones de Proyecto.
Formato de panel: 2400mm*550mm

| Código | Ud | Descripción | Rendimiento | Precio | Importe |
|---|---|---|---|---|---|
| 0401-TAaY100 | m² | Panel sándwich machihembrado en las cuatro caras, Thermochip TAaY 10-100-12 (material) | 1.05 | 75.27 | 79.03 |
| 0101-Tor100 | Ud | Tornillo autorroscante para estructura de madera o metal, de acero galvanizado, de 6 mm de diámetro y 200 mm de longitud. | 7 | 0.24 | 1.68 |
| 0101-peg01 | m | Sellado de juntas en la cara interior del panel con pegamento de fibroyeso. | 1 | 1.5 | 1.50 |
| 0301col01 | kg | Adhesivo poliuretano | 0.07 | 5.6 | 0.39 |
| 0301sel01 | dm3 | Masilla p/sellados,aplicación+pistola,poliuretano monocomponente | 0.05 | 11.96 | 0.60 |
| 0301sol01 | m² | Solera seca: placa yeso con fibras,I,e=20mm+10mm FM (SE) | 1.05 | 26.61 | 27.94 |
| 0103_mo01 | h | Ayudante colocador | 0.45 | 19 | 8.55 |
| 0103_mo02 | h | Oficial 1a colocador | 0.45 | 20.4 | 9.18 |
|  |  | Total |  |  | 128.87 |

**04TH120C** m2 Panel de forjado entreplanta Thermochip TAaY/10-120-12 MH2400*550 y Solera seca (25/10/2022)
Precio: 137.43
Sistema de forjado entreplanta, formado por:
1) Panel sándwich machihembrado en las cuatro caras, Thermochip TAaY 10 - 120 - 12 "THERMOCHIP HOUSING", compuesto de: una cara superior de fibroyeso de 12,5 mm de espesor, núcleo aislante de espuma de poliestireno extruido, de 120 mm de espesor y una cara inferior de alistonado de abeto de 10mm de espesor, resistencia térmica 3,53 m²K/W, transmitancia 0,28 W/m²K, fijado mecánicamente sobre estructura de viguetas distanciadas como máximo 600mm entre ellas; para formación de forjado entreplanta. Incluso tornillos autorroscantes, para fijación a soporte de madera o metal, sellado de juntas con pegamento de fibroyeso en la cara superior del panel.
2) Solera seca compuesta de dos tableros de fibroyeso de 10mm + aislamiento en fibra de madera de 10mm de espesor. Espesor total 30mm. Unida mediante pegamento y tornillos específicos para solera seca.
DISEÑO Y EJECUCIÓN: según el DAU 20/121.
Incluye: Replanteo. Corte de las piezas. Colocación de los paneles. Fijación mecánica de las piezas al soporte. Sellado de juntas y uniones.
No Incluye: Estructura de soporte ni pavimento.
Criterio de medición de proyecto: Superficie del faldón medida en verdadera magnitud, según documentación gráfica de Proyecto.
Criterio de medición de obra: Se medirá, en verdadera magnitud, la superficie realmente ejecutada según especificaciones de Proyecto.
Formato de panel: 2400mm*550mm

| Código | Ud | Descripción | Rendimiento | Precio | Importe |
|---|---|---|---|---|---|
| 0401-TAaY120 | m² | Panel sándwich machihembrado en las cuatro caras, Thermochip TAaY 10-120-12 (material) | 1.05 | 83.09 | 87.24 |
| 0101-Tor120 | Ud | Tornillo autorroscante para estructura de madera o metal, de acero galvanizado, de 6 mm de diámetro y 220 mm de longitud. | 7 | 0.29 | 2.03 |
| 0101-peg01 | m | Sellado de juntas en la cara interior del panel con pegamento de fibroyeso. | 1 | 1.5 | 1.50 |
| 0301col01 | kg | Adhesivo poliuretano | 0.07 | 5.6 | 0.39 |
| 0301sel01 | dm3 | Masilla p/sellados,aplicación+pistola,poliuretano monocomponente | 0.05 | 11.96 | 0.60 |
| 0301sol01 | m² | Solera seca: placa yeso con fibras,I,e=20mm+10mm FM (SE) | 1.05 | 26.61 | 27.94 |
| 0103_mo01 | h | Ayudante colocador | 0.45 | 19 | 8.55 |
| 0103_mo02 | h | Oficial 1a colocador | 0.45 | 20.4 | 9.18 |
|  |  | Total |  |  | 137.43 |

**04TH140C** m2 Panel de forjado entreplanta Thermochip TAaY/10-140-12 MH2400*550 y Solera seca (25/10/2022)
Precio: 146.23
Sistema de forjado entreplanta, formado por:
1) Panel sándwich machihembrado en las cuatro caras, Thermochip TAaY 10 - 140 - 12 "THERMOCHIP HOUSING", compuesto de: una cara superior de fibroyeso de 12,5 mm de espesor, núcleo aislante de espuma de poliestireno extruido, de 140 mm de espesor y una cara inferior de alistonado de abeto de 10mm de espesor, resistencia térmica 4,11 m²K/W, transmitancia 0,24 W/m²K, fijado mecánicamente sobre estructura de viguetas distanciadas como máximo 600mm entre ellas; para formación de forjado entreplanta. Incluso tornillos autorroscantes, para fijación a soporte de madera o metal, sellado de juntas con pegamento de fibroyeso en la cara superior del panel.
2) Solera seca compuesta de dos tableros de fibroyeso de 10mm + aislamiento en fibra de madera de 10mm de espesor. Espesor total 30mm. Unida mediante pegamento y tornillos específicos para solera seca.
DISEÑO Y EJECUCIÓN: según el DAU 20/121.
Incluye: Replanteo. Corte de las piezas. Colocación de los paneles. Fijación mecánica de las piezas al soporte. Sellado de juntas y uniones.
No Incluye: Estructura de soporte ni pavimento.
Criterio de medición de proyecto: Superficie del faldón medida en verdadera magnitud, según documentación gráfica de Proyecto.
Criterio de medición de obra: Se medirá, en verdadera magnitud, la superficie realmente ejecutada según especificaciones de Proyecto.
Formato de panel: 2400mm*550mm

| Código | Ud | Descripción | Rendimiento | Precio | Importe |
|---|---|---|---|---|---|
| 0401-TAaY140 | m² | Panel sándwich machihembrado en las cuatro caras, Thermochip TAaY 10-140-12 (material) | 1.05 | 91.27 | 95.83 |
| 0101-Tor140 | Ud | Tornillo autorroscante para estructura de madera o metal, de acero galvanizado, de 6 mm de diámetro y 240 mm de longitud. | 7 | 0.32 | 2.24 |
| 0101-peg01 | m | Sellado de juntas en la cara interior del panel con pegamento de fibroyeso. | 1 | 1.5 | 1.50 |
| 0301col01 | kg | Adhesivo poliuretano | 0.07 | 5.6 | 0.39 |
| 0301sel01 | dm3 | Masilla p/sellados,aplicación+pistola,poliuretano monocomponente | 0.05 | 11.96 | 0.60 |
| 0301sol01 | m² | Solera seca: placa yeso con fibras,I,e=20mm+10mm FM (SE) | 1.05 | 26.61 | 27.94 |
| 0103_mo01 | h | Ayudante colocador | 0.45 | 19 | 8.55 |
| 0103_mo02 | h | Oficial 1a colocador | 0.45 | 20.4 | 9.18 |
|  |  | Total |  |  | 146.23 |

**04TH160C** m2 Panel de forjado entreplanta Thermochip TAaY/10-160-12 MH2400*550 y Solera seca (25/10/2022)
Precio: 154.81
Sistema de forjado entreplanta, formado por:
1) Panel sándwich machihembrado en las cuatro caras, Thermochip TAaY 10 - 160 - 12 "THERMOCHIP HOUSING", compuesto de: una cara superior de fibroyeso de 12,5 mm de espesor, núcleo aislante de espuma de poliestireno extruido, de 160 mm de espesor y una cara inferior de alistonado de abeto de 10mm de espesor, resistencia térmica 4,68 m²K/W, transmitancia 0,21 W/m²K, fijado mecánicamente sobre estructura de viguetas distanciadas como máximo 600mm entre ellas; para formación de forjado entreplanta. Incluso tornillos autorroscantes, para fijación a soporte de madera o metal, sellado de juntas con pegamento de fibroyeso en la cara superior del panel.
2) Solera seca compuesta de dos tableros de fibroyeso de 10mm + aislamiento en fibra de madera de 10mm de espesor. Espesor total 30mm. Unida mediante pegamento y tornillos específicos para solera seca.
DISEÑO Y EJECUCIÓN: según el DAU 20/121.
Incluye: Replanteo. Corte de las piezas. Colocación de los paneles. Fijación mecánica de las piezas al soporte. Sellado de juntas y uniones.
No Incluye: Estructura de soporte ni pavimento.
Criterio de medición de proyecto: Superficie del faldón medida en verdadera magnitud, según documentación gráfica de Proyecto.
Criterio de medición de obra: Se medirá, en verdadera magnitud, la superficie realmente ejecutada según especificaciones de Proyecto.
Formato de panel: 2400mm*550mm

| Código | Ud | Descripción | Rendimiento | Precio | Importe |
|---|---|---|---|---|---|
| 0401-TAaY160 | m² | Panel sándwich machihembrado en las cuatro caras, Thermochip TAaY 10-160-12 (material) | 1.05 | 99.44 | 104.41 |
| 0101-Tor160 | Ud | Tornillo autorroscante para estructura de madera o metal, de acero galvanizado, de 6 mm de diámetro y 240 mm de longitud. | 7 | 0.32 | 2.24 |
| 0101-peg01 | m | Sellado de juntas en la cara interior del panel con pegamento de fibroyeso. | 1 | 1.5 | 1.50 |
| 0301col01 | kg | Adhesivo poliuretano | 0.07 | 5.6 | 0.39 |
| 0301sel01 | dm3 | Masilla p/sellados,aplicación+pistola,poliuretano monocomponente | 0.05 | 11.96 | 0.60 |
| 0301sol01 | m² | Solera seca: placa yeso con fibras,I,e=20mm+10mm FM (SE) | 1.05 | 26.61 | 27.94 |
| 0103_mo01 | h | Ayudante colocador | 0.45 | 19 | 8.55 |
| 0103_mo02 | h | Oficial 1a colocador | 0.45 | 20.4 | 9.18 |
|  |  | Total |  |  | 154.81 |

**04TH200C** m2 Panel de forjado entreplanta Thermochip TAaY/10-200-12 MH2400*550 y Solera seca (25/10/2022)
Precio: 173.62
Sistema de forjado entreplanta, formado por:
1) Panel sándwich machihembrado en las cuatro caras, Thermochip TAaY 10 - 200 - 12 "THERMOCHIP HOUSING", compuesto de: una cara superior de fibroyeso de 12,5 mm de espesor, núcleo aislante de espuma de poliestireno extruido, de 200 mm de espesor y una cara inferior de alistonado de abeto de 10mm de espesor, resistencia térmica 5,51 m²K/W, transmitancia 0,18 W/m²K, fijado mecánicamente sobre estructura de viguetas distanciadas como máximo 600mm entre ellas; para formación de forjado entreplanta. Incluso tornillos autorroscantes, para fijación a soporte de madera o metal, sellado de juntas con pegamento de fibroyeso en la cara superior del panel.
2) Solera seca compuesta de dos tableros de fibroyeso de 10mm + aislamiento en fibra de madera de 10mm de espesor. Espesor total 30mm. Unida mediante pegamento y tornillos específicos para solera seca.
DISEÑO Y EJECUCIÓN: según el DAU 20/121.
Incluye: Replanteo. Corte de las piezas. Colocación de los paneles. Fijación mecánica de las piezas al soporte. Sellado de juntas y uniones.
No Incluye: Estructura de soporte ni pavimento.
Criterio de medición de proyecto: Superficie del faldón medida en verdadera magnitud, según documentación gráfica de Proyecto.
Criterio de medición de obra: Se medirá, en verdadera magnitud, la superficie realmente ejecutada según especificaciones de Proyecto.
Formato de panel: 2400mm*550mm

| Código | Ud | Descripción | Rendimiento | Precio | Importe |
|---|---|---|---|---|---|
| 0401-TAaY200 | m² | Panel sándwich machihembrado en las cuatro caras, Thermochip TAaY 10-200-12 (material) | 1.05 | 116.49 | 122.31 |
| 0101-Tor200 | Ud | Tornillo autorroscante para estructura de madera o metal, de acero galvanizado, de 6 mm de diámetro y 280 mm de longitud. | 7 | 0.45 | 3.15 |
| 0101-peg01 | m | Sellado de juntas en la cara interior del panel con pegamento de fibroyeso. | 1 | 1.5 | 1.50 |
| 0301col01 | kg | Adhesivo poliuretano | 0.07 | 5.6 | 0.39 |
| 0301sel01 | dm3 | Masilla p/sellados,aplicación+pistola,poliuretano monocomponente | 0.05 | 11.96 | 0.60 |
| 0301sol01 | m² | Solera seca: placa yeso con fibras,I,e=20mm+10mm FM (SE) | 1.05 | 26.61 | 27.94 |
| 0103_mo01 | h | Ayudante colocador | 0.45 | 19 | 8.55 |
| 0103_mo02 | h | Oficial 1a colocador | 0.45 | 20.4 | 9.18 |
|  |  | Total |  |  | 173.62 |

**04TH40D** m2 Panel de forjado entreplanta Thermochip TAtY/19-40-12 MH2400*550 y Solera seca (25/10/2022)
Precio: 102.21
Sistema de forjado entreplanta, formado por:
1) Panel sándwich machihembrado en las cuatro caras, Thermochip TAtY 19 - 40 - 12 "THERMOCHIP HOUSING", compuesto de: una cara superior de fibroyeso de 12,5 mm de espesor, núcleo aislante de espuma de poliestireno extruido, de 40 mm de espesor y una cara inferior de tarima de abeto de 19mm de espesor, resistencia térmica 2,38 m²K/W, transmitancia 0,73 W/m²K, fijado mecánicamente sobre estructura de viguetas distanciadas como máximo 600mm entre ellas; para formación de forjado entreplanta. Incluso tornillos autorroscantes, para fijación a soporte de madera o metal, sellado de juntas con pegamento de fibroyeso en la cara superior del panel.
2) Solera seca compuesta de dos tableros de fibroyeso de 10mm + aislamiento en fibra de madera de 10mm de espesor. Espesor total 30mm. Unida mediante pegamento y tornillos específicos para solera seca.
DISEÑO Y EJECUCIÓN: según el DAU 20/121.
Incluye: Replanteo. Corte de las piezas. Colocación de los paneles. Fijación mecánica de las piezas al soporte. Sellado de juntas y uniones.
No Incluye: Estructura de soporte ni pavimento.
Criterio de medición de proyecto: Superficie del faldón medida en verdadera magnitud, según documentación gráfica de Proyecto.
Criterio de medición de obra: Se medirá, en verdadera magnitud, la superficie realmente ejecutada según especificaciones de Proyecto.
Formato de panel: 2400mm*550mm

| Código | Ud | Descripción | Rendimiento | Precio | Importe |
|---|---|---|---|---|---|
| 0401-TAtY40 | m² | Panel sándwich machihembrado en las cuatro caras, Thermochip TAtY 19-40-12 (material) | 1.05 | 50.61 | 53.14 |
| 0101-Tor40 | Ud | Tornillo autorroscante para estructura de madera o metal, de acero galvanizado, de 6 mm de diámetro y 120 mm de longitud. | 7 | 0.13 | 0.91 |
| 0101-peg01 | m | Sellado de juntas en la cara interior del panel con pegamento de fibroyeso. | 1 | 1.5 | 1.50 |
| 0301col01 | kg | Adhesivo poliuretano | 0.07 | 5.6 | 0.39 |
| 0301sel01 | dm3 | Masilla p/sellados,aplicación+pistola,poliuretano monocomponente | 0.05 | 11.96 | 0.60 |
| 0301sol01 | m² | Solera seca: placa yeso con fibras,I,e=20mm+10mm FM (SE) | 1.05 | 26.61 | 27.94 |
| 0103_mo01 | h | Ayudante colocador | 0.45 | 19 | 8.55 |
| 0103_mo02 | h | Oficial 1a colocador | 0.45 | 20.4 | 9.18 |
|  |  | Total |  |  | 102.21 |

**04TH50D** m2 Panel de forjado entreplanta Thermochip TAtY/19-50-12 MH2400*550 y Solera seca (25/10/2022)
Precio: 106.01
Sistema de forjado entreplanta, formado por:
1) Panel sándwich machihembrado en las cuatro caras, Thermochip TAtY 19 - 50 - 12 "THERMOCHIP HOUSING", compuesto de: una cara superior de fibroyeso de 12,5 mm de espesor, núcleo aislante de espuma de poliestireno extruido, de 50 mm de espesor y una cara inferior de tarima de abeto de 19mm de espesor, resistencia térmica 1,68 m²K/W, transmitancia 0,59 W/m²K, fijado mecánicamente sobre estructura de viguetas distanciadas como máximo 600mm entre ellas; para formación de forjado entreplanta. Incluso tornillos autorroscantes, para fijación a soporte de madera o metal, sellado de juntas con pegamento de fibroyeso en la cara superior del panel.
2) Solera seca compuesta de dos tableros de fibroyeso de 10mm + aislamiento en fibra de madera de 10mm de espesor. Espesor total 30mm. Unida mediante pegamento y tornillos específicos para solera seca.
DISEÑO Y EJECUCIÓN: según el DAU 20/121.
Incluye: Replanteo. Corte de las piezas. Colocación de los paneles. Fijación mecánica de las piezas al soporte. Sellado de juntas y uniones.
No Incluye: Estructura de soporte ni pavimento.
Criterio de medición de proyecto: Superficie del faldón medida en verdadera magnitud, según documentación gráfica de Proyecto.
Criterio de medición de obra: Se medirá, en verdadera magnitud, la superficie realmente ejecutada según especificaciones de Proyecto.
Formato de panel: 2400mm*550mm

| Código | Ud | Descripción | Rendimiento | Precio | Importe |
|---|---|---|---|---|---|
| 0401-TAtY50 | m² | Panel sándwich machihembrado en las cuatro caras, Thermochip TAtY 19-50-12 (material) | 1.05 | 54.23 | 56.94 |
| 0101-Tor50 | Ud | Tornillo autorroscante para estructura de madera o metal, de acero galvanizado, de 6 mm de diámetro y 140 mm de longitud. | 7 | 0.13 | 0.91 |
| 0101-peg01 | m | Sellado de juntas en la cara interior del panel con pegamento de fibroyeso. | 1 | 1.5 | 1.50 |
| 0301col01 | kg | Adhesivo poliuretano | 0.07 | 5.6 | 0.39 |
| 0301sel01 | dm3 | Masilla p/sellados,aplicación+pistola,poliuretano monocomponente | 0.05 | 11.96 | 0.60 |
| 0301sol01 | m² | Solera seca: placa yeso con fibras,I,e=20mm+10mm FM (SE) | 1.05 | 26.61 | 27.94 |
| 0103_mo01 | h | Ayudante colocador | 0.45 | 19 | 8.55 |
| 0103_mo02 | h | Oficial 1a colocador | 0.45 | 20.4 | 9.18 |
|  |  | Total |  |  | 106.01 |

**04TH60D** m2 Panel de forjado entreplanta Thermochip TAtY/19-60-12 MH2400*550 y Solera seca (25/10/2022)
Precio: 113.09
Sistema de forjado entreplanta, formado por:
1) Panel sándwich machihembrado en las cuatro caras, Thermochip TAtY 19 - 60 - 12 "THERMOCHIP HOUSING", compuesto de: una cara superior de fibroyeso de 12,5 mm de espesor, núcleo aislante de espuma de poliestireno extruido, de 60 mm de espesor y una cara inferior de tarima de abeto de 19mm de espesor, resistencia térmica 1,88 m²K/W, transmitancia 0,53 W/m²K, fijado mecánicamente sobre estructura de viguetas distanciadas como máximo 600mm entre ellas; para formación de forjado entreplanta. Incluso tornillos autorroscantes, para fijación a soporte de madera o metal, sellado de juntas con pegamento de fibroyeso en la cara superior del panel.
2) Solera seca compuesta de dos tableros de fibroyeso de 10mm + aislamiento en fibra de madera de 10mm de espesor. Espesor total 30mm. Unida mediante pegamento y tornillos específicos para solera seca.
DISEÑO Y EJECUCIÓN: según el DAU 20/121.
Incluye: Replanteo. Corte de las piezas. Colocación de los paneles. Fijación mecánica de las piezas al soporte. Sellado de juntas y uniones.
No Incluye: Estructura de soporte ni pavimento.
Criterio de medición de proyecto: Superficie del faldón medida en verdadera magnitud, según documentación gráfica de Proyecto.
Criterio de medición de obra: Se medirá, en verdadera magnitud, la superficie realmente ejecutada según especificaciones de Proyecto.
Formato de panel: 2400mm*550mm

| Código | Ud | Descripción | Rendimiento | Precio | Importe |
|---|---|---|---|---|---|
| 0401-TAtY60 | m² | Panel sándwich machihembrado en las cuatro caras, Thermochip TAtY 19-60-12 (material) | 1.05 | 60.7 | 63.74 |
| 0101-Tor60 | Ud | Tornillo autorroscante para estructura de madera o metal, de acero galvanizado, de 6 mm de diámetro y 160 mm de longitud. | 7 | 0.17 | 1.19 |
| 0101-peg01 | m | Sellado de juntas en la cara interior del panel con pegamento de fibroyeso. | 1 | 1.5 | 1.50 |
| 0301col01 | kg | Adhesivo poliuretano | 0.07 | 5.6 | 0.39 |
| 0301sel01 | dm3 | Masilla p/sellados,aplicación+pistola,poliuretano monocomponente | 0.05 | 11.96 | 0.60 |
| 0301sol01 | m² | Solera seca: placa yeso con fibras,I,e=20mm+10mm FM (SE) | 1.05 | 26.61 | 27.94 |
| 0103_mo01 | h | Ayudante colocador | 0.45 | 19 | 8.55 |
| 0103_mo02 | h | Oficial 1a colocador | 0.45 | 20.4 | 9.18 |
|  |  | Total |  |  | 113.09 |

**04TH80D** m2 Panel de forjado entreplanta Thermochip TAtY/19-80-12 MH2400*550 y Solera seca (25/10/2022)
Precio: 121.04
Sistema de forjado entreplanta, formado por:
1) Panel sándwich machihembrado en las cuatro caras, Thermochip TAtY 19 - 80 - 12 "THERMOCHIP HOUSING", compuesto de: una cara superior de fibroyeso de 12,5 mm de espesor, núcleo aislante de espuma de poliestireno extruido, de 80 mm de espesor y una cara inferior de tarima de abeto de 19mm de espesor, resistencia térmica 2,45 m²K/W, transmitancia 0,41 W/m²K, fijado mecánicamente sobre estructura de viguetas distanciadas como máximo 600mm entre ellas; para formación de forjado entreplanta. Incluso tornillos autorroscantes, para fijación a soporte de madera o metal, sellado de juntas con pegamento de fibroyeso en la cara superior del panel.
2) Solera seca compuesta de dos tableros de fibroyeso de 10mm + aislamiento en fibra de madera de 10mm de espesor. Espesor total 30mm. Unida mediante pegamento y tornillos específicos para solera seca.
DISEÑO Y EJECUCIÓN: según el DAU 20/121.
Incluye: Replanteo. Corte de las piezas. Colocación de los paneles. Fijación mecánica de las piezas al soporte. Sellado de juntas y uniones.
No Incluye: Estructura de soporte ni pavimento.
Criterio de medición de proyecto: Superficie del faldón medida en verdadera magnitud, según documentación gráfica de Proyecto.
Criterio de medición de obra: Se medirá, en verdadera magnitud, la superficie realmente ejecutada según especificaciones de Proyecto.
Formato de panel: 2400mm*550mm

| Código | Ud | Descripción | Rendimiento | Precio | Importe |
|---|---|---|---|---|---|
| 0401-TAtY80 | m² | Panel sándwich machihembrado en las cuatro caras, Thermochip TAtY 19-80-12 (material) | 1.05 | 68.08 | 71.48 |
| 0101-Tor80 | Ud | Tornillo autorroscante para estructura de madera o metal, de acero galvanizado, de 6 mm de diámetro y 180 mm de longitud. | 7 | 0.2 | 1.40 |
| 0101-peg01 | m | Sellado de juntas en la cara interior del panel con pegamento de fibroyeso. | 1 | 1.5 | 1.50 |
| 0301col01 | kg | Adhesivo poliuretano | 0.07 | 5.6 | 0.39 |
| 0301sel01 | dm3 | Masilla p/sellados,aplicación+pistola,poliuretano monocomponente | 0.05 | 11.96 | 0.60 |
| 0301sol01 | m² | Solera seca: placa yeso con fibras,I,e=20mm+10mm FM (SE) | 1.05 | 26.61 | 27.94 |
| 0103_mo01 | h | Ayudante colocador | 0.45 | 19 | 8.55 |
| 0103_mo02 | h | Oficial 1a colocador | 0.45 | 20.4 | 9.18 |
|  |  | Total |  |  | 121.04 |

**04TH100D** m2 Panel de forjado entreplanta Thermochip TAtY/19-100-12 MH2400*550 y Solera seca (25/10/2022)
Precio: 129.08
Sistema de forjado entreplanta, formado por:
1) Panel sándwich machihembrado en las cuatro caras, Thermochip TAtY 19 - 100 - 12 "THERMOCHIP HOUSING", compuesto de: una cara superior de fibroyeso de 12,5 mm de espesor, núcleo aislante de espuma de poliestireno extruido, de 100 mm de espesor y una cara inferior de tarima de abeto de 19mm de espesor, resistencia térmica 2,87 m²K/W, transmitancia 0,35 W/m²K, fijado mecánicamente sobre estructura de viguetas distanciadas como máximo 600mm entre ellas; para formación de forjado entreplanta. Incluso tornillos autorroscantes, para fijación a soporte de madera o metal, sellado de juntas con pegamento de fibroyeso en la cara superior del panel.
2) Solera seca compuesta de dos tableros de fibroyeso de 10mm + aislamiento en fibra de madera de 10mm de espesor. Espesor total 30mm. Unida mediante pegamento y tornillos específicos para solera seca.
DISEÑO Y EJECUCIÓN: según el DAU 20/121.
Incluye: Replanteo. Corte de las piezas. Colocación de los paneles. Fijación mecánica de las piezas al soporte. Sellado de juntas y uniones.
No Incluye: Estructura de soporte ni pavimento.
Criterio de medición de proyecto: Superficie del faldón medida en verdadera magnitud, según documentación gráfica de Proyecto.
Criterio de medición de obra: Se medirá, en verdadera magnitud, la superficie realmente ejecutada según especificaciones de Proyecto.
Formato de panel: 2400mm*550mm

| Código | Ud | Descripción | Rendimiento | Precio | Importe |
|---|---|---|---|---|---|
| 0401-TAtY100 | m² | Panel sándwich machihembrado en las cuatro caras, Thermochip TAtY 19-100-12 (material) | 1.05 | 75.47 | 79.24 |
| 0101-Tor100 | Ud | Tornillo autorroscante para estructura de madera o metal, de acero galvanizado, de 6 mm de diámetro y 200 mm de longitud. | 7 | 0.24 | 1.68 |
| 0101-peg01 | m | Sellado de juntas en la cara interior del panel con pegamento de fibroyeso. | 1 | 1.5 | 1.50 |
| 0301col01 | kg | Adhesivo poliuretano | 0.07 | 5.6 | 0.39 |
| 0301sel01 | dm3 | Masilla p/sellados,aplicación+pistola,poliuretano monocomponente | 0.05 | 11.96 | 0.60 |
| 0301sol01 | m² | Solera seca: placa yeso con fibras,I,e=20mm+10mm FM (SE) | 1.05 | 26.61 | 27.94 |
| 0103_mo01 | h | Ayudante colocador | 0.45 | 19 | 8.55 |
| 0103_mo02 | h | Oficial 1a colocador | 0.45 | 20.4 | 9.18 |
|  |  | Total |  |  | 129.08 |

**04TH120D** m2 Panel de forjado entreplanta Thermochip TAtY/19-120-12 MH2400*550 y Solera seca (25/10/2022)
Precio: 137.64
Sistema de forjado entreplanta, formado por:
1) Panel sándwich machihembrado en las cuatro caras, Thermochip TAtY 19 - 120 - 12 "THERMOCHIP HOUSING", compuesto de: una cara superior de fibroyeso de 12,5 mm de espesor, núcleo aislante de espuma de poliestireno extruido, de 120 mm de espesor y una cara inferior de tarima de abeto de 19mm de espesor, resistencia térmica 3,59 m²K/W, transmitancia 0,28 W/m²K, fijado mecánicamente sobre estructura de viguetas distanciadas como máximo 600mm entre ellas; para formación de forjado entreplanta. Incluso tornillos autorroscantes, para fijación a soporte de madera o metal, sellado de juntas con pegamento de fibroyeso en la cara superior del panel.
2) Solera seca compuesta de dos tableros de fibroyeso de 10mm + aislamiento en fibra de madera de 10mm de espesor. Espesor total 30mm. Unida mediante pegamento y tornillos específicos para solera seca.
DISEÑO Y EJECUCIÓN: según el DAU 20/121.
Incluye: Replanteo. Corte de las piezas. Colocación de los paneles. Fijación mecánica de las piezas al soporte. Sellado de juntas y uniones.
No Incluye: Estructura de soporte ni pavimento.
Criterio de medición de proyecto: Superficie del faldón medida en verdadera magnitud, según documentación gráfica de Proyecto.
Criterio de medición de obra: Se medirá, en verdadera magnitud, la superficie realmente ejecutada según especificaciones de Proyecto.
Formato de panel: 2400mm*550mm

| Código | Ud | Descripción | Rendimiento | Precio | Importe |
|---|---|---|---|---|---|
| 0401-TAtY120 | m² | Panel sándwich machihembrado en las cuatro caras, Thermochip TAtY 19-120-12 (material) | 1.05 | 83.29 | 87.45 |
| 0101-Tor120 | Ud | Tornillo autorroscante para estructura de madera o metal, de acero galvanizado, de 6 mm de diámetro y 220 mm de longitud. | 7 | 0.29 | 2.03 |
| 0101-peg01 | m | Sellado de juntas en la cara interior del panel con pegamento de fibroyeso. | 1 | 1.5 | 1.50 |
| 0301col01 | kg | Adhesivo poliuretano | 0.07 | 5.6 | 0.39 |
| 0301sel01 | dm3 | Masilla p/sellados,aplicación+pistola,poliuretano monocomponente | 0.05 | 11.96 | 0.60 |
| 0301sol01 | m² | Solera seca: placa yeso con fibras,I,e=20mm+10mm FM (SE) | 1.05 | 26.61 | 27.94 |
| 0103_mo01 | h | Ayudante colocador | 0.45 | 19 | 8.55 |
| 0103_mo02 | h | Oficial 1a colocador | 0.45 | 20.4 | 9.18 |
|  |  | Total |  |  | 137.64 |

**04TH140D** m2 Panel de forjado entreplanta Thermochip TAtY/19-140-12 MH2400*550 y Solera seca (25/10/2022)
Precio: 146.44
Sistema de forjado entreplanta, formado por:
1) Panel sándwich machihembrado en las cuatro caras, Thermochip TAtY 19 - 140 - 12 "THERMOCHIP HOUSING", compuesto de: una cara superior de fibroyeso de 12,5 mm de espesor, núcleo aislante de espuma de poliestireno extruido, de 140 mm de espesor y una cara inferior de tarima de abeto de 19mm de espesor, resistencia térmica 4,17 m²K/W, transmitancia 0,24 W/m²K, fijado mecánicamente sobre estructura de viguetas distanciadas como máximo 600mm entre ellas; para formación de forjado entreplanta. Incluso tornillos autorroscantes, para fijación a soporte de madera o metal, sellado de juntas con pegamento de fibroyeso en la cara superior del panel.
2) Solera seca compuesta de dos tableros de fibroyeso de 10mm + aislamiento en fibra de madera de 10mm de espesor. Espesor total 30mm. Unida mediante pegamento y tornillos específicos para solera seca.
DISEÑO Y EJECUCIÓN: según el DAU 20/121.
Incluye: Replanteo. Corte de las piezas. Colocación de los paneles. Fijación mecánica de las piezas al soporte. Sellado de juntas y uniones.
No Incluye: Estructura de soporte ni pavimento.
Criterio de medición de proyecto: Superficie del faldón medida en verdadera magnitud, según documentación gráfica de Proyecto.
Criterio de medición de obra: Se medirá, en verdadera magnitud, la superficie realmente ejecutada según especificaciones de Proyecto.
Formato de panel: 2400mm*550mm

| Código | Ud | Descripción | Rendimiento | Precio | Importe |
|---|---|---|---|---|---|
| 0401-TAtY140 | m² | Panel sándwich machihembrado en las cuatro caras, Thermochip TAtY 19-140-12 (material) | 1.05 | 91.47 | 96.04 |
| 0101-Tor140 | Ud | Tornillo autorroscante para estructura de madera o metal, de acero galvanizado, de 6 mm de diámetro y 240 mm de longitud. | 7 | 0.32 | 2.24 |
| 0101-peg01 | m | Sellado de juntas en la cara interior del panel con pegamento de fibroyeso. | 1 | 1.5 | 1.50 |
| 0301col01 | kg | Adhesivo poliuretano | 0.07 | 5.6 | 0.39 |
| 0301sel01 | dm3 | Masilla p/sellados,aplicación+pistola,poliuretano monocomponente | 0.05 | 11.96 | 0.60 |
| 0301sol01 | m² | Solera seca: placa yeso con fibras,I,e=20mm+10mm FM (SE) | 1.05 | 26.61 | 27.94 |
| 0103_mo01 | h | Ayudante colocador | 0.45 | 19 | 8.55 |
| 0103_mo02 | h | Oficial 1a colocador | 0.45 | 20.4 | 9.18 |
|  |  | Total |  |  | 146.44 |

**04TH160D** m2 Panel de forjado entreplanta Thermochip TAtY/19-160-12 MH2400*550 y Solera seca (25/10/2022)
Precio: 155.02
Sistema de forjado entreplanta, formado por:
1) Panel sándwich machihembrado en las cuatro caras, Thermochip TAtY 19 - 160 - 12 "THERMOCHIP HOUSING", compuesto de: una cara superior de fibroyeso de 12,5 mm de espesor, núcleo aislante de espuma de poliestireno extruido, de 160 mm de espesor y una cara inferior de tarima de abeto de 19mm de espesor, resistencia térmica 4,74 m²K/W, transmitancia 0,21 W/m²K, fijado mecánicamente sobre estructura de viguetas distanciadas como máximo 600mm entre ellas; para formación de forjado entreplanta. Incluso tornillos autorroscantes, para fijación a soporte de madera o metal, sellado de juntas con pegamento de fibroyeso en la cara superior del panel.
2) Solera seca compuesta de dos tableros de fibroyeso de 10mm + aislamiento en fibra de madera de 10mm de espesor. Espesor total 30mm. Unida mediante pegamento y tornillos específicos para solera seca.
DISEÑO Y EJECUCIÓN: según el DAU 20/121.
Incluye: Replanteo. Corte de las piezas. Colocación de los paneles. Fijación mecánica de las piezas al soporte. Sellado de juntas y uniones.
No Incluye: Estructura de soporte ni pavimento.
Criterio de medición de proyecto: Superficie del faldón medida en verdadera magnitud, según documentación gráfica de Proyecto.
Criterio de medición de obra: Se medirá, en verdadera magnitud, la superficie realmente ejecutada según especificaciones de Proyecto.
Formato de panel: 2400mm*550mm

| Código | Ud | Descripción | Rendimiento | Precio | Importe |
|---|---|---|---|---|---|
| 0401-TAtY160 | m² | Panel sándwich machihembrado en las cuatro caras, Thermochip TAtY 19-160-12 (material) | 1.05 | 99.64 | 104.62 |
| 0101-Tor160 | Ud | Tornillo autorroscante para estructura de madera o metal, de acero galvanizado, de 6 mm de diámetro y 240 mm de longitud. | 7 | 0.32 | 2.24 |
| 0101-peg01 | m | Sellado de juntas en la cara interior del panel con pegamento de fibroyeso. | 1 | 1.5 | 1.50 |
| 0301col01 | kg | Adhesivo poliuretano | 0.07 | 5.6 | 0.39 |
| 0301sel01 | dm3 | Masilla p/sellados,aplicación+pistola,poliuretano monocomponente | 0.05 | 11.96 | 0.60 |
| 0301sol01 | m² | Solera seca: placa yeso con fibras,I,e=20mm+10mm FM (SE) | 1.05 | 26.61 | 27.94 |
| 0103_mo01 | h | Ayudante colocador | 0.45 | 19 | 8.55 |
| 0103_mo02 | h | Oficial 1a colocador | 0.45 | 20.4 | 9.18 |
|  |  | Total |  |  | 155.02 |

**04TH200D** m2 Panel de forjado entreplanta Thermochip TAtY/19-200-12 MH2400*550 y Solera seca (25/10/2022)
Precio: 173.83
Sistema de forjado entreplanta, formado por:
1) Panel sándwich machihembrado en las cuatro caras, Thermochip TAtY 19 - 200 - 12 "THERMOCHIP HOUSING", compuesto de: una cara superior de fibroyeso de 12,5 mm de espesor, núcleo aislante de espuma de poliestireno extruido, de 200 mm de espesor y una cara inferior de tarima de abeto de 19mm de espesor, resistencia térmica 5,57 m²K/W, transmitancia 0,18 W/m²K, fijado mecánicamente sobre estructura de viguetas distanciadas como máximo 600mm entre ellas; para formación de forjado entreplanta. Incluso tornillos autorroscantes, para fijación a soporte de madera o metal, sellado de juntas con pegamento de fibroyeso en la cara superior del panel.
2) Solera seca compuesta de dos tableros de fibroyeso de 10mm + aislamiento en fibra de madera de 10mm de espesor. Espesor total 30mm. Unida mediante pegamento y tornillos específicos para solera seca.
DISEÑO Y EJECUCIÓN: según el DAU 20/121.
Incluye: Replanteo. Corte de las piezas. Colocación de los paneles. Fijación mecánica de las piezas al soporte. Sellado de juntas y uniones.
No Incluye: Estructura de soporte ni pavimento.
Criterio de medición de proyecto: Superficie del faldón medida en verdadera magnitud, según documentación gráfica de Proyecto.
Criterio de medición de obra: Se medirá, en verdadera magnitud, la superficie realmente ejecutada según especificaciones de Proyecto.
Formato de panel: 2400mm*550mm

| Código | Ud | Descripción | Rendimiento | Precio | Importe |
|---|---|---|---|---|---|
| 0401-TAtY200 | m² | Panel sándwich machihembrado en las cuatro caras, Thermochip TAtY 19-200-12 (material) | 1.05 | 116.69 | 122.52 |
| 0101-Tor200 | Ud | Tornillo autorroscante para estructura de madera o metal, de acero galvanizado, de 6 mm de diámetro y 280 mm de longitud. | 7 | 0.45 | 3.15 |
| 0101-peg01 | m | Sellado de juntas en la cara interior del panel con pegamento de fibroyeso. | 1 | 1.5 | 1.50 |
| 0301col01 | kg | Adhesivo poliuretano | 0.07 | 5.6 | 0.39 |
| 0301sel01 | dm3 | Masilla p/sellados,aplicación+pistola,poliuretano monocomponente | 0.05 | 11.96 | 0.60 |
| 0301sol01 | m² | Solera seca: placa yeso con fibras,I,e=20mm+10mm FM (SE) | 1.05 | 26.61 | 27.94 |
| 0103_mo01 | h | Ayudante colocador | 0.45 | 19 | 8.55 |
| 0103_mo02 | h | Oficial 1a colocador | 0.45 | 20.4 | 9.18 |
|  |  | Total |  |  | 173.83 |

## TH04b Panel de forjado entreplanta sin solera seca (13/10/2023)
Partidas de panel Thermochip para forjado sanitario

**04bTH40** m2 Panel de forjado entreplanta Thermochip TYY/12-40-12 MH2400*550 (25/10/2022)
Precio: 62.04
Panel sándwich machihembrado en las cuatro caras, Thermochip TYY 12 - 40 - 12 "THERMOCHIP HOUSING", compuesto de: dos caras de fibroyeso de 12,5 mm de espesor, núcleo aislante de espuma de poliestireno extruido, de 40 mm de espesor, resistencia térmica 1,29 m²K/W, transmitancia 0,77 W/m²K, fijado mecánicamente sobre estructura de viguetas distanciadas como máximo 600mm entre ellas; para formación de forjado entreplanta. DISEÑO Y EJECUCIÓN: según el DAU 20/121.
Incluye: Replanteo. Corte de las piezas. Colocación de los paneles. Fijación mecánica de las piezas al soporte. Sellado de juntas y uniones.
No Incluye: Estructura de soporte ni pavimento.
Criterio de medición de proyecto: Superficie medida en verdadera magnitud, según documentación gráfica de Proyecto.
Criterio de medición de obra: Se medirá, en verdadera magnitud, la superficie realmente ejecutada según especificaciones de Proyecto.
Formato de panel: 2400mm*550mm

| Código | Ud | Descripción | Rendimiento | Precio | Importe |
|---|---|---|---|---|---|
| 0401-TAf80 | m² | Panel sándwich machihembrado en las cuatro caras, Thermochip TYY 12-40-12 | 1.05 | 49.76 | 52.25 |
| 0101-Tor40 | Ud | Tornillo autorroscante para estructura de madera o metal, de acero galvanizado, de 6 mm de diámetro y 120 mm de longitud. | 7 | 0.13 | 0.91 |
| 0101-peg01 | m | Sellado de juntas en la cara interior del panel con pegamento de fibroyeso. | 1 | 1.5 | 1.50 |
| 0101_mo01 | h | Oficial 1ª carpintero. | 0.175 | 21.72 | 3.80 |
| 0101_mo02 | h | Ayudante carpintero. | 0.175 | 20.46 | 3.58 |
|  |  | Total |  |  | 62.04 |

**04bTH50** m2 Panel de forjado entreplanta Thermochip TYY/12-50-12 MH2400*550 (25/10/2022)
Precio: 65.84
Panel sándwich machihembrado en las cuatro caras, Thermochip TYY 12 - 50 - 12 "THERMOCHIP HOUSING", compuesto de: dos caras de fibroyeso de 12,5 mm de espesor, núcleo aislante de espuma de poliestireno extruido, de 50 mm de espesor, resistencia térmica 1,51 m²K/W, transmitancia 0,66 W/m²K, fijado mecánicamente sobre estructura de viguetas distanciadas como máximo 600mm entre ellas; para formación de forjado entreplanta. DISEÑO Y EJECUCIÓN: según el DAU 20/121.
Incluye: Replanteo. Corte de las piezas. Colocación de los paneles. Fijación mecánica de las piezas al soporte. Sellado de juntas y uniones.
No Incluye: Estructura de soporte ni pavimento.
Criterio de medición de proyecto: Superficie medida en verdadera magnitud, según documentación gráfica de Proyecto.
Criterio de medición de obra: Se medirá, en verdadera magnitud, la superficie realmente ejecutada según especificaciones de Proyecto.
Formato de panel: 2400mm*550mm

| Código | Ud | Descripción | Rendimiento | Precio | Importe |
|---|---|---|---|---|---|
| 0401-TYY50 | m² | Panel sándwich machihembrado en las cuatro caras, Thermochip TYY 12-50-12 | 1.05 | 53.38 | 56.05 |
| 0101-Tor50 | Ud | Tornillo autorroscante para estructura de madera o metal, de acero galvanizado, de 6 mm de diámetro y 140 mm de longitud. | 7 | 0.13 | 0.91 |
| 0101-peg01 | m | Sellado de juntas en la cara interior del panel con pegamento de fibroyeso. | 1 | 1.5 | 1.50 |
| 0101_mo02 | h | Ayudante carpintero. | 0.175 | 20.46 | 3.58 |
| 0101_mo01 | h | Oficial 1ª carpintero. | 0.175 | 21.72 | 3.80 |
|  |  | Total |  |  | 65.84 |

**04bTH60** m2 Panel de forjado entreplanta Thermochip TYY/12-60-12 MH2400*550 (25/10/2022)
Precio: 69.92
Panel sándwich machihembrado en las cuatro caras, Thermochip TYY 12 - 60 - 12 "THERMOCHIP HOUSING", compuesto de: dos caras de fibroyeso de 12,5 mm de espesor, núcleo aislante de espuma de poliestireno extruido, de 60 mm de espesor, resistencia térmica 1,79 m²K/W, transmitancia 0,56 W/m²K, fijado mecánicamente sobre estructura de viguetas distanciadas como máximo 600mm entre ellas; para formación de forjado entreplanta. DISEÑO Y EJECUCIÓN: según el DAU 20/121.
Incluye: Replanteo. Corte de las piezas. Colocación de los paneles. Fijación mecánica de las piezas al soporte. Sellado de juntas y uniones.
No Incluye: Estructura de soporte ni pavimento.
Criterio de medición de proyecto: Superficie medida en verdadera magnitud, según documentación gráfica de Proyecto.
Criterio de medición de obra: Se medirá, en verdadera magnitud, la superficie realmente ejecutada según especificaciones de Proyecto.
Formato de panel: 2400mm*550mm

| Código | Ud | Descripción | Rendimiento | Precio | Importe |
|---|---|---|---|---|---|
| 0401-TYY60 | m² | Panel sándwich machihembrado en las cuatro caras, Thermochip TYY 12-60-12 | 1.05 | 57 | 59.85 |
| 0101-Tor60 | Ud | Tornillo autorroscante para estructura de madera o metal, de acero galvanizado, de 6 mm de diámetro y 160 mm de longitud. | 7 | 0.17 | 1.19 |
| 0101-peg01 | m | Sellado de juntas en la cara interior del panel con pegamento de fibroyeso. | 1 | 1.5 | 1.50 |
| 0101_mo01 | h | Oficial 1ª carpintero. | 0.175 | 21.72 | 3.80 |
| 0101_mo02 | h | Ayudante carpintero. | 0.175 | 20.46 | 3.58 |
|  |  | Total |  |  | 69.92 |

**04bTH80** m2 Panel de forjado entreplanta Thermochip TYY/12-80-12 MH2400*550 (25/10/2022)
Precio: 77.51
Panel sándwich machihembrado en las cuatro caras, Thermochip TYY 12 - 80 - 12 "THERMOCHIP HOUSING", compuesto de: dos caras de fibroyeso de 12,5 mm de espesor, núcleo aislante de espuma de poliestireno extruido, de 80 mm de espesor, resistencia térmica 2,36 m²K/W, transmitancia 0,42 W/m²K, fijado mecánicamente sobre estructura de viguetas distanciadas como máximo 600mm entre ellas; para formación de forjado entreplanta. DISEÑO Y EJECUCIÓN: según el DAU 20/121.
Incluye: Replanteo. Corte de las piezas. Colocación de los paneles. Fijación mecánica de las piezas al soporte. Sellado de juntas y uniones.
No Incluye: Estructura de soporte ni pavimento.
Criterio de medición de proyecto: Superficie medida en verdadera magnitud, según documentación gráfica de Proyecto.
Criterio de medición de obra: Se medirá, en verdadera magnitud, la superficie realmente ejecutada según especificaciones de Proyecto.
Formato de panel: 2400mm*550mm

| Código | Ud | Descripción | Rendimiento | Precio | Importe |
|---|---|---|---|---|---|
| 0401-TYY80 | m² | Panel sándwich machihembrado en las cuatro caras, Thermochip TYY 12-80-12 | 1.05 | 64.03 | 67.23 |
| 0101-Tor80 | Ud | Tornillo autorroscante para estructura de madera o metal, de acero galvanizado, de 6 mm de diámetro y 180 mm de longitud. | 7 | 0.2 | 1.40 |
| 0101-peg01 | m | Sellado de juntas en la cara interior del panel con pegamento de fibroyeso. | 1 | 1.5 | 1.50 |
| 0101_mo01 | h | Oficial 1ª carpintero. | 0.175 | 21.72 | 3.80 |
| 0101_mo02 | h | Ayudante carpintero. | 0.175 | 20.46 | 3.58 |
|  |  | Total |  |  | 77.51 |

**04bTH100** m2 Panel de forjado entreplanta Thermochip TYY/12-100-12 MH2400*550 (25/10/2022)
Precio: 85.18
Panel sándwich machihembrado en las cuatro caras, Thermochip TYY 12 - 100 - 12 "THERMOCHIP HOUSING", compuesto de: dos caras de fibroyeso de 12,5 mm de espesor, núcleo aislante de espuma de poliestireno extruido, de 100 mm de espesor, resistencia térmica 2,78 m²K/W, transmitancia 0,36 W/m²K, fijado mecánicamente sobre estructura de viguetas distanciadas como máximo 600mm entre ellas; para formación de forjado entreplanta. DISEÑO Y EJECUCIÓN: según el DAU 20/121.
Incluye: Replanteo. Corte de las piezas. Colocación de los paneles. Fijación mecánica de las piezas al soporte. Sellado de juntas y uniones.
No Incluye: Estructura de soporte ni pavimento.
Criterio de medición de proyecto: Superficie medida en verdadera magnitud, según documentación gráfica de Proyecto.
Criterio de medición de obra: Se medirá, en verdadera magnitud, la superficie realmente ejecutada según especificaciones de Proyecto.
Formato de panel: 2400mm*550mm

| Código | Ud | Descripción | Rendimiento | Precio | Importe |
|---|---|---|---|---|---|
| 0401-TYY100 | m² | Panel sándwich machihembrado en las cuatro caras, Thermochip TYY 12-100-12 | 1.05 | 71.07 | 74.62 |
| 0101-Tor100 | Ud | Tornillo autorroscante para estructura de madera o metal, de acero galvanizado, de 6 mm de diámetro y 200 mm de longitud. | 7 | 0.24 | 1.68 |
| 0101-peg01 | m | Sellado de juntas en la cara interior del panel con pegamento de fibroyeso. | 1 | 1.5 | 1.50 |
| 0101_mo01 | h | Oficial 1ª carpintero. | 0.175 | 21.72 | 3.80 |
| 0101_mo02 | h | Ayudante carpintero. | 0.175 | 20.46 | 3.58 |
|  |  | Total |  |  | 85.18 |

**04bTH120** m2 Panel de frojado entreplanta Thermochip TYY/12-120-12 MH2400*550 (25/10/2022)
Precio: 93.35
Panel sándwich machihembrado en las cuatro caras, Thermochip TYY 12 - 120 - 12 "THERMOCHIP HOUSING", compuesto de: dos caras de fibroyeso de 12,5 mm de espesor, núcleo aislante de espuma de poliestireno extruido, de 120 mm de espesor, resistencia térmica 3,51 m²K/W, transmitancia 0,29 W/m²K, fijado mecánicamente sobre estructura de viguetas distanciadas como máximo 600mm entre ellas; para formación de forjado entreplanta. DISEÑO Y EJECUCIÓN: según el DAU 20/121.
Incluye: Replanteo. Corte de las piezas. Colocación de los paneles. Fijación mecánica de las piezas al soporte. Sellado de juntas y uniones.
No Incluye: Estructura de soporte ni pavimento.
Criterio de medición de proyecto: Superficie medida en verdadera magnitud, según documentación gráfica de Proyecto.
Criterio de medición de obra: Se medirá, en verdadera magnitud, la superficie realmente ejecutada según especificaciones de Proyecto.
Formato de panel: 2400mm*550mm

| Código | Ud | Descripción | Rendimiento | Precio | Importe |
|---|---|---|---|---|---|
| 0401-TYY120 | m² | Panel sándwich machihembrado en las cuatro caras, Thermochip TYY 12-120-12 | 1.05 | 78.51 | 82.44 |
| 0101-Tor120 | Ud | Tornillo autorroscante para estructura de madera o metal, de acero galvanizado, de 6 mm de diámetro y 220 mm de longitud. | 7 | 0.29 | 2.03 |
| 0101-peg01 | m | Sellado de juntas en la cara interior del panel con pegamento de fibroyeso. | 1 | 1.5 | 1.50 |
| 0101_mo01 | h | Oficial 1ª carpintero. | 0.175 | 21.72 | 3.80 |
| 0101_mo02 | h | Ayudante carpintero. | 0.175 | 20.46 | 3.58 |
|  |  | Total |  |  | 93.35 |

**04bTH140** m2 Panel de forjado entreplanta Thermochip TYY/12-140-12 MH2400*550 (25/10/2022)
Precio: 101.74
Panel sándwich machihembrado en las cuatro caras, Thermochip TYY 12 - 140 - 12 "THERMOCHIP HOUSING", compuesto de: dos caras de fibroyeso de 12,5 mm de espesor, núcleo aislante de espuma de poliestireno extruido, de 140 mm de espesor, resistencia térmica 4,08 m²K/W, transmitancia 0,25 W/m²K, fijado mecánicamente sobre estructura de viguetas distanciadas como máximo 600mm entre ellas; para formación de forjado entreplanta. DISEÑO Y EJECUCIÓN: según el DAU 20/121.
Incluye: Replanteo. Corte de las piezas. Colocación de los paneles. Fijación mecánica de las piezas al soporte. Sellado de juntas y uniones.
No Incluye: estructura de soporte ni pavimento.
Criterio de medición de proyecto: Superficie medida en verdadera magnitud, según documentación gráfica de Proyecto.
Criterio de medición de obra: Se medirá, en verdadera magnitud, la superficie realmente ejecutada según especificaciones de Proyecto.
Formato de panel: 2400mm*550mm

| Código | Ud | Descripción | Rendimiento | Precio | Importe |
|---|---|---|---|---|---|
| 0401-TYY140 | m² | Panel sándwich machihembrado en las cuatro caras, Thermochip TYY 12-140-12 | 1.05 | 86.3 | 90.62 |
| 0101-Tor140 | Ud | Tornillo autorroscante para estructura de madera o metal, de acero galvanizado, de 6 mm de diámetro y 240 mm de longitud. | 7 | 0.32 | 2.24 |
| 0101-peg01 | m | Sellado de juntas en la cara interior del panel con pegamento de fibroyeso. | 1 | 1.5 | 1.50 |
| 0101_mo01 | h | Oficial 1ª carpintero. | 0.175 | 21.72 | 3.80 |
| 0101_mo02 | h | Ayudante carpintero. | 0.175 | 20.46 | 3.58 |
|  |  | Total |  |  | 101.74 |

**04bTH160** m2 Panel de forjado entreplanta Thermochip TYY/12-160-12 MH2400*550 (25/10/2022)
Precio: 109.91
Panel sándwich machihembrado en las cuatro caras, Thermochip TYY 12 - 160 - 12 "THERMOCHIP HOUSING", compuesto de: dos caras de fibroyeso de 12,5 mm de espesor, núcleo aislante de espuma de poliestireno extruido, de 160 mm de espesor, resistencia térmica 4,65 m²K/W, transmitancia 0,22 W/m²K, fijado mecánicamente sobre estructura de viguetas distanciadas como máximo 600mm entre ellas; para formación de forjado entreplanta. DISEÑO Y EJECUCIÓN: según el DAU 20/121.
Incluye: Replanteo. Corte de las piezas. Colocación de los paneles. Fijación mecánica de las piezas al soporte. Sellado de juntas y uniones.
No Incluye: estructura de soporte ni pavimento.
Criterio de medición de proyecto: Superficie medida en verdadera magnitud, según documentación gráfica de Proyecto.
Criterio de medición de obra: Se medirá, en verdadera magnitud, la superficie realmente ejecutada según especificaciones de Proyecto.
Formato de panel: 2400mm*550mm

| Código | Ud | Descripción | Rendimiento | Precio | Importe |
|---|---|---|---|---|---|
| 0401-TYY160 | m² | Panel sándwich machihembrado en las cuatro caras, Thermochip TYY 12-160-12 | 1.05 | 94.09 | 98.79 |
| 0101-Tor160 | Ud | Tornillo autorroscante para estructura de madera o metal, de acero galvanizado, de 6 mm de diámetro y 240 mm de longitud. | 7 | 0.32 | 2.24 |
| 0101-peg01 | m | Sellado de juntas en la cara interior del panel con pegamento de fibroyeso. | 1 | 1.5 | 1.50 |
| 0101_mo01 | h | Oficial 1ª carpintero. | 0.175 | 21.72 | 3.80 |
| 0101_mo02 | h | Ayudante carpintero. | 0.175 | 20.46 | 3.58 |
|  |  | Total |  |  | 109.91 |

**04bTH200** m2 Panel de forjado entreplanta Thermochip TYY/12-200-12 MH2400*550 (25/10/2022)
Precio: 127.87
Panel sándwich machihembrado en las cuatro caras, Thermochip TYY 12 - 200 - 12 "THERMOCHIP HOUSING", compuesto de: dos caras de fibroyeso de 12,5 mm de espesor, núcleo aislante de espuma de poliestireno extruido, de 200 mm de espesor, resistencia térmica 5,48 m²K/W, transmitancia 0,18 W/m²K, fijado mecánicamente sobre estructura de viguetas distanciadas como máximo 600mm entre ellas; para formación de forjado entreplanta. DISEÑO Y EJECUCIÓN: según el DAU 20/121.
Incluye: Replanteo. Corte de las piezas. Colocación de los paneles. Fijación mecánica de las piezas al soporte. Sellado de juntas y uniones.
No Incluye: Estructura de soporte ni pavimento.
Criterio de medición de proyecto: Superficie medida en verdadera magnitud, según documentación gráfica de Proyecto.
Criterio de medición de obra: Se medirá, en verdadera magnitud, la superficie realmente ejecutada según especificaciones de Proyecto.
Formato de panel: 2400mm*550mm

| Código | Ud | Descripción | Rendimiento | Precio | Importe |
|---|---|---|---|---|---|
| 0401-TYY200 | m² | Panel sándwich machihembrado en las cuatro caras, Thermochip TYY 12-200-12 | 1.05 | 110.32 | 115.84 |
| 0101-Tor200 | Ud | Tornillo autorroscante para estructura de madera o metal, de acero galvanizado, de 6 mm de diámetro y 280 mm de longitud. | 7 | 0.45 | 3.15 |
| 0101-peg01 | m | Sellado de juntas en la cara interior del panel con pegamento de fibroyeso. | 1 | 1.5 | 1.50 |
| 0101_mo01 | h | Oficial 1ª carpintero. | 0.175 | 21.72 | 3.80 |
| 0101_mo02 | h | Ayudante carpintero. | 0.175 | 20.46 | 3.58 |
|  |  | Total |  |  | 127.87 |

**04bTH40B** m2 Panel de forjado entreplanta Thermochip TAfY/10-40-12 MH2400*550 (25/10/2022)
Precio: 63.11
anel sándwich machihembrado en las cuatro caras, Thermochip TAfY 10 - 40 - 12 "THERMOCHIP HOUSING", compuesto de: una cara superior de fibroyeso de 12,5 mm de espesor, núcleo aislante de espuma de poliestireno extruido, de 40 mm de espesor y una cara inferior de friso de abeto de 10mm de espesor, resistencia térmica 1,32 m²K/W, transmitancia 0,76 W/m²K, fijado mecánicamente sobre estructura de viguetas distanciadas como máximo 600mm entre ellas; para formación de forjado entreplanta. DISEÑO Y EJECUCIÓN: según el DAU 20/121.
Incluye: Replanteo. Corte de las piezas. Colocación de los paneles. Fijación mecánica de las piezas al soporte. Sellado de juntas y uniones.
No Incluye: Estructura de soporte ni pavimento.
Criterio de medición de proyecto: Superficie medida en verdadera magnitud, según documentación gráfica de Proyecto.
Criterio de medición de obra: Se medirá, en verdadera magnitud, la superficie realmente ejecutada según especificaciones de Proyecto.
Formato de panel: 2400mm*550mm

| Código | Ud | Descripción | Rendimiento | Precio | Importe |
|---|---|---|---|---|---|
| 0401-TAfY40 | m² | Panel sándwich machihembrado en las cuatro caras, Thermochip TAfY 10-40-12 | 1.05 | 50.78 | 53.32 |
| 0101-Tor40 | Ud | Tornillo autorroscante para estructura de madera o metal, de acero galvanizado, de 6 mm de diámetro y 120 mm de longitud. | 7 | 0.13 | 0.91 |
| 0101-peg01 | m | Sellado de juntas en la cara interior del panel con pegamento de fibroyeso. | 1 | 1.5 | 1.50 |
| 0101_mo01 | h | Oficial 1ª carpintero. | 0.175 | 21.72 | 3.80 |
| 0101_mo02 | h | Ayudante carpintero. | 0.175 | 20.46 | 3.58 |
|  |  | Total |  |  | 63.11 |

**04bTH50B** m2 Panel de forjado entreplanta Thermochip TAfY/10-50-12 MH2400*550 (25/10/2022)
Precio: 66.91
anel sándwich machihembrado en las cuatro caras, Thermochip TAfY 10 - 50 - 12 "THERMOCHIP HOUSING", compuesto de: una cara superior de fibroyeso de 12,5 mm de espesor, núcleo aislante de espuma de poliestireno extruido, de 50 mm de espesor y una cara inferior de friso de abeto de 10mm de espesor, resistencia térmica 1,62 m²K/W, transmitancia 0,62 W/m²K, fijado mecánicamente sobre estructura de viguetas distanciadas como máximo 600mm entre ellas; para formación de forjado entreplanta. DISEÑO Y EJECUCIÓN: según el DAU 20/121.
Incluye: Replanteo. Corte de las piezas. Colocación de los paneles. Fijación mecánica de las piezas al soporte. Sellado de juntas y uniones.
No Incluye: Estructura de soporte ni pavimento.
Criterio de medición de proyecto: Superficie medida en verdadera magnitud, según documentación gráfica de Proyecto.
Criterio de medición de obra: Se medirá, en verdadera magnitud, la superficie realmente ejecutada según especificaciones de Proyecto.
Formato de panel: 2400mm*550mm

| Código | Ud | Descripción | Rendimiento | Precio | Importe |
|---|---|---|---|---|---|
| 0401-TAfY50 | m² | Panel sándwich machihembrado en las cuatro caras, Thermochip TAfY 10-50-12 | 1.05 | 54.4 | 57.12 |
| 0101-Tor50 | Ud | Tornillo autorroscante para estructura de madera o metal, de acero galvanizado, de 6 mm de diámetro y 140 mm de longitud. | 7 | 0.13 | 0.91 |
| 0101-peg01 | m | Sellado de juntas en la cara interior del panel con pegamento de fibroyeso. | 1 | 1.5 | 1.50 |
| 0101_mo01 | h | Oficial 1ª carpintero. | 0.175 | 21.72 | 3.80 |
| 0101_mo02 | h | Ayudante carpintero. | 0.175 | 20.46 | 3.58 |
|  |  | Total |  |  | 66.91 |

**04bTH60B** m2 Panel de forjado entreplanta Thermochip TAfY/10-60-12 MH2400*550 (25/10/2022)
Precio: 73.98
anel sándwich machihembrado en las cuatro caras, Thermochip TAfY 10 - 60 - 12 "THERMOCHIP HOUSING", compuesto de: una cara superior de fibroyeso de 12,5 mm de espesor, núcleo aislante de espuma de poliestireno extruido, de 60 mm de espesor y una cara inferior de friso de abeto de 10mm de espesor, resistencia térmica 1,82 m²K/W, transmitancia 0,55 W/m²K, fijado mecánicamente sobre estructura de viguetas distanciadas como máximo 600mm entre ellas; para formación de forjado entreplanta. DISEÑO Y EJECUCIÓN: según el DAU 20/121.
Incluye: Replanteo. Corte de las piezas. Colocación de los paneles. Fijación mecánica de las piezas al soporte. Sellado de juntas y uniones.
No Incluye: Estructura de soporte ni pavimento.
Criterio de medición de proyecto: Superficie medida en verdadera magnitud, según documentación gráfica de Proyecto.
Criterio de medición de obra: Se medirá, en verdadera magnitud, la superficie realmente ejecutada según especificaciones de Proyecto.
Formato de panel: 2400mm*550mm

| Código | Ud | Descripción | Rendimiento | Precio | Importe |
|---|---|---|---|---|---|
| 0401-TAfY60 | m² | Panel sándwich machihembrado en las cuatro caras, Thermochip TAfY 10-60-12 | 1.05 | 60.87 | 63.91 |
| 0101-Tor60 | Ud | Tornillo autorroscante para estructura de madera o metal, de acero galvanizado, de 6 mm de diámetro y 160 mm de longitud. | 7 | 0.17 | 1.19 |
| 0101-peg01 | m | Sellado de juntas en la cara interior del panel con pegamento de fibroyeso. | 1 | 1.5 | 1.50 |
| 0101_mo01 | h | Oficial 1ª carpintero. | 0.175 | 21.72 | 3.80 |
| 0101_mo02 | h | Ayudante carpintero. | 0.175 | 20.46 | 3.58 |
|  |  | Total |  |  | 73.98 |

**04bTH80B** m2 Panel de forjado entreplanta Thermochip TAfY/10-80-12 MH2400*550 (25/10/2022)
Precio: 81.94
anel sándwich machihembrado en las cuatro caras, Thermochip TAfY 10 - 80 - 12 "THERMOCHIP HOUSING", compuesto de: una cara superior de fibroyeso de 12,5 mm de espesor, núcleo aislante de espuma de poliestireno extruido, de 80 mm de espesor y una cara inferior de friso de abeto de 10mm de espesor, resistencia térmica 2,39 m²K/W, transmitancia 0,42 W/m²K, fijado mecánicamente sobre estructura de viguetas distanciadas como máximo 600mm entre ellas; para formación de forjado entreplanta. DISEÑO Y EJECUCIÓN: según el DAU 20/121.
Incluye: Replanteo. Corte de las piezas. Colocación de los paneles. Fijación mecánica de las piezas al soporte. Sellado de juntas y uniones.
No Incluye: Estructura de soporte ni pavimento.
Criterio de medición de proyecto: Superficie medida en verdadera magnitud, según documentación gráfica de Proyecto.
Criterio de medición de obra: Se medirá, en verdadera magnitud, la superficie realmente ejecutada según especificaciones de Proyecto.
Formato de panel: 2400mm*550mm

| Código | Ud | Descripción | Rendimiento | Precio | Importe |
|---|---|---|---|---|---|
| 0401-TAfY80 | m² | Panel sándwich machihembrado en las cuatro caras, Thermochip TAfY 10-80-12 | 1.05 | 68.25 | 71.66 |
| 0101-Tor80 | Ud | Tornillo autorroscante para estructura de madera o metal, de acero galvanizado, de 6 mm de diámetro y 180 mm de longitud. | 7 | 0.2 | 1.40 |
| 0101-peg01 | m | Sellado de juntas en la cara interior del panel con pegamento de fibroyeso. | 1 | 1.5 | 1.50 |
| 0101_mo01 | h | Oficial 1ª carpintero. | 0.175 | 21.72 | 3.80 |
| 0101_mo02 | h | Ayudante carpintero. | 0.175 | 20.46 | 3.58 |
|  |  | Total |  |  | 81.94 |

**04bTH100B** m2 Panel de forjado entreplanta Thermochip TAfY/10-100-12 MH2400*550 (25/10/2022)
Precio: 89.98
anel sándwich machihembrado en las cuatro caras, Thermochip TAfY 10 - 100 - 12 "THERMOCHIP HOUSING", compuesto de: una cara superior de fibroyeso de 12,5 mm de espesor, núcleo aislante de espuma de poliestireno extruido, de 100 mm de espesor y una cara inferior de friso de abeto de 10mm de espesor, resistencia térmica 2,81 m²K/W, transmitancia 0,36 W/m²K, fijado mecánicamente sobre estructura de viguetas distanciadas como máximo 600mm entre ellas; para formación de forjado entreplanta. DISEÑO Y EJECUCIÓN: según el DAU 20/121.
Incluye: Replanteo. Corte de las piezas. Colocación de los paneles. Fijación mecánica de las piezas al soporte. Sellado de juntas y uniones.
No Incluye: Estructura de soporte ni pavimento.
Criterio de medición de proyecto: Superficie medida en verdadera magnitud, según documentación gráfica de Proyecto.
Criterio de medición de obra: Se medirá, en verdadera magnitud, la superficie realmente ejecutada según especificaciones de Proyecto.
Formato de panel: 2400mm*550mm

| Código | Ud | Descripción | Rendimiento | Precio | Importe |
|---|---|---|---|---|---|
| 0401-TAfY100 | m² | Panel sándwich machihembrado en las cuatro caras, Thermochip TAfY 10-100-12 | 1.05 | 75.64 | 79.42 |
| 0101-Tor100 | Ud | Tornillo autorroscante para estructura de madera o metal, de acero galvanizado, de 6 mm de diámetro y 200 mm de longitud. | 7 | 0.24 | 1.68 |
| 0101-peg01 | m | Sellado de juntas en la cara interior del panel con pegamento de fibroyeso. | 1 | 1.5 | 1.50 |
| 0101_mo01 | h | Oficial 1ª carpintero. | 0.175 | 21.72 | 3.80 |
| 0101_mo02 | h | Ayudante carpintero. | 0.175 | 20.46 | 3.58 |
|  |  | Total |  |  | 89.98 |

**04bTH120B** m2 Panel de forjado entreplanta Thermochip TAfY/10-120-12 MH2400*550 (25/10/2022)
Precio: 98.54
anel sándwich machihembrado en las cuatro caras, Thermochip TAfY 10 - 120 - 12 "THERMOCHIP HOUSING", compuesto de: una cara superior de fibroyeso de 12,5 mm de espesor, núcleo aislante de espuma de poliestireno extruido, de 120 mm de espesor y una cara inferior de friso de abeto de 10mm de espesor, resistencia térmica 3,53 m²K/W, transmitancia 0,28 W/m²K, fijado mecánicamente sobre estructura de viguetas distanciadas como máximo 600mm entre ellas; para formación de forjado entreplanta. DISEÑO Y EJECUCIÓN: según el DAU 20/121.
Incluye: Replanteo. Corte de las piezas. Colocación de los paneles. Fijación mecánica de las piezas al soporte. Sellado de juntas y uniones.
No Incluye: Estructura de soporte ni pavimento.
Criterio de medición de proyecto: Superficie medida en verdadera magnitud, según documentación gráfica de Proyecto.
Criterio de medición de obra: Se medirá, en verdadera magnitud, la superficie realmente ejecutada según especificaciones de Proyecto.
Formato de panel: 2400mm*550mm

| Código | Ud | Descripción | Rendimiento | Precio | Importe |
|---|---|---|---|---|---|
| 0401-TAfY120 | m² | Panel sándwich machihembrado en las cuatro caras, Thermochip TAfY 10-120-12 | 1.05 | 83.46 | 87.63 |
| 0101-Tor120 | Ud | Tornillo autorroscante para estructura de madera o metal, de acero galvanizado, de 6 mm de diámetro y 220 mm de longitud. | 7 | 0.29 | 2.03 |
| 0101-peg01 | m | Sellado de juntas en la cara interior del panel con pegamento de fibroyeso. | 1 | 1.5 | 1.50 |
| 0101_mo01 | h | Oficial 1ª carpintero. | 0.175 | 21.72 | 3.80 |
| 0101_mo02 | h | Ayudante carpintero. | 0.175 | 20.46 | 3.58 |
|  |  | Total |  |  | 98.54 |

**04bTH140B** m2 Panel de forjado entreplanta Thermochip TAfY/10-140-12 MH2400*550 (25/10/2022)
Precio: 107.34
anel sándwich machihembrado en las cuatro caras, Thermochip TAfY 10 - 140 - 12 "THERMOCHIP HOUSING", compuesto de: una cara superior de fibroyeso de 12,5 mm de espesor, núcleo aislante de espuma de poliestireno extruido, de 140 mm de espesor y una cara inferior de friso de abeto de 10mm de espesor, resistencia térmica 4,11 m²K/W, transmitancia 0,24 W/m²K, fijado mecánicamente sobre estructura de viguetas distanciadas como máximo 600mm entre ellas; para formación de forjado entreplanta. DISEÑO Y EJECUCIÓN: según el DAU 20/121.
Incluye: Replanteo. Corte de las piezas. Colocación de los paneles. Fijación mecánica de las piezas al soporte. Sellado de juntas y uniones.
No Incluye: Estructura de soporte ni pavimento.
Criterio de medición de proyecto: Superficie medida en verdadera magnitud, según documentación gráfica de Proyecto.
Criterio de medición de obra: Se medirá, en verdadera magnitud, la superficie realmente ejecutada según especificaciones de Proyecto.
Formato de panel: 2400mm*550mm

| Código | Ud | Descripción | Rendimiento | Precio | Importe |
|---|---|---|---|---|---|
| 0401-TAfY140 | m² | Panel sándwich machihembrado en las cuatro caras, Thermochip TAfY 10-140-12 | 1.05 | 91.64 | 96.22 |
| 0101-Tor140 | Ud | Tornillo autorroscante para estructura de madera o metal, de acero galvanizado, de 6 mm de diámetro y 240 mm de longitud. | 7 | 0.32 | 2.24 |
| 0101-peg01 | m | Sellado de juntas en la cara interior del panel con pegamento de fibroyeso. | 1 | 1.5 | 1.50 |
| 0101_mo01 | h | Oficial 1ª carpintero. | 0.175 | 21.72 | 3.80 |
| 0101_mo02 | h | Ayudante carpintero. | 0.175 | 20.46 | 3.58 |
|  |  | Total |  |  | 107.34 |

**04bTH160B** m2 Panel de forjado entreplanta Thermochip TAfY/10-160-12 MH2400*550 (25/10/2022)
Precio: 115.92
anel sándwich machihembrado en las cuatro caras, Thermochip TAfY 10 - 160 - 12 "THERMOCHIP HOUSING", compuesto de: una cara superior de fibroyeso de 12,5 mm de espesor, núcleo aislante de espuma de poliestireno extruido, de 160 mm de espesor y una cara inferior de friso de abeto de 10mm de espesor, resistencia térmica 4,68 m²K/W, transmitancia 0,21 W/m²K, fijado mecánicamente sobre estructura de viguetas distanciadas como máximo 600mm entre ellas; para formación de forjado entreplanta. DISEÑO Y EJECUCIÓN: según el DAU 20/121.
Incluye: Replanteo. Corte de las piezas. Colocación de los paneles. Fijación mecánica de las piezas al soporte. Sellado de juntas y uniones.
No Incluye: Estructura de soporte ni pavimento.
Criterio de medición de proyecto: Superficie medida en verdadera magnitud, según documentación gráfica de Proyecto.
Criterio de medición de obra: Se medirá, en verdadera magnitud, la superficie realmente ejecutada según especificaciones de Proyecto.
Formato de panel: 2400mm*550mm

| Código | Ud | Descripción | Rendimiento | Precio | Importe |
|---|---|---|---|---|---|
| 0401-TAfY160 | m² | Panel sándwich machihembrado en las cuatro caras, Thermochip TAfY 10-160-12 | 1.05 | 99.81 | 104.80 |
| 0101-Tor160 | Ud | Tornillo autorroscante para estructura de madera o metal, de acero galvanizado, de 6 mm de diámetro y 240 mm de longitud. | 7 | 0.32 | 2.24 |
| 0101-peg01 | m | Sellado de juntas en la cara interior del panel con pegamento de fibroyeso. | 1 | 1.5 | 1.50 |
| 0101_mo01 | h | Oficial 1ª carpintero. | 0.175 | 21.72 | 3.80 |
| 0101_mo02 | h | Ayudante carpintero. | 0.175 | 20.46 | 3.58 |
|  |  | Total |  |  | 115.92 |

**04bTH200B** m2 Panel de forjado entreplanta Thermochip TAfY/10-200-12 MH2400*550 (25/10/2022)
Precio: 134.73
anel sándwich machihembrado en las cuatro caras, Thermochip TAfY 10 - 200 - 12 "THERMOCHIP HOUSING", compuesto de: una cara superior de fibroyeso de 12,5 mm de espesor, núcleo aislante de espuma de poliestireno extruido, de 200 mm de espesor y una cara inferior de friso de abeto de 10mm de espesor, resistencia térmica 5,51 m²K/W, transmitancia 0,18 W/m²K, fijado mecánicamente sobre estructura de viguetas distanciadas como máximo 600mm entre ellas; para formación de forjado entreplanta. DISEÑO Y EJECUCIÓN: según el DAU 20/121.
Incluye: Replanteo. Corte de las piezas. Colocación de los paneles. Fijación mecánica de las piezas al soporte. Sellado de juntas y uniones.
No Incluye: Estructura de soporte ni pavimento.
Criterio de medición de proyecto: Superficie medida en verdadera magnitud, según documentación gráfica de Proyecto.
Criterio de medición de obra: Se medirá, en verdadera magnitud, la superficie realmente ejecutada según especificaciones de Proyecto.
Formato de panel: 2400mm*550mm

| Código | Ud | Descripción | Rendimiento | Precio | Importe |
|---|---|---|---|---|---|
| 0401-TAfY200 | m² | Panel sándwich machihembrado en las cuatro caras, Thermochip TAfY 10-200-12 | 1.05 | 116.86 | 122.70 |
| 0101-Tor200 | Ud | Tornillo autorroscante para estructura de madera o metal, de acero galvanizado, de 6 mm de diámetro y 280 mm de longitud. | 7 | 0.45 | 3.15 |
| 0101-peg01 | m | Sellado de juntas en la cara interior del panel con pegamento de fibroyeso. | 1 | 1.5 | 1.50 |
| 0101_mo01 | h | Oficial 1ª carpintero. | 0.175 | 21.72 | 3.80 |
| 0101_mo02 | h | Ayudante carpintero. | 0.175 | 20.46 | 3.58 |
|  |  | Total |  |  | 134.73 |

**04bTH40C** m2 Panel de forjado entreplanta Thermochip TAaY/10-40-12 MH2400*550 (25/10/2022)
Precio: 62.72
anel sándwich machihembrado en las cuatro caras, Thermochip TAaY 10 - 40 - 12 "THERMOCHIP HOUSING", compuesto de: una cara superior de fibroyeso de 12,5 mm de espesor, núcleo aislante de espuma de poliestireno extruido, de 40 mm de espesor y una cara inferior de alistonado de abeto de 10mm de espesor, resistencia térmica 1,32 m²K/W, transmitancia 0,76 W/m²K, fijado mecánicamente sobre estructura de viguetas distanciadas como máximo 600mm entre ellas; para formación de forjado entreplanta. DISEÑO Y EJECUCIÓN: según el DAU 20/121.
Incluye: Replanteo. Corte de las piezas. Colocación de los paneles. Fijación mecánica de las piezas al soporte. Sellado de juntas y uniones.
No Incluye: Estructura de soporte ni pavimento.
Criterio de medición de proyecto: Superficie medida en verdadera magnitud, según documentación gráfica de Proyecto.
Criterio de medición de obra: Se medirá, en verdadera magnitud, la superficie realmente ejecutada según especificaciones de Proyecto.
Formato de panel: 2400mm*550mm

| Código | Ud | Descripción | Rendimiento | Precio | Importe |
|---|---|---|---|---|---|
| 0401-TAaY40 | m² | Panel sándwich machihembrado en las cuatro caras, Thermochip TAaY 10-40-12 | 1.05 | 50.41 | 52.93 |
| 0101-Tor40 | Ud | Tornillo autorroscante para estructura de madera o metal, de acero galvanizado, de 6 mm de diámetro y 120 mm de longitud. | 7 | 0.13 | 0.91 |
| 0101-peg01 | m | Sellado de juntas en la cara interior del panel con pegamento de fibroyeso. | 1 | 1.5 | 1.50 |
| 0101_mo01 | h | Oficial 1ª carpintero. | 0.175 | 21.72 | 3.80 |
| 0101_mo02 | h | Ayudante carpintero. | 0.175 | 20.46 | 3.58 |
|  |  | Total |  |  | 62.72 |

**04bTH50C** m2 Panel de forjado entreplanta Thermochip TAaY/10-50-12 MH2400*550 (25/10/2022)
Precio: 66.52
anel sándwich machihembrado en las cuatro caras, Thermochip TAaY 10 - 50 - 12 "THERMOCHIP HOUSING", compuesto de: una cara superior de fibroyeso de 12,5 mm de espesor, núcleo aislante de espuma de poliestireno extruido, de 50 mm de espesor y una cara inferior de alistonado de abeto de 10mm de espesor, resistencia térmica 1,62 m²K/W, transmitancia 0,62 W/m²K, fijado mecánicamente sobre estructura de viguetas distanciadas como máximo 600mm entre ellas; para formación de forjado entreplanta. DISEÑO Y EJECUCIÓN: según el DAU 20/121.
Incluye: Replanteo. Corte de las piezas. Colocación de los paneles. Fijación mecánica de las piezas al soporte. Sellado de juntas y uniones.
No Incluye: Estructura de soporte ni pavimento.
Criterio de medición de proyecto: Superficie medida en verdadera magnitud, según documentación gráfica de Proyecto.
Criterio de medición de obra: Se medirá, en verdadera magnitud, la superficie realmente ejecutada según especificaciones de Proyecto.
Formato de panel: 2400mm*550mm

| Código | Ud | Descripción | Rendimiento | Precio | Importe |
|---|---|---|---|---|---|
| 0401-TAaY50 | m² | Panel sándwich machihembrado en las cuatro caras, Thermochip TAaY 10-50-12 | 1.05 | 54.03 | 56.73 |
| 0101-Tor50 | Ud | Tornillo autorroscante para estructura de madera o metal, de acero galvanizado, de 6 mm de diámetro y 140 mm de longitud. | 7 | 0.13 | 0.91 |
| 0101-peg01 | m | Sellado de juntas en la cara interior del panel con pegamento de fibroyeso. | 1 | 1.5 | 1.50 |
| 0101_mo01 | h | Oficial 1ª carpintero. | 0.175 | 21.72 | 3.80 |
| 0101_mo02 | h | Ayudante carpintero. | 0.175 | 20.46 | 3.58 |
|  |  | Total |  |  | 66.52 |

**04bTH60C** m2 Panel de forjado entreplanta Thermochip TAaY/10-60-12 MH2400*550 (25/10/2022)
Precio: 73.6
anel sándwich machihembrado en las cuatro caras, Thermochip TAaY 10 - 60 - 12 "THERMOCHIP HOUSING", compuesto de: una cara superior de fibroyeso de 12,5 mm de espesor, núcleo aislante de espuma de poliestireno extruido, de 60 mm de espesor y una cara inferior de alistonado de abeto de 10mm de espesor, resistencia térmica 1,82 m²K/W, transmitancia 0,55 W/m²K, fijado mecánicamente sobre estructura de viguetas distanciadas como máximo 600mm entre ellas; para formación de forjado entreplanta. DISEÑO Y EJECUCIÓN: según el DAU 20/121.
Incluye: Replanteo. Corte de las piezas. Colocación de los paneles. Fijación mecánica de las piezas al soporte. Sellado de juntas y uniones.
No Incluye: Estructura de soporte ni pavimento.
Criterio de medición de proyecto: Superficie medida en verdadera magnitud, según documentación gráfica de Proyecto.
Criterio de medición de obra: Se medirá, en verdadera magnitud, la superficie realmente ejecutada según especificaciones de Proyecto.
Formato de panel: 2400mm*550mm

| Código | Ud | Descripción | Rendimiento | Precio | Importe |
|---|---|---|---|---|---|
| 0401-TAaY60 | m² | Panel sándwich machihembrado en las cuatro caras, Thermochip TAaY 10-60-12 | 1.05 | 60.5 | 63.53 |
| 0101-Tor60 | Ud | Tornillo autorroscante para estructura de madera o metal, de acero galvanizado, de 6 mm de diámetro y 160 mm de longitud. | 7 | 0.17 | 1.19 |
| 0101-peg01 | m | Sellado de juntas en la cara interior del panel con pegamento de fibroyeso. | 1 | 1.5 | 1.50 |
| 0101_mo01 | h | Oficial 1ª carpintero. | 0.175 | 21.72 | 3.80 |
| 0101_mo02 | h | Ayudante carpintero. | 0.175 | 20.46 | 3.58 |
|  |  | Total |  |  | 73.6 |

**04bTH80C** m2 Panel de forjado entreplanta Thermochip TAaY/10-80-12 MH2400*550 (25/10/2022)
Precio: 81.55
anel sándwich machihembrado en las cuatro caras, Thermochip TAaY 10 - 80 - 12 "THERMOCHIP HOUSING", compuesto de: una cara superior de fibroyeso de 12,5 mm de espesor, núcleo aislante de espuma de poliestireno extruido, de 80 mm de espesor y una cara inferior de alistonado de abeto de 10mm de espesor, resistencia térmica 2,39 m²K/W, transmitancia 0,42 W/m²K, fijado mecánicamente sobre estructura de viguetas distanciadas como máximo 600mm entre ellas; para formación de forjado entreplanta. DISEÑO Y EJECUCIÓN: según el DAU 20/121.
Incluye: Replanteo. Corte de las piezas. Colocación de los paneles. Fijación mecánica de las piezas al soporte. Sellado de juntas y uniones.
No Incluye: Estructura de soporte ni pavimento.
Criterio de medición de proyecto: Superficie medida en verdadera magnitud, según documentación gráfica de Proyecto.
Criterio de medición de obra: Se medirá, en verdadera magnitud, la superficie realmente ejecutada según especificaciones de Proyecto.
Formato de panel: 2400mm*550mm

| Código | Ud | Descripción | Rendimiento | Precio | Importe |
|---|---|---|---|---|---|
| 0401-TAaY80 | m² | Panel sándwich machihembrado en las cuatro caras, Thermochip TAaY 10-80-12 | 1.05 | 67.88 | 71.27 |
| 0101-Tor80 | Ud | Tornillo autorroscante para estructura de madera o metal, de acero galvanizado, de 6 mm de diámetro y 180 mm de longitud. | 7 | 0.2 | 1.40 |
| 0101-peg01 | m | Sellado de juntas en la cara interior del panel con pegamento de fibroyeso. | 1 | 1.5 | 1.50 |
| 0101_mo01 | h | Oficial 1ª carpintero. | 0.175 | 21.72 | 3.80 |
| 0101_mo02 | h | Ayudante carpintero. | 0.175 | 20.46 | 3.58 |
|  |  | Total |  |  | 81.55 |

**04bTH100C** m2 Panel de forjado entreplanta Thermochip TAaY/10-100-12 MH2400*550 (25/10/2022)
Precio: 89.59
anel sándwich machihembrado en las cuatro caras, Thermochip TAaY 10 - 100 - 12 "THERMOCHIP HOUSING", compuesto de: una cara superior de fibroyeso de 12,5 mm de espesor, núcleo aislante de espuma de poliestireno extruido, de 100 mm de espesor y una cara inferior de alistonado de abeto de 10mm de espesor, resistencia térmica 2,81 m²K/W, transmitancia 0,36 W/m²K, fijado mecánicamente sobre estructura de viguetas distanciadas como máximo 600mm entre ellas; para formación de forjado entreplanta. DISEÑO Y EJECUCIÓN: según el DAU 20/121.
Incluye: Replanteo. Corte de las piezas. Colocación de los paneles. Fijación mecánica de las piezas al soporte. Sellado de juntas y uniones.
No Incluye: Estructura de soporte ni pavimento.
Criterio de medición de proyecto: Superficie medida en verdadera magnitud, según documentación gráfica de Proyecto.
Criterio de medición de obra: Se medirá, en verdadera magnitud, la superficie realmente ejecutada según especificaciones de Proyecto.
Formato de panel: 2400mm*550mm

| Código | Ud | Descripción | Rendimiento | Precio | Importe |
|---|---|---|---|---|---|
| 0401-TAaY100 | m² | Panel sándwich machihembrado en las cuatro caras, Thermochip TAaY 10-100-12 | 1.05 | 75.27 | 79.03 |
| 0101-Tor100 | Ud | Tornillo autorroscante para estructura de madera o metal, de acero galvanizado, de 6 mm de diámetro y 200 mm de longitud. | 7 | 0.24 | 1.68 |
| 0101-peg01 | m | Sellado de juntas en la cara interior del panel con pegamento de fibroyeso. | 1 | 1.5 | 1.50 |
| 0101_mo01 | h | Oficial 1ª carpintero. | 0.175 | 21.72 | 3.80 |
| 0101_mo02 | h | Ayudante carpintero. | 0.175 | 20.46 | 3.58 |
|  |  | Total |  |  | 89.59 |

**04bTH120C** m2 Panel de forjado entreplanta Thermochip TAaY/10-120-12 MH2400*550 (25/10/2022)
Precio: 98.15
anel sándwich machihembrado en las cuatro caras, Thermochip TAaY 10 - 120 - 12 "THERMOCHIP HOUSING", compuesto de: una cara superior de fibroyeso de 12,5 mm de espesor, núcleo aislante de espuma de poliestireno extruido, de 120 mm de espesor y una cara inferior de alistonado de abeto de 10mm de espesor, resistencia térmica 3.,53 m²K/W, transmitancia 0,28 W/m²K, fijado mecánicamente sobre estructura de viguetas distanciadas como máximo 600mm entre ellas; para formación de forjado entreplanta. DISEÑO Y EJECUCIÓN: según el DAU 20/121.
Incluye: Replanteo. Corte de las piezas. Colocación de los paneles. Fijación mecánica de las piezas al soporte. Sellado de juntas y uniones.
No Incluye: Estructura de soporte ni pavimento.
Criterio de medición de proyecto: Superficie medida en verdadera magnitud, según documentación gráfica de Proyecto.
Criterio de medición de obra: Se medirá, en verdadera magnitud, la superficie realmente ejecutada según especificaciones de Proyecto.
Formato de panel: 2400mm*550mm

| Código | Ud | Descripción | Rendimiento | Precio | Importe |
|---|---|---|---|---|---|
| 0401-TAaY120 | m² | Panel sándwich machihembrado en las cuatro caras, Thermochip TAaY 10-120-12 | 1.05 | 83.09 | 87.24 |
| 0101-Tor120 | Ud | Tornillo autorroscante para estructura de madera o metal, de acero galvanizado, de 6 mm de diámetro y 220 mm de longitud. | 7 | 0.29 | 2.03 |
| 0101-peg01 | m | Sellado de juntas en la cara interior del panel con pegamento de fibroyeso. | 1 | 1.5 | 1.50 |
| 0101_mo01 | h | Oficial 1ª carpintero. | 0.175 | 21.72 | 3.80 |
| 0101_mo02 | h | Ayudante carpintero. | 0.175 | 20.46 | 3.58 |
|  |  | Total |  |  | 98.15 |

**04bTH140C** m2 Panel de forjado entreplanta Thermochip TAaY/10-140-12 MH2400*550 (25/10/2022)
Precio: 106.95
anel sándwich machihembrado en las cuatro caras, Thermochip TAaY 10 - 140 - 12 "THERMOCHIP HOUSING", compuesto de: una cara superior de fibroyeso de 12,5 mm de espesor, núcleo aislante de espuma de poliestireno extruido, de 140 mm de espesor y una cara inferior de alistonado de abeto de 10mm de espesor, resistencia térmica 4,11 m²K/W, transmitancia 0,24 W/m²K, fijado mecánicamente sobre estructura de viguetas distanciadas como máximo 600mm entre ellas; para formación de forjado entreplanta. DISEÑO Y EJECUCIÓN: según el DAU 20/121.
Incluye: Replanteo. Corte de las piezas. Colocación de los paneles. Fijación mecánica de las piezas al soporte. Sellado de juntas y uniones.
No Incluye: Estructura de soporte ni pavimento.
Criterio de medición de proyecto: Superficie medida en verdadera magnitud, según documentación gráfica de Proyecto.
Criterio de medición de obra: Se medirá, en verdadera magnitud, la superficie realmente ejecutada según especificaciones de Proyecto.
Formato de panel: 2400mm*550mm

| Código | Ud | Descripción | Rendimiento | Precio | Importe |
|---|---|---|---|---|---|
| 0401-TAaY140 | m² | Panel sándwich machihembrado en las cuatro caras, Thermochip TAaY 10-140-12 | 1.05 | 91.27 | 95.83 |
| 0101-Tor140 | Ud | Tornillo autorroscante para estructura de madera o metal, de acero galvanizado, de 6 mm de diámetro y 240 mm de longitud. | 7 | 0.32 | 2.24 |
| 0101-peg01 | m | Sellado de juntas en la cara interior del panel con pegamento de fibroyeso. | 1 | 1.5 | 1.50 |
| 0101_mo01 | h | Oficial 1ª carpintero. | 0.175 | 21.72 | 3.80 |
| 0101_mo02 | h | Ayudante carpintero. | 0.175 | 20.46 | 3.58 |
|  |  | Total |  |  | 106.95 |

**04bTH160C** m2 Panel de forjado entreplanta Thermochip TAaY/10-160-12 MH2400*550 (25/10/2022)
Precio: 115.53
anel sándwich machihembrado en las cuatro caras, Thermochip TAaY 10 - 160 - 12 "THERMOCHIP HOUSING", compuesto de: una cara superior de fibroyeso de 12,5 mm de espesor, núcleo aislante de espuma de poliestireno extruido, de 160 mm de espesor y una cara inferior de alistonado de abeto de 10mm de espesor, resistencia térmica 4,68 m²K/W, transmitancia 0,21 W/m²K, fijado mecánicamente sobre estructura de viguetas distanciadas como máximo 600mm entre ellas; para formación de forjado entreplanta. DISEÑO Y EJECUCIÓN: según el DAU 20/121.
Incluye: Replanteo. Corte de las piezas. Colocación de los paneles. Fijación mecánica de las piezas al soporte. Sellado de juntas y uniones.
No Incluye: Estructura de soporte ni pavimento.
Criterio de medición de proyecto: Superficie medida en verdadera magnitud, según documentación gráfica de Proyecto.
Criterio de medición de obra: Se medirá, en verdadera magnitud, la superficie realmente ejecutada según especificaciones de Proyecto.
Formato de panel: 2400mm*550mm

| Código | Ud | Descripción | Rendimiento | Precio | Importe |
|---|---|---|---|---|---|
| 0401-TAaY160 | m² | Panel sándwich machihembrado en las cuatro caras, Thermochip TAaY 10-160-12 | 1.05 | 99.44 | 104.41 |
| 0101-Tor160 | Ud | Tornillo autorroscante para estructura de madera o metal, de acero galvanizado, de 6 mm de diámetro y 240 mm de longitud. | 7 | 0.32 | 2.24 |
| 0101-peg01 | m | Sellado de juntas en la cara interior del panel con pegamento de fibroyeso. | 1 | 1.5 | 1.50 |
| 0101_mo01 | h | Oficial 1ª carpintero. | 0.175 | 21.72 | 3.80 |
| 0101_mo02 | h | Ayudante carpintero. | 0.175 | 20.46 | 3.58 |
|  |  | Total |  |  | 115.53 |

**04bTH200C** m2 Panel de forjado entreplanta Thermochip TAaY/10-200-12 MH2400*550 (25/10/2022)
Precio: 134.34
anel sándwich machihembrado en las cuatro caras, Thermochip TAaY 10 - 200 - 12 "THERMOCHIP HOUSING", compuesto de: una cara superior de fibroyeso de 12,5 mm de espesor, núcleo aislante de espuma de poliestireno extruido, de 200 mm de espesor y una cara inferior de alistonado de abeto de 10mm de espesor, resistencia térmica 5,51 m²K/W, transmitancia 0,18 W/m²K, fijado mecánicamente sobre estructura de viguetas distanciadas como máximo 600mm entre ellas; para formación de forjado entreplanta. DISEÑO Y EJECUCIÓN: según el DAU 20/121.
Incluye: Replanteo. Corte de las piezas. Colocación de los paneles. Fijación mecánica de las piezas al soporte. Sellado de juntas y uniones.
No Incluye: Estructura de soporte ni pavimento.
Criterio de medición de proyecto: Superficie medida en verdadera magnitud, según documentación gráfica de Proyecto.
Criterio de medición de obra: Se medirá, en verdadera magnitud, la superficie realmente ejecutada según especificaciones de Proyecto.
Formato de panel: 2400mm*550mm

| Código | Ud | Descripción | Rendimiento | Precio | Importe |
|---|---|---|---|---|---|
| 0401-TAaY200 | m² | Panel sándwich machihembrado en las cuatro caras, Thermochip TAaY 10-200-12 | 1.05 | 116.49 | 122.31 |
| 0101-Tor200 | Ud | Tornillo autorroscante para estructura de madera o metal, de acero galvanizado, de 6 mm de diámetro y 280 mm de longitud. | 7 | 0.45 | 3.15 |
| 0101-peg01 | m | Sellado de juntas en la cara interior del panel con pegamento de fibroyeso. | 1 | 1.5 | 1.50 |
| 0101_mo01 | h | Oficial 1ª carpintero. | 0.175 | 21.72 | 3.80 |
| 0101_mo02 | h | Ayudante carpintero. | 0.175 | 20.46 | 3.58 |
|  |  | Total |  |  | 134.34 |

**04bTH40D** m2 Panel de forjado entreplanta Thermochip TAtY/19-40-12 MH2400*550 (25/10/2022)
Precio: 62.93
anel sándwich machihembrado en las cuatro caras, Thermochip TAtY 19 - 40 - 12 "THERMOCHIP HOUSING", compuesto de: una cara superior de fibroyeso de 12,5 mm de espesor, núcleo aislante de espuma de poliestireno extruido, de 40 mm de espesor y una cara inferior de tarima de abeto de 19mm de espesor, resistencia térmica 1,38 m²K/W, transmitancia 0,73 W/m²K, fijado mecánicamente sobre estructura de viguetas distanciadas como máximo 600mm entre ellas; para formación de forjado entreplanta. DISEÑO Y EJECUCIÓN: según el DAU 20/121.
Incluye: Replanteo. Corte de las piezas. Colocación de los paneles. Fijación mecánica de las piezas al soporte. Sellado de juntas y uniones.
No Incluye: Estructura de soporte ni pavimento.
Criterio de medición de proyecto: Superficie medida en verdadera magnitud, según documentación gráfica de Proyecto.
Criterio de medición de obra: Se medirá, en verdadera magnitud, la superficie realmente ejecutada según especificaciones de Proyecto.
Formato de panel: 2400mm*550mm

| Código | Ud | Descripción | Rendimiento | Precio | Importe |
|---|---|---|---|---|---|
| 0401-TAtY40 | m² | Panel sándwich machihembrado en las cuatro caras, Thermochip TAtY 19-40-12 | 1.05 | 50.61 | 53.14 |
| 0101-Tor40 | Ud | Tornillo autorroscante para estructura de madera o metal, de acero galvanizado, de 6 mm de diámetro y 120 mm de longitud. | 7 | 0.13 | 0.91 |
| 0101-peg01 | m | Sellado de juntas en la cara interior del panel con pegamento de fibroyeso. | 1 | 1.5 | 1.50 |
| 0101_mo01 | h | Oficial 1ª carpintero. | 0.175 | 21.72 | 3.80 |
| 0101_mo02 | h | Ayudante carpintero. | 0.175 | 20.46 | 3.58 |
|  |  | Total |  |  | 62.93 |

**04bTH50D** m2 Panel de forjado entreplanta Thermochip TAtY/19-50-12 MH2400*550 (25/10/2022)
Precio: 66.73
anel sándwich machihembrado en las cuatro caras, Thermochip TAtY 19 - 50 - 12 "THERMOCHIP HOUSING", compuesto de: una cara superior de fibroyeso de 12,5 mm de espesor, núcleo aislante de espuma de poliestireno extruido, de 50 mm de espesor y una cara inferior de tarima de abeto de 19mm de espesor, resistencia térmica 1,68 m²K/W, transmitancia 0,59 W/m²K, fijado mecánicamente sobre estructura de viguetas distanciadas como máximo 600mm entre ellas; para formación de forjado entreplanta. DISEÑO Y EJECUCIÓN: según el DAU 20/121.
Incluye: Replanteo. Corte de las piezas. Colocación de los paneles. Fijación mecánica de las piezas al soporte. Sellado de juntas y uniones.
No Incluye: Estructura de soporte ni pavimento.
Criterio de medición de proyecto: Superficie medida en verdadera magnitud, según documentación gráfica de Proyecto.
Criterio de medición de obra: Se medirá, en verdadera magnitud, la superficie realmente ejecutada según especificaciones de Proyecto.
Formato de panel: 2400mm*550mm

| Código | Ud | Descripción | Rendimiento | Precio | Importe |
|---|---|---|---|---|---|
| 0401-TAtY50 | m² | Panel sándwich machihembrado en las cuatro caras, Thermochip TAtY 19-50-12 | 1.05 | 54.23 | 56.94 |
| 0101-Tor50 | Ud | Tornillo autorroscante para estructura de madera o metal, de acero galvanizado, de 6 mm de diámetro y 140 mm de longitud. | 7 | 0.13 | 0.91 |
| 0101-peg01 | m | Sellado de juntas en la cara interior del panel con pegamento de fibroyeso. | 1 | 1.5 | 1.50 |
| 0101_mo01 | h | Oficial 1ª carpintero. | 0.175 | 21.72 | 3.80 |
| 0101_mo02 | h | Ayudante carpintero. | 0.175 | 20.46 | 3.58 |
|  |  | Total |  |  | 66.73 |

**04bTH60D** m2 Panel de forjado entreplanta Thermochip TAtY/19-60-12 MH2400*550 (25/10/2022)
Precio: 73.81
anel sándwich machihembrado en las cuatro caras, Thermochip TAtY 19 - 60 - 12 "THERMOCHIP HOUSING", compuesto de: una cara superior de fibroyeso de 12,5 mm de espesor, núcleo aislante de espuma de poliestireno extruido, de 60 mm de espesor y una cara inferior de tarima de abeto de 19mm de espesor, resistencia térmica 1,88 m²K/W, transmitancia 0,53 W/m²K, fijado mecánicamente sobre estructura de viguetas distanciadas como máximo 600mm entre ellas; para formación de forjado entreplanta. DISEÑO Y EJECUCIÓN: según el DAU 20/121.
Incluye: Replanteo. Corte de las piezas. Colocación de los paneles. Fijación mecánica de las piezas al soporte. Sellado de juntas y uniones.
No Incluye: Estructura de soporte ni pavimento.
Criterio de medición de proyecto: Superficie medida en verdadera magnitud, según documentación gráfica de Proyecto.
Criterio de medición de obra: Se medirá, en verdadera magnitud, la superficie realmente ejecutada según especificaciones de Proyecto.
Formato de panel: 2400mm*550mm

| Código | Ud | Descripción | Rendimiento | Precio | Importe |
|---|---|---|---|---|---|
| 0401-TAtY60 | m² | Panel sándwich machihembrado en las cuatro caras, Thermochip TAtY 19-60-12 | 1.05 | 60.7 | 63.74 |
| 0101-Tor60 | Ud | Tornillo autorroscante para estructura de madera o metal, de acero galvanizado, de 6 mm de diámetro y 160 mm de longitud. | 7 | 0.17 | 1.19 |
| 0101-peg01 | m | Sellado de juntas en la cara interior del panel con pegamento de fibroyeso. | 1 | 1.5 | 1.50 |
| 0101_mo01 | h | Oficial 1ª carpintero. | 0.175 | 21.72 | 3.80 |
| 0101_mo02 | h | Ayudante carpintero. | 0.175 | 20.46 | 3.58 |
|  |  | Total |  |  | 73.81 |

**04bTH80D** m2 Panel de forjado entreplanta Thermochip TAtY/19-80-12 MH2400*550 (25/10/2022)
Precio: 81.76
anel sándwich machihembrado en las cuatro caras, Thermochip TAtY 19 - 80 - 12 "THERMOCHIP HOUSING", compuesto de: una cara superior de fibroyeso de 12,5 mm de espesor, núcleo aislante de espuma de poliestireno extruido, de 80 mm de espesor y una cara inferior de tarima de abeto de 19mm de espesor, resistencia térmica 2,45 m²K/W, transmitancia 0,41 W/m²K, fijado mecánicamente sobre estructura de viguetas distanciadas como máximo 600mm entre ellas; para formación de forjado entreplanta. DISEÑO Y EJECUCIÓN: según el DAU 20/121.
Incluye: Replanteo. Corte de las piezas. Colocación de los paneles. Fijación mecánica de las piezas al soporte. Sellado de juntas y uniones.
No Incluye: Estructura de soporte ni pavimento.
Criterio de medición de proyecto: Superficie medida en verdadera magnitud, según documentación gráfica de Proyecto.
Criterio de medición de obra: Se medirá, en verdadera magnitud, la superficie realmente ejecutada según especificaciones de Proyecto.
Formato de panel: 2400mm*550mm

| Código | Ud | Descripción | Rendimiento | Precio | Importe |
|---|---|---|---|---|---|
| 0401-TAtY80 | m² | Panel sándwich machihembrado en las cuatro caras, Thermochip TAtY 19-80-12 | 1.05 | 68.08 | 71.48 |
| 0101-Tor80 | Ud | Tornillo autorroscante para estructura de madera o metal, de acero galvanizado, de 6 mm de diámetro y 180 mm de longitud. | 7 | 0.2 | 1.40 |
| 0101-peg01 | m | Sellado de juntas en la cara interior del panel con pegamento de fibroyeso. | 1 | 1.5 | 1.50 |
| 0101_mo01 | h | Oficial 1ª carpintero. | 0.175 | 21.72 | 3.80 |
| 0101_mo02 | h | Ayudante carpintero. | 0.175 | 20.46 | 3.58 |
|  |  | Total |  |  | 81.76 |

**04bTH100D** m2 Panel de forjado entreplanta Thermochip TAtY/19-100-12 MH2400*550 (25/10/2022)
Precio: 89.8
anel sándwich machihembrado en las cuatro caras, Thermochip TAtY 19 - 100 - 12 "THERMOCHIP HOUSING", compuesto de: una cara superior de fibroyeso de 12,5 mm de espesor, núcleo aislante de espuma de poliestireno extruido, de 100 mm de espesor y una cara inferior de tarima de abeto de 19mm de espesor, resistencia térmica 2,87 m²K/W, transmitancia 0,35 W/m²K, fijado mecánicamente sobre estructura de viguetas distanciadas como máximo 600mm entre ellas; para formación de forjado entreplanta. DISEÑO Y EJECUCIÓN: según el DAU 20/121.
Incluye: Replanteo. Corte de las piezas. Colocación de los paneles. Fijación mecánica de las piezas al soporte. Sellado de juntas y uniones.
No Incluye: Estructura de soporte ni pavimento.
Criterio de medición de proyecto: Superficie medida en verdadera magnitud, según documentación gráfica de Proyecto.
Criterio de medición de obra: Se medirá, en verdadera magnitud, la superficie realmente ejecutada según especificaciones de Proyecto.
Formato de panel: 2400mm*550mm

| Código | Ud | Descripción | Rendimiento | Precio | Importe |
|---|---|---|---|---|---|
| 0401-TAtY100 | m² | Panel sándwich machihembrado en las cuatro caras, Thermochip TAtY 19-100-12 | 1.05 | 75.47 | 79.24 |
| 0101-Tor100 | Ud | Tornillo autorroscante para estructura de madera o metal, de acero galvanizado, de 6 mm de diámetro y 200 mm de longitud. | 7 | 0.24 | 1.68 |
| 0101-peg01 | m | Sellado de juntas en la cara interior del panel con pegamento de fibroyeso. | 1 | 1.5 | 1.50 |
| 0101_mo01 | h | Oficial 1ª carpintero. | 0.175 | 21.72 | 3.80 |
| 0101_mo02 | h | Ayudante carpintero. | 0.175 | 20.46 | 3.58 |
|  |  | Total |  |  | 89.8 |

**04bTH120D** m2 Panel de forjado entreplanta Thermochip TAtY/19-120-12 MH2400*550 (25/10/2022)
Precio: 98.36
anel sándwich machihembrado en las cuatro caras, Thermochip TAtY 19 - 120 - 12 "THERMOCHIP HOUSING", compuesto de: una cara superior de fibroyeso de 12,5 mm de espesor, núcleo aislante de espuma de poliestireno extruido, de 120 mm de espesor y una cara inferior de tarima de abeto de 19mm de espesor, resistencia térmica 3,59 m²K/W, transmitancia 0,28 W/m²K, fijado mecánicamente sobre estructura de viguetas distanciadas como máximo 600mm entre ellas; para formación de forjado entreplanta. DISEÑO Y EJECUCIÓN: según el DAU 20/121.
Incluye: Replanteo. Corte de las piezas. Colocación de los paneles. Fijación mecánica de las piezas al soporte. Sellado de juntas y uniones.
No Incluye: Estructura de soporte ni pavimento.
Criterio de medición de proyecto: Superficie medida en verdadera magnitud, según documentación gráfica de Proyecto.
Criterio de medición de obra: Se medirá, en verdadera magnitud, la superficie realmente ejecutada según especificaciones de Proyecto.
Formato de panel: 2400mm*550mm

| Código | Ud | Descripción | Rendimiento | Precio | Importe |
|---|---|---|---|---|---|
| 0401-TAtY120 | m² | Panel sándwich machihembrado en las cuatro caras, Thermochip TAtY 19-120-12 | 1.05 | 83.29 | 87.45 |
| 0101-Tor120 | Ud | Tornillo autorroscante para estructura de madera o metal, de acero galvanizado, de 6 mm de diámetro y 220 mm de longitud. | 7 | 0.29 | 2.03 |
| 0101-peg01 | m | Sellado de juntas en la cara interior del panel con pegamento de fibroyeso. | 1 | 1.5 | 1.50 |
| 0101_mo01 | h | Oficial 1ª carpintero. | 0.175 | 21.72 | 3.80 |
| 0101_mo02 | h | Ayudante carpintero. | 0.175 | 20.46 | 3.58 |
|  |  | Total |  |  | 98.36 |

**04bTH140D** m2 Panel de forjado entreplanta Thermochip TAtY/19-140-12 MH2400*550 (25/10/2022)
Precio: 107.16
anel sándwich machihembrado en las cuatro caras, Thermochip TAtY 19 - 140 - 12 "THERMOCHIP HOUSING", compuesto de: una cara superior de fibroyeso de 12,5 mm de espesor, núcleo aislante de espuma de poliestireno extruido, de 140 mm de espesor y una cara inferior de tarima de abeto de 19mm de espesor, resistencia térmica 4,17 m²K/W, transmitancia 0,24 W/m²K, fijado mecánicamente sobre estructura de viguetas distanciadas como máximo 600mm entre ellas; para formación de forjado entreplanta. DISEÑO Y EJECUCIÓN: según el DAU 20/121.
Incluye: Replanteo. Corte de las piezas. Colocación de los paneles. Fijación mecánica de las piezas al soporte. Sellado de juntas y uniones.
No Incluye: Estructura de soporte ni pavimento.
Criterio de medición de proyecto: Superficie medida en verdadera magnitud, según documentación gráfica de Proyecto.
Criterio de medición de obra: Se medirá, en verdadera magnitud, la superficie realmente ejecutada según especificaciones de Proyecto.
Formato de panel: 2400mm*550mm

| Código | Ud | Descripción | Rendimiento | Precio | Importe |
|---|---|---|---|---|---|
| 0401-TAtY140 | m² | Panel sándwich machihembrado en las cuatro caras, Thermochip TAtY 19-140-12 | 1.05 | 91.47 | 96.04 |
| 0101-Tor140 | Ud | Tornillo autorroscante para estructura de madera o metal, de acero galvanizado, de 6 mm de diámetro y 240 mm de longitud. | 7 | 0.32 | 2.24 |
| 0101-peg01 | m | Sellado de juntas en la cara interior del panel con pegamento de fibroyeso. | 1 | 1.5 | 1.50 |
| 0101_mo01 | h | Oficial 1ª carpintero. | 0.175 | 21.72 | 3.80 |
| 0101_mo02 | h | Ayudante carpintero. | 0.175 | 20.46 | 3.58 |
|  |  | Total |  |  | 107.16 |

**04bTH160D** m2 Panel de forjado entreplanta Thermochip TAtY/19-160-12 MH2400*550 (25/10/2022)
Precio: 115.74
anel sándwich machihembrado en las cuatro caras, Thermochip TAtY 19 - 160 - 12 "THERMOCHIP HOUSING", compuesto de: una cara superior de fibroyeso de 12,5 mm de espesor, núcleo aislante de espuma de poliestireno extruido, de 160 mm de espesor y una cara inferior de tarima de abeto de 19mm de espesor, resistencia térmica 4,74 m²K/W, transmitancia 0,21 W/m²K, fijado mecánicamente sobre estructura de viguetas distanciadas como máximo 600mm entre ellas; para formación de forjado entreplanta. DISEÑO Y EJECUCIÓN: según el DAU 20/121.
Incluye: Replanteo. Corte de las piezas. Colocación de los paneles. Fijación mecánica de las piezas al soporte. Sellado de juntas y uniones.
No Incluye: Estructura de soporte ni pavimento.
Criterio de medición de proyecto: Superficie medida en verdadera magnitud, según documentación gráfica de Proyecto.
Criterio de medición de obra: Se medirá, en verdadera magnitud, la superficie realmente ejecutada según especificaciones de Proyecto.
Formato de panel: 2400mm*550mm

| Código | Ud | Descripción | Rendimiento | Precio | Importe |
|---|---|---|---|---|---|
| 0401-TAtY160 | m² | Panel sándwich machihembrado en las cuatro caras, Thermochip TAtY 19-160-12 | 1.05 | 99.64 | 104.62 |
| 0101-Tor160 | Ud | Tornillo autorroscante para estructura de madera o metal, de acero galvanizado, de 6 mm de diámetro y 240 mm de longitud. | 7 | 0.32 | 2.24 |
| 0101-peg01 | m | Sellado de juntas en la cara interior del panel con pegamento de fibroyeso. | 1 | 1.5 | 1.50 |
| 0101_mo01 | h | Oficial 1ª carpintero. | 0.175 | 21.72 | 3.80 |
| 0101_mo02 | h | Ayudante carpintero. | 0.175 | 20.46 | 3.58 |
|  |  | Total |  |  | 115.74 |

**04bTH200D** m2 Panel de forjado entreplanta Thermochip TAtY/19-200-12 MH2400*550 (25/10/2022)
Precio: 134.55
anel sándwich machihembrado en las cuatro caras, Thermochip TAtY 19 - 200 - 12 "THERMOCHIP HOUSING", compuesto de: una cara superior de fibroyeso de 12,5 mm de espesor, núcleo aislante de espuma de poliestireno extruido, de 200 mm de espesor y una cara inferior de tarima de abeto de 19mm de espesor, resistencia térmica 5,57 m²K/W, transmitancia 0,18 W/m²K, fijado mecánicamente sobre estructura de viguetas distanciadas como máximo 600mm entre ellas; para formación de forjado entreplanta. DISEÑO Y EJECUCIÓN: según el DAU 20/121.
Incluye: Replanteo. Corte de las piezas. Colocación de los paneles. Fijación mecánica de las piezas al soporte. Sellado de juntas y uniones.
No Incluye: Estructura de soporte ni pavimento.
Criterio de medición de proyecto: Superficie medida en verdadera magnitud, según documentación gráfica de Proyecto.
Criterio de medición de obra: Se medirá, en verdadera magnitud, la superficie realmente ejecutada según especificaciones de Proyecto.
Formato de panel: 2400mm*550mm

| Código | Ud | Descripción | Rendimiento | Precio | Importe |
|---|---|---|---|---|---|
| 0401-TAtY200 | m² | Panel sándwich machihembrado en las cuatro caras, Thermochip TAtY 19-200-12 | 1.05 | 116.69 | 122.52 |
| 0101-Tor200 | Ud | Tornillo autorroscante para estructura de madera o metal, de acero galvanizado, de 6 mm de diámetro y 280 mm de longitud. | 7 | 0.45 | 3.15 |
| 0101-peg01 | m | Sellado de juntas en la cara interior del panel con pegamento de fibroyeso. | 1 | 1.5 | 1.50 |
| 0101_mo01 | h | Oficial 1ª carpintero. | 0.175 | 21.72 | 3.80 |
| 0101_mo02 | h | Ayudante carpintero. | 0.175 | 20.46 | 3.58 |
|  |  | Total |  |  | 134.55 |

## TH05 Panel cubierta inclinada (13/10/2023)
Partidas de panel Thermochip para forjado sanitario

### 05TAH-ABETO_FRISO_2400 Acabado friso de abeto 2400*550

**05TH05TAHf40** m² Panel Thermochip Plus TAHf/10-40-19 MH2400*550
Precio: 74.45
Panel sándwich machihembrado en las cuatro caras, Thermochip Plus, TAHfriso 10 - 40 - 19 "THERMOCHIP", compuesto de: cara exterior con lámina impermeable transpirable incorporada, tablero de aglomerado hidrófugo de 19 mm de espesor, núcleo aislante de espuma de poliestireno extruido, de 40 mm de espesor y cara interior de friso de abeto, de 10 mm de espesor, resistencia térmica 1,42 m²K/W, transmitancia 0,70 W/m²K, fijado mecánicamente sobre estructura; para formación de faldón en cubierta inclinada. Incluso tornillos autorroscantes, para fijación a soporte de madera; cinta autoadhesiva para sellado de juntas.
Incluye: Replanteo. Corte de las piezas. Colocación de los paneles que forman el tablero. Fijación mecánica de las piezas al soporte. Sellado de juntas y uniones.
Criterio de medición de proyecto: Superficie del faldón medida en verdadera magnitud, según documentación gráfica de Proyecto.
Criterio de medición de obra: Se medirá, en verdadera magnitud, la superficie realmente ejecutada según especificaciones de Proyecto.
Formato de panel: 2400mm*550mm

| Código | Ud | Descripción | Rendimiento | Precio | Importe |
|---|---|---|---|---|---|
| 0500_THplus | m² | Lámina impermeable transpirable Thermochip PLUS (material) | 1.05 | 2.05 | 2.15 |
| 0501-TAHf040 | m² | Panel sándwich machihembrado en las cuatro caras, Thermochip Roof Plus, TAHfriso 10-40-19 (material) | 1.05 | 58.11 | 61.02 |
| 0101-Tor40 | Ud | Tornillo autorroscante para estructura de madera o metal, de acero galvanizado, de 6 mm de diámetro y 120 mm de longitud. | 7 | 0.13 | 0.91 |
| 0101-Cin01 | m |  | 1 | 1.53 | 1.53 |
| 0101_mo01 | h | Oficial 1ª carpintero. | 0.175 | 21.72 | 3.80 |
| 0101_mo02 | h | Ayudante carpintero. | 0.175 | 20.46 | 3.58 |
| % | % | Costes directos complementarios | 2 % | 72.99 | 1.46 |
|  |  | Total |  |  | 74.45 |

**05TH05TAHf50** m² Panel Thermochip Plus TAHf/10-50-19 MH2400*550
Precio: 77.39
Panel sándwich machihembrado en las cuatro caras, Thermochip Plus, TAHfriso 10 - 50 - 19 "THERMOCHIP", compuesto de: cara exterior con lámina impermeable transpirable incorporada, tablero de aglomerado hidrófugo de 19 mm de espesor, núcleo aislante de espuma de poliestireno extruido, de 50 mm de espesor y cara interior de friso de abeto, de 10 mm de espesor, resistencia térmica 1,73 m²K/W, transmitancia 0,58 W/m²K, fijado mecánicamente sobre estructura; para formación de faldón en cubierta inclinada. Incluso tornillos autorroscantes, para fijación a soporte de madera; cinta autoadhesiva para sellado de juntas.
Incluye: Replanteo. Corte de las piezas. Colocación de los paneles que forman el tablero. Fijación mecánica de las piezas al soporte. Sellado de juntas y uniones.
Criterio de medición de proyecto: Superficie del faldón medida en verdadera magnitud, según documentación gráfica de Proyecto.
Criterio de medición de obra: Se medirá, en verdadera magnitud, la superficie realmente ejecutada según especificaciones de Proyecto.
Formato de panel: 2400mm*550mm

| Código | Ud | Descripción | Rendimiento | Precio | Importe |
|---|---|---|---|---|---|
| 0500_THplus | m² | Lámina impermeable transpirable Thermochip PLUS | 1.05 | 2.05 | 2.15 |
| 0501-TAHf050 | m² | Panel sándwich machihembrado en las cuatro caras, Thermochip Roof Plus, TAHfriso 10-50-19 (material) | 1.05 | 60.86 | 63.90 |
| 0101-Tor50 | Ud | Tornillo autorroscante para estructura de madera o metal, de acero galvanizado, de 6 mm de diámetro y 140 mm de longitud. | 7 | 0.13 | 0.91 |
| 0101-Cin01 | m |  | 1 | 1.53 | 1.53 |
| 0101_mo01 | h | Oficial 1ª carpintero. | 0.175 | 21.72 | 3.80 |
| 0101_mo02 | h | Ayudante carpintero. | 0.175 | 20.46 | 3.58 |
| % | % | Costes directos complementarios | 2 % | 75.87 | 1.52 |
|  |  | Total |  |  | 77.39 |

**05TH05TAHf60** m² Panel Thermochip Plus TAHf/10-60-19 MH2400*550
Precio: 80.62
Panel sándwich machihembrado en las cuatro caras, Thermochip Plus, TAHfriso 10 - 60 - 19 "THERMOCHIP", compuesto de: cara exterior con lámina impermeable transpirable incorporada, tablero de aglomerado hidrófugo de 19 mm de espesor, núcleo aislante de espuma de poliestireno extruido, de 60 mm de espesor y cara interior de friso de abeto, de 10 mm de espesor, resistencia térmica 1,93 m²K/W, transmitancia 0,52 W/m²K, fijado mecánicamente sobre estructura; para formación de faldón en cubierta inclinada. Incluso tornillos autorroscantes, para fijación a soporte de madera; cinta autoadhesiva para sellado de juntas.
Incluye: Replanteo. Corte de las piezas. Colocación de los paneles que forman el tablero. Fijación mecánica de las piezas al soporte. Sellado de juntas y uniones.
Criterio de medición de proyecto: Superficie del faldón medida en verdadera magnitud, según documentación gráfica de Proyecto.
Criterio de medición de obra: Se medirá, en verdadera magnitud, la superficie realmente ejecutada según especificaciones de Proyecto.
Formato de panel: 2400mm*550mm

| Código | Ud | Descripción | Rendimiento | Precio | Importe |
|---|---|---|---|---|---|
| 0500_THplus | m² | Lámina impermeable transpirable Thermochip PLUS | 1.05 | 2.05 | 2.15 |
| 0510-TAHf060 | m² | Panel sándwich machihembrado en las cuatro caras, Thermochip Roof Plus, TAHfriso 10-60-19 (material) | 1.05 | 63.61 | 66.79 |
| 0101-Tor60 | Ud | Tornillo autorroscante para estructura de madera o metal, de acero galvanizado, de 6 mm de diámetro y 160 mm de longitud. | 7 | 0.17 | 1.19 |
| 0101-Cin01 | m |  | 1 | 1.53 | 1.53 |
| 0101_mo01 | h | Oficial 1ª carpintero. | 0.175 | 21.72 | 3.80 |
| 0101_mo02 | h | Ayudante carpintero. | 0.175 | 20.46 | 3.58 |
| % | % | Costes directos complementarios | 2 % | 79.04 | 1.58 |
|  |  | Total |  |  | 80.62 |

**05TH05TAHf80** m² Panel Thermochip Plus TAHf/10-80-19 MH2400*550
Precio: 86.94
Panel sándwich machihembrado en las cuatro caras, Thermochip Plus, TAHfriso 10 - 80 - 19 "THERMOCHIP", compuesto de: cara exterior con lámina impermeable transpirable incorporada, tablero de aglomerado hidrófugo de 19 mm de espesor, núcleo aislante de espuma de poliestireno extruido, de 80 mm de espesor y cara interior de friso de abeto, de 10 mm de espesor, resistencia térmica 2,50 m²K/W, transmitancia 0,40 W/m²K, fijado mecánicamente sobre estructura; para formación de faldón en cubierta inclinada. Incluso tornillos autorroscantes, para fijación a soporte de madera; cinta autoadhesiva para sellado de juntas.
Incluye: Replanteo. Corte de las piezas. Colocación de los paneles que forman el tablero. Fijación mecánica de las piezas al soporte. Sellado de juntas y uniones.
Criterio de medición de proyecto: Superficie del faldón medida en verdadera magnitud, según documentación gráfica de Proyecto.
Criterio de medición de obra: Se medirá, en verdadera magnitud, la superficie realmente ejecutada según especificaciones de Proyecto.
Formato de panel: 2400mm*550mm

| Código | Ud | Descripción | Rendimiento | Precio | Importe |
|---|---|---|---|---|---|
| 0500_THplus | m² | Lámina impermeable transpirable Thermochip PLUS | 1.05 | 2.05 | 2.15 |
| 0501-TAHf080 | m² | Panel sándwich machihembrado en las cuatro caras, Thermochip Roof Plus, TAHfriso 10-80-19 (material) | 1.05 | 69.31 | 72.78 |
| 0101-Tor80 | Ud | Tornillo autorroscante para estructura de madera o metal, de acero galvanizado, de 6 mm de diámetro y 180 mm de longitud. | 7 | 0.2 | 1.40 |
| 0101-Cin01 | m |  | 1 | 1.53 | 1.53 |
| 0101_mo01 | h | Oficial 1ª carpintero. | 0.175 | 21.72 | 3.80 |
| 0101_mo02 | h | Ayudante carpintero. | 0.175 | 20.46 | 3.58 |
| % | % | Costes directos complementarios | 2 % | 85.24 | 1.70 |
|  |  | Total |  |  | 86.94 |

**05TH05TAHf100** m² Panel Thermochip Plus TAHf/10-100-19 MH2400*550
Precio: 93.12
Panel sándwich machihembrado en las cuatro caras, Thermochip Plus, TAHfriso 10 - 100 - 19 "THERMOCHIP", compuesto de: cara exterior con lámina impermeable transpirable incorporada, tablero de aglomerado hidrófugo de 19 mm de espesor, núcleo aislante de espuma de poliestireno extruido, de 100 mm de espesor y cara interior de friso de abeto, de 10 mm de espesor, resistencia térmica 2,92 m²K/W, transmitancia 0,34 W/m²K, fijado mecánicamente sobre estructura; para formación de faldón en cubierta inclinada. Incluso tornillos autorroscantes, para fijación a soporte de madera; cinta autoadhesiva para sellado de juntas.
Incluye: Replanteo. Corte de las piezas. Colocación de los paneles que forman el tablero. Fijación mecánica de las piezas al soporte. Sellado de juntas y uniones.
Criterio de medición de proyecto: Superficie del faldón medida en verdadera magnitud, según documentación gráfica de Proyecto.
Criterio de medición de obra: Se medirá, en verdadera magnitud, la superficie realmente ejecutada según especificaciones de Proyecto.
Formato de panel: 2400mm*550mm

| Código | Ud | Descripción | Rendimiento | Precio | Importe |
|---|---|---|---|---|---|
| 0500_THplus | m² | Lámina impermeable transpirable Thermochip PLUS | 1.05 | 2.05 | 2.15 |
| 0501-TAHf100 | m² | Panel sándwich machihembrado en las cuatro caras, Thermochip Roof Plus, TAHfriso 10-100-19 (material) | 1.05 | 74.81 | 78.55 |
| 0101-Tor100 | Ud | Tornillo autorroscante para estructura de madera o metal, de acero galvanizado, de 6 mm de diámetro y 200 mm de longitud. | 7 | 0.24 | 1.68 |
| 0101-Cin01 | m |  | 1 | 1.53 | 1.53 |
| 0101_mo01 | h | Oficial 1ª carpintero. | 0.175 | 21.72 | 3.80 |
| 0101_mo02 | h | Ayudante carpintero. | 0.175 | 20.46 | 3.58 |
| % | % | Costes directos complementarios | 2 % | 91.29 | 1.83 |
|  |  | Total |  |  | 93.12 |

**05TH05TAHf120** m² Panel Thermochip Plus TAHf/10-120-19 MH2400*550
Precio: 103.97
Panel sándwich machihembrado en las cuatro caras, Thermochip Plus, TAHfriso 10 - 120 - 19 "THERMOCHIP", compuesto de: cara exterior con lámina impermeable transpirable incorporada, tablero de aglomerado hidrófugo de 19 mm de espesor, núcleo aislante de espuma de poliestireno extruido, de 120 mm de espesor y cara interior de friso de abeto, de 10 mm de espesor, resistencia térmica 3,64 m²K/W, transmitancia 0,27 W/m²K, fijado mecánicamente sobre estructura; para formación de faldón en cubierta inclinada. Incluso tornillos autorroscantes, para fijación a soporte de madera; cinta autoadhesiva para sellado de juntas.
Incluye: Replanteo. Corte de las piezas. Colocación de los paneles que forman el tablero. Fijación mecánica de las piezas al soporte. Sellado de juntas y uniones.
Criterio de medición de proyecto: Superficie del faldón medida en verdadera magnitud, según documentación gráfica de Proyecto.
Criterio de medición de obra: Se medirá, en verdadera magnitud, la superficie realmente ejecutada según especificaciones de Proyecto.
Formato de panel: 2400mm*550mm

| Código | Ud | Descripción | Rendimiento | Precio | Importe |
|---|---|---|---|---|---|
| 0500_THplus | m² | Lámina impermeable transpirable Thermochip PLUS | 1.05 | 2.05 | 2.15 |
| 0501-TAHf120 | m² | Panel sándwich machihembrado en las cuatro caras, Thermochip Roof Plus, TAHfriso 10-120-19 (material) | 1.05 | 84.61 | 88.84 |
| 0101-Tor120 | Ud | Tornillo autorroscante para estructura de madera o metal, de acero galvanizado, de 6 mm de diámetro y 220 mm de longitud. | 7 | 0.29 | 2.03 |
| 0101-Cin01 | m |  | 1 | 1.53 | 1.53 |
| 0101_mo01 | h | Oficial 1ª carpintero. | 0.175 | 21.72 | 3.80 |
| 0101_mo02 | h | Ayudante carpintero. | 0.175 | 20.46 | 3.58 |
| % | % | Costes directos complementarios | 2 % | 101.93 | 2.04 |
|  |  | Total |  |  | 103.97 |

**05TH05TAHf140** m² Panel Thermochip Plus TAHf/10-140-19 MH2400*550
Precio: 111.52
Panel sándwich machihembrado en las cuatro caras, Thermochip Plus, TAHfriso 10 - 140 - 19 "THERMOCHIP", compuesto de: cara exterior con lámina impermeable transpirable incorporada, tablero de aglomerado hidrófugo de 19 mm de espesor, núcleo aislante de espuma de poliestireno extruido, de 140 mm de espesor y cara interior de friso de abeto, de 10 mm de espesor, resistencia térmica 4,21 m²K/W, transmitancia 0,24 W/m²K, fijado mecánicamente sobre estructura; para formación de faldón en cubierta inclinada. Incluso tornillos autorroscantes, para fijación a soporte de madera; cinta autoadhesiva para sellado de juntas.
Incluye: Replanteo. Corte de las piezas. Colocación de los paneles que forman el tablero. Fijación mecánica de las piezas al soporte. Sellado de juntas y uniones.
Criterio de medición de proyecto: Superficie del faldón medida en verdadera magnitud, según documentación gráfica de Proyecto.
Criterio de medición de obra: Se medirá, en verdadera magnitud, la superficie realmente ejecutada según especificaciones de Proyecto.
Formato de panel: 2400mm*550mm

| Código | Ud | Descripción | Rendimiento | Precio | Importe |
|---|---|---|---|---|---|
| 0500_THplus | m² | Lámina impermeable transpirable Thermochip PLUS | 1.05 | 2.05 | 2.15 |
| 0501-TAHf140 | m² | Panel sándwich machihembrado en las cuatro caras, Thermochip Roof Plus, TAHfriso 10-140-19 (material) | 1.05 | 91.46 | 96.03 |
| 0101-Tor140 | Ud | Tornillo autorroscante para estructura de madera o metal, de acero galvanizado, de 6 mm de diámetro y 240 mm de longitud. | 7 | 0.32 | 2.24 |
| 0101-Cin01 | m |  | 1 | 1.53 | 1.53 |
| 0101_mo01 | h | Oficial 1ª carpintero. | 0.175 | 21.72 | 3.80 |
| 0101_mo02 | h | Ayudante carpintero. | 0.175 | 20.46 | 3.58 |
| % | % | Costes directos complementarios | 2 % | 109.33 | 2.19 |
|  |  | Total |  |  | 111.52 |

**05TH05TAHf160** m² Panel Thermochip Plus TAHf/10-160-19 MH2400*550
Precio: 118.86
Panel sándwich machihembrado en las cuatro caras, Thermochip Plus, TAHfriso 10 - 160 - 19 "THERMOCHIP", compuesto de: cara exterior con lámina impermeable transpirable incorporada, tablero de aglomerado hidrófugo de 19 mm de espesor, núcleo aislante de espuma de poliestireno extruido, de 160 mm de espesor y cara interior de friso de abeto, de 10 mm de espesor, resistencia térmica 4,78 m²K/W, transmitancia 0,21 W/m²K, fijado mecánicamente sobre estructura; para formación de faldón en cubierta inclinada. Incluso tornillos autorroscantes, para fijación a soporte de madera; cinta autoadhesiva para sellado de juntas.
Incluye: Replanteo. Corte de las piezas. Colocación de los paneles que forman el tablero. Fijación mecánica de las piezas al soporte. Sellado de juntas y uniones.
Criterio de medición de proyecto: Superficie del faldón medida en verdadera magnitud, según documentación gráfica de Proyecto.
Criterio de medición de obra: Se medirá, en verdadera magnitud, la superficie realmente ejecutada según especificaciones de Proyecto.
Formato de panel: 2400mm*550mm

| Código | Ud | Descripción | Rendimiento | Precio | Importe |
|---|---|---|---|---|---|
| 0500_THplus | m² | Lámina impermeable transpirable Thermochip PLUS | 1.05 | 2.05 | 2.15 |
| 0501-TAHf160 | m² | Panel sándwich machihembrado en las cuatro caras, Thermochip Roof Plus, TAHfriso 10-160-19 (material) | 1.05 | 98.31 | 103.23 |
| 0101-Tor160 | Ud | Tornillo autorroscante para estructura de madera o metal, de acero galvanizado, de 6 mm de diámetro y 240 mm de longitud. | 7 | 0.32 | 2.24 |
| 0101-Cin01 | m |  | 1 | 1.53 | 1.53 |
| 0101_mo01 | h | Oficial 1ª carpintero. | 0.175 | 21.72 | 3.80 |
| 0101_mo02 | h | Ayudante carpintero. | 0.175 | 20.46 | 3.58 |
| % | % | Costes directos complementarios | 2 % | 116.53 | 2.33 |
|  |  | Total |  |  | 118.86 |

**05TH05TAHf200** m² Panel Thermochip Plus TAHf/10-200-19 MH2400*550
Precio: 134.03
Panel sándwich machihembrado en las cuatro caras, Thermochip Plus, TAHfriso 10 - 200 - 19 "THERMOCHIP", compuesto de: cara exterior con lámina impermeable transpirable incorporada, tablero de aglomerado hidrófugo de 19 mm de espesor, núcleo aislante de espuma de poliestireno extruido, de 200 mm de espesor y cara interior de friso de abeto, de 10 mm de espesor, resistencia térmica 5,62 m²K/W, transmitancia 0,18 W/m²K, fijado mecánicamente sobre estructura; para formación de faldón en cubierta inclinada. Incluso tornillos autorroscantes, para fijación a soporte de madera; cinta autoadhesiva para sellado de juntas.
Incluye: Replanteo. Corte de las piezas. Colocación de los paneles que forman el tablero. Fijación mecánica de las piezas al soporte. Sellado de juntas y uniones.
Criterio de medición de proyecto: Superficie del faldón medida en verdadera magnitud, según documentación gráfica de Proyecto.
Criterio de medición de obra: Se medirá, en verdadera magnitud, la superficie realmente ejecutada según especificaciones de Proyecto.
Formato de panel: 2400mm*550mm

| Código | Ud | Descripción | Rendimiento | Precio | Importe |
|---|---|---|---|---|---|
| 0500_THplus | m² | Lámina impermeable transpirable Thermochip PLUS | 1.05 | 2.05 | 2.15 |
| 0501-TAHf200 | m² | Panel sándwich machihembrado en las cuatro caras, Thermochip Roof Plus, TAHfriso 10-200-19 (material) | 1.05 | 111.61 | 117.19 |
| 0101-Tor200 | Ud | Tornillo autorroscante para estructura de madera o metal, de acero galvanizado, de 6 mm de diámetro y 280 mm de longitud. | 7 | 0.45 | 3.15 |
| 0101-Cin01 | m |  | 1 | 1.53 | 1.53 |
| 0101_mo01 | h | Oficial 1ª carpintero. | 0.175 | 21.72 | 3.80 |
| 0101_mo02 | h | Ayudante carpintero. | 0.175 | 20.46 | 3.58 |
| % | % | Costes directos complementarios | 2 % | 131.40 | 2.63 |
|  |  | Total |  |  | 134.03 |

### 06TAH-ABETO_FRISO_3000 Acabado friso de abeto 3000*550

**06TH05TAHf40** m² Panel Thermochip TAHf/10-40-19 MH3000*550
Precio: 74.45
Panel sándwich machihembrado en las cuatro caras, Thermochip Plus, TAHfriso 10 - 40 - 19 "THERMOCHIP", compuesto de: cara exterior con lámina impermeable transpirable incorporada, tablero de aglomerado hidrófugo de 19 mm de espesor, núcleo aislante de espuma de poliestireno extruido, de 40 mm de espesor y cara interior de friso de abeto, de 10 mm de espesor, resistencia térmica 1,42 m²K/W, transmitancia 0,70 W/m²K, fijado mecánicamente sobre estructura; para formación de faldón en cubierta inclinada. Incluso tornillos autorroscantes, para fijación a soporte de madera; cinta autoadhesiva para sellado de juntas.
Incluye: Replanteo. Corte de las piezas. Colocación de los paneles que forman el tablero. Fijación mecánica de las piezas al soporte. Sellado de juntas y uniones.
Criterio de medición de proyecto: Superficie del faldón medida en verdadera magnitud, según documentación gráfica de Proyecto.
Criterio de medición de obra: Se medirá, en verdadera magnitud, la superficie realmente ejecutada según especificaciones de Proyecto.
Formato de panel: 3000mm*550mm

| Código | Ud | Descripción | Rendimiento | Precio | Importe |
|---|---|---|---|---|---|
| 0500_THplus | m² | Lámina impermeable transpirable Thermochip PLUS | 1.05 | 2.05 | 2.15 |
| 0501-TAHf040 | m² | Panel sándwich machihembrado en las cuatro caras, Thermochip Roof Plus, TAHfriso 10-40-19 | 1.05 | 58.11 | 61.02 |
| 0101-Tor40 | Ud | Tornillo autorroscante para estructura de madera o metal, de acero galvanizado, de 6 mm de diámetro y 120 mm de longitud. | 7 | 0.13 | 0.91 |
| 0101-Cin01 | m |  | 1 | 1.53 | 1.53 |
| 0101_mo01 | h | Oficial 1ª carpintero. | 0.175 | 21.72 | 3.80 |
| 0101_mo02 | h | Ayudante carpintero. | 0.175 | 20.46 | 3.58 |
| % | % | Costes directos complementarios | 2 % | 72.99 | 1.46 |
|  |  | Total |  |  | 74.45 |

**06TH05TAHf50** m² Panel Thermochip TAHf/10-50-19 MH3000*550
Precio: 77.39
Panel sándwich machihembrado en las cuatro caras, Thermochip Plus, TAHfriso 10 - 50 - 19 "THERMOCHIP", compuesto de: cara exterior con lámina impermeable transpirable incorporada, tablero de aglomerado hidrófugo de 19 mm de espesor, núcleo aislante de espuma de poliestireno extruido, de 50 mm de espesor y cara interior de friso de abeto, de 10 mm de espesor, resistencia térmica 1,73 m²K/W, transmitancia 0,58 W/m²K, fijado mecánicamente sobre estructura; para formación de faldón en cubierta inclinada. Incluso tornillos autorroscantes, para fijación a soporte de madera; cinta autoadhesiva para sellado de juntas.
Incluye: Replanteo. Corte de las piezas. Colocación de los paneles que forman el tablero. Fijación mecánica de las piezas al soporte. Sellado de juntas y uniones.
Criterio de medición de proyecto: Superficie del faldón medida en verdadera magnitud, según documentación gráfica de Proyecto.
Criterio de medición de obra: Se medirá, en verdadera magnitud, la superficie realmente ejecutada según especificaciones de Proyecto.

| Código | Ud | Descripción | Rendimiento | Precio | Importe |
|---|---|---|---|---|---|
| 0500_THplus | m² | Lámina impermeable transpirable Thermochip PLUS | 1.05 | 2.05 | 2.15 |
| 0501-TAHf050 | m² | Panel sándwich machihembrado en las cuatro caras, Thermochip Roof Plus, TAHfriso 10-50-19 | 1.05 | 60.86 | 63.90 |
| 0101-Tor50 | Ud | Tornillo autorroscante para estructura de madera o metal, de acero galvanizado, de 6 mm de diámetro y 140 mm de longitud. | 7 | 0.13 | 0.91 |
| 0101-Cin01 | m |  | 1 | 1.53 | 1.53 |
| 0101_mo01 | h | Oficial 1ª carpintero. | 0.175 | 21.72 | 3.80 |
| 0101_mo02 | h | Ayudante carpintero. | 0.175 | 20.46 | 3.58 |
| % | % | Costes directos complementarios | 2 % | 75.87 | 1.52 |
|  |  | Total |  |  | 77.39 |

**06TH05TAHf60** m² Panel Thermochip TAHf/10-60-19 MH3000*550
Precio: 80.62
Panel sándwich machihembrado en las cuatro caras, Thermochip Plus, TAHfriso 10 - 60 - 19 "THERMOCHIP", compuesto de: cara exterior con lámina impermeable transpirable incorporada, tablero de aglomerado hidrófugo de 19 mm de espesor, núcleo aislante de espuma de poliestireno extruido, de 60 mm de espesor y cara interior de friso de abeto, de 10 mm de espesor, resistencia térmica 1,93 m²K/W, transmitancia 0,52 W/m²K, fijado mecánicamente sobre estructura; para formación de faldón en cubierta inclinada. Incluso tornillos autorroscantes, para fijación a soporte de madera; cinta autoadhesiva para sellado de juntas.
Incluye: Replanteo. Corte de las piezas. Colocación de los paneles que forman el tablero. Fijación mecánica de las piezas al soporte. Sellado de juntas y uniones.
Criterio de medición de proyecto: Superficie del faldón medida en verdadera magnitud, según documentación gráfica de Proyecto.
Criterio de medición de obra: Se medirá, en verdadera magnitud, la superficie realmente ejecutada según especificaciones de Proyecto.
Formato de panel: 3000mm*550mm

| Código | Ud | Descripción | Rendimiento | Precio | Importe |
|---|---|---|---|---|---|
| 0500_THplus | m² | Lámina impermeable transpirable Thermochip PLUS | 1.05 | 2.05 | 2.15 |
| 0510-TAHf060 | m² | Panel sándwich machihembrado en las cuatro caras, Thermochip Roof Plus, TAHfriso 10-60-19 | 1.05 | 63.61 | 66.79 |
| 0101-Tor60 | Ud | Tornillo autorroscante para estructura de madera o metal, de acero galvanizado, de 6 mm de diámetro y 160 mm de longitud. | 7 | 0.17 | 1.19 |
| 0101-Cin01 | m |  | 1 | 1.53 | 1.53 |
| 0101_mo01 | h | Oficial 1ª carpintero. | 0.175 | 21.72 | 3.80 |
| 0101_mo02 | h | Ayudante carpintero. | 0.175 | 20.46 | 3.58 |
| % | % | Costes directos complementarios | 2 % | 79.04 | 1.58 |
|  |  | Total |  |  | 80.62 |

**06TH05TAHf80** m² Panel Thermochip TAHf/10-80-19 MH3000*550
Precio: 86.94
Panel sándwich machihembrado en las cuatro caras, Thermochip Plus, TAHfriso 10 - 80 - 19 "THERMOCHIP", compuesto de: cara exterior con lámina impermeable transpirable incorporada, tablero de aglomerado hidrófugo de 19 mm de espesor, núcleo aislante de espuma de poliestireno extruido, de 80 mm de espesor y cara interior de friso de abeto, de 10 mm de espesor, resistencia térmica 2,50 m²K/W, transmitancia 0,40 W/m²K, fijado mecánicamente sobre estructura; para formación de faldón en cubierta inclinada. Incluso tornillos autorroscantes, para fijación a soporte de madera; cinta autoadhesiva para sellado de juntas.
Incluye: Replanteo. Corte de las piezas. Colocación de los paneles que forman el tablero. Fijación mecánica de las piezas al soporte. Sellado de juntas y uniones.
Criterio de medición de proyecto: Superficie del faldón medida en verdadera magnitud, según documentación gráfica de Proyecto.
Criterio de medición de obra: Se medirá, en verdadera magnitud, la superficie realmente ejecutada según especificaciones de Proyecto.
Formato de panel: 3000mm*550mm

| Código | Ud | Descripción | Rendimiento | Precio | Importe |
|---|---|---|---|---|---|
| 0500_THplus | m² | Lámina impermeable transpirable Thermochip PLUS | 1.05 | 2.05 | 2.15 |
| 0501-TAHf080 | m² | Panel sándwich machihembrado en las cuatro caras, Thermochip Roof Plus, TAHfriso 10-80-19 | 1.05 | 69.31 | 72.78 |
| 0101-Tor80 | Ud | Tornillo autorroscante para estructura de madera o metal, de acero galvanizado, de 6 mm de diámetro y 180 mm de longitud. | 7 | 0.2 | 1.40 |
| 0101-Cin01 | m |  | 1 | 1.53 | 1.53 |
| 0101_mo01 | h | Oficial 1ª carpintero. | 0.175 | 21.72 | 3.80 |
| 0101_mo02 | h | Ayudante carpintero. | 0.175 | 20.46 | 3.58 |
| % | % | Costes directos complementarios | 2 % | 85.24 | 1.70 |
|  |  | Total |  |  | 86.94 |

**06TH05TAHf100** m² Panel Thermochip TAHf/10-100-19 MH3000*550
Precio: 93.12
Panel sándwich machihembrado en las cuatro caras, Thermochip Plus, TAHfriso 10 - 100 - 19 "THERMOCHIP", compuesto de: cara exterior con lámina impermeable transpirable incorporada, tablero de aglomerado hidrófugo de 19 mm de espesor, núcleo aislante de espuma de poliestireno extruido, de 100 mm de espesor y cara interior de friso de abeto, de 10 mm de espesor, resistencia térmica 2,92 m²K/W, transmitancia 0,34 W/m²K, fijado mecánicamente sobre estructura; para formación de faldón en cubierta inclinada. Incluso tornillos autorroscantes, para fijación a soporte de madera; cinta autoadhesiva para sellado de juntas.
Incluye: Replanteo. Corte de las piezas. Colocación de los paneles que forman el tablero. Fijación mecánica de las piezas al soporte. Sellado de juntas y uniones.
Criterio de medición de proyecto: Superficie del faldón medida en verdadera magnitud, según documentación gráfica de Proyecto.
Criterio de medición de obra: Se medirá, en verdadera magnitud, la superficie realmente ejecutada según especificaciones de Proyecto.
Formato de panel: 3000mm*550mm

| Código | Ud | Descripción | Rendimiento | Precio | Importe |
|---|---|---|---|---|---|
| 0500_THplus | m² | Lámina impermeable transpirable Thermochip PLUS | 1.05 | 2.05 | 2.15 |
| 0501-TAHf100 | m² | Panel sándwich machihembrado en las cuatro caras, Thermochip Roof Plus, TAHfriso 10-100-19 | 1.05 | 74.81 | 78.55 |
| 0101-Tor100 | Ud | Tornillo autorroscante para estructura de madera o metal, de acero galvanizado, de 6 mm de diámetro y 200 mm de longitud. | 7 | 0.24 | 1.68 |
| 0101-Cin01 | m |  | 1 | 1.53 | 1.53 |
| 0101_mo01 | h | Oficial 1ª carpintero. | 0.175 | 21.72 | 3.80 |
| 0101_mo02 | h | Ayudante carpintero. | 0.175 | 20.46 | 3.58 |
| % | % | Costes directos complementarios | 2 % | 91.29 | 1.83 |
|  |  | Total |  |  | 93.12 |

**06TH05TAHf120** m² Panel Thermochip TAHf/10-120-19 MH3000*550
Precio: 103.97
Panel sándwich machihembrado en las cuatro caras, Thermochip Plus, TAHfriso 10 - 120 - 19 "THERMOCHIP", compuesto de: cara exterior con lámina impermeable transpirable incorporada, tablero de aglomerado hidrófugo de 19 mm de espesor, núcleo aislante de espuma de poliestireno extruido, de 120 mm de espesor y cara interior de friso de abeto, de 10 mm de espesor, resistencia térmica 3,64 m²K/W, transmitancia 0,27 W/m²K, fijado mecánicamente sobre estructura; para formación de faldón en cubierta inclinada. Incluso tornillos autorroscantes, para fijación a soporte de madera; cinta autoadhesiva para sellado de juntas.
Incluye: Replanteo. Corte de las piezas. Colocación de los paneles que forman el tablero. Fijación mecánica de las piezas al soporte. Sellado de juntas y uniones.
Criterio de medición de proyecto: Superficie del faldón medida en verdadera magnitud, según documentación gráfica de Proyecto.
Criterio de medición de obra: Se medirá, en verdadera magnitud, la superficie realmente ejecutada según especificaciones de Proyecto.
Formato de panel: 3000mm*550mm

| Código | Ud | Descripción | Rendimiento | Precio | Importe |
|---|---|---|---|---|---|
| 0500_THplus | m² | Lámina impermeable transpirable Thermochip PLUS | 1.05 | 2.05 | 2.15 |
| 0501-TAHf120 | m² | Panel sándwich machihembrado en las cuatro caras, Thermochip Roof Plus, TAHfriso 10-120-19 | 1.05 | 84.61 | 88.84 |
| 0101-Tor120 | Ud | Tornillo autorroscante para estructura de madera o metal, de acero galvanizado, de 6 mm de diámetro y 220 mm de longitud. | 7 | 0.29 | 2.03 |
| 0101-Cin01 | m |  | 1 | 1.53 | 1.53 |
| 0101_mo01 | h | Oficial 1ª carpintero. | 0.175 | 21.72 | 3.80 |
| 0101_mo02 | h | Ayudante carpintero. | 0.175 | 20.46 | 3.58 |
| % | % | Costes directos complementarios | 2 % | 101.93 | 2.04 |
|  |  | Total |  |  | 103.97 |

**06TH05TAHf140** m² Panel Thermochip TAHf/10-140-19 MH3000*550
Precio: 111.52
Panel sándwich machihembrado en las cuatro caras, Thermochip Plus, TAHfriso 10 - 140 - 19 "THERMOCHIP", compuesto de: cara exterior con lámina impermeable transpirable incorporada, tablero de aglomerado hidrófugo de 19 mm de espesor, núcleo aislante de espuma de poliestireno extruido, de 140 mm de espesor y cara interior de friso de abeto, de 10 mm de espesor, resistencia térmica 4,21 m²K/W, transmitancia 0,24 W/m²K, fijado mecánicamente sobre estructura; para formación de faldón en cubierta inclinada. Incluso tornillos autorroscantes, para fijación a soporte de madera; cinta autoadhesiva para sellado de juntas.
Incluye: Replanteo. Corte de las piezas. Colocación de los paneles que forman el tablero. Fijación mecánica de las piezas al soporte. Sellado de juntas y uniones.
Criterio de medición de proyecto: Superficie del faldón medida en verdadera magnitud, según documentación gráfica de Proyecto.
Criterio de medición de obra: Se medirá, en verdadera magnitud, la superficie realmente ejecutada según especificaciones de Proyecto.
Formato de panel: 3000mm*550mm

| Código | Ud | Descripción | Rendimiento | Precio | Importe |
|---|---|---|---|---|---|
| 0500_THplus | m² | Lámina impermeable transpirable Thermochip PLUS | 1.05 | 2.05 | 2.15 |
| 0501-TAHf140 | m² | Panel sándwich machihembrado en las cuatro caras, Thermochip Roof Plus, TAHfriso 10-140-19 | 1.05 | 91.46 | 96.03 |
| 0101-Tor140 | Ud | Tornillo autorroscante para estructura de madera o metal, de acero galvanizado, de 6 mm de diámetro y 240 mm de longitud. | 7 | 0.32 | 2.24 |
| 0101-Cin01 | m |  | 1 | 1.53 | 1.53 |
| 0101_mo01 | h | Oficial 1ª carpintero. | 0.175 | 21.72 | 3.80 |
| 0101_mo02 | h | Ayudante carpintero. | 0.175 | 20.46 | 3.58 |
| % | % | Costes directos complementarios | 2 % | 109.33 | 2.19 |
|  |  | Total |  |  | 111.52 |

**06TH05TAHf160** m² Panel Thermochip TAHf/10-160-19 MH3000*550
Precio: 118.86
Panel sándwich machihembrado en las cuatro caras, Thermochip Plus, TAHfriso 10 - 160 - 19 "THERMOCHIP", compuesto de: cara exterior con lámina impermeable transpirable incorporada, tablero de aglomerado hidrófugo de 19 mm de espesor, núcleo aislante de espuma de poliestireno extruido, de 160 mm de espesor y cara interior de friso de abeto, de 10 mm de espesor, resistencia térmica 4,78 m²K/W, transmitancia 0,21 W/m²K, fijado mecánicamente sobre estructura; para formación de faldón en cubierta inclinada. Incluso tornillos autorroscantes, para fijación a soporte de madera; cinta autoadhesiva para sellado de juntas.
Incluye: Replanteo. Corte de las piezas. Colocación de los paneles que forman el tablero. Fijación mecánica de las piezas al soporte. Sellado de juntas y uniones.
Criterio de medición de proyecto: Superficie del faldón medida en verdadera magnitud, según documentación gráfica de Proyecto.
Criterio de medición de obra: Se medirá, en verdadera magnitud, la superficie realmente ejecutada según especificaciones de Proyecto.
Formato de panel: 3000mm*550mm

| Código | Ud | Descripción | Rendimiento | Precio | Importe |
|---|---|---|---|---|---|
| 0500_THplus | m² | Lámina impermeable transpirable Thermochip PLUS | 1.05 | 2.05 | 2.15 |
| 0501-TAHf160 | m² | Panel sándwich machihembrado en las cuatro caras, Thermochip Roof Plus, TAHfriso 10-160-19 | 1.05 | 98.31 | 103.23 |
| 0101-Tor160 | Ud | Tornillo autorroscante para estructura de madera o metal, de acero galvanizado, de 6 mm de diámetro y 240 mm de longitud. | 7 | 0.32 | 2.24 |
| 0101-Cin01 | m |  | 1 | 1.53 | 1.53 |
| 0101_mo01 | h | Oficial 1ª carpintero. | 0.175 | 21.72 | 3.80 |
| 0101_mo02 | h | Ayudante carpintero. | 0.175 | 20.46 | 3.58 |
| % | % | Costes directos complementarios | 2 % | 116.53 | 2.33 |
|  |  | Total |  |  | 118.86 |

**06TH05TAHf200** m² Panel Thermochip TAHf/10-200-19 MH3000*550
Precio: 134.03
Panel sándwich machihembrado en las cuatro caras, Thermochip Plus, TAHfriso 10 - 200 - 19 "THERMOCHIP", compuesto de: cara exterior con lámina impermeable transpirable incorporada, tablero de aglomerado hidrófugo de 19 mm de espesor, núcleo aislante de espuma de poliestireno extruido, de 200 mm de espesor y cara interior de friso de abeto, de 10 mm de espesor, resistencia térmica 5,62 m²K/W, transmitancia 0,18 W/m²K, fijado mecánicamente sobre estructura; para formación de faldón en cubierta inclinada. Incluso tornillos autorroscantes, para fijación a soporte de madera; cinta autoadhesiva para sellado de juntas.
Incluye: Replanteo. Corte de las piezas. Colocación de los paneles que forman el tablero. Fijación mecánica de las piezas al soporte. Sellado de juntas y uniones.
Criterio de medición de proyecto: Superficie del faldón medida en verdadera magnitud, según documentación gráfica de Proyecto.
Criterio de medición de obra: Se medirá, en verdadera magnitud, la superficie realmente ejecutada según especificaciones de Proyecto.
Formato de panel: 3000mm*550mm

| Código | Ud | Descripción | Rendimiento | Precio | Importe |
|---|---|---|---|---|---|
| 0500_THplus | m² | Lámina impermeable transpirable Thermochip PLUS | 1.05 | 2.05 | 2.15 |
| 0501-TAHf200 | m² | Panel sándwich machihembrado en las cuatro caras, Thermochip Roof Plus, TAHfriso 10-200-19 | 1.05 | 111.61 | 117.19 |
| 0101-Tor200 | Ud | Tornillo autorroscante para estructura de madera o metal, de acero galvanizado, de 6 mm de diámetro y 280 mm de longitud. | 7 | 0.45 | 3.15 |
| 0101-Cin01 | m |  | 1 | 1.53 | 1.53 |
| 0101_mo01 | h | Oficial 1ª carpintero. | 0.175 | 21.72 | 3.80 |
| 0101_mo02 | h | Ayudante carpintero. | 0.175 | 20.46 | 3.58 |
| % | % | Costes directos complementarios | 2 % | 131.40 | 2.63 |
|  |  | Total |  |  | 134.03 |

### 07TAH-ABETO_ALISTONADO_2400 Acabado alistonado de abeto 2400*550

**07TH05TAHa40** m² Panel Thermochip TAHa/10-40-19 MH2400*550
Precio: 77.71
Panel sándwich machihembrado en las cuatro caras, Thermochip Plus, TAHalistonado 10 - 40 - 19 "THERMOCHIP", compuesto de: cara exterior con lámina impermeable transpirable incorporada, tablero de aglomerado hidrófugo de 19 mm de espesor, núcleo aislante de espuma de poliestireno extruido, de 40 mm de espesor y cara interior de alistonado de abeto, de 10 mm de espesor, resistencia térmica 1,42 m²K/W, transmitancia 0,70 W/m²K, fijado mecánicamente sobre estructura; para formación de faldón en cubierta inclinada. Incluso tornillos autorroscantes, para fijación a soporte de madera; cinta autoadhesiva para sellado de juntas.
Incluye: Replanteo. Corte de las piezas. Colocación de los paneles que forman el tablero. Fijación mecánica de las piezas al soporte. Sellado de juntas y uniones.
Criterio de medición de proyecto: Superficie del faldón medida en verdadera magnitud, según documentación gráfica de Proyecto.
Criterio de medición de obra: Se medirá, en verdadera magnitud, la superficie realmente ejecutada según especificaciones de Proyecto.
Formato de panel: 2400mm*550mm

| Código | Ud | Descripción | Rendimiento | Precio | Importe |
|---|---|---|---|---|---|
| 0500_THplus | m² | Lámina impermeable transpirable Thermochip PLUS | 1.05 | 2.05 | 2.15 |
| 0501-TAHa040 | m² | Panel sándwich machihembrado en las cuatro caras, Thermochip Roof Plus, TAHalistonado10-40-19 (material) | 1.05 | 61.16 | 64.22 |
| 0101-Tor40 | Ud | Tornillo autorroscante para estructura de madera o metal, de acero galvanizado, de 6 mm de diámetro y 120 mm de longitud. | 7 | 0.13 | 0.91 |
| 0101-Cin01 | m |  | 1 | 1.53 | 1.53 |
| 0101_mo01 | h | Oficial 1ª carpintero. | 0.175 | 21.72 | 3.80 |
| 0101_mo02 | h | Ayudante carpintero. | 0.175 | 20.46 | 3.58 |
| % | % | Costes directos complementarios | 2 % | 76.19 | 1.52 |
|  |  | Total |  |  | 77.71 |

**07TH05TAHa50** m² Panel Thermochip TAHa/10-50-19 MH2400*550
Precio: 80.66
Panel sándwich machihembrado en las cuatro caras, Thermochip Plus, TAHalistonado 10 - 50 - 19 "THERMOCHIP", compuesto de: cara exterior con lámina impermeable transpirable incorporada, tablero de aglomerado hidrófugo de 19 mm de espesor, núcleo aislante de espuma de poliestireno extruido, de 50 mm de espesor y cara interior de alistoando de abeto, de 10 mm de espesor, resistencia térmica 1,73 m²K/W, transmitancia 0,58 W/m²K, fijado mecánicamente sobre estructura; para formación de faldón en cubierta inclinada. Incluso tornillos autorroscantes, para fijación a soporte de madera; cinta autoadhesiva para sellado de juntas.
Incluye: Replanteo. Corte de las piezas. Colocación de los paneles que forman el tablero. Fijación mecánica de las piezas al soporte. Sellado de juntas y uniones.
Criterio de medición de proyecto: Superficie del faldón medida en verdadera magnitud, según documentación gráfica de Proyecto.
Criterio de medición de obra: Se medirá, en verdadera magnitud, la superficie realmente ejecutada según especificaciones de Proyecto.
Formato de panel: 2400mm*550mm

| Código | Ud | Descripción | Rendimiento | Precio | Importe |
|---|---|---|---|---|---|
| 0500_THplus | m² | Lámina impermeable transpirable Thermochip PLUS | 1.05 | 2.05 | 2.15 |
| 0502-TAHa050 | m² | Panel sándwich machihembrado en las cuatro caras, Thermochip Roof Plus, TAHalistonado 10-50-19 (material) | 1.05 | 63.91 | 67.11 |
| 0101-Tor50 | Ud | Tornillo autorroscante para estructura de madera o metal, de acero galvanizado, de 6 mm de diámetro y 140 mm de longitud. | 7 | 0.13 | 0.91 |
| 0101-Cin01 | m |  | 1 | 1.53 | 1.53 |
| 0101_mo01 | h | Oficial 1ª carpintero. | 0.175 | 21.72 | 3.80 |
| 0101_mo02 | h | Ayudante carpintero. | 0.175 | 20.46 | 3.58 |
| % | % | Costes directos complementarios | 2 % | 79.08 | 1.58 |
|  |  | Total |  |  | 80.66 |

**07TH05TAHa60** m² Panel Thermochip TAHa/10-60-19 MH2400*550
Precio: 83.88
Panel sándwich machihembrado en las cuatro caras, Thermochip Plus, TAHalistonado 10 - 60 - 19 "THERMOCHIP", compuesto de: cara exterior con lámina impermeable transpirable incorporada, tablero de aglomerado hidrófugo de 19 mm de espesor, núcleo aislante de espuma de poliestireno extruido, de 60 mm de espesor y cara interior de alistonado de abeto, de 10 mm de espesor, resistencia térmica 1,93 m²K/W, transmitancia 0,52 W/m²K, fijado mecánicamente sobre estructura; para formación de faldón en cubierta inclinada. Incluso tornillos autorroscantes, para fijación a soporte de madera; cinta autoadhesiva para sellado de juntas.
Incluye: Replanteo. Corte de las piezas. Colocación de los paneles que forman el tablero. Fijación mecánica de las piezas al soporte. Sellado de juntas y uniones.
Criterio de medición de proyecto: Superficie del faldón medida en verdadera magnitud, según documentación gráfica de Proyecto.
Criterio de medición de obra: Se medirá, en verdadera magnitud, la superficie realmente ejecutada según especificaciones de Proyecto.
Formato de panel: 2400mm*550mm

| Código | Ud | Descripción | Rendimiento | Precio | Importe |
|---|---|---|---|---|---|
| 0500_THplus | m² | Lámina impermeable transpirable Thermochip PLUS | 1.05 | 2.05 | 2.15 |
| 0503-TAHa060 | m² | Panel sándwich machihembrado en las cuatro caras, Thermochip Roof Plus, TAHalistonado 10-60-19 (material) | 1.05 | 66.66 | 69.99 |
| 0101-Tor60 | Ud | Tornillo autorroscante para estructura de madera o metal, de acero galvanizado, de 6 mm de diámetro y 160 mm de longitud. | 7 | 0.17 | 1.19 |
| 0101-Cin01 | m |  | 1 | 1.53 | 1.53 |
| 0101_mo01 | h | Oficial 1ª carpintero. | 0.175 | 21.72 | 3.80 |
| 0101_mo02 | h | Ayudante carpintero. | 0.175 | 20.46 | 3.58 |
| % | % | Costes directos complementarios | 2 % | 82.24 | 1.64 |
|  |  | Total |  |  | 83.88 |

**07TH05TAHa80** m² Panel Thermochip TAHa/10-80-19 MH2400*550
Precio: 90.21
Panel sándwich machihembrado en las cuatro caras, Thermochip Plus, TAHalistonado 10 - 80 - 19 "THERMOCHIP", compuesto de: cara exterior con lámina impermeable transpirable incorporada, tablero de aglomerado hidrófugo de 19 mm de espesor, núcleo aislante de espuma de poliestireno extruido, de 80 mm de espesor y cara interior de alistonado de abeto, de 10 mm de espesor, resistencia térmica 2,50 m²K/W, transmitancia 0,40 W/m²K, fijado mecánicamente sobre estructura; para formación de faldón en cubierta inclinada. Incluso tornillos autorroscantes, para fijación a soporte de madera; cinta autoadhesiva para sellado de juntas.
Incluye: Replanteo. Corte de las piezas. Colocación de los paneles que forman el tablero. Fijación mecánica de las piezas al soporte. Sellado de juntas y uniones.
Criterio de medición de proyecto: Superficie del faldón medida en verdadera magnitud, según documentación gráfica de Proyecto.
Criterio de medición de obra: Se medirá, en verdadera magnitud, la superficie realmente ejecutada según especificaciones de Proyecto.
Formato de panel: 2400mm*550mm

| Código | Ud | Descripción | Rendimiento | Precio | Importe |
|---|---|---|---|---|---|
| 0500_THplus | m² | Lámina impermeable transpirable Thermochip PLUS | 1.05 | 2.05 | 2.15 |
| 0504-TAHa080 | m² | Panel sándwich machihembrado en las cuatro caras, Thermochip Roof Plus, TAHalistonado 10-80-19 (material) | 1.05 | 72.36 | 75.98 |
| 0101-Tor80 | Ud | Tornillo autorroscante para estructura de madera o metal, de acero galvanizado, de 6 mm de diámetro y 180 mm de longitud. | 7 | 0.2 | 1.40 |
| 0101-Cin01 | m |  | 1 | 1.53 | 1.53 |
| 0101_mo01 | h | Oficial 1ª carpintero. | 0.175 | 21.72 | 3.80 |
| 0101_mo02 | h | Ayudante carpintero. | 0.175 | 20.46 | 3.58 |
| % | % | Costes directos complementarios | 2 % | 88.44 | 1.77 |
|  |  | Total |  |  | 90.21 |

**07TH05TAHa100** m² Panel Thermochip TAHa/10-100-19 MH2400*550
Precio: 96.38
Panel sándwich machihembrado en las cuatro caras, Thermochip Plus, TAHalistonado 10 - 100 - 19 "THERMOCHIP", compuesto de: cara exterior con lámina impermeable transpirable incorporada, tablero de aglomerado hidrófugo de 19 mm de espesor, núcleo aislante de espuma de poliestireno extruido, de 100 mm de espesor y cara interior de alistonado de abeto, de 10 mm de espesor, resistencia térmica 2,92 m²K/W, transmitancia 0,34 W/m²K, fijado mecánicamente sobre estructura; para formación de faldón en cubierta inclinada. Incluso tornillos autorroscantes, para fijación a soporte de madera; cinta autoadhesiva para sellado de juntas.
Incluye: Replanteo. Corte de las piezas. Colocación de los paneles que forman el tablero. Fijación mecánica de las piezas al soporte. Sellado de juntas y uniones.
Criterio de medición de proyecto: Superficie del faldón medida en verdadera magnitud, según documentación gráfica de Proyecto.
Criterio de medición de obra: Se medirá, en verdadera magnitud, la superficie realmente ejecutada según especificaciones de Proyecto.
Formato de panel: 2400mm*550mm

| Código | Ud | Descripción | Rendimiento | Precio | Importe |
|---|---|---|---|---|---|
| 0500_THplus | m² | Lámina impermeable transpirable Thermochip PLUS | 1.05 | 2.05 | 2.15 |
| 0505-TAHa100 | m² | Panel sándwich machihembrado en las cuatro caras, Thermochip Roof Plus, TAHalistonado 10-100-19 (material) | 1.05 | 77.86 | 81.75 |
| 0101-Tor100 | Ud | Tornillo autorroscante para estructura de madera o metal, de acero galvanizado, de 6 mm de diámetro y 200 mm de longitud. | 7 | 0.24 | 1.68 |
| 0101-Cin01 | m |  | 1 | 1.53 | 1.53 |
| 0101_mo01 | h | Oficial 1ª carpintero. | 0.175 | 21.72 | 3.80 |
| 0101_mo02 | h | Ayudante carpintero. | 0.175 | 20.46 | 3.58 |
| % | % | Costes directos complementarios | 2 % | 94.49 | 1.89 |
|  |  | Total |  |  | 96.38 |

**07TH05TAHa120** m² Panel Thermochip TAHa/10-120-19 MH2400*550
Precio: 107.23
Panel sándwich machihembrado en las cuatro caras, Thermochip Plus, TAHalistonado 10 - 120 - 19 "THERMOCHIP", compuesto de: cara exterior con lámina impermeable transpirable incorporada, tablero de aglomerado hidrófugo de 19 mm de espesor, núcleo aislante de espuma de poliestireno extruido, de 120 mm de espesor y cara interior de alistonado de abeto, de 10 mm de espesor, resistencia térmica 3,64 m²K/W, transmitancia 0,27 W/m²K, fijado mecánicamente sobre estructura; para formación de faldón en cubierta inclinada. Incluso tornillos autorroscantes, para fijación a soporte de madera; cinta autoadhesiva para sellado de juntas.
Incluye: Replanteo. Corte de las piezas. Colocación de los paneles que forman el tablero. Fijación mecánica de las piezas al soporte. Sellado de juntas y uniones.
Criterio de medición de proyecto: Superficie del faldón medida en verdadera magnitud, según documentación gráfica de Proyecto.
Criterio de medición de obra: Se medirá, en verdadera magnitud, la superficie realmente ejecutada según especificaciones de Proyecto.
Formato de panel: 2400mm*550mm

| Código | Ud | Descripción | Rendimiento | Precio | Importe |
|---|---|---|---|---|---|
| 0500_THplus | m² | Lámina impermeable transpirable Thermochip PLUS | 1.05 | 2.05 | 2.15 |
| 0506-TAHa120 | m² | Panel sándwich machihembrado en las cuatro caras, Thermochip Roof Plus, TAHalistonado 10-120-19 (material) | 1.05 | 87.66 | 92.04 |
| 0101-Tor120 | Ud | Tornillo autorroscante para estructura de madera o metal, de acero galvanizado, de 6 mm de diámetro y 220 mm de longitud. | 7 | 0.29 | 2.03 |
| 0101-Cin01 | m |  | 1 | 1.53 | 1.53 |
| 0101_mo01 | h | Oficial 1ª carpintero. | 0.175 | 21.72 | 3.80 |
| 0101_mo02 | h | Ayudante carpintero. | 0.175 | 20.46 | 3.58 |
| % | % | Costes directos complementarios | 2 % | 105.13 | 2.10 |
|  |  | Total |  |  | 107.23 |

**07TH05TAHa140** m² Panel Thermochip TAHa/10-140-19 MH2400*550
Precio: 114.79
Panel sándwich machihembrado en las cuatro caras, Thermochip Plus, TAHalistonado 10 - 140 - 19 "THERMOCHIP", compuesto de: cara exterior con lámina impermeable transpirable incorporada, tablero de aglomerado hidrófugo de 19 mm de espesor, núcleo aislante de espuma de poliestireno extruido, de 140 mm de espesor y cara interior de alistonado de abeto, de 10 mm de espesor, resistencia térmica 4,21 m²K/W, transmitancia 0,24 W/m²K, fijado mecánicamente sobre estructura; para formación de faldón en cubierta inclinada. Incluso tornillos autorroscantes, para fijación a soporte de madera; cinta autoadhesiva para sellado de juntas.
Incluye: Replanteo. Corte de las piezas. Colocación de los paneles que forman el tablero. Fijación mecánica de las piezas al soporte. Sellado de juntas y uniones.
Criterio de medición de proyecto: Superficie del faldón medida en verdadera magnitud, según documentación gráfica de Proyecto.
Criterio de medición de obra: Se medirá, en verdadera magnitud, la superficie realmente ejecutada según especificaciones de Proyecto.
Formato de panel: 2400mm*550mm

| Código | Ud | Descripción | Rendimiento | Precio | Importe |
|---|---|---|---|---|---|
| 0500_THplus | m² | Lámina impermeable transpirable Thermochip PLUS | 1.05 | 2.05 | 2.15 |
| 0507-TAHa140 | m² | Panel sándwich machihembrado en las cuatro caras, Thermochip Roof Plus, TAHalistonado 10-140-19 (material) | 1.05 | 94.51 | 99.24 |
| 0101-Tor140 | Ud | Tornillo autorroscante para estructura de madera o metal, de acero galvanizado, de 6 mm de diámetro y 240 mm de longitud. | 7 | 0.32 | 2.24 |
| 0101-Cin01 | m |  | 1 | 1.53 | 1.53 |
| 0101_mo01 | h | Oficial 1ª carpintero. | 0.175 | 21.72 | 3.80 |
| 0101_mo02 | h | Ayudante carpintero. | 0.175 | 20.46 | 3.58 |
| % | % | Costes directos complementarios | 2 % | 112.54 | 2.25 |
|  |  | Total |  |  | 114.79 |

**07TH05TAHa160** m² Panel Thermochip TAHa/10-160-19 MH2400*550
Precio: 122.12
Panel sándwich machihembrado en las cuatro caras, Thermochip Plus, TAHalistonado 10 - 160 - 19 "THERMOCHIP", compuesto de: cara exterior con lámina impermeable transpirable incorporada, tablero de aglomerado hidrófugo de 19 mm de espesor, núcleo aislante de espuma de poliestireno extruido, de 160 mm de espesor y cara interior de alistonado de abeto, de 10 mm de espesor, resistencia térmica 4,78 m²K/W, transmitancia 0,21 W/m²K, fijado mecánicamente sobre estructura; para formación de faldón en cubierta inclinada. Incluso tornillos autorroscantes, para fijación a soporte de madera; cinta autoadhesiva para sellado de juntas.
Incluye: Replanteo. Corte de las piezas. Colocación de los paneles que forman el tablero. Fijación mecánica de las piezas al soporte. Sellado de juntas y uniones.
Criterio de medición de proyecto: Superficie del faldón medida en verdadera magnitud, según documentación gráfica de Proyecto.
Criterio de medición de obra: Se medirá, en verdadera magnitud, la superficie realmente ejecutada según especificaciones de Proyecto.
Formato de panel: 2400mm*550mm

| Código | Ud | Descripción | Rendimiento | Precio | Importe |
|---|---|---|---|---|---|
| 0500_THplus | m² | Lámina impermeable transpirable Thermochip PLUS | 1.05 | 2.05 | 2.15 |
| 0508-TAHa160 | m² | Panel sándwich machihembrado en las cuatro caras, Thermochip Roof Plus, TAHalistonado 10-160-19 (material) | 1.05 | 101.36 | 106.43 |
| 0101-Tor160 | Ud | Tornillo autorroscante para estructura de madera o metal, de acero galvanizado, de 6 mm de diámetro y 240 mm de longitud. | 7 | 0.32 | 2.24 |
| 0101-Cin01 | m |  | 1 | 1.53 | 1.53 |
| 0101_mo01 | h | Oficial 1ª carpintero. | 0.175 | 21.72 | 3.80 |
| 0101_mo02 | h | Ayudante carpintero. | 0.175 | 20.46 | 3.58 |
| % | % | Costes directos complementarios | 2 % | 119.73 | 2.39 |
|  |  | Total |  |  | 122.12 |

**07TH05TAHa200** m² Panel Thermochip TAHa/10-200-19 MH2400*550
Precio: 137.29
Panel sándwich machihembrado en las cuatro caras, Thermochip Plus, TAHalistonado 10 - 200 - 19 "THERMOCHIP", compuesto de: cara exterior con lámina impermeable transpirable incorporada, tablero de aglomerado hidrófugo de 19 mm de espesor, núcleo aislante de espuma de poliestireno extruido, de 200 mm de espesor y cara interior de alistonado de abeto, de 10 mm de espesor, resistencia térmica 5,62 m²K/W, transmitancia 0,18 W/m²K, fijado mecánicamente sobre estructura; para formación de faldón en cubierta inclinada. Incluso tornillos autorroscantes, para fijación a soporte de madera; cinta autoadhesiva para sellado de juntas.
Incluye: Replanteo. Corte de las piezas. Colocación de los paneles que forman el tablero. Fijación mecánica de las piezas al soporte. Sellado de juntas y uniones.
Criterio de medición de proyecto: Superficie del faldón medida en verdadera magnitud, según documentación gráfica de Proyecto.
Criterio de medición de obra: Se medirá, en verdadera magnitud, la superficie realmente ejecutada según especificaciones de Proyecto.
Formato de panel: 2400mm*550mm

| Código | Ud | Descripción | Rendimiento | Precio | Importe |
|---|---|---|---|---|---|
| 0500_THplus | m² | Lámina impermeable transpirable Thermochip PLUS | 1.05 | 2.05 | 2.15 |
| 0509-TAHa200 | m² | Panel sándwich machihembrado en las cuatro caras, Thermochip Roof Plus, TAHalistonado 10-200-19 (material) | 1.05 | 114.66 | 120.39 |
| 0101-Tor200 | Ud | Tornillo autorroscante para estructura de madera o metal, de acero galvanizado, de 6 mm de diámetro y 280 mm de longitud. | 7 | 0.45 | 3.15 |
| 0101-Cin01 | m |  | 1 | 1.53 | 1.53 |
| 0101_mo01 | h | Oficial 1ª carpintero. | 0.175 | 21.72 | 3.80 |
| 0101_mo02 | h | Ayudante carpintero. | 0.175 | 20.46 | 3.58 |
| % | % | Costes directos complementarios | 2 % | 134.60 | 2.69 |
|  |  | Total |  |  | 137.29 |

### 08TAH-ABETO_ALISTONADO_3000 Acabado alistonado de abeto 3000*550

**08TH05TAHa40** m² Panel Thermochip TAHa/10-40-19 MH3000*550
Precio: 77.71
Panel sándwich machihembrado en las cuatro caras, Thermochip Plus, TAHalistonado 10 - 40 - 19 "THERMOCHIP", compuesto de: cara exterior con lámina impermeable transpirable incorporada, tablero de aglomerado hidrófugo de 19 mm de espesor, núcleo aislante de espuma de poliestireno extruido, de 40 mm de espesor y cara interior de alistonado de abeto, de 10 mm de espesor, resistencia térmica 1,42 m²K/W, transmitancia 0,70 W/m²K, fijado mecánicamente sobre estructura; para formación de faldón en cubierta inclinada. Incluso tornillos autorroscantes, para fijación a soporte de madera; cinta autoadhesiva para sellado de juntas.
Incluye: Replanteo. Corte de las piezas. Colocación de los paneles que forman el tablero. Fijación mecánica de las piezas al soporte. Sellado de juntas y uniones.
Criterio de medición de proyecto: Superficie del faldón medida en verdadera magnitud, según documentación gráfica de Proyecto.
Criterio de medición de obra: Se medirá, en verdadera magnitud, la superficie realmente ejecutada según especificaciones de Proyecto.
Formato de panel: 3000mm*550mm

| Código | Ud | Descripción | Rendimiento | Precio | Importe |
|---|---|---|---|---|---|
| 0500_THplus | m² | Lámina impermeable transpirable Thermochip PLUS | 1.05 | 2.05 | 2.15 |
| 0501-TAHa040 | m² | Panel sándwich machihembrado en las cuatro caras, Thermochip Roof Plus, TAHalistonado10-40-19 | 1.05 | 61.16 | 64.22 |
| 0101-Tor40 | Ud | Tornillo autorroscante para estructura de madera o metal, de acero galvanizado, de 6 mm de diámetro y 120 mm de longitud. | 7 | 0.13 | 0.91 |
| 0101-Cin01 | m |  | 1 | 1.53 | 1.53 |
| 0101_mo01 | h | Oficial 1ª carpintero. | 0.175 | 21.72 | 3.80 |
| 0101_mo02 | h | Ayudante carpintero. | 0.175 | 20.46 | 3.58 |
| % | % | Costes directos complementarios | 2 % | 76.19 | 1.52 |
|  |  | Total |  |  | 77.71 |

**08TH05TAHa50** m² Panel Thermochip TAHa/10-50-19 MH3000*550
Precio: 80.66
Panel sándwich machihembrado en las cuatro caras, Thermochip Plus, TAHalistonado 10 - 50 - 19 "THERMOCHIP", compuesto de: cara exterior con lámina impermeable transpirable incorporada, tablero de aglomerado hidrófugo de 19 mm de espesor, núcleo aislante de espuma de poliestireno extruido, de 50 mm de espesor y cara interior de alistoando de abeto, de 10 mm de espesor, resistencia térmica 1,73 m²K/W, transmitancia 0,58 W/m²K, fijado mecánicamente sobre estructura; para formación de faldón en cubierta inclinada. Incluso tornillos autorroscantes, para fijación a soporte de madera; cinta autoadhesiva para sellado de juntas.
Incluye: Replanteo. Corte de las piezas. Colocación de los paneles que forman el tablero. Fijación mecánica de las piezas al soporte. Sellado de juntas y uniones.
Criterio de medición de proyecto: Superficie del faldón medida en verdadera magnitud, según documentación gráfica de Proyecto.
Criterio de medición de obra: Se medirá, en verdadera magnitud, la superficie realmente ejecutada según especificaciones de Proyecto.
Formato de panel: 3000mm*550mm

| Código | Ud | Descripción | Rendimiento | Precio | Importe |
|---|---|---|---|---|---|
| 0500_THplus | m² | Lámina impermeable transpirable Thermochip PLUS | 1.05 | 2.05 | 2.15 |
| 0502-TAHa050 | m² | Panel sándwich machihembrado en las cuatro caras, Thermochip Roof Plus, TAHalistonado 10-50-19 | 1.05 | 63.91 | 67.11 |
| 0101-Tor50 | Ud | Tornillo autorroscante para estructura de madera o metal, de acero galvanizado, de 6 mm de diámetro y 140 mm de longitud. | 7 | 0.13 | 0.91 |
| 0101-Cin01 | m |  | 1 | 1.53 | 1.53 |
| 0101_mo01 | h | Oficial 1ª carpintero. | 0.175 | 21.72 | 3.80 |
| 0101_mo02 | h | Ayudante carpintero. | 0.175 | 20.46 | 3.58 |
| % | % | Costes directos complementarios | 2 % | 79.08 | 1.58 |
|  |  | Total |  |  | 80.66 |

**08TH05TAHa60** m² Panel Thermochip TAHa/10-60-19 MH3000*550
Precio: 83.88
Panel sándwich machihembrado en las cuatro caras, Thermochip Plus, TAHalistonado 10 - 60 - 19 "THERMOCHIP", compuesto de: cara exterior con lámina impermeable transpirable incorporada, tablero de aglomerado hidrófugo de 19 mm de espesor, núcleo aislante de espuma de poliestireno extruido, de 60 mm de espesor y cara interior de alistonado de abeto, de 10 mm de espesor, resistencia térmica 1,93 m²K/W, transmitancia 0,52 W/m²K, fijado mecánicamente sobre estructura; para formación de faldón en cubierta inclinada. Incluso tornillos autorroscantes, para fijación a soporte de madera; cinta autoadhesiva para sellado de juntas.
Incluye: Replanteo. Corte de las piezas. Colocación de los paneles que forman el tablero. Fijación mecánica de las piezas al soporte. Sellado de juntas y uniones.
Criterio de medición de proyecto: Superficie del faldón medida en verdadera magnitud, según documentación gráfica de Proyecto.
Criterio de medición de obra: Se medirá, en verdadera magnitud, la superficie realmente ejecutada según especificaciones de Proyecto.
Formato de panel: 3000mm*550mm

| Código | Ud | Descripción | Rendimiento | Precio | Importe |
|---|---|---|---|---|---|
| 0500_THplus | m² | Lámina impermeable transpirable Thermochip PLUS | 1.05 | 2.05 | 2.15 |
| 0503-TAHa060 | m² | Panel sándwich machihembrado en las cuatro caras, Thermochip Roof Plus, TAHalistonado 10-60-19 | 1.05 | 66.66 | 69.99 |
| 0101-Tor60 | Ud | Tornillo autorroscante para estructura de madera o metal, de acero galvanizado, de 6 mm de diámetro y 160 mm de longitud. | 7 | 0.17 | 1.19 |
| 0101-Cin01 | m |  | 1 | 1.53 | 1.53 |
| 0101_mo01 | h | Oficial 1ª carpintero. | 0.175 | 21.72 | 3.80 |
| 0101_mo02 | h | Ayudante carpintero. | 0.175 | 20.46 | 3.58 |
| % | % | Costes directos complementarios | 2 % | 82.24 | 1.64 |
|  |  | Total |  |  | 83.88 |

**08TH05TAHa80** m² Panel Thermochip TAHa/10-80-19 MH3000*550
Precio: 90.21
Panel sándwich machihembrado en las cuatro caras, Thermochip Plus, TAHalistonado 10 - 80 - 19 "THERMOCHIP", compuesto de: cara exterior con lámina impermeable transpirable incorporada, tablero de aglomerado hidrófugo de 19 mm de espesor, núcleo aislante de espuma de poliestireno extruido, de 80 mm de espesor y cara interior de alistonado de abeto, de 10 mm de espesor, resistencia térmica 2,50 m²K/W, transmitancia 0,40 W/m²K, fijado mecánicamente sobre estructura; para formación de faldón en cubierta inclinada. Incluso tornillos autorroscantes, para fijación a soporte de madera; cinta autoadhesiva para sellado de juntas.
Incluye: Replanteo. Corte de las piezas. Colocación de los paneles que forman el tablero. Fijación mecánica de las piezas al soporte. Sellado de juntas y uniones.
Criterio de medición de proyecto: Superficie del faldón medida en verdadera magnitud, según documentación gráfica de Proyecto.
Criterio de medición de obra: Se medirá, en verdadera magnitud, la superficie realmente ejecutada según especificaciones de Proyecto.
Formato de panel: 3000mm*550mm

| Código | Ud | Descripción | Rendimiento | Precio | Importe |
|---|---|---|---|---|---|
| 0500_THplus | m² | Lámina impermeable transpirable Thermochip PLUS | 1.05 | 2.05 | 2.15 |
| 0504-TAHa080 | m² | Panel sándwich machihembrado en las cuatro caras, Thermochip Roof Plus, TAHalistonado 10-80-19 | 1.05 | 72.36 | 75.98 |
| 0101-Tor80 | Ud | Tornillo autorroscante para estructura de madera o metal, de acero galvanizado, de 6 mm de diámetro y 180 mm de longitud. | 7 | 0.2 | 1.40 |
| 0101-Cin01 | m |  | 1 | 1.53 | 1.53 |
| 0101_mo01 | h | Oficial 1ª carpintero. | 0.175 | 21.72 | 3.80 |
| 0101_mo02 | h | Ayudante carpintero. | 0.175 | 20.46 | 3.58 |
| % | % | Costes directos complementarios | 2 % | 88.44 | 1.77 |
|  |  | Total |  |  | 90.21 |

**08TH05TAHa100** m² Panel Thermochip TAHa/10-100-19 MH3000*550
Precio: 96.38
Panel sándwich machihembrado en las cuatro caras, Thermochip Plus, TAHalistonado 10 - 100 - 19 "THERMOCHIP", compuesto de: cara exterior con lámina impermeable transpirable incorporada, tablero de aglomerado hidrófugo de 19 mm de espesor, núcleo aislante de espuma de poliestireno extruido, de 100 mm de espesor y cara interior de alistonado de abeto, de 10 mm de espesor, resistencia térmica 2,92 m²K/W, transmitancia 0,34 W/m²K, fijado mecánicamente sobre estructura; para formación de faldón en cubierta inclinada. Incluso tornillos autorroscantes, para fijación a soporte de madera; cinta autoadhesiva para sellado de juntas.
Incluye: Replanteo. Corte de las piezas. Colocación de los paneles que forman el tablero. Fijación mecánica de las piezas al soporte. Sellado de juntas y uniones.
Criterio de medición de proyecto: Superficie del faldón medida en verdadera magnitud, según documentación gráfica de Proyecto.
Criterio de medición de obra: Se medirá, en verdadera magnitud, la superficie realmente ejecutada según especificaciones de Proyecto.
Formato de panel: 3000mm*550mm

| Código | Ud | Descripción | Rendimiento | Precio | Importe |
|---|---|---|---|---|---|
| 0500_THplus | m² | Lámina impermeable transpirable Thermochip PLUS | 1.05 | 2.05 | 2.15 |
| 0505-TAHa100 | m² | Panel sándwich machihembrado en las cuatro caras, Thermochip Roof Plus, TAHalistonado 10-100-19 | 1.05 | 77.86 | 81.75 |
| 0101-Tor100 | Ud | Tornillo autorroscante para estructura de madera o metal, de acero galvanizado, de 6 mm de diámetro y 200 mm de longitud. | 7 | 0.24 | 1.68 |
| 0101-Cin01 | m |  | 1 | 1.53 | 1.53 |
| 0101_mo01 | h | Oficial 1ª carpintero. | 0.175 | 21.72 | 3.80 |
| 0101_mo02 | h | Ayudante carpintero. | 0.175 | 20.46 | 3.58 |
| % | % | Costes directos complementarios | 2 % | 94.49 | 1.89 |
|  |  | Total |  |  | 96.38 |

**08TH05TAHa120** m² Panel Thermochip TAHa/10-120-19 MH3000*550
Precio: 107.23
Panel sándwich machihembrado en las cuatro caras, Thermochip Plus, TAHalistonado 10 - 120 - 19 "THERMOCHIP", compuesto de: cara exterior con lámina impermeable transpirable incorporada, tablero de aglomerado hidrófugo de 19 mm de espesor, núcleo aislante de espuma de poliestireno extruido, de 120 mm de espesor y cara interior de alistonado de abeto, de 10 mm de espesor, resistencia térmica 3,64 m²K/W, transmitancia 0,27 W/m²K, fijado mecánicamente sobre estructura; para formación de faldón en cubierta inclinada. Incluso tornillos autorroscantes, para fijación a soporte de madera; cinta autoadhesiva para sellado de juntas.
Incluye: Replanteo. Corte de las piezas. Colocación de los paneles que forman el tablero. Fijación mecánica de las piezas al soporte. Sellado de juntas y uniones.
Criterio de medición de proyecto: Superficie del faldón medida en verdadera magnitud, según documentación gráfica de Proyecto.
Criterio de medición de obra: Se medirá, en verdadera magnitud, la superficie realmente ejecutada según especificaciones de Proyecto.
Formato de panel: 3000mm*550mm

| Código | Ud | Descripción | Rendimiento | Precio | Importe |
|---|---|---|---|---|---|
| 0500_THplus | m² | Lámina impermeable transpirable Thermochip PLUS | 1.05 | 2.05 | 2.15 |
| 0506-TAHa120 | m² | Panel sándwich machihembrado en las cuatro caras, Thermochip Roof Plus, TAHalistonado 10-120-19 | 1.05 | 87.66 | 92.04 |
| 0101-Tor120 | Ud | Tornillo autorroscante para estructura de madera o metal, de acero galvanizado, de 6 mm de diámetro y 220 mm de longitud. | 7 | 0.29 | 2.03 |
| 0101-Cin01 | m |  | 1 | 1.53 | 1.53 |
| 0101_mo01 | h | Oficial 1ª carpintero. | 0.175 | 21.72 | 3.80 |
| 0101_mo02 | h | Ayudante carpintero. | 0.175 | 20.46 | 3.58 |
| % | % | Costes directos complementarios | 2 % | 105.13 | 2.10 |
|  |  | Total |  |  | 107.23 |

**08TH05TAHa140** m² Panel Thermochip TAHa/10-140-19 MH3000*550
Precio: 114.79
Panel sándwich machihembrado en las cuatro caras, Thermochip Plus, TAHalistonado 10 - 140 - 19 "THERMOCHIP", compuesto de: cara exterior con lámina impermeable transpirable incorporada, tablero de aglomerado hidrófugo de 19 mm de espesor, núcleo aislante de espuma de poliestireno extruido, de 140 mm de espesor y cara interior de alistonado de abeto, de 10 mm de espesor, resistencia térmica 4,21 m²K/W, transmitancia 0,24 W/m²K, fijado mecánicamente sobre estructura; para formación de faldón en cubierta inclinada. Incluso tornillos autorroscantes, para fijación a soporte de madera; cinta autoadhesiva para sellado de juntas.
Incluye: Replanteo. Corte de las piezas. Colocación de los paneles que forman el tablero. Fijación mecánica de las piezas al soporte. Sellado de juntas y uniones.
Criterio de medición de proyecto: Superficie del faldón medida en verdadera magnitud, según documentación gráfica de Proyecto.
Criterio de medición de obra: Se medirá, en verdadera magnitud, la superficie realmente ejecutada según especificaciones de Proyecto.
Formato de panel: 3000mm*550mm

| Código | Ud | Descripción | Rendimiento | Precio | Importe |
|---|---|---|---|---|---|
| 0500_THplus | m² | Lámina impermeable transpirable Thermochip PLUS | 1.05 | 2.05 | 2.15 |
| 0507-TAHa140 | m² | Panel sándwich machihembrado en las cuatro caras, Thermochip Roof Plus, TAHalistonado 10-140-19 | 1.05 | 94.51 | 99.24 |
| 0101-Tor140 | Ud | Tornillo autorroscante para estructura de madera o metal, de acero galvanizado, de 6 mm de diámetro y 240 mm de longitud. | 7 | 0.32 | 2.24 |
| 0101-Cin01 | m |  | 1 | 1.53 | 1.53 |
| 0101_mo01 | h | Oficial 1ª carpintero. | 0.175 | 21.72 | 3.80 |
| 0101_mo02 | h | Ayudante carpintero. | 0.175 | 20.46 | 3.58 |
| % | % | Costes directos complementarios | 2 % | 112.54 | 2.25 |
|  |  | Total |  |  | 114.79 |

**08TH05TAHa160** m² Panel Thermochip TAHa/10-160-19 MH3000*550
Precio: 122.12
Panel sándwich machihembrado en las cuatro caras, Thermochip Plus, TAHalistonado 10 - 160 - 19 "THERMOCHIP", compuesto de: cara exterior con lámina impermeable transpirable incorporada, tablero de aglomerado hidrófugo de 19 mm de espesor, núcleo aislante de espuma de poliestireno extruido, de 160 mm de espesor y cara interior de alistonado de abeto, de 10 mm de espesor, resistencia térmica 4,78 m²K/W, transmitancia 0,21 W/m²K, fijado mecánicamente sobre estructura; para formación de faldón en cubierta inclinada. Incluso tornillos autorroscantes, para fijación a soporte de madera; cinta autoadhesiva para sellado de juntas.
Incluye: Replanteo. Corte de las piezas. Colocación de los paneles que forman el tablero. Fijación mecánica de las piezas al soporte. Sellado de juntas y uniones.
Criterio de medición de proyecto: Superficie del faldón medida en verdadera magnitud, según documentación gráfica de Proyecto.
Criterio de medición de obra: Se medirá, en verdadera magnitud, la superficie realmente ejecutada según especificaciones de Proyecto.
Formato de panel: 3000mm*550mm

| Código | Ud | Descripción | Rendimiento | Precio | Importe |
|---|---|---|---|---|---|
| 0500_THplus | m² | Lámina impermeable transpirable Thermochip PLUS | 1.05 | 2.05 | 2.15 |
| 0508-TAHa160 | m² | Panel sándwich machihembrado en las cuatro caras, Thermochip Roof Plus, TAHalistonado 10-160-19 | 1.05 | 101.36 | 106.43 |
| 0101-Tor160 | Ud | Tornillo autorroscante para estructura de madera o metal, de acero galvanizado, de 6 mm de diámetro y 240 mm de longitud. | 7 | 0.32 | 2.24 |
| 0101-Cin01 | m |  | 1 | 1.53 | 1.53 |
| 0101_mo01 | h | Oficial 1ª carpintero. | 0.175 | 21.72 | 3.80 |
| 0101_mo02 | h | Ayudante carpintero. | 0.175 | 20.46 | 3.58 |
| % | % | Costes directos complementarios | 2 % | 119.73 | 2.39 |
|  |  | Total |  |  | 122.12 |

**08TH05TAHa200** m² Panel Thermochip TAHa/10-200-19 MH3000*550
Precio: 137.29
Panel sándwich machihembrado en las cuatro caras, Thermochip Plus, TAHalistonado 10 - 200 - 19 "THERMOCHIP", compuesto de: cara exterior con lámina impermeable transpirable incorporada, tablero de aglomerado hidrófugo de 19 mm de espesor, núcleo aislante de espuma de poliestireno extruido, de 200 mm de espesor y cara interior de alistonado de abeto, de 10 mm de espesor, resistencia térmica 5,62 m²K/W, transmitancia 0,18 W/m²K, fijado mecánicamente sobre estructura; para formación de faldón en cubierta inclinada. Incluso tornillos autorroscantes, para fijación a soporte de madera; cinta autoadhesiva para sellado de juntas.
Incluye: Replanteo. Corte de las piezas. Colocación de los paneles que forman el tablero. Fijación mecánica de las piezas al soporte. Sellado de juntas y uniones.
Criterio de medición de proyecto: Superficie del faldón medida en verdadera magnitud, según documentación gráfica de Proyecto.
Criterio de medición de obra: Se medirá, en verdadera magnitud, la superficie realmente ejecutada según especificaciones de Proyecto.
Formato de panel: 3000mm*550mm

| Código | Ud | Descripción | Rendimiento | Precio | Importe |
|---|---|---|---|---|---|
| 0500_THplus | m² | Lámina impermeable transpirable Thermochip PLUS | 1.05 | 2.05 | 2.15 |
| 0509-TAHa200 | m² | Panel sándwich machihembrado en las cuatro caras, Thermochip Roof Plus, TAHalistonado 10-200-19 | 1.05 | 114.66 | 120.39 |
| 0101-Tor200 | Ud | Tornillo autorroscante para estructura de madera o metal, de acero galvanizado, de 6 mm de diámetro y 280 mm de longitud. | 7 | 0.45 | 3.15 |
| 0101-Cin01 | m |  | 1 | 1.53 | 1.53 |
| 0101_mo01 | h | Oficial 1ª carpintero. | 0.175 | 21.72 | 3.80 |
| 0101_mo02 | h | Ayudante carpintero. | 0.175 | 20.46 | 3.58 |
| % | % | Costes directos complementarios | 2 % | 134.60 | 2.69 |
|  |  | Total |  |  | 137.29 |

### 09TAH-ABETO_ALISTONADO_5000 Acabado alistonado de abeto 5000*550

**09TH05TAHa40** m² Panel Thermochip GF TAHa/10-40-19 MH5000*550
Precio: 81.45
Panel sándwich machihembrado en las cuatro caras, Thermochip Plus, TAHalistonado 10 - 40 - 19 "THERMOCHIP GRAN FORMATO", compuesto de: cara exterior con lámina impermeable transpirable incorporada, tablero de aglomerado hidrófugo de 19 mm de espesor, núcleo aislante de espuma de poliestireno extruido, de 40 mm de espesor y cara interior de alistonado de abeto, de 10 mm de espesor, resistencia térmica 1,42 m²K/W, transmitancia 0,70 W/m²K, fijado mecánicamente sobre estructura; para formación de faldón en cubierta inclinada. Incluso tornillos autorroscantes, para fijación a soporte de madera; cinta autoadhesiva para sellado de juntas.
Incluye: Replanteo. Corte de las piezas. Colocación de los paneles que forman el tablero. Fijación mecánica de las piezas al soporte. Sellado de juntas y uniones.
Criterio de medición de proyecto: Superficie del faldón medida en verdadera magnitud, según documentación gráfica de Proyecto.
Criterio de medición de obra: Se medirá, en verdadera magnitud, la superficie realmente ejecutada según especificaciones de Proyecto.
Formato de panel: 5000mm*550mm

| Código | Ud | Descripción | Rendimiento | Precio | Importe |
|---|---|---|---|---|---|
| 0500_THplus | m² | Lámina impermeable transpirable Thermochip PLUS | 1.05 | 2.05 | 2.15 |
| 0501-TAHaGF040 | m² | Panel sándwich machihembrado en las cuatro caras, Thermochip Roof Plus, TAHalistonado GF10-40-19 (material) | 1.05 | 64.65 | 67.88 |
| 0101-Tor40 | Ud | Tornillo autorroscante para estructura de madera o metal, de acero galvanizado, de 6 mm de diámetro y 120 mm de longitud. | 7 | 0.13 | 0.91 |
| 0101-Cin01 | m |  | 1 | 1.53 | 1.53 |
| 0101_mo01 | h | Oficial 1ª carpintero. | 0.175 | 21.72 | 3.80 |
| 0101_mo02 | h | Ayudante carpintero. | 0.175 | 20.46 | 3.58 |
| % | % | Costes directos complementarios | 2 % | 79.85 | 1.60 |
|  |  | Total |  |  | 81.45 |

**09TH05TAHa50** m² Panel Thermochip GF TAHa/10-50-19 MH5000*550
Precio: 84.61
Panel sándwich machihembrado en las cuatro caras, Thermochip Plus, TAHalistonado 10 - 50 - 19 "THERMOCHIP GRAN FORMATO", compuesto de: cara exterior con lámina impermeable transpirable incorporada, tablero de aglomerado hidrófugo de 19 mm de espesor, núcleo aislante de espuma de poliestireno extruido, de 50 mm de espesor y cara interior de alistoando de abeto, de 10 mm de espesor, resistencia térmica 1,73 m²K/W, transmitancia 0,58 W/m²K, fijado mecánicamente sobre estructura; para formación de faldón en cubierta inclinada. Incluso tornillos autorroscantes, para fijación a soporte de madera; cinta autoadhesiva para sellado de juntas.
Incluye: Replanteo. Corte de las piezas. Colocación de los paneles que forman el tablero. Fijación mecánica de las piezas al soporte. Sellado de juntas y uniones.
Criterio de medición de proyecto: Superficie del faldón medida en verdadera magnitud, según documentación gráfica de Proyecto.
Criterio de medición de obra: Se medirá, en verdadera magnitud, la superficie realmente ejecutada según especificaciones de Proyecto.
Formato de panel: 5000mm*550mm

| Código | Ud | Descripción | Rendimiento | Precio | Importe |
|---|---|---|---|---|---|
| 0500_THplus | m² | Lámina impermeable transpirable Thermochip PLUS | 1.05 | 2.05 | 2.15 |
| 0501-TAHaGF050 | m² | Panel sándwich machihembrado en las cuatro caras, Thermochip Roof Plus, TAHalistonado GF10-50-19 (material) | 1.05 | 67.6 | 70.98 |
| 0101-Tor50 | Ud | Tornillo autorroscante para estructura de madera o metal, de acero galvanizado, de 6 mm de diámetro y 140 mm de longitud. | 7 | 0.13 | 0.91 |
| 0101-Cin01 | m |  | 1 | 1.53 | 1.53 |
| 0101_mo01 | h | Oficial 1ª carpintero. | 0.175 | 21.72 | 3.80 |
| 0101_mo02 | h | Ayudante carpintero. | 0.175 | 20.46 | 3.58 |
| % | % | Costes directos complementarios | 2 % | 82.95 | 1.66 |
|  |  | Total |  |  | 84.61 |

**09TH05TAHa60** m² Panel Thermochip GF TAHa/10-60-19 MH5000*550
Precio: 88.56
Panel sándwich machihembrado en las cuatro caras, Thermochip Plus, TAHalistonado 10 - 60 - 19 "THERMOCHIP GRAN FORMATO", compuesto de: cara exterior con lámina impermeable transpirable incorporada, tablero de aglomerado hidrófugo de 19 mm de espesor, núcleo aislante de espuma de poliestireno extruido, de 60 mm de espesor y cara interior de alistonado de abeto, de 10 mm de espesor, resistencia térmica 1,93 m²K/W, transmitancia 0,52 W/m²K, fijado mecánicamente sobre estructura; para formación de faldón en cubierta inclinada. Incluso tornillos autorroscantes, para fijación a soporte de madera; cinta autoadhesiva para sellado de juntas.
Incluye: Replanteo. Corte de las piezas. Colocación de los paneles que forman el tablero. Fijación mecánica de las piezas al soporte. Sellado de juntas y uniones.
Criterio de medición de proyecto: Superficie del faldón medida en verdadera magnitud, según documentación gráfica de Proyecto.
Criterio de medición de obra: Se medirá, en verdadera magnitud, la superficie realmente ejecutada según especificaciones de Proyecto.
Formato de panel: 5000mm*550mm

| Código | Ud | Descripción | Rendimiento | Precio | Importe |
|---|---|---|---|---|---|
| 0500_THplus | m² | Lámina impermeable transpirable Thermochip PLUS | 1.05 | 2.05 | 2.15 |
| 0501-TAHaGF060 | m² | Panel sándwich machihembrado en las cuatro caras, Thermochip Roof Plus, TAHalistonado GF10-60-19 (material) | 1.05 | 71.02 | 74.57 |
| 0101-Tor60 | Ud | Tornillo autorroscante para estructura de madera o metal, de acero galvanizado, de 6 mm de diámetro y 160 mm de longitud. | 7 | 0.17 | 1.19 |
| 0101-Cin01 | m |  | 1 | 1.53 | 1.53 |
| 0101_mo01 | h | Oficial 1ª carpintero. | 0.175 | 21.72 | 3.80 |
| 0101_mo02 | h | Ayudante carpintero. | 0.175 | 20.46 | 3.58 |
| % | % | Costes directos complementarios | 2 % | 86.82 | 1.74 |
|  |  | Total |  |  | 88.56 |

**09TH05TAHa80** m² Panel Thermochip GF TAHa/10-80-19 MH5000*550
Precio: 95.95
Panel sándwich machihembrado en las cuatro caras, Thermochip Plus, TAHalistonado 10 - 80 - 19 "THERMOCHIP GRAN FORMATO", compuesto de: cara exterior con lámina impermeable transpirable incorporada, tablero de aglomerado hidrófugo de 19 mm de espesor, núcleo aislante de espuma de poliestireno extruido, de 80 mm de espesor y cara interior de alistonado de abeto, de 10 mm de espesor, resistencia térmica 2,50 m²K/W, transmitancia 0,40 W/m²K, fijado mecánicamente sobre estructura; para formación de faldón en cubierta inclinada. Incluso tornillos autorroscantes, para fijación a soporte de madera; cinta autoadhesiva para sellado de juntas.
Incluye: Replanteo. Corte de las piezas. Colocación de los paneles que forman el tablero. Fijación mecánica de las piezas al soporte. Sellado de juntas y uniones.
Criterio de medición de proyecto: Superficie del faldón medida en verdadera magnitud, según documentación gráfica de Proyecto.
Criterio de medición de obra: Se medirá, en verdadera magnitud, la superficie realmente ejecutada según especificaciones de Proyecto.
Formato de panel: 5000mm*550mm

| Código | Ud | Descripción | Rendimiento | Precio | Importe |
|---|---|---|---|---|---|
| 0500_THplus | m² | Lámina impermeable transpirable Thermochip PLUS | 1.05 | 2.05 | 2.15 |
| 0501-TAHaGF080 | m² | Panel sándwich machihembrado en las cuatro caras, Thermochip Roof Plus, TAHalistonado GF10-80-19 (material) | 1.05 | 77.72 | 81.61 |
| 0101-Tor80 | Ud | Tornillo autorroscante para estructura de madera o metal, de acero galvanizado, de 6 mm de diámetro y 180 mm de longitud. | 7 | 0.2 | 1.40 |
| 0101-Cin01 | m |  | 1 | 1.53 | 1.53 |
| 0101_mo01 | h | Oficial 1ª carpintero. | 0.175 | 21.72 | 3.80 |
| 0101_mo02 | h | Ayudante carpintero. | 0.175 | 20.46 | 3.58 |
| % | % | Costes directos complementarios | 2 % | 94.07 | 1.88 |
|  |  | Total |  |  | 95.95 |

**09TH05TAHa100** m² Panel Thermochip GF TAHa/10-100-19 MH5000*550
Precio: 102.96
Panel sándwich machihembrado en las cuatro caras, Thermochip Plus, TAHalistonado 10 - 100 - 19 "THERMOCHIP GRAN FORMATO", compuesto de: cara exterior con lámina impermeable transpirable incorporada, tablero de aglomerado hidrófugo de 19 mm de espesor, núcleo aislante de espuma de poliestireno extruido, de 100 mm de espesor y cara interior de alistonado de abeto, de 10 mm de espesor, resistencia térmica 2,92 m²K/W, transmitancia 0,34 W/m²K, fijado mecánicamente sobre estructura; para formación de faldón en cubierta inclinada. Incluso tornillos autorroscantes, para fijación a soporte de madera; cinta autoadhesiva para sellado de juntas.
Incluye: Replanteo. Corte de las piezas. Colocación de los paneles que forman el tablero. Fijación mecánica de las piezas al soporte. Sellado de juntas y uniones.
Criterio de medición de proyecto: Superficie del faldón medida en verdadera magnitud, según documentación gráfica de Proyecto.
Criterio de medición de obra: Se medirá, en verdadera magnitud, la superficie realmente ejecutada según especificaciones de Proyecto.
Formato de panel: 5000mm*550mm

| Código | Ud | Descripción | Rendimiento | Precio | Importe |
|---|---|---|---|---|---|
| 0500_THplus | m² | Lámina impermeable transpirable Thermochip PLUS | 1.05 | 2.05 | 2.15 |
| 0501-TAHaGF100 | m² | Panel sándwich machihembrado en las cuatro caras, Thermochip Roof Plus, TAHalistonado GF10-100-19 (material) | 1.05 | 84 | 88.20 |
| 0101-Tor100 | Ud | Tornillo autorroscante para estructura de madera o metal, de acero galvanizado, de 6 mm de diámetro y 200 mm de longitud. | 7 | 0.24 | 1.68 |
| 0101-Cin01 | m |  | 1 | 1.53 | 1.53 |
| 0101_mo01 | h | Oficial 1ª carpintero. | 0.175 | 21.72 | 3.80 |
| 0101_mo02 | h | Ayudante carpintero. | 0.175 | 20.46 | 3.58 |
| % | % | Costes directos complementarios | 2 % | 100.94 | 2.02 |
|  |  | Total |  |  | 102.96 |

**09TH05TAHa120** m² Panel Thermochip GF TAHa/10-120-19 MH5000*550
Precio: 114.35
Panel sándwich machihembrado en las cuatro caras, Thermochip Plus, TAHalistonado 10 - 120 - 19 "THERMOCHIP GRAN FORMATO", compuesto de: cara exterior con lámina impermeable transpirable incorporada, tablero de aglomerado hidrófugo de 19 mm de espesor, núcleo aislante de espuma de poliestireno extruido, de 120 mm de espesor y cara interior de alistonado de abeto, de 10 mm de espesor, resistencia térmica 3,64 m²K/W, transmitancia 0,27 W/m²K, fijado mecánicamente sobre estructura; para formación de faldón en cubierta inclinada. Incluso tornillos autorroscantes, para fijación a soporte de madera; cinta autoadhesiva para sellado de juntas.
Incluye: Replanteo. Corte de las piezas. Colocación de los paneles que forman el tablero. Fijación mecánica de las piezas al soporte. Sellado de juntas y uniones.
Criterio de medición de proyecto: Superficie del faldón medida en verdadera magnitud, según documentación gráfica de Proyecto.
Criterio de medición de obra: Se medirá, en verdadera magnitud, la superficie realmente ejecutada según especificaciones de Proyecto.
Formato de panel: 5000mm*550mm

| Código | Ud | Descripción | Rendimiento | Precio | Importe |
|---|---|---|---|---|---|
| 0500_THplus | m² | Lámina impermeable transpirable Thermochip PLUS | 1.05 | 2.05 | 2.15 |
| 0501-TAHaGF120 | m² | Panel sándwich machihembrado en las cuatro caras, Thermochip Roof Plus, TAHalistonado GF10-120-19 (material) | 1.05 | 94.3 | 99.02 |
| 0101-Tor120 | Ud | Tornillo autorroscante para estructura de madera o metal, de acero galvanizado, de 6 mm de diámetro y 220 mm de longitud. | 7 | 0.29 | 2.03 |
| 0101-Cin01 | m |  | 1 | 1.53 | 1.53 |
| 0101_mo01 | h | Oficial 1ª carpintero. | 0.175 | 21.72 | 3.80 |
| 0101_mo02 | h | Ayudante carpintero. | 0.175 | 20.46 | 3.58 |
| % | % | Costes directos complementarios | 2 % | 112.11 | 2.24 |
|  |  | Total |  |  | 114.35 |

**09TH05TAHa140** m² Panel Thermochip GF TAHa/10-140-19 MH5000*550
Precio: 122.82
Panel sándwich machihembrado en las cuatro caras, Thermochip Plus, TAHalistonado 10 - 140 - 19 "THERMOCHIP GRAN FORMATO", compuesto de: cara exterior con lámina impermeable transpirable incorporada, tablero de aglomerado hidrófugo de 19 mm de espesor, núcleo aislante de espuma de poliestireno extruido, de 140 mm de espesor y cara interior de alistonado de abeto, de 10 mm de espesor, resistencia térmica 4,21 m²K/W, transmitancia 0,24 W/m²K, fijado mecánicamente sobre estructura; para formación de faldón en cubierta inclinada. Incluso tornillos autorroscantes, para fijación a soporte de madera; cinta autoadhesiva para sellado de juntas.
Incluye: Replanteo. Corte de las piezas. Colocación de los paneles que forman el tablero. Fijación mecánica de las piezas al soporte. Sellado de juntas y uniones.
Criterio de medición de proyecto: Superficie del faldón medida en verdadera magnitud, según documentación gráfica de Proyecto.
Criterio de medición de obra: Se medirá, en verdadera magnitud, la superficie realmente ejecutada según especificaciones de Proyecto.
Formato de panel: 5000mm*550mm

| Código | Ud | Descripción | Rendimiento | Precio | Importe |
|---|---|---|---|---|---|
| 0500_THplus | m² | Lámina impermeable transpirable Thermochip PLUS | 1.05 | 2.05 | 2.15 |
| 0501-TAHaGF140 | m² | Panel sándwich machihembrado en las cuatro caras, Thermochip Roof Plus, TAHalistonado GF10-140-19 (material) | 1.05 | 102.01 | 107.11 |
| 0101-Tor140 | Ud | Tornillo autorroscante para estructura de madera o metal, de acero galvanizado, de 6 mm de diámetro y 240 mm de longitud. | 7 | 0.32 | 2.24 |
| 0101-Cin01 | m |  | 1 | 1.53 | 1.53 |
| 0101_mo01 | h | Oficial 1ª carpintero. | 0.175 | 21.72 | 3.80 |
| 0101_mo02 | h | Ayudante carpintero. | 0.175 | 20.46 | 3.58 |
| % | % | Costes directos complementarios | 2 % | 120.41 | 2.41 |
|  |  | Total |  |  | 122.82 |

**09TH05TAHa160** m² Panel Thermochip GF TAHa/10-160-19 MH5000*550
Precio: 131.08
Panel sándwich machihembrado en las cuatro caras, Thermochip Plus, TAHalistonado 10 - 160 - 19 "THERMOCHIP GRAN FORMATO", compuesto de: cara exterior con lámina impermeable transpirable incorporada, tablero de aglomerado hidrófugo de 19 mm de espesor, núcleo aislante de espuma de poliestireno extruido, de 160 mm de espesor y cara interior de alistonado de abeto, de 10 mm de espesor, resistencia térmica 4,78 m²K/W, transmitancia 0,21 W/m²K, fijado mecánicamente sobre estructura; para formación de faldón en cubierta inclinada. Incluso tornillos autorroscantes, para fijación a soporte de madera; cinta autoadhesiva para sellado de juntas.
Incluye: Replanteo. Corte de las piezas. Colocación de los paneles que forman el tablero. Fijación mecánica de las piezas al soporte. Sellado de juntas y uniones.
Criterio de medición de proyecto: Superficie del faldón medida en verdadera magnitud, según documentación gráfica de Proyecto.
Criterio de medición de obra: Se medirá, en verdadera magnitud, la superficie realmente ejecutada según especificaciones de Proyecto.
Formato de panel: 5000mm*550mm

| Código | Ud | Descripción | Rendimiento | Precio | Importe |
|---|---|---|---|---|---|
| 0500_THplus | m² | Lámina impermeable transpirable Thermochip PLUS | 1.05 | 2.05 | 2.15 |
| 0501-TAHaGF160 | m² | Panel sándwich machihembrado en las cuatro caras, Thermochip Roof Plus, TAHalistonado GF10-160-19 (material) | 1.05 | 109.72 | 115.21 |
| 0101-Tor160 | Ud | Tornillo autorroscante para estructura de madera o metal, de acero galvanizado, de 6 mm de diámetro y 240 mm de longitud. | 7 | 0.32 | 2.24 |
| 0101-Cin01 | m |  | 1 | 1.53 | 1.53 |
| 0101_mo01 | h | Oficial 1ª carpintero. | 0.175 | 21.72 | 3.80 |
| 0101_mo02 | h | Ayudante carpintero. | 0.175 | 20.46 | 3.58 |
| % | % | Costes directos complementarios | 2 % | 128.51 | 2.57 |
|  |  | Total |  |  | 131.08 |

**09TH05TAHa200** m² Panel Thermochip GF TAHa/10-200-19 MH5000*550
Precio: 149.46
Panel sándwich machihembrado en las cuatro caras, Thermochip Plus, TAHalistonado 10 - 200 - 19 "THERMOCHIP GRAN FORMATO", compuesto de: cara exterior con lámina impermeable transpirable incorporada, tablero de aglomerado hidrófugo de 19 mm de espesor, núcleo aislante de espuma de poliestireno extruido, de 200 mm de espesor y cara interior de alistonado de abeto, de 10 mm de espesor, resistencia térmica 5,62 m²K/W, transmitancia 0,18 W/m²K, fijado mecánicamente sobre estructura; para formación de faldón en cubierta inclinada. Incluso tornillos autorroscantes, para fijación a soporte de madera; cinta autoadhesiva para sellado de juntas.
Incluye: Replanteo. Corte de las piezas. Colocación de los paneles que forman el tablero. Fijación mecánica de las piezas al soporte. Sellado de juntas y uniones.
Criterio de medición de proyecto: Superficie del faldón medida en verdadera magnitud, según documentación gráfica de Proyecto.
Criterio de medición de obra: Se medirá, en verdadera magnitud, la superficie realmente ejecutada según especificaciones de Proyecto.
Formato de panel: 5000mm*550mm

| Código | Ud | Descripción | Rendimiento | Precio | Importe |
|---|---|---|---|---|---|
| 0500_THplus | m² | Lámina impermeable transpirable Thermochip PLUS | 1.05 | 2.05 | 2.15 |
| 0501-TAHaGF200 | m² | Panel sándwich machihembrado en las cuatro caras, Thermochip Roof Plus, TAHalistonado GF10-200-19 (material) | 1.05 | 126.02 | 132.32 |
| 0101-Tor200 | Ud | Tornillo autorroscante para estructura de madera o metal, de acero galvanizado, de 6 mm de diámetro y 280 mm de longitud. | 7 | 0.45 | 3.15 |
| 0101-Cin01 | m |  | 1 | 1.53 | 1.53 |
| 0101_mo01 | h | Oficial 1ª carpintero. | 0.175 | 21.72 | 3.80 |
| 0101_mo02 | h | Ayudante carpintero. | 0.175 | 20.46 | 3.58 |
| % | % | Costes directos complementarios | 2 % | 146.53 | 2.93 |
|  |  | Total |  |  | 149.46 |

### 10TAH-ABETO_TARIMA_2400 Acabado tarima de abeto 2400*550

**10TH05-TAHt40** m² Panel Thermochip TAHt/19-40-19 MH2400*550
Precio: 81.1
Panel sándwich machihembrado en las cuatro caras, Thermochip Plus, TAHtarima 19 - 40 - 19 "THERMOCHIP", compuesto de: cara exterior con lámina impermeable transpirable incorporada, tablero de aglomerado hidrófugo de 19 mm de espesor, núcleo aislante de espuma de poliestireno extruido, de 40 mm de espesor y cara interior de tarima de abeto, de 19 mm de espesor, resistencia térmica 1,48 m²K/W, transmitancia 0,67 W/m²K, fijado mecánicamente sobre estructura; para formación de faldón en cubierta inclinada. Incluso tornillos autorroscantes, para fijación a soporte de madera; cinta autoadhesiva para sellado de juntas.
Incluye: Replanteo. Corte de las piezas. Colocación de los paneles que forman el tablero. Fijación mecánica de las piezas al soporte. Sellado de juntas y uniones.
Criterio de medición de proyecto: Superficie del faldón medida en verdadera magnitud, según documentación gráfica de Proyecto.
Criterio de medición de obra: Se medirá, en verdadera magnitud, la superficie realmente ejecutada según especificaciones de Proyecto.
Formato de panel: 2400mm*550mm

| Código | Ud | Descripción | Rendimiento | Precio | Importe |
|---|---|---|---|---|---|
| 0500_THplus | m² | Lámina impermeable transpirable Thermochip PLUS | 1.05 | 2.05 | 2.15 |
| 0501-TAHt040 | m² | Panel sándwich machihembrado en las cuatro caras, Thermochip Roof Plus, TAHalistonado19-40-19 (material) | 1.05 | 64.32 | 67.54 |
| 0101-Tor40 | Ud | Tornillo autorroscante para estructura de madera o metal, de acero galvanizado, de 6 mm de diámetro y 120 mm de longitud. | 7 | 0.13 | 0.91 |
| 0101-Cin01 | m |  | 1 | 1.53 | 1.53 |
| 0101_mo01 | h | Oficial 1ª carpintero. | 0.175 | 21.72 | 3.80 |
| 0101_mo02 | h | Ayudante carpintero. | 0.175 | 20.46 | 3.58 |
| % | % | Costes directos complementarios | 2 % | 79.51 | 1.59 |
|  |  | Total |  |  | 81.1 |

**10TH05TAHt50** m² Panel Thermochip TAHt/19-50-19 MH2400*550
Precio: 84.09
Panel sándwich machihembrado en las cuatro caras, Thermochip Plus, TAHtarima 19 - 50 - 19 "THERMOCHIP", compuesto de: cara exterior con lámina impermeable transpirable incorporada, tablero de aglomerado hidrófugo de 19 mm de espesor, núcleo aislante de espuma de poliestireno extruido, de 50 mm de espesor y cara interior de tarima de abeto, de 19 mm de espesor, resistencia térmica 1,79 m²K/W, transmitancia 0,56 W/m²K, fijado mecánicamente sobre estructura; para formación de faldón en cubierta inclinada. Incluso tornillos autorroscantes, para fijación a soporte de madera; cinta autoadhesiva para sellado de juntas.
Incluye: Replanteo. Corte de las piezas. Colocación de los paneles que forman el tablero. Fijación mecánica de las piezas al soporte. Sellado de juntas y uniones.
Criterio de medición de proyecto: Superficie del faldón medida en verdadera magnitud, según documentación gráfica de Proyecto.
Criterio de medición de obra: Se medirá, en verdadera magnitud, la superficie realmente ejecutada según especificaciones de Proyecto.
Formato de panel: 2400mm*550mm

| Código | Ud | Descripción | Rendimiento | Precio | Importe |
|---|---|---|---|---|---|
| 0500_THplus | m² | Lámina impermeable transpirable Thermochip PLUS | 1.05 | 2.05 | 2.15 |
| 0501-TAHt050 | m² | Panel sándwich machihembrado en las cuatro caras, Thermochip Roof Plus, TAHalistonado19-50-19 (material) | 1.05 | 67.11 | 70.47 |
| 0101-Tor50 | Ud | Tornillo autorroscante para estructura de madera o metal, de acero galvanizado, de 6 mm de diámetro y 140 mm de longitud. | 7 | 0.13 | 0.91 |
| 0101-Cin01 | m |  | 1 | 1.53 | 1.53 |
| 0101_mo01 | h | Oficial 1ª carpintero. | 0.175 | 21.72 | 3.80 |
| 0101_mo02 | h | Ayudante carpintero. | 0.175 | 20.46 | 3.58 |
| % | % | Costes directos complementarios | 2 % | 82.44 | 1.65 |
|  |  | Total |  |  | 84.09 |

**10TH05TAHt60** m² Panel Thermochip TAHt/19-60-19 MH2400*550
Precio: 87.36
Panel sándwich machihembrado en las cuatro caras, Thermochip Plus, TAHtarima 19 - 60 - 19 "THERMOCHIP", compuesto de: cara exterior con lámina impermeable transpirable incorporada, tablero de aglomerado hidrófugo de 19 mm de espesor, núcleo aislante de espuma de poliestireno extruido, de 60 mm de espesor y cara interior de tarima de abeto, de 19 mm de espesor, resistencia térmica 1,99 m²K/W, transmitancia 0,50 W/m²K, fijado mecánicamente sobre estructura; para formación de faldón en cubierta inclinada. Incluso tornillos autorroscantes, para fijación a soporte de madera; cinta autoadhesiva para sellado de juntas.
Incluye: Replanteo. Corte de las piezas. Colocación de los paneles que forman el tablero. Fijación mecánica de las piezas al soporte. Sellado de juntas y uniones.
Criterio de medición de proyecto: Superficie del faldón medida en verdadera magnitud, según documentación gráfica de Proyecto.
Criterio de medición de obra: Se medirá, en verdadera magnitud, la superficie realmente ejecutada según especificaciones de Proyecto.
Formato de panel: 2400mm*550mm

| Código | Ud | Descripción | Rendimiento | Precio | Importe |
|---|---|---|---|---|---|
| 0500_THplus | m² | Lámina impermeable transpirable Thermochip PLUS | 1.05 | 2.05 | 2.15 |
| 0501-TAHt060 | m² | Panel sándwich machihembrado en las cuatro caras, Thermochip Roof Plus, TAHalistonado19-60-19 (material) | 1.05 | 69.9 | 73.40 |
| 0101-Tor60 | Ud | Tornillo autorroscante para estructura de madera o metal, de acero galvanizado, de 6 mm de diámetro y 160 mm de longitud. | 7 | 0.17 | 1.19 |
| 0101-Cin01 | m |  | 1 | 1.53 | 1.53 |
| 0101_mo01 | h | Oficial 1ª carpintero. | 0.175 | 21.72 | 3.80 |
| 0101_mo02 | h | Ayudante carpintero. | 0.175 | 20.46 | 3.58 |
| % | % | Costes directos complementarios | 2 % | 85.65 | 1.71 |
|  |  | Total |  |  | 87.36 |

**10TH05TAHt80** m² Panel Thermochip TAHt/19-80-19 MH2400*550
Precio: 93.75
Panel sándwich machihembrado en las cuatro caras, Thermochip Plus, TAHtarima 19 - 80 - 19 "THERMOCHIP", compuesto de: cara exterior con lámina impermeable transpirable incorporada, tablero de aglomerado hidrófugo de 19 mm de espesor, núcleo aislante de espuma de poliestireno extruido, de 80 mm de espesor y cara interior de tarima de abeto, de 19 mm de espesor, resistencia térmica 2,56 m²K/W, transmitancia 0,39 W/m²K, fijado mecánicamente sobre estructura; para formación de faldón en cubierta inclinada. Incluso tornillos autorroscantes, para fijación a soporte de madera; cinta autoadhesiva para sellado de juntas.
Incluye: Replanteo. Corte de las piezas. Colocación de los paneles que forman el tablero. Fijación mecánica de las piezas al soporte. Sellado de juntas y uniones.
Criterio de medición de proyecto: Superficie del faldón medida en verdadera magnitud, según documentación gráfica de Proyecto.
Criterio de medición de obra: Se medirá, en verdadera magnitud, la superficie realmente ejecutada según especificaciones de Proyecto.
Formato de panel: 2400mm*550mm

| Código | Ud | Descripción | Rendimiento | Precio | Importe |
|---|---|---|---|---|---|
| 0500_THplus | m² | Lámina impermeable transpirable Thermochip PLUS | 1.05 | 2.05 | 2.15 |
| 0501-TAHt080 | m² | Panel sándwich machihembrado en las cuatro caras, Thermochip Roof Plus, TAHalistonado19-80-19 (material) | 1.05 | 75.67 | 79.45 |
| 0101-Tor80 | Ud | Tornillo autorroscante para estructura de madera o metal, de acero galvanizado, de 6 mm de diámetro y 180 mm de longitud. | 7 | 0.2 | 1.40 |
| 0101-Cin01 | m |  | 1 | 1.53 | 1.53 |
| 0101_mo01 | h | Oficial 1ª carpintero. | 0.175 | 21.72 | 3.80 |
| 0101_mo02 | h | Ayudante carpintero. | 0.175 | 20.46 | 3.58 |
| % | % | Costes directos complementarios | 2 % | 91.91 | 1.84 |
|  |  | Total |  |  | 93.75 |

**10TH05TAHt100** m² Panel Thermochip TAHt/19-100-19 MH2400*550
Precio: 96.05
Panel sándwich machihembrado en las cuatro caras, Thermochip Plus, TAHtarima 19 - 100 - 19 "THERMOCHIP", compuesto de: cara exterior con lámina impermeable transpirable incorporada, tablero de aglomerado hidrófugo de 19 mm de espesor, núcleo aislante de espuma de poliestireno extruido, de 100 mm de espesor y cara interior de tarima de abeto, de 19 mm de espesor, resistencia térmica 2,98 m²K/W, transmitancia 0,34 W/m²K, fijado mecánicamente sobre estructura; para formación de faldón en cubierta inclinada. Incluso tornillos autorroscantes, para fijación a soporte de madera; cinta autoadhesiva para sellado de juntas.
Incluye: Replanteo. Corte de las piezas. Colocación de los paneles que forman el tablero. Fijación mecánica de las piezas al soporte. Sellado de juntas y uniones.
Criterio de medición de proyecto: Superficie del faldón medida en verdadera magnitud, según documentación gráfica de Proyecto.
Criterio de medición de obra: Se medirá, en verdadera magnitud, la superficie realmente ejecutada según especificaciones de Proyecto.
Formato de panel: 2400mm*550mm

| Código | Ud | Descripción | Rendimiento | Precio | Importe |
|---|---|---|---|---|---|
| 0500_THplus | m² | Lámina impermeable transpirable Thermochip PLUS | 1.05 | 2.05 | 2.15 |
| 0501-TAHt100 | m² | Panel sándwich machihembrado en las cuatro caras, Thermochip Roof Plus, TAHalistonado19-100-19 (material) | 1.005 | 81.02 | 81.43 |
| 0101-Tor100 | Ud | Tornillo autorroscante para estructura de madera o metal, de acero galvanizado, de 6 mm de diámetro y 200 mm de longitud. | 7 | 0.24 | 1.68 |
| 0101-Cin01 | m |  | 1 | 1.53 | 1.53 |
| 0101_mo01 | h | Oficial 1ª carpintero. | 0.175 | 21.72 | 3.80 |
| 0101_mo02 | h | Ayudante carpintero. | 0.175 | 20.46 | 3.58 |
| % | % | Costes directos complementarios | 2 % | 94.17 | 1.88 |
|  |  | Total |  |  | 96.05 |

**10TH05TAHt120** m² Panel Thermochip TAHt/19-120-19 MH2400*550
Precio: 110.62
Panel sándwich machihembrado en las cuatro caras, Thermochip Plus, TAHtarima 19 - 120 - 19 "THERMOCHIP", compuesto de: cara exterior con lámina impermeable transpirable incorporada, tablero de aglomerado hidrófugo de 19 mm de espesor, núcleo aislante de espuma de poliestireno extruido, de 120 mm de espesor y cara interior de tarima de abeto, de 19 mm de espesor, resistencia térmica 3,70 m²K/W, transmitancia 0,27 W/m²K, fijado mecánicamente sobre estructura; para formación de faldón en cubierta inclinada. Incluso tornillos autorroscantes, para fijación a soporte de madera; cinta autoadhesiva para sellado de juntas.
Incluye: Replanteo. Corte de las piezas. Colocación de los paneles que forman el tablero. Fijación mecánica de las piezas al soporte. Sellado de juntas y uniones.
Criterio de medición de proyecto: Superficie del faldón medida en verdadera magnitud, según documentación gráfica de Proyecto.
Criterio de medición de obra: Se medirá, en verdadera magnitud, la superficie realmente ejecutada según especificaciones de Proyecto.
Formato de panel: 2400mm*550mm

| Código | Ud | Descripción | Rendimiento | Precio | Importe |
|---|---|---|---|---|---|
| 0500_THplus | m² | Lámina impermeable transpirable Thermochip PLUS | 1.05 | 2.05 | 2.15 |
| 0501-TAHt120 | m² | Panel sándwich machihembrado en las cuatro caras, Thermochip Roof Plus, TAHalistonado19-120-19 (material) | 1.05 | 90.82 | 95.36 |
| 0101-Tor120 | Ud | Tornillo autorroscante para estructura de madera o metal, de acero galvanizado, de 6 mm de diámetro y 220 mm de longitud. | 7 | 0.29 | 2.03 |
| 0101-Cin01 | m |  | 1 | 1.53 | 1.53 |
| 0101_mo01 | h | Oficial 1ª carpintero. | 0.175 | 21.72 | 3.80 |
| 0101_mo02 | h | Ayudante carpintero. | 0.175 | 20.46 | 3.58 |
| % | % | Costes directos complementarios | 2 % | 108.45 | 2.17 |
|  |  | Total |  |  | 110.62 |

**10TH05TAHt140** m² Panel Thermochip TAHt/19-140-19 MH2400*550
Precio: 118.17
Panel sándwich machihembrado en las cuatro caras, Thermochip Plus, TAHtarima 19 - 140 - 19 "THERMOCHIP", compuesto de: cara exterior con lámina impermeable transpirable incorporada, tablero de aglomerado hidrófugo de 19 mm de espesor, núcleo aislante de espuma de poliestireno extruido, de 140 mm de espesor y cara interior de tarima de abeto, de 19 mm de espesor, resistencia térmica 4,27 m²K/W, transmitancia 0,23 W/m²K, fijado mecánicamente sobre estructura; para formación de faldón en cubierta inclinada. Incluso tornillos autorroscantes, para fijación a soporte de madera; cinta autoadhesiva para sellado de juntas.
Incluye: Replanteo. Corte de las piezas. Colocación de los paneles que forman el tablero. Fijación mecánica de las piezas al soporte. Sellado de juntas y uniones.
Criterio de medición de proyecto: Superficie del faldón medida en verdadera magnitud, según documentación gráfica de Proyecto.
Criterio de medición de obra: Se medirá, en verdadera magnitud, la superficie realmente ejecutada según especificaciones de Proyecto.
Formato de panel: 2400mm*550mm

| Código | Ud | Descripción | Rendimiento | Precio | Importe |
|---|---|---|---|---|---|
| 0500_THplus | m² | Lámina impermeable transpirable Thermochip PLUS | 1.05 | 2.05 | 2.15 |
| 0501-TAHt140 | m² | Panel sándwich machihembrado en las cuatro caras, Thermochip Roof Plus, TAHalistonado19-140-19 (material) | 1.05 | 97.67 | 102.55 |
| 0101-Tor140 | Ud | Tornillo autorroscante para estructura de madera o metal, de acero galvanizado, de 6 mm de diámetro y 240 mm de longitud. | 7 | 0.32 | 2.24 |
| 0101-Cin01 | m |  | 1 | 1.53 | 1.53 |
| 0101_mo01 | h | Oficial 1ª carpintero. | 0.175 | 21.72 | 3.80 |
| 0101_mo02 | h | Ayudante carpintero. | 0.175 | 20.46 | 3.58 |
| % | % | Costes directos complementarios | 2 % | 115.85 | 2.32 |
|  |  | Total |  |  | 118.17 |

**10TH05TAHt160** m² Panel Thermochip TAHt/19-160-19 MH2400*550
Precio: 125.51
Panel sándwich machihembrado en las cuatro caras, Thermochip Plus, TAHtarima 19 - 160 - 19 "THERMOCHIP", compuesto de: cara exterior con lámina impermeable transpirable incorporada, tablero de aglomerado hidrófugo de 19 mm de espesor, núcleo aislante de espuma de poliestireno extruido, de 160 mm de espesor y cara interior de tarima de abeto, de 19 mm de espesor, resistencia térmica 4,84 m²K/W, transmitancia 0,21 W/m²K, fijado mecánicamente sobre estructura; para formación de faldón en cubierta inclinada. Incluso tornillos autorroscantes, para fijación a soporte de madera; cinta autoadhesiva para sellado de juntas.
Incluye: Replanteo. Corte de las piezas. Colocación de los paneles que forman el tablero. Fijación mecánica de las piezas al soporte. Sellado de juntas y uniones.
Criterio de medición de proyecto: Superficie del faldón medida en verdadera magnitud, según documentación gráfica de Proyecto.
Criterio de medición de obra: Se medirá, en verdadera magnitud, la superficie realmente ejecutada según especificaciones de Proyecto.
Formato de panel: 2400mm*550mm

| Código | Ud | Descripción | Rendimiento | Precio | Importe |
|---|---|---|---|---|---|
| 0500_THplus | m² | Lámina impermeable transpirable Thermochip PLUS | 1.05 | 2.05 | 2.15 |
| 0501-TAHt160 | m² | Panel sándwich machihembrado en las cuatro caras, Thermochip Roof Plus, TAHalistonado19-160-19 (material) | 1.05 | 104.52 | 109.75 |
| 0101-Tor160 | Ud | Tornillo autorroscante para estructura de madera o metal, de acero galvanizado, de 6 mm de diámetro y 240 mm de longitud. | 7 | 0.32 | 2.24 |
| 0101-Cin01 | m |  | 1 | 1.53 | 1.53 |
| 0101_mo01 | h | Oficial 1ª carpintero. | 0.175 | 21.72 | 3.80 |
| 0101_mo02 | h | Ayudante carpintero. | 0.175 | 20.46 | 3.58 |
| % | % | Costes directos complementarios | 2 % | 123.05 | 2.46 |
|  |  | Total |  |  | 125.51 |

**10TH05TAHt200** m² Panel Thermochip TAHt/19-200-19 MH2400*550
Precio: 141.1
Panel sándwich machihembrado en las cuatro caras, Thermochip Plus, TAHtarima 19 - 200 - 19 "THERMOCHIP", compuesto de: cara exterior con lámina impermeable transpirable incorporada, tablero de aglomerado hidrófugo de 19 mm de espesor, núcleo aislante de espuma de poliestireno extruido, de 200 mm de espesor y cara interior de tarima de abeto, de 19 mm de espesor, resistencia térmica 5,68 m²K/W, transmitancia 0,18 W/m²K, fijado mecánicamente sobre estructura; para formación de faldón en cubierta inclinada. Incluso tornillos autorroscantes, para fijación a soporte de madera; cinta autoadhesiva para sellado de juntas.
Incluye: Replanteo. Corte de las piezas. Colocación de los paneles que forman el tablero. Fijación mecánica de las piezas al soporte. Sellado de juntas y uniones.
Criterio de medición de proyecto: Superficie del faldón medida en verdadera magnitud, según documentación gráfica de Proyecto.
Criterio de medición de obra: Se medirá, en verdadera magnitud, la superficie realmente ejecutada según especificaciones de Proyecto.
Formato de panel: 2400mm*550mm

| Código | Ud | Descripción | Rendimiento | Precio | Importe |
|---|---|---|---|---|---|
| 0500_THplus | m² | Lámina impermeable transpirable Thermochip PLUS | 1.05 | 2.05 | 2.15 |
| 0501-TAHt200 | m² | Panel sándwich machihembrado en las cuatro caras, Thermochip Roof Plus, TAHalistonado19-200-19 (material) | 1.05 | 118.21 | 124.12 |
| 0101-Tor200 | Ud | Tornillo autorroscante para estructura de madera o metal, de acero galvanizado, de 6 mm de diámetro y 280 mm de longitud. | 7 | 0.45 | 3.15 |
| 0101-Cin01 | m |  | 1 | 1.53 | 1.53 |
| 0101_mo01 | h | Oficial 1ª carpintero. | 0.175 | 21.72 | 3.80 |
| 0101_mo02 | h | Ayudante carpintero. | 0.175 | 20.46 | 3.58 |
| % | % | Costes directos complementarios | 2 % | 138.33 | 2.77 |
|  |  | Total |  |  | 141.1 |

### 11TAH-ABETO_TARIMA_3000 Acabado tarima de abeto 3000*550

**11TH05-TAHt40** m² Panel Thermochip TAHt/19-40-19 MH3000*550
Precio: 81.1
Panel sándwich machihembrado en las cuatro caras, Thermochip Plus, TAHtarima 19 - 40 - 19 "THERMOCHIP", compuesto de: cara exterior con lámina impermeable transpirable incorporada, tablero de aglomerado hidrófugo de 19 mm de espesor, núcleo aislante de espuma de poliestireno extruido, de 40 mm de espesor y cara interior de tarima de abeto, de 19 mm de espesor, resistencia térmica 1,48 m²K/W, transmitancia 0,67 W/m²K, fijado mecánicamente sobre estructura; para formación de faldón en cubierta inclinada. Incluso tornillos autorroscantes, para fijación a soporte de madera; cinta autoadhesiva para sellado de juntas.
Incluye: Replanteo. Corte de las piezas. Colocación de los paneles que forman el tablero. Fijación mecánica de las piezas al soporte. Sellado de juntas y uniones.
Criterio de medición de proyecto: Superficie del faldón medida en verdadera magnitud, según documentación gráfica de Proyecto.
Criterio de medición de obra: Se medirá, en verdadera magnitud, la superficie realmente ejecutada según especificaciones de Proyecto.
Formato de panel: 3000mm*550mm

| Código | Ud | Descripción | Rendimiento | Precio | Importe |
|---|---|---|---|---|---|
| 0500_THplus | m² | Lámina impermeable transpirable Thermochip PLUS | 1.05 | 2.05 | 2.15 |
| 0501-TAHt040 | m² | Panel sándwich machihembrado en las cuatro caras, Thermochip Roof Plus, TAHalistonado19-40-19 | 1.05 | 64.32 | 67.54 |
| 0101-Tor40 | Ud | Tornillo autorroscante para estructura de madera o metal, de acero galvanizado, de 6 mm de diámetro y 120 mm de longitud. | 7 | 0.13 | 0.91 |
| 0101-Cin01 | m |  | 1 | 1.53 | 1.53 |
| 0101_mo01 | h | Oficial 1ª carpintero. | 0.175 | 21.72 | 3.80 |
| 0101_mo02 | h | Ayudante carpintero. | 0.175 | 20.46 | 3.58 |
| % | % | Costes directos complementarios | 2 % | 79.51 | 1.59 |
|  |  | Total |  |  | 81.1 |

**11TH05TAHt50** m² Panel Thermochip TAHt/19-50-19 MH3000*550
Precio: 84.09
Panel sándwich machihembrado en las cuatro caras, Thermochip Plus, TAHtarima 19 - 50 - 19 "THERMOCHIP", compuesto de: cara exterior con lámina impermeable transpirable incorporada, tablero de aglomerado hidrófugo de 19 mm de espesor, núcleo aislante de espuma de poliestireno extruido, de 50 mm de espesor y cara interior de tarima de abeto, de 19 mm de espesor, resistencia térmica 1,79 m²K/W, transmitancia 0,56 W/m²K, fijado mecánicamente sobre estructura; para formación de faldón en cubierta inclinada. Incluso tornillos autorroscantes, para fijación a soporte de madera; cinta autoadhesiva para sellado de juntas.
Incluye: Replanteo. Corte de las piezas. Colocación de los paneles que forman el tablero. Fijación mecánica de las piezas al soporte. Sellado de juntas y uniones.
Criterio de medición de proyecto: Superficie del faldón medida en verdadera magnitud, según documentación gráfica de Proyecto.
Criterio de medición de obra: Se medirá, en verdadera magnitud, la superficie realmente ejecutada según especificaciones de Proyecto.
Formato de panel: 3000mm*550mm

| Código | Ud | Descripción | Rendimiento | Precio | Importe |
|---|---|---|---|---|---|
| 0500_THplus | m² | Lámina impermeable transpirable Thermochip PLUS | 1.05 | 2.05 | 2.15 |
| 0501-TAHt050 | m² | Panel sándwich machihembrado en las cuatro caras, Thermochip Roof Plus, TAHalistonado19-50-19 | 1.05 | 67.11 | 70.47 |
| 0101-Tor50 | Ud | Tornillo autorroscante para estructura de madera o metal, de acero galvanizado, de 6 mm de diámetro y 140 mm de longitud. | 7 | 0.13 | 0.91 |
| 0101-Cin01 | m |  | 1 | 1.53 | 1.53 |
| 0101_mo01 | h | Oficial 1ª carpintero. | 0.175 | 21.72 | 3.80 |
| 0101_mo02 | h | Ayudante carpintero. | 0.175 | 20.46 | 3.58 |
| % | % | Costes directos complementarios | 2 % | 82.44 | 1.65 |
|  |  | Total |  |  | 84.09 |

**11TH05TAHt60** m² Panel Thermochip TAHt/19-60-19 MH3000*550
Precio: 87.36
Panel sándwich machihembrado en las cuatro caras, Thermochip Plus, TAHtarima 19 - 60 - 19 "THERMOCHIP", compuesto de: cara exterior con lámina impermeable transpirable incorporada, tablero de aglomerado hidrófugo de 19 mm de espesor, núcleo aislante de espuma de poliestireno extruido, de 60 mm de espesor y cara interior de tarima de abeto, de 19 mm de espesor, resistencia térmica 1,99 m²K/W, transmitancia 0,50 W/m²K, fijado mecánicamente sobre estructura; para formación de faldón en cubierta inclinada. Incluso tornillos autorroscantes, para fijación a soporte de madera; cinta autoadhesiva para sellado de juntas.
Incluye: Replanteo. Corte de las piezas. Colocación de los paneles que forman el tablero. Fijación mecánica de las piezas al soporte. Sellado de juntas y uniones.
Criterio de medición de proyecto: Superficie del faldón medida en verdadera magnitud, según documentación gráfica de Proyecto.
Criterio de medición de obra: Se medirá, en verdadera magnitud, la superficie realmente ejecutada según especificaciones de Proyecto.
Formato de panel: 3000mm*550mm

| Código | Ud | Descripción | Rendimiento | Precio | Importe |
|---|---|---|---|---|---|
| 0500_THplus | m² | Lámina impermeable transpirable Thermochip PLUS | 1.05 | 2.05 | 2.15 |
| 0501-TAHt060 | m² | Panel sándwich machihembrado en las cuatro caras, Thermochip Roof Plus, TAHalistonado19-60-19 | 1.05 | 69.9 | 73.40 |
| 0101-Tor60 | Ud | Tornillo autorroscante para estructura de madera o metal, de acero galvanizado, de 6 mm de diámetro y 160 mm de longitud. | 7 | 0.17 | 1.19 |
| 0101-Cin01 | m |  | 1 | 1.53 | 1.53 |
| 0101_mo01 | h | Oficial 1ª carpintero. | 0.175 | 21.72 | 3.80 |
| 0101_mo02 | h | Ayudante carpintero. | 0.175 | 20.46 | 3.58 |
| % | % | Costes directos complementarios | 2 % | 85.65 | 1.71 |
|  |  | Total |  |  | 87.36 |

**11TH05TAHt80** m² Panel Thermochip TAHt/19-80-19 MH3000*550
Precio: 93.75
Panel sándwich machihembrado en las cuatro caras, Thermochip Plus, TAHtarima 19 - 80 - 19 "THERMOCHIP", compuesto de: cara exterior con lámina impermeable transpirable incorporada, tablero de aglomerado hidrófugo de 19 mm de espesor, núcleo aislante de espuma de poliestireno extruido, de 80 mm de espesor y cara interior de tarima de abeto, de 19 mm de espesor, resistencia térmica 2,56 m²K/W, transmitancia 0,39 W/m²K, fijado mecánicamente sobre estructura; para formación de faldón en cubierta inclinada. Incluso tornillos autorroscantes, para fijación a soporte de madera; cinta autoadhesiva para sellado de juntas.
Incluye: Replanteo. Corte de las piezas. Colocación de los paneles que forman el tablero. Fijación mecánica de las piezas al soporte. Sellado de juntas y uniones.
Criterio de medición de proyecto: Superficie del faldón medida en verdadera magnitud, según documentación gráfica de Proyecto.
Criterio de medición de obra: Se medirá, en verdadera magnitud, la superficie realmente ejecutada según especificaciones de Proyecto.
Formato de panel: 3000mm*550mm

| Código | Ud | Descripción | Rendimiento | Precio | Importe |
|---|---|---|---|---|---|
| 0500_THplus | m² | Lámina impermeable transpirable Thermochip PLUS | 1.05 | 2.05 | 2.15 |
| 0501-TAHt080 | m² | Panel sándwich machihembrado en las cuatro caras, Thermochip Roof Plus, TAHalistonado19-80-19 | 1.05 | 75.67 | 79.45 |
| 0101-Tor80 | Ud | Tornillo autorroscante para estructura de madera o metal, de acero galvanizado, de 6 mm de diámetro y 180 mm de longitud. | 7 | 0.2 | 1.40 |
| 0101-Cin01 | m |  | 1 | 1.53 | 1.53 |
| 0101_mo01 | h | Oficial 1ª carpintero. | 0.175 | 21.72 | 3.80 |
| 0101_mo02 | h | Ayudante carpintero. | 0.175 | 20.46 | 3.58 |
| % | % | Costes directos complementarios | 2 % | 91.91 | 1.84 |
|  |  | Total |  |  | 93.75 |

**11TH05TAHt100** m² Panel Thermochip TAHt/19-100-19 MH3000*550
Precio: 96.05
Panel sándwich machihembrado en las cuatro caras, Thermochip Plus, TAHtarima 19 - 100 - 19 "THERMOCHIP", compuesto de: cara exterior con lámina impermeable transpirable incorporada, tablero de aglomerado hidrófugo de 19 mm de espesor, núcleo aislante de espuma de poliestireno extruido, de 100 mm de espesor y cara interior de tarima de abeto, de 19 mm de espesor, resistencia térmica 2,98 m²K/W, transmitancia 0,34 W/m²K, fijado mecánicamente sobre estructura; para formación de faldón en cubierta inclinada. Incluso tornillos autorroscantes, para fijación a soporte de madera; cinta autoadhesiva para sellado de juntas.
Incluye: Replanteo. Corte de las piezas. Colocación de los paneles que forman el tablero. Fijación mecánica de las piezas al soporte. Sellado de juntas y uniones.
Criterio de medición de proyecto: Superficie del faldón medida en verdadera magnitud, según documentación gráfica de Proyecto.
Criterio de medición de obra: Se medirá, en verdadera magnitud, la superficie realmente ejecutada según especificaciones de Proyecto.
Formato de panel: 3000mm*550mm

| Código | Ud | Descripción | Rendimiento | Precio | Importe |
|---|---|---|---|---|---|
| 0500_THplus | m² | Lámina impermeable transpirable Thermochip PLUS | 1.05 | 2.05 | 2.15 |
| 0501-TAHt100 | m² | Panel sándwich machihembrado en las cuatro caras, Thermochip Roof Plus, TAHalistonado19-100-19 | 1.005 | 81.02 | 81.43 |
| 0101-Tor100 | Ud | Tornillo autorroscante para estructura de madera o metal, de acero galvanizado, de 6 mm de diámetro y 200 mm de longitud. | 7 | 0.24 | 1.68 |
| 0101-Cin01 | m |  | 1 | 1.53 | 1.53 |
| 0101_mo01 | h | Oficial 1ª carpintero. | 0.175 | 21.72 | 3.80 |
| 0101_mo02 | h | Ayudante carpintero. | 0.175 | 20.46 | 3.58 |
| % | % | Costes directos complementarios | 2 % | 94.17 | 1.88 |
|  |  | Total |  |  | 96.05 |

**11TH05TAHt120** m² Panel Thermochip TAHt/19-120-19 MH3000*550
Precio: 110.62
Panel sándwich machihembrado en las cuatro caras, Thermochip Plus, TAHtarima 19 - 120 - 19 "THERMOCHIP", compuesto de: cara exterior con lámina impermeable transpirable incorporada, tablero de aglomerado hidrófugo de 19 mm de espesor, núcleo aislante de espuma de poliestireno extruido, de 120 mm de espesor y cara interior de tarima de abeto, de 19 mm de espesor, resistencia térmica 3,70 m²K/W, transmitancia 0,27 W/m²K, fijado mecánicamente sobre estructura; para formación de faldón en cubierta inclinada. Incluso tornillos autorroscantes, para fijación a soporte de madera; cinta autoadhesiva para sellado de juntas.
Incluye: Replanteo. Corte de las piezas. Colocación de los paneles que forman el tablero. Fijación mecánica de las piezas al soporte. Sellado de juntas y uniones.
Criterio de medición de proyecto: Superficie del faldón medida en verdadera magnitud, según documentación gráfica de Proyecto.
Criterio de medición de obra: Se medirá, en verdadera magnitud, la superficie realmente ejecutada según especificaciones de Proyecto.
Formato de panel: 3000mm*550mm

| Código | Ud | Descripción | Rendimiento | Precio | Importe |
|---|---|---|---|---|---|
| 0500_THplus | m² | Lámina impermeable transpirable Thermochip PLUS | 1.05 | 2.05 | 2.15 |
| 0501-TAHt120 | m² | Panel sándwich machihembrado en las cuatro caras, Thermochip Roof Plus, TAHalistonado19-120-19 | 1.05 | 90.82 | 95.36 |
| 0101-Tor120 | Ud | Tornillo autorroscante para estructura de madera o metal, de acero galvanizado, de 6 mm de diámetro y 220 mm de longitud. | 7 | 0.29 | 2.03 |
| 0101-Cin01 | m |  | 1 | 1.53 | 1.53 |
| 0101_mo01 | h | Oficial 1ª carpintero. | 0.175 | 21.72 | 3.80 |
| 0101_mo02 | h | Ayudante carpintero. | 0.175 | 20.46 | 3.58 |
| % | % | Costes directos complementarios | 2 % | 108.45 | 2.17 |
|  |  | Total |  |  | 110.62 |

**11TH05TAHt140** m² Panel Thermochip TAHt/19-140-19 MH3000*550
Precio: 118.17
Panel sándwich machihembrado en las cuatro caras, Thermochip Plus, TAHtarima 19 - 140 - 19 "THERMOCHIP", compuesto de: cara exterior con lámina impermeable transpirable incorporada, tablero de aglomerado hidrófugo de 19 mm de espesor, núcleo aislante de espuma de poliestireno extruido, de 140 mm de espesor y cara interior de tarima de abeto, de 19 mm de espesor, resistencia térmica 4,27 m²K/W, transmitancia 0,23 W/m²K, fijado mecánicamente sobre estructura; para formación de faldón en cubierta inclinada. Incluso tornillos autorroscantes, para fijación a soporte de madera; cinta autoadhesiva para sellado de juntas.
Incluye: Replanteo. Corte de las piezas. Colocación de los paneles que forman el tablero. Fijación mecánica de las piezas al soporte. Sellado de juntas y uniones.
Criterio de medición de proyecto: Superficie del faldón medida en verdadera magnitud, según documentación gráfica de Proyecto.
Criterio de medición de obra: Se medirá, en verdadera magnitud, la superficie realmente ejecutada según especificaciones de Proyecto.
Formato de panel: 3000mm*550mm

| Código | Ud | Descripción | Rendimiento | Precio | Importe |
|---|---|---|---|---|---|
| 0500_THplus | m² | Lámina impermeable transpirable Thermochip PLUS | 1.05 | 2.05 | 2.15 |
| 0501-TAHt140 | m² | Panel sándwich machihembrado en las cuatro caras, Thermochip Roof Plus, TAHalistonado19-140-19 | 1.05 | 97.67 | 102.55 |
| 0101-Tor140 | Ud | Tornillo autorroscante para estructura de madera o metal, de acero galvanizado, de 6 mm de diámetro y 240 mm de longitud. | 7 | 0.32 | 2.24 |
| 0101-Cin01 | m |  | 1 | 1.53 | 1.53 |
| 0101_mo01 | h | Oficial 1ª carpintero. | 0.175 | 21.72 | 3.80 |
| 0101_mo02 | h | Ayudante carpintero. | 0.175 | 20.46 | 3.58 |
| % | % | Costes directos complementarios | 2 % | 115.85 | 2.32 |
|  |  | Total |  |  | 118.17 |

**11TH05TAHt160** m² Panel Thermochip TAHt/19-160-19 MH3000*550
Precio: 125.51
Panel sándwich machihembrado en las cuatro caras, Thermochip Plus, TAHtarima 19 - 160 - 19 "THERMOCHIP", compuesto de: cara exterior con lámina impermeable transpirable incorporada, tablero de aglomerado hidrófugo de 19 mm de espesor, núcleo aislante de espuma de poliestireno extruido, de 160 mm de espesor y cara interior de tarima de abeto, de 19 mm de espesor, resistencia térmica 4,84 m²K/W, transmitancia 0,21 W/m²K, fijado mecánicamente sobre estructura; para formación de faldón en cubierta inclinada. Incluso tornillos autorroscantes, para fijación a soporte de madera; cinta autoadhesiva para sellado de juntas.
Incluye: Replanteo. Corte de las piezas. Colocación de los paneles que forman el tablero. Fijación mecánica de las piezas al soporte. Sellado de juntas y uniones.
Criterio de medición de proyecto: Superficie del faldón medida en verdadera magnitud, según documentación gráfica de Proyecto.
Criterio de medición de obra: Se medirá, en verdadera magnitud, la superficie realmente ejecutada según especificaciones de Proyecto.
Formato de panel: 3000mm*550mm

| Código | Ud | Descripción | Rendimiento | Precio | Importe |
|---|---|---|---|---|---|
| 0500_THplus | m² | Lámina impermeable transpirable Thermochip PLUS | 1.05 | 2.05 | 2.15 |
| 0501-TAHt160 | m² | Panel sándwich machihembrado en las cuatro caras, Thermochip Roof Plus, TAHalistonado19-160-19 | 1.05 | 104.52 | 109.75 |
| 0101-Tor160 | Ud | Tornillo autorroscante para estructura de madera o metal, de acero galvanizado, de 6 mm de diámetro y 240 mm de longitud. | 7 | 0.32 | 2.24 |
| 0101-Cin01 | m |  | 1 | 1.53 | 1.53 |
| 0101_mo01 | h | Oficial 1ª carpintero. | 0.175 | 21.72 | 3.80 |
| 0101_mo02 | h | Ayudante carpintero. | 0.175 | 20.46 | 3.58 |
| % | % | Costes directos complementarios | 2 % | 123.05 | 2.46 |
|  |  | Total |  |  | 125.51 |

**11TH05TAHt200** m² Panel Thermochip TAHt/19-200-19 MH3000*550
Precio: 141.1
Panel sándwich machihembrado en las cuatro caras, Thermochip Plus, TAHtarima 19 - 200 - 19 "THERMOCHIP", compuesto de: cara exterior con lámina impermeable transpirable incorporada, tablero de aglomerado hidrófugo de 19 mm de espesor, núcleo aislante de espuma de poliestireno extruido, de 200 mm de espesor y cara interior de tarima de abeto, de 19 mm de espesor, resistencia térmica 5,68 m²K/W, transmitancia 0,18 W/m²K, fijado mecánicamente sobre estructura; para formación de faldón en cubierta inclinada. Incluso tornillos autorroscantes, para fijación a soporte de madera; cinta autoadhesiva para sellado de juntas.
Incluye: Replanteo. Corte de las piezas. Colocación de los paneles que forman el tablero. Fijación mecánica de las piezas al soporte. Sellado de juntas y uniones.
Criterio de medición de proyecto: Superficie del faldón medida en verdadera magnitud, según documentación gráfica de Proyecto.
Criterio de medición de obra: Se medirá, en verdadera magnitud, la superficie realmente ejecutada según especificaciones de Proyecto.
Formato de panel: 3000mm*550mm

| Código | Ud | Descripción | Rendimiento | Precio | Importe |
|---|---|---|---|---|---|
| 0500_THplus | m² | Lámina impermeable transpirable Thermochip PLUS | 1.05 | 2.05 | 2.15 |
| 0501-TAHt200 | m² | Panel sándwich machihembrado en las cuatro caras, Thermochip Roof Plus, TAHalistonado19-200-19 | 1.05 | 118.21 | 124.12 |
| 0101-Tor200 | Ud | Tornillo autorroscante para estructura de madera o metal, de acero galvanizado, de 6 mm de diámetro y 280 mm de longitud. | 7 | 0.45 | 3.15 |
| 0101-Cin01 | m |  | 1 | 1.53 | 1.53 |
| 0101_mo01 | h | Oficial 1ª carpintero. | 0.175 | 21.72 | 3.80 |
| 0101_mo02 | h | Ayudante carpintero. | 0.175 | 20.46 | 3.58 |
| % | % | Costes directos complementarios | 2 % | 138.33 | 2.77 |
|  |  | Total |  |  | 141.1 |

### 12TAH-ABETO_TARIMA_5000 Acabado tarima de abeto 5000*550

**12TH05-TAHt40** m² Panel Thermochip GF TAHt/19-40-19 MH5000*550
Precio: 85.25
Panel sándwich machihembrado en las cuatro caras, Thermochip Plus, TAHtarima 19 - 40 - 19 "THERMOCHIP GRAN FORMATO", compuesto de: cara exterior con lámina impermeable transpirable incorporada, tablero de aglomerado hidrófugo de 19 mm de espesor, núcleo aislante de espuma de poliestireno extruido, de 40 mm de espesor y cara interior de tarima de abeto, de 19 mm de espesor, resistencia térmica 1,48 m²K/W, transmitancia 0,67 W/m²K, fijado mecánicamente sobre estructura; para formación de faldón en cubierta inclinada. Incluso tornillos autorroscantes, para fijación a soporte de madera; cinta autoadhesiva para sellado de juntas.
Incluye: Replanteo. Corte de las piezas. Colocación de los paneles que forman el tablero. Fijación mecánica de las piezas al soporte. Sellado de juntas y uniones.
Criterio de medición de proyecto: Superficie del faldón medida en verdadera magnitud, según documentación gráfica de Proyecto.
Criterio de medición de obra: Se medirá, en verdadera magnitud, la superficie realmente ejecutada según especificaciones de Proyecto.
Formato de panel: 5000mm*550mm

| Código | Ud | Descripción | Rendimiento | Precio | Importe |
|---|---|---|---|---|---|
| 0500_THplus | m² | Lámina impermeable transpirable Thermochip PLUS | 1.05 | 2.05 | 2.15 |
| 0501-TAHtGF040 | m² | Panel sándwich machihembrado en las cuatro caras, Thermochip Roof Plus, TAHalistonado GF19-40-19 (material) | 1.05 | 68.2 | 71.61 |
| 0101-Tor40 | Ud | Tornillo autorroscante para estructura de madera o metal, de acero galvanizado, de 6 mm de diámetro y 120 mm de longitud. | 7 | 0.13 | 0.91 |
| 0101-Cin01 | m |  | 1 | 1.53 | 1.53 |
| 0101_mo01 | h | Oficial 1ª carpintero. | 0.175 | 21.72 | 3.80 |
| 0101_mo02 | h | Ayudante carpintero. | 0.175 | 20.46 | 3.58 |
| % | % | Costes directos complementarios | 2 % | 83.58 | 1.67 |
|  |  | Total |  |  | 85.25 |

**12TH05TAHt50** m² Panel Thermochip GF TAHt/19-50-19 MH5000*550
Precio: 88.2
Panel sándwich machihembrado en las cuatro caras, Thermochip Plus, TAHtarima 19 - 50 - 19 "THERMOCHIP GRAN FORMATO", compuesto de: cara exterior con lámina impermeable transpirable incorporada, tablero de aglomerado hidrófugo de 19 mm de espesor, núcleo aislante de espuma de poliestireno extruido, de 50 mm de espesor y cara interior de tarima de abeto, de 19 mm de espesor, resistencia térmica 1,79 m²K/W, transmitancia 0,56 W/m²K, fijado mecánicamente sobre estructura; para formación de faldón en cubierta inclinada. Incluso tornillos autorroscantes, para fijación a soporte de madera; cinta autoadhesiva para sellado de juntas.
Incluye: Replanteo. Corte de las piezas. Colocación de los paneles que forman el tablero. Fijación mecánica de las piezas al soporte. Sellado de juntas y uniones.
Criterio de medición de proyecto: Superficie del faldón medida en verdadera magnitud, según documentación gráfica de Proyecto.
Criterio de medición de obra: Se medirá, en verdadera magnitud, la superficie realmente ejecutada según especificaciones de Proyecto.
Formato de panel: 5000mm*550mm

| Código | Ud | Descripción | Rendimiento | Precio | Importe |
|---|---|---|---|---|---|
| 0500_THplus | m² | Lámina impermeable transpirable Thermochip PLUS | 1.05 | 2.05 | 2.15 |
| 0501-TAHtGF050 | m² | Panel sándwich machihembrado en las cuatro caras, Thermochip Roof Plus, TAHalistonado GF19-50-19 (material) | 1.05 | 70.95 | 74.50 |
| 0101-Tor50 | Ud | Tornillo autorroscante para estructura de madera o metal, de acero galvanizado, de 6 mm de diámetro y 140 mm de longitud. | 7 | 0.13 | 0.91 |
| 0101-Cin01 | m |  | 1 | 1.53 | 1.53 |
| 0101_mo01 | h | Oficial 1ª carpintero. | 0.175 | 21.72 | 3.80 |
| 0101_mo02 | h | Ayudante carpintero. | 0.175 | 20.46 | 3.58 |
| % | % | Costes directos complementarios | 2 % | 86.47 | 1.73 |
|  |  | Total |  |  | 88.2 |

**12TH05TAHt60** m² Panel Thermochip GF TAHt/19-60-19 MH5000*550
Precio: 91.43
Panel sándwich machihembrado en las cuatro caras, Thermochip Plus, TAHtarima 19 - 60 - 19 "THERMOCHIP GRAN FORMATO", compuesto de: cara exterior con lámina impermeable transpirable incorporada, tablero de aglomerado hidrófugo de 19 mm de espesor, núcleo aislante de espuma de poliestireno extruido, de 60 mm de espesor y cara interior de tarima de abeto, de 19 mm de espesor, resistencia térmica 1,99 m²K/W, transmitancia 0,50 W/m²K, fijado mecánicamente sobre estructura; para formación de faldón en cubierta inclinada. Incluso tornillos autorroscantes, para fijación a soporte de madera; cinta autoadhesiva para sellado de juntas.
Incluye: Replanteo. Corte de las piezas. Colocación de los paneles que forman el tablero. Fijación mecánica de las piezas al soporte. Sellado de juntas y uniones.
Criterio de medición de proyecto: Superficie del faldón medida en verdadera magnitud, según documentación gráfica de Proyecto.
Criterio de medición de obra: Se medirá, en verdadera magnitud, la superficie realmente ejecutada según especificaciones de Proyecto.
Formato de panel: 5000mm*550mm

| Código | Ud | Descripción | Rendimiento | Precio | Importe |
|---|---|---|---|---|---|
| 0500_THplus | m² | Lámina impermeable transpirable Thermochip PLUS | 1.05 | 2.05 | 2.15 |
| 0501-TAHtGF060 | m² | Panel sándwich machihembrado en las cuatro caras, Thermochip Roof Plus, TAHalistonado GF19-60-19 (material) | 1.05 | 73.7 | 77.39 |
| 0101-Tor60 | Ud | Tornillo autorroscante para estructura de madera o metal, de acero galvanizado, de 6 mm de diámetro y 160 mm de longitud. | 7 | 0.17 | 1.19 |
| 0101-Cin01 | m |  | 1 | 1.53 | 1.53 |
| 0101_mo01 | h | Oficial 1ª carpintero. | 0.175 | 21.72 | 3.80 |
| 0101_mo02 | h | Ayudante carpintero. | 0.175 | 20.46 | 3.58 |
| % | % | Costes directos complementarios | 2 % | 89.64 | 1.79 |
|  |  | Total |  |  | 91.43 |

**12TH05TAHt80** m² Panel Thermochip GF TAHt/19-80-19 MH5000*550
Precio: 97.75
Panel sándwich machihembrado en las cuatro caras, Thermochip Plus, TAHtarima 19 - 80 - 19 "THERMOCHIP GRAN FORMATO", compuesto de: cara exterior con lámina impermeable transpirable incorporada, tablero de aglomerado hidrófugo de 19 mm de espesor, núcleo aislante de espuma de poliestireno extruido, de 80 mm de espesor y cara interior de tarima de abeto, de 19 mm de espesor, resistencia térmica 2,56 m²K/W, transmitancia 0,39 W/m²K, fijado mecánicamente sobre estructura; para formación de faldón en cubierta inclinada. Incluso tornillos autorroscantes, para fijación a soporte de madera; cinta autoadhesiva para sellado de juntas.
Incluye: Replanteo. Corte de las piezas. Colocación de los paneles que forman el tablero. Fijación mecánica de las piezas al soporte. Sellado de juntas y uniones.
Criterio de medición de proyecto: Superficie del faldón medida en verdadera magnitud, según documentación gráfica de Proyecto.
Criterio de medición de obra: Se medirá, en verdadera magnitud, la superficie realmente ejecutada según especificaciones de Proyecto.
Formato de panel: 5000mm*550mm

| Código | Ud | Descripción | Rendimiento | Precio | Importe |
|---|---|---|---|---|---|
| 0500_THplus | m² | Lámina impermeable transpirable Thermochip PLUS | 1.05 | 2.05 | 2.15 |
| 0501-TAHtGF080 | m² | Panel sándwich machihembrado en las cuatro caras, Thermochip Roof Plus, TAHalistonado GF19-80-19 (material) | 1.05 | 79.4 | 83.37 |
| 0101-Tor80 | Ud | Tornillo autorroscante para estructura de madera o metal, de acero galvanizado, de 6 mm de diámetro y 180 mm de longitud. | 7 | 0.2 | 1.40 |
| 0101-Cin01 | m |  | 1 | 1.53 | 1.53 |
| 0101_mo01 | h | Oficial 1ª carpintero. | 0.175 | 21.72 | 3.80 |
| 0101_mo02 | h | Ayudante carpintero. | 0.175 | 20.46 | 3.58 |
| % | % | Costes directos complementarios | 2 % | 95.83 | 1.92 |
|  |  | Total |  |  | 97.75 |

**12TH05TAHt100** m² Panel Thermochip GF TAHt/19-100-19 MH5000*550
Precio: 105.3
Panel sándwich machihembrado en las cuatro caras, Thermochip Plus, TAHtarima 19 - 100 - 19 "THERMOCHIP GRAN FORMATO", compuesto de: cara exterior con lámina impermeable transpirable incorporada, tablero de aglomerado hidrófugo de 19 mm de espesor, núcleo aislante de espuma de poliestireno extruido, de 100 mm de espesor y cara interior de tarima de abeto, de 19 mm de espesor, resistencia térmica 2,98 m²K/W, transmitancia 0,34 W/m²K, fijado mecánicamente sobre estructura; para formación de faldón en cubierta inclinada. Incluso tornillos autorroscantes, para fijación a soporte de madera; cinta autoadhesiva para sellado de juntas.
Incluye: Replanteo. Corte de las piezas. Colocación de los paneles que forman el tablero. Fijación mecánica de las piezas al soporte. Sellado de juntas y uniones.
Criterio de medición de proyecto: Superficie del faldón medida en verdadera magnitud, según documentación gráfica de Proyecto.
Criterio de medición de obra: Se medirá, en verdadera magnitud, la superficie realmente ejecutada según especificaciones de Proyecto.
Formato de panel: 5000mm*550mm

| Código | Ud | Descripción | Rendimiento | Precio | Importe |
|---|---|---|---|---|---|
| 0500_THplus | m² | Lámina impermeable transpirable Thermochip PLUS | 1.05 | 2.05 | 2.15 |
| 0501-TAHtGF100 | m² | Panel sándwich machihembrado en las cuatro caras, Thermochip Roof Plus, TAHalistonado GF19-100-19 (material) | 1.05 | 86.19 | 90.50 |
| 0101-Tor100 | Ud | Tornillo autorroscante para estructura de madera o metal, de acero galvanizado, de 6 mm de diámetro y 200 mm de longitud. | 7 | 0.24 | 1.68 |
| 0101-Cin01 | m |  | 1 | 1.53 | 1.53 |
| 0101_mo01 | h | Oficial 1ª carpintero. | 0.175 | 21.72 | 3.80 |
| 0101_mo02 | h | Ayudante carpintero. | 0.175 | 20.46 | 3.58 |
| % | % | Costes directos complementarios | 2 % | 103.24 | 2.06 |
|  |  | Total |  |  | 105.3 |

**12TH05TAHt120** m² Panel Thermochip GF TAHt/19-120-19 MH5000*550
Precio: 117.28
Panel sándwich machihembrado en las cuatro caras, Thermochip Plus, TAHtarima 19 - 120 - 19 "THERMOCHIP GRAN FORMATO", compuesto de: cara exterior con lámina impermeable transpirable incorporada, tablero de aglomerado hidrófugo de 19 mm de espesor, núcleo aislante de espuma de poliestireno extruido, de 120 mm de espesor y cara interior de tarima de abeto, de 19 mm de espesor, resistencia térmica 3,70 m²K/W, transmitancia 0,27 W/m²K, fijado mecánicamente sobre estructura; para formación de faldón en cubierta inclinada. Incluso tornillos autorroscantes, para fijación a soporte de madera; cinta autoadhesiva para sellado de juntas.
Incluye: Replanteo. Corte de las piezas. Colocación de los paneles que forman el tablero. Fijación mecánica de las piezas al soporte. Sellado de juntas y uniones.
Criterio de medición de proyecto: Superficie del faldón medida en verdadera magnitud, según documentación gráfica de Proyecto.
Criterio de medición de obra: Se medirá, en verdadera magnitud, la superficie realmente ejecutada según especificaciones de Proyecto.
Formato de panel: 5000mm*550mm

| Código | Ud | Descripción | Rendimiento | Precio | Importe |
|---|---|---|---|---|---|
| 0500_THplus | m² | Lámina impermeable transpirable Thermochip PLUS | 1.05 | 2.05 | 2.15 |
| 0501-TAHtGF120 | m² | Panel sándwich machihembrado en las cuatro caras, Thermochip Roof Plus, TAHalistonado GF19-120-19 (material) | 1.05 | 97.04 | 101.89 |
| 0101-Tor120 | Ud | Tornillo autorroscante para estructura de madera o metal, de acero galvanizado, de 6 mm de diámetro y 220 mm de longitud. | 7 | 0.29 | 2.03 |
| 0101-Cin01 | m |  | 1 | 1.53 | 1.53 |
| 0101_mo01 | h | Oficial 1ª carpintero. | 0.175 | 21.72 | 3.80 |
| 0101_mo02 | h | Ayudante carpintero. | 0.175 | 20.46 | 3.58 |
| % | % | Costes directos complementarios | 2 % | 114.98 | 2.30 |
|  |  | Total |  |  | 117.28 |

**12TH05TAHt140** m² Panel Thermochip GF TAHt/19-140-19 MH5000*550
Precio: 125.92
Panel sándwich machihembrado en las cuatro caras, Thermochip Plus, TAHtarima 19 - 140 - 19 "THERMOCHIP GRAN FORMATO", compuesto de: cara exterior con lámina impermeable transpirable incorporada, tablero de aglomerado hidrófugo de 19 mm de espesor, núcleo aislante de espuma de poliestireno extruido, de 140 mm de espesor y cara interior de tarima de abeto, de 19 mm de espesor, resistencia térmica 4,27 m²K/W, transmitancia 0,23 W/m²K, fijado mecánicamente sobre estructura; para formación de faldón en cubierta inclinada. Incluso tornillos autorroscantes, para fijación a soporte de madera; cinta autoadhesiva para sellado de juntas.
Incluye: Replanteo. Corte de las piezas. Colocación de los paneles que forman el tablero. Fijación mecánica de las piezas al soporte. Sellado de juntas y uniones.
Criterio de medición de proyecto: Superficie del faldón medida en verdadera magnitud, según documentación gráfica de Proyecto.
Criterio de medición de obra: Se medirá, en verdadera magnitud, la superficie realmente ejecutada según especificaciones de Proyecto.
Formato de panel: 5000mm*550mm

| Código | Ud | Descripción | Rendimiento | Precio | Importe |
|---|---|---|---|---|---|
| 0500_THplus | m² | Lámina impermeable transpirable Thermochip PLUS | 1.05 | 2.05 | 2.15 |
| 0501-TAHtGF140 | m² | Panel sándwich machihembrado en las cuatro caras, Thermochip Roof Plus, TAHalistonado GF19-140-19 (material) | 1.05 | 104.9 | 110.15 |
| 0101-Tor140 | Ud | Tornillo autorroscante para estructura de madera o metal, de acero galvanizado, de 6 mm de diámetro y 240 mm de longitud. | 7 | 0.32 | 2.24 |
| 0101-Cin01 | m |  | 1 | 1.53 | 1.53 |
| 0101_mo01 | h | Oficial 1ª carpintero. | 0.175 | 21.72 | 3.80 |
| 0101_mo02 | h | Ayudante carpintero. | 0.175 | 20.46 | 3.58 |
| % | % | Costes directos complementarios | 2 % | 123.45 | 2.47 |
|  |  | Total |  |  | 125.92 |

**12TH05TAHt160** m² Panel Thermochip GF TAHt/19-160-19 MH5000*550
Precio: 134.34
Panel sándwich machihembrado en las cuatro caras, Thermochip Plus, TAHtarima 19 - 160 - 19 "THERMOCHIP GRAN FORMATO", compuesto de: cara exterior con lámina impermeable transpirable incorporada, tablero de aglomerado hidrófugo de 19 mm de espesor, núcleo aislante de espuma de poliestireno extruido, de 160 mm de espesor y cara interior de tarima de abeto, de 19 mm de espesor, resistencia térmica 4,84 m²K/W, transmitancia 0,21 W/m²K, fijado mecánicamente sobre estructura; para formación de faldón en cubierta inclinada. Incluso tornillos autorroscantes, para fijación a soporte de madera; cinta autoadhesiva para sellado de juntas.
Incluye: Replanteo. Corte de las piezas. Colocación de los paneles que forman el tablero. Fijación mecánica de las piezas al soporte. Sellado de juntas y uniones.
Criterio de medición de proyecto: Superficie del faldón medida en verdadera magnitud, según documentación gráfica de Proyecto.
Criterio de medición de obra: Se medirá, en verdadera magnitud, la superficie realmente ejecutada según especificaciones de Proyecto.
Formato de panel: 5000mm*550mm

| Código | Ud | Descripción | Rendimiento | Precio | Importe |
|---|---|---|---|---|---|
| 0500_THplus | m² | Lámina impermeable transpirable Thermochip PLUS | 1.05 | 2.05 | 2.15 |
| 0501-TAHtGF160 | m² | Panel sándwich machihembrado en las cuatro caras, Thermochip Roof Plus, TAHalistonado GF19-160-19 (material) | 1.05 | 112.77 | 118.41 |
| 0101-Tor160 | Ud | Tornillo autorroscante para estructura de madera o metal, de acero galvanizado, de 6 mm de diámetro y 240 mm de longitud. | 7 | 0.32 | 2.24 |
| 0101-Cin01 | m |  | 1 | 1.53 | 1.53 |
| 0101_mo01 | h | Oficial 1ª carpintero. | 0.175 | 21.72 | 3.80 |
| 0101_mo02 | h | Ayudante carpintero. | 0.175 | 20.46 | 3.58 |
| % | % | Costes directos complementarios | 2 % | 131.71 | 2.63 |
|  |  | Total |  |  | 134.34 |

**12TH05TAHt200** m² Panel Thermochip GF TAHt/19-200-19 MH5000*550
Precio: 150.68
Panel sándwich machihembrado en las cuatro caras, Thermochip Plus, TAHtarima 19 - 200 - 19 "THERMOCHIP GRAN FORMATO", compuesto de: cara exterior con lámina impermeable transpirable incorporada, tablero de aglomerado hidrófugo de 19 mm de espesor, núcleo aislante de espuma de poliestireno extruido, de 200 mm de espesor y cara interior de tarima de abeto, de 19 mm de espesor, resistencia térmica 5,68 m²K/W, transmitancia 0,18 W/m²K, fijado mecánicamente sobre estructura; para formación de faldón en cubierta inclinada. Incluso tornillos autorroscantes, para fijación a soporte de madera; cinta autoadhesiva para sellado de juntas.
Incluye: Replanteo. Corte de las piezas. Colocación de los paneles que forman el tablero. Fijación mecánica de las piezas al soporte. Sellado de juntas y uniones.
Criterio de medición de proyecto: Superficie del faldón medida en verdadera magnitud, según documentación gráfica de Proyecto.
Criterio de medición de obra: Se medirá, en verdadera magnitud, la superficie realmente ejecutada según especificaciones de Proyecto.
Formato de panel: 5000mm*550mm

| Código | Ud | Descripción | Rendimiento | Precio | Importe |
|---|---|---|---|---|---|
| 0500_THplus | m² | Lámina impermeable transpirable Thermochip PLUS | 1.05 | 2.05 | 2.15 |
| 0501-TAHtGF200 | m² | Panel sándwich machihembrado en las cuatro caras, Thermochip Roof Plus, TAHalistonado GF19-200-19 (material) | 1.05 | 127.16 | 133.52 |
| 0101-Tor200 | Ud | Tornillo autorroscante para estructura de madera o metal, de acero galvanizado, de 6 mm de diámetro y 280 mm de longitud. | 7 | 0.45 | 3.15 |
| 0101-Cin01 | m |  | 1 | 1.53 | 1.53 |
| 0101_mo01 | h | Oficial 1ª carpintero. | 0.175 | 21.72 | 3.80 |
| 0101_mo02 | h | Ayudante carpintero. | 0.175 | 20.46 | 3.58 |
| % | % | Costes directos complementarios | 2 % | 147.73 | 2.95 |
|  |  | Total |  |  | 150.68 |

### 13TAH-IROKO_FRISO_2400 Acabado friso de iroko 2400*5550

**13TH05TIrH40** m² Panel Thermochip TIrH/10-40-19 MH2400*550
Precio: 124.01
Panel sándwich machihembrado en las cuatro caras, Thermochip Plus, TIrH 10 - 40 - 19 "THERMOCHIP", compuesto de: cara exterior con lámina impermeable transpirable incorporada, tablero de aglomerado hidrófugo de 19 mm de espesor, núcleo aislante de espuma de poliestireno extruido, de 40 mm de espesor y cara interior de friso de iroko, de 10 mm de espesor, resistencia térmica 1,42 m²K/W, transmitancia 0,70 W/m²K, fijado mecánicamente sobre estructura; para formación de faldón en cubierta inclinada. Incluso tornillos autorroscantes, para fijación a soporte de madera; cinta autoadhesiva para sellado de juntas.
Incluye: Replanteo. Corte de las piezas. Colocación de los paneles que forman el tablero. Fijación mecánica de las piezas al soporte. Sellado de juntas y uniones.
Criterio de medición de proyecto: Superficie del faldón medida en verdadera magnitud, según documentación gráfica de Proyecto.
Criterio de medición de obra: Se medirá, en verdadera magnitud, la superficie realmente ejecutada según especificaciones de Proyecto.
Formato de panel: 2400mm*550mm

| Código | Ud | Descripción | Rendimiento | Precio | Importe |
|---|---|---|---|---|---|
| 0500_THplus | m² | Lámina impermeable transpirable Thermochip PLUS | 1.05 | 2.05 | 2.15 |
| 0501-TIrH040 | m² | Panel sándwich machihembrado en las cuatro caras, Thermochip Roof Plus, TIrH 10-40-19 (material) | 1.05 | 104.39 | 109.61 |
| 0101-Tor40 | Ud | Tornillo autorroscante para estructura de madera o metal, de acero galvanizado, de 6 mm de diámetro y 120 mm de longitud. | 7 | 0.13 | 0.91 |
| 0101-Cin01 | m |  | 1 | 1.53 | 1.53 |
| 0101_mo01 | h | Oficial 1ª carpintero. | 0.175 | 21.72 | 3.80 |
| 0101_mo02 | h | Ayudante carpintero. | 0.175 | 20.46 | 3.58 |
| % | % | Costes directos complementarios | 2 % | 121.58 | 2.43 |
|  |  | Total |  |  | 124.01 |

**13TH05TIrH50** m² Panel Thermochip TIrH/10-50-19 MH2400*550
Precio: 127.43
Panel sándwich machihembrado en las cuatro caras, Thermochip Plus, TIrH 10 - 50 - 19 "THERMOCHIP", compuesto de: cara exterior con lámina impermeable transpirable incorporada, tablero de aglomerado hidrófugo de 19 mm de espesor, núcleo aislante de espuma de poliestireno extruido, de 50 mm de espesor y cara interior de friso de iroko, de 10 mm de espesor, resistencia térmica 1,72 m²K/W, transmitancia 0,58 W/m²K, fijado mecánicamente sobre estructura; para formación de faldón en cubierta inclinada. Incluso tornillos autorroscantes, para fijación a soporte de madera; cinta autoadhesiva para sellado de juntas.
Incluye: Replanteo. Corte de las piezas. Colocación de los paneles que forman el tablero. Fijación mecánica de las piezas al soporte. Sellado de juntas y uniones.
Criterio de medición de proyecto: Superficie del faldón medida en verdadera magnitud, según documentación gráfica de Proyecto.
Criterio de medición de obra: Se medirá, en verdadera magnitud, la superficie realmente ejecutada según especificaciones de Proyecto.
Formato de panel: 2400mm*550mm

| Código | Ud | Descripción | Rendimiento | Precio | Importe |
|---|---|---|---|---|---|
| 0500_THplus | m² | Lámina impermeable transpirable Thermochip PLUS | 1.05 | 2.05 | 2.15 |
| 0501-TIrH050 | m² | Panel sándwich machihembrado en las cuatro caras, Thermochip Roof Plus, TIrH 10-50-19 (material) | 1.05 | 107.58 | 112.96 |
| 0101-Tor50 | Ud | Tornillo autorroscante para estructura de madera o metal, de acero galvanizado, de 6 mm de diámetro y 140 mm de longitud. | 7 | 0.13 | 0.91 |
| 0101-Cin01 | m |  | 1 | 1.53 | 1.53 |
| 0101_mo01 | h | Oficial 1ª carpintero. | 0.175 | 21.72 | 3.80 |
| 0101_mo02 | h | Ayudante carpintero. | 0.175 | 20.46 | 3.58 |
| % | % | Costes directos complementarios | 2 % | 124.93 | 2.50 |
|  |  | Total |  |  | 127.43 |

**13TH05TIrH60** m² Panel Thermochip TIrH/10-60-19 MH2400*550
Precio: 133.1
Panel sándwich machihembrado en las cuatro caras, Thermochip Plus, TIrH 10 - 60 - 19 "THERMOCHIP", compuesto de: cara exterior con lámina impermeable transpirable incorporada, tablero de aglomerado hidrófugo de 19 mm de espesor, núcleo aislante de espuma de poliestireno extruido, de 60 mm de espesor y cara interior de friso de iroko, de 10 mm de espesor, resistencia térmica 1,92 m²K/W, transmitancia 0,52 W/m²K, fijado mecánicamente sobre estructura; para formación de faldón en cubierta inclinada. Incluso tornillos autorroscantes, para fijación a soporte de madera; cinta autoadhesiva para sellado de juntas.
Incluye: Replanteo. Corte de las piezas. Colocación de los paneles que forman el tablero. Fijación mecánica de las piezas al soporte. Sellado de juntas y uniones.
Criterio de medición de proyecto: Superficie del faldón medida en verdadera magnitud, según documentación gráfica de Proyecto.
Criterio de medición de obra: Se medirá, en verdadera magnitud, la superficie realmente ejecutada según especificaciones de Proyecto.
Formato de panel: 2400mm*550mm

| Código | Ud | Descripción | Rendimiento | Precio | Importe |
|---|---|---|---|---|---|
| 0500_THplus | m² | Lámina impermeable transpirable Thermochip PLUS | 1.05 | 2.05 | 2.15 |
| 0501-TIrH060 | m² | Panel sándwich machihembrado en las cuatro caras, Thermochip Roof Plus, TIrH 10-60-19 (material) | 1.05 | 112.61 | 118.24 |
| 0101-Tor60 | Ud | Tornillo autorroscante para estructura de madera o metal, de acero galvanizado, de 6 mm de diámetro y 160 mm de longitud. | 7 | 0.17 | 1.19 |
| 0101-Cin01 | m |  | 1 | 1.53 | 1.53 |
| 0101_mo01 | h | Oficial 1ª carpintero. | 0.175 | 21.72 | 3.80 |
| 0101_mo02 | h | Ayudante carpintero. | 0.175 | 20.46 | 3.58 |
| % | % | Costes directos complementarios | 2 % | 130.49 | 2.61 |
|  |  | Total |  |  | 133.1 |

**13TH05TIrH80** m² Panel Thermochip TIrH/10-80-19 MH2400*550
Precio: 140.49
Panel sándwich machihembrado en las cuatro caras, Thermochip Plus, TIrH 10 - 80 - 19 "THERMOCHIP", compuesto de: cara exterior con lámina impermeable transpirable incorporada, tablero de aglomerado hidrófugo de 19 mm de espesor, núcleo aislante de espuma de poliestireno extruido, de 80 mm de espesor y cara interior de friso de iroko, de 10 mm de espesor, resistencia térmica 2,49 m²K/W, transmitancia 0,40 W/m²K, fijado mecánicamente sobre estructura; para formación de faldón en cubierta inclinada. Incluso tornillos autorroscantes, para fijación a soporte de madera; cinta autoadhesiva para sellado de juntas.
Incluye: Replanteo. Corte de las piezas. Colocación de los paneles que forman el tablero. Fijación mecánica de las piezas al soporte. Sellado de juntas y uniones.
Criterio de medición de proyecto: Superficie del faldón medida en verdadera magnitud, según documentación gráfica de Proyecto.
Criterio de medición de obra: Se medirá, en verdadera magnitud, la superficie realmente ejecutada según especificaciones de Proyecto.
Formato de panel: 2400mm*550mm

| Código | Ud | Descripción | Rendimiento | Precio | Importe |
|---|---|---|---|---|---|
| 0500_THplus | m² | Lámina impermeable transpirable Thermochip PLUS | 1.05 | 2.05 | 2.15 |
| 0501-TIrH080 | m² | Panel sándwich machihembrado en las cuatro caras, Thermochip Roof Plus, TIrH 10-80-19 (material) | 1.05 | 119.31 | 125.28 |
| 0101-Tor80 | Ud | Tornillo autorroscante para estructura de madera o metal, de acero galvanizado, de 6 mm de diámetro y 180 mm de longitud. | 7 | 0.2 | 1.40 |
| 0101-Cin01 | m |  | 1 | 1.53 | 1.53 |
| 0101_mo01 | h | Oficial 1ª carpintero. | 0.175 | 21.72 | 3.80 |
| 0101_mo02 | h | Ayudante carpintero. | 0.175 | 20.46 | 3.58 |
| % | % | Costes directos complementarios | 2 % | 137.74 | 2.75 |
|  |  | Total |  |  | 140.49 |

**13TH05TIrH100** m² Panel Thermochip TIrH/10-100-19 MH2400*550
Precio: 148.49
Panel sándwich machihembrado en las cuatro caras, Thermochip Plus, TIrH 10 - 100 - 19 "THERMOCHIP", compuesto de: cara exterior con lámina impermeable transpirable incorporada, tablero de aglomerado hidrófugo de 19 mm de espesor, núcleo aislante de espuma de poliestireno extruido, de 100 mm de espesor y cara interior de friso de iroko, de 10 mm de espesor, resistencia térmica 2,91 m²K/W, transmitancia 0,34 W/m²K, fijado mecánicamente sobre estructura; para formación de faldón en cubierta inclinada. Incluso tornillos autorroscantes, para fijación a soporte de madera; cinta autoadhesiva para sellado de juntas.
Incluye: Replanteo. Corte de las piezas. Colocación de los paneles que forman el tablero. Fijación mecánica de las piezas al soporte. Sellado de juntas y uniones.
Criterio de medición de proyecto: Superficie del faldón medida en verdadera magnitud, según documentación gráfica de Proyecto.
Criterio de medición de obra: Se medirá, en verdadera magnitud, la superficie realmente ejecutada según especificaciones de Proyecto.
Formato de panel: 2400mm*550mm

| Código | Ud | Descripción | Rendimiento | Precio | Importe |
|---|---|---|---|---|---|
| 0500_THplus | m² | Lámina impermeable transpirable Thermochip PLUS | 1.05 | 2.05 | 2.15 |
| 0501-TIrH100 | m² | Panel sándwich machihembrado en las cuatro caras, Thermochip Roof Plus, TIrH 10-100-19 (material) | 1.056 | 125.8 | 132.84 |
| 0101-Tor100 | Ud | Tornillo autorroscante para estructura de madera o metal, de acero galvanizado, de 6 mm de diámetro y 200 mm de longitud. | 7 | 0.24 | 1.68 |
| 0101-Cin01 | m |  | 1 | 1.53 | 1.53 |
| 0101_mo01 | h | Oficial 1ª carpintero. | 0.175 | 21.72 | 3.80 |
| 0101_mo02 | h | Ayudante carpintero. | 0.175 | 20.46 | 3.58 |
| % | % | Costes directos complementarios | 2 % | 145.58 | 2.91 |
|  |  | Total |  |  | 148.49 |

**13TH05TIrH120** m² Panel Thermochip TIrH/10-120-19 MH2400*550
Precio: 160.46
Panel sándwich machihembrado en las cuatro caras, Thermochip Plus, TIrH 10 - 120 - 19 "THERMOCHIP", compuesto de: cara exterior con lámina impermeable transpirable incorporada, tablero de aglomerado hidrófugo de 19 mm de espesor, núcleo aislante de espuma de poliestireno extruido, de 120 mm de espesor y cara interior de friso de iroko, de 10 mm de espesor, resistencia térmica 3,64 m²K/W, transmitancia 0,27 W/m²K, fijado mecánicamente sobre estructura; para formación de faldón en cubierta inclinada. Incluso tornillos autorroscantes, para fijación a soporte de madera; cinta autoadhesiva para sellado de juntas.
Incluye: Replanteo. Corte de las piezas. Colocación de los paneles que forman el tablero. Fijación mecánica de las piezas al soporte. Sellado de juntas y uniones.
Criterio de medición de proyecto: Superficie del faldón medida en verdadera magnitud, según documentación gráfica de Proyecto.
Criterio de medición de obra: Se medirá, en verdadera magnitud, la superficie realmente ejecutada según especificaciones de Proyecto.
Formato de panel: 2400mm*550mm

| Código | Ud | Descripción | Rendimiento | Precio | Importe |
|---|---|---|---|---|---|
| 0500_THplus | m² | Lámina impermeable transpirable Thermochip PLUS | 1.05 | 2.05 | 2.15 |
| 0501-TIrH120 | m² | Panel sándwich machihembrado en las cuatro caras, Thermochip Roof Plus, TIrH 10-120-19 (material) | 1.05 | 137.35 | 144.22 |
| 0101-Tor120 | Ud | Tornillo autorroscante para estructura de madera o metal, de acero galvanizado, de 6 mm de diámetro y 220 mm de longitud. | 7 | 0.29 | 2.03 |
| 0101-Cin01 | m |  | 1 | 1.53 | 1.53 |
| 0101_mo01 | h | Oficial 1ª carpintero. | 0.175 | 21.72 | 3.80 |
| 0101_mo02 | h | Ayudante carpintero. | 0.175 | 20.46 | 3.58 |
| % | % | Costes directos complementarios | 2 % | 157.31 | 3.15 |
|  |  | Total |  |  | 160.46 |

**13TH05TIrH140** m² Panel Thermochip TIrH/10-140-19 MH2400*550
Precio: 168.57
Panel sándwich machihembrado en las cuatro caras, Thermochip Plus, TIrH 10 - 140 - 19 "THERMOCHIP", compuesto de: cara exterior con lámina impermeable transpirable incorporada, tablero de aglomerado hidrófugo de 19 mm de espesor, núcleo aislante de espuma de poliestireno extruido, de 140 mm de espesor y cara interior de friso de iroko, de 10 mm de espesor, resistencia térmica 4,21 m²K/W, transmitancia 0,24 W/m²K, fijado mecánicamente sobre estructura; para formación de faldón en cubierta inclinada. Incluso tornillos autorroscantes, para fijación a soporte de madera; cinta autoadhesiva para sellado de juntas.
Incluye: Replanteo. Corte de las piezas. Colocación de los paneles que forman el tablero. Fijación mecánica de las piezas al soporte. Sellado de juntas y uniones.
Criterio de medición de proyecto: Superficie del faldón medida en verdadera magnitud, según documentación gráfica de Proyecto.
Criterio de medición de obra: Se medirá, en verdadera magnitud, la superficie realmente ejecutada según especificaciones de Proyecto.
Formato de panel: 2400mm*550mm

| Código | Ud | Descripción | Rendimiento | Precio | Importe |
|---|---|---|---|---|---|
| 0500_THplus | m² | Lámina impermeable transpirable Thermochip PLUS | 1.05 | 2.05 | 2.15 |
| 0501-TIrH140 | m² | Panel sándwich machihembrado en las cuatro caras, Thermochip Roof Plus, TIrH 10-140-19 (material) | 1.05 | 144.72 | 151.96 |
| 0101-Tor140 | Ud | Tornillo autorroscante para estructura de madera o metal, de acero galvanizado, de 6 mm de diámetro y 240 mm de longitud. | 7 | 0.32 | 2.24 |
| 0101-Cin01 | m |  | 1 | 1.53 | 1.53 |
| 0101_mo01 | h | Oficial 1ª carpintero. | 0.175 | 21.72 | 3.80 |
| 0101_mo02 | h | Ayudante carpintero. | 0.175 | 20.46 | 3.58 |
| % | % | Costes directos complementarios | 2 % | 165.26 | 3.31 |
|  |  | Total |  |  | 168.57 |

**13TH05TIrH160** m² Panel Thermochip TIrH/10-160-19 MH2400*550
Precio: 176.45
Panel sándwich machihembrado en las cuatro caras, Thermochip Plus, TIrH 10 - 160 - 19 "THERMOCHIP", compuesto de: cara exterior con lámina impermeable transpirable incorporada, tablero de aglomerado hidrófugo de 19 mm de espesor, núcleo aislante de espuma de poliestireno extruido, de 160 mm de espesor y cara interior de friso de iroko, de 10 mm de espesor, resistencia térmica 4,78 m²K/W, transmitancia 0,21 W/m²K, fijado mecánicamente sobre estructura; para formación de faldón en cubierta inclinada. Incluso tornillos autorroscantes, para fijación a soporte de madera; cinta autoadhesiva para sellado de juntas.
Incluye: Replanteo. Corte de las piezas. Colocación de los paneles que forman el tablero. Fijación mecánica de las piezas al soporte. Sellado de juntas y uniones.
Criterio de medición de proyecto: Superficie del faldón medida en verdadera magnitud, según documentación gráfica de Proyecto.
Criterio de medición de obra: Se medirá, en verdadera magnitud, la superficie realmente ejecutada según especificaciones de Proyecto.
Formato de panel: 2400mm*550mm

| Código | Ud | Descripción | Rendimiento | Precio | Importe |
|---|---|---|---|---|---|
| 0500_THplus | m² | Lámina impermeable transpirable Thermochip PLUS | 1.05 | 2.05 | 2.15 |
| 0501-TIrH160 | m² | Panel sándwich machihembrado en las cuatro caras, Thermochip Roof Plus, TIrH 10-160-19 (material) | 1.05 | 152.09 | 159.69 |
| 0101-Tor160 | Ud | Tornillo autorroscante para estructura de madera o metal, de acero galvanizado, de 6 mm de diámetro y 240 mm de longitud. | 7 | 0.32 | 2.24 |
| 0101-Cin01 | m |  | 1 | 1.53 | 1.53 |
| 0101_mo01 | h | Oficial 1ª carpintero. | 0.175 | 21.72 | 3.80 |
| 0101_mo02 | h | Ayudante carpintero. | 0.175 | 20.46 | 3.58 |
| % | % | Costes directos complementarios | 2 % | 172.99 | 3.46 |
|  |  | Total |  |  | 176.45 |

**13TH05TIrH200** m² Panel Thermochip TIrH/10-200-19 MH2400*550
Precio: 194.13
Panel sándwich machihembrado en las cuatro caras, Thermochip Plus, TIrH 10 - 200 - 19 "THERMOCHIP", compuesto de: cara exterior con lámina impermeable transpirable incorporada, tablero de aglomerado hidrófugo de 19 mm de espesor, núcleo aislante de espuma de poliestireno extruido, de 200 mm de espesor y cara interior de friso de iroko, de 10 mm de espesor, resistencia térmica 5,61 m²K/W, transmitancia 0,18 W/m²K, fijado mecánicamente sobre estructura; para formación de faldón en cubierta inclinada. Incluso tornillos autorroscantes, para fijación a soporte de madera; cinta autoadhesiva para sellado de juntas.
Incluye: Replanteo. Corte de las piezas. Colocación de los paneles que forman el tablero. Fijación mecánica de las piezas al soporte. Sellado de juntas y uniones.
Criterio de medición de proyecto: Superficie del faldón medida en verdadera magnitud, según documentación gráfica de Proyecto.
Criterio de medición de obra: Se medirá, en verdadera magnitud, la superficie realmente ejecutada según especificaciones de Proyecto.
Formato de panel: 2400mm*550mm

| Código | Ud | Descripción | Rendimiento | Precio | Importe |
|---|---|---|---|---|---|
| 0500_THplus | m² | Lámina impermeable transpirable Thermochip PLUS | 1.05 | 2.05 | 2.15 |
| 0501-TIrH200 | m² | Panel sándwich machihembrado en las cuatro caras, Thermochip Roof Plus, TIrH 10-200-19 (material) | 1.05 | 167.72 | 176.11 |
| 0101-Tor200 | Ud | Tornillo autorroscante para estructura de madera o metal, de acero galvanizado, de 6 mm de diámetro y 280 mm de longitud. | 7 | 0.45 | 3.15 |
| 0101-Cin01 | m |  | 1 | 1.53 | 1.53 |
| 0101_mo01 | h | Oficial 1ª carpintero. | 0.175 | 21.72 | 3.80 |
| 0101_mo02 | h | Ayudante carpintero. | 0.175 | 20.46 | 3.58 |
| % | % | Costes directos complementarios | 2 % | 190.32 | 3.81 |
|  |  | Total |  |  | 194.13 |

### 14TAH-ROBKLE_FRISO_2400 Acabado friso de roble 2400*550

**14TH05TRoH40** m² Panel Thermochip TRoH/10-40-19 MH2400*550
Precio: 102.59
Panel sándwich machihembrado en las cuatro caras, Thermochip Plus, TRoH 10 - 40 - 19 "THERMOCHIP", compuesto de: cara exterior con lámina impermeable transpirable incorporada, tablero de aglomerado hidrófugo de 19 mm de espesor, núcleo aislante de espuma de poliestireno extruido, de 40 mm de espesor y cara interior de friso de roble, de 10 mm de espesor, resistencia térmica 1,42 m²K/W, transmitancia 0,70 W/m²K, fijado mecánicamente sobre estructura; para formación de faldón en cubierta inclinada. Incluso tornillos autorroscantes, para fijación a soporte de madera; cinta autoadhesiva para sellado de juntas.
Incluye: Replanteo. Corte de las piezas. Colocación de los paneles que forman el tablero. Fijación mecánica de las piezas al soporte. Sellado de juntas y uniones.
Criterio de medición de proyecto: Superficie del faldón medida en verdadera magnitud, según documentación gráfica de Proyecto.
Criterio de medición de obra: Se medirá, en verdadera magnitud, la superficie realmente ejecutada según especificaciones de Proyecto.
Formato de panel: 2400mm*550mm

| Código | Ud | Descripción | Rendimiento | Precio | Importe |
|---|---|---|---|---|---|
| 0500_THplus | m² | Lámina impermeable transpirable Thermochip PLUS | 1.05 | 2.05 | 2.15 |
| 0501-TRoH040 | m² | Panel sándwich machihembrado en las cuatro caras, Thermochip Roof Plus, TRoH 10-40-19 (material) | 1.05 | 84.39 | 88.61 |
| 0101-Tor40 | Ud | Tornillo autorroscante para estructura de madera o metal, de acero galvanizado, de 6 mm de diámetro y 120 mm de longitud. | 7 | 0.13 | 0.91 |
| 0101-Cin01 | m |  | 1 | 1.53 | 1.53 |
| 0101_mo01 | h | Oficial 1ª carpintero. | 0.175 | 21.72 | 3.80 |
| 0101_mo02 | h | Ayudante carpintero. | 0.175 | 20.46 | 3.58 |
| % | % | Costes directos complementarios | 2 % | 100.58 | 2.01 |
|  |  | Total |  |  | 102.59 |

**14TH05TRoH50** m² Panel Thermochip TRoH/10-50-19 MH2400*550
Precio: 106.01
Panel sándwich machihembrado en las cuatro caras, Thermochip Plus, TRoH 10 - 50 - 19 "THERMOCHIP", compuesto de: cara exterior con lámina impermeable transpirable incorporada, tablero de aglomerado hidrófugo de 19 mm de espesor, núcleo aislante de espuma de poliestireno extruido, de 50 mm de espesor y cara interior de friso de roble, de 10 mm de espesor, resistencia térmica 1,72 m²K/W, transmitancia 0,58 W/m²K, fijado mecánicamente sobre estructura; para formación de faldón en cubierta inclinada. Incluso tornillos autorroscantes, para fijación a soporte de madera; cinta autoadhesiva para sellado de juntas.
Incluye: Replanteo. Corte de las piezas. Colocación de los paneles que forman el tablero. Fijación mecánica de las piezas al soporte. Sellado de juntas y uniones.
Criterio de medición de proyecto: Superficie del faldón medida en verdadera magnitud, según documentación gráfica de Proyecto.
Criterio de medición de obra: Se medirá, en verdadera magnitud, la superficie realmente ejecutada según especificaciones de Proyecto.
Formato de panel: 2400mm*550mm

| Código | Ud | Descripción | Rendimiento | Precio | Importe |
|---|---|---|---|---|---|
| 0500_THplus | m² | Lámina impermeable transpirable Thermochip PLUS | 1.05 | 2.05 | 2.15 |
| 0501-TRoH050 | m² | Panel sándwich machihembrado en las cuatro caras, Thermochip Roof Plus, TRoH 10-50-19 (material) | 1.05 | 87.58 | 91.96 |
| 0101-Tor50 | Ud | Tornillo autorroscante para estructura de madera o metal, de acero galvanizado, de 6 mm de diámetro y 140 mm de longitud. | 7 | 0.13 | 0.91 |
| 0101-Cin01 | m |  | 1 | 1.53 | 1.53 |
| 0101_mo01 | h | Oficial 1ª carpintero. | 0.175 | 21.72 | 3.80 |
| 0101_mo02 | h | Ayudante carpintero. | 0.175 | 20.46 | 3.58 |
| % | % | Costes directos complementarios | 2 % | 103.93 | 2.08 |
|  |  | Total |  |  | 106.01 |

**14TH05TRoH60** m² Panel Thermochip TRoH/10-60-19 MH2400*550
Precio: 47.42
Panel sándwich machihembrado en las cuatro caras, Thermochip Plus, TRoH 10 - 60 - 19 "THERMOCHIP", compuesto de: cara exterior con lámina impermeable transpirable incorporada, tablero de aglomerado hidrófugo de 19 mm de espesor, núcleo aislante de espuma de poliestireno extruido, de 60 mm de espesor y cara interior de friso de roble, de 10 mm de espesor, resistencia térmica 1,92 m²K/W, transmitancia 0,52 W/m²K, fijado mecánicamente sobre estructura; para formación de faldón en cubierta inclinada. Incluso tornillos autorroscantes, para fijación a soporte de madera; cinta autoadhesiva para sellado de juntas.
Incluye: Replanteo. Corte de las piezas. Colocación de los paneles que forman el tablero. Fijación mecánica de las piezas al soporte. Sellado de juntas y uniones.
Criterio de medición de proyecto: Superficie del faldón medida en verdadera magnitud, según documentación gráfica de Proyecto.
Criterio de medición de obra: Se medirá, en verdadera magnitud, la superficie realmente ejecutada según especificaciones de Proyecto.
Formato de panel: 2400mm*550mm

| Código | Ud | Descripción | Rendimiento | Precio | Importe |
|---|---|---|---|---|---|
| 0500_THplus | m² | Lámina impermeable transpirable Thermochip PLUS | 1.05 | 2.05 | 2.15 |
| 0501-TRoH060 | m² | Panel sándwich machihembrado en las cuatro caras, Thermochip Roof Plus, TRoH 10-60-19 (material) | 1.05 | 32.61 | 34.24 |
| 0101-Tor60 | Ud | Tornillo autorroscante para estructura de madera o metal, de acero galvanizado, de 6 mm de diámetro y 160 mm de longitud. | 7 | 0.17 | 1.19 |
| 0101-Cin01 | m |  | 1 | 1.53 | 1.53 |
| 0101_mo01 | h | Oficial 1ª carpintero. | 0.175 | 21.72 | 3.80 |
| 0101_mo02 | h | Ayudante carpintero. | 0.175 | 20.46 | 3.58 |
| % | % | Costes directos complementarios | 2 % | 46.49 | 0.93 |
|  |  | Total |  |  | 47.42 |

**14TH05TRoH80** m² Panel Thermochip TRoH/10-80-19 MH2400*550
Precio: 119.07
Panel sándwich machihembrado en las cuatro caras, Thermochip Plus, TRoH 10 - 80 - 19 "THERMOCHIP", compuesto de: cara exterior con lámina impermeable transpirable incorporada, tablero de aglomerado hidrófugo de 19 mm de espesor, núcleo aislante de espuma de poliestireno extruido, de 80 mm de espesor y cara interior de friso de roble, de 10 mm de espesor, resistencia térmica 2,49 m²K/W, transmitancia 0,40 W/m²K, fijado mecánicamente sobre estructura; para formación de faldón en cubierta inclinada. Incluso tornillos autorroscantes, para fijación a soporte de madera; cinta autoadhesiva para sellado de juntas.
Incluye: Replanteo. Corte de las piezas. Colocación de los paneles que forman el tablero. Fijación mecánica de las piezas al soporte. Sellado de juntas y uniones.
Criterio de medición de proyecto: Superficie del faldón medida en verdadera magnitud, según documentación gráfica de Proyecto.
Criterio de medición de obra: Se medirá, en verdadera magnitud, la superficie realmente ejecutada según especificaciones de Proyecto.
Formato de panel: 2400mm*550mm

| Código | Ud | Descripción | Rendimiento | Precio | Importe |
|---|---|---|---|---|---|
| 0500_THplus | m² | Lámina impermeable transpirable Thermochip PLUS | 1.05 | 2.05 | 2.15 |
| 0501-TRoH080 | m² | Panel sándwich machihembrado en las cuatro caras, Thermochip Roof Plus, TRoH 10-80-19 (material) | 1.05 | 99.31 | 104.28 |
| 0101-Tor80 | Ud | Tornillo autorroscante para estructura de madera o metal, de acero galvanizado, de 6 mm de diámetro y 180 mm de longitud. | 7 | 0.2 | 1.40 |
| 0101-Cin01 | m |  | 1 | 1.53 | 1.53 |
| 0101_mo01 | h | Oficial 1ª carpintero. | 0.175 | 21.72 | 3.80 |
| 0101_mo02 | h | Ayudante carpintero. | 0.175 | 20.46 | 3.58 |
| % | % | Costes directos complementarios | 2 % | 116.74 | 2.33 |
|  |  | Total |  |  | 119.07 |

**14TH05TRoH100** m² Panel Thermochip TRoH/10-100-19 MH2400*550
Precio: 126.31
Panel sándwich machihembrado en las cuatro caras, Thermochip Plus, TRoH 10 - 100 - 19 "THERMOCHIP", compuesto de: cara exterior con lámina impermeable transpirable incorporada, tablero de aglomerado hidrófugo de 19 mm de espesor, núcleo aislante de espuma de poliestireno extruido, de 100 mm de espesor y cara interior de friso de roble, de 10 mm de espesor, resistencia térmica 2,91 m²K/W, transmitancia 0,34 W/m²K, fijado mecánicamente sobre estructura; para formación de faldón en cubierta inclinada. Incluso tornillos autorroscantes, para fijación a soporte de madera; cinta autoadhesiva para sellado de juntas.
Incluye: Replanteo. Corte de las piezas. Colocación de los paneles que forman el tablero. Fijación mecánica de las piezas al soporte. Sellado de juntas y uniones.
Criterio de medición de proyecto: Superficie del faldón medida en verdadera magnitud, según documentación gráfica de Proyecto.
Criterio de medición de obra: Se medirá, en verdadera magnitud, la superficie realmente ejecutada según especificaciones de Proyecto.
Formato de panel: 2400mm*550mm

| Código | Ud | Descripción | Rendimiento | Precio | Importe |
|---|---|---|---|---|---|
| 0500_THplus | m² | Lámina impermeable transpirable Thermochip PLUS | 1.05 | 2.05 | 2.15 |
| 0501-TRoH100 | m² | Panel sándwich machihembrado en las cuatro caras, Thermochip Roof Plus, TRoH 10-100-19 (material) | 1.05 | 105.8 | 111.09 |
| 0101-Tor100 | Ud | Tornillo autorroscante para estructura de madera o metal, de acero galvanizado, de 6 mm de diámetro y 200 mm de longitud. | 7 | 0.24 | 1.68 |
| 0101-Cin01 | m |  | 1 | 1.53 | 1.53 |
| 0101_mo01 | h | Oficial 1ª carpintero. | 0.175 | 21.72 | 3.80 |
| 0101_mo02 | h | Ayudante carpintero. | 0.175 | 20.46 | 3.58 |
| % | % | Costes directos complementarios | 2 % | 123.83 | 2.48 |
|  |  | Total |  |  | 126.31 |

**14TH05TRoH120** m² Panel Thermochip TRoH/10-120-19 MH2400*550
Precio: 139.04
Panel sándwich machihembrado en las cuatro caras, Thermochip Plus, TRoH 10 - 120 - 19 "THERMOCHIP", compuesto de: cara exterior con lámina impermeable transpirable incorporada, tablero de aglomerado hidrófugo de 19 mm de espesor, núcleo aislante de espuma de poliestireno extruido, de 120 mm de espesor y cara interior de friso de roble, de 10 mm de espesor, resistencia térmica 3,64 m²K/W, transmitancia 0,27 W/m²K, fijado mecánicamente sobre estructura; para formación de faldón en cubierta inclinada. Incluso tornillos autorroscantes, para fijación a soporte de madera; cinta autoadhesiva para sellado de juntas.
Incluye: Replanteo. Corte de las piezas. Colocación de los paneles que forman el tablero. Fijación mecánica de las piezas al soporte. Sellado de juntas y uniones.
Criterio de medición de proyecto: Superficie del faldón medida en verdadera magnitud, según documentación gráfica de Proyecto.
Criterio de medición de obra: Se medirá, en verdadera magnitud, la superficie realmente ejecutada según especificaciones de Proyecto.
Formato de panel: 2400mm*550mm

| Código | Ud | Descripción | Rendimiento | Precio | Importe |
|---|---|---|---|---|---|
| 0500_THplus | m² | Lámina impermeable transpirable Thermochip PLUS | 1.05 | 2.05 | 2.15 |
| 0501-TRoH120 | m² | Panel sándwich machihembrado en las cuatro caras, Thermochip Roof Plus, TRoH 10-120-19 (material) | 1.05 | 117.35 | 123.22 |
| 0101-Tor120 | Ud | Tornillo autorroscante para estructura de madera o metal, de acero galvanizado, de 6 mm de diámetro y 220 mm de longitud. | 7 | 0.29 | 2.03 |
| 0101-Cin01 | m |  | 1 | 1.53 | 1.53 |
| 0101_mo01 | h | Oficial 1ª carpintero. | 0.175 | 21.72 | 3.80 |
| 0101_mo02 | h | Ayudante carpintero. | 0.175 | 20.46 | 3.58 |
| % | % | Costes directos complementarios | 2 % | 136.31 | 2.73 |
|  |  | Total |  |  | 139.04 |

**14TH05TRoH140** m² Panel Thermochip TRoH/10-140-19 MH2400*550
Precio: 147.15
Panel sándwich machihembrado en las cuatro caras, Thermochip Plus, TRoH 10 - 140 - 19 "THERMOCHIP", compuesto de: cara exterior con lámina impermeable transpirable incorporada, tablero de aglomerado hidrófugo de 19 mm de espesor, núcleo aislante de espuma de poliestireno extruido, de 140 mm de espesor y cara interior de friso de roble, de 10 mm de espesor, resistencia térmica 4,21 m²K/W, transmitancia 0,24 W/m²K, fijado mecánicamente sobre estructura; para formación de faldón en cubierta inclinada. Incluso tornillos autorroscantes, para fijación a soporte de madera; cinta autoadhesiva para sellado de juntas.
Incluye: Replanteo. Corte de las piezas. Colocación de los paneles que forman el tablero. Fijación mecánica de las piezas al soporte. Sellado de juntas y uniones.
Criterio de medición de proyecto: Superficie del faldón medida en verdadera magnitud, según documentación gráfica de Proyecto.
Criterio de medición de obra: Se medirá, en verdadera magnitud, la superficie realmente ejecutada según especificaciones de Proyecto.
Formato de panel: 2400mm*550mm

| Código | Ud | Descripción | Rendimiento | Precio | Importe |
|---|---|---|---|---|---|
| 0500_THplus | m² | Lámina impermeable transpirable Thermochip PLUS | 1.05 | 2.05 | 2.15 |
| 0501-TRoH140 | m² | Panel sándwich machihembrado en las cuatro caras, Thermochip Roof Plus, TRoH 10-140-19 (material) | 1.05 | 124.72 | 130.96 |
| 0101-Tor140 | Ud | Tornillo autorroscante para estructura de madera o metal, de acero galvanizado, de 6 mm de diámetro y 240 mm de longitud. | 7 | 0.32 | 2.24 |
| 0101-Cin01 | m |  | 1 | 1.53 | 1.53 |
| 0101_mo01 | h | Oficial 1ª carpintero. | 0.175 | 21.72 | 3.80 |
| 0101_mo02 | h | Ayudante carpintero. | 0.175 | 20.46 | 3.58 |
| % | % | Costes directos complementarios | 2 % | 144.26 | 2.89 |
|  |  | Total |  |  | 147.15 |

**14TH05TRoH160** m² Panel Thermochip TRoH/10-160-19 MH2400*550
Precio: 160.38
Panel sándwich machihembrado en las cuatro caras, Thermochip Plus, TRoH 10 - 160 - 19 "THERMOCHIP", compuesto de: cara exterior con lámina impermeable transpirable incorporada, tablero de aglomerado hidrófugo de 19 mm de espesor, núcleo aislante de espuma de poliestireno extruido, de 160 mm de espesor y cara interior de friso de roble, de 10 mm de espesor, resistencia térmica 4,78 m²K/W, transmitancia 0,21 W/m²K, fijado mecánicamente sobre estructura; para formación de faldón en cubierta inclinada. Incluso tornillos autorroscantes, para fijación a soporte de madera; cinta autoadhesiva para sellado de juntas.
Incluye: Replanteo. Corte de las piezas. Colocación de los paneles que forman el tablero. Fijación mecánica de las piezas al soporte. Sellado de juntas y uniones.
Criterio de medición de proyecto: Superficie del faldón medida en verdadera magnitud, según documentación gráfica de Proyecto.
Criterio de medición de obra: Se medirá, en verdadera magnitud, la superficie realmente ejecutada según especificaciones de Proyecto.
Formato de panel: 2400mm*550mm

| Código | Ud | Descripción | Rendimiento | Precio | Importe |
|---|---|---|---|---|---|
| 0500_THplus | m² | Lámina impermeable transpirable Thermochip PLUS | 1.05 | 2.05 | 2.15 |
| 0501-TRoH160 | m² | Panel sándwich machihembrado en las cuatro caras, Thermochip Roof Plus, TRoH 10-160-19 (material) | 1.05 | 137.09 | 143.94 |
| 0101-Tor160 | Ud | Tornillo autorroscante para estructura de madera o metal, de acero galvanizado, de 6 mm de diámetro y 240 mm de longitud. | 7 | 0.32 | 2.24 |
| 0101-Cin01 | m |  | 1 | 1.53 | 1.53 |
| 0101_mo01 | h | Oficial 1ª carpintero. | 0.175 | 21.72 | 3.80 |
| 0101_mo02 | h | Ayudante carpintero. | 0.175 | 20.46 | 3.58 |
| % | % | Costes directos complementarios | 2 % | 157.24 | 3.14 |
|  |  | Total |  |  | 160.38 |

**14TH05TRoH200** m² Panel Thermochip TRoH/10-200-19 MH2400*550
Precio: 172.71
Panel sándwich machihembrado en las cuatro caras, Thermochip Plus, TRoH 10 - 200 - 19 "THERMOCHIP", compuesto de: cara exterior con lámina impermeable transpirable incorporada, tablero de aglomerado hidrófugo de 19 mm de espesor, núcleo aislante de espuma de poliestireno extruido, de 200 mm de espesor y cara interior de friso de roble, de 10 mm de espesor, resistencia térmica 5,61 m²K/W, transmitancia 0,18 W/m²K, fijado mecánicamente sobre estructura; para formación de faldón en cubierta inclinada. Incluso tornillos autorroscantes, para fijación a soporte de madera; cinta autoadhesiva para sellado de juntas.
Incluye: Replanteo. Corte de las piezas. Colocación de los paneles que forman el tablero. Fijación mecánica de las piezas al soporte. Sellado de juntas y uniones.
Criterio de medición de proyecto: Superficie del faldón medida en verdadera magnitud, según documentación gráfica de Proyecto.
Criterio de medición de obra: Se medirá, en verdadera magnitud, la superficie realmente ejecutada según especificaciones de Proyecto.
Formato de panel: 2400mm*550mm

| Código | Ud | Descripción | Rendimiento | Precio | Importe |
|---|---|---|---|---|---|
| 0500_THplus | m² | Lámina impermeable transpirable Thermochip PLUS | 1.05 | 2.05 | 2.15 |
| 0501-TRoH200 | m² | Panel sándwich machihembrado en las cuatro caras, Thermochip Roof Plus, TRoH 10-200-19 (material) | 1.05 | 147.72 | 155.11 |
| 0101-Tor200 | Ud | Tornillo autorroscante para estructura de madera o metal, de acero galvanizado, de 6 mm de diámetro y 280 mm de longitud. | 7 | 0.45 | 3.15 |
| 0101-Cin01 | m |  | 1 | 1.53 | 1.53 |
| 0101_mo01 | h | Oficial 1ª carpintero. | 0.175 | 21.72 | 3.80 |
| 0101_mo02 | h | Ayudante carpintero. | 0.175 | 20.46 | 3.58 |
| % | % | Costes directos complementarios | 2 % | 169.32 | 3.39 |
|  |  | Total |  |  | 172.71 |

### 15TKH-HERAKLITH_2440 Acabado Heraklith 2440*600

**15TH05TKH40** m² Panel Thermochip TKH/15-40-19 MH2440*600
Precio: 73.58
Panel sándwich machihembrado en las cuatro caras, Thermochip Plus, TKH 15 - 40 - 19 "THERMOCHIP", compuesto de: cara exterior con lámina impermeable transpirable incorporada, tablero de aglomerado hidrófugo de 19 mm de espesor, núcleo aislante de espuma de poliestireno extruido, de 40 mm de espesor y cara interior de heraklith, de 15 mm de espesor, resistencia térmica 1,61 m²K/W, transmitancia 0,62 W/m²K, fijado mecánicamente sobre estructura; para formación de faldón en cubierta inclinada. Incluso tornillos autorroscantes, para fijación a soporte de madera; cinta autoadhesiva para sellado de juntas.
Incluye: Replanteo. Corte de las piezas. Colocación de los paneles que forman el tablero. Fijación mecánica de las piezas al soporte. Sellado de juntas y uniones.
Criterio de medición de proyecto: Superficie del faldón medida en verdadera magnitud, según documentación gráfica de Proyecto.
Criterio de medición de obra: Se medirá, en verdadera magnitud, la superficie realmente ejecutada según especificaciones de Proyecto.
Formato de panel: 2440mm*600mm

| Código | Ud | Descripción | Rendimiento | Precio | Importe |
|---|---|---|---|---|---|
| 0500_THplus | m² | Lámina impermeable transpirable Thermochip PLUS | 1.05 | 2.05 | 2.15 |
| 0501-TKH040 | m² | Panel sándwich machihembrado en las cuatro caras, Thermochip Roof Plus, TKH 15-40-19 (material) | 1.05 | 57.3 | 60.17 |
| 0101-Tor40 | Ud | Tornillo autorroscante para estructura de madera o metal, de acero galvanizado, de 6 mm de diámetro y 120 mm de longitud. | 7 | 0.13 | 0.91 |
| 0101-Cin01 | m |  | 1 | 1.53 | 1.53 |
| 0101_mo01 | h | Oficial 1ª carpintero. | 0.175 | 21.72 | 3.80 |
| 0101_mo02 | h | Ayudante carpintero. | 0.175 | 20.46 | 3.58 |
| % | % | Costes directos complementarios | 2 % | 72.14 | 1.44 |
|  |  | Total |  |  | 73.58 |

**15TH05TKH50** m² Panel Thermochip TKH/15-50-19 MH2440*600
Precio: 76.51
Panel sándwich machihembrado en las cuatro caras, Thermochip Plus, TKH 15 - 50 - 19 "THERMOCHIP", compuesto de: cara exterior con lámina impermeable transpirable incorporada, tablero de aglomerado hidrófugo de 19 mm de espesor, núcleo aislante de espuma de poliestireno extruido, de 50 mm de espesor y cara interior de heraklith, de 15 mm de espesor, resistencia térmica 1,91 m²K/W, transmitancia 0,52 W/m²K, fijado mecánicamente sobre estructura; para formación de faldón en cubierta inclinada. Incluso tornillos autorroscantes, para fijación a soporte de madera; cinta autoadhesiva para sellado de juntas.
Incluye: Replanteo. Corte de las piezas. Colocación de los paneles que forman el tablero. Fijación mecánica de las piezas al soporte. Sellado de juntas y uniones.
Criterio de medición de proyecto: Superficie del faldón medida en verdadera magnitud, según documentación gráfica de Proyecto.
Criterio de medición de obra: Se medirá, en verdadera magnitud, la superficie realmente ejecutada según especificaciones de Proyecto.
Formato de panel: 2440mm*600mm

| Código | Ud | Descripción | Rendimiento | Precio | Importe |
|---|---|---|---|---|---|
| 0500_THplus | m² | Lámina impermeable transpirable Thermochip PLUS | 1.05 | 2.05 | 2.15 |
| 0501-TKH050 | m² | Panel sándwich machihembrado en las cuatro caras, Thermochip Roof Plus, TKH 15-50-19 (material) | 1.05 | 60.04 | 63.04 |
| 0101-Tor50 | Ud | Tornillo autorroscante para estructura de madera o metal, de acero galvanizado, de 6 mm de diámetro y 140 mm de longitud. | 7 | 0.13 | 0.91 |
| 0101-Cin01 | m |  | 1 | 1.53 | 1.53 |
| 0101_mo01 | h | Oficial 1ª carpintero. | 0.175 | 21.72 | 3.80 |
| 0101_mo02 | h | Ayudante carpintero. | 0.175 | 20.46 | 3.58 |
| % | % | Costes directos complementarios | 2 % | 75.01 | 1.50 |
|  |  | Total |  |  | 76.51 |

**15TH05TKH60** m² Panel Thermochip TKH/15-60-19 MH2440*600
Precio: 80.01
Panel sándwich machihembrado en las cuatro caras, Thermochip Plus, TKH 15 - 60 - 19 "THERMOCHIP", compuesto de: cara exterior con lámina impermeable transpirable incorporada, tablero de aglomerado hidrófugo de 19 mm de espesor, núcleo aislante de espuma de poliestireno extruido, de 60 mm de espesor y cara interior de heraklith, de 15 mm de espesor, resistencia térmica 2,11 m²K/W, transmitancia 0,47 W/m²K, fijado mecánicamente sobre estructura; para formación de faldón en cubierta inclinada. Incluso tornillos autorroscantes, para fijación a soporte de madera; cinta autoadhesiva para sellado de juntas.
Incluye: Replanteo. Corte de las piezas. Colocación de los paneles que forman el tablero. Fijación mecánica de las piezas al soporte. Sellado de juntas y uniones.
Criterio de medición de proyecto: Superficie del faldón medida en verdadera magnitud, según documentación gráfica de Proyecto.
Criterio de medición de obra: Se medirá, en verdadera magnitud, la superficie realmente ejecutada según especificaciones de Proyecto.
Formato de panel: 2440mm*600mm

| Código | Ud | Descripción | Rendimiento | Precio | Importe |
|---|---|---|---|---|---|
| 0500_THplus | m² | Lámina impermeable transpirable Thermochip PLUS | 1.05 | 2.05 | 2.15 |
| 0501-TKH060 | m² | Panel sándwich machihembrado en las cuatro caras, Thermochip Roof Plus, TKH 15-60-19 (material) | 1.05 | 63.04 | 66.19 |
| 0101-Tor60 | Ud | Tornillo autorroscante para estructura de madera o metal, de acero galvanizado, de 6 mm de diámetro y 160 mm de longitud. | 7 | 0.17 | 1.19 |
| 0101-Cin01 | m |  | 1 | 1.53 | 1.53 |
| 0101_mo01 | h | Oficial 1ª carpintero. | 0.175 | 21.72 | 3.80 |
| 0101_mo02 | h | Ayudante carpintero. | 0.175 | 20.46 | 3.58 |
| % | % | Costes directos complementarios | 2 % | 78.44 | 1.57 |
|  |  | Total |  |  | 80.01 |

**15TH05TKH80** m² Panel Thermochip TKH/15-80-19 MH2440*600
Precio: 86.14
Panel sándwich machihembrado en las cuatro caras, Thermochip Plus, TKH 15 - 80 - 19 "THERMOCHIP", compuesto de: cara exterior con lámina impermeable transpirable incorporada, tablero de aglomerado hidrófugo de 19 mm de espesor, núcleo aislante de espuma de poliestireno extruido, de 80 mm de espesor y cara interior de heraklith, de 15 mm de espesor, resistencia térmica 2,68 m²K/W, transmitancia 0,37 W/m²K, fijado mecánicamente sobre estructura; para formación de faldón en cubierta inclinada. Incluso tornillos autorroscantes, para fijación a soporte de madera; cinta autoadhesiva para sellado de juntas.
Incluye: Replanteo. Corte de las piezas. Colocación de los paneles que forman el tablero. Fijación mecánica de las piezas al soporte. Sellado de juntas y uniones.
Criterio de medición de proyecto: Superficie del faldón medida en verdadera magnitud, según documentación gráfica de Proyecto.
Criterio de medición de obra: Se medirá, en verdadera magnitud, la superficie realmente ejecutada según especificaciones de Proyecto.
Formato de panel: 2440mm*600mm

| Código | Ud | Descripción | Rendimiento | Precio | Importe |
|---|---|---|---|---|---|
| 0500_THplus | m² | Lámina impermeable transpirable Thermochip PLUS | 1.05 | 2.05 | 2.15 |
| 0501-TKH080 | m² | Panel sándwich machihembrado en las cuatro caras, Thermochip Roof Plus, TKH 15-80-19 (material) | 1.05 | 68.56 | 71.99 |
| 0101-Tor80 | Ud | Tornillo autorroscante para estructura de madera o metal, de acero galvanizado, de 6 mm de diámetro y 180 mm de longitud. | 7 | 0.2 | 1.40 |
| 0101-Cin01 | m |  | 1 | 1.53 | 1.53 |
| 0101_mo01 | h | Oficial 1ª carpintero. | 0.175 | 21.72 | 3.80 |
| 0101_mo02 | h | Ayudante carpintero. | 0.175 | 20.46 | 3.58 |
| % | % | Costes directos complementarios | 2 % | 84.45 | 1.69 |
|  |  | Total |  |  | 86.14 |

**15TH05TKH100** m² Panel Thermochip TKH/15-100-19 MH2440*600
Precio: 92.27
Panel sándwich machihembrado en las cuatro caras, Thermochip Plus, TKH 15 - 100 - 19 "THERMOCHIP", compuesto de: cara exterior con lámina impermeable transpirable incorporada, tablero de aglomerado hidrófugo de 19 mm de espesor, núcleo aislante de espuma de poliestireno extruido, de 100 mm de espesor y cara interior de heraklith, de 15 mm de espesor, resistencia térmica 3,10 m²K/W, transmitancia 0,32 W/m²K, fijado mecánicamente sobre estructura; para formación de faldón en cubierta inclinada. Incluso tornillos autorroscantes, para fijación a soporte de madera; cinta autoadhesiva para sellado de juntas.
Incluye: Replanteo. Corte de las piezas. Colocación de los paneles que forman el tablero. Fijación mecánica de las piezas al soporte. Sellado de juntas y uniones.
Criterio de medición de proyecto: Superficie del faldón medida en verdadera magnitud, según documentación gráfica de Proyecto.
Criterio de medición de obra: Se medirá, en verdadera magnitud, la superficie realmente ejecutada según especificaciones de Proyecto.
Formato de panel: 2440mm*600mm

| Código | Ud | Descripción | Rendimiento | Precio | Importe |
|---|---|---|---|---|---|
| 0500_THplus | m² | Lámina impermeable transpirable Thermochip PLUS | 1.05 | 2.05 | 2.15 |
| 0501-TKH100 | m² | Panel sándwich machihembrado en las cuatro caras, Thermochip Roof Plus, TKH 15-100-19 (material) | 1.05 | 74.02 | 77.72 |
| 0101-Tor100 | Ud | Tornillo autorroscante para estructura de madera o metal, de acero galvanizado, de 6 mm de diámetro y 200 mm de longitud. | 7 | 0.24 | 1.68 |
| 0101-Cin01 | m |  | 1 | 1.53 | 1.53 |
| 0101_mo01 | h | Oficial 1ª carpintero. | 0.175 | 21.72 | 3.80 |
| 0101_mo02 | h | Ayudante carpintero. | 0.175 | 20.46 | 3.58 |
| % | % | Costes directos complementarios | 2 % | 90.46 | 1.81 |
|  |  | Total |  |  | 92.27 |

**15TH05TKH120** m² Panel Thermochip TKH/15-120-19 MH2440*600
Precio: 102.4
Panel sándwich machihembrado en las cuatro caras, Thermochip Plus, TKH 15 - 120 - 19 "THERMOCHIP", compuesto de: cara exterior con lámina impermeable transpirable incorporada, tablero de aglomerado hidrófugo de 19 mm de espesor, núcleo aislante de espuma de poliestireno extruido, de 120 mm de espesor y cara interior de heraklith, de 15 mm de espesor, resistencia térmica 3,82 m²K/W, transmitancia 0,26 W/m²K, fijado mecánicamente sobre estructura; para formación de faldón en cubierta inclinada. Incluso tornillos autorroscantes, para fijación a soporte de madera; cinta autoadhesiva para sellado de juntas.
Incluye: Replanteo. Corte de las piezas. Colocación de los paneles que forman el tablero. Fijación mecánica de las piezas al soporte. Sellado de juntas y uniones.
Criterio de medición de proyecto: Superficie del faldón medida en verdadera magnitud, según documentación gráfica de Proyecto.
Criterio de medición de obra: Se medirá, en verdadera magnitud, la superficie realmente ejecutada según especificaciones de Proyecto.
Formato de panel: 2440mm*600mm

| Código | Ud | Descripción | Rendimiento | Precio | Importe |
|---|---|---|---|---|---|
| 0500_THplus | m² | Lámina impermeable transpirable Thermochip PLUS | 1.05 | 2.05 | 2.15 |
| 0501-TKH120 | m² | Panel sándwich machihembrado en las cuatro caras, Thermochip Roof Plus, TKH 15-120-19 (material) | 1.05 | 83.14 | 87.30 |
| 0101-Tor120 | Ud | Tornillo autorroscante para estructura de madera o metal, de acero galvanizado, de 6 mm de diámetro y 220 mm de longitud. | 7 | 0.29 | 2.03 |
| 0101-Cin01 | m |  | 1 | 1.53 | 1.53 |
| 0101_mo01 | h | Oficial 1ª carpintero. | 0.175 | 21.72 | 3.80 |
| 0101_mo02 | h | Ayudante carpintero. | 0.175 | 20.46 | 3.58 |
| % | % | Costes directos complementarios | 2 % | 100.39 | 2.01 |
|  |  | Total |  |  | 102.4 |

**15TH05TKH140** m² Panel Thermochip TKH/15-140-19 MH2440*600
Precio: 110.63
Panel sándwich machihembrado en las cuatro caras, Thermochip Plus, TKH 15 - 140 - 19 "THERMOCHIP", compuesto de: cara exterior con lámina impermeable transpirable incorporada, tablero de aglomerado hidrófugo de 19 mm de espesor, núcleo aislante de espuma de poliestireno extruido, de 140 mm de espesor y cara interior de heraklith, de 15 mm de espesor, resistencia térmica 4,40 m²K/W, transmitancia 0,23 W/m²K, fijado mecánicamente sobre estructura; para formación de faldón en cubierta inclinada. Incluso tornillos autorroscantes, para fijación a soporte de madera; cinta autoadhesiva para sellado de juntas.
Incluye: Replanteo. Corte de las piezas. Colocación de los paneles que forman el tablero. Fijación mecánica de las piezas al soporte. Sellado de juntas y uniones.
Criterio de medición de proyecto: Superficie del faldón medida en verdadera magnitud, según documentación gráfica de Proyecto.
Criterio de medición de obra: Se medirá, en verdadera magnitud, la superficie realmente ejecutada según especificaciones de Proyecto.
Formato de panel: 2440mm*600mm

| Código | Ud | Descripción | Rendimiento | Precio | Importe |
|---|---|---|---|---|---|
| 0500_THplus | m² | Lámina impermeable transpirable Thermochip PLUS | 1.05 | 2.05 | 2.15 |
| 0501-TKH140 | m² | Panel sándwich machihembrado en las cuatro caras, Thermochip Roof Plus, TKH 15-140-19 (material) | 1.05 | 90.63 | 95.16 |
| 0101-Tor140 | Ud | Tornillo autorroscante para estructura de madera o metal, de acero galvanizado, de 6 mm de diámetro y 240 mm de longitud. | 7 | 0.32 | 2.24 |
| 0101-Cin01 | m |  | 1 | 1.53 | 1.53 |
| 0101_mo01 | h | Oficial 1ª carpintero. | 0.175 | 21.72 | 3.80 |
| 0101_mo02 | h | Ayudante carpintero. | 0.175 | 20.46 | 3.58 |
| % | % | Costes directos complementarios | 2 % | 108.46 | 2.17 |
|  |  | Total |  |  | 110.63 |

**15TH05TKH160** m² Panel Thermochip TKH/15-160-19 MH2440*600
Precio: 118.67
Panel sándwich machihembrado en las cuatro caras, Thermochip Plus, TKH 15 - 160 - 19 "THERMOCHIP", compuesto de: cara exterior con lámina impermeable transpirable incorporada, tablero de aglomerado hidrófugo de 19 mm de espesor, núcleo aislante de espuma de poliestireno extruido, de 160 mm de espesor y cara interior de heraklith, de 15 mm de espesor, resistencia térmica 4,97 m²K/W, transmitancia 0,20 W/m²K, fijado mecánicamente sobre estructura; para formación de faldón en cubierta inclinada. Incluso tornillos autorroscantes, para fijación a soporte de madera; cinta autoadhesiva para sellado de juntas.
Incluye: Replanteo. Corte de las piezas. Colocación de los paneles que forman el tablero. Fijación mecánica de las piezas al soporte. Sellado de juntas y uniones.
Criterio de medición de proyecto: Superficie del faldón medida en verdadera magnitud, según documentación gráfica de Proyecto.
Criterio de medición de obra: Se medirá, en verdadera magnitud, la superficie realmente ejecutada según especificaciones de Proyecto.
Formato de panel: 2440mm*600mm

| Código | Ud | Descripción | Rendimiento | Precio | Importe |
|---|---|---|---|---|---|
| 0500_THplus | m² | Lámina impermeable transpirable Thermochip PLUS | 1.05 | 2.05 | 2.15 |
| 0501-TKH160 | m² | Panel sándwich machihembrado en las cuatro caras, Thermochip Roof Plus, TKH 15-160-19 (material) | 1.05 | 98.13 | 103.04 |
| 0101-Tor160 | Ud | Tornillo autorroscante para estructura de madera o metal, de acero galvanizado, de 6 mm de diámetro y 240 mm de longitud. | 7 | 0.32 | 2.24 |
| 0101-Cin01 | m |  | 1 | 1.53 | 1.53 |
| 0101_mo01 | h | Oficial 1ª carpintero. | 0.175 | 21.72 | 3.80 |
| 0101_mo02 | h | Ayudante carpintero. | 0.175 | 20.46 | 3.58 |
| % | % | Costes directos complementarios | 2 % | 116.34 | 2.33 |
|  |  | Total |  |  | 118.67 |

**15TH05TKH200** m² Panel Thermochip TKH/15-200-19 MH2440*600
Precio: 134.69
Panel sándwich machihembrado en las cuatro caras, Thermochip Plus, TKH 15 - 200 - 19 "THERMOCHIP", compuesto de: cara exterior con lámina impermeable transpirable incorporada, tablero de aglomerado hidrófugo de 19 mm de espesor, núcleo aislante de espuma de poliestireno extruido, de 200 mm de espesor y cara interior de heraklith, de 15 mm de espesor, resistencia térmica 5,80 m²K/W, transmitancia 0,17 W/m²K, fijado mecánicamente sobre estructura; para formación de faldón en cubierta inclinada. Incluso tornillos autorroscantes, para fijación a soporte de madera; cinta autoadhesiva para sellado de juntas.
Incluye: Replanteo. Corte de las piezas. Colocación de los paneles que forman el tablero. Fijación mecánica de las piezas al soporte. Sellado de juntas y uniones.
Criterio de medición de proyecto: Superficie del faldón medida en verdadera magnitud, según documentación gráfica de Proyecto.
Criterio de medición de obra: Se medirá, en verdadera magnitud, la superficie realmente ejecutada según especificaciones de Proyecto.
Formato de panel: 2440mm*600mm

| Código | Ud | Descripción | Rendimiento | Precio | Importe |
|---|---|---|---|---|---|
| 0500_THplus | m² | Lámina impermeable transpirable Thermochip PLUS | 1.05 | 2.05 | 2.15 |
| 0501-TKH200 | m² | Panel sándwich machihembrado en las cuatro caras, Thermochip Roof Plus, TKH 15-200-19 (material) | 1.05 | 112.23 | 117.84 |
| 0101-Tor200 | Ud | Tornillo autorroscante para estructura de madera o metal, de acero galvanizado, de 6 mm de diámetro y 280 mm de longitud. | 7 | 0.45 | 3.15 |
| 0101-Cin01 | m |  | 1 | 1.53 | 1.53 |
| 0101_mo01 | h | Oficial 1ª carpintero. | 0.175 | 21.72 | 3.80 |
| 0101_mo02 | h | Ayudante carpintero. | 0.175 | 20.46 | 3.58 |
| % | % | Costes directos complementarios | 2 % | 132.05 | 2.64 |
|  |  | Total |  |  | 134.69 |

### 16TDMH-DM_2440 Acabado DM 2440*600

**16TH05TDMH40** m² Panel Thermochip TDMH/10-40-19 MH2440*600
Precio: 69.16
Panel sándwich machihembrado en las cuatro caras, Thermochip Plus, TDMH 10 - 40 - 19 "THERMOCHIP", compuesto de: cara exterior con lámina impermeable transpirable incorporada, tablero de aglomerado hidrófugo de 19 mm de espesor, núcleo aislante de espuma de poliestireno extruido, de 40 mm de espesor y cara interior de tablero DM, de 10 mm de espesor, resistencia térmica 1,47 m²K/W, transmitancia 0,71 W/m²K, fijado mecánicamente sobre estructura; para formación de faldón en cubierta inclinada. Incluso tornillos autorroscantes, para fijación a soporte de madera; cinta autoadhesiva para sellado de juntas.
Incluye: Replanteo. Corte de las piezas. Colocación de los paneles que forman el tablero. Fijación mecánica de las piezas al soporte. Sellado de juntas y uniones.
Criterio de medición de proyecto: Superficie del faldón medida en verdadera magnitud, según documentación gráfica de Proyecto.
Criterio de medición de obra: Se medirá, en verdadera magnitud, la superficie realmente ejecutada según especificaciones de Proyecto.
Formato de panel: 2440mm*600mm

| Código | Ud | Descripción | Rendimiento | Precio | Importe |
|---|---|---|---|---|---|
| 0500_THplus | m² | Lámina impermeable transpirable Thermochip PLUS | 1.05 | 2.05 | 2.15 |
| 0501-TDMH040 | m² | Panel sándwich machihembrado en las cuatro caras, Thermochip Roof Plus, TDMH 10-40-19 (material) | 1.05 | 53.17 | 55.83 |
| 0101-Tor40 | Ud | Tornillo autorroscante para estructura de madera o metal, de acero galvanizado, de 6 mm de diámetro y 120 mm de longitud. | 7 | 0.13 | 0.91 |
| 0101-Cin01 | m |  | 1 | 1.53 | 1.53 |
| 0101_mo01 | h | Oficial 1ª carpintero. | 0.175 | 21.72 | 3.80 |
| 0101_mo02 | h | Ayudante carpintero. | 0.175 | 20.46 | 3.58 |
| % | % | Costes directos complementarios | 2 % | 67.80 | 1.36 |
|  |  | Total |  |  | 69.16 |

**16TH05TDMH50** m² Panel Thermochip TDMH/10-50-19 MH2440*600
Precio: 72.09
Panel sándwich machihembrado en las cuatro caras, Thermochip Plus, TDMH 10 - 50 - 19 "THERMOCHIP", compuesto de: cara exterior con lámina impermeable transpirable incorporada, tablero de aglomerado hidrófugo de 19 mm de espesor, núcleo aislante de espuma de poliestireno extruido, de 50 mm de espesor y cara interior de tablero DM, de 10 mm de espesor, resistencia térmica 1,72 m²K/W, transmitancia 0,58 W/m²K, fijado mecánicamente sobre estructura; para formación de faldón en cubierta inclinada. Incluso tornillos autorroscantes, para fijación a soporte de madera; cinta autoadhesiva para sellado de juntas.
Incluye: Replanteo. Corte de las piezas. Colocación de los paneles que forman el tablero. Fijación mecánica de las piezas al soporte. Sellado de juntas y uniones.
Criterio de medición de proyecto: Superficie del faldón medida en verdadera magnitud, según documentación gráfica de Proyecto.
Criterio de medición de obra: Se medirá, en verdadera magnitud, la superficie realmente ejecutada según especificaciones de Proyecto.
Formato de panel: 2440mm*600mm

| Código | Ud | Descripción | Rendimiento | Precio | Importe |
|---|---|---|---|---|---|
| 0500_THplus | m² | Lámina impermeable transpirable Thermochip PLUS | 1.05 | 2.05 | 2.15 |
| 0501-TDMH050 | m² | Panel sándwich machihembrado en las cuatro caras, Thermochip Roof Plus, TDMH 10-40-19 (material) | 1.05 | 55.91 | 58.71 |
| 0101-Tor50 | Ud | Tornillo autorroscante para estructura de madera o metal, de acero galvanizado, de 6 mm de diámetro y 140 mm de longitud. | 7 | 0.13 | 0.91 |
| 0101-Cin01 | m |  | 1 | 1.53 | 1.53 |
| 0101_mo01 | h | Oficial 1ª carpintero. | 0.175 | 21.72 | 3.80 |
| 0101_mo02 | h | Ayudante carpintero. | 0.175 | 20.46 | 3.58 |
| % | % | Costes directos complementarios | 2 % | 70.68 | 1.41 |
|  |  | Total |  |  | 72.09 |

**16TH05TDMH60** m² Panel Thermochip TDMH/10-60-19 MH2440*600
Precio: 75.59
Panel sándwich machihembrado en las cuatro caras, Thermochip Plus, TDMH 10 - 60 - 19 "THERMOCHIP", compuesto de: cara exterior con lámina impermeable transpirable incorporada, tablero de aglomerado hidrófugo de 19 mm de espesor, núcleo aislante de espuma de poliestireno extruido, de 60 mm de espesor y cara interior de tablero DM, de 10 mm de espesor, resistencia térmica 1,92 m²K/W, transmitancia 0,52 W/m²K, fijado mecánicamente sobre estructura; para formación de faldón en cubierta inclinada. Incluso tornillos autorroscantes, para fijación a soporte de madera; cinta autoadhesiva para sellado de juntas.
Incluye: Replanteo. Corte de las piezas. Colocación de los paneles que forman el tablero. Fijación mecánica de las piezas al soporte. Sellado de juntas y uniones.
Criterio de medición de proyecto: Superficie del faldón medida en verdadera magnitud, según documentación gráfica de Proyecto.
Criterio de medición de obra: Se medirá, en verdadera magnitud, la superficie realmente ejecutada según especificaciones de Proyecto.
Formato de panel: 2440mm*600mm

| Código | Ud | Descripción | Rendimiento | Precio | Importe |
|---|---|---|---|---|---|
| 0500_THplus | m² | Lámina impermeable transpirable Thermochip PLUS | 1.05 | 2.05 | 2.15 |
| 0501-TDMH060 | m² | Panel sándwich machihembrado en las cuatro caras, Thermochip Roof Plus, TDMH 10-46-19 (material) | 1.05 | 58.91 | 61.86 |
| 0101-Tor60 | Ud | Tornillo autorroscante para estructura de madera o metal, de acero galvanizado, de 6 mm de diámetro y 160 mm de longitud. | 7 | 0.17 | 1.19 |
| 0101-Cin01 | m |  | 1 | 1.53 | 1.53 |
| 0101_mo01 | h | Oficial 1ª carpintero. | 0.175 | 21.72 | 3.80 |
| 0101_mo02 | h | Ayudante carpintero. | 0.175 | 20.46 | 3.58 |
| % | % | Costes directos complementarios | 2 % | 74.11 | 1.48 |
|  |  | Total |  |  | 75.59 |

**16TH05TDMH80** m² Panel Thermochip TDMH/10-80-19 MH2440*600
Precio: 81.72
Panel sándwich machihembrado en las cuatro caras, Thermochip Plus, TDMH 10 - 80 - 19 "THERMOCHIP", compuesto de: cara exterior con lámina impermeable transpirable incorporada, tablero de aglomerado hidrófugo de 19 mm de espesor, núcleo aislante de espuma de poliestireno extruido, de 80 mm de espesor y cara interior de tablero DM, de 10 mm de espesor, resistencia térmica 2,49 m²K/W, transmitancia 0,40 W/m²K, fijado mecánicamente sobre estructura; para formación de faldón en cubierta inclinada. Incluso tornillos autorroscantes, para fijación a soporte de madera; cinta autoadhesiva para sellado de juntas.
Incluye: Replanteo. Corte de las piezas. Colocación de los paneles que forman el tablero. Fijación mecánica de las piezas al soporte. Sellado de juntas y uniones.
Criterio de medición de proyecto: Superficie del faldón medida en verdadera magnitud, según documentación gráfica de Proyecto.
Criterio de medición de obra: Se medirá, en verdadera magnitud, la superficie realmente ejecutada según especificaciones de Proyecto.
Formato de panel: 2440mm*600mm

| Código | Ud | Descripción | Rendimiento | Precio | Importe |
|---|---|---|---|---|---|
| 0500_THplus | m² | Lámina impermeable transpirable Thermochip PLUS | 1.05 | 2.05 | 2.15 |
| 0501-TDMH080 | m² | Panel sándwich machihembrado en las cuatro caras, Thermochip Roof Plus, TDMH 10-80-19 (material) | 1.05 | 64.44 | 67.66 |
| 0101-Tor80 | Ud | Tornillo autorroscante para estructura de madera o metal, de acero galvanizado, de 6 mm de diámetro y 180 mm de longitud. | 7 | 0.2 | 1.40 |
| 0101-Cin01 | m |  | 1 | 1.53 | 1.53 |
| 0101_mo01 | h | Oficial 1ª carpintero. | 0.175 | 21.72 | 3.80 |
| 0101_mo02 | h | Ayudante carpintero. | 0.175 | 20.46 | 3.58 |
| % | % | Costes directos complementarios | 2 % | 80.12 | 1.60 |
|  |  | Total |  |  | 81.72 |

**16TH05TDMH100** m² Panel Thermochip TDMH/10-100-19 MH2440*600
Precio: 87.84
Panel sándwich machihembrado en las cuatro caras, Thermochip Plus, TDMH 10 - 100 - 19 "THERMOCHIP", compuesto de: cara exterior con lámina impermeable transpirable incorporada, tablero de aglomerado hidrófugo de 19 mm de espesor, núcleo aislante de espuma de poliestireno extruido, de 100 mm de espesor y cara interior de tablero DM, de 10 mm de espesor, resistencia térmica 2,90 m²K/W, transmitancia 0,34 W/m²K, fijado mecánicamente sobre estructura; para formación de faldón en cubierta inclinada. Incluso tornillos autorroscantes, para fijación a soporte de madera; cinta autoadhesiva para sellado de juntas.
Incluye: Replanteo. Corte de las piezas. Colocación de los paneles que forman el tablero. Fijación mecánica de las piezas al soporte. Sellado de juntas y uniones.
Criterio de medición de proyecto: Superficie del faldón medida en verdadera magnitud, según documentación gráfica de Proyecto.
Criterio de medición de obra: Se medirá, en verdadera magnitud, la superficie realmente ejecutada según especificaciones de Proyecto.
Formato de panel: 2440mm*600mm

| Código | Ud | Descripción | Rendimiento | Precio | Importe |
|---|---|---|---|---|---|
| 0500_THplus | m² | Lámina impermeable transpirable Thermochip PLUS | 1.05 | 2.05 | 2.15 |
| 0501-TDMH100 | m² | Panel sándwich machihembrado en las cuatro caras, Thermochip Roof Plus, TDMH 10-100-19 (material) | 1.05 | 69.89 | 73.38 |
| 0101-Tor100 | Ud | Tornillo autorroscante para estructura de madera o metal, de acero galvanizado, de 6 mm de diámetro y 200 mm de longitud. | 7 | 0.24 | 1.68 |
| 0101-Cin01 | m |  | 1 | 1.53 | 1.53 |
| 0101_mo01 | h | Oficial 1ª carpintero. | 0.175 | 21.72 | 3.80 |
| 0101_mo02 | h | Ayudante carpintero. | 0.175 | 20.46 | 3.58 |
| % | % | Costes directos complementarios | 2 % | 86.12 | 1.72 |
|  |  | Total |  |  | 87.84 |

**16TH05TDMH120** m² Panel Thermochip TDMH/10-120-19 MH2440*600
Precio: 97.97
Panel sándwich machihembrado en las cuatro caras, Thermochip Plus, TDMH 10 - 120 - 19 "THERMOCHIP", compuesto de: cara exterior con lámina impermeable transpirable incorporada, tablero de aglomerado hidrófugo de 19 mm de espesor, núcleo aislante de espuma de poliestireno extruido, de 120 mm de espesor y cara interior de tablero DM, de 10 mm de espesor, resistencia térmica 3,63 m²K/W, transmitancia 0,28 W/m²K, fijado mecánicamente sobre estructura; para formación de faldón en cubierta inclinada. Incluso tornillos autorroscantes, para fijación a soporte de madera; cinta autoadhesiva para sellado de juntas.
Incluye: Replanteo. Corte de las piezas. Colocación de los paneles que forman el tablero. Fijación mecánica de las piezas al soporte. Sellado de juntas y uniones.
Criterio de medición de proyecto: Superficie del faldón medida en verdadera magnitud, según documentación gráfica de Proyecto.
Criterio de medición de obra: Se medirá, en verdadera magnitud, la superficie realmente ejecutada según especificaciones de Proyecto.
Formato de panel: 2440mm*600mm

| Código | Ud | Descripción | Rendimiento | Precio | Importe |
|---|---|---|---|---|---|
| 0500_THplus | m² | Lámina impermeable transpirable Thermochip PLUS | 1.05 | 2.05 | 2.15 |
| 0501-TDMH120 | m² | Panel sándwich machihembrado en las cuatro caras, Thermochip Roof Plus, TDMH 10-120-19 (material) | 1.05 | 79.01 | 82.96 |
| 0101-Tor120 | Ud | Tornillo autorroscante para estructura de madera o metal, de acero galvanizado, de 6 mm de diámetro y 220 mm de longitud. | 7 | 0.29 | 2.03 |
| 0101-Cin01 | m |  | 1 | 1.53 | 1.53 |
| 0101_mo01 | h | Oficial 1ª carpintero. | 0.175 | 21.72 | 3.80 |
| 0101_mo02 | h | Ayudante carpintero. | 0.175 | 20.46 | 3.58 |
| % | % | Costes directos complementarios | 2 % | 96.05 | 1.92 |
|  |  | Total |  |  | 97.97 |

**16TH05TDMH140** m² Panel Thermochip TDMH/10-140-19 MH2440*600
Precio: 106.26
Panel sándwich machihembrado en las cuatro caras, Thermochip Plus, TDMH 10 - 140 - 19 "THERMOCHIP", compuesto de: cara exterior con lámina impermeable transpirable incorporada, tablero de aglomerado hidrófugo de 19 mm de espesor, núcleo aislante de espuma de poliestireno extruido, de 140 mm de espesor y cara interior de tablero DM, de 10 mm de espesor, resistencia térmica 4,20 m²K/W, transmitancia 0,24 W/m²K, fijado mecánicamente sobre estructura; para formación de faldón en cubierta inclinada. Incluso tornillos autorroscantes, para fijación a soporte de madera; cinta autoadhesiva para sellado de juntas.
Incluye: Replanteo. Corte de las piezas. Colocación de los paneles que forman el tablero. Fijación mecánica de las piezas al soporte. Sellado de juntas y uniones.
Criterio de medición de proyecto: Superficie del faldón medida en verdadera magnitud, según documentación gráfica de Proyecto.
Criterio de medición de obra: Se medirá, en verdadera magnitud, la superficie realmente ejecutada según especificaciones de Proyecto.
Formato de panel: 2440mm*600mm

| Código | Ud | Descripción | Rendimiento | Precio | Importe |
|---|---|---|---|---|---|
| 0500_THplus | m² | Lámina impermeable transpirable Thermochip PLUS | 1.05 | 2.05 | 2.15 |
| 0501-TDMH140 | m² | Panel sándwich machihembrado en las cuatro caras, Thermochip Roof Plus, TDMH 10-140-19 (material) | 1.05 | 86.55 | 90.88 |
| 0101-Tor140 | Ud | Tornillo autorroscante para estructura de madera o metal, de acero galvanizado, de 6 mm de diámetro y 240 mm de longitud. | 7 | 0.32 | 2.24 |
| 0101-Cin01 | m |  | 1 | 1.53 | 1.53 |
| 0101_mo01 | h | Oficial 1ª carpintero. | 0.175 | 21.72 | 3.80 |
| 0101_mo02 | h | Ayudante carpintero. | 0.175 | 20.46 | 3.58 |
| % | % | Costes directos complementarios | 2 % | 104.18 | 2.08 |
|  |  | Total |  |  | 106.26 |

**16TH05TDMH160** m² Panel Thermochip TDMH/10-160-19 MH2440*600
Precio: 114.25
Panel sándwich machihembrado en las cuatro caras, Thermochip Plus, TDMH 10 - 160 - 19 "THERMOCHIP", compuesto de: cara exterior con lámina impermeable transpirable incorporada, tablero de aglomerado hidrófugo de 19 mm de espesor, núcleo aislante de espuma de poliestireno extruido, de 160 mm de espesor y cara interior de tablero DM, de 10 mm de espesor, resistencia térmica 4,77 m²K/W, transmitancia 0,21 W/m²K, fijado mecánicamente sobre estructura; para formación de faldón en cubierta inclinada. Incluso tornillos autorroscantes, para fijación a soporte de madera; cinta autoadhesiva para sellado de juntas.
Incluye: Replanteo. Corte de las piezas. Colocación de los paneles que forman el tablero. Fijación mecánica de las piezas al soporte. Sellado de juntas y uniones.
Criterio de medición de proyecto: Superficie del faldón medida en verdadera magnitud, según documentación gráfica de Proyecto.
Criterio de medición de obra: Se medirá, en verdadera magnitud, la superficie realmente ejecutada según especificaciones de Proyecto.
Formato de panel: 2440mm*600mm

| Código | Ud | Descripción | Rendimiento | Precio | Importe |
|---|---|---|---|---|---|
| 0500_THplus | m² | Lámina impermeable transpirable Thermochip PLUS | 1.05 | 2.05 | 2.15 |
| 0501-TDMH160 | m² | Panel sándwich machihembrado en las cuatro caras, Thermochip Roof Plus, TDMH 10-160-19 (material) | 1.05 | 94.01 | 98.71 |
| 0101-Tor160 | Ud | Tornillo autorroscante para estructura de madera o metal, de acero galvanizado, de 6 mm de diámetro y 240 mm de longitud. | 7 | 0.32 | 2.24 |
| 0101-Cin01 | m |  | 1 | 1.53 | 1.53 |
| 0101_mo01 | h | Oficial 1ª carpintero. | 0.175 | 21.72 | 3.80 |
| 0101_mo02 | h | Ayudante carpintero. | 0.175 | 20.46 | 3.58 |
| % | % | Costes directos complementarios | 2 % | 112.01 | 2.24 |
|  |  | Total |  |  | 114.25 |

**16TH05TDMH200** m² Panel Thermochip TDMH/10-200-19 MH2440*600
Precio: 130.28
Panel sándwich machihembrado en las cuatro caras, Thermochip Plus, TDMH 10 - 200 - 19 "THERMOCHIP", compuesto de: cara exterior con lámina impermeable transpirable incorporada, tablero de aglomerado hidrófugo de 19 mm de espesor, núcleo aislante de espuma de poliestireno extruido, de 200 mm de espesor y cara interior de tablero DM, de 10 mm de espesor, resistencia térmica 5,61 m²K/W, transmitancia 0,18 W/m²K, fijado mecánicamente sobre estructura; para formación de faldón en cubierta inclinada. Incluso tornillos autorroscantes, para fijación a soporte de madera; cinta autoadhesiva para sellado de juntas.
Incluye: Replanteo. Corte de las piezas. Colocación de los paneles que forman el tablero. Fijación mecánica de las piezas al soporte. Sellado de juntas y uniones.
Criterio de medición de proyecto: Superficie del faldón medida en verdadera magnitud, según documentación gráfica de Proyecto.
Criterio de medición de obra: Se medirá, en verdadera magnitud, la superficie realmente ejecutada según especificaciones de Proyecto.
Formato de panel: 2440mm*600mm

| Código | Ud | Descripción | Rendimiento | Precio | Importe |
|---|---|---|---|---|---|
| 0500_THplus | m² | Lámina impermeable transpirable Thermochip PLUS | 1.05 | 2.05 | 2.15 |
| 0501-TDMH200 | m² | Panel sándwich machihembrado en las cuatro caras, Thermochip Roof Plus, TDMH 10-200-19 (material) | 1.05 | 108.11 | 113.52 |
| 0101-Tor200 | Ud | Tornillo autorroscante para estructura de madera o metal, de acero galvanizado, de 6 mm de diámetro y 280 mm de longitud. | 7 | 0.45 | 3.15 |
| 0101-Cin01 | m |  | 1 | 1.53 | 1.53 |
| 0101_mo01 | h | Oficial 1ª carpintero. | 0.175 | 21.72 | 3.80 |
| 0101_mo02 | h | Ayudante carpintero. | 0.175 | 20.46 | 3.58 |
| % | % | Costes directos complementarios | 2 % | 127.73 | 2.55 |
|  |  | Total |  |  | 130.28 |

### 17TMH-DM_RECHAPADO_2440 Acabado DM rechapado 2440*600

**17TH05TMH40** m² Panel Thermochip TMH/10-40-19 MH2440*600
Precio: 66.75
Panel sándwich machihembrado en las cuatro caras, Thermochip Plus, TMH 10 - 40 - 19 "THERMOCHIP", compuesto de: cara exterior con lámina impermeable transpirable incorporada, tablero de aglomerado hidrófugo de 19 mm de espesor, núcleo aislante de espuma de poliestireno extruido, de 40 mm de espesor y cara interior de tablero DM rechapado, de 10 mm de espesor, resistencia térmica 1,47 m²K/W, transmitancia 0,71 W/m²K, fijado mecánicamente sobre estructura; para formación de faldón en cubierta inclinada. Incluso tornillos autorroscantes, para fijación a soporte de madera; cinta autoadhesiva para sellado de juntas.
Incluye: Replanteo. Corte de las piezas. Colocación de los paneles que forman el tablero. Fijación mecánica de las piezas al soporte. Sellado de juntas y uniones.
Criterio de medición de proyecto: Superficie del faldón medida en verdadera magnitud, según documentación gráfica de Proyecto.
Criterio de medición de obra: Se medirá, en verdadera magnitud, la superficie realmente ejecutada según especificaciones de Proyecto.
Formato de panel: 2440mm*600mm

| Código | Ud | Descripción | Rendimiento | Precio | Importe |
|---|---|---|---|---|---|
| 0500_THplus | m² | Lámina impermeable transpirable Thermochip PLUS | 1.05 | 2.05 | 2.15 |
| 0501-TMH040 | m² | Panel sándwich machihembrado en las cuatro caras, Thermochip Roof Plus, TMH 10-40-19 (material) | 1.05 | 50.92 | 53.47 |
| 0101-Tor40 | Ud | Tornillo autorroscante para estructura de madera o metal, de acero galvanizado, de 6 mm de diámetro y 120 mm de longitud. | 7 | 0.13 | 0.91 |
| 0101-Cin01 | m |  | 1 | 1.53 | 1.53 |
| 0101_mo01 | h | Oficial 1ª carpintero. | 0.175 | 21.72 | 3.80 |
| 0101_mo02 | h | Ayudante carpintero. | 0.175 | 20.46 | 3.58 |
| % | % | Costes directos complementarios | 2 % | 65.44 | 1.31 |
|  |  | Total |  |  | 66.75 |

**17TH05TMH50** m² Panel Thermochip TMH/10-50-19 MH2440*600
Precio: 69.68
Panel sándwich machihembrado en las cuatro caras, Thermochip Plus, TMH 10 - 50 - 19 "THERMOCHIP", compuesto de: cara exterior con lámina impermeable transpirable incorporada, tablero de aglomerado hidrófugo de 19 mm de espesor, núcleo aislante de espuma de poliestireno extruido, de 50 mm de espesor y cara interior de tablero DM rechapado, de 10 mm de espesor, resistencia térmica 1,72 m²K/W, transmitancia 0,58 W/m²K, fijado mecánicamente sobre estructura; para formación de faldón en cubierta inclinada. Incluso tornillos autorroscantes, para fijación a soporte de madera; cinta autoadhesiva para sellado de juntas.
Incluye: Replanteo. Corte de las piezas. Colocación de los paneles que forman el tablero. Fijación mecánica de las piezas al soporte. Sellado de juntas y uniones.
Criterio de medición de proyecto: Superficie del faldón medida en verdadera magnitud, según documentación gráfica de Proyecto.
Criterio de medición de obra: Se medirá, en verdadera magnitud, la superficie realmente ejecutada según especificaciones de Proyecto.
Formato de panel: 2440mm*600mm

| Código | Ud | Descripción | Rendimiento | Precio | Importe |
|---|---|---|---|---|---|
| 0500_THplus | m² | Lámina impermeable transpirable Thermochip PLUS | 1.05 | 2.05 | 2.15 |
| 0501-TMH050 | m² | Panel sándwich machihembrado en las cuatro caras, Thermochip Roof Plus, TMH 10-50-19 (material) | 1.05 | 53.66 | 56.34 |
| 0101-Tor50 | Ud | Tornillo autorroscante para estructura de madera o metal, de acero galvanizado, de 6 mm de diámetro y 140 mm de longitud. | 7 | 0.13 | 0.91 |
| 0101-Cin01 | m |  | 1 | 1.53 | 1.53 |
| 0101_mo01 | h | Oficial 1ª carpintero. | 0.175 | 21.72 | 3.80 |
| 0101_mo02 | h | Ayudante carpintero. | 0.175 | 20.46 | 3.58 |
| % | % | Costes directos complementarios | 2 % | 68.31 | 1.37 |
|  |  | Total |  |  | 69.68 |

**17TH05TMH60** m² Panel Thermochip TMH/10-60-19 MH2440*600
Precio: 73.17
Panel sándwich machihembrado en las cuatro caras, Thermochip Plus, TMH 10 - 60 - 19 "THERMOCHIP", compuesto de: cara exterior con lámina impermeable transpirable incorporada, tablero de aglomerado hidrófugo de 19 mm de espesor, núcleo aislante de espuma de poliestireno extruido, de 60 mm de espesor y cara interior de tablero DM rechapado, de 10 mm de espesor, resistencia térmica 1,92 m²K/W, transmitancia 0,52 W/m²K, fijado mecánicamente sobre estructura; para formación de faldón en cubierta inclinada. Incluso tornillos autorroscantes, para fijación a soporte de madera; cinta autoadhesiva para sellado de juntas.
Incluye: Replanteo. Corte de las piezas. Colocación de los paneles que forman el tablero. Fijación mecánica de las piezas al soporte. Sellado de juntas y uniones.
Criterio de medición de proyecto: Superficie del faldón medida en verdadera magnitud, según documentación gráfica de Proyecto.
Criterio de medición de obra: Se medirá, en verdadera magnitud, la superficie realmente ejecutada según especificaciones de Proyecto.
Formato de panel: 2440mm*600mm

| Código | Ud | Descripción | Rendimiento | Precio | Importe |
|---|---|---|---|---|---|
| 0500_THplus | m² | Lámina impermeable transpirable Thermochip PLUS | 1.05 | 2.05 | 2.15 |
| 0501-TMH060 | m² | Panel sándwich machihembrado en las cuatro caras, Thermochip Roof Plus, TMH 10-60-19 (material) | 1.05 | 56.66 | 59.49 |
| 0101-Tor60 | Ud | Tornillo autorroscante para estructura de madera o metal, de acero galvanizado, de 6 mm de diámetro y 160 mm de longitud. | 7 | 0.17 | 1.19 |
| 0101-Cin01 | m |  | 1 | 1.53 | 1.53 |
| 0101_mo01 | h | Oficial 1ª carpintero. | 0.175 | 21.72 | 3.80 |
| 0101_mo02 | h | Ayudante carpintero. | 0.175 | 20.46 | 3.58 |
| % | % | Costes directos complementarios | 2 % | 71.74 | 1.43 |
|  |  | Total |  |  | 73.17 |

**17TH05TMH80** m² Panel Thermochip TMH/10-80-19 MH2440*600
Precio: 79.32
Panel sándwich machihembrado en las cuatro caras, Thermochip Plus, TMH 10 - 80 - 19 "THERMOCHIP", compuesto de: cara exterior con lámina impermeable transpirable incorporada, tablero de aglomerado hidrófugo de 19 mm de espesor, núcleo aislante de espuma de poliestireno extruido, de 80 mm de espesor y cara interior de tablero DM rechapado, de 10 mm de espesor, resistencia térmica 2,49 m²K/W, transmitancia 0,40 W/m²K, fijado mecánicamente sobre estructura; para formación de faldón en cubierta inclinada. Incluso tornillos autorroscantes, para fijación a soporte de madera; cinta autoadhesiva para sellado de juntas.
Incluye: Replanteo. Corte de las piezas. Colocación de los paneles que forman el tablero. Fijación mecánica de las piezas al soporte. Sellado de juntas y uniones.
Criterio de medición de proyecto: Superficie del faldón medida en verdadera magnitud, según documentación gráfica de Proyecto.
Criterio de medición de obra: Se medirá, en verdadera magnitud, la superficie realmente ejecutada según especificaciones de Proyecto.
Formato de panel: 2440mm*600mm

| Código | Ud | Descripción | Rendimiento | Precio | Importe |
|---|---|---|---|---|---|
| 0500_THplus | m² | Lámina impermeable transpirable Thermochip PLUS | 1.05 | 2.05 | 2.15 |
| 0501-TMH080 | m² | Panel sándwich machihembrado en las cuatro caras, Thermochip Roof Plus, TMH 10-80-19 (material) | 1.05 | 62.19 | 65.30 |
| 0101-Tor80 | Ud | Tornillo autorroscante para estructura de madera o metal, de acero galvanizado, de 6 mm de diámetro y 180 mm de longitud. | 7 | 0.2 | 1.40 |
| 0101-Cin01 | m |  | 1 | 1.53 | 1.53 |
| 0101_mo01 | h | Oficial 1ª carpintero. | 0.175 | 21.72 | 3.80 |
| 0101_mo02 | h | Ayudante carpintero. | 0.175 | 20.46 | 3.58 |
| % | % | Costes directos complementarios | 2 % | 77.76 | 1.56 |
|  |  | Total |  |  | 79.32 |

**17TH05TMH100** m² Panel Thermochip TMH/10-100-19 MH2440*600
Precio: 85.44
Panel sándwich machihembrado en las cuatro caras, Thermochip Plus, TMH 10 - 100 - 19 "THERMOCHIP", compuesto de: cara exterior con lámina impermeable transpirable incorporada, tablero de aglomerado hidrófugo de 19 mm de espesor, núcleo aislante de espuma de poliestireno extruido, de 100 mm de espesor y cara interior de tablero DM rechapado, de 10 mm de espesor, resistencia térmica 2,90 m²K/W, transmitancia 0,34 W/m²K, fijado mecánicamente sobre estructura; para formación de faldón en cubierta inclinada. Incluso tornillos autorroscantes, para fijación a soporte de madera; cinta autoadhesiva para sellado de juntas.
Incluye: Replanteo. Corte de las piezas. Colocación de los paneles que forman el tablero. Fijación mecánica de las piezas al soporte. Sellado de juntas y uniones.
Criterio de medición de proyecto: Superficie del faldón medida en verdadera magnitud, según documentación gráfica de Proyecto.
Criterio de medición de obra: Se medirá, en verdadera magnitud, la superficie realmente ejecutada según especificaciones de Proyecto.
Formato de panel: 2440mm*600mm

| Código | Ud | Descripción | Rendimiento | Precio | Importe |
|---|---|---|---|---|---|
| 0500_THplus | m² | Lámina impermeable transpirable Thermochip PLUS | 1.05 | 2.05 | 2.15 |
| 0501-TMH100 | m² | Panel sándwich machihembrado en las cuatro caras, Thermochip Roof Plus, TMH 10-100-19 (material) | 1.05 | 67.64 | 71.02 |
| 0101-Tor100 | Ud | Tornillo autorroscante para estructura de madera o metal, de acero galvanizado, de 6 mm de diámetro y 200 mm de longitud. | 7 | 0.24 | 1.68 |
| 0101-Cin01 | m |  | 1 | 1.53 | 1.53 |
| 0101_mo01 | h | Oficial 1ª carpintero. | 0.175 | 21.72 | 3.80 |
| 0101_mo02 | h | Ayudante carpintero. | 0.175 | 20.46 | 3.58 |
| % | % | Costes directos complementarios | 2 % | 83.76 | 1.68 |
|  |  | Total |  |  | 85.44 |

**17TH05TMH120** m² Panel Thermochip TMH/10-120-19 MH2440*600
Precio: 95.56
Panel sándwich machihembrado en las cuatro caras, Thermochip Plus, TMH 10 - 120 - 19 "THERMOCHIP", compuesto de: cara exterior con lámina impermeable transpirable incorporada, tablero de aglomerado hidrófugo de 19 mm de espesor, núcleo aislante de espuma de poliestireno extruido, de 120 mm de espesor y cara interior de tablero DM rechapado, de 10 mm de espesor, resistencia térmica 3,63 m²K/W, transmitancia 0,28 W/m²K, fijado mecánicamente sobre estructura; para formación de faldón en cubierta inclinada. Incluso tornillos autorroscantes, para fijación a soporte de madera; cinta autoadhesiva para sellado de juntas.
Incluye: Replanteo. Corte de las piezas. Colocación de los paneles que forman el tablero. Fijación mecánica de las piezas al soporte. Sellado de juntas y uniones.
Criterio de medición de proyecto: Superficie del faldón medida en verdadera magnitud, según documentación gráfica de Proyecto.
Criterio de medición de obra: Se medirá, en verdadera magnitud, la superficie realmente ejecutada según especificaciones de Proyecto.
Formato de panel: 2440mm*600mm

| Código | Ud | Descripción | Rendimiento | Precio | Importe |
|---|---|---|---|---|---|
| 0500_THplus | m² | Lámina impermeable transpirable Thermochip PLUS | 1.05 | 2.05 | 2.15 |
| 0501-TMH120 | m² | Panel sándwich machihembrado en las cuatro caras, Thermochip Roof Plus, TMH 10-120-19 (material) | 1.05 | 76.76 | 80.60 |
| 0101-Tor120 | Ud | Tornillo autorroscante para estructura de madera o metal, de acero galvanizado, de 6 mm de diámetro y 220 mm de longitud. | 7 | 0.29 | 2.03 |
| 0101-Cin01 | m |  | 1 | 1.53 | 1.53 |
| 0101_mo01 | h | Oficial 1ª carpintero. | 0.175 | 21.72 | 3.80 |
| 0101_mo02 | h | Ayudante carpintero. | 0.175 | 20.46 | 3.58 |
| % | % | Costes directos complementarios | 2 % | 93.69 | 1.87 |
|  |  | Total |  |  | 95.56 |

**17TH05TMH140** m² Panel Thermochip TMH/10-140-19 MH2440*600
Precio: 103.81
Panel sándwich machihembrado en las cuatro caras, Thermochip Plus, TMH 10 - 140 - 19 "THERMOCHIP", compuesto de: cara exterior con lámina impermeable transpirable incorporada, tablero de aglomerado hidrófugo de 19 mm de espesor, núcleo aislante de espuma de poliestireno extruido, de 140 mm de espesor y cara interior de tablero DM rechapado, de 10 mm de espesor, resistencia térmica 4,20 m²K/W, transmitancia 0,24 W/m²K, fijado mecánicamente sobre estructura; para formación de faldón en cubierta inclinada. Incluso tornillos autorroscantes, para fijación a soporte de madera; cinta autoadhesiva para sellado de juntas.
Incluye: Replanteo. Corte de las piezas. Colocación de los paneles que forman el tablero. Fijación mecánica de las piezas al soporte. Sellado de juntas y uniones.
Criterio de medición de proyecto: Superficie del faldón medida en verdadera magnitud, según documentación gráfica de Proyecto.
Criterio de medición de obra: Se medirá, en verdadera magnitud, la superficie realmente ejecutada según especificaciones de Proyecto.
Formato de panel: 2440mm*600mm

| Código | Ud | Descripción | Rendimiento | Precio | Importe |
|---|---|---|---|---|---|
| 0500_THplus | m² | Lámina impermeable transpirable Thermochip PLUS | 1.05 | 2.05 | 2.15 |
| 0501-TMH140 | m² | Panel sándwich machihembrado en las cuatro caras, Thermochip Roof Plus, TMH 10-140-19 (material) | 1.05 | 84.26 | 88.47 |
| 0101-Tor140 | Ud | Tornillo autorroscante para estructura de madera o metal, de acero galvanizado, de 6 mm de diámetro y 240 mm de longitud. | 7 | 0.32 | 2.24 |
| 0101-Cin01 | m |  | 1 | 1.53 | 1.53 |
| 0101_mo01 | h | Oficial 1ª carpintero. | 0.175 | 21.72 | 3.80 |
| 0101_mo02 | h | Ayudante carpintero. | 0.175 | 20.46 | 3.58 |
| % | % | Costes directos complementarios | 2 % | 101.77 | 2.04 |
|  |  | Total |  |  | 103.81 |

**17TH05TMH160** m² Panel Thermochip TMH/10-160-19 MH2440*600
Precio: 111.84
Panel sándwich machihembrado en las cuatro caras, Thermochip Plus, TMH 10 - 160 - 19 "THERMOCHIP", compuesto de: cara exterior con lámina impermeable transpirable incorporada, tablero de aglomerado hidrófugo de 19 mm de espesor, núcleo aislante de espuma de poliestireno extruido, de 160 mm de espesor y cara interior de tablero DM rechapado, de 10 mm de espesor, resistencia térmica 4,77 m²K/W, transmitancia 0,21 W/m²K, fijado mecánicamente sobre estructura; para formación de faldón en cubierta inclinada. Incluso tornillos autorroscantes, para fijación a soporte de madera; cinta autoadhesiva para sellado de juntas.
Incluye: Replanteo. Corte de las piezas. Colocación de los paneles que forman el tablero. Fijación mecánica de las piezas al soporte. Sellado de juntas y uniones.
Criterio de medición de proyecto: Superficie del faldón medida en verdadera magnitud, según documentación gráfica de Proyecto.
Criterio de medición de obra: Se medirá, en verdadera magnitud, la superficie realmente ejecutada según especificaciones de Proyecto.
Formato de panel: 2440mm*600mm

| Código | Ud | Descripción | Rendimiento | Precio | Importe |
|---|---|---|---|---|---|
| 0500_THplus | m² | Lámina impermeable transpirable Thermochip PLUS | 1.05 | 2.05 | 2.15 |
| 0501-TMH160 | m² | Panel sándwich machihembrado en las cuatro caras, Thermochip Roof Plus, TMH 10-160-19 (material) | 1.05 | 91.76 | 96.35 |
| 0101-Tor160 | Ud | Tornillo autorroscante para estructura de madera o metal, de acero galvanizado, de 6 mm de diámetro y 240 mm de longitud. | 7 | 0.32 | 2.24 |
| 0101-Cin01 | m |  | 1 | 1.53 | 1.53 |
| 0101_mo01 | h | Oficial 1ª carpintero. | 0.175 | 21.72 | 3.80 |
| 0101_mo02 | h | Ayudante carpintero. | 0.175 | 20.46 | 3.58 |
| % | % | Costes directos complementarios | 2 % | 109.65 | 2.19 |
|  |  | Total |  |  | 111.84 |

**17TH05TMH200** m² Panel Thermochip TMH/10-200-19 MH2440*600
Precio: 127.87
Panel sándwich machihembrado en las cuatro caras, Thermochip Plus, TMH 10 - 200 - 19 "THERMOCHIP", compuesto de: cara exterior con lámina impermeable transpirable incorporada, tablero de aglomerado hidrófugo de 19 mm de espesor, núcleo aislante de espuma de poliestireno extruido, de 200 mm de espesor y cara interior de tablero DM rechapado, de 10 mm de espesor, resistencia térmica 5,61 m²K/W, transmitancia 0,18 W/m²K, fijado mecánicamente sobre estructura; para formación de faldón en cubierta inclinada. Incluso tornillos autorroscantes, para fijación a soporte de madera; cinta autoadhesiva para sellado de juntas.
Incluye: Replanteo. Corte de las piezas. Colocación de los paneles que forman el tablero. Fijación mecánica de las piezas al soporte. Sellado de juntas y uniones.
Criterio de medición de proyecto: Superficie del faldón medida en verdadera magnitud, según documentación gráfica de Proyecto.
Criterio de medición de obra: Se medirá, en verdadera magnitud, la superficie realmente ejecutada según especificaciones de Proyecto.
Formato de panel: 2440mm*600mm

| Código | Ud | Descripción | Rendimiento | Precio | Importe |
|---|---|---|---|---|---|
| 0500_THplus | m² | Lámina impermeable transpirable Thermochip PLUS | 1.05 | 2.05 | 2.15 |
| 0501-TMH200 | m² | Panel sándwich machihembrado en las cuatro caras, Thermochip Roof Plus, TMH 10-200-19 (material) | 1.05 | 105.86 | 111.15 |
| 0101-Tor200 | Ud | Tornillo autorroscante para estructura de madera o metal, de acero galvanizado, de 6 mm de diámetro y 280 mm de longitud. | 7 | 0.45 | 3.15 |
| 0101-Cin01 | m |  | 1 | 1.53 | 1.53 |
| 0101_mo01 | h | Oficial 1ª carpintero. | 0.175 | 21.72 | 3.80 |
| 0101_mo02 | h | Ayudante carpintero. | 0.175 | 20.46 | 3.58 |
| % | % | Costes directos complementarios | 2 % | 125.36 | 2.51 |
|  |  | Total |  |  | 127.87 |

### 18TFbcH-FIBROCEMENTO_2400 Acabado fibrocemento 2400*550

**18TH05TFbcH40** m² Panel Thermochip TFbcH/10-40-19 MH2400*550
Precio: 79.2
Panel sándwich machihembrado en las cuatro caras, Thermochip Plus, TFbcH 10 - 40 - 19 "THERMOCHIP", compuesto de: cara exterior con lámina impermeable transpirable incorporada, tablero de aglomerado hidrófugo de 19 mm de espesor, núcleo aislante de espuma de poliestireno extruido, de 40 mm de espesor y cara interior de tablero de fibrocemento de 10 mm de espesor, resistencia térmica 1,47 m²K/W, transmitancia 0,68 W/m²K, fijado mecánicamente sobre estructura; para formación de faldón en cubierta inclinada. Incluso tornillos autorroscantes, para fijación a soporte de madera; cinta autoadhesiva para sellado de juntas.
Incluye: Replanteo. Corte de las piezas. Colocación de los paneles que forman el tablero. Fijación mecánica de las piezas al soporte. Sellado de juntas y uniones.
Criterio de medición de proyecto: Superficie del faldón medida en verdadera magnitud, según documentación gráfica de Proyecto.
Criterio de medición de obra: Se medirá, en verdadera magnitud, la superficie realmente ejecutada según especificaciones de Proyecto.
Formato de panel: 2400mm*550mm

| Código | Ud | Descripción | Rendimiento | Precio | Importe |
|---|---|---|---|---|---|
| 0500_THplus | m² | Lámina impermeable transpirable Thermochip PLUS | 1.05 | 2.05 | 2.15 |
| 0501-TFbcH040 | m² | Panel sándwich machihembrado en las cuatro caras, Thermochip Roof Plus, TFbcH 10-40-19 (material) | 1.05 | 62.55 | 65.68 |
| 0101-Tor40 | Ud | Tornillo autorroscante para estructura de madera o metal, de acero galvanizado, de 6 mm de diámetro y 120 mm de longitud. | 7 | 0.13 | 0.91 |
| 0101-Cin01 | m |  | 1 | 1.53 | 1.53 |
| 0101_mo01 | h | Oficial 1ª carpintero. | 0.175 | 21.72 | 3.80 |
| 0101_mo02 | h | Ayudante carpintero. | 0.175 | 20.46 | 3.58 |
| % | % | Costes directos complementarios | 2 % | 77.65 | 1.55 |
|  |  | Total |  |  | 79.2 |

**18TH05TFbcH50** m² Panel Thermochip TFbcH/10-50-19 MH2400*550
Precio: 82.19
Panel sándwich machihembrado en las cuatro caras, Thermochip Plus, TFbcH 10 - 50 - 19 "THERMOCHIP", compuesto de: cara exterior con lámina impermeable transpirable incorporada, tablero de aglomerado hidrófugo de 19 mm de espesor, núcleo aislante de espuma de poliestireno extruido, de 50 mm de espesor y cara interior de tablero de fibrocemento, de 10 mm de espesor, resistencia térmica 1,78 m²K/W, transmitancia 0,56 W/m²K, fijado mecánicamente sobre estructura; para formación de faldón en cubierta inclinada. Incluso tornillos autorroscantes, para fijación a soporte de madera; cinta autoadhesiva para sellado de juntas.
Incluye: Replanteo. Corte de las piezas. Colocación de los paneles que forman el tablero. Fijación mecánica de las piezas al soporte. Sellado de juntas y uniones.
Criterio de medición de proyecto: Superficie del faldón medida en verdadera magnitud, según documentación gráfica de Proyecto.
Criterio de medición de obra: Se medirá, en verdadera magnitud, la superficie realmente ejecutada según especificaciones de Proyecto.
Formato de panel: 2400mm*550mm

| Código | Ud | Descripción | Rendimiento | Precio | Importe |
|---|---|---|---|---|---|
| 0500_THplus | m² | Lámina impermeable transpirable Thermochip PLUS | 1.05 | 2.05 | 2.15 |
| 0501-TFbcH050 | m² | Panel sándwich machihembrado en las cuatro caras, Thermochip Roof Plus, TFbcH 10-50-19 (material) | 1.05 | 65.34 | 68.61 |
| 0101-Tor50 | Ud | Tornillo autorroscante para estructura de madera o metal, de acero galvanizado, de 6 mm de diámetro y 140 mm de longitud. | 7 | 0.13 | 0.91 |
| 0101-Cin01 | m |  | 1 | 1.53 | 1.53 |
| 0101_mo01 | h | Oficial 1ª carpintero. | 0.175 | 21.72 | 3.80 |
| 0101_mo02 | h | Ayudante carpintero. | 0.175 | 20.46 | 3.58 |
| % | % | Costes directos complementarios | 2 % | 80.58 | 1.61 |
|  |  | Total |  |  | 82.19 |

**18TH05TFbcH60** m² Panel Thermochip TFbcH/10-60-19 MH2400*550
Precio: 85.63
Panel sándwich machihembrado en las cuatro caras, Thermochip Plus, TFbcH 10 - 60 - 19 "THERMOCHIP", compuesto de: cara exterior con lámina impermeable transpirable incorporada, tablero de aglomerado hidrófugo de 19 mm de espesor, núcleo aislante de espuma de poliestireno extruido, de 60 mm de espesor y cara interior de tablero de fibrocemento, de 10 mm de espesor, resistencia térmica 1,98 m²K/W, transmitancia 0,51 W/m²K, fijado mecánicamente sobre estructura; para formación de faldón en cubierta inclinada. Incluso tornillos autorroscantes, para fijación a soporte de madera; cinta autoadhesiva para sellado de juntas.
Incluye: Replanteo. Corte de las piezas. Colocación de los paneles que forman el tablero. Fijación mecánica de las piezas al soporte. Sellado de juntas y uniones.
Criterio de medición de proyecto: Superficie del faldón medida en verdadera magnitud, según documentación gráfica de Proyecto.
Criterio de medición de obra: Se medirá, en verdadera magnitud, la superficie realmente ejecutada según especificaciones de Proyecto.
Formato de panel: 2400mm*550mm

| Código | Ud | Descripción | Rendimiento | Precio | Importe |
|---|---|---|---|---|---|
| 0500_THplus | m² | Lámina impermeable transpirable Thermochip PLUS | 1.05 | 2.05 | 2.15 |
| 0501-TFbcH060 | m² | Panel sándwich machihembrado en las cuatro caras, Thermochip Roof Plus, TFbcH 10-60-19 (material) | 1.05 | 68.29 | 71.70 |
| 0101-Tor60 | Ud | Tornillo autorroscante para estructura de madera o metal, de acero galvanizado, de 6 mm de diámetro y 160 mm de longitud. | 7 | 0.17 | 1.19 |
| 0101-Cin01 | m |  | 1 | 1.53 | 1.53 |
| 0101_mo01 | h | Oficial 1ª carpintero. | 0.175 | 21.72 | 3.80 |
| 0101_mo02 | h | Ayudante carpintero. | 0.175 | 20.46 | 3.58 |
| % | % | Costes directos complementarios | 2 % | 83.95 | 1.68 |
|  |  | Total |  |  | 85.63 |

**18TH05TFbcH80** m² Panel Thermochip TFbcH/10-80-19 MH2400*550
Precio: 91.88
Panel sándwich machihembrado en las cuatro caras, Thermochip Plus, TFbcH 10 - 80 - 19 "THERMOCHIP", compuesto de: cara exterior con lámina impermeable transpirable incorporada, tablero de aglomerado hidrófugo de 19 mm de espesor, núcleo aislante de espuma de poliestireno extruido, de 80 mm de espesor y cara interior de tablero de fibrocemento, de 10 mm de espesor, resistencia térmica 2,55 m²K/W, transmitancia 0,39 W/m²K, fijado mecánicamente sobre estructura; para formación de faldón en cubierta inclinada. Incluso tornillos autorroscantes, para fijación a soporte de madera; cinta autoadhesiva para sellado de juntas.
Incluye: Replanteo. Corte de las piezas. Colocación de los paneles que forman el tablero. Fijación mecánica de las piezas al soporte. Sellado de juntas y uniones.
Criterio de medición de proyecto: Superficie del faldón medida en verdadera magnitud, según documentación gráfica de Proyecto.
Criterio de medición de obra: Se medirá, en verdadera magnitud, la superficie realmente ejecutada según especificaciones de Proyecto.
Formato de panel: 2400mm*550mm

| Código | Ud | Descripción | Rendimiento | Precio | Importe |
|---|---|---|---|---|---|
| 0500_THplus | m² | Lámina impermeable transpirable Thermochip PLUS | 1.05 | 2.05 | 2.15 |
| 0501-TFbcH080 | m² | Panel sándwich machihembrado en las cuatro caras, Thermochip Roof Plus, TFbcH 10-80-19 (material) | 1.05 | 73.92 | 77.62 |
| 0101-Tor80 | Ud | Tornillo autorroscante para estructura de madera o metal, de acero galvanizado, de 6 mm de diámetro y 180 mm de longitud. | 7 | 0.2 | 1.40 |
| 0101-Cin01 | m |  | 1 | 1.53 | 1.53 |
| 0101_mo01 | h | Oficial 1ª carpintero. | 0.175 | 21.72 | 3.80 |
| 0101_mo02 | h | Ayudante carpintero. | 0.175 | 20.46 | 3.58 |
| % | % | Costes directos complementarios | 2 % | 90.08 | 1.80 |
|  |  | Total |  |  | 91.88 |

**18TH05TFbcH100** m² Panel Thermochip TFbcH/10-100-19 MH2400*550
Precio: 97.89
Panel sándwich machihembrado en las cuatro caras, Thermochip Plus, TFbcH 10 - 100 - 19 "THERMOCHIP", compuesto de: cara exterior con lámina impermeable transpirable incorporada, tablero de aglomerado hidrófugo de 19 mm de espesor, núcleo aislante de espuma de poliestireno extruido, de 100 mm de espesor y cara interior de tablero de fibrocemento, de 10 mm de espesor, resistencia térmica 2,96 m²K/W, transmitancia 0,34 W/m²K, fijado mecánicamente sobre estructura; para formación de faldón en cubierta inclinada. Incluso tornillos autorroscantes, para fijación a soporte de madera; cinta autoadhesiva para sellado de juntas.
Incluye: Replanteo. Corte de las piezas. Colocación de los paneles que forman el tablero. Fijación mecánica de las piezas al soporte. Sellado de juntas y uniones.
Criterio de medición de proyecto: Superficie del faldón medida en verdadera magnitud, según documentación gráfica de Proyecto.
Criterio de medición de obra: Se medirá, en verdadera magnitud, la superficie realmente ejecutada según especificaciones de Proyecto.
Formato de panel: 2400mm*550mm

| Código | Ud | Descripción | Rendimiento | Precio | Importe |
|---|---|---|---|---|---|
| 0500_THplus | m² | Lámina impermeable transpirable Thermochip PLUS | 1.05 | 2.05 | 2.15 |
| 0501-TFbcH100 | m² | Panel sándwich machihembrado en las cuatro caras, Thermochip Roof Plus, TFbcH 10-100-19 (material) | 1.05 | 79.27 | 83.23 |
| 0101-Tor100 | Ud | Tornillo autorroscante para estructura de madera o metal, de acero galvanizado, de 6 mm de diámetro y 200 mm de longitud. | 7 | 0.24 | 1.68 |
| 0101-Cin01 | m |  | 1 | 1.53 | 1.53 |
| 0101_mo01 | h | Oficial 1ª carpintero. | 0.175 | 21.72 | 3.80 |
| 0101_mo02 | h | Ayudante carpintero. | 0.175 | 20.46 | 3.58 |
| % | % | Costes directos complementarios | 2 % | 95.97 | 1.92 |
|  |  | Total |  |  | 97.89 |

**18TH05TFbcH120** m² Panel Thermochip TFbcH/10-120-19 MH2400*550
Precio: 108.02
Panel sándwich machihembrado en las cuatro caras, Thermochip Plus, TFbcH 10 - 120 - 19 "THERMOCHIP", compuesto de: cara exterior con lámina impermeable transpirable incorporada, tablero de aglomerado hidrófugo de 19 mm de espesor, núcleo aislante de espuma de poliestireno extruido, de 120 mm de espesor y cara interior de tablero de fibrocemento, de 10 mm de espesor, resistencia térmica 3,69 m²K/W, transmitancia 0,27 W/m²K, fijado mecánicamente sobre estructura; para formación de faldón en cubierta inclinada. Incluso tornillos autorroscantes, para fijación a soporte de madera; cinta autoadhesiva para sellado de juntas.
Incluye: Replanteo. Corte de las piezas. Colocación de los paneles que forman el tablero. Fijación mecánica de las piezas al soporte. Sellado de juntas y uniones.
Criterio de medición de proyecto: Superficie del faldón medida en verdadera magnitud, según documentación gráfica de Proyecto.
Criterio de medición de obra: Se medirá, en verdadera magnitud, la superficie realmente ejecutada según especificaciones de Proyecto.
Formato de panel: 2400mm*550mm

| Código | Ud | Descripción | Rendimiento | Precio | Importe |
|---|---|---|---|---|---|
| 0500_THplus | m² | Lámina impermeable transpirable Thermochip PLUS | 1.05 | 2.05 | 2.15 |
| 0501-TFbcH120 | m² | Panel sándwich machihembrado en las cuatro caras, Thermochip Roof Plus, TFbcH 10-120-19 (material) | 1.05 | 88.39 | 92.81 |
| 0101-Tor120 | Ud | Tornillo autorroscante para estructura de madera o metal, de acero galvanizado, de 6 mm de diámetro y 220 mm de longitud. | 7 | 0.29 | 2.03 |
| 0101-Cin01 | m |  | 1 | 1.53 | 1.53 |
| 0101_mo01 | h | Oficial 1ª carpintero. | 0.175 | 21.72 | 3.80 |
| 0101_mo02 | h | Ayudante carpintero. | 0.175 | 20.46 | 3.58 |
| % | % | Costes directos complementarios | 2 % | 105.90 | 2.12 |
|  |  | Total |  |  | 108.02 |

**18TH05TFbcH140** m² Panel Thermochip TFbcH/10-140-19 MH2400*550
Precio: 116.26
Panel sándwich machihembrado en las cuatro caras, Thermochip Plus, TFbcH 10 - 140 - 19 "THERMOCHIP", compuesto de: cara exterior con lámina impermeable transpirable incorporada, tablero de aglomerado hidrófugo de 19 mm de espesor, núcleo aislante de espuma de poliestireno extruido, de 140 mm de espesor y cara interior de tablero de fibrocemento, de 10 mm de espesor, resistencia térmica 4,23 m²K/W, transmitancia 0,23 W/m²K, fijado mecánicamente sobre estructura; para formación de faldón en cubierta inclinada. Incluso tornillos autorroscantes, para fijación a soporte de madera; cinta autoadhesiva para sellado de juntas.
Incluye: Replanteo. Corte de las piezas. Colocación de los paneles que forman el tablero. Fijación mecánica de las piezas al soporte. Sellado de juntas y uniones.
Criterio de medición de proyecto: Superficie del faldón medida en verdadera magnitud, según documentación gráfica de Proyecto.
Criterio de medición de obra: Se medirá, en verdadera magnitud, la superficie realmente ejecutada según especificaciones de Proyecto.
Formato de panel: 2400mm*550mm

| Código | Ud | Descripción | Rendimiento | Precio | Importe |
|---|---|---|---|---|---|
| 0500_THplus | m² | Lámina impermeable transpirable Thermochip PLUS | 1.05 | 2.05 | 2.15 |
| 0501-TFbcH140 | m² | Panel sándwich machihembrado en las cuatro caras, Thermochip Roof Plus, TFbcH 10-140-19 (material) | 1.05 | 95.89 | 100.68 |
| 0101-Tor140 | Ud | Tornillo autorroscante para estructura de madera o metal, de acero galvanizado, de 6 mm de diámetro y 240 mm de longitud. | 7 | 0.32 | 2.24 |
| 0101-Cin01 | m |  | 1 | 1.53 | 1.53 |
| 0101_mo01 | h | Oficial 1ª carpintero. | 0.175 | 21.72 | 3.80 |
| 0101_mo02 | h | Ayudante carpintero. | 0.175 | 20.46 | 3.58 |
| % | % | Costes directos complementarios | 2 % | 113.98 | 2.28 |
|  |  | Total |  |  | 116.26 |

**18TH05TFbcH160** m² Panel Thermochip TFbcH/10-160-19 MH2400*550
Precio: 124.29
Panel sándwich machihembrado en las cuatro caras, Thermochip Plus, TFbcH 10 - 160 - 19 "THERMOCHIP", compuesto de: cara exterior con lámina impermeable transpirable incorporada, tablero de aglomerado hidrófugo de 19 mm de espesor, núcleo aislante de espuma de poliestireno extruido, de 160 mm de espesor y cara interior de tablero de fibrocemento, de 10 mm de espesor, resistencia térmica 4,83 m²K/W, transmitancia 0,21 W/m²K, fijado mecánicamente sobre estructura; para formación de faldón en cubierta inclinada. Incluso tornillos autorroscantes, para fijación a soporte de madera; cinta autoadhesiva para sellado de juntas.
Incluye: Replanteo. Corte de las piezas. Colocación de los paneles que forman el tablero. Fijación mecánica de las piezas al soporte. Sellado de juntas y uniones.
Criterio de medición de proyecto: Superficie del faldón medida en verdadera magnitud, según documentación gráfica de Proyecto.
Criterio de medición de obra: Se medirá, en verdadera magnitud, la superficie realmente ejecutada según especificaciones de Proyecto.
Formato de panel: 2400mm*550mm

| Código | Ud | Descripción | Rendimiento | Precio | Importe |
|---|---|---|---|---|---|
| 0500_THplus | m² | Lámina impermeable transpirable Thermochip PLUS | 1.05 | 2.05 | 2.15 |
| 0501-TFbcH160 | m² | Panel sándwich machihembrado en las cuatro caras, Thermochip Roof Plus, TFbcH 10-160-19 (material) | 1.05 | 103.38 | 108.55 |
| 0101-Tor160 | Ud | Tornillo autorroscante para estructura de madera o metal, de acero galvanizado, de 6 mm de diámetro y 240 mm de longitud. | 7 | 0.32 | 2.24 |
| 0101-Cin01 | m |  | 1 | 1.53 | 1.53 |
| 0101_mo01 | h | Oficial 1ª carpintero. | 0.175 | 21.72 | 3.80 |
| 0101_mo02 | h | Ayudante carpintero. | 0.175 | 20.46 | 3.58 |
| % | % | Costes directos complementarios | 2 % | 121.85 | 2.44 |
|  |  | Total |  |  | 124.29 |

**18TH05TFbcH200** m² Panel Thermochip TFbcH/10-200-19 MH2400*550
Precio: 140.31
Panel sándwich machihembrado en las cuatro caras, Thermochip Plus, TFbcH 10 - 200 - 19 "THERMOCHIP", compuesto de: cara exterior con lámina impermeable transpirable incorporada, tablero de aglomerado hidrófugo de 19 mm de espesor, núcleo aislante de espuma de poliestireno extruido, de 200 mm de espesor y cara interior de tablero de fibrocemento, de 10 mm de espesor, resistencia térmica 5,67 m²K/W, transmitancia 0,18 W/m²K, fijado mecánicamente sobre estructura; para formación de faldón en cubierta inclinada. Incluso tornillos autorroscantes, para fijación a soporte de madera; cinta autoadhesiva para sellado de juntas.
Incluye: Replanteo. Corte de las piezas. Colocación de los paneles que forman el tablero. Fijación mecánica de las piezas al soporte. Sellado de juntas y uniones.
Criterio de medición de proyecto: Superficie del faldón medida en verdadera magnitud, según documentación gráfica de Proyecto.
Criterio de medición de obra: Se medirá, en verdadera magnitud, la superficie realmente ejecutada según especificaciones de Proyecto.
Formato de panel: 2400mm*550mm

| Código | Ud | Descripción | Rendimiento | Precio | Importe |
|---|---|---|---|---|---|
| 0500_THplus | m² | Lámina impermeable transpirable Thermochip PLUS | 1.05 | 2.05 | 2.15 |
| 0501-TFbcH200 | m² | Panel sándwich machihembrado en las cuatro caras, Thermochip Roof Plus, TFbcH 10-200-19 (material) | 1.05 | 117.48 | 123.35 |
| 0101-Tor200 | Ud | Tornillo autorroscante para estructura de madera o metal, de acero galvanizado, de 6 mm de diámetro y 280 mm de longitud. | 7 | 0.45 | 3.15 |
| 0101-Cin01 | m |  | 1 | 1.53 | 1.53 |
| 0101_mo01 | h | Oficial 1ª carpintero. | 0.175 | 21.72 | 3.80 |
| 0101_mo02 | h | Ayudante carpintero. | 0.175 | 20.46 | 3.58 |
| % | % | Costes directos complementarios | 2 % | 137.56 | 2.75 |
|  |  | Total |  |  | 140.31 |

### 19TFbcH-FIBROCEMENTO_3000 Acabado fibrocemento 3000*550

**19TH05TFbcH40b** m² Panel Thermochip TFbcH/10-40-19 MH3000*550
Precio: 79.2
Panel sándwich machihembrado en las cuatro caras, Thermochip Plus, TFbcH 10 - 40 - 19 "THERMOCHIP", compuesto de: cara exterior con lámina impermeable transpirable incorporada, tablero de aglomerado hidrófugo de 19 mm de espesor, núcleo aislante de espuma de poliestireno extruido, de 40 mm de espesor y cara interior de tablero de fibrocemento de 10 mm de espesor, resistencia térmica 1,47 m²K/W, transmitancia 0,68 W/m²K, fijado mecánicamente sobre estructura; para formación de faldón en cubierta inclinada. Incluso tornillos autorroscantes, para fijación a soporte de madera; cinta autoadhesiva para sellado de juntas.
Incluye: Replanteo. Corte de las piezas. Colocación de los paneles que forman el tablero. Fijación mecánica de las piezas al soporte. Sellado de juntas y uniones.
Criterio de medición de proyecto: Superficie del faldón medida en verdadera magnitud, según documentación gráfica de Proyecto.
Criterio de medición de obra: Se medirá, en verdadera magnitud, la superficie realmente ejecutada según especificaciones de Proyecto.
Formato de panel: 3000mm*550mm

| Código | Ud | Descripción | Rendimiento | Precio | Importe |
|---|---|---|---|---|---|
| 0500_THplus | m² | Lámina impermeable transpirable Thermochip PLUS | 1.05 | 2.05 | 2.15 |
| 0501-TFbcH040 | m² | Panel sándwich machihembrado en las cuatro caras, Thermochip Roof Plus, TFbcH 10-40-19 | 1.05 | 62.55 | 65.68 |
| 0101-Tor40 | Ud | Tornillo autorroscante para estructura de madera o metal, de acero galvanizado, de 6 mm de diámetro y 120 mm de longitud. | 7 | 0.13 | 0.91 |
| 0101-Cin01 | m |  | 1 | 1.53 | 1.53 |
| 0101_mo01 | h | Oficial 1ª carpintero. | 0.175 | 21.72 | 3.80 |
| 0101_mo02 | h | Ayudante carpintero. | 0.175 | 20.46 | 3.58 |
| % | % | Costes directos complementarios | 2 % | 77.65 | 1.55 |
|  |  | Total |  |  | 79.2 |

**19TH05TFbcH50b** m² Panel Thermochip TFbcH/10-50-19 MH3000*550
Precio: 82.19
Panel sándwich machihembrado en las cuatro caras, Thermochip Plus, TFbcH 10 - 50 - 19 "THERMOCHIP", compuesto de: cara exterior con lámina impermeable transpirable incorporada, tablero de aglomerado hidrófugo de 19 mm de espesor, núcleo aislante de espuma de poliestireno extruido, de 50 mm de espesor y cara interior de tablero de fibrocemento, de 10 mm de espesor, resistencia térmica 1,78 m²K/W, transmitancia 0,56 W/m²K, fijado mecánicamente sobre estructura; para formación de faldón en cubierta inclinada. Incluso tornillos autorroscantes, para fijación a soporte de madera; cinta autoadhesiva para sellado de juntas.
Incluye: Replanteo. Corte de las piezas. Colocación de los paneles que forman el tablero. Fijación mecánica de las piezas al soporte. Sellado de juntas y uniones.
Criterio de medición de proyecto: Superficie del faldón medida en verdadera magnitud, según documentación gráfica de Proyecto.
Criterio de medición de obra: Se medirá, en verdadera magnitud, la superficie realmente ejecutada según especificaciones de Proyecto.
Formato de panel: 3000mm*550mm

| Código | Ud | Descripción | Rendimiento | Precio | Importe |
|---|---|---|---|---|---|
| 0500_THplus | m² | Lámina impermeable transpirable Thermochip PLUS | 1.05 | 2.05 | 2.15 |
| 0501-TFbcH050 | m² | Panel sándwich machihembrado en las cuatro caras, Thermochip Roof Plus, TFbcH 10-50-19 | 1.05 | 65.34 | 68.61 |
| 0101-Tor50 | Ud | Tornillo autorroscante para estructura de madera o metal, de acero galvanizado, de 6 mm de diámetro y 140 mm de longitud. | 7 | 0.13 | 0.91 |
| 0101-Cin01 | m |  | 1 | 1.53 | 1.53 |
| 0101_mo01 | h | Oficial 1ª carpintero. | 0.175 | 21.72 | 3.80 |
| 0101_mo02 | h | Ayudante carpintero. | 0.175 | 20.46 | 3.58 |
| % | % | Costes directos complementarios | 2 % | 80.58 | 1.61 |
|  |  | Total |  |  | 82.19 |

**19TH05TFbcH60b** m² Panel Thermochip TFbcH/10-60-19 MH3000*550
Precio: 85.63
Panel sándwich machihembrado en las cuatro caras, Thermochip Plus, TFbcH 10 - 60 - 19 "THERMOCHIP", compuesto de: cara exterior con lámina impermeable transpirable incorporada, tablero de aglomerado hidrófugo de 19 mm de espesor, núcleo aislante de espuma de poliestireno extruido, de 60 mm de espesor y cara interior de tablero de fibrocemento, de 10 mm de espesor, resistencia térmica 1,98 m²K/W, transmitancia 0,51 W/m²K, fijado mecánicamente sobre estructura; para formación de faldón en cubierta inclinada. Incluso tornillos autorroscantes, para fijación a soporte de madera; cinta autoadhesiva para sellado de juntas.
Incluye: Replanteo. Corte de las piezas. Colocación de los paneles que forman el tablero. Fijación mecánica de las piezas al soporte. Sellado de juntas y uniones.
Criterio de medición de proyecto: Superficie del faldón medida en verdadera magnitud, según documentación gráfica de Proyecto.
Criterio de medición de obra: Se medirá, en verdadera magnitud, la superficie realmente ejecutada según especificaciones de Proyecto.
Formato de panel: 3000mm*550mm

| Código | Ud | Descripción | Rendimiento | Precio | Importe |
|---|---|---|---|---|---|
| 0500_THplus | m² | Lámina impermeable transpirable Thermochip PLUS | 1.05 | 2.05 | 2.15 |
| 0501-TFbcH060 | m² | Panel sándwich machihembrado en las cuatro caras, Thermochip Roof Plus, TFbcH 10-60-19 | 1.05 | 68.29 | 71.70 |
| 0101-Tor60 | Ud | Tornillo autorroscante para estructura de madera o metal, de acero galvanizado, de 6 mm de diámetro y 160 mm de longitud. | 7 | 0.17 | 1.19 |
| 0101-Cin01 | m |  | 1 | 1.53 | 1.53 |
| 0101_mo01 | h | Oficial 1ª carpintero. | 0.175 | 21.72 | 3.80 |
| 0101_mo02 | h | Ayudante carpintero. | 0.175 | 20.46 | 3.58 |
| % | % | Costes directos complementarios | 2 % | 83.95 | 1.68 |
|  |  | Total |  |  | 85.63 |

**19TH05TFbcH80b** m² Panel Thermochip TFbcH/10-80-19 MH3000*550
Precio: 91.88
Panel sándwich machihembrado en las cuatro caras, Thermochip Plus, TFbcH 10 - 80 - 19 "THERMOCHIP", compuesto de: cara exterior con lámina impermeable transpirable incorporada, tablero de aglomerado hidrófugo de 19 mm de espesor, núcleo aislante de espuma de poliestireno extruido, de 80 mm de espesor y cara interior de tablero de fibrocemento, de 10 mm de espesor, resistencia térmica 2,55 m²K/W, transmitancia 0,39 W/m²K, fijado mecánicamente sobre estructura; para formación de faldón en cubierta inclinada. Incluso tornillos autorroscantes, para fijación a soporte de madera; cinta autoadhesiva para sellado de juntas.
Incluye: Replanteo. Corte de las piezas. Colocación de los paneles que forman el tablero. Fijación mecánica de las piezas al soporte. Sellado de juntas y uniones.
Criterio de medición de proyecto: Superficie del faldón medida en verdadera magnitud, según documentación gráfica de Proyecto.
Criterio de medición de obra: Se medirá, en verdadera magnitud, la superficie realmente ejecutada según especificaciones de Proyecto.
Formato de panel: 3000mm*550mm

| Código | Ud | Descripción | Rendimiento | Precio | Importe |
|---|---|---|---|---|---|
| 0500_THplus | m² | Lámina impermeable transpirable Thermochip PLUS | 1.05 | 2.05 | 2.15 |
| 0501-TFbcH080 | m² | Panel sándwich machihembrado en las cuatro caras, Thermochip Roof Plus, TFbcH 10-80-19 | 1.05 | 73.92 | 77.62 |
| 0101-Tor80 | Ud | Tornillo autorroscante para estructura de madera o metal, de acero galvanizado, de 6 mm de diámetro y 180 mm de longitud. | 7 | 0.2 | 1.40 |
| 0101-Cin01 | m |  | 1 | 1.53 | 1.53 |
| 0101_mo01 | h | Oficial 1ª carpintero. | 0.175 | 21.72 | 3.80 |
| 0101_mo02 | h | Ayudante carpintero. | 0.175 | 20.46 | 3.58 |
| % | % | Costes directos complementarios | 2 % | 90.08 | 1.80 |
|  |  | Total |  |  | 91.88 |

**19TH05TFbcH100b** m² Panel Thermochip TFbcH/10-100-19 MH3000*550
Precio: 97.89
Panel sándwich machihembrado en las cuatro caras, Thermochip Plus, TFbcH 10 - 100 - 19 "THERMOCHIP", compuesto de: cara exterior con lámina impermeable transpirable incorporada, tablero de aglomerado hidrófugo de 19 mm de espesor, núcleo aislante de espuma de poliestireno extruido, de 100 mm de espesor y cara interior de tablero de fibrocemento, de 10 mm de espesor, resistencia térmica 2,96 m²K/W, transmitancia 0,34 W/m²K, fijado mecánicamente sobre estructura; para formación de faldón en cubierta inclinada. Incluso tornillos autorroscantes, para fijación a soporte de madera; cinta autoadhesiva para sellado de juntas.
Incluye: Replanteo. Corte de las piezas. Colocación de los paneles que forman el tablero. Fijación mecánica de las piezas al soporte. Sellado de juntas y uniones.
Criterio de medición de proyecto: Superficie del faldón medida en verdadera magnitud, según documentación gráfica de Proyecto.
Criterio de medición de obra: Se medirá, en verdadera magnitud, la superficie realmente ejecutada según especificaciones de Proyecto.
Formato de panel: 3000mm*550mm

| Código | Ud | Descripción | Rendimiento | Precio | Importe |
|---|---|---|---|---|---|
| 0500_THplus | m² | Lámina impermeable transpirable Thermochip PLUS | 1.05 | 2.05 | 2.15 |
| 0501-TFbcH100 | m² | Panel sándwich machihembrado en las cuatro caras, Thermochip Roof Plus, TFbcH 10-100-19 | 1.05 | 79.27 | 83.23 |
| 0101-Tor100 | Ud | Tornillo autorroscante para estructura de madera o metal, de acero galvanizado, de 6 mm de diámetro y 200 mm de longitud. | 7 | 0.24 | 1.68 |
| 0101-Cin01 | m |  | 1 | 1.53 | 1.53 |
| 0101_mo01 | h | Oficial 1ª carpintero. | 0.175 | 21.72 | 3.80 |
| 0101_mo02 | h | Ayudante carpintero. | 0.175 | 20.46 | 3.58 |
| % | % | Costes directos complementarios | 2 % | 95.97 | 1.92 |
|  |  | Total |  |  | 97.89 |

**19TH05TFbcH120b** m² Panel Thermochip TFbcH/10-120-19 MH3000*550
Precio: 108.02
Panel sándwich machihembrado en las cuatro caras, Thermochip Plus, TFbcH 10 - 120 - 19 "THERMOCHIP", compuesto de: cara exterior con lámina impermeable transpirable incorporada, tablero de aglomerado hidrófugo de 19 mm de espesor, núcleo aislante de espuma de poliestireno extruido, de 120 mm de espesor y cara interior de tablero de fibrocemento, de 10 mm de espesor, resistencia térmica 3,69 m²K/W, transmitancia 0,27 W/m²K, fijado mecánicamente sobre estructura; para formación de faldón en cubierta inclinada. Incluso tornillos autorroscantes, para fijación a soporte de madera; cinta autoadhesiva para sellado de juntas.
Incluye: Replanteo. Corte de las piezas. Colocación de los paneles que forman el tablero. Fijación mecánica de las piezas al soporte. Sellado de juntas y uniones.
Criterio de medición de proyecto: Superficie del faldón medida en verdadera magnitud, según documentación gráfica de Proyecto.
Criterio de medición de obra: Se medirá, en verdadera magnitud, la superficie realmente ejecutada según especificaciones de Proyecto.
Formato de panel: 3000mm*550mm

| Código | Ud | Descripción | Rendimiento | Precio | Importe |
|---|---|---|---|---|---|
| 0500_THplus | m² | Lámina impermeable transpirable Thermochip PLUS | 1.05 | 2.05 | 2.15 |
| 0501-TFbcH120 | m² | Panel sándwich machihembrado en las cuatro caras, Thermochip Roof Plus, TFbcH 10-120-19 | 1.05 | 88.39 | 92.81 |
| 0101-Tor120 | Ud | Tornillo autorroscante para estructura de madera o metal, de acero galvanizado, de 6 mm de diámetro y 220 mm de longitud. | 7 | 0.29 | 2.03 |
| 0101-Cin01 | m |  | 1 | 1.53 | 1.53 |
| 0101_mo01 | h | Oficial 1ª carpintero. | 0.175 | 21.72 | 3.80 |
| 0101_mo02 | h | Ayudante carpintero. | 0.175 | 20.46 | 3.58 |
| % | % | Costes directos complementarios | 2 % | 105.90 | 2.12 |
|  |  | Total |  |  | 108.02 |

**19TH05TFbcH140b** m² Panel Thermochip TFbcH/10-140-19 MH3000*550
Precio: 116.26
Panel sándwich machihembrado en las cuatro caras, Thermochip Plus, TFbcH 10 - 140 - 19 "THERMOCHIP", compuesto de: cara exterior con lámina impermeable transpirable incorporada, tablero de aglomerado hidrófugo de 19 mm de espesor, núcleo aislante de espuma de poliestireno extruido, de 140 mm de espesor y cara interior de tablero de fibrocemento, de 10 mm de espesor, resistencia térmica 4,23 m²K/W, transmitancia 0,23 W/m²K, fijado mecánicamente sobre estructura; para formación de faldón en cubierta inclinada. Incluso tornillos autorroscantes, para fijación a soporte de madera; cinta autoadhesiva para sellado de juntas.
Incluye: Replanteo. Corte de las piezas. Colocación de los paneles que forman el tablero. Fijación mecánica de las piezas al soporte. Sellado de juntas y uniones.
Criterio de medición de proyecto: Superficie del faldón medida en verdadera magnitud, según documentación gráfica de Proyecto.
Criterio de medición de obra: Se medirá, en verdadera magnitud, la superficie realmente ejecutada según especificaciones de Proyecto.
Formato de panel: 3000mm*550mm

| Código | Ud | Descripción | Rendimiento | Precio | Importe |
|---|---|---|---|---|---|
| 0500_THplus | m² | Lámina impermeable transpirable Thermochip PLUS | 1.05 | 2.05 | 2.15 |
| 0501-TFbcH140 | m² | Panel sándwich machihembrado en las cuatro caras, Thermochip Roof Plus, TFbcH 10-140-19 | 1.05 | 95.89 | 100.68 |
| 0101-Tor140 | Ud | Tornillo autorroscante para estructura de madera o metal, de acero galvanizado, de 6 mm de diámetro y 240 mm de longitud. | 7 | 0.32 | 2.24 |
| 0101-Cin01 | m |  | 1 | 1.53 | 1.53 |
| 0101_mo01 | h | Oficial 1ª carpintero. | 0.175 | 21.72 | 3.80 |
| 0101_mo02 | h | Ayudante carpintero. | 0.175 | 20.46 | 3.58 |
| % | % | Costes directos complementarios | 2 % | 113.98 | 2.28 |
|  |  | Total |  |  | 116.26 |

**19TH05TFbcH160b** m² Panel Thermochip TFbcH/10-160-19 MH3000*550
Precio: 124.29
Panel sándwich machihembrado en las cuatro caras, Thermochip Plus, TFbcH 10 - 160 - 19 "THERMOCHIP", compuesto de: cara exterior con lámina impermeable transpirable incorporada, tablero de aglomerado hidrófugo de 19 mm de espesor, núcleo aislante de espuma de poliestireno extruido, de 160 mm de espesor y cara interior de tablero de fibrocemento, de 10 mm de espesor, resistencia térmica 4,83 m²K/W, transmitancia 0,21 W/m²K, fijado mecánicamente sobre estructura; para formación de faldón en cubierta inclinada. Incluso tornillos autorroscantes, para fijación a soporte de madera; cinta autoadhesiva para sellado de juntas.
Incluye: Replanteo. Corte de las piezas. Colocación de los paneles que forman el tablero. Fijación mecánica de las piezas al soporte. Sellado de juntas y uniones.
Criterio de medición de proyecto: Superficie del faldón medida en verdadera magnitud, según documentación gráfica de Proyecto.
Criterio de medición de obra: Se medirá, en verdadera magnitud, la superficie realmente ejecutada según especificaciones de Proyecto.
Formato de panel: 3000mm*550mm

| Código | Ud | Descripción | Rendimiento | Precio | Importe |
|---|---|---|---|---|---|
| 0500_THplus | m² | Lámina impermeable transpirable Thermochip PLUS | 1.05 | 2.05 | 2.15 |
| 0501-TFbcH160 | m² | Panel sándwich machihembrado en las cuatro caras, Thermochip Roof Plus, TFbcH 10-160-19 | 1.05 | 103.38 | 108.55 |
| 0101-Tor160 | Ud | Tornillo autorroscante para estructura de madera o metal, de acero galvanizado, de 6 mm de diámetro y 240 mm de longitud. | 7 | 0.32 | 2.24 |
| 0101-Cin01 | m |  | 1 | 1.53 | 1.53 |
| 0101_mo01 | h | Oficial 1ª carpintero. | 0.175 | 21.72 | 3.80 |
| 0101_mo02 | h | Ayudante carpintero. | 0.175 | 20.46 | 3.58 |
| % | % | Costes directos complementarios | 2 % | 121.85 | 2.44 |
|  |  | Total |  |  | 124.29 |

**19TH05TFbcH200b** m² Panel Thermochip TFbcH/10-200-19 MH3000*550
Precio: 140.31
Panel sándwich machihembrado en las cuatro caras, Thermochip Plus, TFbcH 10 - 200 - 19 "THERMOCHIP", compuesto de: cara exterior con lámina impermeable transpirable incorporada, tablero de aglomerado hidrófugo de 19 mm de espesor, núcleo aislante de espuma de poliestireno extruido, de 200 mm de espesor y cara interior de tablero de fibrocemento, de 10 mm de espesor, resistencia térmica 5,67 m²K/W, transmitancia 0,18 W/m²K, fijado mecánicamente sobre estructura; para formación de faldón en cubierta inclinada. Incluso tornillos autorroscantes, para fijación a soporte de madera; cinta autoadhesiva para sellado de juntas.
Incluye: Replanteo. Corte de las piezas. Colocación de los paneles que forman el tablero. Fijación mecánica de las piezas al soporte. Sellado de juntas y uniones.
Criterio de medición de proyecto: Superficie del faldón medida en verdadera magnitud, según documentación gráfica de Proyecto.
Criterio de medición de obra: Se medirá, en verdadera magnitud, la superficie realmente ejecutada según especificaciones de Proyecto.
Formato de panel: 3000mm*550mm

| Código | Ud | Descripción | Rendimiento | Precio | Importe |
|---|---|---|---|---|---|
| 0500_THplus | m² | Lámina impermeable transpirable Thermochip PLUS | 1.05 | 2.05 | 2.15 |
| 0501-TFbcH200 | m² | Panel sándwich machihembrado en las cuatro caras, Thermochip Roof Plus, TFbcH 10-200-19 | 1.05 | 117.48 | 123.35 |
| 0101-Tor200 | Ud | Tornillo autorroscante para estructura de madera o metal, de acero galvanizado, de 6 mm de diámetro y 280 mm de longitud. | 7 | 0.45 | 3.15 |
| 0101-Cin01 | m |  | 1 | 1.53 | 1.53 |
| 0101_mo01 | h | Oficial 1ª carpintero. | 0.175 | 21.72 | 3.80 |
| 0101_mo02 | h | Ayudante carpintero. | 0.175 | 20.46 | 3.58 |
| % | % | Costes directos complementarios | 2 % | 137.56 | 2.75 |
|  |  | Total |  |  | 140.31 |

### 20THH-AGLOMERADO10_2400 Acabado en aglomerado hidrófugo 10mm 2400*550

**20TH05THH40** m² Panel Thermochip THH/10-40-19 MH2440*600
Precio: 61.32
Panel sándwich machihembrado en las cuatro caras, Thermochip Plus, THH 10 - 40 - 19 "THERMOCHIP", compuesto de: cara exterior con lámina impermeable transpirable incorporada, tablero de aglomerado hidrófugo de 19 mm de espesor, núcleo aislante de espuma de poliestireno extruido, de 40 mm de espesor y cara interior de tablero aglomerado hidrófugo de 10 mm de espesor, resistencia térmica 1,44 m²K/W, transmitancia 0,70 W/m²K, fijado mecánicamente sobre estructura; para formación de faldón en cubierta inclinada. Incluso tornillos autorroscantes, para fijación a soporte de madera; cinta autoadhesiva para sellado de juntas.
Incluye: Replanteo. Corte de las piezas. Colocación de los paneles que forman el tablero. Fijación mecánica de las piezas al soporte. Sellado de juntas y uniones.
Criterio de medición de proyecto: Superficie del faldón medida en verdadera magnitud, según documentación gráfica de Proyecto.
Criterio de medición de obra: Se medirá, en verdadera magnitud, la superficie realmente ejecutada según especificaciones de Proyecto.
Formato de panel: 2400mm*550mm

| Código | Ud | Descripción | Rendimiento | Precio | Importe |
|---|---|---|---|---|---|
| 0500_THplus | m² | Lámina impermeable transpirable Thermochip PLUS | 1.05 | 2.05 | 2.15 |
| 0501-THH040 | m² | Panel sándwich machihembrado en las cuatro caras, Thermochip Roof Plus, THH 10-40-19 (material) | 1.05 | 45.86 | 48.15 |
| 0101-Tor40 | Ud | Tornillo autorroscante para estructura de madera o metal, de acero galvanizado, de 6 mm de diámetro y 120 mm de longitud. | 7 | 0.13 | 0.91 |
| 0101-Cin01 | m |  | 1 | 1.53 | 1.53 |
| 0101_mo01 | h | Oficial 1ª carpintero. | 0.175 | 21.72 | 3.80 |
| 0101_mo02 | h | Ayudante carpintero. | 0.175 | 20.46 | 3.58 |
| % | % | Costes directos complementarios | 2 % | 60.12 | 1.20 |
|  |  | Total |  |  | 61.32 |

**20TH05THH50** m² Panel Thermochip THH/10-50-19 MH2440*600
Precio: 64.26
Panel sándwich machihembrado en las cuatro caras, Thermochip Plus, THH 10 - 50 - 19 "THERMOCHIP", compuesto de: cara exterior con lámina impermeable transpirable incorporada, tablero de aglomerado hidrófugo de 19 mm de espesor, núcleo aislante de espuma de poliestireno extruido, de 50 mm de espesor y cara interior de tablero aglomerado hidrófugo, de 10 mm de espesor, resistencia térmica 1,74 m²K/W, transmitancia 0,58 W/m²K, fijado mecánicamente sobre estructura; para formación de faldón en cubierta inclinada. Incluso tornillos autorroscantes, para fijación a soporte de madera; cinta autoadhesiva para sellado de juntas.
Incluye: Replanteo. Corte de las piezas. Colocación de los paneles que forman el tablero. Fijación mecánica de las piezas al soporte. Sellado de juntas y uniones.
Criterio de medición de proyecto: Superficie del faldón medida en verdadera magnitud, según documentación gráfica de Proyecto.
Criterio de medición de obra: Se medirá, en verdadera magnitud, la superficie realmente ejecutada según especificaciones de Proyecto.
Formato de panel: 2400mm*550mm

| Código | Ud | Descripción | Rendimiento | Precio | Importe |
|---|---|---|---|---|---|
| 0500_THplus | m² | Lámina impermeable transpirable Thermochip PLUS | 1.05 | 2.05 | 2.15 |
| 0501-THH050 | m² | Panel sándwich machihembrado en las cuatro caras, Thermochip Roof Plus, THH 10-40-19 (material) | 1.05 | 48.6 | 51.03 |
| 0101-Tor50 | Ud | Tornillo autorroscante para estructura de madera o metal, de acero galvanizado, de 6 mm de diámetro y 140 mm de longitud. | 7 | 0.13 | 0.91 |
| 0101-Cin01 | m |  | 1 | 1.53 | 1.53 |
| 0101_mo01 | h | Oficial 1ª carpintero. | 0.175 | 21.72 | 3.80 |
| 0101_mo02 | h | Ayudante carpintero. | 0.175 | 20.46 | 3.58 |
| % | % | Costes directos complementarios | 2 % | 63.00 | 1.26 |
|  |  | Total |  |  | 64.26 |

**20TH05THH60** m² Panel Thermochip THH/10-60-19 MH2440*600
Precio: 67.76
Panel sándwich machihembrado en las cuatro caras, Thermochip Plus, THH 10 - 60 - 19 "THERMOCHIP", compuesto de: cara exterior con lámina impermeable transpirable incorporada, tablero de aglomerado hidrófugo de 19 mm de espesor, núcleo aislante de espuma de poliestireno extruido, de 60 mm de espesor y cara interior de tablero aglomerado hidrófugo, de 10 mm de espesor, resistencia térmica 1,94 m²K/W, transmitancia 0,52 W/m²K, fijado mecánicamente sobre estructura; para formación de faldón en cubierta inclinada. Incluso tornillos autorroscantes, para fijación a soporte de madera; cinta autoadhesiva para sellado de juntas.
Incluye: Replanteo. Corte de las piezas. Colocación de los paneles que forman el tablero. Fijación mecánica de las piezas al soporte. Sellado de juntas y uniones.
Criterio de medición de proyecto: Superficie del faldón medida en verdadera magnitud, según documentación gráfica de Proyecto.
Criterio de medición de obra: Se medirá, en verdadera magnitud, la superficie realmente ejecutada según especificaciones de Proyecto.
Formato de panel: 2400mm*550mm

| Código | Ud | Descripción | Rendimiento | Precio | Importe |
|---|---|---|---|---|---|
| 0500_THplus | m² | Lámina impermeable transpirable Thermochip PLUS | 1.05 | 2.05 | 2.15 |
| 0501-THH060 | m² | Panel sándwich machihembrado en las cuatro caras, Thermochip Roof Plus, THH 10-60-19 (material) | 1.05 | 51.6 | 54.18 |
| 0101-Tor60 | Ud | Tornillo autorroscante para estructura de madera o metal, de acero galvanizado, de 6 mm de diámetro y 160 mm de longitud. | 7 | 0.17 | 1.19 |
| 0101-Cin01 | m |  | 1 | 1.53 | 1.53 |
| 0101_mo01 | h | Oficial 1ª carpintero. | 0.175 | 21.72 | 3.80 |
| 0101_mo02 | h | Ayudante carpintero. | 0.175 | 20.46 | 3.58 |
| % | % | Costes directos complementarios | 2 % | 66.43 | 1.33 |
|  |  | Total |  |  | 67.76 |

**20TH05THH80** m² Panel Thermochip THH/10-80-19 MH2440*600
Precio: 73.9
Panel sándwich machihembrado en las cuatro caras, Thermochip Plus, THH 10 - 80 - 19 "THERMOCHIP", compuesto de: cara exterior con lámina impermeable transpirable incorporada, tablero de aglomerado hidrófugo de 19 mm de espesor, núcleo aislante de espuma de poliestireno extruido, de 80 mm de espesor y cara interior de tablero aglomerado hidrófugo, de 10 mm de espesor, resistencia térmica 2,51 m²K/W, transmitancia 0,40 W/m²K, fijado mecánicamente sobre estructura; para formación de faldón en cubierta inclinada. Incluso tornillos autorroscantes, para fijación a soporte de madera; cinta autoadhesiva para sellado de juntas.
Incluye: Replanteo. Corte de las piezas. Colocación de los paneles que forman el tablero. Fijación mecánica de las piezas al soporte. Sellado de juntas y uniones.
Criterio de medición de proyecto: Superficie del faldón medida en verdadera magnitud, según documentación gráfica de Proyecto.
Criterio de medición de obra: Se medirá, en verdadera magnitud, la superficie realmente ejecutada según especificaciones de Proyecto.
Formato de panel: 2400mm*550mm

| Código | Ud | Descripción | Rendimiento | Precio | Importe |
|---|---|---|---|---|---|
| 0500_THplus | m² | Lámina impermeable transpirable Thermochip PLUS | 1.05 | 2.05 | 2.15 |
| 0501-THH080 | m² | Panel sándwich machihembrado en las cuatro caras, Thermochip Roof Plus, THH 10-80-19 (material) | 1.05 | 57.13 | 59.99 |
| 0101-Tor80 | Ud | Tornillo autorroscante para estructura de madera o metal, de acero galvanizado, de 6 mm de diámetro y 180 mm de longitud. | 7 | 0.2 | 1.40 |
| 0101-Cin01 | m |  | 1 | 1.53 | 1.53 |
| 0101_mo01 | h | Oficial 1ª carpintero. | 0.175 | 21.72 | 3.80 |
| 0101_mo02 | h | Ayudante carpintero. | 0.175 | 20.46 | 3.58 |
| % | % | Costes directos complementarios | 2 % | 72.45 | 1.45 |
|  |  | Total |  |  | 73.9 |

**20TH05THH100** m² Panel Thermochip THH/10-100-19 MH2440*600
Precio: 80.02
Panel sándwich machihembrado en las cuatro caras, Thermochip Plus, THH 10 - 100 - 19 "THERMOCHIP", compuesto de: cara exterior con lámina impermeable transpirable incorporada, tablero de aglomerado hidrófugo de 19 mm de espesor, núcleo aislante de espuma de poliestireno extruido, de 100 mm de espesor y cara interior de tablero aglomerado hidrófugo, de 10 mm de espesor, resistencia térmica 2,93 m²K/W, transmitancia 0,34 W/m²K, fijado mecánicamente sobre estructura; para formación de faldón en cubierta inclinada. Incluso tornillos autorroscantes, para fijación a soporte de madera; cinta autoadhesiva para sellado de juntas.
Incluye: Replanteo. Corte de las piezas. Colocación de los paneles que forman el tablero. Fijación mecánica de las piezas al soporte. Sellado de juntas y uniones.
Criterio de medición de proyecto: Superficie del faldón medida en verdadera magnitud, según documentación gráfica de Proyecto.
Criterio de medición de obra: Se medirá, en verdadera magnitud, la superficie realmente ejecutada según especificaciones de Proyecto.
Formato de panel: 2400mm*550mm

| Código | Ud | Descripción | Rendimiento | Precio | Importe |
|---|---|---|---|---|---|
| 0500_THplus | m² | Lámina impermeable transpirable Thermochip PLUS | 1.05 | 2.05 | 2.15 |
| 0501-THH100 | m² | Panel sándwich machihembrado en las cuatro caras, Thermochip Roof Plus, THH 10-100-19 (material) | 1.05 | 62.58 | 65.71 |
| 0101-Tor100 | Ud | Tornillo autorroscante para estructura de madera o metal, de acero galvanizado, de 6 mm de diámetro y 200 mm de longitud. | 7 | 0.24 | 1.68 |
| 0101-Cin01 | m |  | 1 | 1.53 | 1.53 |
| 0101_mo01 | h | Oficial 1ª carpintero. | 0.175 | 21.72 | 3.80 |
| 0101_mo02 | h | Ayudante carpintero. | 0.175 | 20.46 | 3.58 |
| % | % | Costes directos complementarios | 2 % | 78.45 | 1.57 |
|  |  | Total |  |  | 80.02 |

**20TH05THH120** m² Panel Thermochip THH/10-120-19 MH2440*600
Precio: 90.15
Panel sándwich machihembrado en las cuatro caras, Thermochip Plus, THH 10 - 120 - 19 "THERMOCHIP", compuesto de: cara exterior con lámina impermeable transpirable incorporada, tablero de aglomerado hidrófugo de 19 mm de espesor, núcleo aislante de espuma de poliestireno extruido, de 120 mm de espesor y cara interior de tablero aglomerado hidrófugo, de 10 mm de espesor, resistencia térmica 3,65 m²K/W, transmitancia 0,27 W/m²K, fijado mecánicamente sobre estructura; para formación de faldón en cubierta inclinada. Incluso tornillos autorroscantes, para fijación a soporte de madera; cinta autoadhesiva para sellado de juntas.
Incluye: Replanteo. Corte de las piezas. Colocación de los paneles que forman el tablero. Fijación mecánica de las piezas al soporte. Sellado de juntas y uniones.
Criterio de medición de proyecto: Superficie del faldón medida en verdadera magnitud, según documentación gráfica de Proyecto.
Criterio de medición de obra: Se medirá, en verdadera magnitud, la superficie realmente ejecutada según especificaciones de Proyecto.
Formato de panel: 2400mm*550mm

| Código | Ud | Descripción | Rendimiento | Precio | Importe |
|---|---|---|---|---|---|
| 0500_THplus | m² | Lámina impermeable transpirable Thermochip PLUS | 1.05 | 2.05 | 2.15 |
| 0501-THH120 | m² | Panel sándwich machihembrado en las cuatro caras, Thermochip Roof Plus, THH 10-120-19 (material) | 1.05 | 71.7 | 75.29 |
| 0101-Tor120 | Ud | Tornillo autorroscante para estructura de madera o metal, de acero galvanizado, de 6 mm de diámetro y 220 mm de longitud. | 7 | 0.29 | 2.03 |
| 0101-Cin01 | m |  | 1 | 1.53 | 1.53 |
| 0101_mo01 | h | Oficial 1ª carpintero. | 0.175 | 21.72 | 3.80 |
| 0101_mo02 | h | Ayudante carpintero. | 0.175 | 20.46 | 3.58 |
| % | % | Costes directos complementarios | 2 % | 88.38 | 1.77 |
|  |  | Total |  |  | 90.15 |

**20TH05THH140** m² Panel Thermochip THH/10-140-19 MH2440*600
Precio: 98.39
Panel sándwich machihembrado en las cuatro caras, Thermochip Plus, THH 10 - 140 - 19 "THERMOCHIP", compuesto de: cara exterior con lámina impermeable transpirable incorporada, tablero de aglomerado hidrófugo de 19 mm de espesor, núcleo aislante de espuma de poliestireno extruido, de 140 mm de espesor y cara interior de tablero aglomerado hidrófugo, de 10 mm de espesor, resistencia térmica 4,22 m²K/W, transmitancia 0,24 W/m²K, fijado mecánicamente sobre estructura; para formación de faldón en cubierta inclinada. Incluso tornillos autorroscantes, para fijación a soporte de madera; cinta autoadhesiva para sellado de juntas.
Incluye: Replanteo. Corte de las piezas. Colocación de los paneles que forman el tablero. Fijación mecánica de las piezas al soporte. Sellado de juntas y uniones.
Criterio de medición de proyecto: Superficie del faldón medida en verdadera magnitud, según documentación gráfica de Proyecto.
Criterio de medición de obra: Se medirá, en verdadera magnitud, la superficie realmente ejecutada según especificaciones de Proyecto.
Formato de panel: 2400mm*550mm

| Código | Ud | Descripción | Rendimiento | Precio | Importe |
|---|---|---|---|---|---|
| 0500_THplus | m² | Lámina impermeable transpirable Thermochip PLUS | 1.05 | 2.05 | 2.15 |
| 0501-THH140 | m² | Panel sándwich machihembrado en las cuatro caras, Thermochip Roof Plus, THH 10-140-19 (material) | 1.05 | 79.2 | 83.16 |
| 0101-Tor140 | Ud | Tornillo autorroscante para estructura de madera o metal, de acero galvanizado, de 6 mm de diámetro y 240 mm de longitud. | 7 | 0.32 | 2.24 |
| 0101-Cin01 | m |  | 1 | 1.53 | 1.53 |
| 0101_mo01 | h | Oficial 1ª carpintero. | 0.175 | 21.72 | 3.80 |
| 0101_mo02 | h | Ayudante carpintero. | 0.175 | 20.46 | 3.58 |
| % | % | Costes directos complementarios | 2 % | 96.46 | 1.93 |
|  |  | Total |  |  | 98.39 |

**20TH05THH160** m² Panel Thermochip THH/10-160-19 MH2440*600
Precio: 106.41
Panel sándwich machihembrado en las cuatro caras, Thermochip Plus, ThH 10 - 160 - 19 "THERMOCHIP", compuesto de: cara exterior con lámina impermeable transpirable incorporada, tablero de aglomerado hidrófugo de 19 mm de espesor, núcleo aislante de espuma de poliestireno extruido, de 160 mm de espesor y cara interior de tablero aglomerado hidrófugo, de 10 mm de espesor, resistencia térmica 4,79 m²K/W, transmitancia 0,21 W/m²K, fijado mecánicamente sobre estructura; para formación de faldón en cubierta inclinada. Incluso tornillos autorroscantes, para fijación a soporte de madera; cinta autoadhesiva para sellado de juntas.
Incluye: Replanteo. Corte de las piezas. Colocación de los paneles que forman el tablero. Fijación mecánica de las piezas al soporte. Sellado de juntas y uniones.
Criterio de medición de proyecto: Superficie del faldón medida en verdadera magnitud, según documentación gráfica de Proyecto.
Criterio de medición de obra: Se medirá, en verdadera magnitud, la superficie realmente ejecutada según especificaciones de Proyecto.
Formato de panel: 2400mm*550mm

| Código | Ud | Descripción | Rendimiento | Precio | Importe |
|---|---|---|---|---|---|
| 0500_THplus | m² | Lámina impermeable transpirable Thermochip PLUS | 1.05 | 2.05 | 2.15 |
| 0501-THH160 | m² | Panel sándwich machihembrado en las cuatro caras, Thermochip Roof Plus, THH 10-160-19 (material) | 1.05 | 86.69 | 91.02 |
| 0101-Tor160 | Ud | Tornillo autorroscante para estructura de madera o metal, de acero galvanizado, de 6 mm de diámetro y 240 mm de longitud. | 7 | 0.32 | 2.24 |
| 0101-Cin01 | m |  | 1 | 1.53 | 1.53 |
| 0101_mo01 | h | Oficial 1ª carpintero. | 0.175 | 21.72 | 3.80 |
| 0101_mo02 | h | Ayudante carpintero. | 0.175 | 20.46 | 3.58 |
| % | % | Costes directos complementarios | 2 % | 104.32 | 2.09 |
|  |  | Total |  |  | 106.41 |

**20TH05THH200** m² Panel Thermochip THH/10-200-19 MH2440*600
Precio: 122.45
Panel sándwich machihembrado en las cuatro caras, Thermochip Plus, THH 10 - 200 - 19 "THERMOCHIP", compuesto de: cara exterior con lámina impermeable transpirable incorporada, tablero de aglomerado hidrófugo de 19 mm de espesor, núcleo aislante de espuma de poliestireno extruido, de 200 mm de espesor y cara interior de tablero aglomerado hidrófugo, de 10 mm de espesor, resistencia térmica 5,63 m²K/W, transmitancia 0,18 W/m²K, fijado mecánicamente sobre estructura; para formación de faldón en cubierta inclinada. Incluso tornillos autorroscantes, para fijación a soporte de madera; cinta autoadhesiva para sellado de juntas.
Incluye: Replanteo. Corte de las piezas. Colocación de los paneles que forman el tablero. Fijación mecánica de las piezas al soporte. Sellado de juntas y uniones.
Criterio de medición de proyecto: Superficie del faldón medida en verdadera magnitud, según documentación gráfica de Proyecto.
Criterio de medición de obra: Se medirá, en verdadera magnitud, la superficie realmente ejecutada según especificaciones de Proyecto.
Formato de panel: 2400mm*550mm

| Código | Ud | Descripción | Rendimiento | Precio | Importe |
|---|---|---|---|---|---|
| 0500_THplus | m² | Lámina impermeable transpirable Thermochip PLUS | 1.05 | 2.05 | 2.15 |
| 0501-THH200 | m² | Panel sándwich machihembrado en las cuatro caras, Thermochip Roof Plus, THH 10-200-19 (material) | 1.05 | 100.8 | 105.84 |
| 0101-Tor200 | Ud | Tornillo autorroscante para estructura de madera o metal, de acero galvanizado, de 6 mm de diámetro y 280 mm de longitud. | 7 | 0.45 | 3.15 |
| 0101-Cin01 | m |  | 1 | 1.53 | 1.53 |
| 0101_mo01 | h | Oficial 1ª carpintero. | 0.175 | 21.72 | 3.80 |
| 0101_mo02 | h | Ayudante carpintero. | 0.175 | 20.46 | 3.58 |
| % | % | Costes directos complementarios | 2 % | 120.05 | 2.40 |
|  |  | Total |  |  | 122.45 |

### 21THH-AGLOMERADO10_3000 Acabado en aglomerado hidrófugo 10mm 3000*550

**21TH05THH40** m² Panel Thermochip THH/10-40-19 MH3000*550
Precio: 61.32
Panel sándwich machihembrado en las cuatro caras, Thermochip Plus, THH 10 - 40 - 19 "THERMOCHIP", compuesto de: cara exterior con lámina impermeable transpirable incorporada, tablero de aglomerado hidrófugo de 19 mm de espesor, núcleo aislante de espuma de poliestireno extruido, de 40 mm de espesor y cara interior de tablero aglomerado hidrófugo de 10 mm de espesor, resistencia térmica 1,44 m²K/W, transmitancia 0,70 W/m²K, fijado mecánicamente sobre estructura; para formación de faldón en cubierta inclinada. Incluso tornillos autorroscantes, para fijación a soporte de madera; cinta autoadhesiva para sellado de juntas.
Incluye: Replanteo. Corte de las piezas. Colocación de los paneles que forman el tablero. Fijación mecánica de las piezas al soporte. Sellado de juntas y uniones.
Criterio de medición de proyecto: Superficie del faldón medida en verdadera magnitud, según documentación gráfica de Proyecto.
Criterio de medición de obra: Se medirá, en verdadera magnitud, la superficie realmente ejecutada según especificaciones de Proyecto.
Formato de panel: 3000mm*550mm

| Código | Ud | Descripción | Rendimiento | Precio | Importe |
|---|---|---|---|---|---|
| 0500_THplus | m² | Lámina impermeable transpirable Thermochip PLUS | 1.05 | 2.05 | 2.15 |
| 0501-THH040 | m² | Panel sándwich machihembrado en las cuatro caras, Thermochip Roof Plus, THH 10-40-19 | 1.05 | 45.86 | 48.15 |
| 0101-Tor40 | Ud | Tornillo autorroscante para estructura de madera o metal, de acero galvanizado, de 6 mm de diámetro y 120 mm de longitud. | 7 | 0.13 | 0.91 |
| 0101-Cin01 | m |  | 1 | 1.53 | 1.53 |
| 0101_mo01 | h | Oficial 1ª carpintero. | 0.175 | 21.72 | 3.80 |
| 0101_mo02 | h | Ayudante carpintero. | 0.175 | 20.46 | 3.58 |
| % | % | Costes directos complementarios | 2 % | 60.12 | 1.20 |
|  |  | Total |  |  | 61.32 |

**21TH05THH50** m² Panel Thermochip THH/10-50-19 MH3000*550
Precio: 64.26
Panel sándwich machihembrado en las cuatro caras, Thermochip Plus, THH 10 - 50 - 19 "THERMOCHIP", compuesto de: cara exterior con lámina impermeable transpirable incorporada, tablero de aglomerado hidrófugo de 19 mm de espesor, núcleo aislante de espuma de poliestireno extruido, de 50 mm de espesor y cara interior de tablero aglomerado hidrófugo, de 10 mm de espesor, resistencia térmica 1,74 m²K/W, transmitancia 0,58 W/m²K, fijado mecánicamente sobre estructura; para formación de faldón en cubierta inclinada. Incluso tornillos autorroscantes, para fijación a soporte de madera; cinta autoadhesiva para sellado de juntas.
Incluye: Replanteo. Corte de las piezas. Colocación de los paneles que forman el tablero. Fijación mecánica de las piezas al soporte. Sellado de juntas y uniones.
Criterio de medición de proyecto: Superficie del faldón medida en verdadera magnitud, según documentación gráfica de Proyecto.
Criterio de medición de obra: Se medirá, en verdadera magnitud, la superficie realmente ejecutada según especificaciones de Proyecto.
Formato de panel: 3000mm*550mm

| Código | Ud | Descripción | Rendimiento | Precio | Importe |
|---|---|---|---|---|---|
| 0500_THplus | m² | Lámina impermeable transpirable Thermochip PLUS | 1.05 | 2.05 | 2.15 |
| 0501-THH050 | m² | Panel sándwich machihembrado en las cuatro caras, Thermochip Roof Plus, THH 10-40-19 | 1.05 | 48.6 | 51.03 |
| 0101-Tor50 | Ud | Tornillo autorroscante para estructura de madera o metal, de acero galvanizado, de 6 mm de diámetro y 140 mm de longitud. | 7 | 0.13 | 0.91 |
| 0101-Cin01 | m |  | 1 | 1.53 | 1.53 |
| 0101_mo01 | h | Oficial 1ª carpintero. | 0.175 | 21.72 | 3.80 |
| 0101_mo02 | h | Ayudante carpintero. | 0.175 | 20.46 | 3.58 |
| % | % | Costes directos complementarios | 2 % | 63.00 | 1.26 |
|  |  | Total |  |  | 64.26 |

**21TH05THH60** m² Panel Thermochip THH/10-60-19 MH3000*550
Precio: 67.76
Panel sándwich machihembrado en las cuatro caras, Thermochip Plus, THH 10 - 60 - 19 "THERMOCHIP", compuesto de: cara exterior con lámina impermeable transpirable incorporada, tablero de aglomerado hidrófugo de 19 mm de espesor, núcleo aislante de espuma de poliestireno extruido, de 60 mm de espesor y cara interior de tablero aglomerado hidrófugo, de 10 mm de espesor, resistencia térmica 1,94 m²K/W, transmitancia 0,52 W/m²K, fijado mecánicamente sobre estructura; para formación de faldón en cubierta inclinada. Incluso tornillos autorroscantes, para fijación a soporte de madera; cinta autoadhesiva para sellado de juntas.
Incluye: Replanteo. Corte de las piezas. Colocación de los paneles que forman el tablero. Fijación mecánica de las piezas al soporte. Sellado de juntas y uniones.
Criterio de medición de proyecto: Superficie del faldón medida en verdadera magnitud, según documentación gráfica de Proyecto.
Criterio de medición de obra: Se medirá, en verdadera magnitud, la superficie realmente ejecutada según especificaciones de Proyecto.
Formato de panel: 3000mm*550mm

| Código | Ud | Descripción | Rendimiento | Precio | Importe |
|---|---|---|---|---|---|
| 0500_THplus | m² | Lámina impermeable transpirable Thermochip PLUS | 1.05 | 2.05 | 2.15 |
| 0501-THH060 | m² | Panel sándwich machihembrado en las cuatro caras, Thermochip Roof Plus, THH 10-60-19 | 1.05 | 51.6 | 54.18 |
| 0101-Tor60 | Ud | Tornillo autorroscante para estructura de madera o metal, de acero galvanizado, de 6 mm de diámetro y 160 mm de longitud. | 7 | 0.17 | 1.19 |
| 0101-Cin01 | m |  | 1 | 1.53 | 1.53 |
| 0101_mo01 | h | Oficial 1ª carpintero. | 0.175 | 21.72 | 3.80 |
| 0101_mo02 | h | Ayudante carpintero. | 0.175 | 20.46 | 3.58 |
| % | % | Costes directos complementarios | 2 % | 66.43 | 1.33 |
|  |  | Total |  |  | 67.76 |

**21TH05THH80** m² Panel Thermochip THH/10-80-19 MH3000*550
Precio: 73.9
Panel sándwich machihembrado en las cuatro caras, Thermochip Plus, THH 10 - 80 - 19 "THERMOCHIP", compuesto de: cara exterior con lámina impermeable transpirable incorporada, tablero de aglomerado hidrófugo de 19 mm de espesor, núcleo aislante de espuma de poliestireno extruido, de 80 mm de espesor y cara interior de tablero aglomerado hidrófugo, de 10 mm de espesor, resistencia térmica 2,51 m²K/W, transmitancia 0,40 W/m²K, fijado mecánicamente sobre estructura; para formación de faldón en cubierta inclinada. Incluso tornillos autorroscantes, para fijación a soporte de madera; cinta autoadhesiva para sellado de juntas.
Incluye: Replanteo. Corte de las piezas. Colocación de los paneles que forman el tablero. Fijación mecánica de las piezas al soporte. Sellado de juntas y uniones.
Criterio de medición de proyecto: Superficie del faldón medida en verdadera magnitud, según documentación gráfica de Proyecto.
Criterio de medición de obra: Se medirá, en verdadera magnitud, la superficie realmente ejecutada según especificaciones de Proyecto.
Formato de panel: 3000mm*550mm

| Código | Ud | Descripción | Rendimiento | Precio | Importe |
|---|---|---|---|---|---|
| 0500_THplus | m² | Lámina impermeable transpirable Thermochip PLUS | 1.05 | 2.05 | 2.15 |
| 0501-THH080 | m² | Panel sándwich machihembrado en las cuatro caras, Thermochip Roof Plus, THH 10-80-19 | 1.05 | 57.13 | 59.99 |
| 0101-Tor80 | Ud | Tornillo autorroscante para estructura de madera o metal, de acero galvanizado, de 6 mm de diámetro y 180 mm de longitud. | 7 | 0.2 | 1.40 |
| 0101-Cin01 | m |  | 1 | 1.53 | 1.53 |
| 0101_mo01 | h | Oficial 1ª carpintero. | 0.175 | 21.72 | 3.80 |
| 0101_mo02 | h | Ayudante carpintero. | 0.175 | 20.46 | 3.58 |
| % | % | Costes directos complementarios | 2 % | 72.45 | 1.45 |
|  |  | Total |  |  | 73.9 |

**21TH05THH100** m² Panel Thermochip THH/10-100-19 MH3000*550
Precio: 80.02
Panel sándwich machihembrado en las cuatro caras, Thermochip Plus, THH 10 - 100 - 19 "THERMOCHIP", compuesto de: cara exterior con lámina impermeable transpirable incorporada, tablero de aglomerado hidrófugo de 19 mm de espesor, núcleo aislante de espuma de poliestireno extruido, de 100 mm de espesor y cara interior de tablero aglomerado hidrófugo, de 10 mm de espesor, resistencia térmica 2,93 m²K/W, transmitancia 0,34 W/m²K, fijado mecánicamente sobre estructura; para formación de faldón en cubierta inclinada. Incluso tornillos autorroscantes, para fijación a soporte de madera; cinta autoadhesiva para sellado de juntas.
Incluye: Replanteo. Corte de las piezas. Colocación de los paneles que forman el tablero. Fijación mecánica de las piezas al soporte. Sellado de juntas y uniones.
Criterio de medición de proyecto: Superficie del faldón medida en verdadera magnitud, según documentación gráfica de Proyecto.
Criterio de medición de obra: Se medirá, en verdadera magnitud, la superficie realmente ejecutada según especificaciones de Proyecto.
Formato de panel: 3000mm*550mm

| Código | Ud | Descripción | Rendimiento | Precio | Importe |
|---|---|---|---|---|---|
| 0500_THplus | m² | Lámina impermeable transpirable Thermochip PLUS | 1.05 | 2.05 | 2.15 |
| 0501-THH100 | m² | Panel sándwich machihembrado en las cuatro caras, Thermochip Roof Plus, THH 10-100-19 | 1.05 | 62.58 | 65.71 |
| 0101-Tor100 | Ud | Tornillo autorroscante para estructura de madera o metal, de acero galvanizado, de 6 mm de diámetro y 200 mm de longitud. | 7 | 0.24 | 1.68 |
| 0101-Cin01 | m |  | 1 | 1.53 | 1.53 |
| 0101_mo01 | h | Oficial 1ª carpintero. | 0.175 | 21.72 | 3.80 |
| 0101_mo02 | h | Ayudante carpintero. | 0.175 | 20.46 | 3.58 |
| % | % | Costes directos complementarios | 2 % | 78.45 | 1.57 |
|  |  | Total |  |  | 80.02 |

**21TH05THH120** m² Panel Thermochip THH/10-120-19 MH3000*550
Precio: 90.15
Panel sándwich machihembrado en las cuatro caras, Thermochip Plus, THH 10 - 120 - 19 "THERMOCHIP", compuesto de: cara exterior con lámina impermeable transpirable incorporada, tablero de aglomerado hidrófugo de 19 mm de espesor, núcleo aislante de espuma de poliestireno extruido, de 120 mm de espesor y cara interior de tablero aglomerado hidrófugo, de 10 mm de espesor, resistencia térmica 3,65 m²K/W, transmitancia 0,27 W/m²K, fijado mecánicamente sobre estructura; para formación de faldón en cubierta inclinada. Incluso tornillos autorroscantes, para fijación a soporte de madera; cinta autoadhesiva para sellado de juntas.
Incluye: Replanteo. Corte de las piezas. Colocación de los paneles que forman el tablero. Fijación mecánica de las piezas al soporte. Sellado de juntas y uniones.
Criterio de medición de proyecto: Superficie del faldón medida en verdadera magnitud, según documentación gráfica de Proyecto.
Criterio de medición de obra: Se medirá, en verdadera magnitud, la superficie realmente ejecutada según especificaciones de Proyecto.
Formato de panel: 3000mm*550mm

| Código | Ud | Descripción | Rendimiento | Precio | Importe |
|---|---|---|---|---|---|
| 0500_THplus | m² | Lámina impermeable transpirable Thermochip PLUS | 1.05 | 2.05 | 2.15 |
| 0501-THH120 | m² | Panel sándwich machihembrado en las cuatro caras, Thermochip Roof Plus, THH 10-120-19 | 1.05 | 71.7 | 75.29 |
| 0101-Tor120 | Ud | Tornillo autorroscante para estructura de madera o metal, de acero galvanizado, de 6 mm de diámetro y 220 mm de longitud. | 7 | 0.29 | 2.03 |
| 0101-Cin01 | m |  | 1 | 1.53 | 1.53 |
| 0101_mo01 | h | Oficial 1ª carpintero. | 0.175 | 21.72 | 3.80 |
| 0101_mo02 | h | Ayudante carpintero. | 0.175 | 20.46 | 3.58 |
| % | % | Costes directos complementarios | 2 % | 88.38 | 1.77 |
|  |  | Total |  |  | 90.15 |

**21TH05THH140** m² Panel Thermochip THH/10-140-19 MH3000*550
Precio: 98.39
Panel sándwich machihembrado en las cuatro caras, Thermochip Plus, THH 10 - 140 - 19 "THERMOCHIP", compuesto de: cara exterior con lámina impermeable transpirable incorporada, tablero de aglomerado hidrófugo de 19 mm de espesor, núcleo aislante de espuma de poliestireno extruido, de 140 mm de espesor y cara interior de tablero aglomerado hidrófugo, de 10 mm de espesor, resistencia térmica 4,22 m²K/W, transmitancia 0,24 W/m²K, fijado mecánicamente sobre estructura; para formación de faldón en cubierta inclinada. Incluso tornillos autorroscantes, para fijación a soporte de madera; cinta autoadhesiva para sellado de juntas.
Incluye: Replanteo. Corte de las piezas. Colocación de los paneles que forman el tablero. Fijación mecánica de las piezas al soporte. Sellado de juntas y uniones.
Criterio de medición de proyecto: Superficie del faldón medida en verdadera magnitud, según documentación gráfica de Proyecto.
Criterio de medición de obra: Se medirá, en verdadera magnitud, la superficie realmente ejecutada según especificaciones de Proyecto.
Formato de panel: 3000mm*550mm

| Código | Ud | Descripción | Rendimiento | Precio | Importe |
|---|---|---|---|---|---|
| 0500_THplus | m² | Lámina impermeable transpirable Thermochip PLUS | 1.05 | 2.05 | 2.15 |
| 0501-THH140 | m² | Panel sándwich machihembrado en las cuatro caras, Thermochip Roof Plus, THH 10-140-19 | 1.05 | 79.2 | 83.16 |
| 0101-Tor140 | Ud | Tornillo autorroscante para estructura de madera o metal, de acero galvanizado, de 6 mm de diámetro y 240 mm de longitud. | 7 | 0.32 | 2.24 |
| 0101-Cin01 | m |  | 1 | 1.53 | 1.53 |
| 0101_mo01 | h | Oficial 1ª carpintero. | 0.175 | 21.72 | 3.80 |
| 0101_mo02 | h | Ayudante carpintero. | 0.175 | 20.46 | 3.58 |
| % | % | Costes directos complementarios | 2 % | 96.46 | 1.93 |
|  |  | Total |  |  | 98.39 |

**21TH05THH160** m² Panel Thermochip THH/10-160-19 MH3000*550
Precio: 106.41
Panel sándwich machihembrado en las cuatro caras, Thermochip Plus, ThH 10 - 160 - 19 "THERMOCHIP", compuesto de: cara exterior con lámina impermeable transpirable incorporada, tablero de aglomerado hidrófugo de 19 mm de espesor, núcleo aislante de espuma de poliestireno extruido, de 160 mm de espesor y cara interior de tablero aglomerado hidrófugo, de 10 mm de espesor, resistencia térmica 4,79 m²K/W, transmitancia 0,21 W/m²K, fijado mecánicamente sobre estructura; para formación de faldón en cubierta inclinada. Incluso tornillos autorroscantes, para fijación a soporte de madera; cinta autoadhesiva para sellado de juntas.
Incluye: Replanteo. Corte de las piezas. Colocación de los paneles que forman el tablero. Fijación mecánica de las piezas al soporte. Sellado de juntas y uniones.
Criterio de medición de proyecto: Superficie del faldón medida en verdadera magnitud, según documentación gráfica de Proyecto.
Criterio de medición de obra: Se medirá, en verdadera magnitud, la superficie realmente ejecutada según especificaciones de Proyecto.
Formato de panel: 3000mm*550mm

| Código | Ud | Descripción | Rendimiento | Precio | Importe |
|---|---|---|---|---|---|
| 0500_THplus | m² | Lámina impermeable transpirable Thermochip PLUS | 1.05 | 2.05 | 2.15 |
| 0501-THH160 | m² | Panel sándwich machihembrado en las cuatro caras, Thermochip Roof Plus, THH 10-160-19 | 1.05 | 86.69 | 91.02 |
| 0101-Tor160 | Ud | Tornillo autorroscante para estructura de madera o metal, de acero galvanizado, de 6 mm de diámetro y 240 mm de longitud. | 7 | 0.32 | 2.24 |
| 0101-Cin01 | m |  | 1 | 1.53 | 1.53 |
| 0101_mo01 | h | Oficial 1ª carpintero. | 0.175 | 21.72 | 3.80 |
| 0101_mo02 | h | Ayudante carpintero. | 0.175 | 20.46 | 3.58 |
| % | % | Costes directos complementarios | 2 % | 104.32 | 2.09 |
|  |  | Total |  |  | 106.41 |

**21TH05THH200** m² Panel Thermochip THH/10-200-19 MH3000*550
Precio: 122.45
Panel sándwich machihembrado en las cuatro caras, Thermochip Plus, THH 10 - 200 - 19 "THERMOCHIP", compuesto de: cara exterior con lámina impermeable transpirable incorporada, tablero de aglomerado hidrófugo de 19 mm de espesor, núcleo aislante de espuma de poliestireno extruido, de 200 mm de espesor y cara interior de tablero aglomerado hidrófugo, de 10 mm de espesor, resistencia térmica 5,63 m²K/W, transmitancia 0,18 W/m²K, fijado mecánicamente sobre estructura; para formación de faldón en cubierta inclinada. Incluso tornillos autorroscantes, para fijación a soporte de madera; cinta autoadhesiva para sellado de juntas.
Incluye: Replanteo. Corte de las piezas. Colocación de los paneles que forman el tablero. Fijación mecánica de las piezas al soporte. Sellado de juntas y uniones.
Criterio de medición de proyecto: Superficie del faldón medida en verdadera magnitud, según documentación gráfica de Proyecto.
Criterio de medición de obra: Se medirá, en verdadera magnitud, la superficie realmente ejecutada según especificaciones de Proyecto.
Formato de panel: 3000mm*550mm

| Código | Ud | Descripción | Rendimiento | Precio | Importe |
|---|---|---|---|---|---|
| 0500_THplus | m² | Lámina impermeable transpirable Thermochip PLUS | 1.05 | 2.05 | 2.15 |
| 0501-THH200 | m² | Panel sándwich machihembrado en las cuatro caras, Thermochip Roof Plus, THH 10-200-19 | 1.05 | 100.8 | 105.84 |
| 0101-Tor200 | Ud | Tornillo autorroscante para estructura de madera o metal, de acero galvanizado, de 6 mm de diámetro y 280 mm de longitud. | 7 | 0.45 | 3.15 |
| 0101-Cin01 | m |  | 1 | 1.53 | 1.53 |
| 0101_mo01 | h | Oficial 1ª carpintero. | 0.175 | 21.72 | 3.80 |
| 0101_mo02 | h | Ayudante carpintero. | 0.175 | 20.46 | 3.58 |
| % | % | Costes directos complementarios | 2 % | 120.05 | 2.40 |
|  |  | Total |  |  | 122.45 |

### 22THH-AGLOMERADO19_2400 Acabado en aglomerado hidrófugo 19mm 2400*550

**22TH05THH40** m² Panel Thermochip THH/19-40-19 MH2400*550
Precio: 69.2
Panel sándwich machihembrado en las cuatro caras, Thermochip Plus, THH 19 - 40 - 19 "THERMOCHIP", compuesto de: cara exterior con lámina impermeable transpirable incorporada, tablero de aglomerado hidrófugo de 19 mm de espesor, núcleo aislante de espuma de poliestireno extruido, de 40 mm de espesor y cara interior de tablero aglomerado hidrófugo de 19 mm de espesor, resistencia térmica 1,50 m²K/W, transmitancia 0,66 W/m²K, fijado mecánicamente sobre estructura; para formación de faldón en cubierta inclinada. Incluso tornillos autorroscantes, para fijación a soporte de madera; cinta autoadhesiva para sellado de juntas.
Incluye: Replanteo. Corte de las piezas. Colocación de los paneles que forman el tablero. Fijación mecánica de las piezas al soporte. Sellado de juntas y uniones.
Criterio de medición de proyecto: Superficie del faldón medida en verdadera magnitud, según documentación gráfica de Proyecto.
Criterio de medición de obra: Se medirá, en verdadera magnitud, la superficie realmente ejecutada según especificaciones de Proyecto.
Formato de panel: 2400mm*550mm

| Código | Ud | Descripción | Rendimiento | Precio | Importe |
|---|---|---|---|---|---|
| 0500_THplus | m² | Lámina impermeable transpirable Thermochip PLUS | 1.05 | 2.05 | 2.15 |
| 0501-THH040b | m² | Panel sándwich machihembrado en las cuatro caras, Thermochip Roof Plus, THH 19-40-19 (material) | 1.05 | 53.21 | 55.87 |
| 0101-Tor40 | Ud | Tornillo autorroscante para estructura de madera o metal, de acero galvanizado, de 6 mm de diámetro y 120 mm de longitud. | 7 | 0.13 | 0.91 |
| 0101-Cin01 | m |  | 1 | 1.53 | 1.53 |
| 0101_mo01 | h | Oficial 1ª carpintero. | 0.175 | 21.72 | 3.80 |
| 0101_mo02 | h | Ayudante carpintero. | 0.175 | 20.46 | 3.58 |
| % | % | Costes directos complementarios | 2 % | 67.84 | 1.36 |
|  |  | Total |  |  | 69.2 |

**22TH05THH50** m² Panel Thermochip THH/19-60-19 MH2400*550
Precio: 72.52
Panel sándwich machihembrado en las cuatro caras, Thermochip Plus, THH 19 - 50 - 19 "THERMOCHIP", compuesto de: cara exterior con lámina impermeable transpirable incorporada, tablero de aglomerado hidrófugo de 19 mm de espesor, núcleo aislante de espuma de poliestireno extruido, de 50 mm de espesor y cara interior de tablero aglomerado hidrófugo, de 19 mm de espesor, resistencia térmica 1,81 m²K/W, transmitancia 0,55 W/m²K, fijado mecánicamente sobre estructura; para formación de faldón en cubierta inclinada. Incluso tornillos autorroscantes, para fijación a soporte de madera; cinta autoadhesiva para sellado de juntas.
Incluye: Replanteo. Corte de las piezas. Colocación de los paneles que forman el tablero. Fijación mecánica de las piezas al soporte. Sellado de juntas y uniones.
Criterio de medición de proyecto: Superficie del faldón medida en verdadera magnitud, según documentación gráfica de Proyecto.
Criterio de medición de obra: Se medirá, en verdadera magnitud, la superficie realmente ejecutada según especificaciones de Proyecto.
Formato de panel: 2400mm*550mm

| Código | Ud | Descripción | Rendimiento | Precio | Importe |
|---|---|---|---|---|---|
| 0500_THplus | m² | Lámina impermeable transpirable Thermochip PLUS | 1.05 | 2.05 | 2.15 |
| 0501-THH050b | m² | Panel sándwich machihembrado en las cuatro caras, Thermochip Roof Plus, THH 19-40-19 (material) | 1.05 | 56.31 | 59.13 |
| 0101-Tor50 | Ud | Tornillo autorroscante para estructura de madera o metal, de acero galvanizado, de 6 mm de diámetro y 140 mm de longitud. | 7 | 0.13 | 0.91 |
| 0101-Cin01 | m |  | 1 | 1.53 | 1.53 |
| 0101_mo01 | h | Oficial 1ª carpintero. | 0.175 | 21.72 | 3.80 |
| 0101_mo02 | h | Ayudante carpintero. | 0.175 | 20.46 | 3.58 |
| % | % | Costes directos complementarios | 2 % | 71.10 | 1.42 |
|  |  | Total |  |  | 72.52 |

**22TH05THH60** m² Panel Thermochip THH/19-60-19 MH2400*550
Precio: 76.4
Panel sándwich machihembrado en las cuatro caras, Thermochip Plus, THH 19 - 60 - 19 "THERMOCHIP", compuesto de: cara exterior con lámina impermeable transpirable incorporada, tablero de aglomerado hidrófugo de 19 mm de espesor, núcleo aislante de espuma de poliestireno extruido, de 60 mm de espesor y cara interior de tablero aglomerado hidrófugo, de 19 mm de espesor, resistencia térmica 2,01 m²K/W, transmitancia 0,50 W/m²K, fijado mecánicamente sobre estructura; para formación de faldón en cubierta inclinada. Incluso tornillos autorroscantes, para fijación a soporte de madera; cinta autoadhesiva para sellado de juntas.
Incluye: Replanteo. Corte de las piezas. Colocación de los paneles que forman el tablero. Fijación mecánica de las piezas al soporte. Sellado de juntas y uniones.
Criterio de medición de proyecto: Superficie del faldón medida en verdadera magnitud, según documentación gráfica de Proyecto.
Criterio de medición de obra: Se medirá, en verdadera magnitud, la superficie realmente ejecutada según especificaciones de Proyecto.
Formato de panel: 2400mm*550mm

| Código | Ud | Descripción | Rendimiento | Precio | Importe |
|---|---|---|---|---|---|
| 0500_THplus | m² | Lámina impermeable transpirable Thermochip PLUS | 1.05 | 2.05 | 2.15 |
| 0501-THH060b | m² | Panel sándwich machihembrado en las cuatro caras, Thermochip Roof Plus, THH 19-60-19 (material) | 1.05 | 59.67 | 62.65 |
| 0101-Tor60 | Ud | Tornillo autorroscante para estructura de madera o metal, de acero galvanizado, de 6 mm de diámetro y 160 mm de longitud. | 7 | 0.17 | 1.19 |
| 0101-Cin01 | m |  | 1 | 1.53 | 1.53 |
| 0101_mo01 | h | Oficial 1ª carpintero. | 0.175 | 21.72 | 3.80 |
| 0101_mo02 | h | Ayudante carpintero. | 0.175 | 20.46 | 3.58 |
| % | % | Costes directos complementarios | 2 % | 74.90 | 1.50 |
|  |  | Total |  |  | 76.4 |

**22TH05THH80** m² Panel Thermochip THH/19-80-19 MH2400*550
Precio: 83.31
Panel sándwich machihembrado en las cuatro caras, Thermochip Plus, THH 19 - 80 - 19 "THERMOCHIP", compuesto de: cara exterior con lámina impermeable transpirable incorporada, tablero de aglomerado hidrófugo de 19 mm de espesor, núcleo aislante de espuma de poliestireno extruido, de 80 mm de espesor y cara interior de tablero aglomerado hidrófugo, de 19 mm de espesor, resistencia térmica 2,58 m²K/W, transmitancia 0,39 W/m²K, fijado mecánicamente sobre estructura; para formación de faldón en cubierta inclinada. Incluso tornillos autorroscantes, para fijación a soporte de madera; cinta autoadhesiva para sellado de juntas.
Incluye: Replanteo. Corte de las piezas. Colocación de los paneles que forman el tablero. Fijación mecánica de las piezas al soporte. Sellado de juntas y uniones.
Criterio de medición de proyecto: Superficie del faldón medida en verdadera magnitud, según documentación gráfica de Proyecto.
Criterio de medición de obra: Se medirá, en verdadera magnitud, la superficie realmente ejecutada según especificaciones de Proyecto.
Formato de panel: 2400mm*550mm

| Código | Ud | Descripción | Rendimiento | Precio | Importe |
|---|---|---|---|---|---|
| 0500_THplus | m² | Lámina impermeable transpirable Thermochip PLUS | 1.05 | 2.05 | 2.15 |
| 0501-THH080b | m² | Panel sándwich machihembrado en las cuatro caras, Thermochip Roof Plus, THH 19-80-19 (material) | 1.05 | 65.92 | 69.22 |
| 0101-Tor80 | Ud | Tornillo autorroscante para estructura de madera o metal, de acero galvanizado, de 6 mm de diámetro y 180 mm de longitud. | 7 | 0.2 | 1.40 |
| 0101-Cin01 | m |  | 1 | 1.53 | 1.53 |
| 0101_mo01 | h | Oficial 1ª carpintero. | 0.175 | 21.72 | 3.80 |
| 0101_mo02 | h | Ayudante carpintero. | 0.175 | 20.46 | 3.58 |
| % | % | Costes directos complementarios | 2 % | 81.68 | 1.63 |
|  |  | Total |  |  | 83.31 |

**22TH05THH100** m² Panel Thermochip THH/19-100-19 MH2400*550
Precio: 90.18
Panel sándwich machihembrado en las cuatro caras, Thermochip Plus, THH 19 - 100 - 19 "THERMOCHIP", compuesto de: cara exterior con lámina impermeable transpirable incorporada, tablero de aglomerado hidrófugo de 19 mm de espesor, núcleo aislante de espuma de poliestireno extruido, de 100 mm de espesor y cara interior de tablero aglomerado hidrófugo, de 19 mm de espesor, resistencia térmica 3,00 m²K/W, transmitancia 0,33 W/m²K, fijado mecánicamente sobre estructura; para formación de faldón en cubierta inclinada. Incluso tornillos autorroscantes, para fijación a soporte de madera; cinta autoadhesiva para sellado de juntas.
Incluye: Replanteo. Corte de las piezas. Colocación de los paneles que forman el tablero. Fijación mecánica de las piezas al soporte. Sellado de juntas y uniones.
Criterio de medición de proyecto: Superficie del faldón medida en verdadera magnitud, según documentación gráfica de Proyecto.
Criterio de medición de obra: Se medirá, en verdadera magnitud, la superficie realmente ejecutada según especificaciones de Proyecto.
Formato de panel: 2400mm*550mm

| Código | Ud | Descripción | Rendimiento | Precio | Importe |
|---|---|---|---|---|---|
| 0500_THplus | m² | Lámina impermeable transpirable Thermochip PLUS | 1.05 | 2.05 | 2.15 |
| 0501-THH100b | m² | Panel sándwich machihembrado en las cuatro caras, Thermochip Roof Plus, THH 19-100-19 (material) | 1.05 | 72.07 | 75.67 |
| 0101-Tor100 | Ud | Tornillo autorroscante para estructura de madera o metal, de acero galvanizado, de 6 mm de diámetro y 200 mm de longitud. | 7 | 0.24 | 1.68 |
| 0101-Cin01 | m |  | 1 | 1.53 | 1.53 |
| 0101_mo01 | h | Oficial 1ª carpintero. | 0.175 | 21.72 | 3.80 |
| 0101_mo02 | h | Ayudante carpintero. | 0.175 | 20.46 | 3.58 |
| % | % | Costes directos complementarios | 2 % | 88.41 | 1.77 |
|  |  | Total |  |  | 90.18 |

**22TH05THH120** m² Panel Thermochip THH/19-120-19 MH2400*550
Precio: 101.09
Panel sándwich machihembrado en las cuatro caras, Thermochip Plus, THH 19 - 120 - 19 "THERMOCHIP", compuesto de: cara exterior con lámina impermeable transpirable incorporada, tablero de aglomerado hidrófugo de 19 mm de espesor, núcleo aislante de espuma de poliestireno extruido, de 120 mm de espesor y cara interior de tablero aglomerado hidrófugo, de 19 mm de espesor, resistencia térmica 3,70 m²K/W, transmitancia 0,27 W/m²K, fijado mecánicamente sobre estructura; para formación de faldón en cubierta inclinada. Incluso tornillos autorroscantes, para fijación a soporte de madera; cinta autoadhesiva para sellado de juntas.
Incluye: Replanteo. Corte de las piezas. Colocación de los paneles que forman el tablero. Fijación mecánica de las piezas al soporte. Sellado de juntas y uniones.
Criterio de medición de proyecto: Superficie del faldón medida en verdadera magnitud, según documentación gráfica de Proyecto.
Criterio de medición de obra: Se medirá, en verdadera magnitud, la superficie realmente ejecutada según especificaciones de Proyecto.
Formato de panel: 2400mm*550mm

| Código | Ud | Descripción | Rendimiento | Precio | Importe |
|---|---|---|---|---|---|
| 0500_THplus | m² | Lámina impermeable transpirable Thermochip PLUS | 1.05 | 2.05 | 2.15 |
| 0501-THH120b | m² | Panel sándwich machihembrado en las cuatro caras, Thermochip Roof Plus, THH 19-120-19 (material) | 1.05 | 81.92 | 86.02 |
| 0101-Tor120 | Ud | Tornillo autorroscante para estructura de madera o metal, de acero galvanizado, de 6 mm de diámetro y 220 mm de longitud. | 7 | 0.29 | 2.03 |
| 0101-Cin01 | m |  | 1 | 1.53 | 1.53 |
| 0101_mo01 | h | Oficial 1ª carpintero. | 0.175 | 21.72 | 3.80 |
| 0101_mo02 | h | Ayudante carpintero. | 0.175 | 20.46 | 3.58 |
| % | % | Costes directos complementarios | 2 % | 99.11 | 1.98 |
|  |  | Total |  |  | 101.09 |

**22TH05THH140** m² Panel Thermochip THH/19-140-19 MH2400*550
Precio: 110.33
Panel sándwich machihembrado en las cuatro caras, Thermochip Plus, THH 19 - 140 - 19 "THERMOCHIP", compuesto de: cara exterior con lámina impermeable transpirable incorporada, tablero de aglomerado hidrófugo de 19 mm de espesor, núcleo aislante de espuma de poliestireno extruido, de 140 mm de espesor y cara interior de tablero aglomerado hidrófugo, de 19 mm de espesor, resistencia térmica 4,29 m²K/W, transmitancia 0,23 W/m²K, fijado mecánicamente sobre estructura; para formación de faldón en cubierta inclinada. Incluso tornillos autorroscantes, para fijación a soporte de madera; cinta autoadhesiva para sellado de juntas.
Incluye: Replanteo. Corte de las piezas. Colocación de los paneles que forman el tablero. Fijación mecánica de las piezas al soporte. Sellado de juntas y uniones.
Criterio de medición de proyecto: Superficie del faldón medida en verdadera magnitud, según documentación gráfica de Proyecto.
Criterio de medición de obra: Se medirá, en verdadera magnitud, la superficie realmente ejecutada según especificaciones de Proyecto.
Formato de panel: 2400mm*550mm

| Código | Ud | Descripción | Rendimiento | Precio | Importe |
|---|---|---|---|---|---|
| 0500_THplus | m² | Lámina impermeable transpirable Thermochip PLUS | 1.05 | 2.05 | 2.15 |
| 0501-THH140b | m² | Panel sándwich machihembrado en las cuatro caras, Thermochip Roof Plus, THH 19-140-19 (material) | 1.05 | 90.35 | 94.87 |
| 0101-Tor140 | Ud | Tornillo autorroscante para estructura de madera o metal, de acero galvanizado, de 6 mm de diámetro y 240 mm de longitud. | 7 | 0.32 | 2.24 |
| 0101-Cin01 | m |  | 1 | 1.53 | 1.53 |
| 0101_mo01 | h | Oficial 1ª carpintero. | 0.175 | 21.72 | 3.80 |
| 0101_mo02 | h | Ayudante carpintero. | 0.175 | 20.46 | 3.58 |
| % | % | Costes directos complementarios | 2 % | 108.17 | 2.16 |
|  |  | Total |  |  | 110.33 |

**22TH05THH160** m² Panel Thermochip THH/19-160-19 MH2400*550
Precio: 119.31
Panel sándwich machihembrado en las cuatro caras, Thermochip Plus, ThH 19 - 160 - 19 "THERMOCHIP", compuesto de: cara exterior con lámina impermeable transpirable incorporada, tablero de aglomerado hidrófugo de 19 mm de espesor, núcleo aislante de espuma de poliestireno extruido, de 160 mm de espesor y cara interior de tablero aglomerado hidrófugo, de 19 mm de espesor, resistencia térmica 4,86 m²K/W, transmitancia 0,21 W/m²K, fijado mecánicamente sobre estructura; para formación de faldón en cubierta inclinada. Incluso tornillos autorroscantes, para fijación a soporte de madera; cinta autoadhesiva para sellado de juntas.
Incluye: Replanteo. Corte de las piezas. Colocación de los paneles que forman el tablero. Fijación mecánica de las piezas al soporte. Sellado de juntas y uniones.
Criterio de medición de proyecto: Superficie del faldón medida en verdadera magnitud, según documentación gráfica de Proyecto.
Criterio de medición de obra: Se medirá, en verdadera magnitud, la superficie realmente ejecutada según especificaciones de Proyecto.
Formato de panel: 2400mm*550mm

| Código | Ud | Descripción | Rendimiento | Precio | Importe |
|---|---|---|---|---|---|
| 0500_THplus | m² | Lámina impermeable transpirable Thermochip PLUS | 1.05 | 2.05 | 2.15 |
| 0501-THH160b | m² | Panel sándwich machihembrado en las cuatro caras, Thermochip Roof Plus, THH 19-160-19 (material) | 1.05 | 98.73 | 103.67 |
| 0101-Tor160 | Ud | Tornillo autorroscante para estructura de madera o metal, de acero galvanizado, de 6 mm de diámetro y 240 mm de longitud. | 7 | 0.32 | 2.24 |
| 0101-Cin01 | m |  | 1 | 1.53 | 1.53 |
| 0101_mo01 | h | Oficial 1ª carpintero. | 0.175 | 21.72 | 3.80 |
| 0101_mo02 | h | Ayudante carpintero. | 0.175 | 20.46 | 3.58 |
| % | % | Costes directos complementarios | 2 % | 116.97 | 2.34 |
|  |  | Total |  |  | 119.31 |

**22TH05THH200** m² Panel Thermochip THH/19-200-19 MH2400*550
Precio: 136.99
Panel sándwich machihembrado en las cuatro caras, Thermochip Plus, THH 19 - 200 - 19 "THERMOCHIP", compuesto de: cara exterior con lámina impermeable transpirable incorporada, tablero de aglomerado hidrófugo de 19 mm de espesor, núcleo aislante de espuma de poliestireno extruido, de 200 mm de espesor y cara interior de tablero aglomerado hidrófugo, de 19 mm de espesor, resistencia térmica 5,70 m²K/W, transmitancia 0,18 W/m²K, fijado mecánicamente sobre estructura; para formación de faldón en cubierta inclinada. Incluso tornillos autorroscantes, para fijación a soporte de madera; cinta autoadhesiva para sellado de juntas.
Incluye: Replanteo. Corte de las piezas. Colocación de los paneles que forman el tablero. Fijación mecánica de las piezas al soporte. Sellado de juntas y uniones.
Criterio de medición de proyecto: Superficie del faldón medida en verdadera magnitud, según documentación gráfica de Proyecto.
Criterio de medición de obra: Se medirá, en verdadera magnitud, la superficie realmente ejecutada según especificaciones de Proyecto.
Formato de panel: 2400mm*550mm

| Código | Ud | Descripción | Rendimiento | Precio | Importe |
|---|---|---|---|---|---|
| 0500_THplus | m² | Lámina impermeable transpirable Thermochip PLUS | 1.05 | 2.05 | 2.15 |
| 0501-THH200b | m² | Panel sándwich machihembrado en las cuatro caras, Thermochip Roof Plus, THH 19-200-19 (material) | 1.05 | 114.37 | 120.09 |
| 0101-Tor200 | Ud | Tornillo autorroscante para estructura de madera o metal, de acero galvanizado, de 6 mm de diámetro y 280 mm de longitud. | 7 | 0.45 | 3.15 |
| 0101-Cin01 | m |  | 1 | 1.53 | 1.53 |
| 0101_mo01 | h | Oficial 1ª carpintero. | 0.175 | 21.72 | 3.80 |
| 0101_mo02 | h | Ayudante carpintero. | 0.175 | 20.46 | 3.58 |
| % | % | Costes directos complementarios | 2 % | 134.30 | 2.69 |
|  |  | Total |  |  | 136.99 |

### 23THH-AGLOMERADO19_3000 Acabado en aglomerado hidrófugo 19mm 3000*550

**23TH05THH40** m² Panel Thermochip THH/19-40-19 MH3000*550
Precio: 69.2
Panel sándwich machihembrado en las cuatro caras, Thermochip Plus, THH 19 - 40 - 19 "THERMOCHIP", compuesto de: cara exterior con lámina impermeable transpirable incorporada, tablero de aglomerado hidrófugo de 19 mm de espesor, núcleo aislante de espuma de poliestireno extruido, de 40 mm de espesor y cara interior de tablero aglomerado hidrófugo de 19 mm de espesor, resistencia térmica 1,50 m²K/W, transmitancia 0,66 W/m²K, fijado mecánicamente sobre estructura; para formación de faldón en cubierta inclinada. Incluso tornillos autorroscantes, para fijación a soporte de madera; cinta autoadhesiva para sellado de juntas.
Incluye: Replanteo. Corte de las piezas. Colocación de los paneles que forman el tablero. Fijación mecánica de las piezas al soporte. Sellado de juntas y uniones.
Criterio de medición de proyecto: Superficie del faldón medida en verdadera magnitud, según documentación gráfica de Proyecto.
Criterio de medición de obra: Se medirá, en verdadera magnitud, la superficie realmente ejecutada según especificaciones de Proyecto.
Formato de panel: 3000mm*550mm

| Código | Ud | Descripción | Rendimiento | Precio | Importe |
|---|---|---|---|---|---|
| 0500_THplus | m² | Lámina impermeable transpirable Thermochip PLUS | 1.05 | 2.05 | 2.15 |
| 0501-THH040b | m² | Panel sándwich machihembrado en las cuatro caras, Thermochip Roof Plus, THH 19-40-19 | 1.05 | 53.21 | 55.87 |
| 0101-Tor40 | Ud | Tornillo autorroscante para estructura de madera o metal, de acero galvanizado, de 6 mm de diámetro y 120 mm de longitud. | 7 | 0.13 | 0.91 |
| 0101-Cin01 | m |  | 1 | 1.53 | 1.53 |
| 0101_mo01 | h | Oficial 1ª carpintero. | 0.175 | 21.72 | 3.80 |
| 0101_mo02 | h | Ayudante carpintero. | 0.175 | 20.46 | 3.58 |
| % | % | Costes directos complementarios | 2 % | 67.84 | 1.36 |
|  |  | Total |  |  | 69.2 |

**23TH05THH50** m² Panel Thermochip THH/19-60-19 MH3000*550
Precio: 72.52
Panel sándwich machihembrado en las cuatro caras, Thermochip Plus, THH 19 - 50 - 19 "THERMOCHIP", compuesto de: cara exterior con lámina impermeable transpirable incorporada, tablero de aglomerado hidrófugo de 19 mm de espesor, núcleo aislante de espuma de poliestireno extruido, de 50 mm de espesor y cara interior de tablero aglomerado hidrófugo, de 19 mm de espesor, resistencia térmica 1,81 m²K/W, transmitancia 0,55 W/m²K, fijado mecánicamente sobre estructura; para formación de faldón en cubierta inclinada. Incluso tornillos autorroscantes, para fijación a soporte de madera; cinta autoadhesiva para sellado de juntas.
Incluye: Replanteo. Corte de las piezas. Colocación de los paneles que forman el tablero. Fijación mecánica de las piezas al soporte. Sellado de juntas y uniones.
Criterio de medición de proyecto: Superficie del faldón medida en verdadera magnitud, según documentación gráfica de Proyecto.
Criterio de medición de obra: Se medirá, en verdadera magnitud, la superficie realmente ejecutada según especificaciones de Proyecto..
Formato de panel: 3000mm*550mm

| Código | Ud | Descripción | Rendimiento | Precio | Importe |
|---|---|---|---|---|---|
| 0500_THplus | m² | Lámina impermeable transpirable Thermochip PLUS | 1.05 | 2.05 | 2.15 |
| 0501-THH050b | m² | Panel sándwich machihembrado en las cuatro caras, Thermochip Roof Plus, THH 19-40-19 | 1.05 | 56.31 | 59.13 |
| 0101-Tor50 | Ud | Tornillo autorroscante para estructura de madera o metal, de acero galvanizado, de 6 mm de diámetro y 140 mm de longitud. | 7 | 0.13 | 0.91 |
| 0101-Cin01 | m |  | 1 | 1.53 | 1.53 |
| 0101_mo01 | h | Oficial 1ª carpintero. | 0.175 | 21.72 | 3.80 |
| 0101_mo02 | h | Ayudante carpintero. | 0.175 | 20.46 | 3.58 |
| % | % | Costes directos complementarios | 2 % | 71.10 | 1.42 |
|  |  | Total |  |  | 72.52 |

**23TH05THH60** m² Panel Thermochip THH/19-60-19 MH3000*550
Precio: 76.4
Panel sándwich machihembrado en las cuatro caras, Thermochip Plus, THH 19 - 60 - 19 "THERMOCHIP", compuesto de: cara exterior con lámina impermeable transpirable incorporada, tablero de aglomerado hidrófugo de 19 mm de espesor, núcleo aislante de espuma de poliestireno extruido, de 60 mm de espesor y cara interior de tablero aglomerado hidrófugo, de 19 mm de espesor, resistencia térmica 2,01 m²K/W, transmitancia 0,50 W/m²K, fijado mecánicamente sobre estructura; para formación de faldón en cubierta inclinada. Incluso tornillos autorroscantes, para fijación a soporte de madera; cinta autoadhesiva para sellado de juntas.
Incluye: Replanteo. Corte de las piezas. Colocación de los paneles que forman el tablero. Fijación mecánica de las piezas al soporte. Sellado de juntas y uniones.
Criterio de medición de proyecto: Superficie del faldón medida en verdadera magnitud, según documentación gráfica de Proyecto.
Criterio de medición de obra: Se medirá, en verdadera magnitud, la superficie realmente ejecutada según especificaciones de Proyecto.
Formato de panel: 3000mm*550mm

| Código | Ud | Descripción | Rendimiento | Precio | Importe |
|---|---|---|---|---|---|
| 0500_THplus | m² | Lámina impermeable transpirable Thermochip PLUS | 1.05 | 2.05 | 2.15 |
| 0501-THH060b | m² | Panel sándwich machihembrado en las cuatro caras, Thermochip Roof Plus, THH 19-60-19 | 1.05 | 59.67 | 62.65 |
| 0101-Tor60 | Ud | Tornillo autorroscante para estructura de madera o metal, de acero galvanizado, de 6 mm de diámetro y 160 mm de longitud. | 7 | 0.17 | 1.19 |
| 0101-Cin01 | m |  | 1 | 1.53 | 1.53 |
| 0101_mo01 | h | Oficial 1ª carpintero. | 0.175 | 21.72 | 3.80 |
| 0101_mo02 | h | Ayudante carpintero. | 0.175 | 20.46 | 3.58 |
| % | % | Costes directos complementarios | 2 % | 74.90 | 1.50 |
|  |  | Total |  |  | 76.4 |

**23TH05THH80** m² Panel Thermochip THH/19-80-19 MH3000*550
Precio: 83.31
Panel sándwich machihembrado en las cuatro caras, Thermochip Plus, THH 19 - 80 - 19 "THERMOCHIP", compuesto de: cara exterior con lámina impermeable transpirable incorporada, tablero de aglomerado hidrófugo de 19 mm de espesor, núcleo aislante de espuma de poliestireno extruido, de 80 mm de espesor y cara interior de tablero aglomerado hidrófugo, de 19 mm de espesor, resistencia térmica 2,58 m²K/W, transmitancia 0,39 W/m²K, fijado mecánicamente sobre estructura; para formación de faldón en cubierta inclinada. Incluso tornillos autorroscantes, para fijación a soporte de madera; cinta autoadhesiva para sellado de juntas.
Incluye: Replanteo. Corte de las piezas. Colocación de los paneles que forman el tablero. Fijación mecánica de las piezas al soporte. Sellado de juntas y uniones.
Criterio de medición de proyecto: Superficie del faldón medida en verdadera magnitud, según documentación gráfica de Proyecto.
Criterio de medición de obra: Se medirá, en verdadera magnitud, la superficie realmente ejecutada según especificaciones de Proyecto.
Formato de panel: 3000mm*550mm

| Código | Ud | Descripción | Rendimiento | Precio | Importe |
|---|---|---|---|---|---|
| 0500_THplus | m² | Lámina impermeable transpirable Thermochip PLUS | 1.05 | 2.05 | 2.15 |
| 0501-THH080b | m² | Panel sándwich machihembrado en las cuatro caras, Thermochip Roof Plus, THH 19-80-19 | 1.05 | 65.92 | 69.22 |
| 0101-Tor80 | Ud | Tornillo autorroscante para estructura de madera o metal, de acero galvanizado, de 6 mm de diámetro y 180 mm de longitud. | 7 | 0.2 | 1.40 |
| 0101-Cin01 | m |  | 1 | 1.53 | 1.53 |
| 0101_mo01 | h | Oficial 1ª carpintero. | 0.175 | 21.72 | 3.80 |
| 0101_mo02 | h | Ayudante carpintero. | 0.175 | 20.46 | 3.58 |
| % | % | Costes directos complementarios | 2 % | 81.68 | 1.63 |
|  |  | Total |  |  | 83.31 |

**23TH05THH100** m² Panel Thermochip THH/19-100-19 MH3000*550
Precio: 90.18
Panel sándwich machihembrado en las cuatro caras, Thermochip Plus, THH 19 - 100 - 19 "THERMOCHIP", compuesto de: cara exterior con lámina impermeable transpirable incorporada, tablero de aglomerado hidrófugo de 19 mm de espesor, núcleo aislante de espuma de poliestireno extruido, de 100 mm de espesor y cara interior de tablero aglomerado hidrófugo, de 19 mm de espesor, resistencia térmica 3,00 m²K/W, transmitancia 0,33 W/m²K, fijado mecánicamente sobre estructura; para formación de faldón en cubierta inclinada. Incluso tornillos autorroscantes, para fijación a soporte de madera; cinta autoadhesiva para sellado de juntas.
Incluye: Replanteo. Corte de las piezas. Colocación de los paneles que forman el tablero. Fijación mecánica de las piezas al soporte. Sellado de juntas y uniones.
Criterio de medición de proyecto: Superficie del faldón medida en verdadera magnitud, según documentación gráfica de Proyecto.
Criterio de medición de obra: Se medirá, en verdadera magnitud, la superficie realmente ejecutada según especificaciones de Proyecto.
Formato de panel: 3000mm*550mm

| Código | Ud | Descripción | Rendimiento | Precio | Importe |
|---|---|---|---|---|---|
| 0500_THplus | m² | Lámina impermeable transpirable Thermochip PLUS | 1.05 | 2.05 | 2.15 |
| 0501-THH100b | m² | Panel sándwich machihembrado en las cuatro caras, Thermochip Roof Plus, THH 19-100-19 | 1.05 | 72.07 | 75.67 |
| 0101-Tor100 | Ud | Tornillo autorroscante para estructura de madera o metal, de acero galvanizado, de 6 mm de diámetro y 200 mm de longitud. | 7 | 0.24 | 1.68 |
| 0101-Cin01 | m |  | 1 | 1.53 | 1.53 |
| 0101_mo01 | h | Oficial 1ª carpintero. | 0.175 | 21.72 | 3.80 |
| 0101_mo02 | h | Ayudante carpintero. | 0.175 | 20.46 | 3.58 |
| % | % | Costes directos complementarios | 2 % | 88.41 | 1.77 |
|  |  | Total |  |  | 90.18 |

**23TH05THH120** m² Panel Thermochip THH/19-120-19 MH3000*550
Precio: 101.09
Panel sándwich machihembrado en las cuatro caras, Thermochip Plus, THH 19 - 120 - 19 "THERMOCHIP", compuesto de: cara exterior con lámina impermeable transpirable incorporada, tablero de aglomerado hidrófugo de 19 mm de espesor, núcleo aislante de espuma de poliestireno extruido, de 120 mm de espesor y cara interior de tablero aglomerado hidrófugo, de 19 mm de espesor, resistencia térmica 3,70 m²K/W, transmitancia 0,27 W/m²K, fijado mecánicamente sobre estructura; para formación de faldón en cubierta inclinada. Incluso tornillos autorroscantes, para fijación a soporte de madera; cinta autoadhesiva para sellado de juntas.
Incluye: Replanteo. Corte de las piezas. Colocación de los paneles que forman el tablero. Fijación mecánica de las piezas al soporte. Sellado de juntas y uniones.
Criterio de medición de proyecto: Superficie del faldón medida en verdadera magnitud, según documentación gráfica de Proyecto.
Criterio de medición de obra: Se medirá, en verdadera magnitud, la superficie realmente ejecutada según especificaciones de Proyecto.
Formato de panel: 3000mm*550mm

| Código | Ud | Descripción | Rendimiento | Precio | Importe |
|---|---|---|---|---|---|
| 0500_THplus | m² | Lámina impermeable transpirable Thermochip PLUS | 1.05 | 2.05 | 2.15 |
| 0501-THH120b | m² | Panel sándwich machihembrado en las cuatro caras, Thermochip Roof Plus, THH 19-120-19 | 1.05 | 81.92 | 86.02 |
| 0101-Tor120 | Ud | Tornillo autorroscante para estructura de madera o metal, de acero galvanizado, de 6 mm de diámetro y 220 mm de longitud. | 7 | 0.29 | 2.03 |
| 0101-Cin01 | m |  | 1 | 1.53 | 1.53 |
| 0101_mo01 | h | Oficial 1ª carpintero. | 0.175 | 21.72 | 3.80 |
| 0101_mo02 | h | Ayudante carpintero. | 0.175 | 20.46 | 3.58 |
| % | % | Costes directos complementarios | 2 % | 99.11 | 1.98 |
|  |  | Total |  |  | 101.09 |

**23TH05THH140** m² Panel Thermochip THH/19-140-19 MH3000*550
Precio: 110.33
Panel sándwich machihembrado en las cuatro caras, Thermochip Plus, THH 19 - 140 - 19 "THERMOCHIP", compuesto de: cara exterior con lámina impermeable transpirable incorporada, tablero de aglomerado hidrófugo de 19 mm de espesor, núcleo aislante de espuma de poliestireno extruido, de 140 mm de espesor y cara interior de tablero aglomerado hidrófugo, de 19 mm de espesor, resistencia térmica 4,29 m²K/W, transmitancia 0,23 W/m²K, fijado mecánicamente sobre estructura; para formación de faldón en cubierta inclinada. Incluso tornillos autorroscantes, para fijación a soporte de madera; cinta autoadhesiva para sellado de juntas.
Incluye: Replanteo. Corte de las piezas. Colocación de los paneles que forman el tablero. Fijación mecánica de las piezas al soporte. Sellado de juntas y uniones.
Criterio de medición de proyecto: Superficie del faldón medida en verdadera magnitud, según documentación gráfica de Proyecto.
Criterio de medición de obra: Se medirá, en verdadera magnitud, la superficie realmente ejecutada según especificaciones de Proyecto.
Formato de panel: 3000mm*550mm

| Código | Ud | Descripción | Rendimiento | Precio | Importe |
|---|---|---|---|---|---|
| 0500_THplus | m² | Lámina impermeable transpirable Thermochip PLUS | 1.05 | 2.05 | 2.15 |
| 0501-THH140b | m² | Panel sándwich machihembrado en las cuatro caras, Thermochip Roof Plus, THH 19-140-19 | 1.05 | 90.35 | 94.87 |
| 0101-Tor140 | Ud | Tornillo autorroscante para estructura de madera o metal, de acero galvanizado, de 6 mm de diámetro y 240 mm de longitud. | 7 | 0.32 | 2.24 |
| 0101-Cin01 | m |  | 1 | 1.53 | 1.53 |
| 0101_mo01 | h | Oficial 1ª carpintero. | 0.175 | 21.72 | 3.80 |
| 0101_mo02 | h | Ayudante carpintero. | 0.175 | 20.46 | 3.58 |
| % | % | Costes directos complementarios | 2 % | 108.17 | 2.16 |
|  |  | Total |  |  | 110.33 |

**23TH05THH160** m² Panel Thermochip THH/19-160-19 MH3000*550
Precio: 119.31
Panel sándwich machihembrado en las cuatro caras, Thermochip Plus, ThH 19 - 160 - 19 "THERMOCHIP", compuesto de: cara exterior con lámina impermeable transpirable incorporada, tablero de aglomerado hidrófugo de 19 mm de espesor, núcleo aislante de espuma de poliestireno extruido, de 160 mm de espesor y cara interior de tablero aglomerado hidrófugo, de 19 mm de espesor, resistencia térmica 4,86 m²K/W, transmitancia 0,21 W/m²K, fijado mecánicamente sobre estructura; para formación de faldón en cubierta inclinada. Incluso tornillos autorroscantes, para fijación a soporte de madera; cinta autoadhesiva para sellado de juntas.
Incluye: Replanteo. Corte de las piezas. Colocación de los paneles que forman el tablero. Fijación mecánica de las piezas al soporte. Sellado de juntas y uniones.
Criterio de medición de proyecto: Superficie del faldón medida en verdadera magnitud, según documentación gráfica de Proyecto.
Criterio de medición de obra: Se medirá, en verdadera magnitud, la superficie realmente ejecutada según especificaciones de Proyecto.
Formato de panel: 3000mm*550mm

| Código | Ud | Descripción | Rendimiento | Precio | Importe |
|---|---|---|---|---|---|
| 0500_THplus | m² | Lámina impermeable transpirable Thermochip PLUS | 1.05 | 2.05 | 2.15 |
| 0501-THH160b | m² | Panel sándwich machihembrado en las cuatro caras, Thermochip Roof Plus, THH 19-160-19 | 1.05 | 98.73 | 103.67 |
| 0101-Tor160 | Ud | Tornillo autorroscante para estructura de madera o metal, de acero galvanizado, de 6 mm de diámetro y 240 mm de longitud. | 7 | 0.32 | 2.24 |
| 0101-Cin01 | m |  | 1 | 1.53 | 1.53 |
| 0101_mo01 | h | Oficial 1ª carpintero. | 0.175 | 21.72 | 3.80 |
| 0101_mo02 | h | Ayudante carpintero. | 0.175 | 20.46 | 3.58 |
| % | % | Costes directos complementarios | 2 % | 116.97 | 2.34 |
|  |  | Total |  |  | 119.31 |

**23TH05THH200** m² Panel Thermochip THH/19-200-19 MH3000*550
Precio: 136.99
Panel sándwich machihembrado en las cuatro caras, Thermochip Plus, THH 19 - 200 - 19 "THERMOCHIP", compuesto de: cara exterior con lámina impermeable transpirable incorporada, tablero de aglomerado hidrófugo de 19 mm de espesor, núcleo aislante de espuma de poliestireno extruido, de 200 mm de espesor y cara interior de tablero aglomerado hidrófugo, de 19 mm de espesor, resistencia térmica 5,70 m²K/W, transmitancia 0,18 W/m²K, fijado mecánicamente sobre estructura; para formación de faldón en cubierta inclinada. Incluso tornillos autorroscantes, para fijación a soporte de madera; cinta autoadhesiva para sellado de juntas.
Incluye: Replanteo. Corte de las piezas. Colocación de los paneles que forman el tablero. Fijación mecánica de las piezas al soporte. Sellado de juntas y uniones.
Criterio de medición de proyecto: Superficie del faldón medida en verdadera magnitud, según documentación gráfica de Proyecto.
Criterio de medición de obra: Se medirá, en verdadera magnitud, la superficie realmente ejecutada según especificaciones de Proyecto.
Formato de panel: 3000mm*550mm

| Código | Ud | Descripción | Rendimiento | Precio | Importe |
|---|---|---|---|---|---|
| 0500_THplus | m² | Lámina impermeable transpirable Thermochip PLUS | 1.05 | 2.05 | 2.15 |
| 0501-THH200b | m² | Panel sándwich machihembrado en las cuatro caras, Thermochip Roof Plus, THH 19-200-19 | 1.05 | 114.37 | 120.09 |
| 0101-Tor200 | Ud | Tornillo autorroscante para estructura de madera o metal, de acero galvanizado, de 6 mm de diámetro y 280 mm de longitud. | 7 | 0.45 | 3.15 |
| 0101-Cin01 | m |  | 1 | 1.53 | 1.53 |
| 0101_mo01 | h | Oficial 1ª carpintero. | 0.175 | 21.72 | 3.80 |
| 0101_mo02 | h | Ayudante carpintero. | 0.175 | 20.46 | 3.58 |
| % | % | Costes directos complementarios | 2 % | 134.30 | 2.69 |
|  |  | Total |  |  | 136.99 |

### 24THH-AGLOMERADO19_5000 Acabado en aglomerado hidrófugo 19mm 5000*550

**24TH05THH40** m² Panel Thermochip GF THH/19-40-19 MH5000*550
Precio: 69.2
Panel sándwich machihembrado en las cuatro caras, Thermochip Plus, THH 19 - 40 - 19 "THERMOCHIP GRAN FORMATO", compuesto de: cara exterior con lámina impermeable transpirable incorporada, tablero de aglomerado hidrófugo de 19 mm de espesor, núcleo aislante de espuma de poliestireno extruido, de 40 mm de espesor y cara interior de tablero aglomerado hidrófugo de 19 mm de espesor, resistencia térmica 1,50 m²K/W, transmitancia 0,66 W/m²K, fijado mecánicamente sobre estructura; para formación de faldón en cubierta inclinada. Incluso tornillos autorroscantes, para fijación a soporte de madera; cinta autoadhesiva para sellado de juntas.
Incluye: Replanteo. Corte de las piezas. Colocación de los paneles que forman el tablero. Fijación mecánica de las piezas al soporte. Sellado de juntas y uniones.
Criterio de medición de proyecto: Superficie del faldón medida en verdadera magnitud, según documentación gráfica de Proyecto.
Criterio de medición de obra: Se medirá, en verdadera magnitud, la superficie realmente ejecutada según especificaciones de Proyecto.
Formato de panel: 5000mm*550mm

| Código | Ud | Descripción | Rendimiento | Precio | Importe |
|---|---|---|---|---|---|
| 0500_THplus | m² | Lámina impermeable transpirable Thermochip PLUS | 1.05 | 2.05 | 2.15 |
| 0501-THHGF040 | m² | Panel sándwich machihembrado en las cuatro caras, Thermochip Roof Plus, THH GF19-40-19 (material) | 1.05 | 53.21 | 55.87 |
| 0101-Tor40 | Ud | Tornillo autorroscante para estructura de madera o metal, de acero galvanizado, de 6 mm de diámetro y 120 mm de longitud. | 7 | 0.13 | 0.91 |
| 0101-Cin01 | m |  | 1 | 1.53 | 1.53 |
| 0101_mo01 | h | Oficial 1ª carpintero. | 0.175 | 21.72 | 3.80 |
| 0101_mo02 | h | Ayudante carpintero. | 0.175 | 20.46 | 3.58 |
| % | % | Costes directos complementarios | 2 % | 67.84 | 1.36 |
|  |  | Total |  |  | 69.2 |

**24TH05THH50** m² Panel Thermochip GF THH/19-50-19 MH5000*550
Precio: 72.52
Panel sándwich machihembrado en las cuatro caras, Thermochip Plus, THH 19 - 50 - 19 "THERMOCHIP GRAN FORMATO", compuesto de: cara exterior con lámina impermeable transpirable incorporada, tablero de aglomerado hidrófugo de 19 mm de espesor, núcleo aislante de espuma de poliestireno extruido, de 50 mm de espesor y cara interior de tablero aglomerado hidrófugo, de 19 mm de espesor, resistencia térmica 1,81 m²K/W, transmitancia 0,55 W/m²K, fijado mecánicamente sobre estructura; para formación de faldón en cubierta inclinada. Incluso tornillos autorroscantes, para fijación a soporte de madera; cinta autoadhesiva para sellado de juntas.
Incluye: Replanteo. Corte de las piezas. Colocación de los paneles que forman el tablero. Fijación mecánica de las piezas al soporte. Sellado de juntas y uniones.
Criterio de medición de proyecto: Superficie del faldón medida en verdadera magnitud, según documentación gráfica de Proyecto.
Criterio de medición de obra: Se medirá, en verdadera magnitud, la superficie realmente ejecutada según especificaciones de Proyecto.
Formato de panel: 5000mm*550mm

| Código | Ud | Descripción | Rendimiento | Precio | Importe |
|---|---|---|---|---|---|
| 0500_THplus | m² | Lámina impermeable transpirable Thermochip PLUS | 1.05 | 2.05 | 2.15 |
| 0501-THHGF050 | m² | Panel sándwich machihembrado en las cuatro caras, Thermochip Roof Plus, THH GF19-50-19 (material) | 1.05 | 56.31 | 59.13 |
| 0101-Tor50 | Ud | Tornillo autorroscante para estructura de madera o metal, de acero galvanizado, de 6 mm de diámetro y 140 mm de longitud. | 7 | 0.13 | 0.91 |
| 0101-Cin01 | m |  | 1 | 1.53 | 1.53 |
| 0101_mo01 | h | Oficial 1ª carpintero. | 0.175 | 21.72 | 3.80 |
| 0101_mo02 | h | Ayudante carpintero. | 0.175 | 20.46 | 3.58 |
| % | % | Costes directos complementarios | 2 % | 71.10 | 1.42 |
|  |  | Total |  |  | 72.52 |

**24TH05THH60** m² Panel Thermochip GF THH/19-60-19 MH5000*550
Precio: 76.4
Panel sándwich machihembrado en las cuatro caras, Thermochip Plus, THH 19 - 60 - 19 "THERMOCHIP GRAN FORMATO", compuesto de: cara exterior con lámina impermeable transpirable incorporada, tablero de aglomerado hidrófugo de 19 mm de espesor, núcleo aislante de espuma de poliestireno extruido, de 60 mm de espesor y cara interior de tablero aglomerado hidrófugo, de 19 mm de espesor, resistencia térmica 2,01 m²K/W, transmitancia 0,50 W/m²K, fijado mecánicamente sobre estructura; para formación de faldón en cubierta inclinada. Incluso tornillos autorroscantes, para fijación a soporte de madera; cinta autoadhesiva para sellado de juntas.
Incluye: Replanteo. Corte de las piezas. Colocación de los paneles que forman el tablero. Fijación mecánica de las piezas al soporte. Sellado de juntas y uniones.
Criterio de medición de proyecto: Superficie del faldón medida en verdadera magnitud, según documentación gráfica de Proyecto.
Criterio de medición de obra: Se medirá, en verdadera magnitud, la superficie realmente ejecutada según especificaciones de Proyecto.
Formato de panel: 5000mm*550mm

| Código | Ud | Descripción | Rendimiento | Precio | Importe |
|---|---|---|---|---|---|
| 0500_THplus | m² | Lámina impermeable transpirable Thermochip PLUS | 1.05 | 2.05 | 2.15 |
| 0501-THHGF060 | m² | Panel sándwich machihembrado en las cuatro caras, Thermochip Roof Plus, THH GF19-60-19 (material) | 1.05 | 59.67 | 62.65 |
| 0101-Tor60 | Ud | Tornillo autorroscante para estructura de madera o metal, de acero galvanizado, de 6 mm de diámetro y 160 mm de longitud. | 7 | 0.17 | 1.19 |
| 0101-Cin01 | m |  | 1 | 1.53 | 1.53 |
| 0101_mo01 | h | Oficial 1ª carpintero. | 0.175 | 21.72 | 3.80 |
| 0101_mo02 | h | Ayudante carpintero. | 0.175 | 20.46 | 3.58 |
| % | % | Costes directos complementarios | 2 % | 74.90 | 1.50 |
|  |  | Total |  |  | 76.4 |

**24TH05THH80** m² Panel Thermochip GF THH/19-80-19 MH5000*550
Precio: 83.31
Panel sándwich machihembrado en las cuatro caras, Thermochip Plus, THH 19 - 80 - 19 "THERMOCHIP GRAN FORMATO", compuesto de: cara exterior con lámina impermeable transpirable incorporada, tablero de aglomerado hidrófugo de 19 mm de espesor, núcleo aislante de espuma de poliestireno extruido, de 80 mm de espesor y cara interior de tablero aglomerado hidrófugo, de 19 mm de espesor, resistencia térmica 2,58 m²K/W, transmitancia 0,39 W/m²K, fijado mecánicamente sobre estructura; para formación de faldón en cubierta inclinada. Incluso tornillos autorroscantes, para fijación a soporte de madera; cinta autoadhesiva para sellado de juntas.
Incluye: Replanteo. Corte de las piezas. Colocación de los paneles que forman el tablero. Fijación mecánica de las piezas al soporte. Sellado de juntas y uniones.
Criterio de medición de proyecto: Superficie del faldón medida en verdadera magnitud, según documentación gráfica de Proyecto.
Criterio de medición de obra: Se medirá, en verdadera magnitud, la superficie realmente ejecutada según especificaciones de Proyecto.
Formato de panel: 5000mm*550mm

| Código | Ud | Descripción | Rendimiento | Precio | Importe |
|---|---|---|---|---|---|
| 0500_THplus | m² | Lámina impermeable transpirable Thermochip PLUS | 1.05 | 2.05 | 2.15 |
| 0501-THHGF080 | m² | Panel sándwich machihembrado en las cuatro caras, Thermochip Roof Plus, THH GF19-80-19 (material) | 1.05 | 65.92 | 69.22 |
| 0101-Tor80 | Ud | Tornillo autorroscante para estructura de madera o metal, de acero galvanizado, de 6 mm de diámetro y 180 mm de longitud. | 7 | 0.2 | 1.40 |
| 0101-Cin01 | m |  | 1 | 1.53 | 1.53 |
| 0101_mo01 | h | Oficial 1ª carpintero. | 0.175 | 21.72 | 3.80 |
| 0101_mo02 | h | Ayudante carpintero. | 0.175 | 20.46 | 3.58 |
| % | % | Costes directos complementarios | 2 % | 81.68 | 1.63 |
|  |  | Total |  |  | 83.31 |

**24TH05THH100** m² Panel Thermochip GF THH/19-100-19 MH5000*550
Precio: 90.18
Panel sándwich machihembrado en las cuatro caras, Thermochip Plus, THH 19 - 100 - 19 "THERMOCHIP GRAN FORMATO", compuesto de: cara exterior con lámina impermeable transpirable incorporada, tablero de aglomerado hidrófugo de 19 mm de espesor, núcleo aislante de espuma de poliestireno extruido, de 100 mm de espesor y cara interior de tablero aglomerado hidrófugo, de 19 mm de espesor, resistencia térmica 3,00 m²K/W, transmitancia 0,33 W/m²K, fijado mecánicamente sobre estructura; para formación de faldón en cubierta inclinada. Incluso tornillos autorroscantes, para fijación a soporte de madera; cinta autoadhesiva para sellado de juntas.
Incluye: Replanteo. Corte de las piezas. Colocación de los paneles que forman el tablero. Fijación mecánica de las piezas al soporte. Sellado de juntas y uniones.
Criterio de medición de proyecto: Superficie del faldón medida en verdadera magnitud, según documentación gráfica de Proyecto.
Criterio de medición de obra: Se medirá, en verdadera magnitud, la superficie realmente ejecutada según especificaciones de Proyecto.
Formato de panel: 5000mm*550mm

| Código | Ud | Descripción | Rendimiento | Precio | Importe |
|---|---|---|---|---|---|
| 0500_THplus | m² | Lámina impermeable transpirable Thermochip PLUS | 1.05 | 2.05 | 2.15 |
| 0501-THHGF100 | m² | Panel sándwich machihembrado en las cuatro caras, Thermochip Roof Plus, THH GF19-100-19 (material) | 1.05 | 72.07 | 75.67 |
| 0101-Tor100 | Ud | Tornillo autorroscante para estructura de madera o metal, de acero galvanizado, de 6 mm de diámetro y 200 mm de longitud. | 7 | 0.24 | 1.68 |
| 0101-Cin01 | m |  | 1 | 1.53 | 1.53 |
| 0101_mo01 | h | Oficial 1ª carpintero. | 0.175 | 21.72 | 3.80 |
| 0101_mo02 | h | Ayudante carpintero. | 0.175 | 20.46 | 3.58 |
| % | % | Costes directos complementarios | 2 % | 88.41 | 1.77 |
|  |  | Total |  |  | 90.18 |

**24TH05THH120** m² Panel Thermochip GF THH/19-120-19 MH5000*550
Precio: 101.09
Panel sándwich machihembrado en las cuatro caras, Thermochip Plus, THH 19 - 120 - 19 "THERMOCHIP GRAN FORMATO", compuesto de: cara exterior con lámina impermeable transpirable incorporada, tablero de aglomerado hidrófugo de 19 mm de espesor, núcleo aislante de espuma de poliestireno extruido, de 120 mm de espesor y cara interior de tablero aglomerado hidrófugo, de 19 mm de espesor, resistencia térmica 3,70 m²K/W, transmitancia 0,27 W/m²K, fijado mecánicamente sobre estructura; para formación de faldón en cubierta inclinada. Incluso tornillos autorroscantes, para fijación a soporte de madera; cinta autoadhesiva para sellado de juntas.
Incluye: Replanteo. Corte de las piezas. Colocación de los paneles que forman el tablero. Fijación mecánica de las piezas al soporte. Sellado de juntas y uniones.
Criterio de medición de proyecto: Superficie del faldón medida en verdadera magnitud, según documentación gráfica de Proyecto.
Criterio de medición de obra: Se medirá, en verdadera magnitud, la superficie realmente ejecutada según especificaciones de Proyecto.
Formato de panel: 5000mm*550mm

| Código | Ud | Descripción | Rendimiento | Precio | Importe |
|---|---|---|---|---|---|
| 0500_THplus | m² | Lámina impermeable transpirable Thermochip PLUS | 1.05 | 2.05 | 2.15 |
| 0501-THHGF120 | m² | Panel sándwich machihembrado en las cuatro caras, Thermochip Roof Plus, THH GF19-120-19 (material) | 1.05 | 81.92 | 86.02 |
| 0101-Tor120 | Ud | Tornillo autorroscante para estructura de madera o metal, de acero galvanizado, de 6 mm de diámetro y 220 mm de longitud. | 7 | 0.29 | 2.03 |
| 0101-Cin01 | m |  | 1 | 1.53 | 1.53 |
| 0101_mo01 | h | Oficial 1ª carpintero. | 0.175 | 21.72 | 3.80 |
| 0101_mo02 | h | Ayudante carpintero. | 0.175 | 20.46 | 3.58 |
| % | % | Costes directos complementarios | 2 % | 99.11 | 1.98 |
|  |  | Total |  |  | 101.09 |

**24TH05THH140** m² Panel Thermochip GF THH/19-140-19 MH5000*550
Precio: 115.61
Panel sándwich machihembrado en las cuatro caras, Thermochip Plus, THH 19 - 140 - 19 "THERMOCHIP GRAN FORMATO", compuesto de: cara exterior con lámina impermeable transpirable incorporada, tablero de aglomerado hidrófugo de 19 mm de espesor, núcleo aislante de espuma de poliestireno extruido, de 140 mm de espesor y cara interior de tablero aglomerado hidrófugo, de 19 mm de espesor, resistencia térmica 4,29 m²K/W, transmitancia 0,23 W/m²K, fijado mecánicamente sobre estructura; para formación de faldón en cubierta inclinada. Incluso tornillos autorroscantes, para fijación a soporte de madera; cinta autoadhesiva para sellado de juntas.
Incluye: Replanteo. Corte de las piezas. Colocación de los paneles que forman el tablero. Fijación mecánica de las piezas al soporte. Sellado de juntas y uniones.
Criterio de medición de proyecto: Superficie del faldón medida en verdadera magnitud, según documentación gráfica de Proyecto.
Criterio de medición de obra: Se medirá, en verdadera magnitud, la superficie realmente ejecutada según especificaciones de Proyecto.
Formato de panel: 5000mm*550mm

| Código | Ud | Descripción | Rendimiento | Precio | Importe |
|---|---|---|---|---|---|
| 0500_THplus | m² | Lámina impermeable transpirable Thermochip PLUS | 1.05 | 2.05 | 2.15 |
| 0501-THHGF140 | m² | Panel sándwich machihembrado en las cuatro caras, Thermochip Roof Plus, THH GF19-140-19 (material) | 1.05 | 95.28 | 100.04 |
| 0101-Tor140 | Ud | Tornillo autorroscante para estructura de madera o metal, de acero galvanizado, de 6 mm de diámetro y 240 mm de longitud. | 7 | 0.32 | 2.24 |
| 0101-Cin01 | m |  | 1 | 1.53 | 1.53 |
| 0101_mo01 | h | Oficial 1ª carpintero. | 0.175 | 21.72 | 3.80 |
| 0101_mo02 | h | Ayudante carpintero. | 0.175 | 20.46 | 3.58 |
| % | % | Costes directos complementarios | 2 % | 113.34 | 2.27 |
|  |  | Total |  |  | 115.61 |

**24TH05THH160** m² Panel Thermochip GF THH/19-160-19 MH5000*550
Precio: 119.31
Panel sándwich machihembrado en las cuatro caras, Thermochip Plus, ThH 19 - 160 - 19 "THERMOCHIP GRAN FORMATO", compuesto de: cara exterior con lámina impermeable transpirable incorporada, tablero de aglomerado hidrófugo de 19 mm de espesor, núcleo aislante de espuma de poliestireno extruido, de 160 mm de espesor y cara interior de tablero aglomerado hidrófugo, de 19 mm de espesor, resistencia térmica 4,86 m²K/W, transmitancia 0,21 W/m²K, fijado mecánicamente sobre estructura; para formación de faldón en cubierta inclinada. Incluso tornillos autorroscantes, para fijación a soporte de madera; cinta autoadhesiva para sellado de juntas.
Incluye: Replanteo. Corte de las piezas. Colocación de los paneles que forman el tablero. Fijación mecánica de las piezas al soporte. Sellado de juntas y uniones.
Criterio de medición de proyecto: Superficie del faldón medida en verdadera magnitud, según documentación gráfica de Proyecto.
Criterio de medición de obra: Se medirá, en verdadera magnitud, la superficie realmente ejecutada según especificaciones de Proyecto.
Formato de panel: 5000mm*550mm

| Código | Ud | Descripción | Rendimiento | Precio | Importe |
|---|---|---|---|---|---|
| 0500_THplus | m² | Lámina impermeable transpirable Thermochip PLUS | 1.05 | 2.05 | 2.15 |
| 0501-THHGF160 | m² | Panel sándwich machihembrado en las cuatro caras, Thermochip Roof Plus, THH GF19-160-19 (material) | 1.05 | 98.73 | 103.67 |
| 0101-Tor160 | Ud | Tornillo autorroscante para estructura de madera o metal, de acero galvanizado, de 6 mm de diámetro y 240 mm de longitud. | 7 | 0.32 | 2.24 |
| 0101-Cin01 | m |  | 1 | 1.53 | 1.53 |
| 0101_mo01 | h | Oficial 1ª carpintero. | 0.175 | 21.72 | 3.80 |
| 0101_mo02 | h | Ayudante carpintero. | 0.175 | 20.46 | 3.58 |
| % | % | Costes directos complementarios | 2 % | 116.97 | 2.34 |
|  |  | Total |  |  | 119.31 |

**24TH05THH200** m² Panel Thermochip GF THH/19-200-19 MH5000*550
Precio: 136.99
Panel sándwich machihembrado en las cuatro caras, Thermochip Plus, THH 19 - 200 - 19 "THERMOCHIP GRAN FORMATO", compuesto de: cara exterior con lámina impermeable transpirable incorporada, tablero de aglomerado hidrófugo de 19 mm de espesor, núcleo aislante de espuma de poliestireno extruido, de 200 mm de espesor y cara interior de tablero aglomerado hidrófugo, de 19 mm de espesor, resistencia térmica 5,70 m²K/W, transmitancia 0,18 W/m²K, fijado mecánicamente sobre estructura; para formación de faldón en cubierta inclinada. Incluso tornillos autorroscantes, para fijación a soporte de madera; cinta autoadhesiva para sellado de juntas.
Incluye: Replanteo. Corte de las piezas. Colocación de los paneles que forman el tablero. Fijación mecánica de las piezas al soporte. Sellado de juntas y uniones.
Criterio de medición de proyecto: Superficie del faldón medida en verdadera magnitud, según documentación gráfica de Proyecto.
Criterio de medición de obra: Se medirá, en verdadera magnitud, la superficie realmente ejecutada según especificaciones de Proyecto.
Formato de panel: 5000mm*550mm

| Código | Ud | Descripción | Rendimiento | Precio | Importe |
|---|---|---|---|---|---|
| 0500_THplus | m² | Lámina impermeable transpirable Thermochip PLUS | 1.05 | 2.05 | 2.15 |
| 0501-THHGF200 | m² | Panel sándwich machihembrado en las cuatro caras, Thermochip Roof Plus, THH GF19-200-19 (material) | 1.05 | 114.37 | 120.09 |
| 0101-Tor200 | Ud | Tornillo autorroscante para estructura de madera o metal, de acero galvanizado, de 6 mm de diámetro y 280 mm de longitud. | 7 | 0.45 | 3.15 |
| 0101-Cin01 | m |  | 1 | 1.53 | 1.53 |
| 0101_mo01 | h | Oficial 1ª carpintero. | 0.175 | 21.72 | 3.80 |
| 0101_mo02 | h | Ayudante carpintero. | 0.175 | 20.46 | 3.58 |
| % | % | Costes directos complementarios | 2 % | 134.30 | 2.69 |
|  |  | Total |  |  | 136.99 |

### 25TPLH-PYL_2440 Acabado Placa de yeso laminado 2440*600

**TH05TPLH40** m² Panel Thermochip TPLH/13-40-19 MH2440*600
Precio: 59.93
Panel sándwich machihembrado en las cuatro caras, Thermochip Plus, TPLH 13 - 40 - 19 "THERMOCHIP", compuesto de: cara exterior con lámina impermeable transpirable incorporada, tablero de aglomerado hidrófugo de 19 mm de espesor, núcleo aislante de espuma de poliestireno extruido, de 40 mm de espesor y cara interior de placa de yeso laminado (PYL), de 13 mm de espesor, resistencia térmica 1,41 m²K/W, transmitancia 0,71 W/m²K, fijado mecánicamente sobre estructura; para formación de faldón en cubierta inclinada. Incluso tornillos autorroscantes, para fijación a soporte de madera; cinta autoadhesiva para sellado de juntas.
Incluye: Replanteo. Corte de las piezas. Colocación de los paneles que forman el tablero. Fijación mecánica de las piezas al soporte. Sellado de juntas y uniones.
Criterio de medición de proyecto: Superficie del faldón medida en verdadera magnitud, según documentación gráfica de Proyecto.
Criterio de medición de obra: Se medirá, en verdadera magnitud, la superficie realmente ejecutada según especificaciones de Proyecto.
Formato de panel: 2440mm*600mm

| Código | Ud | Descripción | Rendimiento | Precio | Importe |
|---|---|---|---|---|---|
| 0500_THplus | m² | Lámina impermeable transpirable Thermochip PLUS | 1.05 | 2.05 | 2.15 |
| 0501-TPLH040 | m² | Panel sándwich machihembrado en las cuatro caras, Thermochip Roof Plus, TPLH 13-40-19 (material) | 1.05 | 44.55 | 46.78 |
| 0101-Tor40 | Ud | Tornillo autorroscante para estructura de madera o metal, de acero galvanizado, de 6 mm de diámetro y 120 mm de longitud. | 7 | 0.13 | 0.91 |
| 0101-Cin01 | m |  | 1 | 1.53 | 1.53 |
| 0101_mo01 | h | Oficial 1ª carpintero. | 0.175 | 21.72 | 3.80 |
| 0101_mo02 | h | Ayudante carpintero. | 0.175 | 20.46 | 3.58 |
| % | % | Costes directos complementarios | 2 % | 58.75 | 1.18 |
|  |  | Total |  |  | 59.93 |

**TH05TPLH50** m² Panel Thermochip TPLH/13-50-19 MH2440*600
Precio: 62.85
Panel sándwich machihembrado en las cuatro caras, Thermochip Plus, TPLH 13 - 50 - 19 "THERMOCHIP", compuesto de: cara exterior con lámina impermeable transpirable incorporada, tablero de aglomerado hidrófugo de 19 mm de espesor, núcleo aislante de espuma de poliestireno extruido, de 50 mm de espesor y cara interior de placa de yeso laminado (PYL), de 13 mm de espesor, resistencia térmica 1,71 m²K/W, transmitancia 0,58 W/m²K, fijado mecánicamente sobre estructura; para formación de faldón en cubierta inclinada. Incluso tornillos autorroscantes, para fijación a soporte de madera; cinta autoadhesiva para sellado de juntas.
Incluye: Replanteo. Corte de las piezas. Colocación de los paneles que forman el tablero. Fijación mecánica de las piezas al soporte. Sellado de juntas y uniones.
Criterio de medición de proyecto: Superficie del faldón medida en verdadera magnitud, según documentación gráfica de Proyecto.
Criterio de medición de obra: Se medirá, en verdadera magnitud, la superficie realmente ejecutada según especificaciones de Proyecto.
Formato de panel: 2440mm*600mm

| Código | Ud | Descripción | Rendimiento | Precio | Importe |
|---|---|---|---|---|---|
| 0500_THplus | m² | Lámina impermeable transpirable Thermochip PLUS | 1.05 | 2.05 | 2.15 |
| 0501-TPLH050 | m² | Panel sándwich machihembrado en las cuatro caras, Thermochip Roof Plus, TPLH 13-50-19 (material) | 1.05 | 47.29 | 49.65 |
| 0101-Tor50 | Ud | Tornillo autorroscante para estructura de madera o metal, de acero galvanizado, de 6 mm de diámetro y 140 mm de longitud. | 7 | 0.13 | 0.91 |
| 0101-Cin01 | m |  | 1 | 1.53 | 1.53 |
| 0101_mo01 | h | Oficial 1ª carpintero. | 0.175 | 21.72 | 3.80 |
| 0101_mo02 | h | Ayudante carpintero. | 0.175 | 20.46 | 3.58 |
| % | % | Costes directos complementarios | 2 % | 61.62 | 1.23 |
|  |  | Total |  |  | 62.85 |

**TH05TPLH60** m² Panel Thermochip TPLH/13-60-19 MH2440*600
Precio: 66.35
Panel sándwich machihembrado en las cuatro caras, Thermochip Plus, TPLH 13 - 60 - 19 "THERMOCHIP", compuesto de: cara exterior con lámina impermeable transpirable incorporada, tablero de aglomerado hidrófugo de 19 mm de espesor, núcleo aislante de espuma de poliestireno extruido, de 60 mm de espesor y cara interior de placa de yeso laminado (PYL), de 13 mm de espesor, resistencia térmica 1,91 m²K/W, transmitancia 0,52 W/m²K, fijado mecánicamente sobre estructura; para formación de faldón en cubierta inclinada. Incluso tornillos autorroscantes, para fijación a soporte de madera; cinta autoadhesiva para sellado de juntas.
Incluye: Replanteo. Corte de las piezas. Colocación de los paneles que forman el tablero. Fijación mecánica de las piezas al soporte. Sellado de juntas y uniones.
Criterio de medición de proyecto: Superficie del faldón medida en verdadera magnitud, según documentación gráfica de Proyecto.
Criterio de medición de obra: Se medirá, en verdadera magnitud, la superficie realmente ejecutada según especificaciones de Proyecto.
Formato de panel: 2440mm*600mm

| Código | Ud | Descripción | Rendimiento | Precio | Importe |
|---|---|---|---|---|---|
| 0500_THplus | m² | Lámina impermeable transpirable Thermochip PLUS | 1.05 | 2.05 | 2.15 |
| 0501-TPLH060 | m² | Panel sándwich machihembrado en las cuatro caras, Thermochip Roof Plus, TPLH 13-60-19 (material) | 1.05 | 50.29 | 52.80 |
| 0101-Tor60 | Ud | Tornillo autorroscante para estructura de madera o metal, de acero galvanizado, de 6 mm de diámetro y 160 mm de longitud. | 7 | 0.17 | 1.19 |
| 0101-Cin01 | m |  | 1 | 1.53 | 1.53 |
| 0101_mo01 | h | Oficial 1ª carpintero. | 0.175 | 21.72 | 3.80 |
| 0101_mo02 | h | Ayudante carpintero. | 0.175 | 20.46 | 3.58 |
| % | % | Costes directos complementarios | 2 % | 65.05 | 1.30 |
|  |  | Total |  |  | 66.35 |

**TH05TPLH80** m² Panel Thermochip TPLH/13-80-19 MH2440*600
Precio: 72.48
Panel sándwich machihembrado en las cuatro caras, Thermochip Plus, TPLH 13 - 80 - 19 "THERMOCHIP", compuesto de: cara exterior con lámina impermeable transpirable incorporada, tablero de aglomerado hidrófugo de 19 mm de espesor, núcleo aislante de espuma de poliestireno extruido, de 80 mm de espesor y cara interior de placa de yeso laminado (PYL), de 13 mm de espesor, resistencia térmica 2,48 m²K/W, transmitancia 0,40 W/m²K, fijado mecánicamente sobre estructura; para formación de faldón en cubierta inclinada. Incluso tornillos autorroscantes, para fijación a soporte de madera; cinta autoadhesiva para sellado de juntas.
Incluye: Replanteo. Corte de las piezas. Colocación de los paneles que forman el tablero. Fijación mecánica de las piezas al soporte. Sellado de juntas y uniones.
Criterio de medición de proyecto: Superficie del faldón medida en verdadera magnitud, según documentación gráfica de Proyecto.
Criterio de medición de obra: Se medirá, en verdadera magnitud, la superficie realmente ejecutada según especificaciones de Proyecto.
Formato de panel: 2440mm*600mm

| Código | Ud | Descripción | Rendimiento | Precio | Importe |
|---|---|---|---|---|---|
| 0500_THplus | m² | Lámina impermeable transpirable Thermochip PLUS | 1.05 | 2.05 | 2.15 |
| 0501-TPLH080 | m² | Panel sándwich machihembrado en las cuatro caras, Thermochip Roof Plus, TPLH 13-80-19 (material) | 1.05 | 55.81 | 58.60 |
| 0101-Tor80 | Ud | Tornillo autorroscante para estructura de madera o metal, de acero galvanizado, de 6 mm de diámetro y 180 mm de longitud. | 7 | 0.2 | 1.40 |
| 0101-Cin01 | m |  | 1 | 1.53 | 1.53 |
| 0101_mo01 | h | Oficial 1ª carpintero. | 0.175 | 21.72 | 3.80 |
| 0101_mo02 | h | Ayudante carpintero. | 0.175 | 20.46 | 3.58 |
| % | % | Costes directos complementarios | 2 % | 71.06 | 1.42 |
|  |  | Total |  |  | 72.48 |

**TH05TPLH100** m² Panel Thermochip TPLH/13-100-19 MH2440*600
Precio: 78.61
Panel sándwich machihembrado en las cuatro caras, Thermochip Plus, TPLH 13 - 100 - 19 "THERMOCHIP", compuesto de: cara exterior con lámina impermeable transpirable incorporada, tablero de aglomerado hidrófugo de 19 mm de espesor, núcleo aislante de espuma de poliestireno extruido, de 100 mm de espesor y cara interior de placa de yeso laminado (PYL), de 13 mm de espesor, resistencia térmica 2,90 m²K/W, transmitancia 0,34 W/m²K, fijado mecánicamente sobre estructura; para formación de faldón en cubierta inclinada. Incluso tornillos autorroscantes, para fijación a soporte de madera; cinta autoadhesiva para sellado de juntas.
Incluye: Replanteo. Corte de las piezas. Colocación de los paneles que forman el tablero. Fijación mecánica de las piezas al soporte. Sellado de juntas y uniones.
Criterio de medición de proyecto: Superficie del faldón medida en verdadera magnitud, según documentación gráfica de Proyecto.
Criterio de medición de obra: Se medirá, en verdadera magnitud, la superficie realmente ejecutada según especificaciones de Proyecto.
Formato de panel: 2440mm*600mm

| Código | Ud | Descripción | Rendimiento | Precio | Importe |
|---|---|---|---|---|---|
| 0500_THplus | m² | Lámina impermeable transpirable Thermochip PLUS | 1.05 | 2.05 | 2.15 |
| 0501-TPLH100 | m² | Panel sándwich machihembrado en las cuatro caras, Thermochip Roof Plus, TPLH 13-100-19 (material) | 1.05 | 61.27 | 64.33 |
| 0101-Tor100 | Ud | Tornillo autorroscante para estructura de madera o metal, de acero galvanizado, de 6 mm de diámetro y 200 mm de longitud. | 7 | 0.24 | 1.68 |
| 0101-Cin01 | m |  | 1 | 1.53 | 1.53 |
| 0101_mo01 | h | Oficial 1ª carpintero. | 0.175 | 21.72 | 3.80 |
| 0101_mo02 | h | Ayudante carpintero. | 0.175 | 20.46 | 3.58 |
| % | % | Costes directos complementarios | 2 % | 77.07 | 1.54 |
|  |  | Total |  |  | 78.61 |

**TH05TPLH120** m² Panel Thermochip TPLH/13-120-19 MH2440*600
Precio: 88.74
Panel sándwich machihembrado en las cuatro caras, Thermochip Plus, TPLH 13 - 120 - 19 "THERMOCHIP", compuesto de: cara exterior con lámina impermeable transpirable incorporada, tablero de aglomerado hidrófugo de 19 mm de espesor, núcleo aislante de espuma de poliestireno extruido, de 120 mm de espesor y cara interior de placa de yeso laminado (PYL), de 13 mm de espesor, resistencia térmica 3,62 m²K/W, transmitancia 0,28 W/m²K, fijado mecánicamente sobre estructura; para formación de faldón en cubierta inclinada. Incluso tornillos autorroscantes, para fijación a soporte de madera; cinta autoadhesiva para sellado de juntas.
Incluye: Replanteo. Corte de las piezas. Colocación de los paneles que forman el tablero. Fijación mecánica de las piezas al soporte. Sellado de juntas y uniones.
Criterio de medición de proyecto: Superficie del faldón medida en verdadera magnitud, según documentación gráfica de Proyecto.
Criterio de medición de obra: Se medirá, en verdadera magnitud, la superficie realmente ejecutada según especificaciones de Proyecto.
Formato de panel: 2440mm*600mm

| Código | Ud | Descripción | Rendimiento | Precio | Importe |
|---|---|---|---|---|---|
| 0500_THplus | m² | Lámina impermeable transpirable Thermochip PLUS | 1.05 | 2.05 | 2.15 |
| 0501-TPLH120 | m² | Panel sándwich machihembrado en las cuatro caras, Thermochip Roof Plus, TPLH 13-120-19 (material) | 1.05 | 70.39 | 73.91 |
| 0101-Tor120 | Ud | Tornillo autorroscante para estructura de madera o metal, de acero galvanizado, de 6 mm de diámetro y 220 mm de longitud. | 7 | 0.29 | 2.03 |
| 0101-Cin01 | m |  | 1 | 1.53 | 1.53 |
| 0101_mo01 | h | Oficial 1ª carpintero. | 0.175 | 21.72 | 3.80 |
| 0101_mo02 | h | Ayudante carpintero. | 0.175 | 20.46 | 3.58 |
| % | % | Costes directos complementarios | 2 % | 87.00 | 1.74 |
|  |  | Total |  |  | 88.74 |

**TH05TPLH140** m² Panel Thermochip TPLH/13-140-19 MH2440*600
Precio: 96.98
Panel sándwich machihembrado en las cuatro caras, Thermochip Plus, TPLH 13 - 140 - 19 "THERMOCHIP", compuesto de: cara exterior con lámina impermeable transpirable incorporada, tablero de aglomerado hidrófugo de 19 mm de espesor, núcleo aislante de espuma de poliestireno extruido, de 140 mm de espesor y cara interior de placa de yeso laminado (PYL), de 13 mm de espesor, resistencia térmica 4,20 m²K/W, transmitancia 0,24 W/m²K, fijado mecánicamente sobre estructura; para formación de faldón en cubierta inclinada. Incluso tornillos autorroscantes, para fijación a soporte de madera; cinta autoadhesiva para sellado de juntas.
Incluye: Replanteo. Corte de las piezas. Colocación de los paneles que forman el tablero. Fijación mecánica de las piezas al soporte. Sellado de juntas y uniones.
Criterio de medición de proyecto: Superficie del faldón medida en verdadera magnitud, según documentación gráfica de Proyecto.
Criterio de medición de obra: Se medirá, en verdadera magnitud, la superficie realmente ejecutada según especificaciones de Proyecto.
Formato de panel: 2440mm*600mm

| Código | Ud | Descripción | Rendimiento | Precio | Importe |
|---|---|---|---|---|---|
| 0500_THplus | m² | Lámina impermeable transpirable Thermochip PLUS | 1.05 | 2.05 | 2.15 |
| 0501-TPLH140 | m² | Panel sándwich machihembrado en las cuatro caras, Thermochip Roof Plus, TPLH 13-140-19 (material) | 1.05 | 77.89 | 81.78 |
| 0101-Tor140 | Ud | Tornillo autorroscante para estructura de madera o metal, de acero galvanizado, de 6 mm de diámetro y 240 mm de longitud. | 7 | 0.32 | 2.24 |
| 0101-Cin01 | m |  | 1 | 1.53 | 1.53 |
| 0101_mo01 | h | Oficial 1ª carpintero. | 0.175 | 21.72 | 3.80 |
| 0101_mo02 | h | Ayudante carpintero. | 0.175 | 20.46 | 3.58 |
| % | % | Costes directos complementarios | 2 % | 95.08 | 1.90 |
|  |  | Total |  |  | 96.98 |

**TH05TPLH160** m² Panel Thermochip TPLH/13-160-19 MH2440*600
Precio: 105.01
Panel sándwich machihembrado en las cuatro caras, Thermochip Plus, TPLH 13 - 160 - 19 "THERMOCHIP", compuesto de: cara exterior con lámina impermeable transpirable incorporada, tablero de aglomerado hidrófugo de 19 mm de espesor, núcleo aislante de espuma de poliestireno extruido, de 160 mm de espesor y cara interior de placa de yeso laminado (PYL), de 13 mm de espesor, resistencia térmica 4,77 m²K/W, transmitancia 0,21 W/m²K, fijado mecánicamente sobre estructura; para formación de faldón en cubierta inclinada. Incluso tornillos autorroscantes, para fijación a soporte de madera; cinta autoadhesiva para sellado de juntas.
Incluye: Replanteo. Corte de las piezas. Colocación de los paneles que forman el tablero. Fijación mecánica de las piezas al soporte. Sellado de juntas y uniones.
Criterio de medición de proyecto: Superficie del faldón medida en verdadera magnitud, según documentación gráfica de Proyecto.
Criterio de medición de obra: Se medirá, en verdadera magnitud, la superficie realmente ejecutada según especificaciones de Proyecto.
Formato de panel: 2440mm*600mm

| Código | Ud | Descripción | Rendimiento | Precio | Importe |
|---|---|---|---|---|---|
| 0500_THplus | m² | Lámina impermeable transpirable Thermochip PLUS | 1.05 | 2.05 | 2.15 |
| 0501-TPLH160b | m² | Panel sándwich machihembrado en las cuatro caras, Thermochip Roof Plus, TPLH 13-160-19 (material) | 1.05 | 85.38 | 89.65 |
| 0101-Tor160 | Ud | Tornillo autorroscante para estructura de madera o metal, de acero galvanizado, de 6 mm de diámetro y 240 mm de longitud. | 7 | 0.32 | 2.24 |
| 0101-Cin01 | m |  | 1 | 1.53 | 1.53 |
| 0101_mo01 | h | Oficial 1ª carpintero. | 0.175 | 21.72 | 3.80 |
| 0101_mo02 | h | Ayudante carpintero. | 0.175 | 20.46 | 3.58 |
| % | % | Costes directos complementarios | 2 % | 102.95 | 2.06 |
|  |  | Total |  |  | 105.01 |

**TH05TPLH200** m² Panel Thermochip TPLH/13-200-19 MH2440*600
Precio: 121.42
Panel sándwich machihembrado en las cuatro caras, Thermochip Plus, TPLH 13 - 200 - 19 "THERMOCHIP", compuesto de: cara exterior con lámina impermeable transpirable incorporada, tablero de aglomerado hidrófugo de 19 mm de espesor, núcleo aislante de espuma de poliestireno extruido, de 50 mm de espesor y cara interior de placa de yeso laminado (PYL), de 13 mm de espesor, resistencia térmica 5,60 m²K/W, transmitancia 0,18 W/m²K, fijado mecánicamente sobre estructura; para formación de faldón en cubierta inclinada. Incluso tornillos autorroscantes, para fijación a soporte de madera; cinta autoadhesiva para sellado de juntas.
Incluye: Replanteo. Corte de las piezas. Colocación de los paneles que forman el tablero. Fijación mecánica de las piezas al soporte. Sellado de juntas y uniones.
Criterio de medición de proyecto: Superficie del faldón medida en verdadera magnitud, según documentación gráfica de Proyecto.
Criterio de medición de obra: Se medirá, en verdadera magnitud, la superficie realmente ejecutada según especificaciones de Proyecto.
Formato de panel: 2440mm*600mm

| Código | Ud | Descripción | Rendimiento | Precio | Importe |
|---|---|---|---|---|---|
| 0500_THplus | m² | Lámina impermeable transpirable Thermochip PLUS | 1.05 | 2.05 | 2.15 |
| 0501-TPLH200 | m² | Panel sándwich machihembrado en las cuatro caras, Thermochip Roof Plus, TPLH 13-200-19 (material) | 1.05 | 99.84 | 104.83 |
| 0101-Tor200 | Ud | Tornillo autorroscante para estructura de madera o metal, de acero galvanizado, de 6 mm de diámetro y 280 mm de longitud. | 7 | 0.45 | 3.15 |
| 0101-Cin01 | m |  | 1 | 1.53 | 1.53 |
| 0101_mo01 | h | Oficial 1ª carpintero. | 0.175 | 21.72 | 3.80 |
| 0101_mo02 | h | Ayudante carpintero. | 0.175 | 20.46 | 3.58 |
| % | % | Costes directos complementarios | 2 % | 119.04 | 2.38 |
|  |  | Total |  |  | 121.42 |

### 26TYH-FIBROYESO10_2400 Acabado fibroyeso 10mm 2400*550

**26TH05TYH40** Y Panel Thermochip TYH/10-40-19 MH2400*550
Precio: 61.12
Panel sándwich machihembrado en las cuatro caras, Thermochip Plus, TYH 10 - 40 - 19 "THERMOCHIP", compuesto de: cara exterior con lámina impermeable transpirable incorporada, tablero de aglomerado hidrófugo de 19 mm de espesor, núcleo aislante de espuma de poliestireno extruido, de 40 mm de espesor y cara interior de tablero de fibroyeso de 10 mm de espesor, resistencia térmica 1,39 m²K/W, transmitancia 0,72 W/m²K, fijado mecánicamente sobre estructura; para formación de faldón en cubierta inclinada. Incluso tornillos autorroscantes, para fijación a soporte de madera; cinta autoadhesiva para sellado de juntas.
Incluye: Replanteo. Corte de las piezas. Colocación de los paneles que forman el tablero. Fijación mecánica de las piezas al soporte. Sellado de juntas y uniones.
Criterio de medición de proyecto: Superficie del faldón medida en verdadera magnitud, según documentación gráfica de Proyecto.
Criterio de medición de obra: Se medirá, en verdadera magnitud, la superficie realmente ejecutada según especificaciones de Proyecto.
Formato de panel: 2400mm*550mm

| Código | Ud | Descripción | Rendimiento | Precio | Importe |
|---|---|---|---|---|---|
| 0500_THplus | m² | Lámina impermeable transpirable Thermochip PLUS | 1.05 | 2.05 | 2.15 |
| 0501-TYH040 | m² | Panel sándwich machihembrado en las cuatro caras, Thermochip Roof Plus, TYH 10-40-19 (material) | 1.05 | 45.67 | 47.95 |
| 0101-Tor40 | Ud | Tornillo autorroscante para estructura de madera o metal, de acero galvanizado, de 6 mm de diámetro y 120 mm de longitud. | 7 | 0.13 | 0.91 |
| 0101-Cin01 | m |  | 1 | 1.53 | 1.53 |
| 0101_mo01 | h | Oficial 1ª carpintero. | 0.175 | 21.72 | 3.80 |
| 0101_mo02 | h | Ayudante carpintero. | 0.175 | 20.46 | 3.58 |
| % | % | Costes directos complementarios | 2 % | 59.92 | 1.20 |
|  |  | Total |  |  | 61.12 |

**26TH05TYH50** m² Panel Thermochip TYH/10-50-19 MH2400*550
Precio: 64.06
Panel sándwich machihembrado en las cuatro caras, Thermochip Plus, TYH 10 - 50 - 19 "THERMOCHIP", compuesto de: cara exterior con lámina impermeable transpirable incorporada, tablero de aglomerado hidrófugo de 19 mm de espesor, núcleo aislante de espuma de poliestireno extruido, de 50 mm de espesor y cara interior de tablero de fibroyeso, de 10 mm de espesor, resistencia térmica 1,69 m²K/W, transmitancia 0,59 W/m²K, fijado mecánicamente sobre estructura; para formación de faldón en cubierta inclinada. Incluso tornillos autorroscantes, para fijación a soporte de madera; cinta autoadhesiva para sellado de juntas.
Incluye: Replanteo. Corte de las piezas. Colocación de los paneles que forman el tablero. Fijación mecánica de las piezas al soporte. Sellado de juntas y uniones.
Criterio de medición de proyecto: Superficie del faldón medida en verdadera magnitud, según documentación gráfica de Proyecto.
Criterio de medición de obra: Se medirá, en verdadera magnitud, la superficie realmente ejecutada según especificaciones de Proyecto.
Formato de panel: 2400mm*550mm

| Código | Ud | Descripción | Rendimiento | Precio | Importe |
|---|---|---|---|---|---|
| 0500_THplus | m² | Lámina impermeable transpirable Thermochip PLUS | 1.05 | 2.05 | 2.15 |
| 0501-TYH050 | m² | Panel sándwich machihembrado en las cuatro caras, Thermochip Roof Plus, TYH 10-50-19 (material) | 1.05 | 48.41 | 50.83 |
| 0101-Tor50 | Ud | Tornillo autorroscante para estructura de madera o metal, de acero galvanizado, de 6 mm de diámetro y 140 mm de longitud. | 7 | 0.13 | 0.91 |
| 0101-Cin01 | m |  | 1 | 1.53 | 1.53 |
| 0101_mo01 | h | Oficial 1ª carpintero. | 0.175 | 21.72 | 3.80 |
| 0101_mo02 | h | Ayudante carpintero. | 0.175 | 20.46 | 3.58 |
| % | % | Costes directos complementarios | 2 % | 62.80 | 1.26 |
|  |  | Total |  |  | 64.06 |

**26TH05TYH60** m² Panel Thermochip TYH/10-60-19 MH2400*550
Precio: 67.55
Panel sándwich machihembrado en las cuatro caras, Thermochip Plus, TYH 10 - 60 - 19 "THERMOCHIP", compuesto de: cara exterior con lámina impermeable transpirable incorporada, tablero de aglomerado hidrófugo de 19 mm de espesor, núcleo aislante de espuma de poliestireno extruido, de 60 mm de espesor y cara interior de tablero de fibroyeso, de 10 mm de espesor, resistencia térmica 1,89 m²K/W, transmitancia 0,53 W/m²K, fijado mecánicamente sobre estructura; para formación de faldón en cubierta inclinada. Incluso tornillos autorroscantes, para fijación a soporte de madera; cinta autoadhesiva para sellado de juntas.
Incluye: Replanteo. Corte de las piezas. Colocación de los paneles que forman el tablero. Fijación mecánica de las piezas al soporte. Sellado de juntas y uniones.
Criterio de medición de proyecto: Superficie del faldón medida en verdadera magnitud, según documentación gráfica de Proyecto.
Criterio de medición de obra: Se medirá, en verdadera magnitud, la superficie realmente ejecutada según especificaciones de Proyecto.
Formato de panel: 2400mm*550mm

| Código | Ud | Descripción | Rendimiento | Precio | Importe |
|---|---|---|---|---|---|
| 0500_THplus | m² | Lámina impermeable transpirable Thermochip PLUS | 1.05 | 2.05 | 2.15 |
| 0501-TYH060 | m² | Panel sándwich machihembrado en las cuatro caras, Thermochip Roof Plus, TYH 10-60-19 (material) | 1.05 | 51.41 | 53.98 |
| 0101-Tor60 | Ud | Tornillo autorroscante para estructura de madera o metal, de acero galvanizado, de 6 mm de diámetro y 160 mm de longitud. | 7 | 0.17 | 1.19 |
| 0101-Cin01 | m |  | 1 | 1.53 | 1.53 |
| 0101_mo01 | h | Oficial 1ª carpintero. | 0.175 | 21.72 | 3.80 |
| 0101_mo02 | h | Ayudante carpintero. | 0.175 | 20.46 | 3.58 |
| % | % | Costes directos complementarios | 2 % | 66.23 | 1.32 |
|  |  | Total |  |  | 67.55 |

**26TH05TYH80** m² Panel Thermochip TYH/10-80-19 MH2400*550
Precio: 73.7
Panel sándwich machihembrado en las cuatro caras, Thermochip Plus, TYH 10 - 80 - 19 "THERMOCHIP", compuesto de: cara exterior con lámina impermeable transpirable incorporada, tablero de aglomerado hidrófugo de 19 mm de espesor, núcleo aislante de espuma de poliestireno extruido, de 80 mm de espesor y cara interior de tablero de fibroyeso, de 10 mm de espesor, resistencia térmica 2,46 m²K/W, transmitancia 0,41 W/m²K, fijado mecánicamente sobre estructura; para formación de faldón en cubierta inclinada. Incluso tornillos autorroscantes, para fijación a soporte de madera; cinta autoadhesiva para sellado de juntas.
Incluye: Replanteo. Corte de las piezas. Colocación de los paneles que forman el tablero. Fijación mecánica de las piezas al soporte. Sellado de juntas y uniones.
Criterio de medición de proyecto: Superficie del faldón medida en verdadera magnitud, según documentación gráfica de Proyecto.
Criterio de medición de obra: Se medirá, en verdadera magnitud, la superficie realmente ejecutada según especificaciones de Proyecto.
Formato de panel: 2400mm*550mm

| Código | Ud | Descripción | Rendimiento | Precio | Importe |
|---|---|---|---|---|---|
| 0500_THplus | m² | Lámina impermeable transpirable Thermochip PLUS | 1.05 | 2.05 | 2.15 |
| 0501-TYH80 | m² | Panel sándwich machihembrado en las cuatro caras, Thermochip Roof Plus, TYH 10-80-19 (material) | 1.05 | 56.94 | 59.79 |
| 0101-Tor80 | Ud | Tornillo autorroscante para estructura de madera o metal, de acero galvanizado, de 6 mm de diámetro y 180 mm de longitud. | 7 | 0.2 | 1.40 |
| 0101-Cin01 | m |  | 1 | 1.53 | 1.53 |
| 0101_mo01 | h | Oficial 1ª carpintero. | 0.175 | 21.72 | 3.80 |
| 0101_mo02 | h | Ayudante carpintero. | 0.175 | 20.46 | 3.58 |
| % | % | Costes directos complementarios | 2 % | 72.25 | 1.45 |
|  |  | Total |  |  | 73.7 |

**26TH05TYH100** m² Panel Thermochip TYH/10-100-19 MH2400*550
Precio: 79.82
Panel sándwich machihembrado en las cuatro caras, Thermochip Plus, TYH 10 - 100 - 19 "THERMOCHIP", compuesto de: cara exterior con lámina impermeable transpirable incorporada, tablero de aglomerado hidrófugo de 19 mm de espesor, núcleo aislante de espuma de poliestireno extruido, de 100 mm de espesor y cara interior de tablero de fibroyeso, de 10 mm de espesor, resistencia térmica 2,88 m²K/W, transmitancia 0,35 W/m²K, fijado mecánicamente sobre estructura; para formación de faldón en cubierta inclinada. Incluso tornillos autorroscantes, para fijación a soporte de madera; cinta autoadhesiva para sellado de juntas.
Incluye: Replanteo. Corte de las piezas. Colocación de los paneles que forman el tablero. Fijación mecánica de las piezas al soporte. Sellado de juntas y uniones.
Criterio de medición de proyecto: Superficie del faldón medida en verdadera magnitud, según documentación gráfica de Proyecto.
Criterio de medición de obra: Se medirá, en verdadera magnitud, la superficie realmente ejecutada según especificaciones de Proyecto.
Formato de panel: 2400mm*550mm

| Código | Ud | Descripción | Rendimiento | Precio | Importe |
|---|---|---|---|---|---|
| 0500_THplus | m² | Lámina impermeable transpirable Thermochip PLUS | 1.05 | 2.05 | 2.15 |
| 0501-TYH100 | m² | Panel sándwich machihembrado en las cuatro caras, Thermochip Roof Plus, TYH 10-100-19 (material) | 1.05 | 62.39 | 65.51 |
| 0101-Tor100 | Ud | Tornillo autorroscante para estructura de madera o metal, de acero galvanizado, de 6 mm de diámetro y 200 mm de longitud. | 7 | 0.24 | 1.68 |
| 0101-Cin01 | m |  | 1 | 1.53 | 1.53 |
| 0101_mo01 | h | Oficial 1ª carpintero. | 0.175 | 21.72 | 3.80 |
| 0101_mo02 | h | Ayudante carpintero. | 0.175 | 20.46 | 3.58 |
| % | % | Costes directos complementarios | 2 % | 78.25 | 1.57 |
|  |  | Total |  |  | 79.82 |

**26TH05TYH120** m² Panel Thermochip TYH/10-120-19 MH2400*550
Precio: 89.94
Panel sándwich machihembrado en las cuatro caras, Thermochip Plus, TYH 10 - 120 - 19 "THERMOCHIP", compuesto de: cara exterior con lámina impermeable transpirable incorporada, tablero de aglomerado hidrófugo de 19 mm de espesor, núcleo aislante de espuma de poliestireno extruido, de 120 mm de espesor y cara interior de tablero de fibroyeso, de 10 mm de espesor, resistencia térmica 3,61 m²K/W, transmitancia 0,28 W/m²K, fijado mecánicamente sobre estructura; para formación de faldón en cubierta inclinada. Incluso tornillos autorroscantes, para fijación a soporte de madera; cinta autoadhesiva para sellado de juntas.
Incluye: Replanteo. Corte de las piezas. Colocación de los paneles que forman el tablero. Fijación mecánica de las piezas al soporte. Sellado de juntas y uniones.
Criterio de medición de proyecto: Superficie del faldón medida en verdadera magnitud, según documentación gráfica de Proyecto.
Criterio de medición de obra: Se medirá, en verdadera magnitud, la superficie realmente ejecutada según especificaciones de Proyecto.
Formato de panel: 2400mm*550mm

| Código | Ud | Descripción | Rendimiento | Precio | Importe |
|---|---|---|---|---|---|
| 0500_THplus | m² | Lámina impermeable transpirable Thermochip PLUS | 1.05 | 2.05 | 2.15 |
| 0501-TYH120 | m² | Panel sándwich machihembrado en las cuatro caras, Thermochip Roof Plus, TYH 10-120-19 (material) | 1.05 | 71.51 | 75.09 |
| 0101-Tor120 | Ud | Tornillo autorroscante para estructura de madera o metal, de acero galvanizado, de 6 mm de diámetro y 220 mm de longitud. | 7 | 0.29 | 2.03 |
| 0101-Cin01 | m |  | 1 | 1.53 | 1.53 |
| 0101_mo01 | h | Oficial 1ª carpintero. | 0.175 | 21.72 | 3.80 |
| 0101_mo02 | h | Ayudante carpintero. | 0.175 | 20.46 | 3.58 |
| % | % | Costes directos complementarios | 2 % | 88.18 | 1.76 |
|  |  | Total |  |  | 89.94 |

**26TH05TYH140** m² Panel Thermochip TYH/10-140-19 MH2400*550
Precio: 98.19
Panel sándwich machihembrado en las cuatro caras, Thermochip Plus, TYH 10 - 140 - 19 "THERMOCHIP", compuesto de: cara exterior con lámina impermeable transpirable incorporada, tablero de aglomerado hidrófugo de 19 mm de espesor, núcleo aislante de espuma de poliestireno extruido, de 140 mm de espesor y cara interior de tablero de fibroyeso, de 10 mm de espesor, resistencia térmica 4,18 m²K/W, transmitancia 0,24 W/m²K, fijado mecánicamente sobre estructura; para formación de faldón en cubierta inclinada. Incluso tornillos autorroscantes, para fijación a soporte de madera; cinta autoadhesiva para sellado de juntas.
Incluye: Replanteo. Corte de las piezas. Colocación de los paneles que forman el tablero. Fijación mecánica de las piezas al soporte. Sellado de juntas y uniones.
Criterio de medición de proyecto: Superficie del faldón medida en verdadera magnitud, según documentación gráfica de Proyecto.
Criterio de medición de obra: Se medirá, en verdadera magnitud, la superficie realmente ejecutada según especificaciones de Proyecto.
Formato de panel: 2400mm*550mm

| Código | Ud | Descripción | Rendimiento | Precio | Importe |
|---|---|---|---|---|---|
| 0500_THplus | m² | Lámina impermeable transpirable Thermochip PLUS | 1.05 | 2.05 | 2.15 |
| 0501-TYH140 | m² | Panel sándwich machihembrado en las cuatro caras, Thermochip Roof Plus, TYH 10-140-19 (material) | 1.05 | 79.01 | 82.96 |
| 0101-Tor140 | Ud | Tornillo autorroscante para estructura de madera o metal, de acero galvanizado, de 6 mm de diámetro y 240 mm de longitud. | 7 | 0.32 | 2.24 |
| 0101-Cin01 | m |  | 1 | 1.53 | 1.53 |
| 0101_mo01 | h | Oficial 1ª carpintero. | 0.175 | 21.72 | 3.80 |
| 0101_mo02 | h | Ayudante carpintero. | 0.175 | 20.46 | 3.58 |
| % | % | Costes directos complementarios | 2 % | 96.26 | 1.93 |
|  |  | Total |  |  | 98.19 |

**26TH05TYH160** m² Panel Thermochip TYH/10-160-19 MH2400*550
Precio: 106.22
Panel sándwich machihembrado en las cuatro caras, Thermochip Plus, TYH 10 - 160 - 19 "THERMOCHIP", compuesto de: cara exterior con lámina impermeable transpirable incorporada, tablero de aglomerado hidrófugo de 19 mm de espesor, núcleo aislante de espuma de poliestireno extruido, de 160 mm de espesor y cara interior de tablero de fibroyeso, de 10 mm de espesor, resistencia térmica 4,75 m²K/W, transmitancia 0,21 W/m²K, fijado mecánicamente sobre estructura; para formación de faldón en cubierta inclinada. Incluso tornillos autorroscantes, para fijación a soporte de madera; cinta autoadhesiva para sellado de juntas.
Incluye: Replanteo. Corte de las piezas. Colocación de los paneles que forman el tablero. Fijación mecánica de las piezas al soporte. Sellado de juntas y uniones.
Criterio de medición de proyecto: Superficie del faldón medida en verdadera magnitud, según documentación gráfica de Proyecto.
Criterio de medición de obra: Se medirá, en verdadera magnitud, la superficie realmente ejecutada según especificaciones de Proyecto.
Formato de panel: 2400mm*550mm

| Código | Ud | Descripción | Rendimiento | Precio | Importe |
|---|---|---|---|---|---|
| 0500_THplus | m² | Lámina impermeable transpirable Thermochip PLUS | 1.05 | 2.05 | 2.15 |
| 0501-TYH160 | m² | Panel sándwich machihembrado en las cuatro caras, Thermochip Roof Plus, TYH 10-160-19 (material) | 1.05 | 86.51 | 90.84 |
| 0101-Tor160 | Ud | Tornillo autorroscante para estructura de madera o metal, de acero galvanizado, de 6 mm de diámetro y 240 mm de longitud. | 7 | 0.32 | 2.24 |
| 0101-Cin01 | m |  | 1 | 1.53 | 1.53 |
| 0101_mo01 | h | Oficial 1ª carpintero. | 0.175 | 21.72 | 3.80 |
| 0101_mo02 | h | Ayudante carpintero. | 0.175 | 20.46 | 3.58 |
| % | % | Costes directos complementarios | 2 % | 104.14 | 2.08 |
|  |  | Total |  |  | 106.22 |

**26TH05TYH200** m² Panel Thermochip TYH/10-200-19 MH2400*550
Precio: 122.25
Panel sándwich machihembrado en las cuatro caras, Thermochip Plus, TYH 10 - 200 - 19 "THERMOCHIP", compuesto de: cara exterior con lámina impermeable transpirable incorporada, tablero de aglomerado hidrófugo de 19 mm de espesor, núcleo aislante de espuma de poliestireno extruido, de 200 mm de espesor y cara interior de tablero de fibroyeso, de 10 mm de espesor, resistencia térmica 5,58 m²K/W, transmitancia 0,18 W/m²K, fijado mecánicamente sobre estructura; para formación de faldón en cubierta inclinada. Incluso tornillos autorroscantes, para fijación a soporte de madera; cinta autoadhesiva para sellado de juntas.
Incluye: Replanteo. Corte de las piezas. Colocación de los paneles que forman el tablero. Fijación mecánica de las piezas al soporte. Sellado de juntas y uniones.
Criterio de medición de proyecto: Superficie del faldón medida en verdadera magnitud, según documentación gráfica de Proyecto.
Criterio de medición de obra: Se medirá, en verdadera magnitud, la superficie realmente ejecutada según especificaciones de Proyecto.
Formato de panel: 2400mm*550mm

| Código | Ud | Descripción | Rendimiento | Precio | Importe |
|---|---|---|---|---|---|
| 0500_THplus | m² | Lámina impermeable transpirable Thermochip PLUS | 1.05 | 2.05 | 2.15 |
| 0501-TYH200 | m² | Panel sándwich machihembrado en las cuatro caras, Thermochip Roof Plus, TYH 10-200-19 (material) | 1.05 | 100.61 | 105.64 |
| 0101-Tor200 | Ud | Tornillo autorroscante para estructura de madera o metal, de acero galvanizado, de 6 mm de diámetro y 280 mm de longitud. | 7 | 0.45 | 3.15 |
| 0101-Cin01 | m |  | 1 | 1.53 | 1.53 |
| 0101_mo01 | h | Oficial 1ª carpintero. | 0.175 | 21.72 | 3.80 |
| 0101_mo02 | h | Ayudante carpintero. | 0.175 | 20.46 | 3.58 |
| % | % | Costes directos complementarios | 2 % | 119.85 | 2.40 |
|  |  | Total |  |  | 122.25 |

### 27TYH-FIBROYESO10_3000 Acabado fibroyeso 10mm 3000*550

**27TH05TYH40** Y Panel Thermochip TYH/10-40-19 MH3000*550
Precio: 61.12
Panel sándwich machihembrado en las cuatro caras, Thermochip Plus, TYH 10 - 40 - 19 "THERMOCHIP", compuesto de: cara exterior con lámina impermeable transpirable incorporada, tablero de aglomerado hidrófugo de 19 mm de espesor, núcleo aislante de espuma de poliestireno extruido, de 40 mm de espesor y cara interior de tablero de fibroyeso de 10 mm de espesor, resistencia térmica 1,39 m²K/W, transmitancia 0,72 W/m²K, fijado mecánicamente sobre estructura; para formación de faldón en cubierta inclinada. Incluso tornillos autorroscantes, para fijación a soporte de madera; cinta autoadhesiva para sellado de juntas.
Incluye: Replanteo. Corte de las piezas. Colocación de los paneles que forman el tablero. Fijación mecánica de las piezas al soporte. Sellado de juntas y uniones.
Criterio de medición de proyecto: Superficie del faldón medida en verdadera magnitud, según documentación gráfica de Proyecto.
Criterio de medición de obra: Se medirá, en verdadera magnitud, la superficie realmente ejecutada según especificaciones de Proyecto.
Formato de panel: 3000mm*550mm

| Código | Ud | Descripción | Rendimiento | Precio | Importe |
|---|---|---|---|---|---|
| 0500_THplus | m² | Lámina impermeable transpirable Thermochip PLUS | 1.05 | 2.05 | 2.15 |
| 0501-TYH040 | m² | Panel sándwich machihembrado en las cuatro caras, Thermochip Roof Plus, TYH 10-40-19 | 1.05 | 45.67 | 47.95 |
| 0101-Tor40 | Ud | Tornillo autorroscante para estructura de madera o metal, de acero galvanizado, de 6 mm de diámetro y 120 mm de longitud. | 7 | 0.13 | 0.91 |
| 0101-Cin01 | m |  | 1 | 1.53 | 1.53 |
| 0101_mo01 | h | Oficial 1ª carpintero. | 0.175 | 21.72 | 3.80 |
| 0101_mo02 | h | Ayudante carpintero. | 0.175 | 20.46 | 3.58 |
| % | % | Costes directos complementarios | 2 % | 59.92 | 1.20 |
|  |  | Total |  |  | 61.12 |

**27TH05TYH50** m² Panel Thermochip TYH/10-50-19 MH3000*550
Precio: 64.06
Panel sándwich machihembrado en las cuatro caras, Thermochip Plus, TYH 10 - 50 - 19 "THERMOCHIP", compuesto de: cara exterior con lámina impermeable transpirable incorporada, tablero de aglomerado hidrófugo de 19 mm de espesor, núcleo aislante de espuma de poliestireno extruido, de 50 mm de espesor y cara interior de tablero de fibroyeso, de 10 mm de espesor, resistencia térmica 1,69 m²K/W, transmitancia 0,59 W/m²K, fijado mecánicamente sobre estructura; para formación de faldón en cubierta inclinada. Incluso tornillos autorroscantes, para fijación a soporte de madera; cinta autoadhesiva para sellado de juntas.
Incluye: Replanteo. Corte de las piezas. Colocación de los paneles que forman el tablero. Fijación mecánica de las piezas al soporte. Sellado de juntas y uniones.
Criterio de medición de proyecto: Superficie del faldón medida en verdadera magnitud, según documentación gráfica de Proyecto.
Criterio de medición de obra: Se medirá, en verdadera magnitud, la superficie realmente ejecutada según especificaciones de Proyecto.
Formato de panel: 3000mm*550mm

| Código | Ud | Descripción | Rendimiento | Precio | Importe |
|---|---|---|---|---|---|
| 0500_THplus | m² | Lámina impermeable transpirable Thermochip PLUS | 1.05 | 2.05 | 2.15 |
| 0501-TYH050 | m² | Panel sándwich machihembrado en las cuatro caras, Thermochip Roof Plus, TYH 10-50-19 | 1.05 | 48.41 | 50.83 |
| 0101-Tor50 | Ud | Tornillo autorroscante para estructura de madera o metal, de acero galvanizado, de 6 mm de diámetro y 140 mm de longitud. | 7 | 0.13 | 0.91 |
| 0101-Cin01 | m |  | 1 | 1.53 | 1.53 |
| 0101_mo01 | h | Oficial 1ª carpintero. | 0.175 | 21.72 | 3.80 |
| 0101_mo02 | h | Ayudante carpintero. | 0.175 | 20.46 | 3.58 |
| % | % | Costes directos complementarios | 2 % | 62.80 | 1.26 |
|  |  | Total |  |  | 64.06 |

**27TH05TYH60** m² Panel Thermochip TYH/10-60-19 MH3000*550
Precio: 67.55
Panel sándwich machihembrado en las cuatro caras, Thermochip Plus, TYH 10 - 60 - 19 "THERMOCHIP", compuesto de: cara exterior con lámina impermeable transpirable incorporada, tablero de aglomerado hidrófugo de 19 mm de espesor, núcleo aislante de espuma de poliestireno extruido, de 60 mm de espesor y cara interior de tablero de fibroyeso, de 10 mm de espesor, resistencia térmica 1,89 m²K/W, transmitancia 0,53 W/m²K, fijado mecánicamente sobre estructura; para formación de faldón en cubierta inclinada. Incluso tornillos autorroscantes, para fijación a soporte de madera; cinta autoadhesiva para sellado de juntas.
Incluye: Replanteo. Corte de las piezas. Colocación de los paneles que forman el tablero. Fijación mecánica de las piezas al soporte. Sellado de juntas y uniones.
Criterio de medición de proyecto: Superficie del faldón medida en verdadera magnitud, según documentación gráfica de Proyecto.
Criterio de medición de obra: Se medirá, en verdadera magnitud, la superficie realmente ejecutada según especificaciones de Proyecto.
Formato de panel: 3000mm*550mm

| Código | Ud | Descripción | Rendimiento | Precio | Importe |
|---|---|---|---|---|---|
| 0500_THplus | m² | Lámina impermeable transpirable Thermochip PLUS | 1.05 | 2.05 | 2.15 |
| 0501-TYH060 | m² | Panel sándwich machihembrado en las cuatro caras, Thermochip Roof Plus, TYH 10-60-19 | 1.05 | 51.41 | 53.98 |
| 0101-Tor60 | Ud | Tornillo autorroscante para estructura de madera o metal, de acero galvanizado, de 6 mm de diámetro y 160 mm de longitud. | 7 | 0.17 | 1.19 |
| 0101-Cin01 | m |  | 1 | 1.53 | 1.53 |
| 0101_mo01 | h | Oficial 1ª carpintero. | 0.175 | 21.72 | 3.80 |
| 0101_mo02 | h | Ayudante carpintero. | 0.175 | 20.46 | 3.58 |
| % | % | Costes directos complementarios | 2 % | 66.23 | 1.32 |
|  |  | Total |  |  | 67.55 |

**27TH05TYH80** m² Panel Thermochip TYH/10-80-19 MH3000*550
Precio: 73.7
Panel sándwich machihembrado en las cuatro caras, Thermochip Plus, TYH 10 - 80 - 19 "THERMOCHIP", compuesto de: cara exterior con lámina impermeable transpirable incorporada, tablero de aglomerado hidrófugo de 19 mm de espesor, núcleo aislante de espuma de poliestireno extruido, de 80 mm de espesor y cara interior de tablero de fibroyeso, de 10 mm de espesor, resistencia térmica 2,46 m²K/W, transmitancia 0,41 W/m²K, fijado mecánicamente sobre estructura; para formación de faldón en cubierta inclinada. Incluso tornillos autorroscantes, para fijación a soporte de madera; cinta autoadhesiva para sellado de juntas.
Incluye: Replanteo. Corte de las piezas. Colocación de los paneles que forman el tablero. Fijación mecánica de las piezas al soporte. Sellado de juntas y uniones.
Criterio de medición de proyecto: Superficie del faldón medida en verdadera magnitud, según documentación gráfica de Proyecto.
Criterio de medición de obra: Se medirá, en verdadera magnitud, la superficie realmente ejecutada según especificaciones de Proyecto.
Formato de panel: 3000mm*550mm

| Código | Ud | Descripción | Rendimiento | Precio | Importe |
|---|---|---|---|---|---|
| 0500_THplus | m² | Lámina impermeable transpirable Thermochip PLUS | 1.05 | 2.05 | 2.15 |
| 0501-TYH80 | m² | Panel sándwich machihembrado en las cuatro caras, Thermochip Roof Plus, TYH 10-80-19 | 1.05 | 56.94 | 59.79 |
| 0101-Tor80 | Ud | Tornillo autorroscante para estructura de madera o metal, de acero galvanizado, de 6 mm de diámetro y 180 mm de longitud. | 7 | 0.2 | 1.40 |
| 0101-Cin01 | m |  | 1 | 1.53 | 1.53 |
| 0101_mo01 | h | Oficial 1ª carpintero. | 0.175 | 21.72 | 3.80 |
| 0101_mo02 | h | Ayudante carpintero. | 0.175 | 20.46 | 3.58 |
| % | % | Costes directos complementarios | 2 % | 72.25 | 1.45 |
|  |  | Total |  |  | 73.7 |

**27TH05TYH100** m² Panel Thermochip TYH/10-100-19 MH3000*550
Precio: 79.82
Panel sándwich machihembrado en las cuatro caras, Thermochip Plus, TYH 10 - 100 - 19 "THERMOCHIP", compuesto de: cara exterior con lámina impermeable transpirable incorporada, tablero de aglomerado hidrófugo de 19 mm de espesor, núcleo aislante de espuma de poliestireno extruido, de 100 mm de espesor y cara interior de tablero de fibroyeso, de 10 mm de espesor, resistencia térmica 2,88 m²K/W, transmitancia 0,35 W/m²K, fijado mecánicamente sobre estructura; para formación de faldón en cubierta inclinada. Incluso tornillos autorroscantes, para fijación a soporte de madera; cinta autoadhesiva para sellado de juntas.
Incluye: Replanteo. Corte de las piezas. Colocación de los paneles que forman el tablero. Fijación mecánica de las piezas al soporte. Sellado de juntas y uniones.
Criterio de medición de proyecto: Superficie del faldón medida en verdadera magnitud, según documentación gráfica de Proyecto.
Criterio de medición de obra: Se medirá, en verdadera magnitud, la superficie realmente ejecutada según especificaciones de Proyecto.
Formato de panel: 3000mm*550mm

| Código | Ud | Descripción | Rendimiento | Precio | Importe |
|---|---|---|---|---|---|
| 0500_THplus | m² | Lámina impermeable transpirable Thermochip PLUS | 1.05 | 2.05 | 2.15 |
| 0501-TYH100 | m² | Panel sándwich machihembrado en las cuatro caras, Thermochip Roof Plus, TYH 10-100-19 | 1.05 | 62.39 | 65.51 |
| 0101-Tor100 | Ud | Tornillo autorroscante para estructura de madera o metal, de acero galvanizado, de 6 mm de diámetro y 200 mm de longitud. | 7 | 0.24 | 1.68 |
| 0101-Cin01 | m |  | 1 | 1.53 | 1.53 |
| 0101_mo01 | h | Oficial 1ª carpintero. | 0.175 | 21.72 | 3.80 |
| 0101_mo02 | h | Ayudante carpintero. | 0.175 | 20.46 | 3.58 |
| % | % | Costes directos complementarios | 2 % | 78.25 | 1.57 |
|  |  | Total |  |  | 79.82 |

**27TH05TYH120** m² Panel Thermochip TYH/10-120-19 MH3000*550
Precio: 89.94
Panel sándwich machihembrado en las cuatro caras, Thermochip Plus, TYH 10 - 120 - 19 "THERMOCHIP", compuesto de: cara exterior con lámina impermeable transpirable incorporada, tablero de aglomerado hidrófugo de 19 mm de espesor, núcleo aislante de espuma de poliestireno extruido, de 120 mm de espesor y cara interior de tablero de fibroyeso, de 10 mm de espesor, resistencia térmica 3,61 m²K/W, transmitancia 0,28 W/m²K, fijado mecánicamente sobre estructura; para formación de faldón en cubierta inclinada. Incluso tornillos autorroscantes, para fijación a soporte de madera; cinta autoadhesiva para sellado de juntas.
Incluye: Replanteo. Corte de las piezas. Colocación de los paneles que forman el tablero. Fijación mecánica de las piezas al soporte. Sellado de juntas y uniones.
Criterio de medición de proyecto: Superficie del faldón medida en verdadera magnitud, según documentación gráfica de Proyecto.
Criterio de medición de obra: Se medirá, en verdadera magnitud, la superficie realmente ejecutada según especificaciones de Proyecto.
Formato de panel: 3000mm*550mm

| Código | Ud | Descripción | Rendimiento | Precio | Importe |
|---|---|---|---|---|---|
| 0500_THplus | m² | Lámina impermeable transpirable Thermochip PLUS | 1.05 | 2.05 | 2.15 |
| 0501-TYH120 | m² | Panel sándwich machihembrado en las cuatro caras, Thermochip Roof Plus, TYH 10-120-19 | 1.05 | 71.51 | 75.09 |
| 0101-Tor120 | Ud | Tornillo autorroscante para estructura de madera o metal, de acero galvanizado, de 6 mm de diámetro y 220 mm de longitud. | 7 | 0.29 | 2.03 |
| 0101-Cin01 | m |  | 1 | 1.53 | 1.53 |
| 0101_mo01 | h | Oficial 1ª carpintero. | 0.175 | 21.72 | 3.80 |
| 0101_mo02 | h | Ayudante carpintero. | 0.175 | 20.46 | 3.58 |
| % | % | Costes directos complementarios | 2 % | 88.18 | 1.76 |
|  |  | Total |  |  | 89.94 |

**27TH05TYH140** m² Panel Thermochip TYH/10-140-19 MH3000*550
Precio: 98.19
Panel sándwich machihembrado en las cuatro caras, Thermochip Plus, TYH 10 - 140 - 19 "THERMOCHIP", compuesto de: cara exterior con lámina impermeable transpirable incorporada, tablero de aglomerado hidrófugo de 19 mm de espesor, núcleo aislante de espuma de poliestireno extruido, de 140 mm de espesor y cara interior de tablero de fibroyeso, de 10 mm de espesor, resistencia térmica 4,18 m²K/W, transmitancia 0,24 W/m²K, fijado mecánicamente sobre estructura; para formación de faldón en cubierta inclinada. Incluso tornillos autorroscantes, para fijación a soporte de madera; cinta autoadhesiva para sellado de juntas.
Incluye: Replanteo. Corte de las piezas. Colocación de los paneles que forman el tablero. Fijación mecánica de las piezas al soporte. Sellado de juntas y uniones.
Criterio de medición de proyecto: Superficie del faldón medida en verdadera magnitud, según documentación gráfica de Proyecto.
Criterio de medición de obra: Se medirá, en verdadera magnitud, la superficie realmente ejecutada según especificaciones de Proyecto.
Formato de panel: 3000mm*550mm

| Código | Ud | Descripción | Rendimiento | Precio | Importe |
|---|---|---|---|---|---|
| 0500_THplus | m² | Lámina impermeable transpirable Thermochip PLUS | 1.05 | 2.05 | 2.15 |
| 0501-TYH140 | m² | Panel sándwich machihembrado en las cuatro caras, Thermochip Roof Plus, TYH 10-140-19 | 1.05 | 79.01 | 82.96 |
| 0101-Tor140 | Ud | Tornillo autorroscante para estructura de madera o metal, de acero galvanizado, de 6 mm de diámetro y 240 mm de longitud. | 7 | 0.32 | 2.24 |
| 0101-Cin01 | m |  | 1 | 1.53 | 1.53 |
| 0101_mo01 | h | Oficial 1ª carpintero. | 0.175 | 21.72 | 3.80 |
| 0101_mo02 | h | Ayudante carpintero. | 0.175 | 20.46 | 3.58 |
| % | % | Costes directos complementarios | 2 % | 96.26 | 1.93 |
|  |  | Total |  |  | 98.19 |

**27TH05TYH160** m² Panel Thermochip TYH/10-160-19 MH3000*550
Precio: 106.22
Panel sándwich machihembrado en las cuatro caras, Thermochip Plus, TYH 10 - 160 - 19 "THERMOCHIP", compuesto de: cara exterior con lámina impermeable transpirable incorporada, tablero de aglomerado hidrófugo de 19 mm de espesor, núcleo aislante de espuma de poliestireno extruido, de 160 mm de espesor y cara interior de tablero de fibroyeso, de 10 mm de espesor, resistencia térmica 4,75 m²K/W, transmitancia 0,21 W/m²K, fijado mecánicamente sobre estructura; para formación de faldón en cubierta inclinada. Incluso tornillos autorroscantes, para fijación a soporte de madera; cinta autoadhesiva para sellado de juntas.
Incluye: Replanteo. Corte de las piezas. Colocación de los paneles que forman el tablero. Fijación mecánica de las piezas al soporte. Sellado de juntas y uniones.
Criterio de medición de proyecto: Superficie del faldón medida en verdadera magnitud, según documentación gráfica de Proyecto.
Criterio de medición de obra: Se medirá, en verdadera magnitud, la superficie realmente ejecutada según especificaciones de Proyecto.
Formato de panel: 3000mm*550mm

| Código | Ud | Descripción | Rendimiento | Precio | Importe |
|---|---|---|---|---|---|
| 0500_THplus | m² | Lámina impermeable transpirable Thermochip PLUS | 1.05 | 2.05 | 2.15 |
| 0501-TYH160 | m² | Panel sándwich machihembrado en las cuatro caras, Thermochip Roof Plus, TYH 10-160-19 | 1.05 | 86.51 | 90.84 |
| 0101-Tor160 | Ud | Tornillo autorroscante para estructura de madera o metal, de acero galvanizado, de 6 mm de diámetro y 240 mm de longitud. | 7 | 0.32 | 2.24 |
| 0101-Cin01 | m |  | 1 | 1.53 | 1.53 |
| 0101_mo01 | h | Oficial 1ª carpintero. | 0.175 | 21.72 | 3.80 |
| 0101_mo02 | h | Ayudante carpintero. | 0.175 | 20.46 | 3.58 |
| % | % | Costes directos complementarios | 2 % | 104.14 | 2.08 |
|  |  | Total |  |  | 106.22 |

**27TH05TYH200** m² Panel Thermochip TYH/10-200-19 MH3000*550
Precio: 122.25
Panel sándwich machihembrado en las cuatro caras, Thermochip Plus, TYH 10 - 200 - 19 "THERMOCHIP", compuesto de: cara exterior con lámina impermeable transpirable incorporada, tablero de aglomerado hidrófugo de 19 mm de espesor, núcleo aislante de espuma de poliestireno extruido, de 200 mm de espesor y cara interior de tablero de fibroyeso, de 10 mm de espesor, resistencia térmica 5,58 m²K/W, transmitancia 0,18 W/m²K, fijado mecánicamente sobre estructura; para formación de faldón en cubierta inclinada. Incluso tornillos autorroscantes, para fijación a soporte de madera; cinta autoadhesiva para sellado de juntas.
Incluye: Replanteo. Corte de las piezas. Colocación de los paneles que forman el tablero. Fijación mecánica de las piezas al soporte. Sellado de juntas y uniones.
Criterio de medición de proyecto: Superficie del faldón medida en verdadera magnitud, según documentación gráfica de Proyecto.
Criterio de medición de obra: Se medirá, en verdadera magnitud, la superficie realmente ejecutada según especificaciones de Proyecto.
Formato de panel: 3000mm*550mm

| Código | Ud | Descripción | Rendimiento | Precio | Importe |
|---|---|---|---|---|---|
| 0500_THplus | m² | Lámina impermeable transpirable Thermochip PLUS | 1.05 | 2.05 | 2.15 |
| 0501-TYH200 | m² | Panel sándwich machihembrado en las cuatro caras, Thermochip Roof Plus, TYH 10-200-19 | 1.05 | 100.61 | 105.64 |
| 0101-Tor200 | Ud | Tornillo autorroscante para estructura de madera o metal, de acero galvanizado, de 6 mm de diámetro y 280 mm de longitud. | 7 | 0.45 | 3.15 |
| 0101-Cin01 | m |  | 1 | 1.53 | 1.53 |
| 0101_mo01 | h | Oficial 1ª carpintero. | 0.175 | 21.72 | 3.80 |
| 0101_mo02 | h | Ayudante carpintero. | 0.175 | 20.46 | 3.58 |
| % | % | Costes directos complementarios | 2 % | 119.85 | 2.40 |
|  |  | Total |  |  | 122.25 |

### 28TYH-FIBROYESO12_2440 Acabado fibroyeso 12mm 2440*600

**TH05TYH40b** Y Panel Thermochip TYH/12-40-19 MH2440*600
Precio: 62.53
Panel sándwich machihembrado en las cuatro caras, Thermochip Plus, TYH 12 - 40 - 19 "THERMOCHIP", compuesto de: cara exterior con lámina impermeable transpirable incorporada, tablero de aglomerado hidrófugo de 19 mm de espesor, núcleo aislante de espuma de poliestireno extruido, de 40 mm de espesor y cara interior de tablero de fibroyeso de 12,5 mm de espesor, resistencia térmica 1,40 m²K/W, transmitancia 0,72 W/m²K, fijado mecánicamente sobre estructura; para formación de faldón en cubierta inclinada. Incluso tornillos autorroscantes, para fijación a soporte de madera; cinta autoadhesiva para sellado de juntas.
Incluye: Replanteo. Corte de las piezas. Colocación de los paneles que forman el tablero. Fijación mecánica de las piezas al soporte. Sellado de juntas y uniones.
Criterio de medición de proyecto: Superficie del faldón medida en verdadera magnitud, según documentación gráfica de Proyecto.
Criterio de medición de obra: Se medirá, en verdadera magnitud, la superficie realmente ejecutada según especificaciones de Proyecto.
Formato de panel: 2440mm*600mm

| Código | Ud | Descripción | Rendimiento | Precio | Importe |
|---|---|---|---|---|---|
| 0500_THplus | m² | Lámina impermeable transpirable Thermochip PLUS | 1.05 | 2.05 | 2.15 |
| 0501-TYH040b | m² | Panel sándwich machihembrado en las cuatro caras, Thermochip Roof Plus, TYH 12-40-19 (material) | 1.05 | 46.98 | 49.33 |
| 0101-Tor40 | Ud | Tornillo autorroscante para estructura de madera o metal, de acero galvanizado, de 6 mm de diámetro y 120 mm de longitud. | 7 | 0.13 | 0.91 |
| 0101-Cin01 | m |  | 1 | 1.53 | 1.53 |
| 0101_mo01 | h | Oficial 1ª carpintero. | 0.175 | 21.72 | 3.80 |
| 0101_mo02 | h | Ayudante carpintero. | 0.175 | 20.46 | 3.58 |
| % | % | Costes directos complementarios | 2 % | 61.30 | 1.23 |
|  |  | Total |  |  | 62.53 |

**28TH05TYH50** m² Panel Thermochip TYH/12-50-19 MH2440*600
Precio: 65.47
Panel sándwich machihembrado en las cuatro caras, Thermochip Plus, TYH 12 - 50 - 19 "THERMOCHIP", compuesto de: cara exterior con lámina impermeable transpirable incorporada, tablero de aglomerado hidrófugo de 19 mm de espesor, núcleo aislante de espuma de poliestireno extruido, de 50 mm de espesor y cara interior de tablero de fibroyeso, de 12,5 mm de espesor, resistencia térmica 1,70 m²K/W, transmitancia 0,59 W/m²K, fijado mecánicamente sobre estructura; para formación de faldón en cubierta inclinada. Incluso tornillos autorroscantes, para fijación a soporte de madera; cinta autoadhesiva para sellado de juntas.
Incluye: Replanteo. Corte de las piezas. Colocación de los paneles que forman el tablero. Fijación mecánica de las piezas al soporte. Sellado de juntas y uniones.
Criterio de medición de proyecto: Superficie del faldón medida en verdadera magnitud, según documentación gráfica de Proyecto.
Criterio de medición de obra: Se medirá, en verdadera magnitud, la superficie realmente ejecutada según especificaciones de Proyecto.
Formato de panel: 2440mm*600mm

| Código | Ud | Descripción | Rendimiento | Precio | Importe |
|---|---|---|---|---|---|
| 0500_THplus | m² | Lámina impermeable transpirable Thermochip PLUS | 1.05 | 2.05 | 2.15 |
| 0501-TYH050b | m² | Panel sándwich machihembrado en las cuatro caras, Thermochip Roof Plus, TYH 12-50-19 (material) | 1.05 | 49.73 | 52.22 |
| 0101-Tor50 | Ud | Tornillo autorroscante para estructura de madera o metal, de acero galvanizado, de 6 mm de diámetro y 140 mm de longitud. | 7 | 0.13 | 0.91 |
| 0101-Cin01 | m |  | 1 | 1.53 | 1.53 |
| 0101_mo01 | h | Oficial 1ª carpintero. | 0.175 | 21.72 | 3.80 |
| 0101_mo02 | h | Ayudante carpintero. | 0.175 | 20.46 | 3.58 |
| % | % | Costes directos complementarios | 2 % | 64.19 | 1.28 |
|  |  | Total |  |  | 65.47 |

**28TH05TYH60** m² Panel Thermochip TYH/12-60-19 MH2440*600
Precio: 68.96
Panel sándwich machihembrado en las cuatro caras, Thermochip Plus, TYH 12 - 60 - 19 "THERMOCHIP", compuesto de: cara exterior con lámina impermeable transpirable incorporada, tablero de aglomerado hidrófugo de 19 mm de espesor, núcleo aislante de espuma de poliestireno extruido, de 60 mm de espesor y cara interior de tablero de fibroyeso, de 12,5 mm de espesor, resistencia térmica 1,90 m²K/W, transmitancia 0,53 W/m²K, fijado mecánicamente sobre estructura; para formación de faldón en cubierta inclinada. Incluso tornillos autorroscantes, para fijación a soporte de madera; cinta autoadhesiva para sellado de juntas.
Incluye: Replanteo. Corte de las piezas. Colocación de los paneles que forman el tablero. Fijación mecánica de las piezas al soporte. Sellado de juntas y uniones.
Criterio de medición de proyecto: Superficie del faldón medida en verdadera magnitud, según documentación gráfica de Proyecto.
Criterio de medición de obra: Se medirá, en verdadera magnitud, la superficie realmente ejecutada según especificaciones de Proyecto.
Formato de panel: 2440mm*600mm

| Código | Ud | Descripción | Rendimiento | Precio | Importe |
|---|---|---|---|---|---|
| 0500_THplus | m² | Lámina impermeable transpirable Thermochip PLUS | 1.05 | 2.05 | 2.15 |
| 0501-TYH060b | m² | Panel sándwich machihembrado en las cuatro caras, Thermochip Roof Plus, TYH 12-60-19 (material) | 1.05 | 52.72 | 55.36 |
| 0101-Tor60 | Ud | Tornillo autorroscante para estructura de madera o metal, de acero galvanizado, de 6 mm de diámetro y 160 mm de longitud. | 7 | 0.17 | 1.19 |
| 0101-Cin01 | m |  | 1 | 1.53 | 1.53 |
| 0101_mo01 | h | Oficial 1ª carpintero. | 0.175 | 21.72 | 3.80 |
| 0101_mo02 | h | Ayudante carpintero. | 0.175 | 20.46 | 3.58 |
| % | % | Costes directos complementarios | 2 % | 67.61 | 1.35 |
|  |  | Total |  |  | 68.96 |

**28TH05TYH80** m² Panel Thermochip TYH/12-80-19 MH2440*600
Precio: 75.09
Panel sándwich machihembrado en las cuatro caras, Thermochip Plus, TYH 12 - 80 - 19 "THERMOCHIP", compuesto de: cara exterior con lámina impermeable transpirable incorporada, tablero de aglomerado hidrófugo de 19 mm de espesor, núcleo aislante de espuma de poliestireno extruido, de 80 mm de espesor y cara interior de tablero de fibroyeso, de 12,5 mm de espesor, resistencia térmica 2,47 m²K/W, transmitancia 0,40 W/m²K, fijado mecánicamente sobre estructura; para formación de faldón en cubierta inclinada. Incluso tornillos autorroscantes, para fijación a soporte de madera; cinta autoadhesiva para sellado de juntas.
Incluye: Replanteo. Corte de las piezas. Colocación de los paneles que forman el tablero. Fijación mecánica de las piezas al soporte. Sellado de juntas y uniones.
Criterio de medición de proyecto: Superficie del faldón medida en verdadera magnitud, según documentación gráfica de Proyecto.
Criterio de medición de obra: Se medirá, en verdadera magnitud, la superficie realmente ejecutada según especificaciones de Proyecto.
Formato de panel: 2440mm*600mm

| Código | Ud | Descripción | Rendimiento | Precio | Importe |
|---|---|---|---|---|---|
| 0500_THplus | m² | Lámina impermeable transpirable Thermochip PLUS | 1.05 | 2.05 | 2.15 |
| 0501-TYH80b | m² | Panel sándwich machihembrado en las cuatro caras, Thermochip Roof Plus, TYH 12-80-19 (material) | 1.05 | 58.25 | 61.16 |
| 0101-Tor80 | Ud | Tornillo autorroscante para estructura de madera o metal, de acero galvanizado, de 6 mm de diámetro y 180 mm de longitud. | 7 | 0.2 | 1.40 |
| 0101-Cin01 | m |  | 1 | 1.53 | 1.53 |
| 0101_mo01 | h | Oficial 1ª carpintero. | 0.175 | 21.72 | 3.80 |
| 0101_mo02 | h | Ayudante carpintero. | 0.175 | 20.46 | 3.58 |
| % | % | Costes directos complementarios | 2 % | 73.62 | 1.47 |
|  |  | Total |  |  | 75.09 |

**28TH05TYH100** m² Panel Thermochip TYH/12-100-19 MH2440*600
Precio: 81.22
Panel sándwich machihembrado en las cuatro caras, Thermochip Plus, TYH 12 - 100 - 19 "THERMOCHIP", compuesto de: cara exterior con lámina impermeable transpirable incorporada, tablero de aglomerado hidrófugo de 19 mm de espesor, núcleo aislante de espuma de poliestireno extruido, de 100 mm de espesor y cara interior de tablero de fibroyeso, de 12,5 mm de espesor, resistencia térmica 2,89 m²K/W, transmitancia 0,35 W/m²K, fijado mecánicamente sobre estructura; para formación de faldón en cubierta inclinada. Incluso tornillos autorroscantes, para fijación a soporte de madera; cinta autoadhesiva para sellado de juntas.
Incluye: Replanteo. Corte de las piezas. Colocación de los paneles que forman el tablero. Fijación mecánica de las piezas al soporte. Sellado de juntas y uniones.
Criterio de medición de proyecto: Superficie del faldón medida en verdadera magnitud, según documentación gráfica de Proyecto.
Criterio de medición de obra: Se medirá, en verdadera magnitud, la superficie realmente ejecutada según especificaciones de Proyecto.
Formato de panel: 2440mm*600mm

| Código | Ud | Descripción | Rendimiento | Precio | Importe |
|---|---|---|---|---|---|
| 0500_THplus | m² | Lámina impermeable transpirable Thermochip PLUS | 1.05 | 2.05 | 2.15 |
| 0501-TYH100b | m² | Panel sándwich machihembrado en las cuatro caras, Thermochip Roof Plus, TYH 12-100-19 (material) | 1.05 | 63.7 | 66.89 |
| 0101-Tor100 | Ud | Tornillo autorroscante para estructura de madera o metal, de acero galvanizado, de 6 mm de diámetro y 200 mm de longitud. | 7 | 0.24 | 1.68 |
| 0101-Cin01 | m |  | 1 | 1.53 | 1.53 |
| 0101_mo01 | h | Oficial 1ª carpintero. | 0.175 | 21.72 | 3.80 |
| 0101_mo02 | h | Ayudante carpintero. | 0.175 | 20.46 | 3.58 |
| % | % | Costes directos complementarios | 2 % | 79.63 | 1.59 |
|  |  | Total |  |  | 81.22 |

**28TH05TYH1200** m² Panel Thermochip TYH/12-120-19 MH2440*600
Precio: 91.34
Panel sándwich machihembrado en las cuatro caras, Thermochip Plus, TYH 12 - 120 - 19 "THERMOCHIP", compuesto de: cara exterior con lámina impermeable transpirable incorporada, tablero de aglomerado hidrófugo de 19 mm de espesor, núcleo aislante de espuma de poliestireno extruido, de 120 mm de espesor y cara interior de tablero de fibroyeso, de 12,5 mm de espesor, resistencia térmica 3,61 m²K/W, transmitancia 0,28 W/m²K, fijado mecánicamente sobre estructura; para formación de faldón en cubierta inclinada. Incluso tornillos autorroscantes, para fijación a soporte de madera; cinta autoadhesiva para sellado de juntas.
Incluye: Replanteo. Corte de las piezas. Colocación de los paneles que forman el tablero. Fijación mecánica de las piezas al soporte. Sellado de juntas y uniones.
Criterio de medición de proyecto: Superficie del faldón medida en verdadera magnitud, según documentación gráfica de Proyecto.
Criterio de medición de obra: Se medirá, en verdadera magnitud, la superficie realmente ejecutada según especificaciones de Proyecto.
Formato de panel: 2440mm*600mm

| Código | Ud | Descripción | Rendimiento | Precio | Importe |
|---|---|---|---|---|---|
| 0500_THplus | m² | Lámina impermeable transpirable Thermochip PLUS | 1.05 | 2.05 | 2.15 |
| 0501-TYH120b | m² | Panel sándwich machihembrado en las cuatro caras, Thermochip Roof Plus, TYH 12-120-19 (material) | 1.05 | 72.82 | 76.46 |
| 0101-Tor120 | Ud | Tornillo autorroscante para estructura de madera o metal, de acero galvanizado, de 6 mm de diámetro y 220 mm de longitud. | 7 | 0.29 | 2.03 |
| 0101-Cin01 | m |  | 1 | 1.53 | 1.53 |
| 0101_mo01 | h | Oficial 1ª carpintero. | 0.175 | 21.72 | 3.80 |
| 0101_mo02 | h | Ayudante carpintero. | 0.175 | 20.46 | 3.58 |
| % | % | Costes directos complementarios | 2 % | 89.55 | 1.79 |
|  |  | Total |  |  | 91.34 |

**28TH05TYH140** m² Panel Thermochip TYH/12-140-19 MH2440*600
Precio: 99.59
Panel sándwich machihembrado en las cuatro caras, Thermochip Plus, TYH 12 - 140 - 19 "THERMOCHIP", compuesto de: cara exterior con lámina impermeable transpirable incorporada, tablero de aglomerado hidrófugo de 19 mm de espesor, núcleo aislante de espuma de poliestireno extruido, de 140 mm de espesor y cara interior de tablero de fibroyeso, de 12,5 mm de espesor, resistencia térmica 4,19 m²K/W, transmitancia 0,24 W/m²K, fijado mecánicamente sobre estructura; para formación de faldón en cubierta inclinada. Incluso tornillos autorroscantes, para fijación a soporte de madera; cinta autoadhesiva para sellado de juntas.
Incluye: Replanteo. Corte de las piezas. Colocación de los paneles que forman el tablero. Fijación mecánica de las piezas al soporte. Sellado de juntas y uniones.
Criterio de medición de proyecto: Superficie del faldón medida en verdadera magnitud, según documentación gráfica de Proyecto.
Criterio de medición de obra: Se medirá, en verdadera magnitud, la superficie realmente ejecutada según especificaciones de Proyecto.
Formato de panel: 2440mm*600mm

| Código | Ud | Descripción | Rendimiento | Precio | Importe |
|---|---|---|---|---|---|
| 0500_THplus | m² | Lámina impermeable transpirable Thermochip PLUS | 1.05 | 2.05 | 2.15 |
| 0501-TYH140b | m² | Panel sándwich machihembrado en las cuatro caras, Thermochip Roof Plus, TYH 12-140-19 (material) | 1.05 | 80.32 | 84.34 |
| 0101-Tor140 | Ud | Tornillo autorroscante para estructura de madera o metal, de acero galvanizado, de 6 mm de diámetro y 240 mm de longitud. | 7 | 0.32 | 2.24 |
| 0101-Cin01 | m |  | 1 | 1.53 | 1.53 |
| 0101_mo01 | h | Oficial 1ª carpintero. | 0.175 | 21.72 | 3.80 |
| 0101_mo02 | h | Ayudante carpintero. | 0.175 | 20.46 | 3.58 |
| % | % | Costes directos complementarios | 2 % | 97.64 | 1.95 |
|  |  | Total |  |  | 99.59 |

**28TH05TYH160** m² Panel Thermochip TYH/12-160-19 MH2440*600
Precio: 107.62
Panel sándwich machihembrado en las cuatro caras, Thermochip Plus, TYH 12 - 160 - 19 "THERMOCHIP", compuesto de: cara exterior con lámina impermeable transpirable incorporada, tablero de aglomerado hidrófugo de 19 mm de espesor, núcleo aislante de espuma de poliestireno extruido, de 160 mm de espesor y cara interior de tablero de fibroyeso, de 12,5 mm de espesor, resistencia térmica 4,76 m²K/W, transmitancia 0,21 W/m²K, fijado mecánicamente sobre estructura; para formación de faldón en cubierta inclinada. Incluso tornillos autorroscantes, para fijación a soporte de madera; cinta autoadhesiva para sellado de juntas.
Incluye: Replanteo. Corte de las piezas. Colocación de los paneles que forman el tablero. Fijación mecánica de las piezas al soporte. Sellado de juntas y uniones.
Criterio de medición de proyecto: Superficie del faldón medida en verdadera magnitud, según documentación gráfica de Proyecto.
Criterio de medición de obra: Se medirá, en verdadera magnitud, la superficie realmente ejecutada según especificaciones de Proyecto.
Formato de panel: 2440mm*600mm

| Código | Ud | Descripción | Rendimiento | Precio | Importe |
|---|---|---|---|---|---|
| 0500_THplus | m² | Lámina impermeable transpirable Thermochip PLUS | 1.05 | 2.05 | 2.15 |
| 0501-TYH160b | m² | Panel sándwich machihembrado en las cuatro caras, Thermochip Roof Plus, TYH 12-160-19 (material) | 1.05 | 87.82 | 92.21 |
| 0101-Tor160 | Ud | Tornillo autorroscante para estructura de madera o metal, de acero galvanizado, de 6 mm de diámetro y 240 mm de longitud. | 7 | 0.32 | 2.24 |
| 0101-Cin01 | m |  | 1 | 1.53 | 1.53 |
| 0101_mo01 | h | Oficial 1ª carpintero. | 0.175 | 21.72 | 3.80 |
| 0101_mo02 | h | Ayudante carpintero. | 0.175 | 20.46 | 3.58 |
| % | % | Costes directos complementarios | 2 % | 105.51 | 2.11 |
|  |  | Total |  |  | 107.62 |

**28TH05TYH200** m² Panel Thermochip TYH/12-200-19 MH2440*600
Precio: 123.65
Panel sándwich machihembrado en las cuatro caras, Thermochip Plus, TYH 12 - 200 - 19 "THERMOCHIP", compuesto de: cara exterior con lámina impermeable transpirable incorporada, tablero de aglomerado hidrófugo de 19 mm de espesor, núcleo aislante de espuma de poliestireno extruido, de 200 mm de espesor y cara interior de tablero de fibroyeso, de 12,5 mm de espesor, resistencia térmica 5,59 m²K/W, transmitancia 0,18 W/m²K, fijado mecánicamente sobre estructura; para formación de faldón en cubierta inclinada. Incluso tornillos autorroscantes, para fijación a soporte de madera; cinta autoadhesiva para sellado de juntas.
Incluye: Replanteo. Corte de las piezas. Colocación de los paneles que forman el tablero. Fijación mecánica de las piezas al soporte. Sellado de juntas y uniones.
Criterio de medición de proyecto: Superficie del faldón medida en verdadera magnitud, según documentación gráfica de Proyecto.
Criterio de medición de obra: Se medirá, en verdadera magnitud, la superficie realmente ejecutada según especificaciones de Proyecto.
Formato de panel: 2440mm*600mm

| Código | Ud | Descripción | Rendimiento | Precio | Importe |
|---|---|---|---|---|---|
| 0500_THplus | m² | Lámina impermeable transpirable Thermochip PLUS | 1.05 | 2.05 | 2.15 |
| 0501-TYH200b | m² | Panel sándwich machihembrado en las cuatro caras, Thermochip Roof Plus, TYH 12-200-19 (material) | 1.05 | 101.92 | 107.02 |
| 0101-Tor200 | Ud | Tornillo autorroscante para estructura de madera o metal, de acero galvanizado, de 6 mm de diámetro y 280 mm de longitud. | 7 | 0.45 | 3.15 |
| 0101-Cin01 | m |  | 1 | 1.53 | 1.53 |
| 0101_mo01 | h | Oficial 1ª carpintero. | 0.175 | 21.72 | 3.80 |
| 0101_mo02 | h | Ayudante carpintero. | 0.175 | 20.46 | 3.58 |
| % | % | Costes directos complementarios | 2 % | 121.23 | 2.42 |
|  |  | Total |  |  | 123.65 |

### 29TOH-OSB10_2400 Acabado OSB 10mm 2400*550

**29TH05TOH40** m² Panel Thermochip TOH/10-40-19 MH2400*550
Precio: 47.14
Panel sándwich machihembrado en las cuatro caras, Thermochip Plus, TOH 10 - 40 - 19 "THERMOCHIP", compuesto de: cara exterior con lámina impermeable transpirable incorporada, tablero de aglomerado hidrófugo de 19 mm de espesor, núcleo aislante de espuma de poliestireno extruido, de 40 mm de espesor y cara interior de OSB, de 10 mm de espesor, resistencia térmica 1,46 m²K/W, transmitancia 0,69 W/m²K, fijado mecánicamente sobre estructura; para formación de faldón en cubierta inclinada. Incluso tornillos autorroscantes, para fijación a soporte de madera; cinta autoadhesiva para sellado de juntas.
Incluye: Replanteo. Corte de las piezas. Colocación de los paneles que forman el tablero. Fijación mecánica de las piezas al soporte. Sellado de juntas y uniones.
Criterio de medición de proyecto: Superficie del faldón medida en verdadera magnitud, según documentación gráfica de Proyecto.
Criterio de medición de obra: Se medirá, en verdadera magnitud, la superficie realmente ejecutada según especificaciones de Proyecto.
Formato de panel: 2400mm*550mm

| Código | Ud | Descripción | Rendimiento | Precio | Importe |
|---|---|---|---|---|---|
| 0500_THplus | m² | Lámina impermeable transpirable Thermochip PLUS | 1.05 | 2.05 | 2.15 |
| 0501-TOH040 | m² | Panel sándwich machihembrado en las cuatro caras, Thermochip Roof Plus, TOH 10-40-19 (material) | 1.05 | 32.62 | 34.25 |
| 0101-Tor40 | Ud | Tornillo autorroscante para estructura de madera o metal, de acero galvanizado, de 6 mm de diámetro y 120 mm de longitud. | 7 | 0.13 | 0.91 |
| 0101-Cin01 | m |  | 1 | 1.53 | 1.53 |
| 0101_mo01 | h | Oficial 1ª carpintero. | 0.175 | 21.72 | 3.80 |
| 0101_mo02 | h | Ayudante carpintero. | 0.175 | 20.46 | 3.58 |
| % | % | Costes directos complementarios | 2 % | 46.22 | 0.92 |
|  |  | Total |  |  | 47.14 |

**29TH05TOH50** m² Panel Thermochip TOH/10-50-19 MH2400*550
Precio: 50.43
Panel sándwich machihembrado en las cuatro caras, Thermochip Plus, TOH 10 - 50 - 19 "THERMOCHIP", compuesto de: cara exterior con lámina impermeable transpirable incorporada, tablero de aglomerado hidrófugo de 19 mm de espesor, núcleo aislante de espuma de poliestireno extruido, de 50 mm de espesor y cara interior de OSB, de 10 mm de espesor, resistencia térmica 1,76 m²K/W, transmitancia 0,57 W/m²K, fijado mecánicamente sobre estructura; para formación de faldón en cubierta inclinada. Incluso tornillos autorroscantes, para fijación a soporte de madera; cinta autoadhesiva para sellado de juntas.
Incluye: Replanteo. Corte de las piezas. Colocación de los paneles que forman el tablero. Fijación mecánica de las piezas al soporte. Sellado de juntas y uniones.
Criterio de medición de proyecto: Superficie del faldón medida en verdadera magnitud, según documentación gráfica de Proyecto.
Criterio de medición de obra: Se medirá, en verdadera magnitud, la superficie realmente ejecutada según especificaciones de Proyecto.
Formato de panel: 2400mm*550mm

| Código | Ud | Descripción | Rendimiento | Precio | Importe |
|---|---|---|---|---|---|
| 0500_THplus | m² | Lámina impermeable transpirable Thermochip PLUS | 1.05 | 2.05 | 2.15 |
| 0501-TOH050 | m² | Panel sándwich machihembrado en las cuatro caras, Thermochip Roof Plus, TOH 10-50-19 (material) | 1.05 | 35.69 | 37.47 |
| 0101-Tor50 | Ud | Tornillo autorroscante para estructura de madera o metal, de acero galvanizado, de 6 mm de diámetro y 140 mm de longitud. | 7 | 0.13 | 0.91 |
| 0101-Cin01 | m |  | 1 | 1.53 | 1.53 |
| 0101_mo01 | h | Oficial 1ª carpintero. | 0.175 | 21.72 | 3.80 |
| 0101_mo02 | h | Ayudante carpintero. | 0.175 | 20.46 | 3.58 |
| % | % | Costes directos complementarios | 2 % | 49.44 | 0.99 |
|  |  | Total |  |  | 50.43 |

**29TH05TOH60** m² Panel Thermochip TOH/10-60-19 MH2400*550
Precio: 54.07
Panel sándwich machihembrado en las cuatro caras, Thermochip Plus, TOH 10 - 60 - 19 "THERMOCHIP", compuesto de: cara exterior con lámina impermeable transpirable incorporada, tablero de aglomerado hidrófugo de 19 mm de espesor, núcleo aislante de espuma de poliestireno extruido, de 60 mm de espesor y cara interior de OSB, de 10 mm de espesor, resistencia térmica 1,96 m²K/W, transmitancia 0,51 W/m²K, fijado mecánicamente sobre estructura; para formación de faldón en cubierta inclinada. Incluso tornillos autorroscantes, para fijación a soporte de madera; cinta autoadhesiva para sellado de juntas.
Incluye: Replanteo. Corte de las piezas. Colocación de los paneles que forman el tablero. Fijación mecánica de las piezas al soporte. Sellado de juntas y uniones.
Criterio de medición de proyecto: Superficie del faldón medida en verdadera magnitud, según documentación gráfica de Proyecto.
Criterio de medición de obra: Se medirá, en verdadera magnitud, la superficie realmente ejecutada según especificaciones de Proyecto.
Formato de panel: 2400mm*550mm

| Código | Ud | Descripción | Rendimiento | Precio | Importe |
|---|---|---|---|---|---|
| 0500_THplus | m² | Lámina impermeable transpirable Thermochip PLUS | 1.05 | 2.05 | 2.15 |
| 0501-TOH060 | m² | Panel sándwich machihembrado en las cuatro caras, Thermochip Roof Plus, TOH 10-60-19 (material) | 1.05 | 38.82 | 40.76 |
| 0101-Tor60 | Ud | Tornillo autorroscante para estructura de madera o metal, de acero galvanizado, de 6 mm de diámetro y 160 mm de longitud. | 7 | 0.17 | 1.19 |
| 0101-Cin01 | m |  | 1 | 1.53 | 1.53 |
| 0101_mo01 | h | Oficial 1ª carpintero. | 0.175 | 21.72 | 3.80 |
| 0101_mo02 | h | Ayudante carpintero. | 0.175 | 20.46 | 3.58 |
| % | % | Costes directos complementarios | 2 % | 53.01 | 1.06 |
|  |  | Total |  |  | 54.07 |

**29TH05TOH80** m² Panel Thermochip TOH/10-80-19 MH2400*550
Precio: 60.9
Panel sándwich machihembrado en las cuatro caras, Thermochip Plus, TOH 10 - 80 - 19 "THERMOCHIP", compuesto de: cara exterior con lámina impermeable transpirable incorporada, tablero de aglomerado hidrófugo de 19 mm de espesor, núcleo aislante de espuma de poliestireno extruido, de 80 mm de espesor y cara interior de OSB, de 10 mm de espesor, resistencia térmica 2,53 m²K/W, transmitancia 0,39 W/m²K, fijado mecánicamente sobre estructura; para formación de faldón en cubierta inclinada. Incluso tornillos autorroscantes, para fijación a soporte de madera; cinta autoadhesiva para sellado de juntas.
Incluye: Replanteo. Corte de las piezas. Colocación de los paneles que forman el tablero. Fijación mecánica de las piezas al soporte. Sellado de juntas y uniones.
Criterio de medición de proyecto: Superficie del faldón medida en verdadera magnitud, según documentación gráfica de Proyecto.
Criterio de medición de obra: Se medirá, en verdadera magnitud, la superficie realmente ejecutada según especificaciones de Proyecto.
Formato de panel: 2400mm*550mm

| Código | Ud | Descripción | Rendimiento | Precio | Importe |
|---|---|---|---|---|---|
| 0500_THplus | m² | Lámina impermeable transpirable Thermochip PLUS | 1.05 | 2.05 | 2.15 |
| 0501-TOH080 | m² | Panel sándwich machihembrado en las cuatro caras, Thermochip Roof Plus, TOH 10-80-19 (material) | 1.05 | 45 | 47.25 |
| 0101-Tor80 | Ud | Tornillo autorroscante para estructura de madera o metal, de acero galvanizado, de 6 mm de diámetro y 180 mm de longitud. | 7 | 0.2 | 1.40 |
| 0101-Cin01 | m |  | 1 | 1.53 | 1.53 |
| 0101_mo01 | h | Oficial 1ª carpintero. | 0.175 | 21.72 | 3.80 |
| 0101_mo02 | h | Ayudante carpintero. | 0.175 | 20.46 | 3.58 |
| % | % | Costes directos complementarios | 2 % | 59.71 | 1.19 |
|  |  | Total |  |  | 60.9 |

**29TH05TOH100** m² Panel Thermochip TOH/10-100-19 MH2400*550
Precio: 67.59
Panel sándwich machihembrado en las cuatro caras, Thermochip Plus, TOH 10 - 100 - 19 "THERMOCHIP", compuesto de: cara exterior con lámina impermeable transpirable incorporada, tablero de aglomerado hidrófugo de 19 mm de espesor, núcleo aislante de espuma de poliestireno extruido, de 100 mm de espesor y cara interior de OSB, de 10 mm de espesor, resistencia térmica 2,95 m²K/W, transmitancia 0,34 W/m²K, fijado mecánicamente sobre estructura; para formación de faldón en cubierta inclinada. Incluso tornillos autorroscantes, para fijación a soporte de madera; cinta autoadhesiva para sellado de juntas.
Incluye: Replanteo. Corte de las piezas. Colocación de los paneles que forman el tablero. Fijación mecánica de las piezas al soporte. Sellado de juntas y uniones.
Criterio de medición de proyecto: Superficie del faldón medida en verdadera magnitud, según documentación gráfica de Proyecto.
Criterio de medición de obra: Se medirá, en verdadera magnitud, la superficie realmente ejecutada según especificaciones de Proyecto.
Formato de panel: 2400mm*550mm

| Código | Ud | Descripción | Rendimiento | Precio | Importe |
|---|---|---|---|---|---|
| 0500_THplus | m² | Lámina impermeable transpirable Thermochip PLUS | 1.05 | 2.05 | 2.15 |
| 0501-TOH100 | m² | Panel sándwich machihembrado en las cuatro caras, Thermochip Roof Plus, TOH 10-100-19 (material) | 1.05 | 50.97 | 53.52 |
| 0101-Tor100 | Ud | Tornillo autorroscante para estructura de madera o metal, de acero galvanizado, de 6 mm de diámetro y 200 mm de longitud. | 7 | 0.24 | 1.68 |
| 0101-Cin01 | m |  | 1 | 1.53 | 1.53 |
| 0101_mo01 | h | Oficial 1ª carpintero. | 0.175 | 21.72 | 3.80 |
| 0101_mo02 | h | Ayudante carpintero. | 0.175 | 20.46 | 3.58 |
| % | % | Costes directos complementarios | 2 % | 66.26 | 1.33 |
|  |  | Total |  |  | 67.59 |

**29TH05TOH120** m² Panel Thermochip TOH/10-120-19 MH2400*550
Precio: 76.66
Panel sándwich machihembrado en las cuatro caras, Thermochip Plus, TOH 10 - 120 - 19 "THERMOCHIP", compuesto de: cara exterior con lámina impermeable transpirable incorporada, tablero de aglomerado hidrófugo de 19 mm de espesor, núcleo aislante de espuma de poliestireno extruido, de 120 mm de espesor y cara interior de OSB, de 10 mm de espesor, resistencia térmica 3,67 m²K/W, transmitancia 0,27 W/m²K, fijado mecánicamente sobre estructura; para formación de faldón en cubierta inclinada. Incluso tornillos autorroscantes, para fijación a soporte de madera; cinta autoadhesiva para sellado de juntas.
Incluye: Replanteo. Corte de las piezas. Colocación de los paneles que forman el tablero. Fijación mecánica de las piezas al soporte. Sellado de juntas y uniones.
Criterio de medición de proyecto: Superficie del faldón medida en verdadera magnitud, según documentación gráfica de Proyecto.
Criterio de medición de obra: Se medirá, en verdadera magnitud, la superficie realmente ejecutada según especificaciones de Proyecto.
Formato de panel: 2400mm*550mm

| Código | Ud | Descripción | Rendimiento | Precio | Importe |
|---|---|---|---|---|---|
| 0500_THplus | m² | Lámina impermeable transpirable Thermochip PLUS | 1.05 | 2.05 | 2.15 |
| 0501-TOH120 | m² | Panel sándwich machihembrado en las cuatro caras, Thermochip Roof Plus, TOH 10-120-19 (material) | 1.05 | 59.11 | 62.07 |
| 0101-Tor120 | Ud | Tornillo autorroscante para estructura de madera o metal, de acero galvanizado, de 6 mm de diámetro y 220 mm de longitud. | 7 | 0.29 | 2.03 |
| 0101-Cin01 | m |  | 1 | 1.53 | 1.53 |
| 0101_mo01 | h | Oficial 1ª carpintero. | 0.175 | 21.72 | 3.80 |
| 0101_mo02 | h | Ayudante carpintero. | 0.175 | 20.46 | 3.58 |
| % | % | Costes directos complementarios | 2 % | 75.16 | 1.50 |
|  |  | Total |  |  | 76.66 |

**92TH05TOH140** m² Panel Thermochip TOH/10-140-19 MH2400*550
Precio: 85.67
Panel sándwich machihembrado en las cuatro caras, Thermochip Plus, TOH 10 - 140 - 19 "THERMOCHIP", compuesto de: cara exterior con lámina impermeable transpirable incorporada, tablero de aglomerado hidrófugo de 19 mm de espesor, núcleo aislante de espuma de poliestireno extruido, de 140 mm de espesor y cara interior de OSB, de 10 mm de espesor, resistencia térmica 4,25 m²K/W, transmitancia 0,24 W/m²K, fijado mecánicamente sobre estructura; para formación de faldón en cubierta inclinada. Incluso tornillos autorroscantes, para fijación a soporte de madera; cinta autoadhesiva para sellado de juntas.
Incluye: Replanteo. Corte de las piezas. Colocación de los paneles que forman el tablero. Fijación mecánica de las piezas al soporte. Sellado de juntas y uniones.
Criterio de medición de proyecto: Superficie del faldón medida en verdadera magnitud, según documentación gráfica de Proyecto.
Criterio de medición de obra: Se medirá, en verdadera magnitud, la superficie realmente ejecutada según especificaciones de Proyecto.
Formato de panel: 2400mm*550mm

| Código | Ud | Descripción | Rendimiento | Precio | Importe |
|---|---|---|---|---|---|
| 0500_THplus | m² | Lámina impermeable transpirable Thermochip PLUS | 1.05 | 2.05 | 2.15 |
| 0501-TOH140 | m² | Panel sándwich machihembrado en las cuatro caras, Thermochip Roof Plus, TOH 10-140-19 (material) | 1.05 | 67.32 | 70.69 |
| 0101-Tor140 | Ud | Tornillo autorroscante para estructura de madera o metal, de acero galvanizado, de 6 mm de diámetro y 240 mm de longitud. | 7 | 0.32 | 2.24 |
| 0101-Cin01 | m |  | 1 | 1.53 | 1.53 |
| 0101_mo01 | h | Oficial 1ª carpintero. | 0.175 | 21.72 | 3.80 |
| 0101_mo02 | h | Ayudante carpintero. | 0.175 | 20.46 | 3.58 |
| % | % | Costes directos complementarios | 2 % | 83.99 | 1.68 |
|  |  | Total |  |  | 85.67 |

**29TH05TOH160** m² Panel Thermochip TOH/10-160-19 MH2400*550
Precio: 94.46
Panel sándwich machihembrado en las cuatro caras, Thermochip Plus, TOH 10 - 160 - 19 "THERMOCHIP", compuesto de: cara exterior con lámina impermeable transpirable incorporada, tablero de aglomerado hidrófugo de 19 mm de espesor, núcleo aislante de espuma de poliestireno extruido, de 160 mm de espesor y cara interior de OSB, de 10 mm de espesor, resistencia térmica 4,82 m²K/W, transmitancia 0,21 W/m²K, fijado mecánicamente sobre estructura; para formación de faldón en cubierta inclinada. Incluso tornillos autorroscantes, para fijación a soporte de madera; cinta autoadhesiva para sellado de juntas.
Incluye: Replanteo. Corte de las piezas. Colocación de los paneles que forman el tablero. Fijación mecánica de las piezas al soporte. Sellado de juntas y uniones.
Criterio de medición de proyecto: Superficie del faldón medida en verdadera magnitud, según documentación gráfica de Proyecto.
Criterio de medición de obra: Se medirá, en verdadera magnitud, la superficie realmente ejecutada según especificaciones de Proyecto.
Formato de panel: 2400mm*550mm

| Código | Ud | Descripción | Rendimiento | Precio | Importe |
|---|---|---|---|---|---|
| 0500_THplus | m² | Lámina impermeable transpirable Thermochip PLUS | 1.05 | 2.05 | 2.15 |
| 0501-TOH160 | m² | Panel sándwich machihembrado en las cuatro caras, Thermochip Roof Plus, TOH 10-140-19 (material) | 1.05 | 75.53 | 79.31 |
| 0101-Tor160 | Ud | Tornillo autorroscante para estructura de madera o metal, de acero galvanizado, de 6 mm de diámetro y 240 mm de longitud. | 7 | 0.32 | 2.24 |
| 0101-Cin01 | m |  | 1 | 1.53 | 1.53 |
| 0101_mo01 | h | Oficial 1ª carpintero. | 0.175 | 21.72 | 3.80 |
| 0101_mo02 | h | Ayudante carpintero. | 0.175 | 20.46 | 3.58 |
| % | % | Costes directos complementarios | 2 % | 92.61 | 1.85 |
|  |  | Total |  |  | 94.46 |

**29TH05TOH200** m² Panel Thermochip TOH/10-200-19 MH2400*550
Precio: 113.48
Panel sándwich machihembrado en las cuatro caras, Thermochip Plus, TOH 10 - 200 - 19 "THERMOCHIP", compuesto de: cara exterior con lámina impermeable transpirable incorporada, tablero de aglomerado hidrófugo de 19 mm de espesor, núcleo aislante de espuma de poliestireno extruido, de 200 mm de espesor y cara interior de OSB, de 10 mm de espesor, resistencia térmica 5,65 m²K/W, transmitancia 0,18 W/m²K, fijado mecánicamente sobre estructura; para formación de faldón en cubierta inclinada. Incluso tornillos autorroscantes, para fijación a soporte de madera; cinta autoadhesiva para sellado de juntas.
Incluye: Replanteo. Corte de las piezas. Colocación de los paneles que forman el tablero. Fijación mecánica de las piezas al soporte. Sellado de juntas y uniones.
Criterio de medición de proyecto: Superficie del faldón medida en verdadera magnitud, según documentación gráfica de Proyecto.
Criterio de medición de obra: Se medirá, en verdadera magnitud, la superficie realmente ejecutada según especificaciones de Proyecto.
Formato de panel: 2400mm*550mm

| Código | Ud | Descripción | Rendimiento | Precio | Importe |
|---|---|---|---|---|---|
| 0500_THplus | m² | Lámina impermeable transpirable Thermochip PLUS | 1.05 | 2.05 | 2.15 |
| 0501-TOH200 | m² | Panel sándwich machihembrado en las cuatro caras, Thermochip Roof Plus, TOH 10-200-19 (material) | 1.05 | 92.42 | 97.04 |
| 0101-Tor200 | Ud | Tornillo autorroscante para estructura de madera o metal, de acero galvanizado, de 6 mm de diámetro y 280 mm de longitud. | 7 | 0.45 | 3.15 |
| 0101-Cin01 | m |  | 1 | 1.53 | 1.53 |
| 0101_mo01 | h | Oficial 1ª carpintero. | 0.175 | 21.72 | 3.80 |
| 0101_mo02 | h | Ayudante carpintero. | 0.175 | 20.46 | 3.58 |
| % | % | Costes directos complementarios | 2 % | 111.25 | 2.23 |
|  |  | Total |  |  | 113.48 |

### 30TOH-OSB10_2440 Acabado OSB 10mm 2440*600

**30TH05TOH40** m² Panel Thermochip TOH/10-40-19 MH2440*600
Precio: 47.14
Panel sándwich machihembrado en las cuatro caras, Thermochip Plus, TOH 10 - 40 - 19 "THERMOCHIP", compuesto de: cara exterior con lámina impermeable transpirable incorporada, tablero de aglomerado hidrófugo de 19 mm de espesor, núcleo aislante de espuma de poliestireno extruido, de 40 mm de espesor y cara interior de OSB, de 10 mm de espesor, resistencia térmica 1,46 m²K/W, transmitancia 0,69 W/m²K, fijado mecánicamente sobre estructura; para formación de faldón en cubierta inclinada. Incluso tornillos autorroscantes, para fijación a soporte de madera; cinta autoadhesiva para sellado de juntas.
Incluye: Replanteo. Corte de las piezas. Colocación de los paneles que forman el tablero. Fijación mecánica de las piezas al soporte. Sellado de juntas y uniones.
Criterio de medición de proyecto: Superficie del faldón medida en verdadera magnitud, según documentación gráfica de Proyecto.
Criterio de medición de obra: Se medirá, en verdadera magnitud, la superficie realmente ejecutada según especificaciones de Proyecto.
Formato de panel: 2440mm*600mm

| Código | Ud | Descripción | Rendimiento | Precio | Importe |
|---|---|---|---|---|---|
| 0500_THplus | m² | Lámina impermeable transpirable Thermochip PLUS | 1.05 | 2.05 | 2.15 |
| 0501-TOH040 | m² | Panel sándwich machihembrado en las cuatro caras, Thermochip Roof Plus, TOH 10-40-19 | 1.05 | 32.62 | 34.25 |
| 0101-Tor40 | Ud | Tornillo autorroscante para estructura de madera o metal, de acero galvanizado, de 6 mm de diámetro y 120 mm de longitud. | 7 | 0.13 | 0.91 |
| 0101-Cin01 | m |  | 1 | 1.53 | 1.53 |
| 0101_mo01 | h | Oficial 1ª carpintero. | 0.175 | 21.72 | 3.80 |
| 0101_mo02 | h | Ayudante carpintero. | 0.175 | 20.46 | 3.58 |
| % | % | Costes directos complementarios | 2 % | 46.22 | 0.92 |
|  |  | Total |  |  | 47.14 |

**30TH05TOH50** m² Panel Thermochip TOH/10-50-19 MH2440*600
Precio: 50.43
Panel sándwich machihembrado en las cuatro caras, Thermochip Plus, TOH 10 - 50 - 19 "THERMOCHIP", compuesto de: cara exterior con lámina impermeable transpirable incorporada, tablero de aglomerado hidrófugo de 19 mm de espesor, núcleo aislante de espuma de poliestireno extruido, de 50 mm de espesor y cara interior de OSB, de 10 mm de espesor, resistencia térmica 1,76 m²K/W, transmitancia 0,57 W/m²K, fijado mecánicamente sobre estructura; para formación de faldón en cubierta inclinada. Incluso tornillos autorroscantes, para fijación a soporte de madera; cinta autoadhesiva para sellado de juntas.
Incluye: Replanteo. Corte de las piezas. Colocación de los paneles que forman el tablero. Fijación mecánica de las piezas al soporte. Sellado de juntas y uniones.
Criterio de medición de proyecto: Superficie del faldón medida en verdadera magnitud, según documentación gráfica de Proyecto.
Criterio de medición de obra: Se medirá, en verdadera magnitud, la superficie realmente ejecutada según especificaciones de Proyecto.
Formato de panel: 2440mm*600mm

| Código | Ud | Descripción | Rendimiento | Precio | Importe |
|---|---|---|---|---|---|
| 0500_THplus | m² | Lámina impermeable transpirable Thermochip PLUS | 1.05 | 2.05 | 2.15 |
| 0501-TOH050 | m² | Panel sándwich machihembrado en las cuatro caras, Thermochip Roof Plus, TOH 10-50-19 | 1.05 | 35.69 | 37.47 |
| 0101-Tor50 | Ud | Tornillo autorroscante para estructura de madera o metal, de acero galvanizado, de 6 mm de diámetro y 140 mm de longitud. | 7 | 0.13 | 0.91 |
| 0101-Cin01 | m |  | 1 | 1.53 | 1.53 |
| 0101_mo01 | h | Oficial 1ª carpintero. | 0.175 | 21.72 | 3.80 |
| 0101_mo02 | h | Ayudante carpintero. | 0.175 | 20.46 | 3.58 |
| % | % | Costes directos complementarios | 2 % | 49.44 | 0.99 |
|  |  | Total |  |  | 50.43 |

**30TH05TOH60** m² Panel Thermochip TOH/10-60-19 MH2440*600
Precio: 54.07
Panel sándwich machihembrado en las cuatro caras, Thermochip Plus, TOH 10 - 60 - 19 "THERMOCHIP", compuesto de: cara exterior con lámina impermeable transpirable incorporada, tablero de aglomerado hidrófugo de 19 mm de espesor, núcleo aislante de espuma de poliestireno extruido, de 60 mm de espesor y cara interior de OSB, de 10 mm de espesor, resistencia térmica 1,96 m²K/W, transmitancia 0,51 W/m²K, fijado mecánicamente sobre estructura; para formación de faldón en cubierta inclinada. Incluso tornillos autorroscantes, para fijación a soporte de madera; cinta autoadhesiva para sellado de juntas.
Incluye: Replanteo. Corte de las piezas. Colocación de los paneles que forman el tablero. Fijación mecánica de las piezas al soporte. Sellado de juntas y uniones.
Criterio de medición de proyecto: Superficie del faldón medida en verdadera magnitud, según documentación gráfica de Proyecto.
Criterio de medición de obra: Se medirá, en verdadera magnitud, la superficie realmente ejecutada según especificaciones de Proyecto.
Formato de panel: 2440mm*600mm

| Código | Ud | Descripción | Rendimiento | Precio | Importe |
|---|---|---|---|---|---|
| 0500_THplus | m² | Lámina impermeable transpirable Thermochip PLUS | 1.05 | 2.05 | 2.15 |
| 0501-TOH060 | m² | Panel sándwich machihembrado en las cuatro caras, Thermochip Roof Plus, TOH 10-60-19 | 1.05 | 38.82 | 40.76 |
| 0101-Tor60 | Ud | Tornillo autorroscante para estructura de madera o metal, de acero galvanizado, de 6 mm de diámetro y 160 mm de longitud. | 7 | 0.17 | 1.19 |
| 0101-Cin01 | m |  | 1 | 1.53 | 1.53 |
| 0101_mo01 | h | Oficial 1ª carpintero. | 0.175 | 21.72 | 3.80 |
| 0101_mo02 | h | Ayudante carpintero. | 0.175 | 20.46 | 3.58 |
| % | % | Costes directos complementarios | 2 % | 53.01 | 1.06 |
|  |  | Total |  |  | 54.07 |

**30TH05TOH80** m² Panel Thermochip TOH/10-80-19 MH2440*600
Precio: 60.9
Panel sándwich machihembrado en las cuatro caras, Thermochip Plus, TOH 10 - 80 - 19 "THERMOCHIP", compuesto de: cara exterior con lámina impermeable transpirable incorporada, tablero de aglomerado hidrófugo de 19 mm de espesor, núcleo aislante de espuma de poliestireno extruido, de 80 mm de espesor y cara interior de OSB, de 10 mm de espesor, resistencia térmica 2,53 m²K/W, transmitancia 0,39 W/m²K, fijado mecánicamente sobre estructura; para formación de faldón en cubierta inclinada. Incluso tornillos autorroscantes, para fijación a soporte de madera; cinta autoadhesiva para sellado de juntas.
Incluye: Replanteo. Corte de las piezas. Colocación de los paneles que forman el tablero. Fijación mecánica de las piezas al soporte. Sellado de juntas y uniones.
Criterio de medición de proyecto: Superficie del faldón medida en verdadera magnitud, según documentación gráfica de Proyecto.
Criterio de medición de obra: Se medirá, en verdadera magnitud, la superficie realmente ejecutada según especificaciones de Proyecto.
Formato de panel: 2440mm*600mm

| Código | Ud | Descripción | Rendimiento | Precio | Importe |
|---|---|---|---|---|---|
| 0500_THplus | m² | Lámina impermeable transpirable Thermochip PLUS | 1.05 | 2.05 | 2.15 |
| 0501-TOH080 | m² | Panel sándwich machihembrado en las cuatro caras, Thermochip Roof Plus, TOH 10-80-19 | 1.05 | 45 | 47.25 |
| 0101-Tor80 | Ud | Tornillo autorroscante para estructura de madera o metal, de acero galvanizado, de 6 mm de diámetro y 180 mm de longitud. | 7 | 0.2 | 1.40 |
| 0101-Cin01 | m |  | 1 | 1.53 | 1.53 |
| 0101_mo01 | h | Oficial 1ª carpintero. | 0.175 | 21.72 | 3.80 |
| 0101_mo02 | h | Ayudante carpintero. | 0.175 | 20.46 | 3.58 |
| % | % | Costes directos complementarios | 2 % | 59.71 | 1.19 |
|  |  | Total |  |  | 60.9 |

**30TH05TOH100** m² Panel Thermochip TOH/10-100-19 MH2440*600
Precio: 67.59
Panel sándwich machihembrado en las cuatro caras, Thermochip Plus, TOH 10 - 100 - 19 "THERMOCHIP", compuesto de: cara exterior con lámina impermeable transpirable incorporada, tablero de aglomerado hidrófugo de 19 mm de espesor, núcleo aislante de espuma de poliestireno extruido, de 100 mm de espesor y cara interior de OSB, de 10 mm de espesor, resistencia térmica 2,95 m²K/W, transmitancia 0,34 W/m²K, fijado mecánicamente sobre estructura; para formación de faldón en cubierta inclinada. Incluso tornillos autorroscantes, para fijación a soporte de madera; cinta autoadhesiva para sellado de juntas.
Incluye: Replanteo. Corte de las piezas. Colocación de los paneles que forman el tablero. Fijación mecánica de las piezas al soporte. Sellado de juntas y uniones.
Criterio de medición de proyecto: Superficie del faldón medida en verdadera magnitud, según documentación gráfica de Proyecto.
Criterio de medición de obra: Se medirá, en verdadera magnitud, la superficie realmente ejecutada según especificaciones de Proyecto.
Formato de panel: 2440mm*600mm

| Código | Ud | Descripción | Rendimiento | Precio | Importe |
|---|---|---|---|---|---|
| 0500_THplus | m² | Lámina impermeable transpirable Thermochip PLUS | 1.05 | 2.05 | 2.15 |
| 0501-TOH100 | m² | Panel sándwich machihembrado en las cuatro caras, Thermochip Roof Plus, TOH 10-100-19 | 1.05 | 50.97 | 53.52 |
| 0101-Tor100 | Ud | Tornillo autorroscante para estructura de madera o metal, de acero galvanizado, de 6 mm de diámetro y 200 mm de longitud. | 7 | 0.24 | 1.68 |
| 0101-Cin01 | m |  | 1 | 1.53 | 1.53 |
| 0101_mo01 | h | Oficial 1ª carpintero. | 0.175 | 21.72 | 3.80 |
| 0101_mo02 | h | Ayudante carpintero. | 0.175 | 20.46 | 3.58 |
| % | % | Costes directos complementarios | 2 % | 66.26 | 1.33 |
|  |  | Total |  |  | 67.59 |

**30TH05TOH120** m² Panel Thermochip TOH/10-120-19 MH2440*600
Precio: 76.66
Panel sándwich machihembrado en las cuatro caras, Thermochip Plus, TOH 10 - 120 - 19 "THERMOCHIP", compuesto de: cara exterior con lámina impermeable transpirable incorporada, tablero de aglomerado hidrófugo de 19 mm de espesor, núcleo aislante de espuma de poliestireno extruido, de 120 mm de espesor y cara interior de OSB, de 10 mm de espesor, resistencia térmica 3,67 m²K/W, transmitancia 0,27 W/m²K, fijado mecánicamente sobre estructura; para formación de faldón en cubierta inclinada. Incluso tornillos autorroscantes, para fijación a soporte de madera; cinta autoadhesiva para sellado de juntas.
Incluye: Replanteo. Corte de las piezas. Colocación de los paneles que forman el tablero. Fijación mecánica de las piezas al soporte. Sellado de juntas y uniones.
Criterio de medición de proyecto: Superficie del faldón medida en verdadera magnitud, según documentación gráfica de Proyecto.
Criterio de medición de obra: Se medirá, en verdadera magnitud, la superficie realmente ejecutada según especificaciones de Proyecto.
Formato de panel: 2440mm*600mm

| Código | Ud | Descripción | Rendimiento | Precio | Importe |
|---|---|---|---|---|---|
| 0500_THplus | m² | Lámina impermeable transpirable Thermochip PLUS | 1.05 | 2.05 | 2.15 |
| 0501-TOH120 | m² | Panel sándwich machihembrado en las cuatro caras, Thermochip Roof Plus, TOH 10-120-19 | 1.05 | 59.11 | 62.07 |
| 0101-Tor120 | Ud | Tornillo autorroscante para estructura de madera o metal, de acero galvanizado, de 6 mm de diámetro y 220 mm de longitud. | 7 | 0.29 | 2.03 |
| 0101-Cin01 | m |  | 1 | 1.53 | 1.53 |
| 0101_mo01 | h | Oficial 1ª carpintero. | 0.175 | 21.72 | 3.80 |
| 0101_mo02 | h | Ayudante carpintero. | 0.175 | 20.46 | 3.58 |
| % | % | Costes directos complementarios | 2 % | 75.16 | 1.50 |
|  |  | Total |  |  | 76.66 |

**30TH05TOH140** m² Panel Thermochip TOH/10-140-19 MH2440*600
Precio: 85.67
Panel sándwich machihembrado en las cuatro caras, Thermochip Plus, TOH 10 - 140 - 19 "THERMOCHIP", compuesto de: cara exterior con lámina impermeable transpirable incorporada, tablero de aglomerado hidrófugo de 19 mm de espesor, núcleo aislante de espuma de poliestireno extruido, de 140 mm de espesor y cara interior de OSB, de 10 mm de espesor, resistencia térmica 4,25 m²K/W, transmitancia 0,24 W/m²K, fijado mecánicamente sobre estructura; para formación de faldón en cubierta inclinada. Incluso tornillos autorroscantes, para fijación a soporte de madera; cinta autoadhesiva para sellado de juntas.
Incluye: Replanteo. Corte de las piezas. Colocación de los paneles que forman el tablero. Fijación mecánica de las piezas al soporte. Sellado de juntas y uniones.
Criterio de medición de proyecto: Superficie del faldón medida en verdadera magnitud, según documentación gráfica de Proyecto.
Criterio de medición de obra: Se medirá, en verdadera magnitud, la superficie realmente ejecutada según especificaciones de Proyecto.
Formato de panel: 2440mm*600mm

| Código | Ud | Descripción | Rendimiento | Precio | Importe |
|---|---|---|---|---|---|
| 0500_THplus | m² | Lámina impermeable transpirable Thermochip PLUS | 1.05 | 2.05 | 2.15 |
| 0501-TOH140 | m² | Panel sándwich machihembrado en las cuatro caras, Thermochip Roof Plus, TOH 10-140-19 | 1.05 | 67.32 | 70.69 |
| 0101-Tor140 | Ud | Tornillo autorroscante para estructura de madera o metal, de acero galvanizado, de 6 mm de diámetro y 240 mm de longitud. | 7 | 0.32 | 2.24 |
| 0101-Cin01 | m |  | 1 | 1.53 | 1.53 |
| 0101_mo01 | h | Oficial 1ª carpintero. | 0.175 | 21.72 | 3.80 |
| 0101_mo02 | h | Ayudante carpintero. | 0.175 | 20.46 | 3.58 |
| % | % | Costes directos complementarios | 2 % | 83.99 | 1.68 |
|  |  | Total |  |  | 85.67 |

**30TH05TOH160** m² Panel Thermochip TOH/10-160-19 MH2440*600
Precio: 94.46
Panel sándwich machihembrado en las cuatro caras, Thermochip Plus, TOH 10 - 160 - 19 "THERMOCHIP", compuesto de: cara exterior con lámina impermeable transpirable incorporada, tablero de aglomerado hidrófugo de 19 mm de espesor, núcleo aislante de espuma de poliestireno extruido, de 160 mm de espesor y cara interior de OSB, de 10 mm de espesor, resistencia térmica 4,82 m²K/W, transmitancia 0,21 W/m²K, fijado mecánicamente sobre estructura; para formación de faldón en cubierta inclinada. Incluso tornillos autorroscantes, para fijación a soporte de madera; cinta autoadhesiva para sellado de juntas.
Incluye: Replanteo. Corte de las piezas. Colocación de los paneles que forman el tablero. Fijación mecánica de las piezas al soporte. Sellado de juntas y uniones.
Criterio de medición de proyecto: Superficie del faldón medida en verdadera magnitud, según documentación gráfica de Proyecto.
Criterio de medición de obra: Se medirá, en verdadera magnitud, la superficie realmente ejecutada según especificaciones de Proyecto.
Formato de panel: 2440mm*600mm

| Código | Ud | Descripción | Rendimiento | Precio | Importe |
|---|---|---|---|---|---|
| 0500_THplus | m² | Lámina impermeable transpirable Thermochip PLUS | 1.05 | 2.05 | 2.15 |
| 0501-TOH160 | m² | Panel sándwich machihembrado en las cuatro caras, Thermochip Roof Plus, TOH 10-140-19 | 1.05 | 75.53 | 79.31 |
| 0101-Tor160 | Ud | Tornillo autorroscante para estructura de madera o metal, de acero galvanizado, de 6 mm de diámetro y 240 mm de longitud. | 7 | 0.32 | 2.24 |
| 0101-Cin01 | m |  | 1 | 1.53 | 1.53 |
| 0101_mo01 | h | Oficial 1ª carpintero. | 0.175 | 21.72 | 3.80 |
| 0101_mo02 | h | Ayudante carpintero. | 0.175 | 20.46 | 3.58 |
| % | % | Costes directos complementarios | 2 % | 92.61 | 1.85 |
|  |  | Total |  |  | 94.46 |

**30TH05TOH200** m² Panel Thermochip TOH/10-200-19 MH2440*600
Precio: 113.48
Panel sándwich machihembrado en las cuatro caras, Thermochip Plus, TOH 10 - 200 - 19 "THERMOCHIP", compuesto de: cara exterior con lámina impermeable transpirable incorporada, tablero de aglomerado hidrófugo de 19 mm de espesor, núcleo aislante de espuma de poliestireno extruido, de 200 mm de espesor y cara interior de OSB, de 10 mm de espesor, resistencia térmica 5,65 m²K/W, transmitancia 0,18 W/m²K, fijado mecánicamente sobre estructura; para formación de faldón en cubierta inclinada. Incluso tornillos autorroscantes, para fijación a soporte de madera; cinta autoadhesiva para sellado de juntas.
Incluye: Replanteo. Corte de las piezas. Colocación de los paneles que forman el tablero. Fijación mecánica de las piezas al soporte. Sellado de juntas y uniones.
Criterio de medición de proyecto: Superficie del faldón medida en verdadera magnitud, según documentación gráfica de Proyecto.
Criterio de medición de obra: Se medirá, en verdadera magnitud, la superficie realmente ejecutada según especificaciones de Proyecto.
Formato de panel: 2440mm*600mm

| Código | Ud | Descripción | Rendimiento | Precio | Importe |
|---|---|---|---|---|---|
| 0500_THplus | m² | Lámina impermeable transpirable Thermochip PLUS | 1.05 | 2.05 | 2.15 |
| 0501-TOH200 | m² | Panel sándwich machihembrado en las cuatro caras, Thermochip Roof Plus, TOH 10-200-19 | 1.05 | 92.42 | 97.04 |
| 0101-Tor200 | Ud | Tornillo autorroscante para estructura de madera o metal, de acero galvanizado, de 6 mm de diámetro y 280 mm de longitud. | 7 | 0.45 | 3.15 |
| 0101-Cin01 | m |  | 1 | 1.53 | 1.53 |
| 0101_mo01 | h | Oficial 1ª carpintero. | 0.175 | 21.72 | 3.80 |
| 0101_mo02 | h | Ayudante carpintero. | 0.175 | 20.46 | 3.58 |
| % | % | Costes directos complementarios | 2 % | 111.25 | 2.23 |
|  |  | Total |  |  | 113.48 |

### 31TOH-OSB10_3000 Acabado OSB 10mm 3000*550

**31TH05TOH40** m² Panel Thermochip TOH/10-40-19 MH3000*550
Precio: 47.14
Panel sándwich machihembrado en las cuatro caras, Thermochip Plus, TOH 10 - 40 - 19 "THERMOCHIP", compuesto de: cara exterior con lámina impermeable transpirable incorporada, tablero de aglomerado hidrófugo de 19 mm de espesor, núcleo aislante de espuma de poliestireno extruido, de 40 mm de espesor y cara interior de OSB, de 10 mm de espesor, resistencia térmica 1,46 m²K/W, transmitancia 0,69 W/m²K, fijado mecánicamente sobre estructura; para formación de faldón en cubierta inclinada. Incluso tornillos autorroscantes, para fijación a soporte de madera; cinta autoadhesiva para sellado de juntas.
Incluye: Replanteo. Corte de las piezas. Colocación de los paneles que forman el tablero. Fijación mecánica de las piezas al soporte. Sellado de juntas y uniones.
Criterio de medición de proyecto: Superficie del faldón medida en verdadera magnitud, según documentación gráfica de Proyecto.
Criterio de medición de obra: Se medirá, en verdadera magnitud, la superficie realmente ejecutada según especificaciones de Proyecto.
Formato de panel: 3000mm*550mm

| Código | Ud | Descripción | Rendimiento | Precio | Importe |
|---|---|---|---|---|---|
| 0500_THplus | m² | Lámina impermeable transpirable Thermochip PLUS | 1.05 | 2.05 | 2.15 |
| 0501-TOH040 | m² | Panel sándwich machihembrado en las cuatro caras, Thermochip Roof Plus, TOH 10-40-19 | 1.05 | 32.62 | 34.25 |
| 0101-Tor40 | Ud | Tornillo autorroscante para estructura de madera o metal, de acero galvanizado, de 6 mm de diámetro y 120 mm de longitud. | 7 | 0.13 | 0.91 |
| 0101-Cin01 | m |  | 1 | 1.53 | 1.53 |
| 0101_mo01 | h | Oficial 1ª carpintero. | 0.175 | 21.72 | 3.80 |
| 0101_mo02 | h | Ayudante carpintero. | 0.175 | 20.46 | 3.58 |
| % | % | Costes directos complementarios | 2 % | 46.22 | 0.92 |
|  |  | Total |  |  | 47.14 |

**31TH05TOH50** m² Panel Thermochip TOH/10-50-19 MH3000*550
Precio: 50.43
Panel sándwich machihembrado en las cuatro caras, Thermochip Plus, TOH 10 - 50 - 19 "THERMOCHIP", compuesto de: cara exterior con lámina impermeable transpirable incorporada, tablero de aglomerado hidrófugo de 19 mm de espesor, núcleo aislante de espuma de poliestireno extruido, de 50 mm de espesor y cara interior de OSB, de 10 mm de espesor, resistencia térmica 1,76 m²K/W, transmitancia 0,57 W/m²K, fijado mecánicamente sobre estructura; para formación de faldón en cubierta inclinada. Incluso tornillos autorroscantes, para fijación a soporte de madera; cinta autoadhesiva para sellado de juntas.
Incluye: Replanteo. Corte de las piezas. Colocación de los paneles que forman el tablero. Fijación mecánica de las piezas al soporte. Sellado de juntas y uniones.
Criterio de medición de proyecto: Superficie del faldón medida en verdadera magnitud, según documentación gráfica de Proyecto.
Criterio de medición de obra: Se medirá, en verdadera magnitud, la superficie realmente ejecutada según especificaciones de Proyecto.
Formato de panel: 3000mm*550mm

| Código | Ud | Descripción | Rendimiento | Precio | Importe |
|---|---|---|---|---|---|
| 0500_THplus | m² | Lámina impermeable transpirable Thermochip PLUS | 1.05 | 2.05 | 2.15 |
| 0501-TOH050 | m² | Panel sándwich machihembrado en las cuatro caras, Thermochip Roof Plus, TOH 10-50-19 | 1.05 | 35.69 | 37.47 |
| 0101-Tor50 | Ud | Tornillo autorroscante para estructura de madera o metal, de acero galvanizado, de 6 mm de diámetro y 140 mm de longitud. | 7 | 0.13 | 0.91 |
| 0101-Cin01 | m |  | 1 | 1.53 | 1.53 |
| 0101_mo01 | h | Oficial 1ª carpintero. | 0.175 | 21.72 | 3.80 |
| 0101_mo02 | h | Ayudante carpintero. | 0.175 | 20.46 | 3.58 |
| % | % | Costes directos complementarios | 2 % | 49.44 | 0.99 |
|  |  | Total |  |  | 50.43 |

**31TH05TOH60** m² Panel Thermochip TOH/10-60-19 MH3000*550
Precio: 54.07
Panel sándwich machihembrado en las cuatro caras, Thermochip Plus, TOH 10 - 60 - 19 "THERMOCHIP", compuesto de: cara exterior con lámina impermeable transpirable incorporada, tablero de aglomerado hidrófugo de 19 mm de espesor, núcleo aislante de espuma de poliestireno extruido, de 60 mm de espesor y cara interior de OSB, de 10 mm de espesor, resistencia térmica 1,96 m²K/W, transmitancia 0,51 W/m²K, fijado mecánicamente sobre estructura; para formación de faldón en cubierta inclinada. Incluso tornillos autorroscantes, para fijación a soporte de madera; cinta autoadhesiva para sellado de juntas.
Incluye: Replanteo. Corte de las piezas. Colocación de los paneles que forman el tablero. Fijación mecánica de las piezas al soporte. Sellado de juntas y uniones.
Criterio de medición de proyecto: Superficie del faldón medida en verdadera magnitud, según documentación gráfica de Proyecto.
Criterio de medición de obra: Se medirá, en verdadera magnitud, la superficie realmente ejecutada según especificaciones de Proyecto.
Formato de panel: 3000mm*550mm

| Código | Ud | Descripción | Rendimiento | Precio | Importe |
|---|---|---|---|---|---|
| 0500_THplus | m² | Lámina impermeable transpirable Thermochip PLUS | 1.05 | 2.05 | 2.15 |
| 0501-TOH060 | m² | Panel sándwich machihembrado en las cuatro caras, Thermochip Roof Plus, TOH 10-60-19 | 1.05 | 38.82 | 40.76 |
| 0101-Tor60 | Ud | Tornillo autorroscante para estructura de madera o metal, de acero galvanizado, de 6 mm de diámetro y 160 mm de longitud. | 7 | 0.17 | 1.19 |
| 0101-Cin01 | m |  | 1 | 1.53 | 1.53 |
| 0101_mo01 | h | Oficial 1ª carpintero. | 0.175 | 21.72 | 3.80 |
| 0101_mo02 | h | Ayudante carpintero. | 0.175 | 20.46 | 3.58 |
| % | % | Costes directos complementarios | 2 % | 53.01 | 1.06 |
|  |  | Total |  |  | 54.07 |

**31TH05TOH80** m² Panel Thermochip TOH/10-80-19 MH3000*550
Precio: 60.9
Panel sándwich machihembrado en las cuatro caras, Thermochip Plus, TOH 10 - 80 - 19 "THERMOCHIP", compuesto de: cara exterior con lámina impermeable transpirable incorporada, tablero de aglomerado hidrófugo de 19 mm de espesor, núcleo aislante de espuma de poliestireno extruido, de 80 mm de espesor y cara interior de OSB, de 10 mm de espesor, resistencia térmica 2,53 m²K/W, transmitancia 0,39 W/m²K, fijado mecánicamente sobre estructura; para formación de faldón en cubierta inclinada. Incluso tornillos autorroscantes, para fijación a soporte de madera; cinta autoadhesiva para sellado de juntas.
Incluye: Replanteo. Corte de las piezas. Colocación de los paneles que forman el tablero. Fijación mecánica de las piezas al soporte. Sellado de juntas y uniones.
Criterio de medición de proyecto: Superficie del faldón medida en verdadera magnitud, según documentación gráfica de Proyecto.
Criterio de medición de obra: Se medirá, en verdadera magnitud, la superficie realmente ejecutada según especificaciones de Proyecto.
Formato de panel: 3000mm*550mm

| Código | Ud | Descripción | Rendimiento | Precio | Importe |
|---|---|---|---|---|---|
| 0500_THplus | m² | Lámina impermeable transpirable Thermochip PLUS | 1.05 | 2.05 | 2.15 |
| 0501-TOH080 | m² | Panel sándwich machihembrado en las cuatro caras, Thermochip Roof Plus, TOH 10-80-19 | 1.05 | 45 | 47.25 |
| 0101-Tor80 | Ud | Tornillo autorroscante para estructura de madera o metal, de acero galvanizado, de 6 mm de diámetro y 180 mm de longitud. | 7 | 0.2 | 1.40 |
| 0101-Cin01 | m |  | 1 | 1.53 | 1.53 |
| 0101_mo01 | h | Oficial 1ª carpintero. | 0.175 | 21.72 | 3.80 |
| 0101_mo02 | h | Ayudante carpintero. | 0.175 | 20.46 | 3.58 |
| % | % | Costes directos complementarios | 2 % | 59.71 | 1.19 |
|  |  | Total |  |  | 60.9 |

**31TH05TOH100** m² Panel Thermochip TOH/10-100-19 MH3000*550
Precio: 67.59
Panel sándwich machihembrado en las cuatro caras, Thermochip Plus, TOH 10 - 100 - 19 "THERMOCHIP", compuesto de: cara exterior con lámina impermeable transpirable incorporada, tablero de aglomerado hidrófugo de 19 mm de espesor, núcleo aislante de espuma de poliestireno extruido, de 100 mm de espesor y cara interior de OSB, de 10 mm de espesor, resistencia térmica 2,95 m²K/W, transmitancia 0,34 W/m²K, fijado mecánicamente sobre estructura; para formación de faldón en cubierta inclinada. Incluso tornillos autorroscantes, para fijación a soporte de madera; cinta autoadhesiva para sellado de juntas.
Incluye: Replanteo. Corte de las piezas. Colocación de los paneles que forman el tablero. Fijación mecánica de las piezas al soporte. Sellado de juntas y uniones.
Criterio de medición de proyecto: Superficie del faldón medida en verdadera magnitud, según documentación gráfica de Proyecto.
Criterio de medición de obra: Se medirá, en verdadera magnitud, la superficie realmente ejecutada según especificaciones de Proyecto.
Formato de panel: 3000mm*550mm

| Código | Ud | Descripción | Rendimiento | Precio | Importe |
|---|---|---|---|---|---|
| 0500_THplus | m² | Lámina impermeable transpirable Thermochip PLUS | 1.05 | 2.05 | 2.15 |
| 0501-TOH100 | m² | Panel sándwich machihembrado en las cuatro caras, Thermochip Roof Plus, TOH 10-100-19 | 1.05 | 50.97 | 53.52 |
| 0101-Tor100 | Ud | Tornillo autorroscante para estructura de madera o metal, de acero galvanizado, de 6 mm de diámetro y 200 mm de longitud. | 7 | 0.24 | 1.68 |
| 0101-Cin01 | m |  | 1 | 1.53 | 1.53 |
| 0101_mo01 | h | Oficial 1ª carpintero. | 0.175 | 21.72 | 3.80 |
| 0101_mo02 | h | Ayudante carpintero. | 0.175 | 20.46 | 3.58 |
| % | % | Costes directos complementarios | 2 % | 66.26 | 1.33 |
|  |  | Total |  |  | 67.59 |

**31TH05TOH120** m² Panel Thermochip TOH/10-120-19 MH3000*550
Precio: 76.66
Panel sándwich machihembrado en las cuatro caras, Thermochip Plus, TOH 10 - 120 - 19 "THERMOCHIP", compuesto de: cara exterior con lámina impermeable transpirable incorporada, tablero de aglomerado hidrófugo de 19 mm de espesor, núcleo aislante de espuma de poliestireno extruido, de 120 mm de espesor y cara interior de OSB, de 10 mm de espesor, resistencia térmica 3,67 m²K/W, transmitancia 0,27 W/m²K, fijado mecánicamente sobre estructura; para formación de faldón en cubierta inclinada. Incluso tornillos autorroscantes, para fijación a soporte de madera; cinta autoadhesiva para sellado de juntas.
Incluye: Replanteo. Corte de las piezas. Colocación de los paneles que forman el tablero. Fijación mecánica de las piezas al soporte. Sellado de juntas y uniones.
Criterio de medición de proyecto: Superficie del faldón medida en verdadera magnitud, según documentación gráfica de Proyecto.
Criterio de medición de obra: Se medirá, en verdadera magnitud, la superficie realmente ejecutada según especificaciones de Proyecto.
Formato de panel: 3000mm*550mm

| Código | Ud | Descripción | Rendimiento | Precio | Importe |
|---|---|---|---|---|---|
| 0500_THplus | m² | Lámina impermeable transpirable Thermochip PLUS | 1.05 | 2.05 | 2.15 |
| 0501-TOH120 | m² | Panel sándwich machihembrado en las cuatro caras, Thermochip Roof Plus, TOH 10-120-19 | 1.05 | 59.11 | 62.07 |
| 0101-Tor120 | Ud | Tornillo autorroscante para estructura de madera o metal, de acero galvanizado, de 6 mm de diámetro y 220 mm de longitud. | 7 | 0.29 | 2.03 |
| 0101-Cin01 | m |  | 1 | 1.53 | 1.53 |
| 0101_mo01 | h | Oficial 1ª carpintero. | 0.175 | 21.72 | 3.80 |
| 0101_mo02 | h | Ayudante carpintero. | 0.175 | 20.46 | 3.58 |
| % | % | Costes directos complementarios | 2 % | 75.16 | 1.50 |
|  |  | Total |  |  | 76.66 |

**31TH05TOH140** m² Panel Thermochip TOH/10-140-19 MH3000*550
Precio: 85.67
Panel sándwich machihembrado en las cuatro caras, Thermochip Plus, TOH 10 - 140 - 19 "THERMOCHIP", compuesto de: cara exterior con lámina impermeable transpirable incorporada, tablero de aglomerado hidrófugo de 19 mm de espesor, núcleo aislante de espuma de poliestireno extruido, de 140 mm de espesor y cara interior de OSB, de 10 mm de espesor, resistencia térmica 4,25 m²K/W, transmitancia 0,24 W/m²K, fijado mecánicamente sobre estructura; para formación de faldón en cubierta inclinada. Incluso tornillos autorroscantes, para fijación a soporte de madera; cinta autoadhesiva para sellado de juntas.
Incluye: Replanteo. Corte de las piezas. Colocación de los paneles que forman el tablero. Fijación mecánica de las piezas al soporte. Sellado de juntas y uniones.
Criterio de medición de proyecto: Superficie del faldón medida en verdadera magnitud, según documentación gráfica de Proyecto.
Criterio de medición de obra: Se medirá, en verdadera magnitud, la superficie realmente ejecutada según especificaciones de Proyecto.
Formato de panel: 3000mm*550mm

| Código | Ud | Descripción | Rendimiento | Precio | Importe |
|---|---|---|---|---|---|
| 0500_THplus | m² | Lámina impermeable transpirable Thermochip PLUS | 1.05 | 2.05 | 2.15 |
| 0501-TOH140 | m² | Panel sándwich machihembrado en las cuatro caras, Thermochip Roof Plus, TOH 10-140-19 | 1.05 | 67.32 | 70.69 |
| 0101-Tor140 | Ud | Tornillo autorroscante para estructura de madera o metal, de acero galvanizado, de 6 mm de diámetro y 240 mm de longitud. | 7 | 0.32 | 2.24 |
| 0101-Cin01 | m |  | 1 | 1.53 | 1.53 |
| 0101_mo01 | h | Oficial 1ª carpintero. | 0.175 | 21.72 | 3.80 |
| 0101_mo02 | h | Ayudante carpintero. | 0.175 | 20.46 | 3.58 |
| % | % | Costes directos complementarios | 2 % | 83.99 | 1.68 |
|  |  | Total |  |  | 85.67 |

**31TH05TOH160** m² Panel Thermochip TOH/10-160-19 MH3000*550
Precio: 94.46
Panel sándwich machihembrado en las cuatro caras, Thermochip Plus, TOH 10 - 160 - 19 "THERMOCHIP", compuesto de: cara exterior con lámina impermeable transpirable incorporada, tablero de aglomerado hidrófugo de 19 mm de espesor, núcleo aislante de espuma de poliestireno extruido, de 160 mm de espesor y cara interior de OSB, de 10 mm de espesor, resistencia térmica 4,82 m²K/W, transmitancia 0,21 W/m²K, fijado mecánicamente sobre estructura; para formación de faldón en cubierta inclinada. Incluso tornillos autorroscantes, para fijación a soporte de madera; cinta autoadhesiva para sellado de juntas.
Incluye: Replanteo. Corte de las piezas. Colocación de los paneles que forman el tablero. Fijación mecánica de las piezas al soporte. Sellado de juntas y uniones.
Criterio de medición de proyecto: Superficie del faldón medida en verdadera magnitud, según documentación gráfica de Proyecto.
Criterio de medición de obra: Se medirá, en verdadera magnitud, la superficie realmente ejecutada según especificaciones de Proyecto.
Formato de panel: 3000mm*550mm

| Código | Ud | Descripción | Rendimiento | Precio | Importe |
|---|---|---|---|---|---|
| 0500_THplus | m² | Lámina impermeable transpirable Thermochip PLUS | 1.05 | 2.05 | 2.15 |
| 0501-TOH160 | m² | Panel sándwich machihembrado en las cuatro caras, Thermochip Roof Plus, TOH 10-140-19 | 1.05 | 75.53 | 79.31 |
| 0101-Tor160 | Ud | Tornillo autorroscante para estructura de madera o metal, de acero galvanizado, de 6 mm de diámetro y 240 mm de longitud. | 7 | 0.32 | 2.24 |
| 0101-Cin01 | m |  | 1 | 1.53 | 1.53 |
| 0101_mo01 | h | Oficial 1ª carpintero. | 0.175 | 21.72 | 3.80 |
| 0101_mo02 | h | Ayudante carpintero. | 0.175 | 20.46 | 3.58 |
| % | % | Costes directos complementarios | 2 % | 92.61 | 1.85 |
|  |  | Total |  |  | 94.46 |

**31TH05TOH200** m² Panel Thermochip TOH/10-200-19 MH3000*550
Precio: 113.48
Panel sándwich machihembrado en las cuatro caras, Thermochip Plus, TOH 10 - 200 - 19 "THERMOCHIP", compuesto de: cara exterior con lámina impermeable transpirable incorporada, tablero de aglomerado hidrófugo de 19 mm de espesor, núcleo aislante de espuma de poliestireno extruido, de 200 mm de espesor y cara interior de OSB, de 10 mm de espesor, resistencia térmica 5,65 m²K/W, transmitancia 0,18 W/m²K, fijado mecánicamente sobre estructura; para formación de faldón en cubierta inclinada. Incluso tornillos autorroscantes, para fijación a soporte de madera; cinta autoadhesiva para sellado de juntas.
Incluye: Replanteo. Corte de las piezas. Colocación de los paneles que forman el tablero. Fijación mecánica de las piezas al soporte. Sellado de juntas y uniones.
Criterio de medición de proyecto: Superficie del faldón medida en verdadera magnitud, según documentación gráfica de Proyecto.
Criterio de medición de obra: Se medirá, en verdadera magnitud, la superficie realmente ejecutada según especificaciones de Proyecto.
Formato de panel: 3000mm*550mm

| Código | Ud | Descripción | Rendimiento | Precio | Importe |
|---|---|---|---|---|---|
| 0500_THplus | m² | Lámina impermeable transpirable Thermochip PLUS | 1.05 | 2.05 | 2.15 |
| 0501-TOH200 | m² | Panel sándwich machihembrado en las cuatro caras, Thermochip Roof Plus, TOH 10-200-19 | 1.05 | 92.42 | 97.04 |
| 0101-Tor200 | Ud | Tornillo autorroscante para estructura de madera o metal, de acero galvanizado, de 6 mm de diámetro y 280 mm de longitud. | 7 | 0.45 | 3.15 |
| 0101-Cin01 | m |  | 1 | 1.53 | 1.53 |
| 0101_mo01 | h | Oficial 1ª carpintero. | 0.175 | 21.72 | 3.80 |
| 0101_mo02 | h | Ayudante carpintero. | 0.175 | 20.46 | 3.58 |
| % | % | Costes directos complementarios | 2 % | 111.25 | 2.23 |
|  |  | Total |  |  | 113.48 |

### 32TOH-OSB15_2400 Acabado OSB 15mm 2400*550

**32TH05TOH40** m² Panel Thermochip TOH/15-40-19 MH2400*550
Precio: 50.36
Tablero de panel sándwich machihembrado en las cuatro caras, Thermochip Plus, TOH 15 - 40 - 19 "THERMOCHIP", compuesto de: cara exterior con lámina impermeable transpirable incorporada, tablero de aglomerado hidrófugo de 19 mm de espesor, núcleo aislante de espuma de poliestireno extruido, de 40 mm de espesor y cara interior de OSB, de 15 mm de espesor, resistencia térmica 1,51 m²K/W, transmitancia 0,66 W/m²K, fijado mecánicamente sobre estructura; para formación de faldón en cubierta inclinada. Incluso tornillos autorroscantes, para fijación a soporte de madera; cinta autoadhesiva para sellado de juntas.
Incluye: Replanteo. Corte de las piezas. Colocación de los paneles que forman el tablero. Fijación mecánica de las piezas al soporte. Sellado de juntas y uniones.
Criterio de medición de proyecto: Superficie del faldón medida en verdadera magnitud, según documentación gráfica de Proyecto.
Criterio de medición de obra: Se medirá, en verdadera magnitud, la superficie realmente ejecutada según especificaciones de Proyecto.
Formato de panel: 2400mm*550mm

| Código | Ud | Descripción | Rendimiento | Precio | Importe |
|---|---|---|---|---|---|
| 0500_THplus | m² | Lámina impermeable transpirable Thermochip PLUS | 1.05 | 2.05 | 2.15 |
| 0501-TOH040b | m² | Panel sándwich machihembrado en las cuatro caras, Thermochip Roof Plus, TOH 15-40-19 (material) | 1.05 | 35.62 | 37.40 |
| 0101-Tor40 | Ud | Tornillo autorroscante para estructura de madera o metal, de acero galvanizado, de 6 mm de diámetro y 120 mm de longitud. | 7 | 0.13 | 0.91 |
| 0101-Cin01 | m |  | 1 | 1.53 | 1.53 |
| 0101_mo01 | h | Oficial 1ª carpintero. | 0.175 | 21.72 | 3.80 |
| 0101_mo02 | h | Ayudante carpintero. | 0.175 | 20.46 | 3.58 |
| % | % | Costes directos complementarios | 2 % | 49.37 | 0.99 |
|  |  | Total |  |  | 50.36 |

**32TH05TOH50** m² Panel Thermochip TOH/15-50-19 MH2400*550
Precio: 53.64
Tablero de panel sándwich machihembrado en las cuatro caras, Thermochip Plus, TOH 15 - 50 - 19 "THERMOCHIP", compuesto de: cara exterior con lámina impermeable transpirable incorporada, tablero de aglomerado hidrófugo de 19 mm de espesor, núcleo aislante de espuma de poliestireno extruido, de 50 mm de espesor y cara interior de OSB, de 15 mm de espesor, resistencia térmica 1,81 m²K/W, transmitancia 0,55 W/m²K, fijado mecánicamente sobre estructura; para formación de faldón en cubierta inclinada. Incluso tornillos autorroscantes, para fijación a soporte de madera; cinta autoadhesiva para sellado de juntas.
Incluye: Replanteo. Corte de las piezas. Colocación de los paneles que forman el tablero. Fijación mecánica de las piezas al soporte. Sellado de juntas y uniones.
Criterio de medición de proyecto: Superficie del faldón medida en verdadera magnitud, según documentación gráfica de Proyecto.
Criterio de medición de obra: Se medirá, en verdadera magnitud, la superficie realmente ejecutada según especificaciones de Proyecto.
Formato de panel: 2400mm*550mm

| Código | Ud | Descripción | Rendimiento | Precio | Importe |
|---|---|---|---|---|---|
| 0500_THplus | m² | Lámina impermeable transpirable Thermochip PLUS | 1.05 | 2.05 | 2.15 |
| 0501-TOH050b | m² | Panel sándwich machihembrado en las cuatro caras, Thermochip Roof Plus, TOH 15-50-19 (material) | 1.05 | 38.69 | 40.62 |
| 0101-Tor50 | Ud | Tornillo autorroscante para estructura de madera o metal, de acero galvanizado, de 6 mm de diámetro y 140 mm de longitud. | 7 | 0.13 | 0.91 |
| 0101-Cin01 | m |  | 1 | 1.53 | 1.53 |
| 0101_mo01 | h | Oficial 1ª carpintero. | 0.175 | 21.72 | 3.80 |
| 0101_mo02 | h | Ayudante carpintero. | 0.175 | 20.46 | 3.58 |
| % | % | Costes directos complementarios | 2 % | 52.59 | 1.05 |
|  |  | Total |  |  | 53.64 |

**32TH05TOH60** m² Panel Thermochip TOH/15-60-19 MH2400*550
Precio: 57.28
Tablero de panel sándwich machihembrado en las cuatro caras, Thermochip Plus, TOH 15 - 60 - 19 "THERMOCHIP", compuesto de: cara exterior con lámina impermeable transpirable incorporada, tablero de aglomerado hidrófugo de 19 mm de espesor, núcleo aislante de espuma de poliestireno extruido, de 60 mm de espesor y cara interior de OSB, de 15 mm de espesor, resistencia térmica 2,01 m²K/W, transmitancia 0,50 W/m²K, fijado mecánicamente sobre estructura; para formación de faldón en cubierta inclinada. Incluso tornillos autorroscantes, para fijación a soporte de madera; cinta autoadhesiva para sellado de juntas.
Incluye: Replanteo. Corte de las piezas. Colocación de los paneles que forman el tablero. Fijación mecánica de las piezas al soporte. Sellado de juntas y uniones.
Criterio de medición de proyecto: Superficie del faldón medida en verdadera magnitud, según documentación gráfica de Proyecto.
Criterio de medición de obra: Se medirá, en verdadera magnitud, la superficie realmente ejecutada según especificaciones de Proyecto.

| Código | Ud | Descripción | Rendimiento | Precio | Importe |
|---|---|---|---|---|---|
| 0500_THplus | m² | Lámina impermeable transpirable Thermochip PLUS | 1.05 | 2.05 | 2.15 |
| 0501-TOH060b | m² | Panel sándwich machihembrado en las cuatro caras, Thermochip Roof Plus, TOH 15-60-19 (material) | 1.05 | 41.82 | 43.91 |
| 0101-Tor60 | Ud | Tornillo autorroscante para estructura de madera o metal, de acero galvanizado, de 6 mm de diámetro y 160 mm de longitud. | 7 | 0.17 | 1.19 |
| 0101-Cin01 | m |  | 1 | 1.53 | 1.53 |
| 0101_mo01 | h | Oficial 1ª carpintero. | 0.175 | 21.72 | 3.80 |
| 0101_mo02 | h | Ayudante carpintero. | 0.175 | 20.46 | 3.58 |
| % | % | Costes directos complementarios | 2 % | 56.16 | 1.12 |
|  |  | Total |  |  | 57.28 |

**32TH05TOH80** m² Panel Thermochip TOH/15-80-19 MH2400*550
Precio: 64.12
Tablero de panel sándwich machihembrado en las cuatro caras, Thermochip Plus, TOH 15 - 80 - 19 "THERMOCHIP", compuesto de: cara exterior con lámina impermeable transpirable incorporada, tablero de aglomerado hidrófugo de 19 mm de espesor, núcleo aislante de espuma de poliestireno extruido, de 80 mm de espesor y cara interior de OSB, de 15 mm de espesor, resistencia térmica 2,58 m²K/W, transmitancia 0,39 W/m²K, fijado mecánicamente sobre estructura; para formación de faldón en cubierta inclinada. Incluso tornillos autorroscantes, para fijación a soporte de madera; cinta autoadhesiva para sellado de juntas.
Incluye: Replanteo. Corte de las piezas. Colocación de los paneles que forman el tablero. Fijación mecánica de las piezas al soporte. Sellado de juntas y uniones.
Criterio de medición de proyecto: Superficie del faldón medida en verdadera magnitud, según documentación gráfica de Proyecto.
Criterio de medición de obra: Se medirá, en verdadera magnitud, la superficie realmente ejecutada según especificaciones de Proyecto.
Formato de panel: 2400mm*550mm

| Código | Ud | Descripción | Rendimiento | Precio | Importe |
|---|---|---|---|---|---|
| 0500_THplus | m² | Lámina impermeable transpirable Thermochip PLUS | 1.05 | 2.05 | 2.15 |
| 0501-TOH080b | m² | Panel sándwich machihembrado en las cuatro caras, Thermochip Roof Plus, TOH 15-80-19 (material) | 1.05 | 48 | 50.40 |
| 0101-Tor80 | Ud | Tornillo autorroscante para estructura de madera o metal, de acero galvanizado, de 6 mm de diámetro y 180 mm de longitud. | 7 | 0.2 | 1.40 |
| 0101-Cin01 | m |  | 1 | 1.53 | 1.53 |
| 0101_mo01 | h | Oficial 1ª carpintero. | 0.175 | 21.72 | 3.80 |
| 0101_mo02 | h | Ayudante carpintero. | 0.175 | 20.46 | 3.58 |
| % | % | Costes directos complementarios | 2 % | 62.86 | 1.26 |
|  |  | Total |  |  | 64.12 |

**32TH05TOH100** m² Panel Thermochip TOH/15-100-19 MH2400*550
Precio: 70.8
Tablero de panel sándwich machihembrado en las cuatro caras, Thermochip Plus, TOH 15 - 100 - 19 "THERMOCHIP", compuesto de: cara exterior con lámina impermeable transpirable incorporada, tablero de aglomerado hidrófugo de 19 mm de espesor, núcleo aislante de espuma de poliestireno extruido, de 100 mm de espesor y cara interior de OSB, de 15 mm de espesor, resistencia térmica 3,00 m²K/W, transmitancia 0,33 W/m²K, fijado mecánicamente sobre estructura; para formación de faldón en cubierta inclinada. Incluso tornillos autorroscantes, para fijación a soporte de madera; cinta autoadhesiva para sellado de juntas.
Incluye: Replanteo. Corte de las piezas. Colocación de los paneles que forman el tablero. Fijación mecánica de las piezas al soporte. Sellado de juntas y uniones.
Criterio de medición de proyecto: Superficie del faldón medida en verdadera magnitud, según documentación gráfica de Proyecto.
Criterio de medición de obra: Se medirá, en verdadera magnitud, la superficie realmente ejecutada según especificaciones de Proyecto.
Formato de panel: 2400mm*550mm

| Código | Ud | Descripción | Rendimiento | Precio | Importe |
|---|---|---|---|---|---|
| 0500_THplus | m² | Lámina impermeable transpirable Thermochip PLUS | 1.05 | 2.05 | 2.15 |
| 0501-TOH100b | m² | Panel sándwich machihembrado en las cuatro caras, Thermochip Roof Plus, TOH 15-100-19 (material) | 1.05 | 53.97 | 56.67 |
| 0101-Tor100 | Ud | Tornillo autorroscante para estructura de madera o metal, de acero galvanizado, de 6 mm de diámetro y 200 mm de longitud. | 7 | 0.24 | 1.68 |
| 0101-Cin01 | m |  | 1 | 1.53 | 1.53 |
| 0101_mo01 | h | Oficial 1ª carpintero. | 0.175 | 21.72 | 3.80 |
| 0101_mo02 | h | Ayudante carpintero. | 0.175 | 20.46 | 3.58 |
| % | % | Costes directos complementarios | 2 % | 69.41 | 1.39 |
|  |  | Total |  |  | 70.8 |

**32TH05TOH120** m² Panel Thermochip TOH/15-120-19 MH2400*550
Precio: 79.88
Tablero de panel sándwich machihembrado en las cuatro caras, Thermochip Plus, TOH 15 - 120 - 19 "THERMOCHIP", compuesto de: cara exterior con lámina impermeable transpirable incorporada, tablero de aglomerado hidrófugo de 19 mm de espesor, núcleo aislante de espuma de poliestireno extruido, de 120 mm de espesor y cara interior de OSB, de 15 mm de espesor, resistencia térmica 3,72 m²K/W, transmitancia 0,27 W/m²K, fijado mecánicamente sobre estructura; para formación de faldón en cubierta inclinada. Incluso tornillos autorroscantes, para fijación a soporte de madera; cinta autoadhesiva para sellado de juntas.
Incluye: Replanteo. Corte de las piezas. Colocación de los paneles que forman el tablero. Fijación mecánica de las piezas al soporte. Sellado de juntas y uniones.
Criterio de medición de proyecto: Superficie del faldón medida en verdadera magnitud, según documentación gráfica de Proyecto.
Criterio de medición de obra: Se medirá, en verdadera magnitud, la superficie realmente ejecutada según especificaciones de Proyecto.
Formato de panel: 2400mm*550mm

| Código | Ud | Descripción | Rendimiento | Precio | Importe |
|---|---|---|---|---|---|
| 0500_THplus | m² | Lámina impermeable transpirable Thermochip PLUS | 1.05 | 2.05 | 2.15 |
| 0501-TOH120b | m² | Panel sándwich machihembrado en las cuatro caras, Thermochip Roof Plus, TOH 15-120-19 (material) | 1.05 | 62.11 | 65.22 |
| 0101-Tor120 | Ud | Tornillo autorroscante para estructura de madera o metal, de acero galvanizado, de 6 mm de diámetro y 220 mm de longitud. | 7 | 0.29 | 2.03 |
| 0101-Cin01 | m |  | 1 | 1.53 | 1.53 |
| 0101_mo01 | h | Oficial 1ª carpintero. | 0.175 | 21.72 | 3.80 |
| 0101_mo02 | h | Ayudante carpintero. | 0.175 | 20.46 | 3.58 |
| % | % | Costes directos complementarios | 2 % | 78.31 | 1.57 |
|  |  | Total |  |  | 79.88 |

**32TH05TOH140** m² Panel Thermochip TOH/15-140-19 MH2400*550
Precio: 88.88
Tablero de panel sándwich machihembrado en las cuatro caras, Thermochip Plus, TOH 15 - 140 - 19 "THERMOCHIP", compuesto de: cara exterior con lámina impermeable transpirable incorporada, tablero de aglomerado hidrófugo de 19 mm de espesor, núcleo aislante de espuma de poliestireno extruido, de 140 mm de espesor y cara interior de OSB, de 15 mm de espesor, resistencia térmica 4,30 m²K/W, transmitancia 0,23 W/m²K, fijado mecánicamente sobre estructura; para formación de faldón en cubierta inclinada. Incluso tornillos autorroscantes, para fijación a soporte de madera; cinta autoadhesiva para sellado de juntas.
Incluye: Replanteo. Corte de las piezas. Colocación de los paneles que forman el tablero. Fijación mecánica de las piezas al soporte. Sellado de juntas y uniones.
Criterio de medición de proyecto: Superficie del faldón medida en verdadera magnitud, según documentación gráfica de Proyecto.
Criterio de medición de obra: Se medirá, en verdadera magnitud, la superficie realmente ejecutada según especificaciones de Proyecto.
Formato de panel: 2400mm*550mm

| Código | Ud | Descripción | Rendimiento | Precio | Importe |
|---|---|---|---|---|---|
| 0500_THplus | m² | Lámina impermeable transpirable Thermochip PLUS | 1.05 | 2.05 | 2.15 |
| 0501-TOH140b | m² | Panel sándwich machihembrado en las cuatro caras, Thermochip Roof Plus, TOH 15-140-19 (material) | 1.05 | 70.32 | 73.84 |
| 0101-Tor140 | Ud | Tornillo autorroscante para estructura de madera o metal, de acero galvanizado, de 6 mm de diámetro y 240 mm de longitud. | 7 | 0.32 | 2.24 |
| 0101-Cin01 | m |  | 1 | 1.53 | 1.53 |
| 0101_mo01 | h | Oficial 1ª carpintero. | 0.175 | 21.72 | 3.80 |
| 0101_mo02 | h | Ayudante carpintero. | 0.175 | 20.46 | 3.58 |
| % | % | Costes directos complementarios | 2 % | 87.14 | 1.74 |
|  |  | Total |  |  | 88.88 |

**32TH05TOH160** m² Panel Thermochip TOH/15-160-19 MH2400*550
Precio: 97.68
Tablero de panel sándwich machihembrado en las cuatro caras, Thermochip Plus, TOH 15 - 160 - 19 "THERMOCHIP", compuesto de: cara exterior con lámina impermeable transpirable incorporada, tablero de aglomerado hidrófugo de 19 mm de espesor, núcleo aislante de espuma de poliestireno extruido, de 160 mm de espesor y cara interior de OSB, de 15 mm de espesor, resistencia térmica 4,87 m²K/W, transmitancia 0,21 W/m²K, fijado mecánicamente sobre estructura; para formación de faldón en cubierta inclinada. Incluso tornillos autorroscantes, para fijación a soporte de madera; cinta autoadhesiva para sellado de juntas.
Incluye: Replanteo. Corte de las piezas. Colocación de los paneles que forman el tablero. Fijación mecánica de las piezas al soporte. Sellado de juntas y uniones.
Criterio de medición de proyecto: Superficie del faldón medida en verdadera magnitud, según documentación gráfica de Proyecto.
Criterio de medición de obra: Se medirá, en verdadera magnitud, la superficie realmente ejecutada según especificaciones de Proyecto.
Formato de panel: 2400mm*550mm

| Código | Ud | Descripción | Rendimiento | Precio | Importe |
|---|---|---|---|---|---|
| 0500_THplus | m² | Lámina impermeable transpirable Thermochip PLUS | 1.05 | 2.05 | 2.15 |
| 0501-TOH160b | m² | Panel sándwich machihembrado en las cuatro caras, Thermochip Roof Plus, TOH 15-160-19 (material) | 1.05 | 78.53 | 82.46 |
| 0101-Tor160 | Ud | Tornillo autorroscante para estructura de madera o metal, de acero galvanizado, de 6 mm de diámetro y 240 mm de longitud. | 7 | 0.32 | 2.24 |
| 0101-Cin01 | m |  | 1 | 1.53 | 1.53 |
| 0101_mo01 | h | Oficial 1ª carpintero. | 0.175 | 21.72 | 3.80 |
| 0101_mo02 | h | Ayudante carpintero. | 0.175 | 20.46 | 3.58 |
| % | % | Costes directos complementarios | 2 % | 95.76 | 1.92 |
|  |  | Total |  |  | 97.68 |

**32TH05TOH200** m² Panel Thermochip TOH/15-200-19 MH2400*550
Precio: 116.69
Tablero de panel sándwich machihembrado en las cuatro caras, Thermochip Plus, TOH 15 - 200 - 19 "THERMOCHIP", compuesto de: cara exterior con lámina impermeable transpirable incorporada, tablero de aglomerado hidrófugo de 19 mm de espesor, núcleo aislante de espuma de poliestireno extruido, de 200 mm de espesor y cara interior de OSB, de 15 mm de espesor, resistencia térmica 5,70 m²K/W, transmitancia 0,18 W/m²K, fijado mecánicamente sobre estructura; para formación de faldón en cubierta inclinada. Incluso tornillos autorroscantes, para fijación a soporte de madera; cinta autoadhesiva para sellado de juntas.
Incluye: Replanteo. Corte de las piezas. Colocación de los paneles que forman el tablero. Fijación mecánica de las piezas al soporte. Sellado de juntas y uniones.
Criterio de medición de proyecto: Superficie del faldón medida en verdadera magnitud, según documentación gráfica de Proyecto.
Criterio de medición de obra: Se medirá, en verdadera magnitud, la superficie realmente ejecutada según especificaciones de Proyecto.
Formato de panel: 2400mm*550mm

| Código | Ud | Descripción | Rendimiento | Precio | Importe |
|---|---|---|---|---|---|
| 0500_THplus | m² | Lámina impermeable transpirable Thermochip PLUS | 1.05 | 2.05 | 2.15 |
| 0501-TOH200b | m² | Panel sándwich machihembrado en las cuatro caras, Thermochip Roof Plus, TOH 15-200-19 (material) | 1.05 | 95.42 | 100.19 |
| 0101-Tor200 | Ud | Tornillo autorroscante para estructura de madera o metal, de acero galvanizado, de 6 mm de diámetro y 280 mm de longitud. | 7 | 0.45 | 3.15 |
| 0101-Cin01 | m |  | 1 | 1.53 | 1.53 |
| 0101_mo01 | h | Oficial 1ª carpintero. | 0.175 | 21.72 | 3.80 |
| 0101_mo02 | h | Ayudante carpintero. | 0.175 | 20.46 | 3.58 |
| % | % | Costes directos complementarios | 2 % | 114.40 | 2.29 |
|  |  | Total |  |  | 116.69 |

### 33TOH-OSB15_2440 Acabado OSB 15mm 2440*600

**33TH05TOH40** m² Panel Thermochip TOH/15-40-19 MH2440*600
Precio: 50.36
Tablero de panel sándwich machihembrado en las cuatro caras, Thermochip Plus, TOH 15 - 40 - 19 "THERMOCHIP", compuesto de: cara exterior con lámina impermeable transpirable incorporada, tablero de aglomerado hidrófugo de 19 mm de espesor, núcleo aislante de espuma de poliestireno extruido, de 40 mm de espesor y cara interior de OSB, de 15 mm de espesor, resistencia térmica 1,51 m²K/W, transmitancia 0,66 W/m²K, fijado mecánicamente sobre estructura; para formación de faldón en cubierta inclinada. Incluso tornillos autorroscantes, para fijación a soporte de madera; cinta autoadhesiva para sellado de juntas.
Incluye: Replanteo. Corte de las piezas. Colocación de los paneles que forman el tablero. Fijación mecánica de las piezas al soporte. Sellado de juntas y uniones.
Criterio de medición de proyecto: Superficie del faldón medida en verdadera magnitud, según documentación gráfica de Proyecto.
Criterio de medición de obra: Se medirá, en verdadera magnitud, la superficie realmente ejecutada según especificaciones de Proyecto.
Formato de panel: 2440mm*600mm

| Código | Ud | Descripción | Rendimiento | Precio | Importe |
|---|---|---|---|---|---|
| 0500_THplus | m² | Lámina impermeable transpirable Thermochip PLUS | 1.05 | 2.05 | 2.15 |
| 0501-TOH040b | m² | Panel sándwich machihembrado en las cuatro caras, Thermochip Roof Plus, TOH 15-40-19 | 1.05 | 35.62 | 37.40 |
| 0101-Tor40 | Ud | Tornillo autorroscante para estructura de madera o metal, de acero galvanizado, de 6 mm de diámetro y 120 mm de longitud. | 7 | 0.13 | 0.91 |
| 0101-Cin01 | m |  | 1 | 1.53 | 1.53 |
| 0101_mo01 | h | Oficial 1ª carpintero. | 0.175 | 21.72 | 3.80 |
| 0101_mo02 | h | Ayudante carpintero. | 0.175 | 20.46 | 3.58 |
| % | % | Costes directos complementarios | 2 % | 49.37 | 0.99 |
|  |  | Total |  |  | 50.36 |

**33TH05TOH50** m² Panel Thermochip TOH/15-50-19 MH2440*600
Precio: 53.64
Tablero de panel sándwich machihembrado en las cuatro caras, Thermochip Plus, TOH 15 - 50 - 19 "THERMOCHIP", compuesto de: cara exterior con lámina impermeable transpirable incorporada, tablero de aglomerado hidrófugo de 19 mm de espesor, núcleo aislante de espuma de poliestireno extruido, de 50 mm de espesor y cara interior de OSB, de 15 mm de espesor, resistencia térmica 1,81 m²K/W, transmitancia 0,55 W/m²K, fijado mecánicamente sobre estructura; para formación de faldón en cubierta inclinada. Incluso tornillos autorroscantes, para fijación a soporte de madera; cinta autoadhesiva para sellado de juntas.
Incluye: Replanteo. Corte de las piezas. Colocación de los paneles que forman el tablero. Fijación mecánica de las piezas al soporte. Sellado de juntas y uniones.
Criterio de medición de proyecto: Superficie del faldón medida en verdadera magnitud, según documentación gráfica de Proyecto.
Criterio de medición de obra: Se medirá, en verdadera magnitud, la superficie realmente ejecutada según especificaciones de Proyecto.
Formato de panel: 2440mm*600mm

| Código | Ud | Descripción | Rendimiento | Precio | Importe |
|---|---|---|---|---|---|
| 0500_THplus | m² | Lámina impermeable transpirable Thermochip PLUS | 1.05 | 2.05 | 2.15 |
| 0501-TOH050b | m² | Panel sándwich machihembrado en las cuatro caras, Thermochip Roof Plus, TOH 15-50-19 | 1.05 | 38.69 | 40.62 |
| 0101-Tor50 | Ud | Tornillo autorroscante para estructura de madera o metal, de acero galvanizado, de 6 mm de diámetro y 140 mm de longitud. | 7 | 0.13 | 0.91 |
| 0101-Cin01 | m |  | 1 | 1.53 | 1.53 |
| 0101_mo01 | h | Oficial 1ª carpintero. | 0.175 | 21.72 | 3.80 |
| 0101_mo02 | h | Ayudante carpintero. | 0.175 | 20.46 | 3.58 |
| % | % | Costes directos complementarios | 2 % | 52.59 | 1.05 |
|  |  | Total |  |  | 53.64 |

**33TH05TOH60** m² Panel Thermochip TOH/15-60-19 MH2440*600
Precio: 57.28
Tablero de panel sándwich machihembrado en las cuatro caras, Thermochip Plus, TOH 15 - 60 - 19 "THERMOCHIP", compuesto de: cara exterior con lámina impermeable transpirable incorporada, tablero de aglomerado hidrófugo de 19 mm de espesor, núcleo aislante de espuma de poliestireno extruido, de 60 mm de espesor y cara interior de OSB, de 15 mm de espesor, resistencia térmica 2,01 m²K/W, transmitancia 0,50 W/m²K, fijado mecánicamente sobre estructura; para formación de faldón en cubierta inclinada. Incluso tornillos autorroscantes, para fijación a soporte de madera; cinta autoadhesiva para sellado de juntas.
Incluye: Replanteo. Corte de las piezas. Colocación de los paneles que forman el tablero. Fijación mecánica de las piezas al soporte. Sellado de juntas y uniones.
Criterio de medición de proyecto: Superficie del faldón medida en verdadera magnitud, según documentación gráfica de Proyecto.
Criterio de medición de obra: Se medirá, en verdadera magnitud, la superficie realmente ejecutada según especificaciones de Proyecto.
Formato de panel: 2440mm*600mm

| Código | Ud | Descripción | Rendimiento | Precio | Importe |
|---|---|---|---|---|---|
| 0500_THplus | m² | Lámina impermeable transpirable Thermochip PLUS | 1.05 | 2.05 | 2.15 |
| 0501-TOH060b | m² | Panel sándwich machihembrado en las cuatro caras, Thermochip Roof Plus, TOH 15-60-19 | 1.05 | 41.82 | 43.91 |
| 0101-Tor60 | Ud | Tornillo autorroscante para estructura de madera o metal, de acero galvanizado, de 6 mm de diámetro y 160 mm de longitud. | 7 | 0.17 | 1.19 |
| 0101-Cin01 | m |  | 1 | 1.53 | 1.53 |
| 0101_mo01 | h | Oficial 1ª carpintero. | 0.175 | 21.72 | 3.80 |
| 0101_mo02 | h | Ayudante carpintero. | 0.175 | 20.46 | 3.58 |
| % | % | Costes directos complementarios | 2 % | 56.16 | 1.12 |
|  |  | Total |  |  | 57.28 |

**33TH05TOH80** m² Panel Thermochip TOH/15-80-19 MH2440*600
Precio: 64.12
Tablero de panel sándwich machihembrado en las cuatro caras, Thermochip Plus, TOH 15 - 80 - 19 "THERMOCHIP", compuesto de: cara exterior con lámina impermeable transpirable incorporada, tablero de aglomerado hidrófugo de 19 mm de espesor, núcleo aislante de espuma de poliestireno extruido, de 80 mm de espesor y cara interior de OSB, de 15 mm de espesor, resistencia térmica 2,58 m²K/W, transmitancia 0,39 W/m²K, fijado mecánicamente sobre estructura; para formación de faldón en cubierta inclinada. Incluso tornillos autorroscantes, para fijación a soporte de madera; cinta autoadhesiva para sellado de juntas.
Incluye: Replanteo. Corte de las piezas. Colocación de los paneles que forman el tablero. Fijación mecánica de las piezas al soporte. Sellado de juntas y uniones.
Criterio de medición de proyecto: Superficie del faldón medida en verdadera magnitud, según documentación gráfica de Proyecto.
Criterio de medición de obra: Se medirá, en verdadera magnitud, la superficie realmente ejecutada según especificaciones de Proyecto.
Formato de panel: 2440mm*600mm

| Código | Ud | Descripción | Rendimiento | Precio | Importe |
|---|---|---|---|---|---|
| 0500_THplus | m² | Lámina impermeable transpirable Thermochip PLUS | 1.05 | 2.05 | 2.15 |
| 0501-TOH080b | m² | Panel sándwich machihembrado en las cuatro caras, Thermochip Roof Plus, TOH 15-80-19 | 1.05 | 48 | 50.40 |
| 0101-Tor80 | Ud | Tornillo autorroscante para estructura de madera o metal, de acero galvanizado, de 6 mm de diámetro y 180 mm de longitud. | 7 | 0.2 | 1.40 |
| 0101-Cin01 | m |  | 1 | 1.53 | 1.53 |
| 0101_mo01 | h | Oficial 1ª carpintero. | 0.175 | 21.72 | 3.80 |
| 0101_mo02 | h | Ayudante carpintero. | 0.175 | 20.46 | 3.58 |
| % | % | Costes directos complementarios | 2 % | 62.86 | 1.26 |
|  |  | Total |  |  | 64.12 |

**33TH05TOH100** m² Panel Thermochip TOH/15-100-19 MH2440*600
Precio: 70.8
Tablero de panel sándwich machihembrado en las cuatro caras, Thermochip Plus, TOH 15 - 100 - 19 "THERMOCHIP", compuesto de: cara exterior con lámina impermeable transpirable incorporada, tablero de aglomerado hidrófugo de 19 mm de espesor, núcleo aislante de espuma de poliestireno extruido, de 100 mm de espesor y cara interior de OSB, de 15 mm de espesor, resistencia térmica 3,00 m²K/W, transmitancia 0,33 W/m²K, fijado mecánicamente sobre estructura; para formación de faldón en cubierta inclinada. Incluso tornillos autorroscantes, para fijación a soporte de madera; cinta autoadhesiva para sellado de juntas.
Incluye: Replanteo. Corte de las piezas. Colocación de los paneles que forman el tablero. Fijación mecánica de las piezas al soporte. Sellado de juntas y uniones.
Criterio de medición de proyecto: Superficie del faldón medida en verdadera magnitud, según documentación gráfica de Proyecto.
Criterio de medición de obra: Se medirá, en verdadera magnitud, la superficie realmente ejecutada según especificaciones de Proyecto.
Formato de panel: 2440mm*600mm

| Código | Ud | Descripción | Rendimiento | Precio | Importe |
|---|---|---|---|---|---|
| 0500_THplus | m² | Lámina impermeable transpirable Thermochip PLUS | 1.05 | 2.05 | 2.15 |
| 0501-TOH100b | m² | Panel sándwich machihembrado en las cuatro caras, Thermochip Roof Plus, TOH 15-100-19 | 1.05 | 53.97 | 56.67 |
| 0101-Tor100 | Ud | Tornillo autorroscante para estructura de madera o metal, de acero galvanizado, de 6 mm de diámetro y 200 mm de longitud. | 7 | 0.24 | 1.68 |
| 0101-Cin01 | m |  | 1 | 1.53 | 1.53 |
| 0101_mo01 | h | Oficial 1ª carpintero. | 0.175 | 21.72 | 3.80 |
| 0101_mo02 | h | Ayudante carpintero. | 0.175 | 20.46 | 3.58 |
| % | % | Costes directos complementarios | 2 % | 69.41 | 1.39 |
|  |  | Total |  |  | 70.8 |

**33TH05TOH120** m² Panel Thermochip TOH/15-120-19 MH2440*600
Precio: 79.88
Tablero de panel sándwich machihembrado en las cuatro caras, Thermochip Plus, TOH 15 - 120 - 19 "THERMOCHIP", compuesto de: cara exterior con lámina impermeable transpirable incorporada, tablero de aglomerado hidrófugo de 19 mm de espesor, núcleo aislante de espuma de poliestireno extruido, de 120 mm de espesor y cara interior de OSB, de 15 mm de espesor, resistencia térmica 3,72 m²K/W, transmitancia 0,27 W/m²K, fijado mecánicamente sobre estructura; para formación de faldón en cubierta inclinada. Incluso tornillos autorroscantes, para fijación a soporte de madera; cinta autoadhesiva para sellado de juntas.
Incluye: Replanteo. Corte de las piezas. Colocación de los paneles que forman el tablero. Fijación mecánica de las piezas al soporte. Sellado de juntas y uniones.
Criterio de medición de proyecto: Superficie del faldón medida en verdadera magnitud, según documentación gráfica de Proyecto.
Criterio de medición de obra: Se medirá, en verdadera magnitud, la superficie realmente ejecutada según especificaciones de Proyecto.
Formato de panel: 2440mm*600mm

| Código | Ud | Descripción | Rendimiento | Precio | Importe |
|---|---|---|---|---|---|
| 0500_THplus | m² | Lámina impermeable transpirable Thermochip PLUS | 1.05 | 2.05 | 2.15 |
| 0501-TOH120b | m² | Panel sándwich machihembrado en las cuatro caras, Thermochip Roof Plus, TOH 15-120-19 | 1.05 | 62.11 | 65.22 |
| 0101-Tor120 | Ud | Tornillo autorroscante para estructura de madera o metal, de acero galvanizado, de 6 mm de diámetro y 220 mm de longitud. | 7 | 0.29 | 2.03 |
| 0101-Cin01 | m |  | 1 | 1.53 | 1.53 |
| 0101_mo01 | h | Oficial 1ª carpintero. | 0.175 | 21.72 | 3.80 |
| 0101_mo02 | h | Ayudante carpintero. | 0.175 | 20.46 | 3.58 |
| % | % | Costes directos complementarios | 2 % | 78.31 | 1.57 |
|  |  | Total |  |  | 79.88 |

**33TH05TOH140** m² Panel Thermochip TOH/15-140-19 MH2440*600
Precio: 88.88
Tablero de panel sándwich machihembrado en las cuatro caras, Thermochip Plus, TOH 15 - 140 - 19 "THERMOCHIP", compuesto de: cara exterior con lámina impermeable transpirable incorporada, tablero de aglomerado hidrófugo de 19 mm de espesor, núcleo aislante de espuma de poliestireno extruido, de 140 mm de espesor y cara interior de OSB, de 15 mm de espesor, resistencia térmica 4,30 m²K/W, transmitancia 0,23 W/m²K, fijado mecánicamente sobre estructura; para formación de faldón en cubierta inclinada. Incluso tornillos autorroscantes, para fijación a soporte de madera; cinta autoadhesiva para sellado de juntas.
Incluye: Replanteo. Corte de las piezas. Colocación de los paneles que forman el tablero. Fijación mecánica de las piezas al soporte. Sellado de juntas y uniones.
Criterio de medición de proyecto: Superficie del faldón medida en verdadera magnitud, según documentación gráfica de Proyecto.
Criterio de medición de obra: Se medirá, en verdadera magnitud, la superficie realmente ejecutada según especificaciones de Proyecto.
Formato de panel: 2440mm*600mm

| Código | Ud | Descripción | Rendimiento | Precio | Importe |
|---|---|---|---|---|---|
| 0500_THplus | m² | Lámina impermeable transpirable Thermochip PLUS | 1.05 | 2.05 | 2.15 |
| 0501-TOH140b | m² | Panel sándwich machihembrado en las cuatro caras, Thermochip Roof Plus, TOH 15-140-19 | 1.05 | 70.32 | 73.84 |
| 0101-Tor140 | Ud | Tornillo autorroscante para estructura de madera o metal, de acero galvanizado, de 6 mm de diámetro y 240 mm de longitud. | 7 | 0.32 | 2.24 |
| 0101-Cin01 | m |  | 1 | 1.53 | 1.53 |
| 0101_mo01 | h | Oficial 1ª carpintero. | 0.175 | 21.72 | 3.80 |
| 0101_mo02 | h | Ayudante carpintero. | 0.175 | 20.46 | 3.58 |
| % | % | Costes directos complementarios | 2 % | 87.14 | 1.74 |
|  |  | Total |  |  | 88.88 |

**33TH05TOH160** m² Panel Thermochip TOH/15-160-19 MH2440*600
Precio: 97.68
Tablero de panel sándwich machihembrado en las cuatro caras, Thermochip Plus, TOH 15 - 160 - 19 "THERMOCHIP", compuesto de: cara exterior con lámina impermeable transpirable incorporada, tablero de aglomerado hidrófugo de 19 mm de espesor, núcleo aislante de espuma de poliestireno extruido, de 160 mm de espesor y cara interior de OSB, de 15 mm de espesor, resistencia térmica 4,87 m²K/W, transmitancia 0,21 W/m²K, fijado mecánicamente sobre estructura; para formación de faldón en cubierta inclinada. Incluso tornillos autorroscantes, para fijación a soporte de madera; cinta autoadhesiva para sellado de juntas.
Incluye: Replanteo. Corte de las piezas. Colocación de los paneles que forman el tablero. Fijación mecánica de las piezas al soporte. Sellado de juntas y uniones.
Criterio de medición de proyecto: Superficie del faldón medida en verdadera magnitud, según documentación gráfica de Proyecto.
Criterio de medición de obra: Se medirá, en verdadera magnitud, la superficie realmente ejecutada según especificaciones de Proyecto.
Formato de panel: 2440mm*600mm

| Código | Ud | Descripción | Rendimiento | Precio | Importe |
|---|---|---|---|---|---|
| 0500_THplus | m² | Lámina impermeable transpirable Thermochip PLUS | 1.05 | 2.05 | 2.15 |
| 0501-TOH160b | m² | Panel sándwich machihembrado en las cuatro caras, Thermochip Roof Plus, TOH 15-160-19 | 1.05 | 78.53 | 82.46 |
| 0101-Tor160 | Ud | Tornillo autorroscante para estructura de madera o metal, de acero galvanizado, de 6 mm de diámetro y 240 mm de longitud. | 7 | 0.32 | 2.24 |
| 0101-Cin01 | m |  | 1 | 1.53 | 1.53 |
| 0101_mo01 | h | Oficial 1ª carpintero. | 0.175 | 21.72 | 3.80 |
| 0101_mo02 | h | Ayudante carpintero. | 0.175 | 20.46 | 3.58 |
| % | % | Costes directos complementarios | 2 % | 95.76 | 1.92 |
|  |  | Total |  |  | 97.68 |

**33TH05TOH200** m² Panel Thermochip TOH/15-200-19 MH2440*600
Precio: 116.69
Tablero de panel sándwich machihembrado en las cuatro caras, Thermochip Plus, TOH 15 - 200 - 19 "THERMOCHIP", compuesto de: cara exterior con lámina impermeable transpirable incorporada, tablero de aglomerado hidrófugo de 19 mm de espesor, núcleo aislante de espuma de poliestireno extruido, de 200 mm de espesor y cara interior de OSB, de 15 mm de espesor, resistencia térmica 5,70 m²K/W, transmitancia 0,18 W/m²K, fijado mecánicamente sobre estructura; para formación de faldón en cubierta inclinada. Incluso tornillos autorroscantes, para fijación a soporte de madera; cinta autoadhesiva para sellado de juntas.
Incluye: Replanteo. Corte de las piezas. Colocación de los paneles que forman el tablero. Fijación mecánica de las piezas al soporte. Sellado de juntas y uniones.
Criterio de medición de proyecto: Superficie del faldón medida en verdadera magnitud, según documentación gráfica de Proyecto.
Criterio de medición de obra: Se medirá, en verdadera magnitud, la superficie realmente ejecutada según especificaciones de Proyecto.
Formato de panel: 2440mm*600mm

| Código | Ud | Descripción | Rendimiento | Precio | Importe |
|---|---|---|---|---|---|
| 0500_THplus | m² | Lámina impermeable transpirable Thermochip PLUS | 1.05 | 2.05 | 2.15 |
| 0501-TOH200b | m² | Panel sándwich machihembrado en las cuatro caras, Thermochip Roof Plus, TOH 15-200-19 | 1.05 | 95.42 | 100.19 |
| 0101-Tor200 | Ud | Tornillo autorroscante para estructura de madera o metal, de acero galvanizado, de 6 mm de diámetro y 280 mm de longitud. | 7 | 0.45 | 3.15 |
| 0101-Cin01 | m |  | 1 | 1.53 | 1.53 |
| 0101_mo01 | h | Oficial 1ª carpintero. | 0.175 | 21.72 | 3.80 |
| 0101_mo02 | h | Ayudante carpintero. | 0.175 | 20.46 | 3.58 |
| % | % | Costes directos complementarios | 2 % | 114.40 | 2.29 |
|  |  | Total |  |  | 116.69 |

### 34TOH-OSB15_3000 Acabado OSB 15mm 3000*550

**34TH05TOH40** m² Panel Thermochip TOH/15-40-19 MH3000*550
Precio: 50.36
Tablero de panel sándwich machihembrado en las cuatro caras, Thermochip Plus, TOH 15 - 40 - 19 "THERMOCHIP", compuesto de: cara exterior con lámina impermeable transpirable incorporada, tablero de aglomerado hidrófugo de 19 mm de espesor, núcleo aislante de espuma de poliestireno extruido, de 40 mm de espesor y cara interior de OSB, de 15 mm de espesor, resistencia térmica 1,51 m²K/W, transmitancia 0,66 W/m²K, fijado mecánicamente sobre estructura; para formación de faldón en cubierta inclinada. Incluso tornillos autorroscantes, para fijación a soporte de madera; cinta autoadhesiva para sellado de juntas.
Incluye: Replanteo. Corte de las piezas. Colocación de los paneles que forman el tablero. Fijación mecánica de las piezas al soporte. Sellado de juntas y uniones.
Criterio de medición de proyecto: Superficie del faldón medida en verdadera magnitud, según documentación gráfica de Proyecto.
Criterio de medición de obra: Se medirá, en verdadera magnitud, la superficie realmente ejecutada según especificaciones de Proyecto.
Formato de panel: 3000mm*550mm

| Código | Ud | Descripción | Rendimiento | Precio | Importe |
|---|---|---|---|---|---|
| 0500_THplus | m² | Lámina impermeable transpirable Thermochip PLUS | 1.05 | 2.05 | 2.15 |
| 0501-TOH040b | m² | Panel sándwich machihembrado en las cuatro caras, Thermochip Roof Plus, TOH 15-40-19 | 1.05 | 35.62 | 37.40 |
| 0101-Tor40 | Ud | Tornillo autorroscante para estructura de madera o metal, de acero galvanizado, de 6 mm de diámetro y 120 mm de longitud. | 7 | 0.13 | 0.91 |
| 0101-Cin01 | m |  | 1 | 1.53 | 1.53 |
| 0101_mo01 | h | Oficial 1ª carpintero. | 0.175 | 21.72 | 3.80 |
| 0101_mo02 | h | Ayudante carpintero. | 0.175 | 20.46 | 3.58 |
| % | % | Costes directos complementarios | 2 % | 49.37 | 0.99 |
|  |  | Total |  |  | 50.36 |

**34TH05TOH50** m² Panel Thermochip TOH/15-50-19 MH3000*550
Precio: 53.64
Tablero de panel sándwich machihembrado en las cuatro caras, Thermochip Plus, TOH 15 - 50 - 19 "THERMOCHIP", compuesto de: cara exterior con lámina impermeable transpirable incorporada, tablero de aglomerado hidrófugo de 19 mm de espesor, núcleo aislante de espuma de poliestireno extruido, de 50 mm de espesor y cara interior de OSB, de 15 mm de espesor, resistencia térmica 1,81 m²K/W, transmitancia 0,55 W/m²K, fijado mecánicamente sobre estructura; para formación de faldón en cubierta inclinada. Incluso tornillos autorroscantes, para fijación a soporte de madera; cinta autoadhesiva para sellado de juntas.
Incluye: Replanteo. Corte de las piezas. Colocación de los paneles que forman el tablero. Fijación mecánica de las piezas al soporte. Sellado de juntas y uniones.
Criterio de medición de proyecto: Superficie del faldón medida en verdadera magnitud, según documentación gráfica de Proyecto.
Criterio de medición de obra: Se medirá, en verdadera magnitud, la superficie realmente ejecutada según especificaciones de Proyecto.
Formato de panel: 3000mm*550mm

| Código | Ud | Descripción | Rendimiento | Precio | Importe |
|---|---|---|---|---|---|
| 0500_THplus | m² | Lámina impermeable transpirable Thermochip PLUS | 1.05 | 2.05 | 2.15 |
| 0501-TOH050b | m² | Panel sándwich machihembrado en las cuatro caras, Thermochip Roof Plus, TOH 15-50-19 | 1.05 | 38.69 | 40.62 |
| 0101-Tor50 | Ud | Tornillo autorroscante para estructura de madera o metal, de acero galvanizado, de 6 mm de diámetro y 140 mm de longitud. | 7 | 0.13 | 0.91 |
| 0101-Cin01 | m |  | 1 | 1.53 | 1.53 |
| 0101_mo01 | h | Oficial 1ª carpintero. | 0.175 | 21.72 | 3.80 |
| 0101_mo02 | h | Ayudante carpintero. | 0.175 | 20.46 | 3.58 |
| % | % | Costes directos complementarios | 2 % | 52.59 | 1.05 |
|  |  | Total |  |  | 53.64 |

**34TH05TOH60** m² Panel Thermochip TOH/15-60-19 MH3000*550
Precio: 57.28
Tablero de panel sándwich machihembrado en las cuatro caras, Thermochip Plus, TOH 15 - 60 - 19 "THERMOCHIP", compuesto de: cara exterior con lámina impermeable transpirable incorporada, tablero de aglomerado hidrófugo de 19 mm de espesor, núcleo aislante de espuma de poliestireno extruido, de 60 mm de espesor y cara interior de OSB, de 15 mm de espesor, resistencia térmica 2,01 m²K/W, transmitancia 0,50 W/m²K, fijado mecánicamente sobre estructura; para formación de faldón en cubierta inclinada. Incluso tornillos autorroscantes, para fijación a soporte de madera; cinta autoadhesiva para sellado de juntas.
Incluye: Replanteo. Corte de las piezas. Colocación de los paneles que forman el tablero. Fijación mecánica de las piezas al soporte. Sellado de juntas y uniones.
Criterio de medición de proyecto: Superficie del faldón medida en verdadera magnitud, según documentación gráfica de Proyecto.
Criterio de medición de obra: Se medirá, en verdadera magnitud, la superficie realmente ejecutada según especificaciones de Proyecto.
Formato de panel: 3000mm*550mm

| Código | Ud | Descripción | Rendimiento | Precio | Importe |
|---|---|---|---|---|---|
| 0500_THplus | m² | Lámina impermeable transpirable Thermochip PLUS | 1.05 | 2.05 | 2.15 |
| 0501-TOH060b | m² | Panel sándwich machihembrado en las cuatro caras, Thermochip Roof Plus, TOH 15-60-19 | 1.05 | 41.82 | 43.91 |
| 0101-Tor60 | Ud | Tornillo autorroscante para estructura de madera o metal, de acero galvanizado, de 6 mm de diámetro y 160 mm de longitud. | 7 | 0.17 | 1.19 |
| 0101-Cin01 | m |  | 1 | 1.53 | 1.53 |
| 0101_mo01 | h | Oficial 1ª carpintero. | 0.175 | 21.72 | 3.80 |
| 0101_mo02 | h | Ayudante carpintero. | 0.175 | 20.46 | 3.58 |
| % | % | Costes directos complementarios | 2 % | 56.16 | 1.12 |
|  |  | Total |  |  | 57.28 |

**34TH05TOH80** m² Panel Thermochip TOH/15-80-19 MH3000*550
Precio: 64.12
Tablero de panel sándwich machihembrado en las cuatro caras, Thermochip Plus, TOH 15 - 80 - 19 "THERMOCHIP", compuesto de: cara exterior con lámina impermeable transpirable incorporada, tablero de aglomerado hidrófugo de 19 mm de espesor, núcleo aislante de espuma de poliestireno extruido, de 80 mm de espesor y cara interior de OSB, de 15 mm de espesor, resistencia térmica 2,58 m²K/W, transmitancia 0,39 W/m²K, fijado mecánicamente sobre estructura; para formación de faldón en cubierta inclinada. Incluso tornillos autorroscantes, para fijación a soporte de madera; cinta autoadhesiva para sellado de juntas.
Incluye: Replanteo. Corte de las piezas. Colocación de los paneles que forman el tablero. Fijación mecánica de las piezas al soporte. Sellado de juntas y uniones.
Criterio de medición de proyecto: Superficie del faldón medida en verdadera magnitud, según documentación gráfica de Proyecto.
Criterio de medición de obra: Se medirá, en verdadera magnitud, la superficie realmente ejecutada según especificaciones de Proyecto.
Formato de panel: 3000mm*550mm

| Código | Ud | Descripción | Rendimiento | Precio | Importe |
|---|---|---|---|---|---|
| 0500_THplus | m² | Lámina impermeable transpirable Thermochip PLUS | 1.05 | 2.05 | 2.15 |
| 0501-TOH080b | m² | Panel sándwich machihembrado en las cuatro caras, Thermochip Roof Plus, TOH 15-80-19 | 1.05 | 48 | 50.40 |
| 0101-Tor80 | Ud | Tornillo autorroscante para estructura de madera o metal, de acero galvanizado, de 6 mm de diámetro y 180 mm de longitud. | 7 | 0.2 | 1.40 |
| 0101-Cin01 | m |  | 1 | 1.53 | 1.53 |
| 0101_mo01 | h | Oficial 1ª carpintero. | 0.175 | 21.72 | 3.80 |
| 0101_mo02 | h | Ayudante carpintero. | 0.175 | 20.46 | 3.58 |
| % | % | Costes directos complementarios | 2 % | 62.86 | 1.26 |
|  |  | Total |  |  | 64.12 |

**34TH05TOH100** m² Panel Thermochip TOH/15-100-19 MH3000*550
Precio: 70.8
Tablero de panel sándwich machihembrado en las cuatro caras, Thermochip Plus, TOH 15 - 100 - 19 "THERMOCHIP", compuesto de: cara exterior con lámina impermeable transpirable incorporada, tablero de aglomerado hidrófugo de 19 mm de espesor, núcleo aislante de espuma de poliestireno extruido, de 100 mm de espesor y cara interior de OSB, de 15 mm de espesor, resistencia térmica 3,00 m²K/W, transmitancia 0,33 W/m²K, fijado mecánicamente sobre estructura; para formación de faldón en cubierta inclinada. Incluso tornillos autorroscantes, para fijación a soporte de madera; cinta autoadhesiva para sellado de juntas.
Incluye: Replanteo. Corte de las piezas. Colocación de los paneles que forman el tablero. Fijación mecánica de las piezas al soporte. Sellado de juntas y uniones.
Criterio de medición de proyecto: Superficie del faldón medida en verdadera magnitud, según documentación gráfica de Proyecto.
Criterio de medición de obra: Se medirá, en verdadera magnitud, la superficie realmente ejecutada según especificaciones de Proyecto.
Formato de panel: 3000mm*550mm

| Código | Ud | Descripción | Rendimiento | Precio | Importe |
|---|---|---|---|---|---|
| 0500_THplus | m² | Lámina impermeable transpirable Thermochip PLUS | 1.05 | 2.05 | 2.15 |
| 0501-TOH100b | m² | Panel sándwich machihembrado en las cuatro caras, Thermochip Roof Plus, TOH 15-100-19 | 1.05 | 53.97 | 56.67 |
| 0101-Tor100 | Ud | Tornillo autorroscante para estructura de madera o metal, de acero galvanizado, de 6 mm de diámetro y 200 mm de longitud. | 7 | 0.24 | 1.68 |
| 0101-Cin01 | m |  | 1 | 1.53 | 1.53 |
| 0101_mo01 | h | Oficial 1ª carpintero. | 0.175 | 21.72 | 3.80 |
| 0101_mo02 | h | Ayudante carpintero. | 0.175 | 20.46 | 3.58 |
| % | % | Costes directos complementarios | 2 % | 69.41 | 1.39 |
|  |  | Total |  |  | 70.8 |

**34TH05TOH120** m² Panel Thermochip TOH/15-120-19 MH3000*550
Precio: 79.88
Tablero de panel sándwich machihembrado en las cuatro caras, Thermochip Plus, TOH 15 - 120 - 19 "THERMOCHIP", compuesto de: cara exterior con lámina impermeable transpirable incorporada, tablero de aglomerado hidrófugo de 19 mm de espesor, núcleo aislante de espuma de poliestireno extruido, de 120 mm de espesor y cara interior de OSB, de 15 mm de espesor, resistencia térmica 3,72 m²K/W, transmitancia 0,27 W/m²K, fijado mecánicamente sobre estructura; para formación de faldón en cubierta inclinada. Incluso tornillos autorroscantes, para fijación a soporte de madera; cinta autoadhesiva para sellado de juntas.
Incluye: Replanteo. Corte de las piezas. Colocación de los paneles que forman el tablero. Fijación mecánica de las piezas al soporte. Sellado de juntas y uniones.
Criterio de medición de proyecto: Superficie del faldón medida en verdadera magnitud, según documentación gráfica de Proyecto.
Criterio de medición de obra: Se medirá, en verdadera magnitud, la superficie realmente ejecutada según especificaciones de Proyecto.
Formato de panel: 3000mm*550mm

| Código | Ud | Descripción | Rendimiento | Precio | Importe |
|---|---|---|---|---|---|
| 0500_THplus | m² | Lámina impermeable transpirable Thermochip PLUS | 1.05 | 2.05 | 2.15 |
| 0501-TOH120b | m² | Panel sándwich machihembrado en las cuatro caras, Thermochip Roof Plus, TOH 15-120-19 | 1.05 | 62.11 | 65.22 |
| 0101-Tor120 | Ud | Tornillo autorroscante para estructura de madera o metal, de acero galvanizado, de 6 mm de diámetro y 220 mm de longitud. | 7 | 0.29 | 2.03 |
| 0101-Cin01 | m |  | 1 | 1.53 | 1.53 |
| 0101_mo01 | h | Oficial 1ª carpintero. | 0.175 | 21.72 | 3.80 |
| 0101_mo02 | h | Ayudante carpintero. | 0.175 | 20.46 | 3.58 |
| % | % | Costes directos complementarios | 2 % | 78.31 | 1.57 |
|  |  | Total |  |  | 79.88 |

**34TH05TOH140** m² Panel Thermochip TOH/15-140-19 MH3000*550
Precio: 88.88
Tablero de panel sándwich machihembrado en las cuatro caras, Thermochip Plus, TOH 15 - 140 - 19 "THERMOCHIP", compuesto de: cara exterior con lámina impermeable transpirable incorporada, tablero de aglomerado hidrófugo de 19 mm de espesor, núcleo aislante de espuma de poliestireno extruido, de 140 mm de espesor y cara interior de OSB, de 15 mm de espesor, resistencia térmica 4,30 m²K/W, transmitancia 0,23 W/m²K, fijado mecánicamente sobre estructura; para formación de faldón en cubierta inclinada. Incluso tornillos autorroscantes, para fijación a soporte de madera; cinta autoadhesiva para sellado de juntas.
Incluye: Replanteo. Corte de las piezas. Colocación de los paneles que forman el tablero. Fijación mecánica de las piezas al soporte. Sellado de juntas y uniones.
Criterio de medición de proyecto: Superficie del faldón medida en verdadera magnitud, según documentación gráfica de Proyecto.
Criterio de medición de obra: Se medirá, en verdadera magnitud, la superficie realmente ejecutada según especificaciones de Proyecto.
Formato de panel: 3000mm*550mm

| Código | Ud | Descripción | Rendimiento | Precio | Importe |
|---|---|---|---|---|---|
| 0500_THplus | m² | Lámina impermeable transpirable Thermochip PLUS | 1.05 | 2.05 | 2.15 |
| 0501-TOH140b | m² | Panel sándwich machihembrado en las cuatro caras, Thermochip Roof Plus, TOH 15-140-19 | 1.05 | 70.32 | 73.84 |
| 0101-Tor140 | Ud | Tornillo autorroscante para estructura de madera o metal, de acero galvanizado, de 6 mm de diámetro y 240 mm de longitud. | 7 | 0.32 | 2.24 |
| 0101-Cin01 | m |  | 1 | 1.53 | 1.53 |
| 0101_mo01 | h | Oficial 1ª carpintero. | 0.175 | 21.72 | 3.80 |
| 0101_mo02 | h | Ayudante carpintero. | 0.175 | 20.46 | 3.58 |
| % | % | Costes directos complementarios | 2 % | 87.14 | 1.74 |
|  |  | Total |  |  | 88.88 |

**34TH05TOH160** m² Panel Thermochip TOH/15-160-19 MH3000*550
Precio: 97.68
Tablero de panel sándwich machihembrado en las cuatro caras, Thermochip Plus, TOH 15 - 160 - 19 "THERMOCHIP", compuesto de: cara exterior con lámina impermeable transpirable incorporada, tablero de aglomerado hidrófugo de 19 mm de espesor, núcleo aislante de espuma de poliestireno extruido, de 160 mm de espesor y cara interior de OSB, de 15 mm de espesor, resistencia térmica 4,87 m²K/W, transmitancia 0,21 W/m²K, fijado mecánicamente sobre estructura; para formación de faldón en cubierta inclinada. Incluso tornillos autorroscantes, para fijación a soporte de madera; cinta autoadhesiva para sellado de juntas.
Incluye: Replanteo. Corte de las piezas. Colocación de los paneles que forman el tablero. Fijación mecánica de las piezas al soporte. Sellado de juntas y uniones.
Criterio de medición de proyecto: Superficie del faldón medida en verdadera magnitud, según documentación gráfica de Proyecto.
Criterio de medición de obra: Se medirá, en verdadera magnitud, la superficie realmente ejecutada según especificaciones de Proyecto.
Formato de panel: 3000mm*550mm

| Código | Ud | Descripción | Rendimiento | Precio | Importe |
|---|---|---|---|---|---|
| 0500_THplus | m² | Lámina impermeable transpirable Thermochip PLUS | 1.05 | 2.05 | 2.15 |
| 0501-TOH160b | m² | Panel sándwich machihembrado en las cuatro caras, Thermochip Roof Plus, TOH 15-160-19 | 1.05 | 78.53 | 82.46 |
| 0101-Tor160 | Ud | Tornillo autorroscante para estructura de madera o metal, de acero galvanizado, de 6 mm de diámetro y 240 mm de longitud. | 7 | 0.32 | 2.24 |
| 0101-Cin01 | m |  | 1 | 1.53 | 1.53 |
| 0101_mo01 | h | Oficial 1ª carpintero. | 0.175 | 21.72 | 3.80 |
| 0101_mo02 | h | Ayudante carpintero. | 0.175 | 20.46 | 3.58 |
| % | % | Costes directos complementarios | 2 % | 95.76 | 1.92 |
|  |  | Total |  |  | 97.68 |

**34TH05TOH200** m² Panel Thermochip TOH/15-200-19 MH3000*550
Precio: 116.69
Tablero de panel sándwich machihembrado en las cuatro caras, Thermochip Plus, TOH 15 - 200 - 19 "THERMOCHIP", compuesto de: cara exterior con lámina impermeable transpirable incorporada, tablero de aglomerado hidrófugo de 19 mm de espesor, núcleo aislante de espuma de poliestireno extruido, de 200 mm de espesor y cara interior de OSB, de 15 mm de espesor, resistencia térmica 5,70 m²K/W, transmitancia 0,18 W/m²K, fijado mecánicamente sobre estructura; para formación de faldón en cubierta inclinada. Incluso tornillos autorroscantes, para fijación a soporte de madera; cinta autoadhesiva para sellado de juntas.
Incluye: Replanteo. Corte de las piezas. Colocación de los paneles que forman el tablero. Fijación mecánica de las piezas al soporte. Sellado de juntas y uniones.
Criterio de medición de proyecto: Superficie del faldón medida en verdadera magnitud, según documentación gráfica de Proyecto.
Criterio de medición de obra: Se medirá, en verdadera magnitud, la superficie realmente ejecutada según especificaciones de Proyecto.
Formato de panel: 3000mm*550mm

| Código | Ud | Descripción | Rendimiento | Precio | Importe |
|---|---|---|---|---|---|
| 0500_THplus | m² | Lámina impermeable transpirable Thermochip PLUS | 1.05 | 2.05 | 2.15 |
| 0501-TOH200b | m² | Panel sándwich machihembrado en las cuatro caras, Thermochip Roof Plus, TOH 15-200-19 | 1.05 | 95.42 | 100.19 |
| 0101-Tor200 | Ud | Tornillo autorroscante para estructura de madera o metal, de acero galvanizado, de 6 mm de diámetro y 280 mm de longitud. | 7 | 0.45 | 3.15 |
| 0101-Cin01 | m |  | 1 | 1.53 | 1.53 |
| 0101_mo01 | h | Oficial 1ª carpintero. | 0.175 | 21.72 | 3.80 |
| 0101_mo02 | h | Ayudante carpintero. | 0.175 | 20.46 | 3.58 |
| % | % | Costes directos complementarios | 2 % | 114.40 | 2.29 |
|  |  | Total |  |  | 116.69 |

## TH06 Panel bicapa (13/10/2023)
Partidas de panel Thermochip para forjado sanitario

### 35TO-OSB10_2400 Acabado OSB 10mm 2400*550

**35TH06TO40** m² Panel Thermochip Bicapa TO/10-40 MH2400*550
Precio: 47.14
Panel sándwich machihembrado en las cuatro caras, Thermochip Bicapa TO 10 - 40 "THERMOCHIP BICAPA", compuesto de: cara exterior con lámina impermeable transpirable incorporada, tablero de OSB de 10 mm de espesor, aislante de espuma de poliestireno extruido, de 40 mm de espesor. Con una resistencia térmica 1,31 m²K/W, transmitancia 0,76 W/m²K, fijado mecánicamente sobre estructura. Incluso tornillos autorroscantes, para fijación a soporte de madera o metal, sellado de juntas.
Incluye: Replanteo. Corte de las piezas. Colocación de los paneles. Fijación mecánica de las piezas al soporte. Sellado de juntas y uniones.
No Incluye estructura de soporte ni revestimiento exterior.
Criterio de medición de proyecto: Superficie del faldón medida en verdadera magnitud, según documentación gráfica de Proyecto.
Criterio de medición de obra: Se medirá, en verdadera magnitud, la superficie realmente ejecutada según especificaciones de Proyecto.
Formato de panel: 2400mm*550mm

| Código | Ud | Descripción | Rendimiento | Precio | Importe |
|---|---|---|---|---|---|
| 0500_THplus | m² | Lámina impermeable transpirable Thermochip PLUS | 1.05 | 2.05 | 2.15 |
| 0501-TO040 | m² | Panel sándwich machihembrado en las cuatro caras, Thermochip Roof Plus, TO 10-40 (material) | 1.05 | 32.62 | 34.25 |
| 0101-Tor40 | Ud | Tornillo autorroscante para estructura de madera o metal, de acero galvanizado, de 6 mm de diámetro y 120 mm de longitud. | 7 | 0.13 | 0.91 |
| 0101-Cin01 | m |  | 1 | 1.53 | 1.53 |
| 0101_mo01 | h | Oficial 1ª carpintero. | 0.175 | 21.72 | 3.80 |
| 0101_mo02 | h | Ayudante carpintero. | 0.175 | 20.46 | 3.58 |
| % | % | Costes directos complementarios | 2 % | 46.22 | 0.92 |
|  |  | Total |  |  | 47.14 |

**35TH06TO50** m² Panel Thermochip Bicapa TO/10-50 MH2400*550
Precio: 50.43
Panel sándwich machihembrado en las cuatro caras, Thermochip Bicapa TO 10 - 50 "THERMOCHIP BICAPA", compuesto de: cara exterior con lámina impermeable transpirable incorporada, tablero de OSB de 10 mm de espesor, aislante de espuma de poliestireno extruido, de 50 mm de espesor. Con una resistencia térmica 1,62 m²K/W, transmitancia 0,62 W/m²K, fijado mecánicamente sobre estructura. Incluso tornillos autorroscantes, para fijación a soporte de madera o metal, sellado de juntas.
Incluye: Replanteo. Corte de las piezas. Colocación de los paneles. Fijación mecánica de las piezas al soporte. Sellado de juntas y uniones.
No Incluye estructura de soporte ni revestimiento exterior.
Criterio de medición de proyecto: Superficie del faldón medida en verdadera magnitud, según documentación gráfica de Proyecto.
Criterio de medición de obra: Se medirá, en verdadera magnitud, la superficie realmente ejecutada según especificaciones de Proyecto.
Formato de panel: 2400mm*550mm

| Código | Ud | Descripción | Rendimiento | Precio | Importe |
|---|---|---|---|---|---|
| 0500_THplus | m² | Lámina impermeable transpirable Thermochip PLUS | 1.05 | 2.05 | 2.15 |
| 0501-TO050 | m² | Panel sándwich machihembrado en las cuatro caras, Thermochip Roof Plus, TO 10-50 (material) | 1.05 | 35.69 | 37.47 |
| 0101-Tor50 | Ud | Tornillo autorroscante para estructura de madera o metal, de acero galvanizado, de 6 mm de diámetro y 140 mm de longitud. | 7 | 0.13 | 0.91 |
| 0101-Cin01 | m |  | 1 | 1.53 | 1.53 |
| 0101_mo01 | h | Oficial 1ª carpintero. | 0.175 | 21.72 | 3.80 |
| 0101_mo02 | h | Ayudante carpintero. | 0.175 | 20.46 | 3.58 |
| % | % | Costes directos complementarios | 2 % | 49.44 | 0.99 |
|  |  | Total |  |  | 50.43 |

**35TH06TO60** m² Panel Thermochip Bicapa TO/10-60 MH2400*550
Precio: 54.07
Panel sándwich machihembrado en las cuatro caras, Thermochip Bicapa TO 10 - 60 "THERMOCHIP BICAPA", compuesto de: cara exterior con lámina impermeable transpirable incorporada, tablero de OSB de 10 mm de espesor, aislante de espuma de poliestireno extruido, de 60 mm de espesor. Con una resistencia térmica 1,81 m²K/W, transmitancia 0,55 W/m²K, fijado mecánicamente sobre estructura. Incluso tornillos autorroscantes, para fijación a soporte de madera o metal, sellado de juntas.
Incluye: Replanteo. Corte de las piezas. Colocación de los paneles. Fijación mecánica de las piezas al soporte. Sellado de juntas y uniones.
No Incluye estructura de soporte ni revestimiento exterior.
Criterio de medición de proyecto: Superficie del faldón medida en verdadera magnitud, según documentación gráfica de Proyecto.
Criterio de medición de obra: Se medirá, en verdadera magnitud, la superficie realmente ejecutada según especificaciones de Proyecto.
Formato de panel: 2400mm*550mm

| Código | Ud | Descripción | Rendimiento | Precio | Importe |
|---|---|---|---|---|---|
| 0500_THplus | m² | Lámina impermeable transpirable Thermochip PLUS | 1.05 | 2.05 | 2.15 |
| 0501-TO060 | m² | Panel sándwich machihembrado en las cuatro caras, Thermochip Roof Plus, TO 10-60 (material) | 1.05 | 38.82 | 40.76 |
| 0101-Tor60 | Ud | Tornillo autorroscante para estructura de madera o metal, de acero galvanizado, de 6 mm de diámetro y 160 mm de longitud. | 7 | 0.17 | 1.19 |
| 0101-Cin01 | m |  | 1 | 1.53 | 1.53 |
| 0101_mo01 | h | Oficial 1ª carpintero. | 0.175 | 21.72 | 3.80 |
| 0101_mo02 | h | Ayudante carpintero. | 0.175 | 20.46 | 3.58 |
| % | % | Costes directos complementarios | 2 % | 53.01 | 1.06 |
|  |  | Total |  |  | 54.07 |

**35TH06TO80** m² Panel Thermochip Bicapa TO/10-80 MH2400*550
Precio: 60.9
Panel sándwich machihembrado en las cuatro caras, Thermochip Bicapa TO 10 - 80 "THERMOCHIP BICAPA", compuesto de: cara exterior con lámina impermeable transpirable incorporada, tablero de OSB de 10 mm de espesor, aislante de espuma de poliestireno extruido, de 80 mm de espesor. Con una resistencia térmica 2,39 m²K/W, transmitancia 0,42 W/m²K, fijado mecánicamente sobre estructura. Incluso tornillos autorroscantes, para fijación a soporte de madera o metal, sellado de juntas.
Incluye: Replanteo. Corte de las piezas. Colocación de los paneles. Fijación mecánica de las piezas al soporte. Sellado de juntas y uniones.
No Incluye estructura de soporte ni revestimiento exterior.
Criterio de medición de proyecto: Superficie del faldón medida en verdadera magnitud, según documentación gráfica de Proyecto.
Criterio de medición de obra: Se medirá, en verdadera magnitud, la superficie realmente ejecutada según especificaciones de Proyecto.
Formato de panel: 2400mm*550mm

| Código | Ud | Descripción | Rendimiento | Precio | Importe |
|---|---|---|---|---|---|
| 0500_THplus | m² | Lámina impermeable transpirable Thermochip PLUS | 1.05 | 2.05 | 2.15 |
| 0501-TO080 | m² | Panel sándwich machihembrado en las cuatro caras, Thermochip Roof Plus, TO 10-80 (material) | 1.05 | 45 | 47.25 |
| 0101-Tor80 | Ud | Tornillo autorroscante para estructura de madera o metal, de acero galvanizado, de 6 mm de diámetro y 180 mm de longitud. | 7 | 0.2 | 1.40 |
| 0101-Cin01 | m |  | 1 | 1.53 | 1.53 |
| 0101_mo01 | h | Oficial 1ª carpintero. | 0.175 | 21.72 | 3.80 |
| 0101_mo02 | h | Ayudante carpintero. | 0.175 | 20.46 | 3.58 |
| % | % | Costes directos complementarios | 2 % | 59.71 | 1.19 |
|  |  | Total |  |  | 60.9 |

**35TH06TO100** m² Panel Thermochip Bicapa TO/10-100 MH2400*550
Precio: 67.59
Panel sándwich machihembrado en las cuatro caras, Thermochip Bicapa TO 10 - 100 "THERMOCHIP BICAPA", compuesto de: cara exterior con lámina impermeable transpirable incorporada, tablero de OSB de 10 mm de espesor, aislante de espuma de poliestireno extruido, de 100 mm de espesor. Con una resistencia térmica 2,80 m²K/W, transmitancia 0,36 W/m²K, fijado mecánicamente sobre estructura. Incluso tornillos autorroscantes, para fijación a soporte de madera o metal, sellado de juntas.
Incluye: Replanteo. Corte de las piezas. Colocación de los paneles. Fijación mecánica de las piezas al soporte. Sellado de juntas y uniones.
No Incluye estructura de soporte ni revestimiento exterior.
Criterio de medición de proyecto: Superficie del faldón medida en verdadera magnitud, según documentación gráfica de Proyecto.
Criterio de medición de obra: Se medirá, en verdadera magnitud, la superficie realmente ejecutada según especificaciones de Proyecto.
Formato de panel: 2400mm*550mm

| Código | Ud | Descripción | Rendimiento | Precio | Importe |
|---|---|---|---|---|---|
| 0500_THplus | m² | Lámina impermeable transpirable Thermochip PLUS | 1.05 | 2.05 | 2.15 |
| 0501-TO100 | m² | Panel sándwich machihembrado en las cuatro caras, Thermochip Roof Plus, TO 10-100 (material) | 1.05 | 50.97 | 53.52 |
| 0101-Tor100 | Ud | Tornillo autorroscante para estructura de madera o metal, de acero galvanizado, de 6 mm de diámetro y 200 mm de longitud. | 7 | 0.24 | 1.68 |
| 0101-Cin01 | m |  | 1 | 1.53 | 1.53 |
| 0101_mo01 | h | Oficial 1ª carpintero. | 0.175 | 21.72 | 3.80 |
| 0101_mo02 | h | Ayudante carpintero. | 0.175 | 20.46 | 3.58 |
| % | % | Costes directos complementarios | 2 % | 66.26 | 1.33 |
|  |  | Total |  |  | 67.59 |

**35TH06TO120** m² Panel Thermochip Bicapa TO/10-120 MH2400*550
Precio: 76.66
Panel sándwich machihembrado en las cuatro caras, Thermochip Bicapa TO 10 - 120 "THERMOCHIP BICAPA", compuesto de: cara exterior con lámina impermeable transpirable incorporada, tablero de OSB de 10 mm de espesor, aislante de espuma de poliestireno extruido, de 120 mm de espesor. Con una resistencia térmica 3,53 m²K/W, transmitancia 0,28 W/m²K, fijado mecánicamente sobre estructura. Incluso tornillos autorroscantes, para fijación a soporte de madera o metal, sellado de juntas.
Incluye: Replanteo. Corte de las piezas. Colocación de los paneles. Fijación mecánica de las piezas al soporte. Sellado de juntas y uniones.
No Incluye estructura de soporte ni revestimiento exterior.
Criterio de medición de proyecto: Superficie del faldón medida en verdadera magnitud, según documentación gráfica de Proyecto.
Criterio de medición de obra: Se medirá, en verdadera magnitud, la superficie realmente ejecutada según especificaciones de Proyecto.
Formato de panel: 2400mm*550mm

| Código | Ud | Descripción | Rendimiento | Precio | Importe |
|---|---|---|---|---|---|
| 0500_THplus | m² | Lámina impermeable transpirable Thermochip PLUS | 1.05 | 2.05 | 2.15 |
| 0501-TO120 | m² | Panel sándwich machihembrado en las cuatro caras, Thermochip Roof Plus, TO 10-120 (material) | 1.05 | 59.11 | 62.07 |
| 0101-Tor120 | Ud | Tornillo autorroscante para estructura de madera o metal, de acero galvanizado, de 6 mm de diámetro y 220 mm de longitud. | 7 | 0.29 | 2.03 |
| 0101-Cin01 | m |  | 1 | 1.53 | 1.53 |
| 0101_mo01 | h | Oficial 1ª carpintero. | 0.175 | 21.72 | 3.80 |
| 0101_mo02 | h | Ayudante carpintero. | 0.175 | 20.46 | 3.58 |
| % | % | Costes directos complementarios | 2 % | 75.16 | 1.50 |
|  |  | Total |  |  | 76.66 |

**35TH06TO140** m² Panel Thermochip Bicapa TO/10-140 MH2400*550
Precio: 85.67
Panel sándwich machihembrado en las cuatro caras, Thermochip Bicapa TO 10 - 140 "THERMOCHIP BICAPA", compuesto de: cara exterior con lámina impermeable transpirable incorporada, tablero de OSB de 10 mm de espesor, aislante de espuma de poliestireno extruido, de 140 mm de espesor. Con una resistencia térmica 4,14 m²K/W, transmitancia 0,24 W/m²K, fijado mecánicamente sobre estructura. Incluso tornillos autorroscantes, para fijación a soporte de madera o metal, sellado de juntas.
Incluye: Replanteo. Corte de las piezas. Colocación de los paneles. Fijación mecánica de las piezas al soporte. Sellado de juntas y uniones.
No Incluye estructura de soporte ni revestimiento exterior.
Criterio de medición de proyecto: Superficie del faldón medida en verdadera magnitud, según documentación gráfica de Proyecto.
Criterio de medición de obra: Se medirá, en verdadera magnitud, la superficie realmente ejecutada según especificaciones de Proyecto.
Formato de panel: 2400mm*550mm

| Código | Ud | Descripción | Rendimiento | Precio | Importe |
|---|---|---|---|---|---|
| 0500_THplus | m² | Lámina impermeable transpirable Thermochip PLUS | 1.05 | 2.05 | 2.15 |
| 0501-TO140 | m² | Panel sándwich machihembrado en las cuatro caras, Thermochip Roof Plus, TO 10-140 (material) | 1.05 | 67.32 | 70.69 |
| 0101-Tor140 | Ud | Tornillo autorroscante para estructura de madera o metal, de acero galvanizado, de 6 mm de diámetro y 240 mm de longitud. | 7 | 0.32 | 2.24 |
| 0101-Cin01 | m |  | 1 | 1.53 | 1.53 |
| 0101_mo01 | h | Oficial 1ª carpintero. | 0.175 | 21.72 | 3.80 |
| 0101_mo02 | h | Ayudante carpintero. | 0.175 | 20.46 | 3.58 |
| % | % | Costes directos complementarios | 2 % | 83.99 | 1.68 |
|  |  | Total |  |  | 85.67 |

**35TH06TO160** m² Panel Thermochip Bicapa TO/10-160 MH2400*550
Precio: 94.46
Panel sándwich machihembrado en las cuatro caras, Thermochip Bicapa TO 10 - 160 "THERMOCHIP BICAPA", compuesto de: cara exterior con lámina impermeable transpirable incorporada, tablero de OSB de 10 mm de espesor, aislante de espuma de poliestireno extruido, de 160 mm de espesor. Con una resistencia térmica 4,67 m²K/W, transmitancia 0,21 W/m²K, fijado mecánicamente sobre estructura. Incluso tornillos autorroscantes, para fijación a soporte de madera o metal, sellado de juntas.
Incluye: Replanteo. Corte de las piezas. Colocación de los paneles. Fijación mecánica de las piezas al soporte. Sellado de juntas y uniones.
No Incluye estructura de soporte ni revestimiento exterior.
Criterio de medición de proyecto: Superficie del faldón medida en verdadera magnitud, según documentación gráfica de Proyecto.
Criterio de medición de obra: Se medirá, en verdadera magnitud, la superficie realmente ejecutada según especificaciones de Proyecto.
Formato de panel: 2400mm*550mm

| Código | Ud | Descripción | Rendimiento | Precio | Importe |
|---|---|---|---|---|---|
| 0500_THplus | m² | Lámina impermeable transpirable Thermochip PLUS | 1.05 | 2.05 | 2.15 |
| 0501-TO160 | m² | Panel sándwich machihembrado en las cuatro caras, Thermochip Roof Plus, TO 10-160 (material) | 1.05 | 75.53 | 79.31 |
| 0101-Tor160 | Ud | Tornillo autorroscante para estructura de madera o metal, de acero galvanizado, de 6 mm de diámetro y 240 mm de longitud. | 7 | 0.32 | 2.24 |
| 0101-Cin01 | m |  | 1 | 1.53 | 1.53 |
| 0101_mo01 | h | Oficial 1ª carpintero. | 0.175 | 21.72 | 3.80 |
| 0101_mo02 | h | Ayudante carpintero. | 0.175 | 20.46 | 3.58 |
| % | % | Costes directos complementarios | 2 % | 92.61 | 1.85 |
|  |  | Total |  |  | 94.46 |

**35TH06TO200** m² Panel Thermochip Bicapa TO/10-200 MH2400*550
Precio: 113.48
Panel sándwich machihembrado en las cuatro caras, Thermochip Bicapa TO 10 - 200 "THERMOCHIP BICAPA", compuesto de: cara exterior con lámina impermeable transpirable incorporada, tablero de OSB de 10 mm de espesor, aislante de espuma de poliestireno extruido, de 200 mm de espesor. Con una resistencia térmica 5,51 m²K/W, transmitancia 0,18 W/m²K, fijado mecánicamente sobre estructura. Incluso tornillos autorroscantes, para fijación a soporte de madera o metal, sellado de juntas.
Incluye: Replanteo. Corte de las piezas. Colocación de los paneles. Fijación mecánica de las piezas al soporte. Sellado de juntas y uniones.
No Incluye estructura de soporte ni revestimiento exterior.
Criterio de medición de proyecto: Superficie del faldón medida en verdadera magnitud, según documentación gráfica de Proyecto.
Criterio de medición de obra: Se medirá, en verdadera magnitud, la superficie realmente ejecutada según especificaciones de Proyecto.
Formato de panel: 2400mm*550mm

| Código | Ud | Descripción | Rendimiento | Precio | Importe |
|---|---|---|---|---|---|
| 0500_THplus | m² | Lámina impermeable transpirable Thermochip PLUS | 1.05 | 2.05 | 2.15 |
| 0501-TO200 | m² | Panel sándwich machihembrado en las cuatro caras, Thermochip Roof Plus, TO 10-200 (material) | 1.05 | 92.42 | 97.04 |
| 0101-Tor200 | Ud | Tornillo autorroscante para estructura de madera o metal, de acero galvanizado, de 6 mm de diámetro y 280 mm de longitud. | 7 | 0.45 | 3.15 |
| 0101-Cin01 | m |  | 1 | 1.53 | 1.53 |
| 0101_mo01 | h | Oficial 1ª carpintero. | 0.175 | 21.72 | 3.80 |
| 0101_mo02 | h | Ayudante carpintero. | 0.175 | 20.46 | 3.58 |
| % | % | Costes directos complementarios | 2 % | 111.25 | 2.23 |
|  |  | Total |  |  | 113.48 |

### 36TO-OSB10_3000 Acabado OSB 10mm 3000*550

**36TH06TO40** m² Panel Thermochip Bicapa TO/10-40 MH3000*550
Precio: 47.14
Panel sándwich machihembrado en las cuatro caras, Thermochip Bicapa TO 10 - 40 "THERMOCHIP BICAPA", compuesto de: cara exterior con lámina impermeable transpirable incorporada, tablero de OSB de 10 mm de espesor, aislante de espuma de poliestireno extruido, de 40 mm de espesor. Con una resistencia térmica 1,31 m²K/W, transmitancia 0,76 W/m²K, fijado mecánicamente sobre estructura. Incluso tornillos autorroscantes, para fijación a soporte de madera o metal, sellado de juntas.
Incluye: Replanteo. Corte de las piezas. Colocación de los paneles. Fijación mecánica de las piezas al soporte. Sellado de juntas y uniones.
No Incluye estructura de soporte ni revestimiento exterior.
Criterio de medición de proyecto: Superficie del faldón medida en verdadera magnitud, según documentación gráfica de Proyecto.
Criterio de medición de obra: Se medirá, en verdadera magnitud, la superficie realmente ejecutada según especificaciones de Proyecto.
Formato de panel: 3000mm*550mm

| Código | Ud | Descripción | Rendimiento | Precio | Importe |
|---|---|---|---|---|---|
| 0500_THplus | m² | Lámina impermeable transpirable Thermochip PLUS | 1.05 | 2.05 | 2.15 |
| 0501-TO040 | m² | Panel sándwich machihembrado en las cuatro caras, Thermochip Roof Plus, TO 10-40 | 1.05 | 32.62 | 34.25 |
| 0101-Tor40 | Ud | Tornillo autorroscante para estructura de madera o metal, de acero galvanizado, de 6 mm de diámetro y 120 mm de longitud. | 7 | 0.13 | 0.91 |
| 0101-Cin01 | m |  | 1 | 1.53 | 1.53 |
| 0101_mo01 | h | Oficial 1ª carpintero. | 0.175 | 21.72 | 3.80 |
| 0101_mo02 | h | Ayudante carpintero. | 0.175 | 20.46 | 3.58 |
| % | % | Costes directos complementarios | 2 % | 46.22 | 0.92 |
|  |  | Total |  |  | 47.14 |

**36TH06TO50** m² Panel Thermochip Bicapa TO/10-50 MH3000*550
Precio: 50.43
Panel sándwich machihembrado en las cuatro caras, Thermochip Bicapa TO 10 - 50 "THERMOCHIP BICAPA", compuesto de: cara exterior con lámina impermeable transpirable incorporada, tablero de OSB de 10 mm de espesor, aislante de espuma de poliestireno extruido, de 50 mm de espesor. Con una resistencia térmica 1,62 m²K/W, transmitancia 0,62 W/m²K, fijado mecánicamente sobre estructura. Incluso tornillos autorroscantes, para fijación a soporte de madera o metal, sellado de juntas.
Incluye: Replanteo. Corte de las piezas. Colocación de los paneles. Fijación mecánica de las piezas al soporte. Sellado de juntas y uniones.
No Incluye estructura de soporte ni revestimiento exterior.
Criterio de medición de proyecto: Superficie del faldón medida en verdadera magnitud, según documentación gráfica de Proyecto.
Criterio de medición de obra: Se medirá, en verdadera magnitud, la superficie realmente ejecutada según especificaciones de Proyecto.
Formato de panel: 3000mm*550mm

| Código | Ud | Descripción | Rendimiento | Precio | Importe |
|---|---|---|---|---|---|
| 0500_THplus | m² | Lámina impermeable transpirable Thermochip PLUS | 1.05 | 2.05 | 2.15 |
| 0501-TO050 | m² | Panel sándwich machihembrado en las cuatro caras, Thermochip Roof Plus, TO 10-50 | 1.05 | 35.69 | 37.47 |
| 0101-Tor50 | Ud | Tornillo autorroscante para estructura de madera o metal, de acero galvanizado, de 6 mm de diámetro y 140 mm de longitud. | 7 | 0.13 | 0.91 |
| 0101-Cin01 | m |  | 1 | 1.53 | 1.53 |
| 0101_mo01 | h | Oficial 1ª carpintero. | 0.175 | 21.72 | 3.80 |
| 0101_mo02 | h | Ayudante carpintero. | 0.175 | 20.46 | 3.58 |
| % | % | Costes directos complementarios | 2 % | 49.44 | 0.99 |
|  |  | Total |  |  | 50.43 |

**36TH06TO60** m² Panel Thermochip Bicapa TO/10-60 MH3000*550
Precio: 54.07
Panel sándwich machihembrado en las cuatro caras, Thermochip Bicapa TO 10 - 60 "THERMOCHIP BICAPA", compuesto de: cara exterior con lámina impermeable transpirable incorporada, tablero de OSB de 10 mm de espesor, aislante de espuma de poliestireno extruido, de 60 mm de espesor. Con una resistencia térmica 1,81 m²K/W, transmitancia 0,55 W/m²K, fijado mecánicamente sobre estructura. Incluso tornillos autorroscantes, para fijación a soporte de madera o metal, sellado de juntas.
Incluye: Replanteo. Corte de las piezas. Colocación de los paneles. Fijación mecánica de las piezas al soporte. Sellado de juntas y uniones.
No Incluye estructura de soporte ni revestimiento exterior.
Criterio de medición de proyecto: Superficie del faldón medida en verdadera magnitud, según documentación gráfica de Proyecto.
Criterio de medición de obra: Se medirá, en verdadera magnitud, la superficie realmente ejecutada según especificaciones de Proyecto.
Formato de panel: 3000mm*550mm

| Código | Ud | Descripción | Rendimiento | Precio | Importe |
|---|---|---|---|---|---|
| 0500_THplus | m² | Lámina impermeable transpirable Thermochip PLUS | 1.05 | 2.05 | 2.15 |
| 0501-TO060 | m² | Panel sándwich machihembrado en las cuatro caras, Thermochip Roof Plus, TO 10-60 | 1.05 | 38.82 | 40.76 |
| 0101-Tor60 | Ud | Tornillo autorroscante para estructura de madera o metal, de acero galvanizado, de 6 mm de diámetro y 160 mm de longitud. | 7 | 0.17 | 1.19 |
| 0101-Cin01 | m |  | 1 | 1.53 | 1.53 |
| 0101_mo01 | h | Oficial 1ª carpintero. | 0.175 | 21.72 | 3.80 |
| 0101_mo02 | h | Ayudante carpintero. | 0.175 | 20.46 | 3.58 |
| % | % | Costes directos complementarios | 2 % | 53.01 | 1.06 |
|  |  | Total |  |  | 54.07 |

**36TH06TO80** m² Panel Thermochip Bicapa TO/10-80 MH3000*550
Precio: 60.9
Panel sándwich machihembrado en las cuatro caras, Thermochip Bicapa TO 10 - 80 "THERMOCHIP BICAPA", compuesto de: cara exterior con lámina impermeable transpirable incorporada, tablero de OSB de 10 mm de espesor, aislante de espuma de poliestireno extruido, de 80 mm de espesor. Con una resistencia térmica 2,39 m²K/W, transmitancia 0,42 W/m²K, fijado mecánicamente sobre estructura. Incluso tornillos autorroscantes, para fijación a soporte de madera o metal, sellado de juntas.
Incluye: Replanteo. Corte de las piezas. Colocación de los paneles. Fijación mecánica de las piezas al soporte. Sellado de juntas y uniones.
No Incluye estructura de soporte ni revestimiento exterior.
Criterio de medición de proyecto: Superficie del faldón medida en verdadera magnitud, según documentación gráfica de Proyecto.
Criterio de medición de obra: Se medirá, en verdadera magnitud, la superficie realmente ejecutada según especificaciones de Proyecto.
Formato de panel: 3000mm*550mm

| Código | Ud | Descripción | Rendimiento | Precio | Importe |
|---|---|---|---|---|---|
| 0500_THplus | m² | Lámina impermeable transpirable Thermochip PLUS | 1.05 | 2.05 | 2.15 |
| 0501-TO080 | m² | Panel sándwich machihembrado en las cuatro caras, Thermochip Roof Plus, TO 10-80 | 1.05 | 45 | 47.25 |
| 0101-Tor80 | Ud | Tornillo autorroscante para estructura de madera o metal, de acero galvanizado, de 6 mm de diámetro y 180 mm de longitud. | 7 | 0.2 | 1.40 |
| 0101-Cin01 | m |  | 1 | 1.53 | 1.53 |
| 0101_mo01 | h | Oficial 1ª carpintero. | 0.175 | 21.72 | 3.80 |
| 0101_mo02 | h | Ayudante carpintero. | 0.175 | 20.46 | 3.58 |
| % | % | Costes directos complementarios | 2 % | 59.71 | 1.19 |
|  |  | Total |  |  | 60.9 |

**36TH06TO100** m² Panel Thermochip Bicapa TO/10-100 MH3000*550
Precio: 67.59
Panel sándwich machihembrado en las cuatro caras, Thermochip Bicapa TO 10 - 100 "THERMOCHIP BICAPA", compuesto de: cara exterior con lámina impermeable transpirable incorporada, tablero de OSB de 10 mm de espesor, aislante de espuma de poliestireno extruido, de 100 mm de espesor. Con una resistencia térmica 2,80 m²K/W, transmitancia 0,36 W/m²K, fijado mecánicamente sobre estructura. Incluso tornillos autorroscantes, para fijación a soporte de madera o metal, sellado de juntas.
Incluye: Replanteo. Corte de las piezas. Colocación de los paneles. Fijación mecánica de las piezas al soporte. Sellado de juntas y uniones.
No Incluye estructura de soporte ni revestimiento exterior.
Criterio de medición de proyecto: Superficie del faldón medida en verdadera magnitud, según documentación gráfica de Proyecto.
Criterio de medición de obra: Se medirá, en verdadera magnitud, la superficie realmente ejecutada según especificaciones de Proyecto.
Formato de panel: 3000mm*550mm

| Código | Ud | Descripción | Rendimiento | Precio | Importe |
|---|---|---|---|---|---|
| 0500_THplus | m² | Lámina impermeable transpirable Thermochip PLUS | 1.05 | 2.05 | 2.15 |
| 0501-TO100 | m² | Panel sándwich machihembrado en las cuatro caras, Thermochip Roof Plus, TO 10-100 | 1.05 | 50.97 | 53.52 |
| 0101-Tor100 | Ud | Tornillo autorroscante para estructura de madera o metal, de acero galvanizado, de 6 mm de diámetro y 200 mm de longitud. | 7 | 0.24 | 1.68 |
| 0101-Cin01 | m |  | 1 | 1.53 | 1.53 |
| 0101_mo01 | h | Oficial 1ª carpintero. | 0.175 | 21.72 | 3.80 |
| 0101_mo02 | h | Ayudante carpintero. | 0.175 | 20.46 | 3.58 |
| % | % | Costes directos complementarios | 2 % | 66.26 | 1.33 |
|  |  | Total |  |  | 67.59 |

**36TH06TO120.** m² Panel Thermochip Bicapa TO/10-120 MH3000*550
Precio: 76.66
Panel sándwich machihembrado en las cuatro caras, Thermochip Bicapa TO 10 - 120 "THERMOCHIP BICAPA", compuesto de: cara exterior con lámina impermeable transpirable incorporada, tablero de OSB de 10 mm de espesor, aislante de espuma de poliestireno extruido, de 120 mm de espesor. Con una resistencia térmica 3,53 m²K/W, transmitancia 0,28 W/m²K, fijado mecánicamente sobre estructura. Incluso tornillos autorroscantes, para fijación a soporte de madera o metal, sellado de juntas.
Incluye: Replanteo. Corte de las piezas. Colocación de los paneles. Fijación mecánica de las piezas al soporte. Sellado de juntas y uniones.
No Incluye estructura de soporte ni revestimiento exterior.
Criterio de medición de proyecto: Superficie del faldón medida en verdadera magnitud, según documentación gráfica de Proyecto.
Criterio de medición de obra: Se medirá, en verdadera magnitud, la superficie realmente ejecutada según especificaciones de Proyecto.
Formato de panel: 3000mm*550mm

| Código | Ud | Descripción | Rendimiento | Precio | Importe |
|---|---|---|---|---|---|
| 0500_THplus | m² | Lámina impermeable transpirable Thermochip PLUS | 1.05 | 2.05 | 2.15 |
| 0501-TO120 | m² | Panel sándwich machihembrado en las cuatro caras, Thermochip Roof Plus, TO 10-120 | 1.05 | 59.11 | 62.07 |
| 0101-Tor120 | Ud | Tornillo autorroscante para estructura de madera o metal, de acero galvanizado, de 6 mm de diámetro y 220 mm de longitud. | 7 | 0.29 | 2.03 |
| 0101-Cin01 | m |  | 1 | 1.53 | 1.53 |
| 0101_mo01 | h | Oficial 1ª carpintero. | 0.175 | 21.72 | 3.80 |
| 0101_mo02 | h | Ayudante carpintero. | 0.175 | 20.46 | 3.58 |
| % | % | Costes directos complementarios | 2 % | 75.16 | 1.50 |
|  |  | Total |  |  | 76.66 |

**36TH06TO140** m² Panel Thermochip Bicapa TO/10-140 MH3000*550
Precio: 85.67
Panel sándwich machihembrado en las cuatro caras, Thermochip Bicapa TO 10 - 140 "THERMOCHIP BICAPA", compuesto de: cara exterior con lámina impermeable transpirable incorporada, tablero de OSB de 10 mm de espesor, aislante de espuma de poliestireno extruido, de 140 mm de espesor. Con una resistencia térmica 4,14 m²K/W, transmitancia 0,24 W/m²K, fijado mecánicamente sobre estructura. Incluso tornillos autorroscantes, para fijación a soporte de madera o metal, sellado de juntas.
Incluye: Replanteo. Corte de las piezas. Colocación de los paneles. Fijación mecánica de las piezas al soporte. Sellado de juntas y uniones.
No Incluye estructura de soporte ni revestimiento exterior.
Criterio de medición de proyecto: Superficie del faldón medida en verdadera magnitud, según documentación gráfica de Proyecto.
Criterio de medición de obra: Se medirá, en verdadera magnitud, la superficie realmente ejecutada según especificaciones de Proyecto.
Formato de panel: 3000mm*550mm

| Código | Ud | Descripción | Rendimiento | Precio | Importe |
|---|---|---|---|---|---|
| 0500_THplus | m² | Lámina impermeable transpirable Thermochip PLUS | 1.05 | 2.05 | 2.15 |
| 0501-TO140 | m² | Panel sándwich machihembrado en las cuatro caras, Thermochip Roof Plus, TO 10-140 | 1.05 | 67.32 | 70.69 |
| 0101-Tor140 | Ud | Tornillo autorroscante para estructura de madera o metal, de acero galvanizado, de 6 mm de diámetro y 240 mm de longitud. | 7 | 0.32 | 2.24 |
| 0101-Cin01 | m |  | 1 | 1.53 | 1.53 |
| 0101_mo01 | h | Oficial 1ª carpintero. | 0.175 | 21.72 | 3.80 |
| 0101_mo02 | h | Ayudante carpintero. | 0.175 | 20.46 | 3.58 |
| % | % | Costes directos complementarios | 2 % | 83.99 | 1.68 |
|  |  | Total |  |  | 85.67 |

**36TH06TO160** m² Panel Thermochip Bicapa TO/10-160 MH3000*550
Precio: 94.46
Panel sándwich machihembrado en las cuatro caras, Thermochip Bicapa TO 10 - 160 "THERMOCHIP BICAPA", compuesto de: cara exterior con lámina impermeable transpirable incorporada, tablero de OSB de 10 mm de espesor, aislante de espuma de poliestireno extruido, de 160 mm de espesor. Con una resistencia térmica 4,67 m²K/W, transmitancia 0,21 W/m²K, fijado mecánicamente sobre estructura. Incluso tornillos autorroscantes, para fijación a soporte de madera o metal, sellado de juntas.
Incluye: Replanteo. Corte de las piezas. Colocación de los paneles. Fijación mecánica de las piezas al soporte. Sellado de juntas y uniones.
No Incluye estructura de soporte ni revestimiento exterior.
Criterio de medición de proyecto: Superficie del faldón medida en verdadera magnitud, según documentación gráfica de Proyecto.
Criterio de medición de obra: Se medirá, en verdadera magnitud, la superficie realmente ejecutada según especificaciones de Proyecto.
Formato de panel: 3000mm*550mm

| Código | Ud | Descripción | Rendimiento | Precio | Importe |
|---|---|---|---|---|---|
| 0500_THplus | m² | Lámina impermeable transpirable Thermochip PLUS | 1.05 | 2.05 | 2.15 |
| 0501-TO160 | m² | Panel sándwich machihembrado en las cuatro caras, Thermochip Roof Plus, TO 10-160 | 1.05 | 75.53 | 79.31 |
| 0101-Tor160 | Ud | Tornillo autorroscante para estructura de madera o metal, de acero galvanizado, de 6 mm de diámetro y 240 mm de longitud. | 7 | 0.32 | 2.24 |
| 0101-Cin01 | m |  | 1 | 1.53 | 1.53 |
| 0101_mo01 | h | Oficial 1ª carpintero. | 0.175 | 21.72 | 3.80 |
| 0101_mo02 | h | Ayudante carpintero. | 0.175 | 20.46 | 3.58 |
| % | % | Costes directos complementarios | 2 % | 92.61 | 1.85 |
|  |  | Total |  |  | 94.46 |

**36TH06TO200** m² Panel Thermochip Bicapa TO/10-200 MH3000*550
Precio: 113.48
Panel sándwich machihembrado en las cuatro caras, Thermochip Bicapa TO 10 - 200 "THERMOCHIP BICAPA", compuesto de: cara exterior con lámina impermeable transpirable incorporada, tablero de OSB de 10 mm de espesor, aislante de espuma de poliestireno extruido, de 200 mm de espesor. Con una resistencia térmica 5,51 m²K/W, transmitancia 0,18 W/m²K, fijado mecánicamente sobre estructura. Incluso tornillos autorroscantes, para fijación a soporte de madera o metal, sellado de juntas.
Incluye: Replanteo. Corte de las piezas. Colocación de los paneles. Fijación mecánica de las piezas al soporte. Sellado de juntas y uniones.
No Incluye estructura de soporte ni revestimiento exterior.
Criterio de medición de proyecto: Superficie del faldón medida en verdadera magnitud, según documentación gráfica de Proyecto.
Criterio de medición de obra: Se medirá, en verdadera magnitud, la superficie realmente ejecutada según especificaciones de Proyecto.
Formato de panel: 3000mm*550mm

| Código | Ud | Descripción | Rendimiento | Precio | Importe |
|---|---|---|---|---|---|
| 0500_THplus | m² | Lámina impermeable transpirable Thermochip PLUS | 1.05 | 2.05 | 2.15 |
| 0501-TO200 | m² | Panel sándwich machihembrado en las cuatro caras, Thermochip Roof Plus, TO 10-200 | 1.05 | 92.42 | 97.04 |
| 0101-Tor200 | Ud | Tornillo autorroscante para estructura de madera o metal, de acero galvanizado, de 6 mm de diámetro y 280 mm de longitud. | 7 | 0.45 | 3.15 |
| 0101-Cin01 | m |  | 1 | 1.53 | 1.53 |
| 0101_mo01 | h | Oficial 1ª carpintero. | 0.175 | 21.72 | 3.80 |
| 0101_mo02 | h | Ayudante carpintero. | 0.175 | 20.46 | 3.58 |
| % | % | Costes directos complementarios | 2 % | 111.25 | 2.23 |
|  |  | Total |  |  | 113.48 |

### 37TO-OSB15_2400 Acabado OSB 15mm 2400*550

**37TH06TO40b** m² Panel Thermochip Bicapa TO/15-40 MH2400*550
Precio: 50.25
Panel sándwich machihembrado en las cuatro caras, Thermochip Bicapa TO 15 - 40 "THERMOCHIP BICAPA", compuesto de: cara exterior con lámina impermeable transpirable incorporada, tablero de OSB de 15 mm de espesor, aislante de espuma de poliestireno extruido, de 40 mm de espesor. Con una resistencia térmica 1,36 m²K/W, transmitancia 0,73 W/m²K, fijado mecánicamente sobre estructura. Incluso tornillos autorroscantes, para fijación a soporte de madera o metal, sellado de juntas.
Incluye: Replanteo. Corte de las piezas. Colocación de los paneles. Fijación mecánica de las piezas al soporte. Sellado de juntas y uniones.
No Incluye estructura de soporte ni revestimiento exterior.
Criterio de medición de proyecto: Superficie del faldón medida en verdadera magnitud, según documentación gráfica de Proyecto.
Criterio de medición de obra: Se medirá, en verdadera magnitud, la superficie realmente ejecutada según especificaciones de Proyecto.
Formato de panel: 2400mm*550mm

| Código | Ud | Descripción | Rendimiento | Precio | Importe |
|---|---|---|---|---|---|
| 0500_THplus | m² | Lámina impermeable transpirable Thermochip PLUS | 1.05 | 2.05 | 2.15 |
| 0501-TO040b | m² | Panel sándwich machihembrado en las cuatro caras, Thermochip Roof Plus, TO 15-40 (material) | 1.05 | 35.51 | 37.29 |
| 0101-Tor40 | Ud | Tornillo autorroscante para estructura de madera o metal, de acero galvanizado, de 6 mm de diámetro y 120 mm de longitud. | 7 | 0.13 | 0.91 |
| 0101-Cin01 | m |  | 1 | 1.53 | 1.53 |
| 0101_mo01 | h | Oficial 1ª carpintero. | 0.175 | 21.72 | 3.80 |
| 0101_mo02 | h | Ayudante carpintero. | 0.175 | 20.46 | 3.58 |
| % | % | Costes directos complementarios | 2 % | 49.26 | 0.99 |
|  |  | Total |  |  | 50.25 |

**37TH06TO50b** m² Panel Thermochip Bicapa TO/15-50 MH2400*550
Precio: 53.55
Panel sándwich machihembrado en las cuatro caras, Thermochip Bicapa TO 15 - 50 "THERMOCHIP BICAPA", compuesto de: cara exterior con lámina impermeable transpirable incorporada, tablero de OSB de 15 mm de espesor, aislante de espuma de poliestireno extruido, de 50 mm de espesor. Con una resistencia térmica 1,67 m²K/W, transmitancia 0,60 W/m²K, fijado mecánicamente sobre estructura. Incluso tornillos autorroscantes, para fijación a soporte de madera o metal, sellado de juntas.
Incluye: Replanteo. Corte de las piezas. Colocación de los paneles. Fijación mecánica de las piezas al soporte. Sellado de juntas y uniones.
No Incluye estructura de soporte ni revestimiento exterior.
Criterio de medición de proyecto: Superficie del faldón medida en verdadera magnitud, según documentación gráfica de Proyecto.
Criterio de medición de obra: Se medirá, en verdadera magnitud, la superficie realmente ejecutada según especificaciones de Proyecto.
Formato de panel: 2400mm*550mm

| Código | Ud | Descripción | Rendimiento | Precio | Importe |
|---|---|---|---|---|---|
| 0500_THplus | m² | Lámina impermeable transpirable Thermochip PLUS | 1.05 | 2.05 | 2.15 |
| 0501-TO050b | m² | Panel sándwich machihembrado en las cuatro caras, Thermochip Roof Plus, TO 15-50 (material) | 1.05 | 38.6 | 40.53 |
| 0101-Tor50 | Ud | Tornillo autorroscante para estructura de madera o metal, de acero galvanizado, de 6 mm de diámetro y 140 mm de longitud. | 7 | 0.13 | 0.91 |
| 0101-Cin01 | m |  | 1 | 1.53 | 1.53 |
| 0101_mo01 | h | Oficial 1ª carpintero. | 0.175 | 21.72 | 3.80 |
| 0101_mo02 | h | Ayudante carpintero. | 0.175 | 20.46 | 3.58 |
| % | % | Costes directos complementarios | 2 % | 52.50 | 1.05 |
|  |  | Total |  |  | 53.55 |

**37TH06TO60b** m² Panel Thermochip Bicapa TO/15-60 MH2400*550
Precio: 57.19
Panel sándwich machihembrado en las cuatro caras, Thermochip Bicapa TO 15 - 60 "THERMOCHIP BICAPA", compuesto de: cara exterior con lámina impermeable transpirable incorporada, tablero de OSB de 15 mm de espesor, aislante de espuma de poliestireno extruido, de 60 mm de espesor. Con una resistencia térmica 1,86 m²K/W, transmitancia 0,54 W/m²K, fijado mecánicamente sobre estructura. Incluso tornillos autorroscantes, para fijación a soporte de madera o metal, sellado de juntas.
Incluye: Replanteo. Corte de las piezas. Colocación de los paneles. Fijación mecánica de las piezas al soporte. Sellado de juntas y uniones.
No Incluye estructura de soporte ni revestimiento exterior.
Criterio de medición de proyecto: Superficie del faldón medida en verdadera magnitud, según documentación gráfica de Proyecto.
Criterio de medición de obra: Se medirá, en verdadera magnitud, la superficie realmente ejecutada según especificaciones de Proyecto.
Formato de panel: 2400mm*550mm

| Código | Ud | Descripción | Rendimiento | Precio | Importe |
|---|---|---|---|---|---|
| 0500_THplus | m² | Lámina impermeable transpirable Thermochip PLUS | 1.05 | 2.05 | 2.15 |
| 0501-TO060b | m² | Panel sándwich machihembrado en las cuatro caras, Thermochip Roof Plus, TO 15-60 (material) | 1.05 | 41.73 | 43.82 |
| 0101-Tor60 | Ud | Tornillo autorroscante para estructura de madera o metal, de acero galvanizado, de 6 mm de diámetro y 160 mm de longitud. | 7 | 0.17 | 1.19 |
| 0101-Cin01 | m |  | 1 | 1.53 | 1.53 |
| 0101_mo01 | h | Oficial 1ª carpintero. | 0.175 | 21.72 | 3.80 |
| 0101_mo02 | h | Ayudante carpintero. | 0.175 | 20.46 | 3.58 |
| % | % | Costes directos complementarios | 2 % | 56.07 | 1.12 |
|  |  | Total |  |  | 57.19 |

**37TH06TO80b** m² Panel Thermochip Bicapa TO/15-80 MH2400*550
Precio: 64.03
Panel sándwich machihembrado en las cuatro caras, Thermochip Bicapa TO 15 - 80 "THERMOCHIP BICAPA", compuesto de: cara exterior con lámina impermeable transpirable incorporada, tablero de OSB de 15 mm de espesor, aislante de espuma de poliestireno extruido, de 80 mm de espesor. Con una resistencia térmica 2,44 m²K/W, transmitancia 0,41 W/m²K, fijado mecánicamente sobre estructura. Incluso tornillos autorroscantes, para fijación a soporte de madera o metal, sellado de juntas.
Incluye: Replanteo. Corte de las piezas. Colocación de los paneles. Fijación mecánica de las piezas al soporte. Sellado de juntas y uniones.
No Incluye estructura de soporte ni revestimiento exterior.
Criterio de medición de proyecto: Superficie del faldón medida en verdadera magnitud, según documentación gráfica de Proyecto.
Criterio de medición de obra: Se medirá, en verdadera magnitud, la superficie realmente ejecutada según especificaciones de Proyecto.
Formato de panel: 2400mm*550mm

| Código | Ud | Descripción | Rendimiento | Precio | Importe |
|---|---|---|---|---|---|
| 0500_THplus | m² | Lámina impermeable transpirable Thermochip PLUS | 1.05 | 2.05 | 2.15 |
| 0501-TO080b | m² | Panel sándwich machihembrado en las cuatro caras, Thermochip Roof Plus, TO 15-80 (material) | 1.05 | 47.91 | 50.31 |
| 0101-Tor80 | Ud | Tornillo autorroscante para estructura de madera o metal, de acero galvanizado, de 6 mm de diámetro y 180 mm de longitud. | 7 | 0.2 | 1.40 |
| 0101-Cin01 | m |  | 1 | 1.53 | 1.53 |
| 0101_mo01 | h | Oficial 1ª carpintero. | 0.175 | 21.72 | 3.80 |
| 0101_mo02 | h | Ayudante carpintero. | 0.175 | 20.46 | 3.58 |
| % | % | Costes directos complementarios | 2 % | 62.77 | 1.26 |
|  |  | Total |  |  | 64.03 |

**37TH06TO100b** m² Panel Thermochip Bicapa TO/15-100 MH2400*550
Precio: 71.17
Panel sándwich machihembrado en las cuatro caras, Thermochip Bicapa TO 15 - 100 "THERMOCHIP BICAPA", compuesto de: cara exterior con lámina impermeable transpirable incorporada, tablero de OSB de 15 mm de espesor, aislante de espuma de poliestireno extruido, de 100 mm de espesor. Con una resistencia térmica 2,85 m²K/W, transmitancia 0,35 W/m²K, fijado mecánicamente sobre estructura. Incluso tornillos autorroscantes, para fijación a soporte de madera o metal, sellado de juntas.
Incluye: Replanteo. Corte de las piezas. Colocación de los paneles. Fijación mecánica de las piezas al soporte. Sellado de juntas y uniones.
No Incluye estructura de soporte ni revestimiento exterior.
Criterio de medición de proyecto: Superficie del faldón medida en verdadera magnitud, según documentación gráfica de Proyecto.
Criterio de medición de obra: Se medirá, en verdadera magnitud, la superficie realmente ejecutada según especificaciones de Proyecto.
Formato de panel: 2400mm*550mm

| Código | Ud | Descripción | Rendimiento | Precio | Importe |
|---|---|---|---|---|---|
| 0500_THplus | m² | Lámina impermeable transpirable Thermochip PLUS | 1.05 | 2.05 | 2.15 |
| 0501-TO100b | m² | Panel sándwich machihembrado en las cuatro caras, Thermochip Roof Plus, TO 15-100 (material) | 1.05 | 54.31 | 57.03 |
| 0101-Tor100 | Ud | Tornillo autorroscante para estructura de madera o metal, de acero galvanizado, de 6 mm de diámetro y 200 mm de longitud. | 7 | 0.24 | 1.68 |
| 0101-Cin01 | m |  | 1 | 1.53 | 1.53 |
| 0101_mo01 | h | Oficial 1ª carpintero. | 0.175 | 21.72 | 3.80 |
| 0101_mo02 | h | Ayudante carpintero. | 0.175 | 20.46 | 3.58 |
| % | % | Costes directos complementarios | 2 % | 69.77 | 1.40 |
|  |  | Total |  |  | 71.17 |

**37TH06TO120b** m² Panel Thermochip Bicapa TO/15-120 MH2400*550
Precio: 79.76
Panel sándwich machihembrado en las cuatro caras, Thermochip Bicapa TO 15 - 120 "THERMOCHIP BICAPA", compuesto de: cara exterior con lámina impermeable transpirable incorporada, tablero de OSB de 15 mm de espesor, aislante de espuma de poliestireno extruido, de 120 mm de espesor. Con una resistencia térmica 3,58 m²K/W, transmitancia 0,28 W/m²K, fijado mecánicamente sobre estructura. Incluso tornillos autorroscantes, para fijación a soporte de madera o metal, sellado de juntas.
Incluye: Replanteo. Corte de las piezas. Colocación de los paneles. Fijación mecánica de las piezas al soporte. Sellado de juntas y uniones.
No Incluye estructura de soporte ni revestimiento exterior.
Criterio de medición de proyecto: Superficie del faldón medida en verdadera magnitud, según documentación gráfica de Proyecto.
Criterio de medición de obra: Se medirá, en verdadera magnitud, la superficie realmente ejecutada según especificaciones de Proyecto.
Formato de panel: 2400mm*550mm

| Código | Ud | Descripción | Rendimiento | Precio | Importe |
|---|---|---|---|---|---|
| 0500_THplus | m² | Lámina impermeable transpirable Thermochip PLUS | 1.05 | 2.05 | 2.15 |
| 0501-TO120b | m² | Panel sándwich machihembrado en las cuatro caras, Thermochip Roof Plus, TO 15-120 (material) | 1.05 | 62.01 | 65.11 |
| 0101-Tor120 | Ud | Tornillo autorroscante para estructura de madera o metal, de acero galvanizado, de 6 mm de diámetro y 220 mm de longitud. | 7 | 0.29 | 2.03 |
| 0101-Cin01 | m |  | 1 | 1.53 | 1.53 |
| 0101_mo01 | h | Oficial 1ª carpintero. | 0.175 | 21.72 | 3.80 |
| 0101_mo02 | h | Ayudante carpintero. | 0.175 | 20.46 | 3.58 |
| % | % | Costes directos complementarios | 2 % | 78.20 | 1.56 |
|  |  | Total |  |  | 79.76 |

**37TH06TO140b** m² Panel Thermochip Bicapa TO/15-140 MH2400*550
Precio: 88.82
Panel sándwich machihembrado en las cuatro caras, Thermochip Bicapa TO 15 - 140 "THERMOCHIP BICAPA", compuesto de: cara exterior con lámina impermeable transpirable incorporada, tablero de OSB de 15 mm de espesor, aislante de espuma de poliestireno extruido, de 140 mm de espesor. Con una resistencia térmica 4,15 m²K/W, transmitancia 0,24 W/m²K, fijado mecánicamente sobre estructura. Incluso tornillos autorroscantes, para fijación a soporte de madera o metal, sellado de juntas.
Incluye: Replanteo. Corte de las piezas. Colocación de los paneles. Fijación mecánica de las piezas al soporte. Sellado de juntas y uniones.
No Incluye estructura de soporte ni revestimiento exterior.
Criterio de medición de proyecto: Superficie del faldón medida en verdadera magnitud, según documentación gráfica de Proyecto.
Criterio de medición de obra: Se medirá, en verdadera magnitud, la superficie realmente ejecutada según especificaciones de Proyecto.
Formato de panel: 2400mm*550mm

| Código | Ud | Descripción | Rendimiento | Precio | Importe |
|---|---|---|---|---|---|
| 0500_THplus | m² | Lámina impermeable transpirable Thermochip PLUS | 1.05 | 2.05 | 2.15 |
| 0501-TO140b | m² | Panel sándwich machihembrado en las cuatro caras, Thermochip Roof Plus, TO 15-140 (material) | 1.05 | 70.27 | 73.78 |
| 0101-Tor140 | Ud | Tornillo autorroscante para estructura de madera o metal, de acero galvanizado, de 6 mm de diámetro y 240 mm de longitud. | 7 | 0.32 | 2.24 |
| 0101-Cin01 | m |  | 1 | 1.53 | 1.53 |
| 0101_mo01 | h | Oficial 1ª carpintero. | 0.175 | 21.72 | 3.80 |
| 0101_mo02 | h | Ayudante carpintero. | 0.175 | 20.46 | 3.58 |
| % | % | Costes directos complementarios | 2 % | 87.08 | 1.74 |
|  |  | Total |  |  | 88.82 |

**37TH06TO160b** m² Panel Thermochip Bicapa TO/15-160 MH2400*550
Precio: 97.57
Panel sándwich machihembrado en las cuatro caras, Thermochip Bicapa TO 15 - 160 "THERMOCHIP BICAPA", compuesto de: cara exterior con lámina impermeable transpirable incorporada, tablero de OSB de 15 mm de espesor, aislante de espuma de poliestireno extruido, de 160 mm de espesor. Con una resistencia térmica 4,72 m²K/W, transmitancia 0,21 W/m²K, fijado mecánicamente sobre estructura. Incluso tornillos autorroscantes, para fijación a soporte de madera o metal, sellado de juntas.
Incluye: Replanteo. Corte de las piezas. Colocación de los paneles. Fijación mecánica de las piezas al soporte. Sellado de juntas y uniones.
No Incluye estructura de soporte ni revestimiento exterior.
Criterio de medición de proyecto: Superficie del faldón medida en verdadera magnitud, según documentación gráfica de Proyecto.
Criterio de medición de obra: Se medirá, en verdadera magnitud, la superficie realmente ejecutada según especificaciones de Proyecto.
Formato de panel: 2400mm*550mm

| Código | Ud | Descripción | Rendimiento | Precio | Importe |
|---|---|---|---|---|---|
| 0500_THplus | m² | Lámina impermeable transpirable Thermochip PLUS | 1.05 | 2.05 | 2.15 |
| 0501-TO160b | m² | Panel sándwich machihembrado en las cuatro caras, Thermochip Roof Plus, TO 15-160 (material) | 1.05 | 78.44 | 82.36 |
| 0101-Tor160 | Ud | Tornillo autorroscante para estructura de madera o metal, de acero galvanizado, de 6 mm de diámetro y 240 mm de longitud. | 7 | 0.32 | 2.24 |
| 0101-Cin01 | m |  | 1 | 1.53 | 1.53 |
| 0101_mo01 | h | Oficial 1ª carpintero. | 0.175 | 21.72 | 3.80 |
| 0101_mo02 | h | Ayudante carpintero. | 0.175 | 20.46 | 3.58 |
| % | % | Costes directos complementarios | 2 % | 95.66 | 1.91 |
|  |  | Total |  |  | 97.57 |

**37TH06TO200b** m² Panel Thermochip Bicapa TO/15-200 MH2400*550
Precio: 116.6
Panel sándwich machihembrado en las cuatro caras, Thermochip Bicapa TO 15 - 200 "THERMOCHIP BICAPA", compuesto de: cara exterior con lámina impermeable transpirable incorporada, tablero de OSB de 15 mm de espesor, aislante de espuma de poliestireno extruido, de 200 mm de espesor. Con una resistencia térmica 5,56 m²K/W, transmitancia 0,18 W/m²K, fijado mecánicamente sobre estructura. Incluso tornillos autorroscantes, para fijación a soporte de madera o metal, sellado de juntas.
Incluye: Replanteo. Corte de las piezas. Colocación de los paneles. Fijación mecánica de las piezas al soporte. Sellado de juntas y uniones.
No Incluye estructura de soporte ni revestimiento exterior.
Criterio de medición de proyecto: Superficie del faldón medida en verdadera magnitud, según documentación gráfica de Proyecto.
Criterio de medición de obra: Se medirá, en verdadera magnitud, la superficie realmente ejecutada según especificaciones de Proyecto.
Formato de panel: 2400mm*550mm

| Código | Ud | Descripción | Rendimiento | Precio | Importe |
|---|---|---|---|---|---|
| 0500_THplus | m² | Lámina impermeable transpirable Thermochip PLUS | 1.05 | 2.05 | 2.15 |
| 0501-TO200b | m² | Panel sándwich machihembrado en las cuatro caras, Thermochip Roof Plus, TO 15-200 (material) | 1.05 | 95.329 | 100.10 |
| 0101-Tor200 | Ud | Tornillo autorroscante para estructura de madera o metal, de acero galvanizado, de 6 mm de diámetro y 280 mm de longitud. | 7 | 0.45 | 3.15 |
| 0101-Cin01 | m |  | 1 | 1.53 | 1.53 |
| 0101_mo01 | h | Oficial 1ª carpintero. | 0.175 | 21.72 | 3.80 |
| 0101_mo02 | h | Ayudante carpintero. | 0.175 | 20.46 | 3.58 |
| % | % | Costes directos complementarios | 2 % | 114.31 | 2.29 |
|  |  | Total |  |  | 116.6 |

### 38TO-OSB15_3000 Acabado OSB 15mm 3000*550

**38TH06TO40b** m² Panel Thermochip Bicapa TO/15-40 MH3000*550
Precio: 50.25
Panel sándwich machihembrado en las cuatro caras, Thermochip Bicapa TO 15 - 40 "THERMOCHIP BICAPA", compuesto de: cara exterior con lámina impermeable transpirable incorporada, tablero de OSB de 15 mm de espesor, aislante de espuma de poliestireno extruido, de 40 mm de espesor. Con una resistencia térmica 1,36 m²K/W, transmitancia 0,73 W/m²K, fijado mecánicamente sobre estructura. Incluso tornillos autorroscantes, para fijación a soporte de madera o metal, sellado de juntas.
Incluye: Replanteo. Corte de las piezas. Colocación de los paneles. Fijación mecánica de las piezas al soporte. Sellado de juntas y uniones.
No Incluye estructura de soporte ni revestimiento exterior.
Criterio de medición de proyecto: Superficie del faldón medida en verdadera magnitud, según documentación gráfica de Proyecto.
Criterio de medición de obra: Se medirá, en verdadera magnitud, la superficie realmente ejecutada según especificaciones de Proyecto.
Formato de panel: 3000mm*550mm

| Código | Ud | Descripción | Rendimiento | Precio | Importe |
|---|---|---|---|---|---|
| 0500_THplus | m² | Lámina impermeable transpirable Thermochip PLUS | 1.05 | 2.05 | 2.15 |
| 0501-TO040b | m² | Panel sándwich machihembrado en las cuatro caras, Thermochip Roof Plus, TO 15-40 | 1.05 | 35.51 | 37.29 |
| 0101-Tor40 | Ud | Tornillo autorroscante para estructura de madera o metal, de acero galvanizado, de 6 mm de diámetro y 120 mm de longitud. | 7 | 0.13 | 0.91 |
| 0101-Cin01 | m |  | 1 | 1.53 | 1.53 |
| 0101_mo01 | h | Oficial 1ª carpintero. | 0.175 | 21.72 | 3.80 |
| 0101_mo02 | h | Ayudante carpintero. | 0.175 | 20.46 | 3.58 |
| % | % | Costes directos complementarios | 2 % | 49.26 | 0.99 |
|  |  | Total |  |  | 50.25 |

**38TH06TO50b** m² Panel Thermochip Bicapa TO/15-50 MH3000*550
Precio: 53.55
Panel sándwich machihembrado en las cuatro caras, Thermochip Bicapa TO 15 - 50 "THERMOCHIP BICAPA", compuesto de: cara exterior con lámina impermeable transpirable incorporada, tablero de OSB de 15 mm de espesor, aislante de espuma de poliestireno extruido, de 50 mm de espesor. Con una resistencia térmica 1,67 m²K/W, transmitancia 0,60 W/m²K, fijado mecánicamente sobre estructura. Incluso tornillos autorroscantes, para fijación a soporte de madera o metal, sellado de juntas.
Incluye: Replanteo. Corte de las piezas. Colocación de los paneles. Fijación mecánica de las piezas al soporte. Sellado de juntas y uniones.
No Incluye estructura de soporte ni revestimiento exterior.
Criterio de medición de proyecto: Superficie del faldón medida en verdadera magnitud, según documentación gráfica de Proyecto.
Criterio de medición de obra: Se medirá, en verdadera magnitud, la superficie realmente ejecutada según especificaciones de Proyecto.
Formato de panel: 3000mm*550mm

| Código | Ud | Descripción | Rendimiento | Precio | Importe |
|---|---|---|---|---|---|
| 0500_THplus | m² | Lámina impermeable transpirable Thermochip PLUS | 1.05 | 2.05 | 2.15 |
| 0501-TO050b | m² | Panel sándwich machihembrado en las cuatro caras, Thermochip Roof Plus, TO 15-50 | 1.05 | 38.6 | 40.53 |
| 0101-Tor50 | Ud | Tornillo autorroscante para estructura de madera o metal, de acero galvanizado, de 6 mm de diámetro y 140 mm de longitud. | 7 | 0.13 | 0.91 |
| 0101-Cin01 | m |  | 1 | 1.53 | 1.53 |
| 0101_mo01 | h | Oficial 1ª carpintero. | 0.175 | 21.72 | 3.80 |
| 0101_mo02 | h | Ayudante carpintero. | 0.175 | 20.46 | 3.58 |
| % | % | Costes directos complementarios | 2 % | 52.50 | 1.05 |
|  |  | Total |  |  | 53.55 |

**38TH06TO60b** m² Panel Thermochip Bicapa TO/15-60 MH3000*550
Precio: 57.19
Panel sándwich machihembrado en las cuatro caras, Thermochip Bicapa TO 15 - 60 "THERMOCHIP BICAPA", compuesto de: cara exterior con lámina impermeable transpirable incorporada, tablero de OSB de 15 mm de espesor, aislante de espuma de poliestireno extruido, de 60 mm de espesor. Con una resistencia térmica 1,86 m²K/W, transmitancia 0,54 W/m²K, fijado mecánicamente sobre estructura. Incluso tornillos autorroscantes, para fijación a soporte de madera o metal, sellado de juntas.
Incluye: Replanteo. Corte de las piezas. Colocación de los paneles. Fijación mecánica de las piezas al soporte. Sellado de juntas y uniones.
No Incluye estructura de soporte ni revestimiento exterior.
Criterio de medición de proyecto: Superficie del faldón medida en verdadera magnitud, según documentación gráfica de Proyecto.
Criterio de medición de obra: Se medirá, en verdadera magnitud, la superficie realmente ejecutada según especificaciones de Proyecto.
Formato de panel: 3000mm*550mm

| Código | Ud | Descripción | Rendimiento | Precio | Importe |
|---|---|---|---|---|---|
| 0500_THplus | m² | Lámina impermeable transpirable Thermochip PLUS | 1.05 | 2.05 | 2.15 |
| 0501-TO060b | m² | Panel sándwich machihembrado en las cuatro caras, Thermochip Roof Plus, TO 15-60 | 1.05 | 41.73 | 43.82 |
| 0101-Tor60 | Ud | Tornillo autorroscante para estructura de madera o metal, de acero galvanizado, de 6 mm de diámetro y 160 mm de longitud. | 7 | 0.17 | 1.19 |
| 0101-Cin01 | m |  | 1 | 1.53 | 1.53 |
| 0101_mo01 | h | Oficial 1ª carpintero. | 0.175 | 21.72 | 3.80 |
| 0101_mo02 | h | Ayudante carpintero. | 0.175 | 20.46 | 3.58 |
| % | % | Costes directos complementarios | 2 % | 56.07 | 1.12 |
|  |  | Total |  |  | 57.19 |

**38TH06TO80b** m² Panel Thermochip Bicapa TO/15-80 MH3000*550
Precio: 64.03
Panel sándwich machihembrado en las cuatro caras, Thermochip Bicapa TO 15 - 80 "THERMOCHIP BICAPA", compuesto de: cara exterior con lámina impermeable transpirable incorporada, tablero de OSB de 15 mm de espesor, aislante de espuma de poliestireno extruido, de 80 mm de espesor. Con una resistencia térmica 2,44 m²K/W, transmitancia 0,41 W/m²K, fijado mecánicamente sobre estructura. Incluso tornillos autorroscantes, para fijación a soporte de madera o metal, sellado de juntas.
Incluye: Replanteo. Corte de las piezas. Colocación de los paneles. Fijación mecánica de las piezas al soporte. Sellado de juntas y uniones.
No Incluye estructura de soporte ni revestimiento exterior.
Criterio de medición de proyecto: Superficie del faldón medida en verdadera magnitud, según documentación gráfica de Proyecto.
Criterio de medición de obra: Se medirá, en verdadera magnitud, la superficie realmente ejecutada según especificaciones de Proyecto.
Formato de panel: 3000mm*550mm

| Código | Ud | Descripción | Rendimiento | Precio | Importe |
|---|---|---|---|---|---|
| 0500_THplus | m² | Lámina impermeable transpirable Thermochip PLUS | 1.05 | 2.05 | 2.15 |
| 0501-TO080b | m² | Panel sándwich machihembrado en las cuatro caras, Thermochip Roof Plus, TO 15-80 | 1.05 | 47.91 | 50.31 |
| 0101-Tor80 | Ud | Tornillo autorroscante para estructura de madera o metal, de acero galvanizado, de 6 mm de diámetro y 180 mm de longitud. | 7 | 0.2 | 1.40 |
| 0101-Cin01 | m |  | 1 | 1.53 | 1.53 |
| 0101_mo01 | h | Oficial 1ª carpintero. | 0.175 | 21.72 | 3.80 |
| 0101_mo02 | h | Ayudante carpintero. | 0.175 | 20.46 | 3.58 |
| % | % | Costes directos complementarios | 2 % | 62.77 | 1.26 |
|  |  | Total |  |  | 64.03 |

**38TH06TO100b** m² Panel Thermochip Bicapa TO/15-100 MH3000*550
Precio: 71.17
Panel sándwich machihembrado en las cuatro caras, Thermochip Bicapa TO 15 - 100 "THERMOCHIP BICAPA", compuesto de: cara exterior con lámina impermeable transpirable incorporada, tablero de OSB de 15 mm de espesor, aislante de espuma de poliestireno extruido, de 100 mm de espesor. Con una resistencia térmica 2,85 m²K/W, transmitancia 0,35 W/m²K, fijado mecánicamente sobre estructura. Incluso tornillos autorroscantes, para fijación a soporte de madera o metal, sellado de juntas.
Incluye: Replanteo. Corte de las piezas. Colocación de los paneles. Fijación mecánica de las piezas al soporte. Sellado de juntas y uniones.
No Incluye estructura de soporte ni revestimiento exterior.
Criterio de medición de proyecto: Superficie del faldón medida en verdadera magnitud, según documentación gráfica de Proyecto.
Criterio de medición de obra: Se medirá, en verdadera magnitud, la superficie realmente ejecutada según especificaciones de Proyecto.
Formato de panel: 3000mm*550mm

| Código | Ud | Descripción | Rendimiento | Precio | Importe |
|---|---|---|---|---|---|
| 0500_THplus | m² | Lámina impermeable transpirable Thermochip PLUS | 1.05 | 2.05 | 2.15 |
| 0501-TO100b | m² | Panel sándwich machihembrado en las cuatro caras, Thermochip Roof Plus, TO 15-100 | 1.05 | 54.31 | 57.03 |
| 0101-Tor100 | Ud | Tornillo autorroscante para estructura de madera o metal, de acero galvanizado, de 6 mm de diámetro y 200 mm de longitud. | 7 | 0.24 | 1.68 |
| 0101-Cin01 | m |  | 1 | 1.53 | 1.53 |
| 0101_mo01 | h | Oficial 1ª carpintero. | 0.175 | 21.72 | 3.80 |
| 0101_mo02 | h | Ayudante carpintero. | 0.175 | 20.46 | 3.58 |
| % | % | Costes directos complementarios | 2 % | 69.77 | 1.40 |
|  |  | Total |  |  | 71.17 |

**38TH06TO120b** m² Panel Thermochip Bicapa TO/15-120 MH3000*550
Precio: 79.76
Panel sándwich machihembrado en las cuatro caras, Thermochip Bicapa TO 15 - 120 "THERMOCHIP BICAPA", compuesto de: cara exterior con lámina impermeable transpirable incorporada, tablero de OSB de 15 mm de espesor, aislante de espuma de poliestireno extruido, de 120 mm de espesor. Con una resistencia térmica 3,58 m²K/W, transmitancia 0,28 W/m²K, fijado mecánicamente sobre estructura. Incluso tornillos autorroscantes, para fijación a soporte de madera o metal, sellado de juntas.
Incluye: Replanteo. Corte de las piezas. Colocación de los paneles. Fijación mecánica de las piezas al soporte. Sellado de juntas y uniones.
No Incluye estructura de soporte ni revestimiento exterior.
Criterio de medición de proyecto: Superficie del faldón medida en verdadera magnitud, según documentación gráfica de Proyecto.
Criterio de medición de obra: Se medirá, en verdadera magnitud, la superficie realmente ejecutada según especificaciones de Proyecto.
Formato de panel: 3000mm*550mm

| Código | Ud | Descripción | Rendimiento | Precio | Importe |
|---|---|---|---|---|---|
| 0500_THplus | m² | Lámina impermeable transpirable Thermochip PLUS | 1.05 | 2.05 | 2.15 |
| 0501-TO120b | m² | Panel sándwich machihembrado en las cuatro caras, Thermochip Roof Plus, TO 15-120 | 1.05 | 62.01 | 65.11 |
| 0101-Tor120 | Ud | Tornillo autorroscante para estructura de madera o metal, de acero galvanizado, de 6 mm de diámetro y 220 mm de longitud. | 7 | 0.29 | 2.03 |
| 0101-Cin01 | m |  | 1 | 1.53 | 1.53 |
| 0101_mo01 | h | Oficial 1ª carpintero. | 0.175 | 21.72 | 3.80 |
| 0101_mo02 | h | Ayudante carpintero. | 0.175 | 20.46 | 3.58 |
| % | % | Costes directos complementarios | 2 % | 78.20 | 1.56 |
|  |  | Total |  |  | 79.76 |

**38TH06TO140b** m² Panel Thermochip Bicapa TO/15-140 MH3000*550
Precio: 88.82
Panel sándwich machihembrado en las cuatro caras, Thermochip Bicapa TO 15 - 140 "THERMOCHIP BICAPA", compuesto de: cara exterior con lámina impermeable transpirable incorporada, tablero de OSB de 15 mm de espesor, aislante de espuma de poliestireno extruido, de 140 mm de espesor. Con una resistencia térmica 4,15 m²K/W, transmitancia 0,24 W/m²K, fijado mecánicamente sobre estructura. Incluso tornillos autorroscantes, para fijación a soporte de madera o metal, sellado de juntas.
Incluye: Replanteo. Corte de las piezas. Colocación de los paneles. Fijación mecánica de las piezas al soporte. Sellado de juntas y uniones.
No Incluye estructura de soporte ni revestimiento exterior.
Criterio de medición de proyecto: Superficie del faldón medida en verdadera magnitud, según documentación gráfica de Proyecto.
Criterio de medición de obra: Se medirá, en verdadera magnitud, la superficie realmente ejecutada según especificaciones de Proyecto.
Formato de panel: 3000mm*550mm

| Código | Ud | Descripción | Rendimiento | Precio | Importe |
|---|---|---|---|---|---|
| 0500_THplus | m² | Lámina impermeable transpirable Thermochip PLUS | 1.05 | 2.05 | 2.15 |
| 0501-TO140b | m² | Panel sándwich machihembrado en las cuatro caras, Thermochip Roof Plus, TO 15-140 | 1.05 | 70.27 | 73.78 |
| 0101-Tor140 | Ud | Tornillo autorroscante para estructura de madera o metal, de acero galvanizado, de 6 mm de diámetro y 240 mm de longitud. | 7 | 0.32 | 2.24 |
| 0101-Cin01 | m |  | 1 | 1.53 | 1.53 |
| 0101_mo01 | h | Oficial 1ª carpintero. | 0.175 | 21.72 | 3.80 |
| 0101_mo02 | h | Ayudante carpintero. | 0.175 | 20.46 | 3.58 |
| % | % | Costes directos complementarios | 2 % | 87.08 | 1.74 |
|  |  | Total |  |  | 88.82 |

**38TH06TO160b** m² Panel Thermochip Bicapa TO/15-160 MH3000*550
Precio: 97.57
Panel sándwich machihembrado en las cuatro caras, Thermochip Bicapa TO 15 - 160 "THERMOCHIP BICAPA", compuesto de: cara exterior con lámina impermeable transpirable incorporada, tablero de OSB de 15 mm de espesor, aislante de espuma de poliestireno extruido, de 160 mm de espesor. Con una resistencia térmica 4,72 m²K/W, transmitancia 0,21 W/m²K, fijado mecánicamente sobre estructura. Incluso tornillos autorroscantes, para fijación a soporte de madera o metal, sellado de juntas.
Incluye: Replanteo. Corte de las piezas. Colocación de los paneles. Fijación mecánica de las piezas al soporte. Sellado de juntas y uniones.
No Incluye estructura de soporte ni revestimiento exterior.
Criterio de medición de proyecto: Superficie del faldón medida en verdadera magnitud, según documentación gráfica de Proyecto.
Criterio de medición de obra: Se medirá, en verdadera magnitud, la superficie realmente ejecutada según especificaciones de Proyecto.
Formato de panel: 3000mm*550mm

| Código | Ud | Descripción | Rendimiento | Precio | Importe |
|---|---|---|---|---|---|
| 0500_THplus | m² | Lámina impermeable transpirable Thermochip PLUS | 1.05 | 2.05 | 2.15 |
| 0501-TO160b | m² | Panel sándwich machihembrado en las cuatro caras, Thermochip Roof Plus, TO 15-160 | 1.05 | 78.44 | 82.36 |
| 0101-Tor160 | Ud | Tornillo autorroscante para estructura de madera o metal, de acero galvanizado, de 6 mm de diámetro y 240 mm de longitud. | 7 | 0.32 | 2.24 |
| 0101-Cin01 | m |  | 1 | 1.53 | 1.53 |
| 0101_mo01 | h | Oficial 1ª carpintero. | 0.175 | 21.72 | 3.80 |
| 0101_mo02 | h | Ayudante carpintero. | 0.175 | 20.46 | 3.58 |
| % | % | Costes directos complementarios | 2 % | 95.66 | 1.91 |
|  |  | Total |  |  | 97.57 |

**38TH06TO200b** m² Panel Thermochip Bicapa TO/15-200 MH3000*550
Precio: 116.6
Panel sándwich machihembrado en las cuatro caras, Thermochip Bicapa TO 15 - 200 "THERMOCHIP BICAPA", compuesto de: cara exterior con lámina impermeable transpirable incorporada, tablero de OSB de 15 mm de espesor, aislante de espuma de poliestireno extruido, de 200 mm de espesor. Con una resistencia térmica 5,56 m²K/W, transmitancia 0,18 W/m²K, fijado mecánicamente sobre estructura. Incluso tornillos autorroscantes, para fijación a soporte de madera o metal, sellado de juntas.
Incluye: Replanteo. Corte de las piezas. Colocación de los paneles. Fijación mecánica de las piezas al soporte. Sellado de juntas y uniones.
No Incluye estructura de soporte ni revestimiento exterior.
Criterio de medición de proyecto: Superficie del faldón medida en verdadera magnitud, según documentación gráfica de Proyecto.
Criterio de medición de obra: Se medirá, en verdadera magnitud, la superficie realmente ejecutada según especificaciones de Proyecto.
Formato de panel: 3000mm*550mm

| Código | Ud | Descripción | Rendimiento | Precio | Importe |
|---|---|---|---|---|---|
| 0500_THplus | m² | Lámina impermeable transpirable Thermochip PLUS | 1.05 | 2.05 | 2.15 |
| 0501-TO200b | m² | Panel sándwich machihembrado en las cuatro caras, Thermochip Roof Plus, TO 15-200 | 1.05 | 95.329 | 100.10 |
| 0101-Tor200 | Ud | Tornillo autorroscante para estructura de madera o metal, de acero galvanizado, de 6 mm de diámetro y 280 mm de longitud. | 7 | 0.45 | 3.15 |
| 0101-Cin01 | m |  | 1 | 1.53 | 1.53 |
| 0101_mo01 | h | Oficial 1ª carpintero. | 0.175 | 21.72 | 3.80 |
| 0101_mo02 | h | Ayudante carpintero. | 0.175 | 20.46 | 3.58 |
| % | % | Costes directos complementarios | 2 % | 114.31 | 2.29 |
|  |  | Total |  |  | 116.6 |

### 39TH-AGLOMERADO10_2400 Acabado aglomerado hidrófugo 10mm 2400*550

**39TH06TH40** m² Panel Thermochip Bicapa TH/10-40 MH2400*550
Precio: 41.64
Panel sándwich machihembrado en las cuatro caras, Thermochip Bicapa TO 10 - 40 "THERMOCHIP BICAPA", compuesto de: cara exterior con lámina impermeable transpirable incorporada, tablero de OSB de 10 mm de espesor, aislante de espuma de poliestireno extruido, de 40 mm de espesor. Con una resistencia térmica 1,29 m²K/W, transmitancia 0,78 W/m²K, fijado mecánicamente sobre estructura. Incluso tornillos autorroscantes, para fijación a soporte de madera o metal, sellado de juntas.
Incluye: Replanteo. Corte de las piezas. Colocación de los paneles. Fijación mecánica de las piezas al soporte. Sellado de juntas y uniones.
No Incluye estructura de soporte ni revestimiento exterior.
Criterio de medición de proyecto: Superficie del faldón medida en verdadera magnitud, según documentación gráfica de Proyecto.
Criterio de medición de obra: Se medirá, en verdadera magnitud, la superficie realmente ejecutada según especificaciones de Proyecto.
Formato de panel: 2400mm*550mm

| Código | Ud | Descripción | Rendimiento | Precio | Importe |
|---|---|---|---|---|---|
| 0500_THplus | m² | Lámina impermeable transpirable Thermochip PLUS | 1.05 | 2.05 | 2.15 |
| 0501-TH040 | m² | Panel sándwich machihembrado en las cuatro caras, Thermochip Roof Plus, TH 10-40 (material) | 1.05 | 27.48 | 28.85 |
| 0101-Tor40 | Ud | Tornillo autorroscante para estructura de madera o metal, de acero galvanizado, de 6 mm de diámetro y 120 mm de longitud. | 7 | 0.13 | 0.91 |
| 0101-Cin01 | m |  | 1 | 1.53 | 1.53 |
| 0101_mo01 | h | Oficial 1ª carpintero. | 0.175 | 21.72 | 3.80 |
| 0101_mo02 | h | Ayudante carpintero. | 0.175 | 20.46 | 3.58 |
| % | % | Costes directos complementarios | 2 % | 40.82 | 0.82 |
|  |  | Total |  |  | 41.64 |

**39TH06TH50** m² Panel Thermochip Bicapa TH/10-50 MH2400*550
Precio: 45.05
Panel sándwich machihembrado en las cuatro caras, Thermochip Bicapa TO 10 - 50 "THERMOCHIP BICAPA", compuesto de: cara exterior con lámina impermeable transpirable incorporada, tablero de OSB de 10 mm de espesor, aislante de espuma de poliestireno extruido, de 50 mm de espesor. Con una resistencia térmica 1,59 m²K/W, transmitancia 0,63 W/m²K, fijado mecánicamente sobre estructura. Incluso tornillos autorroscantes, para fijación a soporte de madera o metal, sellado de juntas.
Incluye: Replanteo. Corte de las piezas. Colocación de los paneles. Fijación mecánica de las piezas al soporte. Sellado de juntas y uniones.
No Incluye estructura de soporte ni revestimiento exterior.
Criterio de medición de proyecto: Superficie del faldón medida en verdadera magnitud, según documentación gráfica de Proyecto.
Criterio de medición de obra: Se medirá, en verdadera magnitud, la superficie realmente ejecutada según especificaciones de Proyecto.
Formato de panel: 2400mm*550mm

| Código | Ud | Descripción | Rendimiento | Precio | Importe |
|---|---|---|---|---|---|
| 0500_THplus | m² | Lámina impermeable transpirable Thermochip PLUS | 1.05 | 2.05 | 2.15 |
| 0501-TH050 | m² | Panel sándwich machihembrado en las cuatro caras, Thermochip Roof Plus, TH 10-50 (material) | 1.05 | 30.67 | 32.20 |
| 0101-Tor50 | Ud | Tornillo autorroscante para estructura de madera o metal, de acero galvanizado, de 6 mm de diámetro y 140 mm de longitud. | 7 | 0.13 | 0.91 |
| 0101-Cin01 | m |  | 1 | 1.53 | 1.53 |
| 0101_mo01 | h | Oficial 1ª carpintero. | 0.175 | 21.72 | 3.80 |
| 0101_mo02 | h | Ayudante carpintero. | 0.175 | 20.46 | 3.58 |
| % | % | Costes directos complementarios | 2 % | 44.17 | 0.88 |
|  |  | Total |  |  | 45.05 |

**39TH06TH60** m² Panel Thermochip Bicapa TH/10-60 MH2400*550
Precio: 48.9
Panel sándwich machihembrado en las cuatro caras, Thermochip Bicapa TO 10 - 60 "THERMOCHIP BICAPA", compuesto de: cara exterior con lámina impermeable transpirable incorporada, tablero de OSB de 10 mm de espesor, aislante de espuma de poliestireno extruido, de 60 mm de espesor. Con una resistencia térmica 1,79 m²K/W, transmitancia 0,56 W/m²K, fijado mecánicamente sobre estructura. Incluso tornillos autorroscantes, para fijación a soporte de madera o metal, sellado de juntas.
Incluye: Replanteo. Corte de las piezas. Colocación de los paneles. Fijación mecánica de las piezas al soporte. Sellado de juntas y uniones.
No Incluye estructura de soporte ni revestimiento exterior.
Criterio de medición de proyecto: Superficie del faldón medida en verdadera magnitud, según documentación gráfica de Proyecto.
Criterio de medición de obra: Se medirá, en verdadera magnitud, la superficie realmente ejecutada según especificaciones de Proyecto.
Formato de panel: 2400mm*550mm

| Código | Ud | Descripción | Rendimiento | Precio | Importe |
|---|---|---|---|---|---|
| 0500_THplus | m² | Lámina impermeable transpirable Thermochip PLUS | 1.05 | 2.05 | 2.15 |
| 0501-TH060 | m² | Panel sándwich machihembrado en las cuatro caras, Thermochip Roof Plus, TH 10-60 (material) | 1.05 | 33.99 | 35.69 |
| 0101-Tor60 | Ud | Tornillo autorroscante para estructura de madera o metal, de acero galvanizado, de 6 mm de diámetro y 160 mm de longitud. | 7 | 0.17 | 1.19 |
| 0101-Cin01 | m |  | 1 | 1.53 | 1.53 |
| 0101_mo01 | h | Oficial 1ª carpintero. | 0.175 | 21.72 | 3.80 |
| 0101_mo02 | h | Ayudante carpintero. | 0.175 | 20.46 | 3.58 |
| % | % | Costes directos complementarios | 2 % | 47.94 | 0.96 |
|  |  | Total |  |  | 48.9 |

**39TH06TH80** m² Panel Thermochip Bicapa TH/10-80 MH2400*550
Precio: 56.16
Panel sándwich machihembrado en las cuatro caras, Thermochip Bicapa TO 10 - 80 "THERMOCHIP BICAPA", compuesto de: cara exterior con lámina impermeable transpirable incorporada, tablero de OSB de 10 mm de espesor, aislante de espuma de poliestireno extruido, de 80 mm de espesor. Con una resistencia térmica 2,36 m²K/W, transmitancia 0,42 W/m²K, fijado mecánicamente sobre estructura. Incluso tornillos autorroscantes, para fijación a soporte de madera o metal, sellado de juntas.
Incluye: Replanteo. Corte de las piezas. Colocación de los paneles. Fijación mecánica de las piezas al soporte. Sellado de juntas y uniones.
No Incluye estructura de soporte ni revestimiento exterior.
Criterio de medición de proyecto: Superficie del faldón medida en verdadera magnitud, según documentación gráfica de Proyecto.
Criterio de medición de obra: Se medirá, en verdadera magnitud, la superficie realmente ejecutada según especificaciones de Proyecto.
Formato de panel: 2400mm*550mm

| Código | Ud | Descripción | Rendimiento | Precio | Importe |
|---|---|---|---|---|---|
| 0500_THplus | m² | Lámina impermeable transpirable Thermochip PLUS | 1.05 | 2.05 | 2.15 |
| 0501-TH080 | m² | Panel sándwich machihembrado en las cuatro caras, Thermochip Roof Plus, TH 10-80 (material) | 1.05 | 40.57 | 42.60 |
| 0101-Tor80 | Ud | Tornillo autorroscante para estructura de madera o metal, de acero galvanizado, de 6 mm de diámetro y 180 mm de longitud. | 7 | 0.2 | 1.40 |
| 0101-Cin01 | m |  | 1 | 1.53 | 1.53 |
| 0101_mo01 | h | Oficial 1ª carpintero. | 0.175 | 21.72 | 3.80 |
| 0101_mo02 | h | Ayudante carpintero. | 0.175 | 20.46 | 3.58 |
| % | % | Costes directos complementarios | 2 % | 55.06 | 1.10 |
|  |  | Total |  |  | 56.16 |

**39TH06TH100** m² Panel Thermochip Bicapa TH/10-100 MH2400*550
Precio: 62.82
Panel sándwich machihembrado en las cuatro caras, Thermochip Bicapa TO 10 - 100 "THERMOCHIP BICAPA", compuesto de: cara exterior con lámina impermeable transpirable incorporada, tablero de OSB de 10 mm de espesor, aislante de espuma de poliestireno extruido, de 100 mm de espesor. Con una resistencia térmica 2,78 m²K/W, transmitancia 0,36 W/m²K, fijado mecánicamente sobre estructura. Incluso tornillos autorroscantes, para fijación a soporte de madera o metal, sellado de juntas.
Incluye: Replanteo. Corte de las piezas. Colocación de los paneles. Fijación mecánica de las piezas al soporte. Sellado de juntas y uniones.
No Incluye estructura de soporte ni revestimiento exterior.
Criterio de medición de proyecto: Superficie del faldón medida en verdadera magnitud, según documentación gráfica de Proyecto.
Criterio de medición de obra: Se medirá, en verdadera magnitud, la superficie realmente ejecutada según especificaciones de Proyecto.
Formato de panel: 2400mm*550mm

| Código | Ud | Descripción | Rendimiento | Precio | Importe |
|---|---|---|---|---|---|
| 0500_THplus | m² | Lámina impermeable transpirable Thermochip PLUS | 1.05 | 2.05 | 2.15 |
| 0501-TH100 | m² | Panel sándwich machihembrado en las cuatro caras, Thermochip Roof Plus, TH 10-100 (material) | 1.05 | 46.52 | 48.85 |
| 0101-Tor100 | Ud | Tornillo autorroscante para estructura de madera o metal, de acero galvanizado, de 6 mm de diámetro y 200 mm de longitud. | 7 | 0.24 | 1.68 |
| 0101-Cin01 | m |  | 1 | 1.53 | 1.53 |
| 0101_mo01 | h | Oficial 1ª carpintero. | 0.175 | 21.72 | 3.80 |
| 0101_mo02 | h | Ayudante carpintero. | 0.175 | 20.46 | 3.58 |
| % | % | Costes directos complementarios | 2 % | 61.59 | 1.23 |
|  |  | Total |  |  | 62.82 |

**39TH06TH120** m² Panel Thermochip Bicapa TH/10-120 MH2400*550
Precio: 71.56
Panel sándwich machihembrado en las cuatro caras, Thermochip Bicapa TO 10 - 120 "THERMOCHIP BICAPA", compuesto de: cara exterior con lámina impermeable transpirable incorporada, tablero de OSB de 10 mm de espesor, aislante de espuma de poliestireno extruido, de 120 mm de espesor. Con una resistencia térmica 3,51 m²K/W, transmitancia 0,29 W/m²K, fijado mecánicamente sobre estructura. Incluso tornillos autorroscantes, para fijación a soporte de madera o metal, sellado de juntas.
Incluye: Replanteo. Corte de las piezas. Colocación de los paneles. Fijación mecánica de las piezas al soporte. Sellado de juntas y uniones.
No Incluye estructura de soporte ni revestimiento exterior.
Criterio de medición de proyecto: Superficie del faldón medida en verdadera magnitud, según documentación gráfica de Proyecto.
Criterio de medición de obra: Se medirá, en verdadera magnitud, la superficie realmente ejecutada según especificaciones de Proyecto.
Formato de panel: 2400mm*550mm

| Código | Ud | Descripción | Rendimiento | Precio | Importe |
|---|---|---|---|---|---|
| 0500_THplus | m² | Lámina impermeable transpirable Thermochip PLUS | 1.05 | 2.05 | 2.15 |
| 0501-TH120 | m² | Panel sándwich machihembrado en las cuatro caras, Thermochip Roof Plus, TH 10-120 (material) | 1.05 | 54.35 | 57.07 |
| 0101-Tor120 | Ud | Tornillo autorroscante para estructura de madera o metal, de acero galvanizado, de 6 mm de diámetro y 220 mm de longitud. | 7 | 0.29 | 2.03 |
| 0101-Cin01 | m |  | 1 | 1.53 | 1.53 |
| 0101_mo01 | h | Oficial 1ª carpintero. | 0.175 | 21.72 | 3.80 |
| 0101_mo02 | h | Ayudante carpintero. | 0.175 | 20.46 | 3.58 |
| % | % | Costes directos complementarios | 2 % | 70.16 | 1.40 |
|  |  | Total |  |  | 71.56 |

**39TH06TH140** m² Panel Thermochip Bicapa TH/10-140 MH2400*550
Precio: 80.31
Panel sándwich machihembrado en las cuatro caras, Thermochip Bicapa TO 10 - 140 "THERMOCHIP BICAPA", compuesto de: cara exterior con lámina impermeable transpirable incorporada, tablero de OSB de 10 mm de espesor, aislante de espuma de poliestireno extruido, de 140 mm de espesor. Con una resistencia térmica 4,08 m²K/W, transmitancia 0,25 W/m²K, fijado mecánicamente sobre estructura. Incluso tornillos autorroscantes, para fijación a soporte de madera o metal, sellado de juntas.
Incluye: Replanteo. Corte de las piezas. Colocación de los paneles. Fijación mecánica de las piezas al soporte. Sellado de juntas y uniones.
No Incluye estructura de soporte ni revestimiento exterior.
Criterio de medición de proyecto: Superficie del faldón medida en verdadera magnitud, según documentación gráfica de Proyecto.
Criterio de medición de obra: Se medirá, en verdadera magnitud, la superficie realmente ejecutada según especificaciones de Proyecto.
Formato de panel: 2400mm*550mm

| Código | Ud | Descripción | Rendimiento | Precio | Importe |
|---|---|---|---|---|---|
| 0500_THplus | m² | Lámina impermeable transpirable Thermochip PLUS | 1.05 | 2.05 | 2.15 |
| 0501-TH140 | m² | Panel sándwich machihembrado en las cuatro caras, Thermochip Roof Plus, TH 10-140 (material) | 1.05 | 62.325 | 65.44 |
| 0101-Tor140 | Ud | Tornillo autorroscante para estructura de madera o metal, de acero galvanizado, de 6 mm de diámetro y 240 mm de longitud. | 7 | 0.32 | 2.24 |
| 0101-Cin01 | m |  | 1 | 1.53 | 1.53 |
| 0101_mo01 | h | Oficial 1ª carpintero. | 0.175 | 21.72 | 3.80 |
| 0101_mo02 | h | Ayudante carpintero. | 0.175 | 20.46 | 3.58 |
| % | % | Costes directos complementarios | 2 % | 78.74 | 1.57 |
|  |  | Total |  |  | 80.31 |

**39TH06TH160** m² Panel Thermochip Bicapa TH/10-160 MH2400*550
Precio: 88.86
Panel sándwich machihembrado en las cuatro caras, Thermochip Bicapa TO 10 - 160 "THERMOCHIP BICAPA", compuesto de: cara exterior con lámina impermeable transpirable incorporada, tablero de OSB de 10 mm de espesor, aislante de espuma de poliestireno extruido, de 160 mm de espesor. Con una resistencia térmica 4,65 m²K/W, transmitancia 0,22 W/m²K, fijado mecánicamente sobre estructura. Incluso tornillos autorroscantes, para fijación a soporte de madera o metal, sellado de juntas.
Incluye: Replanteo. Corte de las piezas. Colocación de los paneles. Fijación mecánica de las piezas al soporte. Sellado de juntas y uniones.
No Incluye estructura de soporte ni revestimiento exterior.
Criterio de medición de proyecto: Superficie del faldón medida en verdadera magnitud, según documentación gráfica de Proyecto.
Criterio de medición de obra: Se medirá, en verdadera magnitud, la superficie realmente ejecutada según especificaciones de Proyecto.
Formato de panel: 2400mm*550mm

| Código | Ud | Descripción | Rendimiento | Precio | Importe |
|---|---|---|---|---|---|
| 0500_THplus | m² | Lámina impermeable transpirable Thermochip PLUS | 1.05 | 2.05 | 2.15 |
| 0501-TH160 | m² | Panel sándwich machihembrado en las cuatro caras, Thermochip Roof Plus, TH 10-160 (material) | 1.05 | 70.3 | 73.82 |
| 0101-Tor160 | Ud | Tornillo autorroscante para estructura de madera o metal, de acero galvanizado, de 6 mm de diámetro y 240 mm de longitud. | 7 | 0.32 | 2.24 |
| 0101-Cin01 | m |  | 1 | 1.53 | 1.53 |
| 0101_mo01 | h | Oficial 1ª carpintero. | 0.175 | 21.72 | 3.80 |
| 0101_mo02 | h | Ayudante carpintero. | 0.175 | 20.46 | 3.58 |
| % | % | Costes directos complementarios | 2 % | 87.12 | 1.74 |
|  |  | Total |  |  | 88.86 |

**39TH06TH200** m² Panel Thermochip Bicapa TH/10-200 MH2400*550
Precio: 105.01
Panel sándwich machihembrado en las cuatro caras, Thermochip Bicapa TO 10 - 200 "THERMOCHIP BICAPA", compuesto de: cara exterior con lámina impermeable transpirable incorporada, tablero de OSB de 10 mm de espesor, aislante de espuma de poliestireno extruido, de 200 mm de espesor. Con una resistencia térmica 5,48 m²K/W, transmitancia 0,18 W/m²K, fijado mecánicamente sobre estructura. Incluso tornillos autorroscantes, para fijación a soporte de madera o metal, sellado de juntas.
Incluye: Replanteo. Corte de las piezas. Colocación de los paneles. Fijación mecánica de las piezas al soporte. Sellado de juntas y uniones.
No Incluye estructura de soporte ni revestimiento exterior.
Criterio de medición de proyecto: Superficie del faldón medida en verdadera magnitud, según documentación gráfica de Proyecto.
Criterio de medición de obra: Se medirá, en verdadera magnitud, la superficie realmente ejecutada según especificaciones de Proyecto.
Formato de panel: 2400mm*550mm

| Código | Ud | Descripción | Rendimiento | Precio | Importe |
|---|---|---|---|---|---|
| 0500_THplus | m² | Lámina impermeable transpirable Thermochip PLUS | 1.05 | 2.05 | 2.15 |
| 0501-TH200 | m² | Panel sándwich machihembrado en las cuatro caras, Thermochip Roof Plus, TH 10-200 (material) | 1.05 | 84.51 | 88.74 |
| 0101-Tor200 | Ud | Tornillo autorroscante para estructura de madera o metal, de acero galvanizado, de 6 mm de diámetro y 280 mm de longitud. | 7 | 0.45 | 3.15 |
| 0101-Cin01 | m |  | 1 | 1.53 | 1.53 |
| 0101_mo01 | h | Oficial 1ª carpintero. | 0.175 | 21.72 | 3.80 |
| 0101_mo02 | h | Ayudante carpintero. | 0.175 | 20.46 | 3.58 |
| % | % | Costes directos complementarios | 2 % | 102.95 | 2.06 |
|  |  | Total |  |  | 105.01 |

### 40TH-AGLOMERADO10_3000 Acabado aglomerado hidrófugo 10mm 3000*550

**40TH06TH40** m² Panel Thermochip Bicapa TH/10-40 MH3000*550
Precio: 41.64
Panel sándwich machihembrado en las cuatro caras, Thermochip Bicapa TO 10 - 40 "THERMOCHIP BICAPA", compuesto de: cara exterior con lámina impermeable transpirable incorporada, tablero de OSB de 10 mm de espesor, aislante de espuma de poliestireno extruido, de 40 mm de espesor. Con una resistencia térmica 1,29 m²K/W, transmitancia 0,78 W/m²K, fijado mecánicamente sobre estructura. Incluso tornillos autorroscantes, para fijación a soporte de madera o metal, sellado de juntas.
Incluye: Replanteo. Corte de las piezas. Colocación de los paneles. Fijación mecánica de las piezas al soporte. Sellado de juntas y uniones.
No Incluye estructura de soporte ni revestimiento exterior.
Criterio de medición de proyecto: Superficie del faldón medida en verdadera magnitud, según documentación gráfica de Proyecto.
Criterio de medición de obra: Se medirá, en verdadera magnitud, la superficie realmente ejecutada según especificaciones de Proyecto.
Formato de panel: 3000mm*550mm

| Código | Ud | Descripción | Rendimiento | Precio | Importe |
|---|---|---|---|---|---|
| 0500_THplus | m² | Lámina impermeable transpirable Thermochip PLUS | 1.05 | 2.05 | 2.15 |
| 0501-TH040 | m² | Panel sándwich machihembrado en las cuatro caras, Thermochip Roof Plus, TH 10-40 | 1.05 | 27.48 | 28.85 |
| 0101-Tor40 | Ud | Tornillo autorroscante para estructura de madera o metal, de acero galvanizado, de 6 mm de diámetro y 120 mm de longitud. | 7 | 0.13 | 0.91 |
| 0101-Cin01 | m |  | 1 | 1.53 | 1.53 |
| 0101_mo01 | h | Oficial 1ª carpintero. | 0.175 | 21.72 | 3.80 |
| 0101_mo02 | h | Ayudante carpintero. | 0.175 | 20.46 | 3.58 |
| % | % | Costes directos complementarios | 2 % | 40.82 | 0.82 |
|  |  | Total |  |  | 41.64 |

**40TH06TH50** m² Panel Thermochip Bicapa TH/10-50 MH3000*550
Precio: 45.05
Panel sándwich machihembrado en las cuatro caras, Thermochip Bicapa TO 10 - 50 "THERMOCHIP BICAPA", compuesto de: cara exterior con lámina impermeable transpirable incorporada, tablero de OSB de 10 mm de espesor, aislante de espuma de poliestireno extruido, de 50 mm de espesor. Con una resistencia térmica 1,59 m²K/W, transmitancia 0,63 W/m²K, fijado mecánicamente sobre estructura. Incluso tornillos autorroscantes, para fijación a soporte de madera o metal, sellado de juntas.
Incluye: Replanteo. Corte de las piezas. Colocación de los paneles. Fijación mecánica de las piezas al soporte. Sellado de juntas y uniones.
No Incluye estructura de soporte ni revestimiento exterior.
Criterio de medición de proyecto: Superficie del faldón medida en verdadera magnitud, según documentación gráfica de Proyecto.
Criterio de medición de obra: Se medirá, en verdadera magnitud, la superficie realmente ejecutada según especificaciones de Proyecto.
Formato de panel: 3000mm*550mm

| Código | Ud | Descripción | Rendimiento | Precio | Importe |
|---|---|---|---|---|---|
| 0500_THplus | m² | Lámina impermeable transpirable Thermochip PLUS | 1.05 | 2.05 | 2.15 |
| 0501-TH050 | m² | Panel sándwich machihembrado en las cuatro caras, Thermochip Roof Plus, TH 10-50 | 1.05 | 30.67 | 32.20 |
| 0101-Tor50 | Ud | Tornillo autorroscante para estructura de madera o metal, de acero galvanizado, de 6 mm de diámetro y 140 mm de longitud. | 7 | 0.13 | 0.91 |
| 0101-Cin01 | m |  | 1 | 1.53 | 1.53 |
| 0101_mo01 | h | Oficial 1ª carpintero. | 0.175 | 21.72 | 3.80 |
| 0101_mo02 | h | Ayudante carpintero. | 0.175 | 20.46 | 3.58 |
| % | % | Costes directos complementarios | 2 % | 44.17 | 0.88 |
|  |  | Total |  |  | 45.05 |

**40TH06TH60** m² Panel Thermochip Bicapa TH/10-60 MH3000*550
Precio: 48.9
Panel sándwich machihembrado en las cuatro caras, Thermochip Bicapa TO 10 - 60 "THERMOCHIP BICAPA", compuesto de: cara exterior con lámina impermeable transpirable incorporada, tablero de OSB de 10 mm de espesor, aislante de espuma de poliestireno extruido, de 60 mm de espesor. Con una resistencia térmica 1,79 m²K/W, transmitancia 0,56 W/m²K, fijado mecánicamente sobre estructura. Incluso tornillos autorroscantes, para fijación a soporte de madera o metal, sellado de juntas.
Incluye: Replanteo. Corte de las piezas. Colocación de los paneles. Fijación mecánica de las piezas al soporte. Sellado de juntas y uniones.
No Incluye estructura de soporte ni revestimiento exterior.
Criterio de medición de proyecto: Superficie del faldón medida en verdadera magnitud, según documentación gráfica de Proyecto.
Criterio de medición de obra: Se medirá, en verdadera magnitud, la superficie realmente ejecutada según especificaciones de Proyecto.
Formato de panel: 3000mm*550mm

| Código | Ud | Descripción | Rendimiento | Precio | Importe |
|---|---|---|---|---|---|
| 0500_THplus | m² | Lámina impermeable transpirable Thermochip PLUS | 1.05 | 2.05 | 2.15 |
| 0501-TH060 | m² | Panel sándwich machihembrado en las cuatro caras, Thermochip Roof Plus, TH 10-60 | 1.05 | 33.99 | 35.69 |
| 0101-Tor60 | Ud | Tornillo autorroscante para estructura de madera o metal, de acero galvanizado, de 6 mm de diámetro y 160 mm de longitud. | 7 | 0.17 | 1.19 |
| 0101-Cin01 | m |  | 1 | 1.53 | 1.53 |
| 0101_mo01 | h | Oficial 1ª carpintero. | 0.175 | 21.72 | 3.80 |
| 0101_mo02 | h | Ayudante carpintero. | 0.175 | 20.46 | 3.58 |
| % | % | Costes directos complementarios | 2 % | 47.94 | 0.96 |
|  |  | Total |  |  | 48.9 |

**40TH06TH80** m² Panel Thermochip Bicapa TH/10-80 MH3000*550
Precio: 56.16
Panel sándwich machihembrado en las cuatro caras, Thermochip Bicapa TO 10 - 80 "THERMOCHIP BICAPA", compuesto de: cara exterior con lámina impermeable transpirable incorporada, tablero de OSB de 10 mm de espesor, aislante de espuma de poliestireno extruido, de 80 mm de espesor. Con una resistencia térmica 2,36 m²K/W, transmitancia 0,42 W/m²K, fijado mecánicamente sobre estructura. Incluso tornillos autorroscantes, para fijación a soporte de madera o metal, sellado de juntas.
Incluye: Replanteo. Corte de las piezas. Colocación de los paneles. Fijación mecánica de las piezas al soporte. Sellado de juntas y uniones.
No Incluye estructura de soporte ni revestimiento exterior.
Criterio de medición de proyecto: Superficie del faldón medida en verdadera magnitud, según documentación gráfica de Proyecto.
Criterio de medición de obra: Se medirá, en verdadera magnitud, la superficie realmente ejecutada según especificaciones de Proyecto.
Formato de panel: 3000mm*550mm

| Código | Ud | Descripción | Rendimiento | Precio | Importe |
|---|---|---|---|---|---|
| 0500_THplus | m² | Lámina impermeable transpirable Thermochip PLUS | 1.05 | 2.05 | 2.15 |
| 0501-TH080 | m² | Panel sándwich machihembrado en las cuatro caras, Thermochip Roof Plus, TH 10-80 | 1.05 | 40.57 | 42.60 |
| 0101-Tor80 | Ud | Tornillo autorroscante para estructura de madera o metal, de acero galvanizado, de 6 mm de diámetro y 180 mm de longitud. | 7 | 0.2 | 1.40 |
| 0101-Cin01 | m |  | 1 | 1.53 | 1.53 |
| 0101_mo01 | h | Oficial 1ª carpintero. | 0.175 | 21.72 | 3.80 |
| 0101_mo02 | h | Ayudante carpintero. | 0.175 | 20.46 | 3.58 |
| % | % | Costes directos complementarios | 2 % | 55.06 | 1.10 |
|  |  | Total |  |  | 56.16 |

**40TH06TH100** m² Panel Thermochip Bicapa TH/10-100 MH3000*550
Precio: 62.82
Panel sándwich machihembrado en las cuatro caras, Thermochip Bicapa TO 10 - 100 "THERMOCHIP BICAPA", compuesto de: cara exterior con lámina impermeable transpirable incorporada, tablero de OSB de 10 mm de espesor, aislante de espuma de poliestireno extruido, de 100 mm de espesor. Con una resistencia térmica 2,78 m²K/W, transmitancia 0,36 W/m²K, fijado mecánicamente sobre estructura. Incluso tornillos autorroscantes, para fijación a soporte de madera o metal, sellado de juntas.
Incluye: Replanteo. Corte de las piezas. Colocación de los paneles. Fijación mecánica de las piezas al soporte. Sellado de juntas y uniones.
No Incluye estructura de soporte ni revestimiento exterior.
Criterio de medición de proyecto: Superficie del faldón medida en verdadera magnitud, según documentación gráfica de Proyecto.
Criterio de medición de obra: Se medirá, en verdadera magnitud, la superficie realmente ejecutada según especificaciones de Proyecto.
Formato de panel: 3000mm*550mm

| Código | Ud | Descripción | Rendimiento | Precio | Importe |
|---|---|---|---|---|---|
| 0500_THplus | m² | Lámina impermeable transpirable Thermochip PLUS | 1.05 | 2.05 | 2.15 |
| 0501-TH100 | m² | Panel sándwich machihembrado en las cuatro caras, Thermochip Roof Plus, TH 10-100 | 1.05 | 46.52 | 48.85 |
| 0101-Tor100 | Ud | Tornillo autorroscante para estructura de madera o metal, de acero galvanizado, de 6 mm de diámetro y 200 mm de longitud. | 7 | 0.24 | 1.68 |
| 0101-Cin01 | m |  | 1 | 1.53 | 1.53 |
| 0101_mo01 | h | Oficial 1ª carpintero. | 0.175 | 21.72 | 3.80 |
| 0101_mo02 | h | Ayudante carpintero. | 0.175 | 20.46 | 3.58 |
| % | % | Costes directos complementarios | 2 % | 61.59 | 1.23 |
|  |  | Total |  |  | 62.82 |

**40TH06TH120** m² Panel Thermochip Bicapa TH/10-120 MH3000*550
Precio: 71.56
Panel sándwich machihembrado en las cuatro caras, Thermochip Bicapa TO 10 - 120 "THERMOCHIP BICAPA", compuesto de: cara exterior con lámina impermeable transpirable incorporada, tablero de OSB de 10 mm de espesor, aislante de espuma de poliestireno extruido, de 120 mm de espesor. Con una resistencia térmica 3,51 m²K/W, transmitancia 0,29 W/m²K, fijado mecánicamente sobre estructura. Incluso tornillos autorroscantes, para fijación a soporte de madera o metal, sellado de juntas.
Incluye: Replanteo. Corte de las piezas. Colocación de los paneles. Fijación mecánica de las piezas al soporte. Sellado de juntas y uniones.
No Incluye estructura de soporte ni revestimiento exterior.
Criterio de medición de proyecto: Superficie del faldón medida en verdadera magnitud, según documentación gráfica de Proyecto.
Criterio de medición de obra: Se medirá, en verdadera magnitud, la superficie realmente ejecutada según especificaciones de Proyecto.
Formato de panel: 3000mm*550mm

| Código | Ud | Descripción | Rendimiento | Precio | Importe |
|---|---|---|---|---|---|
| 0500_THplus | m² | Lámina impermeable transpirable Thermochip PLUS | 1.05 | 2.05 | 2.15 |
| 0501-TH120 | m² | Panel sándwich machihembrado en las cuatro caras, Thermochip Roof Plus, TH 10-120 | 1.05 | 54.35 | 57.07 |
| 0101-Tor120 | Ud | Tornillo autorroscante para estructura de madera o metal, de acero galvanizado, de 6 mm de diámetro y 220 mm de longitud. | 7 | 0.29 | 2.03 |
| 0101-Cin01 | m |  | 1 | 1.53 | 1.53 |
| 0101_mo01 | h | Oficial 1ª carpintero. | 0.175 | 21.72 | 3.80 |
| 0101_mo02 | h | Ayudante carpintero. | 0.175 | 20.46 | 3.58 |
| % | % | Costes directos complementarios | 2 % | 70.16 | 1.40 |
|  |  | Total |  |  | 71.56 |

**40TH06TH140** m² Panel Thermochip Bicapa TH/10-140 MH3000*550
Precio: 80.31
Panel sándwich machihembrado en las cuatro caras, Thermochip Bicapa TO 10 - 140 "THERMOCHIP BICAPA", compuesto de: cara exterior con lámina impermeable transpirable incorporada, tablero de OSB de 10 mm de espesor, aislante de espuma de poliestireno extruido, de 140 mm de espesor. Con una resistencia térmica 4,08 m²K/W, transmitancia 0,25 W/m²K, fijado mecánicamente sobre estructura. Incluso tornillos autorroscantes, para fijación a soporte de madera o metal, sellado de juntas.
Incluye: Replanteo. Corte de las piezas. Colocación de los paneles. Fijación mecánica de las piezas al soporte. Sellado de juntas y uniones.
No Incluye estructura de soporte ni revestimiento exterior.
Criterio de medición de proyecto: Superficie del faldón medida en verdadera magnitud, según documentación gráfica de Proyecto.
Criterio de medición de obra: Se medirá, en verdadera magnitud, la superficie realmente ejecutada según especificaciones de Proyecto.
Formato de panel: 3000mm*550mm

| Código | Ud | Descripción | Rendimiento | Precio | Importe |
|---|---|---|---|---|---|
| 0500_THplus | m² | Lámina impermeable transpirable Thermochip PLUS | 1.05 | 2.05 | 2.15 |
| 0501-TH140 | m² | Panel sándwich machihembrado en las cuatro caras, Thermochip Roof Plus, TH 10-140 | 1.05 | 62.325 | 65.44 |
| 0101-Tor140 | Ud | Tornillo autorroscante para estructura de madera o metal, de acero galvanizado, de 6 mm de diámetro y 240 mm de longitud. | 7 | 0.32 | 2.24 |
| 0101-Cin01 | m |  | 1 | 1.53 | 1.53 |
| 0101_mo01 | h | Oficial 1ª carpintero. | 0.175 | 21.72 | 3.80 |
| 0101_mo02 | h | Ayudante carpintero. | 0.175 | 20.46 | 3.58 |
| % | % | Costes directos complementarios | 2 % | 78.74 | 1.57 |
|  |  | Total |  |  | 80.31 |

**40TH06TH160** m² Panel Thermochip Bicapa TH/10-160 MH3000*550
Precio: 88.86
Panel sándwich machihembrado en las cuatro caras, Thermochip Bicapa TO 10 - 160 "THERMOCHIP BICAPA", compuesto de: cara exterior con lámina impermeable transpirable incorporada, tablero de OSB de 10 mm de espesor, aislante de espuma de poliestireno extruido, de 160 mm de espesor. Con una resistencia térmica 4,65 m²K/W, transmitancia 0,22 W/m²K, fijado mecánicamente sobre estructura. Incluso tornillos autorroscantes, para fijación a soporte de madera o metal, sellado de juntas.
Incluye: Replanteo. Corte de las piezas. Colocación de los paneles. Fijación mecánica de las piezas al soporte. Sellado de juntas y uniones.
No Incluye estructura de soporte ni revestimiento exterior.
Criterio de medición de proyecto: Superficie del faldón medida en verdadera magnitud, según documentación gráfica de Proyecto.
Criterio de medición de obra: Se medirá, en verdadera magnitud, la superficie realmente ejecutada según especificaciones de Proyecto.
Formato de panel: 3000mm*550mm

| Código | Ud | Descripción | Rendimiento | Precio | Importe |
|---|---|---|---|---|---|
| 0500_THplus | m² | Lámina impermeable transpirable Thermochip PLUS | 1.05 | 2.05 | 2.15 |
| 0501-TH160 | m² | Panel sándwich machihembrado en las cuatro caras, Thermochip Roof Plus, TH 10-160 | 1.05 | 70.3 | 73.82 |
| 0101-Tor160 | Ud | Tornillo autorroscante para estructura de madera o metal, de acero galvanizado, de 6 mm de diámetro y 240 mm de longitud. | 7 | 0.32 | 2.24 |
| 0101-Cin01 | m |  | 1 | 1.53 | 1.53 |
| 0101_mo01 | h | Oficial 1ª carpintero. | 0.175 | 21.72 | 3.80 |
| 0101_mo02 | h | Ayudante carpintero. | 0.175 | 20.46 | 3.58 |
| % | % | Costes directos complementarios | 2 % | 87.12 | 1.74 |
|  |  | Total |  |  | 88.86 |

**40TH06TH200** m² Panel Thermochip Bicapa TH/10-200 MH3000*550
Precio: 105.01
Panel sándwich machihembrado en las cuatro caras, Thermochip Bicapa TO 10 - 200 "THERMOCHIP BICAPA", compuesto de: cara exterior con lámina impermeable transpirable incorporada, tablero de OSB de 10 mm de espesor, aislante de espuma de poliestireno extruido, de 200 mm de espesor. Con una resistencia térmica 5,48 m²K/W, transmitancia 0,18 W/m²K, fijado mecánicamente sobre estructura. Incluso tornillos autorroscantes, para fijación a soporte de madera o metal, sellado de juntas.
Incluye: Replanteo. Corte de las piezas. Colocación de los paneles. Fijación mecánica de las piezas al soporte. Sellado de juntas y uniones.
No Incluye estructura de soporte ni revestimiento exterior.
Criterio de medición de proyecto: Superficie del faldón medida en verdadera magnitud, según documentación gráfica de Proyecto.
Criterio de medición de obra: Se medirá, en verdadera magnitud, la superficie realmente ejecutada según especificaciones de Proyecto.
Formato de panel: 3000mm*550mm

| Código | Ud | Descripción | Rendimiento | Precio | Importe |
|---|---|---|---|---|---|
| 0500_THplus | m² | Lámina impermeable transpirable Thermochip PLUS | 1.05 | 2.05 | 2.15 |
| 0501-TH200 | m² | Panel sándwich machihembrado en las cuatro caras, Thermochip Roof Plus, TH 10-200 | 1.05 | 84.51 | 88.74 |
| 0101-Tor200 | Ud | Tornillo autorroscante para estructura de madera o metal, de acero galvanizado, de 6 mm de diámetro y 280 mm de longitud. | 7 | 0.45 | 3.15 |
| 0101-Cin01 | m |  | 1 | 1.53 | 1.53 |
| 0101_mo01 | h | Oficial 1ª carpintero. | 0.175 | 21.72 | 3.80 |
| 0101_mo02 | h | Ayudante carpintero. | 0.175 | 20.46 | 3.58 |
| % | % | Costes directos complementarios | 2 % | 102.95 | 2.06 |
|  |  | Total |  |  | 105.01 |

### 41TH-AGLOMERADO16_2400 Acabado aglomerado hidrófugo 16mm 2400*550

**41TH06TH40b** m² Panel Thermochip Bicapa TH/16-40 MH2400*550
Precio: 43.77
Panel sándwich machihembrado en las cuatro caras, Thermochip Bicapa TO 10 - 40 "THERMOCHIP BICAPA", compuesto de: cara exterior con lámina impermeable transpirable incorporada, tablero de OSB de 10 mm de espesor, aislante de espuma de poliestireno extruido, de 40 mm de espesor. Con una resistencia térmica 1,34 m²K/W, transmitancia 0,75 W/m²K, fijado mecánicamente sobre estructura. Incluso tornillos autorroscantes, para fijación a soporte de madera o metal, sellado de juntas.
Incluye: Replanteo. Corte de las piezas. Colocación de los paneles. Fijación mecánica de las piezas al soporte. Sellado de juntas y uniones.
No Incluye estructura de soporte ni revestimiento exterior.
Criterio de medición de proyecto: Superficie del faldón medida en verdadera magnitud, según documentación gráfica de Proyecto.
Criterio de medición de obra: Se medirá, en verdadera magnitud, la superficie realmente ejecutada según especificaciones de Proyecto.
Formato de panel: 2400mm*550mm

| Código | Ud | Descripción | Rendimiento | Precio | Importe |
|---|---|---|---|---|---|
| 0500_THplus | m² | Lámina impermeable transpirable Thermochip PLUS | 1.05 | 2.05 | 2.15 |
| 0501-TH040b | m² | Panel sándwich machihembrado en las cuatro caras, Thermochip Roof Plus, TH 16-40 (material) | 1.05 | 29.47 | 30.94 |
| 0101-Tor40 | Ud | Tornillo autorroscante para estructura de madera o metal, de acero galvanizado, de 6 mm de diámetro y 120 mm de longitud. | 7 | 0.13 | 0.91 |
| 0101-Cin01 | m |  | 1 | 1.53 | 1.53 |
| 0101_mo01 | h | Oficial 1ª carpintero. | 0.175 | 21.72 | 3.80 |
| 0101_mo02 | h | Ayudante carpintero. | 0.175 | 20.46 | 3.58 |
| % | % | Costes directos complementarios | 2 % | 42.91 | 0.86 |
|  |  | Total |  |  | 43.77 |

**41TH06TH50b** m² Panel Thermochip Bicapa TH/16-50 MH2400*550
Precio: 47.2
Panel sándwich machihembrado en las cuatro caras, Thermochip Bicapa TO 10 - 50 "THERMOCHIP BICAPA", compuesto de: cara exterior con lámina impermeable transpirable incorporada, tablero de OSB de 10 mm de espesor, aislante de espuma de poliestireno extruido, de 50 mm de espesor. Con una resistencia térmica 1,64 m²K/W, transmitancia 0,61 W/m²K, fijado mecánicamente sobre estructura. Incluso tornillos autorroscantes, para fijación a soporte de madera o metal, sellado de juntas.
Incluye: Replanteo. Corte de las piezas. Colocación de los paneles. Fijación mecánica de las piezas al soporte. Sellado de juntas y uniones.
No Incluye estructura de soporte ni revestimiento exterior.
Criterio de medición de proyecto: Superficie del faldón medida en verdadera magnitud, según documentación gráfica de Proyecto.
Criterio de medición de obra: Se medirá, en verdadera magnitud, la superficie realmente ejecutada según especificaciones de Proyecto.
Formato de panel: 2400mm*550mm

| Código | Ud | Descripción | Rendimiento | Precio | Importe |
|---|---|---|---|---|---|
| 0500_THplus | m² | Lámina impermeable transpirable Thermochip PLUS | 1.05 | 2.05 | 2.15 |
| 0501-TH050b | m² | Panel sándwich machihembrado en las cuatro caras, Thermochip Roof Plus, TH 16-50 (material) | 1.05 | 32.67 | 34.30 |
| 0101-Tor50 | Ud | Tornillo autorroscante para estructura de madera o metal, de acero galvanizado, de 6 mm de diámetro y 140 mm de longitud. | 7 | 0.13 | 0.91 |
| 0101-Cin01 | m |  | 1 | 1.53 | 1.53 |
| 0101_mo01 | h | Oficial 1ª carpintero. | 0.175 | 21.72 | 3.80 |
| 0101_mo02 | h | Ayudante carpintero. | 0.175 | 20.46 | 3.58 |
| % | % | Costes directos complementarios | 2 % | 46.27 | 0.93 |
|  |  | Total |  |  | 47.2 |

**41TH06TH60b** m² Panel Thermochip Bicapa TH/16-60 MH2400*550
Precio: 51.04
Panel sándwich machihembrado en las cuatro caras, Thermochip Bicapa TO 10 - 60 "THERMOCHIP BICAPA", compuesto de: cara exterior con lámina impermeable transpirable incorporada, tablero de OSB de 10 mm de espesor, aislante de espuma de poliestireno extruido, de 60 mm de espesor. Con una resistencia térmica 1,84 m²K/W, transmitancia 0,54 W/m²K, fijado mecánicamente sobre estructura. Incluso tornillos autorroscantes, para fijación a soporte de madera o metal, sellado de juntas.
Incluye: Replanteo. Corte de las piezas. Colocación de los paneles. Fijación mecánica de las piezas al soporte. Sellado de juntas y uniones.
No Incluye estructura de soporte ni revestimiento exterior.
Criterio de medición de proyecto: Superficie del faldón medida en verdadera magnitud, según documentación gráfica de Proyecto.
Criterio de medición de obra: Se medirá, en verdadera magnitud, la superficie realmente ejecutada según especificaciones de Proyecto.
Formato de panel: 2400mm*550mm

| Código | Ud | Descripción | Rendimiento | Precio | Importe |
|---|---|---|---|---|---|
| 0500_THplus | m² | Lámina impermeable transpirable Thermochip PLUS | 1.05 | 2.05 | 2.15 |
| 0501-TH060b | m² | Panel sándwich machihembrado en las cuatro caras, Thermochip Roof Plus, TH 16-60 (material) | 1.05 | 35.99 | 37.79 |
| 0101-Tor60 | Ud | Tornillo autorroscante para estructura de madera o metal, de acero galvanizado, de 6 mm de diámetro y 160 mm de longitud. | 7 | 0.17 | 1.19 |
| 0101-Cin01 | m |  | 1 | 1.53 | 1.53 |
| 0101_mo01 | h | Oficial 1ª carpintero. | 0.175 | 21.72 | 3.80 |
| 0101_mo02 | h | Ayudante carpintero. | 0.175 | 20.46 | 3.58 |
| % | % | Costes directos complementarios | 2 % | 50.04 | 1.00 |
|  |  | Total |  |  | 51.04 |

**41TH06TH80b** m² Panel Thermochip Bicapa TH/16-80 MH2400*550
Precio: 58.3
Panel sándwich machihembrado en las cuatro caras, Thermochip Bicapa TO 10 - 80 "THERMOCHIP BICAPA", compuesto de: cara exterior con lámina impermeable transpirable incorporada, tablero de OSB de 10 mm de espesor, aislante de espuma de poliestireno extruido, de 80 mm de espesor. Con una resistencia térmica 2,41 m²K/W, transmitancia 0,42 W/m²K, fijado mecánicamente sobre estructura. Incluso tornillos autorroscantes, para fijación a soporte de madera o metal, sellado de juntas.
Incluye: Replanteo. Corte de las piezas. Colocación de los paneles. Fijación mecánica de las piezas al soporte. Sellado de juntas y uniones.
No Incluye estructura de soporte ni revestimiento exterior.
Criterio de medición de proyecto: Superficie del faldón medida en verdadera magnitud, según documentación gráfica de Proyecto.
Criterio de medición de obra: Se medirá, en verdadera magnitud, la superficie realmente ejecutada según especificaciones de Proyecto.
Formato de panel: 2400mm*550mm

| Código | Ud | Descripción | Rendimiento | Precio | Importe |
|---|---|---|---|---|---|
| 0500_THplus | m² | Lámina impermeable transpirable Thermochip PLUS | 1.05 | 2.05 | 2.15 |
| 0501-TH080b | m² | Panel sándwich machihembrado en las cuatro caras, Thermochip Roof Plus, TH 16-80 (material) | 1.05 | 42.57 | 44.70 |
| 0101-Tor80 | Ud | Tornillo autorroscante para estructura de madera o metal, de acero galvanizado, de 6 mm de diámetro y 180 mm de longitud. | 7 | 0.2 | 1.40 |
| 0101-Cin01 | m |  | 1 | 1.53 | 1.53 |
| 0101_mo01 | h | Oficial 1ª carpintero. | 0.175 | 21.72 | 3.80 |
| 0101_mo02 | h | Ayudante carpintero. | 0.175 | 20.46 | 3.58 |
| % | % | Costes directos complementarios | 2 % | 57.16 | 1.14 |
|  |  | Total |  |  | 58.3 |

**41TH06TH100b** m² Panel Thermochip Bicapa TH/16-100 MH2400*550
Precio: 64.96
Panel sándwich machihembrado en las cuatro caras, Thermochip Bicapa TO 10 - 100 "THERMOCHIP BICAPA", compuesto de: cara exterior con lámina impermeable transpirable incorporada, tablero de OSB de 10 mm de espesor, aislante de espuma de poliestireno extruido, de 100 mm de espesor. Con una resistencia térmica 2,83 m²K/W, transmitancia 0,35 W/m²K, fijado mecánicamente sobre estructura. Incluso tornillos autorroscantes, para fijación a soporte de madera o metal, sellado de juntas.
Incluye: Replanteo. Corte de las piezas. Colocación de los paneles. Fijación mecánica de las piezas al soporte. Sellado de juntas y uniones.
No Incluye estructura de soporte ni revestimiento exterior.
Criterio de medición de proyecto: Superficie del faldón medida en verdadera magnitud, según documentación gráfica de Proyecto.
Criterio de medición de obra: Se medirá, en verdadera magnitud, la superficie realmente ejecutada según especificaciones de Proyecto.
Formato de panel: 2400mm*550mm

| Código | Ud | Descripción | Rendimiento | Precio | Importe |
|---|---|---|---|---|---|
| 0500_THplus | m² | Lámina impermeable transpirable Thermochip PLUS | 1.05 | 2.05 | 2.15 |
| 0501-TH100b | m² | Panel sándwich machihembrado en las cuatro caras, Thermochip Roof Plus, TH 16-100 (material) | 1.05 | 48.52 | 50.95 |
| 0101-Tor100 | Ud | Tornillo autorroscante para estructura de madera o metal, de acero galvanizado, de 6 mm de diámetro y 200 mm de longitud. | 7 | 0.24 | 1.68 |
| 0101-Cin01 | m |  | 1 | 1.53 | 1.53 |
| 0101_mo01 | h | Oficial 1ª carpintero. | 0.175 | 21.72 | 3.80 |
| 0101_mo02 | h | Ayudante carpintero. | 0.175 | 20.46 | 3.58 |
| % | % | Costes directos complementarios | 2 % | 63.69 | 1.27 |
|  |  | Total |  |  | 64.96 |

**41TH06TH120b** m² Panel Thermochip Bicapa TH/16-120 MH2400*550
Precio: 73.7
Panel sándwich machihembrado en las cuatro caras, Thermochip Bicapa TO 10 - 120 "THERMOCHIP BICAPA", compuesto de: cara exterior con lámina impermeable transpirable incorporada, tablero de OSB de 10 mm de espesor, aislante de espuma de poliestireno extruido, de 120 mm de espesor. Con una resistencia térmica 3,55 m²K/W, transmitancia 0,28 W/m²K, fijado mecánicamente sobre estructura. Incluso tornillos autorroscantes, para fijación a soporte de madera o metal, sellado de juntas.
Incluye: Replanteo. Corte de las piezas. Colocación de los paneles. Fijación mecánica de las piezas al soporte. Sellado de juntas y uniones.
No Incluye estructura de soporte ni revestimiento exterior.
Criterio de medición de proyecto: Superficie del faldón medida en verdadera magnitud, según documentación gráfica de Proyecto.
Criterio de medición de obra: Se medirá, en verdadera magnitud, la superficie realmente ejecutada según especificaciones de Proyecto.
Formato de panel: 2400mm*550mm

| Código | Ud | Descripción | Rendimiento | Precio | Importe |
|---|---|---|---|---|---|
| 0500_THplus | m² | Lámina impermeable transpirable Thermochip PLUS | 1.05 | 2.05 | 2.15 |
| 0501-TH120b | m² | Panel sándwich machihembrado en las cuatro caras, Thermochip Roof Plus, TH 16-120 (material) | 1.05 | 56.34 | 59.16 |
| 0101-Tor120 | Ud | Tornillo autorroscante para estructura de madera o metal, de acero galvanizado, de 6 mm de diámetro y 220 mm de longitud. | 7 | 0.29 | 2.03 |
| 0101-Cin01 | m |  | 1 | 1.53 | 1.53 |
| 0101_mo01 | h | Oficial 1ª carpintero. | 0.175 | 21.72 | 3.80 |
| 0101_mo02 | h | Ayudante carpintero. | 0.175 | 20.46 | 3.58 |
| % | % | Costes directos complementarios | 2 % | 72.25 | 1.45 |
|  |  | Total |  |  | 73.7 |

**41TH06TH140b** m² Panel Thermochip Bicapa TH/16-140 MH2400*550
Precio: 82.45
Panel sándwich machihembrado en las cuatro caras, Thermochip Bicapa TO 10 - 140 "THERMOCHIP BICAPA", compuesto de: cara exterior con lámina impermeable transpirable incorporada, tablero de OSB de 10 mm de espesor, aislante de espuma de poliestireno extruido, de 140 mm de espesor. Con una resistencia térmica 4,12 m²K/W, transmitancia 0,24 W/m²K, fijado mecánicamente sobre estructura. Incluso tornillos autorroscantes, para fijación a soporte de madera o metal, sellado de juntas.
Incluye: Replanteo. Corte de las piezas. Colocación de los paneles. Fijación mecánica de las piezas al soporte. Sellado de juntas y uniones.
No Incluye estructura de soporte ni revestimiento exterior.
Criterio de medición de proyecto: Superficie del faldón medida en verdadera magnitud, según documentación gráfica de Proyecto.
Criterio de medición de obra: Se medirá, en verdadera magnitud, la superficie realmente ejecutada según especificaciones de Proyecto.
Formato de panel: 2400mm*550mm

| Código | Ud | Descripción | Rendimiento | Precio | Importe |
|---|---|---|---|---|---|
| 0500_THplus | m² | Lámina impermeable transpirable Thermochip PLUS | 1.05 | 2.05 | 2.15 |
| 0501-TH140b | m² | Panel sándwich machihembrado en las cuatro caras, Thermochip Roof Plus, TH 16-140 (material) | 1.05 | 64.315 | 67.53 |
| 0101-Tor140 | Ud | Tornillo autorroscante para estructura de madera o metal, de acero galvanizado, de 6 mm de diámetro y 240 mm de longitud. | 7 | 0.32 | 2.24 |
| 0101-Cin01 | m |  | 1 | 1.53 | 1.53 |
| 0101_mo01 | h | Oficial 1ª carpintero. | 0.175 | 21.72 | 3.80 |
| 0101_mo02 | h | Ayudante carpintero. | 0.175 | 20.46 | 3.58 |
| % | % | Costes directos complementarios | 2 % | 80.83 | 1.62 |
|  |  | Total |  |  | 82.45 |

**41TH06TH160b** m² Panel Thermochip Bicapa TH/16-160 MH2400*550
Precio: 90.98
Panel sándwich machihembrado en las cuatro caras, Thermochip Bicapa TO 10 - 160 "THERMOCHIP BICAPA", compuesto de: cara exterior con lámina impermeable transpirable incorporada, tablero de OSB de 10 mm de espesor, aislante de espuma de poliestireno extruido, de 160 mm de espesor. Con una resistencia térmica 4,69 m²K/W, transmitancia 0,21 W/m²K, fijado mecánicamente sobre estructura. Incluso tornillos autorroscantes, para fijación a soporte de madera o metal, sellado de juntas.
Incluye: Replanteo. Corte de las piezas. Colocación de los paneles. Fijación mecánica de las piezas al soporte. Sellado de juntas y uniones.
No Incluye estructura de soporte ni revestimiento exterior.
Criterio de medición de proyecto: Superficie del faldón medida en verdadera magnitud, según documentación gráfica de Proyecto.
Criterio de medición de obra: Se medirá, en verdadera magnitud, la superficie realmente ejecutada según especificaciones de Proyecto.
Formato de panel: 2400mm*550mm

| Código | Ud | Descripción | Rendimiento | Precio | Importe |
|---|---|---|---|---|---|
| 0500_THplus | m² | Lámina impermeable transpirable Thermochip PLUS | 1.05 | 2.05 | 2.15 |
| 0501-TH160b | m² | Panel sándwich machihembrado en las cuatro caras, Thermochip Roof Plus, TH 16-160 (material) | 1.05 | 72.29 | 75.90 |
| 0101-Tor160 | Ud | Tornillo autorroscante para estructura de madera o metal, de acero galvanizado, de 6 mm de diámetro y 240 mm de longitud. | 7 | 0.32 | 2.24 |
| 0101-Cin01 | m |  | 1 | 1.53 | 1.53 |
| 0101_mo01 | h | Oficial 1ª carpintero. | 0.175 | 21.72 | 3.80 |
| 0101_mo02 | h | Ayudante carpintero. | 0.175 | 20.46 | 3.58 |
| % | % | Costes directos complementarios | 2 % | 89.20 | 1.78 |
|  |  | Total |  |  | 90.98 |

**41TH06TH200b** m² Panel Thermochip Bicapa TH/16-200 MH2400*550
Precio: 107.14
Panel sándwich machihembrado en las cuatro caras, Thermochip Bicapa TO 10 - 200 "THERMOCHIP BICAPA", compuesto de: cara exterior con lámina impermeable transpirable incorporada, tablero de OSB de 10 mm de espesor, aislante de espuma de poliestireno extruido, de 200 mm de espesor. Con una resistencia térmica 5,53 m²K/W, transmitancia 0,18 W/m²K, fijado mecánicamente sobre estructura. Incluso tornillos autorroscantes, para fijación a soporte de madera o metal, sellado de juntas.
Incluye: Replanteo. Corte de las piezas. Colocación de los paneles. Fijación mecánica de las piezas al soporte. Sellado de juntas y uniones.
No Incluye estructura de soporte ni revestimiento exterior.
Criterio de medición de proyecto: Superficie del faldón medida en verdadera magnitud, según documentación gráfica de Proyecto.
Criterio de medición de obra: Se medirá, en verdadera magnitud, la superficie realmente ejecutada según especificaciones de Proyecto.
Formato de panel: 2400mm*550mm

| Código | Ud | Descripción | Rendimiento | Precio | Importe |
|---|---|---|---|---|---|
| 0500_THplus | m² | Lámina impermeable transpirable Thermochip PLUS | 1.05 | 2.05 | 2.15 |
| 0501-TH200b | m² | Panel sándwich machihembrado en las cuatro caras, Thermochip Roof Plus, TH 16-200 (material) | 1.05 | 86.5 | 90.83 |
| 0101-Tor200 | Ud | Tornillo autorroscante para estructura de madera o metal, de acero galvanizado, de 6 mm de diámetro y 280 mm de longitud. | 7 | 0.45 | 3.15 |
| 0101-Cin01 | m |  | 1 | 1.53 | 1.53 |
| 0101_mo01 | h | Oficial 1ª carpintero. | 0.175 | 21.72 | 3.80 |
| 0101_mo02 | h | Ayudante carpintero. | 0.175 | 20.46 | 3.58 |
| % | % | Costes directos complementarios | 2 % | 105.04 | 2.10 |
|  |  | Total |  |  | 107.14 |

### 42TH-AGLOMERADO16_3000 Acabado aglomerado hidrófugo 16mm 3000*550

**42TH06TH40b** m² Panel Thermochip Bicapa TH/16-40 MH3000*550
Precio: 43.77
Panel sándwich machihembrado en las cuatro caras, Thermochip Bicapa TO 10 - 40 "THERMOCHIP BICAPA", compuesto de: cara exterior con lámina impermeable transpirable incorporada, tablero de OSB de 10 mm de espesor, aislante de espuma de poliestireno extruido, de 40 mm de espesor. Con una resistencia térmica 1,34 m²K/W, transmitancia 0,75 W/m²K, fijado mecánicamente sobre estructura. Incluso tornillos autorroscantes, para fijación a soporte de madera o metal, sellado de juntas.
Incluye: Replanteo. Corte de las piezas. Colocación de los paneles. Fijación mecánica de las piezas al soporte. Sellado de juntas y uniones.
No Incluye estructura de soporte ni revestimiento exterior.
Criterio de medición de proyecto: Superficie del faldón medida en verdadera magnitud, según documentación gráfica de Proyecto.
Criterio de medición de obra: Se medirá, en verdadera magnitud, la superficie realmente ejecutada según especificaciones de Proyecto.
Formato de panel: 3000mm*550mm

| Código | Ud | Descripción | Rendimiento | Precio | Importe |
|---|---|---|---|---|---|
| 0500_THplus | m² | Lámina impermeable transpirable Thermochip PLUS | 1.05 | 2.05 | 2.15 |
| 0501-TH040b | m² | Panel sándwich machihembrado en las cuatro caras, Thermochip Roof Plus, TH 16-40 | 1.05 | 29.47 | 30.94 |
| 0101-Tor40 | Ud | Tornillo autorroscante para estructura de madera o metal, de acero galvanizado, de 6 mm de diámetro y 120 mm de longitud. | 7 | 0.13 | 0.91 |
| 0101-Cin01 | m |  | 1 | 1.53 | 1.53 |
| 0101_mo01 | h | Oficial 1ª carpintero. | 0.175 | 21.72 | 3.80 |
| 0101_mo02 | h | Ayudante carpintero. | 0.175 | 20.46 | 3.58 |
| % | % | Costes directos complementarios | 2 % | 42.91 | 0.86 |
|  |  | Total |  |  | 43.77 |

**42TH06TH50b** m² Panel Thermochip Bicapa TH/16-50 MH3000*550
Precio: 47.2
Panel sándwich machihembrado en las cuatro caras, Thermochip Bicapa TO 10 - 50 "THERMOCHIP BICAPA", compuesto de: cara exterior con lámina impermeable transpirable incorporada, tablero de OSB de 10 mm de espesor, aislante de espuma de poliestireno extruido, de 50 mm de espesor. Con una resistencia térmica 1,64 m²K/W, transmitancia 0,61 W/m²K, fijado mecánicamente sobre estructura. Incluso tornillos autorroscantes, para fijación a soporte de madera o metal, sellado de juntas.
Incluye: Replanteo. Corte de las piezas. Colocación de los paneles. Fijación mecánica de las piezas al soporte. Sellado de juntas y uniones.
No Incluye estructura de soporte ni revestimiento exterior.
Criterio de medición de proyecto: Superficie del faldón medida en verdadera magnitud, según documentación gráfica de Proyecto.
Criterio de medición de obra: Se medirá, en verdadera magnitud, la superficie realmente ejecutada según especificaciones de Proyecto.
Formato de panel: 3000mm*550mm

| Código | Ud | Descripción | Rendimiento | Precio | Importe |
|---|---|---|---|---|---|
| 0500_THplus | m² | Lámina impermeable transpirable Thermochip PLUS | 1.05 | 2.05 | 2.15 |
| 0501-TH050b | m² | Panel sándwich machihembrado en las cuatro caras, Thermochip Roof Plus, TH 16-50 | 1.05 | 32.67 | 34.30 |
| 0101-Tor50 | Ud | Tornillo autorroscante para estructura de madera o metal, de acero galvanizado, de 6 mm de diámetro y 140 mm de longitud. | 7 | 0.13 | 0.91 |
| 0101-Cin01 | m |  | 1 | 1.53 | 1.53 |
| 0101_mo01 | h | Oficial 1ª carpintero. | 0.175 | 21.72 | 3.80 |
| 0101_mo02 | h | Ayudante carpintero. | 0.175 | 20.46 | 3.58 |
| % | % | Costes directos complementarios | 2 % | 46.27 | 0.93 |
|  |  | Total |  |  | 47.2 |

**42TH06TH60b** m² Panel Thermochip Bicapa TH/16-60 MH3000*550
Precio: 51.04
Panel sándwich machihembrado en las cuatro caras, Thermochip Bicapa TO 10 - 60 "THERMOCHIP BICAPA", compuesto de: cara exterior con lámina impermeable transpirable incorporada, tablero de OSB de 10 mm de espesor, aislante de espuma de poliestireno extruido, de 60 mm de espesor. Con una resistencia térmica 1,84 m²K/W, transmitancia 0,54 W/m²K, fijado mecánicamente sobre estructura. Incluso tornillos autorroscantes, para fijación a soporte de madera o metal, sellado de juntas.
Incluye: Replanteo. Corte de las piezas. Colocación de los paneles. Fijación mecánica de las piezas al soporte. Sellado de juntas y uniones.
No Incluye estructura de soporte ni revestimiento exterior.
Criterio de medición de proyecto: Superficie del faldón medida en verdadera magnitud, según documentación gráfica de Proyecto.
Criterio de medición de obra: Se medirá, en verdadera magnitud, la superficie realmente ejecutada según especificaciones de Proyecto.
Formato de panel: 3000mm*550mm

| Código | Ud | Descripción | Rendimiento | Precio | Importe |
|---|---|---|---|---|---|
| 0500_THplus | m² | Lámina impermeable transpirable Thermochip PLUS | 1.05 | 2.05 | 2.15 |
| 0501-TH060b | m² | Panel sándwich machihembrado en las cuatro caras, Thermochip Roof Plus, TH 16-60 | 1.05 | 35.99 | 37.79 |
| 0101-Tor60 | Ud | Tornillo autorroscante para estructura de madera o metal, de acero galvanizado, de 6 mm de diámetro y 160 mm de longitud. | 7 | 0.17 | 1.19 |
| 0101-Cin01 | m |  | 1 | 1.53 | 1.53 |
| 0101_mo01 | h | Oficial 1ª carpintero. | 0.175 | 21.72 | 3.80 |
| 0101_mo02 | h | Ayudante carpintero. | 0.175 | 20.46 | 3.58 |
| % | % | Costes directos complementarios | 2 % | 50.04 | 1.00 |
|  |  | Total |  |  | 51.04 |

**42TH06TH80b** m² Panel Thermochip Bicapa TH/16-80 MH3000*550
Precio: 58.3
Panel sándwich machihembrado en las cuatro caras, Thermochip Bicapa TO 10 - 80 "THERMOCHIP BICAPA", compuesto de: cara exterior con lámina impermeable transpirable incorporada, tablero de OSB de 10 mm de espesor, aislante de espuma de poliestireno extruido, de 80 mm de espesor. Con una resistencia térmica 2,41 m²K/W, transmitancia 0,42 W/m²K, fijado mecánicamente sobre estructura. Incluso tornillos autorroscantes, para fijación a soporte de madera o metal, sellado de juntas.
Incluye: Replanteo. Corte de las piezas. Colocación de los paneles. Fijación mecánica de las piezas al soporte. Sellado de juntas y uniones.
No Incluye estructura de soporte ni revestimiento exterior.
Criterio de medición de proyecto: Superficie del faldón medida en verdadera magnitud, según documentación gráfica de Proyecto.
Criterio de medición de obra: Se medirá, en verdadera magnitud, la superficie realmente ejecutada según especificaciones de Proyecto.
Formato de panel: 3000mm*550mm

| Código | Ud | Descripción | Rendimiento | Precio | Importe |
|---|---|---|---|---|---|
| 0500_THplus | m² | Lámina impermeable transpirable Thermochip PLUS | 1.05 | 2.05 | 2.15 |
| 0501-TH080b | m² | Panel sándwich machihembrado en las cuatro caras, Thermochip Roof Plus, TH 16-80 | 1.05 | 42.57 | 44.70 |
| 0101-Tor80 | Ud | Tornillo autorroscante para estructura de madera o metal, de acero galvanizado, de 6 mm de diámetro y 180 mm de longitud. | 7 | 0.2 | 1.40 |
| 0101-Cin01 | m |  | 1 | 1.53 | 1.53 |
| 0101_mo01 | h | Oficial 1ª carpintero. | 0.175 | 21.72 | 3.80 |
| 0101_mo02 | h | Ayudante carpintero. | 0.175 | 20.46 | 3.58 |
| % | % | Costes directos complementarios | 2 % | 57.16 | 1.14 |
|  |  | Total |  |  | 58.3 |

**42TH06TH100b** m² Panel Thermochip Bicapa TH/16-100 MH3000*550
Precio: 64.96
Panel sándwich machihembrado en las cuatro caras, Thermochip Bicapa TO 10 - 100 "THERMOCHIP BICAPA", compuesto de: cara exterior con lámina impermeable transpirable incorporada, tablero de OSB de 10 mm de espesor, aislante de espuma de poliestireno extruido, de 100 mm de espesor. Con una resistencia térmica 2,83 m²K/W, transmitancia 0,35 W/m²K, fijado mecánicamente sobre estructura. Incluso tornillos autorroscantes, para fijación a soporte de madera o metal, sellado de juntas.
Incluye: Replanteo. Corte de las piezas. Colocación de los paneles. Fijación mecánica de las piezas al soporte. Sellado de juntas y uniones.
No Incluye estructura de soporte ni revestimiento exterior.
Criterio de medición de proyecto: Superficie del faldón medida en verdadera magnitud, según documentación gráfica de Proyecto.
Criterio de medición de obra: Se medirá, en verdadera magnitud, la superficie realmente ejecutada según especificaciones de Proyecto.
Formato de panel: 3000mm*550mm

| Código | Ud | Descripción | Rendimiento | Precio | Importe |
|---|---|---|---|---|---|
| 0500_THplus | m² | Lámina impermeable transpirable Thermochip PLUS | 1.05 | 2.05 | 2.15 |
| 0501-TH100b | m² | Panel sándwich machihembrado en las cuatro caras, Thermochip Roof Plus, TH 16-100 | 1.05 | 48.52 | 50.95 |
| 0101-Tor100 | Ud | Tornillo autorroscante para estructura de madera o metal, de acero galvanizado, de 6 mm de diámetro y 200 mm de longitud. | 7 | 0.24 | 1.68 |
| 0101-Cin01 | m |  | 1 | 1.53 | 1.53 |
| 0101_mo01 | h | Oficial 1ª carpintero. | 0.175 | 21.72 | 3.80 |
| 0101_mo02 | h | Ayudante carpintero. | 0.175 | 20.46 | 3.58 |
| % | % | Costes directos complementarios | 2 % | 63.69 | 1.27 |
|  |  | Total |  |  | 64.96 |

**42TH06TH120b** m² Panel Thermochip Bicapa TH/16-120 MH3000*550
Precio: 73.7
Panel sándwich machihembrado en las cuatro caras, Thermochip Bicapa TO 10 - 120 "THERMOCHIP BICAPA", compuesto de: cara exterior con lámina impermeable transpirable incorporada, tablero de OSB de 10 mm de espesor, aislante de espuma de poliestireno extruido, de 120 mm de espesor. Con una resistencia térmica 3,55 m²K/W, transmitancia 0,28 W/m²K, fijado mecánicamente sobre estructura. Incluso tornillos autorroscantes, para fijación a soporte de madera o metal, sellado de juntas.
Incluye: Replanteo. Corte de las piezas. Colocación de los paneles. Fijación mecánica de las piezas al soporte. Sellado de juntas y uniones.
No Incluye estructura de soporte ni revestimiento exterior.
Criterio de medición de proyecto: Superficie del faldón medida en verdadera magnitud, según documentación gráfica de Proyecto.
Criterio de medición de obra: Se medirá, en verdadera magnitud, la superficie realmente ejecutada según especificaciones de Proyecto.
Formato de panel: 3000mm*550mm

| Código | Ud | Descripción | Rendimiento | Precio | Importe |
|---|---|---|---|---|---|
| 0500_THplus | m² | Lámina impermeable transpirable Thermochip PLUS | 1.05 | 2.05 | 2.15 |
| 0501-TH120b | m² | Panel sándwich machihembrado en las cuatro caras, Thermochip Roof Plus, TH 16-120 | 1.05 | 56.34 | 59.16 |
| 0101-Tor120 | Ud | Tornillo autorroscante para estructura de madera o metal, de acero galvanizado, de 6 mm de diámetro y 220 mm de longitud. | 7 | 0.29 | 2.03 |
| 0101-Cin01 | m |  | 1 | 1.53 | 1.53 |
| 0101_mo01 | h | Oficial 1ª carpintero. | 0.175 | 21.72 | 3.80 |
| 0101_mo02 | h | Ayudante carpintero. | 0.175 | 20.46 | 3.58 |
| % | % | Costes directos complementarios | 2 % | 72.25 | 1.45 |
|  |  | Total |  |  | 73.7 |

**42TH06TH140b** m² Panel Thermochip Bicapa TH/16-140 MH3000*550
Precio: 82.45
Panel sándwich machihembrado en las cuatro caras, Thermochip Bicapa TO 10 - 140 "THERMOCHIP BICAPA", compuesto de: cara exterior con lámina impermeable transpirable incorporada, tablero de OSB de 10 mm de espesor, aislante de espuma de poliestireno extruido, de 140 mm de espesor. Con una resistencia térmica 4,12 m²K/W, transmitancia 0,24 W/m²K, fijado mecánicamente sobre estructura. Incluso tornillos autorroscantes, para fijación a soporte de madera o metal, sellado de juntas.
Incluye: Replanteo. Corte de las piezas. Colocación de los paneles. Fijación mecánica de las piezas al soporte. Sellado de juntas y uniones.
No Incluye estructura de soporte ni revestimiento exterior.
Criterio de medición de proyecto: Superficie del faldón medida en verdadera magnitud, según documentación gráfica de Proyecto.
Criterio de medición de obra: Se medirá, en verdadera magnitud, la superficie realmente ejecutada según especificaciones de Proyecto.
Formato de panel: 3000mm*550mm

| Código | Ud | Descripción | Rendimiento | Precio | Importe |
|---|---|---|---|---|---|
| 0500_THplus | m² | Lámina impermeable transpirable Thermochip PLUS | 1.05 | 2.05 | 2.15 |
| 0501-TH140b | m² | Panel sándwich machihembrado en las cuatro caras, Thermochip Roof Plus, TH 16-140 | 1.05 | 64.315 | 67.53 |
| 0101-Tor140 | Ud | Tornillo autorroscante para estructura de madera o metal, de acero galvanizado, de 6 mm de diámetro y 240 mm de longitud. | 7 | 0.32 | 2.24 |
| 0101-Cin01 | m |  | 1 | 1.53 | 1.53 |
| 0101_mo01 | h | Oficial 1ª carpintero. | 0.175 | 21.72 | 3.80 |
| 0101_mo02 | h | Ayudante carpintero. | 0.175 | 20.46 | 3.58 |
| % | % | Costes directos complementarios | 2 % | 80.83 | 1.62 |
|  |  | Total |  |  | 82.45 |

**42TH06TH160b** m² Panel Thermochip Bicapa TH/16-160 MH3000*550
Precio: 90.98
Panel sándwich machihembrado en las cuatro caras, Thermochip Bicapa TO 10 - 160 "THERMOCHIP BICAPA", compuesto de: cara exterior con lámina impermeable transpirable incorporada, tablero de OSB de 10 mm de espesor, aislante de espuma de poliestireno extruido, de 160 mm de espesor. Con una resistencia térmica 4,69 m²K/W, transmitancia 0,21 W/m²K, fijado mecánicamente sobre estructura. Incluso tornillos autorroscantes, para fijación a soporte de madera o metal, sellado de juntas.
Incluye: Replanteo. Corte de las piezas. Colocación de los paneles. Fijación mecánica de las piezas al soporte. Sellado de juntas y uniones.
No Incluye estructura de soporte ni revestimiento exterior.
Criterio de medición de proyecto: Superficie del faldón medida en verdadera magnitud, según documentación gráfica de Proyecto.
Criterio de medición de obra: Se medirá, en verdadera magnitud, la superficie realmente ejecutada según especificaciones de Proyecto.
Formato de panel: 3000mm*550mm

| Código | Ud | Descripción | Rendimiento | Precio | Importe |
|---|---|---|---|---|---|
| 0500_THplus | m² | Lámina impermeable transpirable Thermochip PLUS | 1.05 | 2.05 | 2.15 |
| 0501-TH160b | m² | Panel sándwich machihembrado en las cuatro caras, Thermochip Roof Plus, TH 16-160 | 1.05 | 72.29 | 75.90 |
| 0101-Tor160 | Ud | Tornillo autorroscante para estructura de madera o metal, de acero galvanizado, de 6 mm de diámetro y 240 mm de longitud. | 7 | 0.32 | 2.24 |
| 0101-Cin01 | m |  | 1 | 1.53 | 1.53 |
| 0101_mo01 | h | Oficial 1ª carpintero. | 0.175 | 21.72 | 3.80 |
| 0101_mo02 | h | Ayudante carpintero. | 0.175 | 20.46 | 3.58 |
| % | % | Costes directos complementarios | 2 % | 89.20 | 1.78 |
|  |  | Total |  |  | 90.98 |

**42TH06TH200b** m² Panel Thermochip Bicapa TH/16-200 MH3000*550
Precio: 107.14
Panel sándwich machihembrado en las cuatro caras, Thermochip Bicapa TO 10 - 200 "THERMOCHIP BICAPA", compuesto de: cara exterior con lámina impermeable transpirable incorporada, tablero de OSB de 10 mm de espesor, aislante de espuma de poliestireno extruido, de 200 mm de espesor. Con una resistencia térmica 5,53 m²K/W, transmitancia 0,18 W/m²K, fijado mecánicamente sobre estructura. Incluso tornillos autorroscantes, para fijación a soporte de madera o metal, sellado de juntas.
Incluye: Replanteo. Corte de las piezas. Colocación de los paneles. Fijación mecánica de las piezas al soporte. Sellado de juntas y uniones.
No Incluye estructura de soporte ni revestimiento exterior.
Criterio de medición de proyecto: Superficie del faldón medida en verdadera magnitud, según documentación gráfica de Proyecto.
Criterio de medición de obra: Se medirá, en verdadera magnitud, la superficie realmente ejecutada según especificaciones de Proyecto.
Formato de panel: 3000mm*550mm

| Código | Ud | Descripción | Rendimiento | Precio | Importe |
|---|---|---|---|---|---|
| 0500_THplus | m² | Lámina impermeable transpirable Thermochip PLUS | 1.05 | 2.05 | 2.15 |
| 0501-TH200b | m² | Panel sándwich machihembrado en las cuatro caras, Thermochip Roof Plus, TH 16-200 | 1.05 | 86.5 | 90.83 |
| 0101-Tor200 | Ud | Tornillo autorroscante para estructura de madera o metal, de acero galvanizado, de 6 mm de diámetro y 280 mm de longitud. | 7 | 0.45 | 3.15 |
| 0101-Cin01 | m |  | 1 | 1.53 | 1.53 |
| 0101_mo01 | h | Oficial 1ª carpintero. | 0.175 | 21.72 | 3.80 |
| 0101_mo02 | h | Ayudante carpintero. | 0.175 | 20.46 | 3.58 |
| % | % | Costes directos complementarios | 2 % | 105.04 | 2.10 |
|  |  | Total |  |  | 107.14 |

### 43TH-AGLOMERADO19_2400 Acabado aglomerado hidrófugo 19mm 2400*550

**43TH06TH40c** m² Panel Thermochip Bicapa TH/19-40 MH2400*550
Precio: 45.91
Panel sándwich machihembrado en las cuatro caras, Thermochip Bicapa TO 10 - 40 "THERMOCHIP BICAPA", compuesto de: cara exterior con lámina impermeable transpirable incorporada, tablero de OSB de 10 mm de espesor, aislante de espuma de poliestireno extruido, de 40 mm de espesor. Con una resistencia térmica 1,36 m²K/W, transmitancia 0,74 W/m²K, fijado mecánicamente sobre estructura. Incluso tornillos autorroscantes, para fijación a soporte de madera o metal, sellado de juntas.
Incluye: Replanteo. Corte de las piezas. Colocación de los paneles. Fijación mecánica de las piezas al soporte. Sellado de juntas y uniones.
No Incluye estructura de soporte ni revestimiento exterior.
Criterio de medición de proyecto: Superficie del faldón medida en verdadera magnitud, según documentación gráfica de Proyecto.
Criterio de medición de obra: Se medirá, en verdadera magnitud, la superficie realmente ejecutada según especificaciones de Proyecto.
Formato de panel: 2400mm*550mm

| Código | Ud | Descripción | Rendimiento | Precio | Importe |
|---|---|---|---|---|---|
| 0500_THplus | m² | Lámina impermeable transpirable Thermochip PLUS | 1.05 | 2.05 | 2.15 |
| 0501-TH040c | m² | Panel sándwich machihembrado en las cuatro caras, Thermochip Roof Plus, TH 19-40 (material) | 1.05 | 31.47 | 33.04 |
| 0101-Tor40 | Ud | Tornillo autorroscante para estructura de madera o metal, de acero galvanizado, de 6 mm de diámetro y 120 mm de longitud. | 7 | 0.13 | 0.91 |
| 0101-Cin01 | m |  | 1 | 1.53 | 1.53 |
| 0101_mo01 | h | Oficial 1ª carpintero. | 0.175 | 21.72 | 3.80 |
| 0101_mo02 | h | Ayudante carpintero. | 0.175 | 20.46 | 3.58 |
| % | % | Costes directos complementarios | 2 % | 45.01 | 0.90 |
|  |  | Total |  |  | 45.91 |

**43TH06TH50c** m² Panel Thermochip Bicapa TH/19-50 MH2400*550
Precio: 49.33
Panel sándwich machihembrado en las cuatro caras, Thermochip Bicapa TO 10 - 50 "THERMOCHIP BICAPA", compuesto de: cara exterior con lámina impermeable transpirable incorporada, tablero de OSB de 10 mm de espesor, aislante de espuma de poliestireno extruido, de 50 mm de espesor. Con una resistencia térmica 1,66 m²K/W, transmitancia 0,60 W/m²K, fijado mecánicamente sobre estructura. Incluso tornillos autorroscantes, para fijación a soporte de madera o metal, sellado de juntas.
Incluye: Replanteo. Corte de las piezas. Colocación de los paneles. Fijación mecánica de las piezas al soporte. Sellado de juntas y uniones.
No Incluye estructura de soporte ni revestimiento exterior.
Criterio de medición de proyecto: Superficie del faldón medida en verdadera magnitud, según documentación gráfica de Proyecto.
Criterio de medición de obra: Se medirá, en verdadera magnitud, la superficie realmente ejecutada según especificaciones de Proyecto.
Formato de panel: 2400mm*550mm

| Código | Ud | Descripción | Rendimiento | Precio | Importe |
|---|---|---|---|---|---|
| 0500_THplus | m² | Lámina impermeable transpirable Thermochip PLUS | 1.05 | 2.05 | 2.15 |
| 0501-TH050c | m² | Panel sándwich machihembrado en las cuatro caras, Thermochip Roof Plus, TH 19-50 (material) | 1.05 | 34.66 | 36.39 |
| 0101-Tor50 | Ud | Tornillo autorroscante para estructura de madera o metal, de acero galvanizado, de 6 mm de diámetro y 140 mm de longitud. | 7 | 0.13 | 0.91 |
| 0101-Cin01 | m |  | 1 | 1.53 | 1.53 |
| 0101_mo01 | h | Oficial 1ª carpintero. | 0.175 | 21.72 | 3.80 |
| 0101_mo02 | h | Ayudante carpintero. | 0.175 | 20.46 | 3.58 |
| % | % | Costes directos complementarios | 2 % | 48.36 | 0.97 |
|  |  | Total |  |  | 49.33 |

**43TH06TH60c** m² Panel Thermochip Bicapa TH/19-60 MH2400*550
Precio: 53.17
Panel sándwich machihembrado en las cuatro caras, Thermochip Bicapa TO 10 - 60 "THERMOCHIP BICAPA", compuesto de: cara exterior con lámina impermeable transpirable incorporada, tablero de OSB de 10 mm de espesor, aislante de espuma de poliestireno extruido, de 60 mm de espesor. Con una resistencia térmica 1,86 m²K/W, transmitancia 0,54 W/m²K, fijado mecánicamente sobre estructura. Incluso tornillos autorroscantes, para fijación a soporte de madera o metal, sellado de juntas.
Incluye: Replanteo. Corte de las piezas. Colocación de los paneles. Fijación mecánica de las piezas al soporte. Sellado de juntas y uniones.
No Incluye estructura de soporte ni revestimiento exterior.
Criterio de medición de proyecto: Superficie del faldón medida en verdadera magnitud, según documentación gráfica de Proyecto.
Criterio de medición de obra: Se medirá, en verdadera magnitud, la superficie realmente ejecutada según especificaciones de Proyecto.
Formato de panel: 2400mm*550mm

| Código | Ud | Descripción | Rendimiento | Precio | Importe |
|---|---|---|---|---|---|
| 0500_THplus | m² | Lámina impermeable transpirable Thermochip PLUS | 1.05 | 2.05 | 2.15 |
| 0501-TH060c | m² | Panel sándwich machihembrado en las cuatro caras, Thermochip Roof Plus, TH 19-60 (material) | 1.05 | 37.98 | 39.88 |
| 0101-Tor60 | Ud | Tornillo autorroscante para estructura de madera o metal, de acero galvanizado, de 6 mm de diámetro y 160 mm de longitud. | 7 | 0.17 | 1.19 |
| 0101-Cin01 | m |  | 1 | 1.53 | 1.53 |
| 0101_mo01 | h | Oficial 1ª carpintero. | 0.175 | 21.72 | 3.80 |
| 0101_mo02 | h | Ayudante carpintero. | 0.175 | 20.46 | 3.58 |
| % | % | Costes directos complementarios | 2 % | 52.13 | 1.04 |
|  |  | Total |  |  | 53.17 |

**43TH06TH80c** m² Panel Thermochip Bicapa TH/19-80 MH2400*550
Precio: 60.44
Panel sándwich machihembrado en las cuatro caras, Thermochip Bicapa TO 10 - 80 "THERMOCHIP BICAPA", compuesto de: cara exterior con lámina impermeable transpirable incorporada, tablero de OSB de 10 mm de espesor, aislante de espuma de poliestireno extruido, de 80 mm de espesor. Con una resistencia térmica 2,43 m²K/W, transmitancia 0,41 W/m²K, fijado mecánicamente sobre estructura. Incluso tornillos autorroscantes, para fijación a soporte de madera o metal, sellado de juntas.
Incluye: Replanteo. Corte de las piezas. Colocación de los paneles. Fijación mecánica de las piezas al soporte. Sellado de juntas y uniones.
No Incluye estructura de soporte ni revestimiento exterior.
Criterio de medición de proyecto: Superficie del faldón medida en verdadera magnitud, según documentación gráfica de Proyecto.
Criterio de medición de obra: Se medirá, en verdadera magnitud, la superficie realmente ejecutada según especificaciones de Proyecto.
Formato de panel: 2400mm*550mm

| Código | Ud | Descripción | Rendimiento | Precio | Importe |
|---|---|---|---|---|---|
| 0500_THplus | m² | Lámina impermeable transpirable Thermochip PLUS | 1.05 | 2.05 | 2.15 |
| 0501-TH080c | m² | Panel sándwich machihembrado en las cuatro caras, Thermochip Roof Plus, TH 19-80 (material) | 1.05 | 44.56 | 46.79 |
| 0101-Tor80 | Ud | Tornillo autorroscante para estructura de madera o metal, de acero galvanizado, de 6 mm de diámetro y 180 mm de longitud. | 7 | 0.2 | 1.40 |
| 0101-Cin01 | m |  | 1 | 1.53 | 1.53 |
| 0101_mo01 | h | Oficial 1ª carpintero. | 0.175 | 21.72 | 3.80 |
| 0101_mo02 | h | Ayudante carpintero. | 0.175 | 20.46 | 3.58 |
| % | % | Costes directos complementarios | 2 % | 59.25 | 1.19 |
|  |  | Total |  |  | 60.44 |

**43TH06TH100c** m² Panel Thermochip Bicapa TH/19-100 MH2400*550
Precio: 67.1
Panel sándwich machihembrado en las cuatro caras, Thermochip Bicapa TO 10 - 100 "THERMOCHIP BICAPA", compuesto de: cara exterior con lámina impermeable transpirable incorporada, tablero de OSB de 10 mm de espesor, aislante de espuma de poliestireno extruido, de 100 mm de espesor. Con una resistencia térmica 2,85 m²K/W, transmitancia 0,35 W/m²K, fijado mecánicamente sobre estructura. Incluso tornillos autorroscantes, para fijación a soporte de madera o metal, sellado de juntas.
Incluye: Replanteo. Corte de las piezas. Colocación de los paneles. Fijación mecánica de las piezas al soporte. Sellado de juntas y uniones.
No Incluye estructura de soporte ni revestimiento exterior.
Criterio de medición de proyecto: Superficie del faldón medida en verdadera magnitud, según documentación gráfica de Proyecto.
Criterio de medición de obra: Se medirá, en verdadera magnitud, la superficie realmente ejecutada según especificaciones de Proyecto.
Formato de panel: 2400mm*550mm

| Código | Ud | Descripción | Rendimiento | Precio | Importe |
|---|---|---|---|---|---|
| 0500_THplus | m² | Lámina impermeable transpirable Thermochip PLUS | 1.05 | 2.05 | 2.15 |
| 0501-TH100c | m² | Panel sándwich machihembrado en las cuatro caras, Thermochip Roof Plus, TH 19-90 (material) | 1.05 | 50.51 | 53.04 |
| 0101-Tor100 | Ud | Tornillo autorroscante para estructura de madera o metal, de acero galvanizado, de 6 mm de diámetro y 200 mm de longitud. | 7 | 0.24 | 1.68 |
| 0101-Cin01 | m |  | 1 | 1.53 | 1.53 |
| 0101_mo01 | h | Oficial 1ª carpintero. | 0.175 | 21.72 | 3.80 |
| 0101_mo02 | h | Ayudante carpintero. | 0.175 | 20.46 | 3.58 |
| % | % | Costes directos complementarios | 2 % | 65.78 | 1.32 |
|  |  | Total |  |  | 67.1 |

**43TH06TH120c** m² Panel Thermochip Bicapa TH/19-120 MH2400*550
Precio: 75.84
Panel sándwich machihembrado en las cuatro caras, Thermochip Bicapa TO 10 - 120 "THERMOCHIP BICAPA", compuesto de: cara exterior con lámina impermeable transpirable incorporada, tablero de OSB de 10 mm de espesor, aislante de espuma de poliestireno extruido, de 120 mm de espesor. Con una resistencia térmica 3,57 m²K/W, transmitancia 0,28 W/m²K, fijado mecánicamente sobre estructura. Incluso tornillos autorroscantes, para fijación a soporte de madera o metal, sellado de juntas.
Incluye: Replanteo. Corte de las piezas. Colocación de los paneles. Fijación mecánica de las piezas al soporte. Sellado de juntas y uniones.
No Incluye estructura de soporte ni revestimiento exterior.
Criterio de medición de proyecto: Superficie del faldón medida en verdadera magnitud, según documentación gráfica de Proyecto.
Criterio de medición de obra: Se medirá, en verdadera magnitud, la superficie realmente ejecutada según especificaciones de Proyecto.
Formato de panel: 2400mm*550mm

| Código | Ud | Descripción | Rendimiento | Precio | Importe |
|---|---|---|---|---|---|
| 0500_THplus | m² | Lámina impermeable transpirable Thermochip PLUS | 1.05 | 2.05 | 2.15 |
| 0501-TH120c | m² | Panel sándwich machihembrado en las cuatro caras, Thermochip Roof Plus, TH 19-120 (material) | 1.05 | 58.34 | 61.26 |
| 0101-Tor120 | Ud | Tornillo autorroscante para estructura de madera o metal, de acero galvanizado, de 6 mm de diámetro y 220 mm de longitud. | 7 | 0.29 | 2.03 |
| 0101-Cin01 | m |  | 1 | 1.53 | 1.53 |
| 0101_mo01 | h | Oficial 1ª carpintero. | 0.175 | 21.72 | 3.80 |
| 0101_mo02 | h | Ayudante carpintero. | 0.175 | 20.46 | 3.58 |
| % | % | Costes directos complementarios | 2 % | 74.35 | 1.49 |
|  |  | Total |  |  | 75.84 |

**43TH06TH140c** m² Panel Thermochip Bicapa TH/19-140 MH2400*550
Precio: 84.59
Panel sándwich machihembrado en las cuatro caras, Thermochip Bicapa TO 10 - 140 "THERMOCHIP BICAPA", compuesto de: cara exterior con lámina impermeable transpirable incorporada, tablero de OSB de 10 mm de espesor, aislante de espuma de poliestireno extruido, de 140 mm de espesor. Con una resistencia térmica 4,15 m²K/W, transmitancia 0,24 W/m²K, fijado mecánicamente sobre estructura. Incluso tornillos autorroscantes, para fijación a soporte de madera o metal, sellado de juntas.
Incluye: Replanteo. Corte de las piezas. Colocación de los paneles. Fijación mecánica de las piezas al soporte. Sellado de juntas y uniones.
No Incluye estructura de soporte ni revestimiento exterior.
Criterio de medición de proyecto: Superficie del faldón medida en verdadera magnitud, según documentación gráfica de Proyecto.
Criterio de medición de obra: Se medirá, en verdadera magnitud, la superficie realmente ejecutada según especificaciones de Proyecto.
Formato de panel: 2400mm*550mm

| Código | Ud | Descripción | Rendimiento | Precio | Importe |
|---|---|---|---|---|---|
| 0500_THplus | m² | Lámina impermeable transpirable Thermochip PLUS | 1.05 | 2.05 | 2.15 |
| 0501-TH140c | m² | Panel sándwich machihembrado en las cuatro caras, Thermochip Roof Plus, TH 19-140 (material) | 1.05 | 66.315 | 69.63 |
| 0101-Tor140 | Ud | Tornillo autorroscante para estructura de madera o metal, de acero galvanizado, de 6 mm de diámetro y 240 mm de longitud. | 7 | 0.32 | 2.24 |
| 0101-Cin01 | m |  | 1 | 1.53 | 1.53 |
| 0101_mo01 | h | Oficial 1ª carpintero. | 0.175 | 21.72 | 3.80 |
| 0101_mo02 | h | Ayudante carpintero. | 0.175 | 20.46 | 3.58 |
| % | % | Costes directos complementarios | 2 % | 82.93 | 1.66 |
|  |  | Total |  |  | 84.59 |

**43TH06TH160c** m² Panel Thermochip Bicapa TH/19-160 MH2400*550
Precio: 93.13
Panel sándwich machihembrado en las cuatro caras, Thermochip Bicapa TO 10 - 160 "THERMOCHIP BICAPA", compuesto de: cara exterior con lámina impermeable transpirable incorporada, tablero de OSB de 10 mm de espesor, aislante de espuma de poliestireno extruido, de 160 mm de espesor. Con una resistencia térmica 4,72 m²K/W, transmitancia 0,21 W/m²K, fijado mecánicamente sobre estructura. Incluso tornillos autorroscantes, para fijación a soporte de madera o metal, sellado de juntas.
Incluye: Replanteo. Corte de las piezas. Colocación de los paneles. Fijación mecánica de las piezas al soporte. Sellado de juntas y uniones.
No Incluye estructura de soporte ni revestimiento exterior.
Criterio de medición de proyecto: Superficie del faldón medida en verdadera magnitud, según documentación gráfica de Proyecto.
Criterio de medición de obra: Se medirá, en verdadera magnitud, la superficie realmente ejecutada según especificaciones de Proyecto.
Formato de panel: 2400mm*550mm

| Código | Ud | Descripción | Rendimiento | Precio | Importe |
|---|---|---|---|---|---|
| 0500_THplus | m² | Lámina impermeable transpirable Thermochip PLUS | 1.05 | 2.05 | 2.15 |
| 0501-TH160c | m² | Panel sándwich machihembrado en las cuatro caras, Thermochip Roof Plus, TH 19-160 (material) | 1.05 | 74.29 | 78.00 |
| 0101-Tor160 | Ud | Tornillo autorroscante para estructura de madera o metal, de acero galvanizado, de 6 mm de diámetro y 240 mm de longitud. | 7 | 0.32 | 2.24 |
| 0101-Cin01 | m |  | 1 | 1.53 | 1.53 |
| 0101_mo01 | h | Oficial 1ª carpintero. | 0.175 | 21.72 | 3.80 |
| 0101_mo02 | h | Ayudante carpintero. | 0.175 | 20.46 | 3.58 |
| % | % | Costes directos complementarios | 2 % | 91.30 | 1.83 |
|  |  | Total |  |  | 93.13 |

**43TH06TH200c** m² Panel Thermochip Bicapa TH/19-200 MH2400*550
Precio: 109.28
Panel sándwich machihembrado en las cuatro caras, Thermochip Bicapa TO 10 - 200 "THERMOCHIP BICAPA", compuesto de: cara exterior con lámina impermeable transpirable incorporada, tablero de OSB de 10 mm de espesor, aislante de espuma de poliestireno extruido, de 200 mm de espesor. Con una resistencia térmica 5,55 m²K/W, transmitancia 0,18 W/m²K, fijado mecánicamente sobre estructura. Incluso tornillos autorroscantes, para fijación a soporte de madera o metal, sellado de juntas.
Incluye: Replanteo. Corte de las piezas. Colocación de los paneles. Fijación mecánica de las piezas al soporte. Sellado de juntas y uniones.
No Incluye estructura de soporte ni revestimiento exterior.
Criterio de medición de proyecto: Superficie del faldón medida en verdadera magnitud, según documentación gráfica de Proyecto.
Criterio de medición de obra: Se medirá, en verdadera magnitud, la superficie realmente ejecutada según especificaciones de Proyecto.
Formato de panel: 2400mm*550mm

| Código | Ud | Descripción | Rendimiento | Precio | Importe |
|---|---|---|---|---|---|
| 0500_THplus | m² | Lámina impermeable transpirable Thermochip PLUS | 1.05 | 2.05 | 2.15 |
| 0501-TH200c | m² | Panel sándwich machihembrado en las cuatro caras, Thermochip Roof Plus, TH 19-200 (material) | 1.05 | 88.5 | 92.93 |
| 0101-Tor200 | Ud | Tornillo autorroscante para estructura de madera o metal, de acero galvanizado, de 6 mm de diámetro y 280 mm de longitud. | 7 | 0.45 | 3.15 |
| 0101-Cin01 | m |  | 1 | 1.53 | 1.53 |
| 0101_mo01 | h | Oficial 1ª carpintero. | 0.175 | 21.72 | 3.80 |
| 0101_mo02 | h | Ayudante carpintero. | 0.175 | 20.46 | 3.58 |
| % | % | Costes directos complementarios | 2 % | 107.14 | 2.14 |
|  |  | Total |  |  | 109.28 |

### 44TH-AGLOMERADO19_3000 Acabado aglomerado hidrófugo 19mm 3000*550

**44TH06TH40c** m² Panel Thermochip Bicapa TH/19-40 MH3000*550
Precio: 45.91
Panel sándwich machihembrado en las cuatro caras, Thermochip Bicapa TO 10 - 40 "THERMOCHIP BICAPA", compuesto de: cara exterior con lámina impermeable transpirable incorporada, tablero de OSB de 10 mm de espesor, aislante de espuma de poliestireno extruido, de 40 mm de espesor. Con una resistencia térmica 1,36 m²K/W, transmitancia 0,74 W/m²K, fijado mecánicamente sobre estructura. Incluso tornillos autorroscantes, para fijación a soporte de madera o metal, sellado de juntas.
Incluye: Replanteo. Corte de las piezas. Colocación de los paneles. Fijación mecánica de las piezas al soporte. Sellado de juntas y uniones.
No Incluye estructura de soporte ni revestimiento exterior.
Criterio de medición de proyecto: Superficie del faldón medida en verdadera magnitud, según documentación gráfica de Proyecto.
Criterio de medición de obra: Se medirá, en verdadera magnitud, la superficie realmente ejecutada según especificaciones de Proyecto.
Formato de panel: 3000mm*550mm

| Código | Ud | Descripción | Rendimiento | Precio | Importe |
|---|---|---|---|---|---|
| 0500_THplus | m² | Lámina impermeable transpirable Thermochip PLUS | 1.05 | 2.05 | 2.15 |
| 0501-TH040c | m² | Panel sándwich machihembrado en las cuatro caras, Thermochip Roof Plus, TH 19-40 | 1.05 | 31.47 | 33.04 |
| 0101-Tor40 | Ud | Tornillo autorroscante para estructura de madera o metal, de acero galvanizado, de 6 mm de diámetro y 120 mm de longitud. | 7 | 0.13 | 0.91 |
| 0101-Cin01 | m |  | 1 | 1.53 | 1.53 |
| 0101_mo01 | h | Oficial 1ª carpintero. | 0.175 | 21.72 | 3.80 |
| 0101_mo02 | h | Ayudante carpintero. | 0.175 | 20.46 | 3.58 |
| % | % | Costes directos complementarios | 2 % | 45.01 | 0.90 |
|  |  | Total |  |  | 45.91 |

**44TH06TH50c** m² Panel Thermochip Bicapa TH/19-50 MH3000*550
Precio: 49.33
Panel sándwich machihembrado en las cuatro caras, Thermochip Bicapa TO 10 - 50 "THERMOCHIP BICAPA", compuesto de: cara exterior con lámina impermeable transpirable incorporada, tablero de OSB de 10 mm de espesor, aislante de espuma de poliestireno extruido, de 50 mm de espesor. Con una resistencia térmica 1,66 m²K/W, transmitancia 0,60 W/m²K, fijado mecánicamente sobre estructura. Incluso tornillos autorroscantes, para fijación a soporte de madera o metal, sellado de juntas.
Incluye: Replanteo. Corte de las piezas. Colocación de los paneles. Fijación mecánica de las piezas al soporte. Sellado de juntas y uniones.
No Incluye estructura de soporte ni revestimiento exterior.
Criterio de medición de proyecto: Superficie del faldón medida en verdadera magnitud, según documentación gráfica de Proyecto.
Criterio de medición de obra: Se medirá, en verdadera magnitud, la superficie realmente ejecutada según especificaciones de Proyecto.
Formato de panel: 3000mm*550mm

| Código | Ud | Descripción | Rendimiento | Precio | Importe |
|---|---|---|---|---|---|
| 0500_THplus | m² | Lámina impermeable transpirable Thermochip PLUS | 1.05 | 2.05 | 2.15 |
| 0501-TH050c | m² | Panel sándwich machihembrado en las cuatro caras, Thermochip Roof Plus, TH 19-50 | 1.05 | 34.66 | 36.39 |
| 0101-Tor50 | Ud | Tornillo autorroscante para estructura de madera o metal, de acero galvanizado, de 6 mm de diámetro y 140 mm de longitud. | 7 | 0.13 | 0.91 |
| 0101-Cin01 | m |  | 1 | 1.53 | 1.53 |
| 0101_mo01 | h | Oficial 1ª carpintero. | 0.175 | 21.72 | 3.80 |
| 0101_mo02 | h | Ayudante carpintero. | 0.175 | 20.46 | 3.58 |
| % | % | Costes directos complementarios | 2 % | 48.36 | 0.97 |
|  |  | Total |  |  | 49.33 |

**44TH06TH60c** m² Panel Thermochip Bicapa TH/19-60 MH3000*550
Precio: 53.17
Panel sándwich machihembrado en las cuatro caras, Thermochip Bicapa TO 10 - 60 "THERMOCHIP BICAPA", compuesto de: cara exterior con lámina impermeable transpirable incorporada, tablero de OSB de 10 mm de espesor, aislante de espuma de poliestireno extruido, de 60 mm de espesor. Con una resistencia térmica 1,86 m²K/W, transmitancia 0,54 W/m²K, fijado mecánicamente sobre estructura. Incluso tornillos autorroscantes, para fijación a soporte de madera o metal, sellado de juntas.
Incluye: Replanteo. Corte de las piezas. Colocación de los paneles. Fijación mecánica de las piezas al soporte. Sellado de juntas y uniones.
No Incluye estructura de soporte ni revestimiento exterior.
Criterio de medición de proyecto: Superficie del faldón medida en verdadera magnitud, según documentación gráfica de Proyecto.
Criterio de medición de obra: Se medirá, en verdadera magnitud, la superficie realmente ejecutada según especificaciones de Proyecto.
Formato de panel: 3000mm*550mm

| Código | Ud | Descripción | Rendimiento | Precio | Importe |
|---|---|---|---|---|---|
| 0500_THplus | m² | Lámina impermeable transpirable Thermochip PLUS | 1.05 | 2.05 | 2.15 |
| 0501-TH060c | m² | Panel sándwich machihembrado en las cuatro caras, Thermochip Roof Plus, TH 19-60 | 1.05 | 37.98 | 39.88 |
| 0101-Tor60 | Ud | Tornillo autorroscante para estructura de madera o metal, de acero galvanizado, de 6 mm de diámetro y 160 mm de longitud. | 7 | 0.17 | 1.19 |
| 0101-Cin01 | m |  | 1 | 1.53 | 1.53 |
| 0101_mo01 | h | Oficial 1ª carpintero. | 0.175 | 21.72 | 3.80 |
| 0101_mo02 | h | Ayudante carpintero. | 0.175 | 20.46 | 3.58 |
| % | % | Costes directos complementarios | 2 % | 52.13 | 1.04 |
|  |  | Total |  |  | 53.17 |

**44TH06TH80c** m² Panel Thermochip Bicapa TH/19-80 MH3000*550
Precio: 60.44
Panel sándwich machihembrado en las cuatro caras, Thermochip Bicapa TO 10 - 80 "THERMOCHIP BICAPA", compuesto de: cara exterior con lámina impermeable transpirable incorporada, tablero de OSB de 10 mm de espesor, aislante de espuma de poliestireno extruido, de 80 mm de espesor. Con una resistencia térmica 2,43 m²K/W, transmitancia 0,41 W/m²K, fijado mecánicamente sobre estructura. Incluso tornillos autorroscantes, para fijación a soporte de madera o metal, sellado de juntas.
Incluye: Replanteo. Corte de las piezas. Colocación de los paneles. Fijación mecánica de las piezas al soporte. Sellado de juntas y uniones.
No Incluye estructura de soporte ni revestimiento exterior.
Criterio de medición de proyecto: Superficie del faldón medida en verdadera magnitud, según documentación gráfica de Proyecto.
Criterio de medición de obra: Se medirá, en verdadera magnitud, la superficie realmente ejecutada según especificaciones de Proyecto.
Formato de panel: 3000mm*550mm

| Código | Ud | Descripción | Rendimiento | Precio | Importe |
|---|---|---|---|---|---|
| 0500_THplus | m² | Lámina impermeable transpirable Thermochip PLUS | 1.05 | 2.05 | 2.15 |
| 0501-TH080c | m² | Panel sándwich machihembrado en las cuatro caras, Thermochip Roof Plus, TH 19-80 | 1.05 | 44.56 | 46.79 |
| 0101-Tor80 | Ud | Tornillo autorroscante para estructura de madera o metal, de acero galvanizado, de 6 mm de diámetro y 180 mm de longitud. | 7 | 0.2 | 1.40 |
| 0101-Cin01 | m |  | 1 | 1.53 | 1.53 |
| 0101_mo01 | h | Oficial 1ª carpintero. | 0.175 | 21.72 | 3.80 |
| 0101_mo02 | h | Ayudante carpintero. | 0.175 | 20.46 | 3.58 |
| % | % | Costes directos complementarios | 2 % | 59.25 | 1.19 |
|  |  | Total |  |  | 60.44 |

**44TH06TH100c** m² Panel Thermochip Bicapa TH/19-100 MH3000*550
Precio: 67.1
Panel sándwich machihembrado en las cuatro caras, Thermochip Bicapa TO 10 - 100 "THERMOCHIP BICAPA", compuesto de: cara exterior con lámina impermeable transpirable incorporada, tablero de OSB de 10 mm de espesor, aislante de espuma de poliestireno extruido, de 100 mm de espesor. Con una resistencia térmica 2,85 m²K/W, transmitancia 0,35 W/m²K, fijado mecánicamente sobre estructura. Incluso tornillos autorroscantes, para fijación a soporte de madera o metal, sellado de juntas.
Incluye: Replanteo. Corte de las piezas. Colocación de los paneles. Fijación mecánica de las piezas al soporte. Sellado de juntas y uniones.
No Incluye estructura de soporte ni revestimiento exterior.
Criterio de medición de proyecto: Superficie del faldón medida en verdadera magnitud, según documentación gráfica de Proyecto.
Criterio de medición de obra: Se medirá, en verdadera magnitud, la superficie realmente ejecutada según especificaciones de Proyecto.
Formato de panel: 3000mm*550mm

| Código | Ud | Descripción | Rendimiento | Precio | Importe |
|---|---|---|---|---|---|
| 0500_THplus | m² | Lámina impermeable transpirable Thermochip PLUS | 1.05 | 2.05 | 2.15 |
| 0501-TH100c | m² | Panel sándwich machihembrado en las cuatro caras, Thermochip Roof Plus, TH 19-90 | 1.05 | 50.51 | 53.04 |
| 0101-Tor100 | Ud | Tornillo autorroscante para estructura de madera o metal, de acero galvanizado, de 6 mm de diámetro y 200 mm de longitud. | 7 | 0.24 | 1.68 |
| 0101-Cin01 | m |  | 1 | 1.53 | 1.53 |
| 0101_mo01 | h | Oficial 1ª carpintero. | 0.175 | 21.72 | 3.80 |
| 0101_mo02 | h | Ayudante carpintero. | 0.175 | 20.46 | 3.58 |
| % | % | Costes directos complementarios | 2 % | 65.78 | 1.32 |
|  |  | Total |  |  | 67.1 |

**44TH06TH120c** m² Panel Thermochip Bicapa TH/19-120 MH3000*550
Precio: 75.84
Panel sándwich machihembrado en las cuatro caras, Thermochip Bicapa TO 10 - 120 "THERMOCHIP BICAPA", compuesto de: cara exterior con lámina impermeable transpirable incorporada, tablero de OSB de 10 mm de espesor, aislante de espuma de poliestireno extruido, de 120 mm de espesor. Con una resistencia térmica 3,57 m²K/W, transmitancia 0,28 W/m²K, fijado mecánicamente sobre estructura. Incluso tornillos autorroscantes, para fijación a soporte de madera o metal, sellado de juntas.
Incluye: Replanteo. Corte de las piezas. Colocación de los paneles. Fijación mecánica de las piezas al soporte. Sellado de juntas y uniones.
No Incluye estructura de soporte ni revestimiento exterior.
Criterio de medición de proyecto: Superficie del faldón medida en verdadera magnitud, según documentación gráfica de Proyecto.
Criterio de medición de obra: Se medirá, en verdadera magnitud, la superficie realmente ejecutada según especificaciones de Proyecto.
Formato de panel: 3000mm*550mm

| Código | Ud | Descripción | Rendimiento | Precio | Importe |
|---|---|---|---|---|---|
| 0500_THplus | m² | Lámina impermeable transpirable Thermochip PLUS | 1.05 | 2.05 | 2.15 |
| 0501-TH120c | m² | Panel sándwich machihembrado en las cuatro caras, Thermochip Roof Plus, TH 19-120 | 1.05 | 58.34 | 61.26 |
| 0101-Tor120 | Ud | Tornillo autorroscante para estructura de madera o metal, de acero galvanizado, de 6 mm de diámetro y 220 mm de longitud. | 7 | 0.29 | 2.03 |
| 0101-Cin01 | m |  | 1 | 1.53 | 1.53 |
| 0101_mo01 | h | Oficial 1ª carpintero. | 0.175 | 21.72 | 3.80 |
| 0101_mo02 | h | Ayudante carpintero. | 0.175 | 20.46 | 3.58 |
| % | % | Costes directos complementarios | 2 % | 74.35 | 1.49 |
|  |  | Total |  |  | 75.84 |

**44TH06TH140c** m² Panel Thermochip Bicapa TH/19-140 MH3000*550
Precio: 84.59
Panel sándwich machihembrado en las cuatro caras, Thermochip Bicapa TO 10 - 140 "THERMOCHIP BICAPA", compuesto de: cara exterior con lámina impermeable transpirable incorporada, tablero de OSB de 10 mm de espesor, aislante de espuma de poliestireno extruido, de 140 mm de espesor. Con una resistencia térmica 4,15 m²K/W, transmitancia 0,24 W/m²K, fijado mecánicamente sobre estructura. Incluso tornillos autorroscantes, para fijación a soporte de madera o metal, sellado de juntas.
Incluye: Replanteo. Corte de las piezas. Colocación de los paneles. Fijación mecánica de las piezas al soporte. Sellado de juntas y uniones.
No Incluye estructura de soporte ni revestimiento exterior.
Criterio de medición de proyecto: Superficie del faldón medida en verdadera magnitud, según documentación gráfica de Proyecto.
Criterio de medición de obra: Se medirá, en verdadera magnitud, la superficie realmente ejecutada según especificaciones de Proyecto.
Formato de panel: 3000mm*550mm

| Código | Ud | Descripción | Rendimiento | Precio | Importe |
|---|---|---|---|---|---|
| 0500_THplus | m² | Lámina impermeable transpirable Thermochip PLUS | 1.05 | 2.05 | 2.15 |
| 0501-TH140c | m² | Panel sándwich machihembrado en las cuatro caras, Thermochip Roof Plus, TH 19-140 | 1.05 | 66.315 | 69.63 |
| 0101-Tor140 | Ud | Tornillo autorroscante para estructura de madera o metal, de acero galvanizado, de 6 mm de diámetro y 240 mm de longitud. | 7 | 0.32 | 2.24 |
| 0101-Cin01 | m |  | 1 | 1.53 | 1.53 |
| 0101_mo01 | h | Oficial 1ª carpintero. | 0.175 | 21.72 | 3.80 |
| 0101_mo02 | h | Ayudante carpintero. | 0.175 | 20.46 | 3.58 |
| % | % | Costes directos complementarios | 2 % | 82.93 | 1.66 |
|  |  | Total |  |  | 84.59 |

**44TH06TH160c** m² Panel Thermochip Bicapa TH/19-160 MH3000*550
Precio: 93.13
Panel sándwich machihembrado en las cuatro caras, Thermochip Bicapa TO 10 - 160 "THERMOCHIP BICAPA", compuesto de: cara exterior con lámina impermeable transpirable incorporada, tablero de OSB de 10 mm de espesor, aislante de espuma de poliestireno extruido, de 160 mm de espesor. Con una resistencia térmica 4,72 m²K/W, transmitancia 0,21 W/m²K, fijado mecánicamente sobre estructura. Incluso tornillos autorroscantes, para fijación a soporte de madera o metal, sellado de juntas.
Incluye: Replanteo. Corte de las piezas. Colocación de los paneles. Fijación mecánica de las piezas al soporte. Sellado de juntas y uniones.
No Incluye estructura de soporte ni revestimiento exterior.
Criterio de medición de proyecto: Superficie del faldón medida en verdadera magnitud, según documentación gráfica de Proyecto.
Criterio de medición de obra: Se medirá, en verdadera magnitud, la superficie realmente ejecutada según especificaciones de Proyecto.
Formato de panel: 3000mm*550mm

| Código | Ud | Descripción | Rendimiento | Precio | Importe |
|---|---|---|---|---|---|
| 0500_THplus | m² | Lámina impermeable transpirable Thermochip PLUS | 1.05 | 2.05 | 2.15 |
| 0501-TH160c | m² | Panel sándwich machihembrado en las cuatro caras, Thermochip Roof Plus, TH 19-160 | 1.05 | 74.29 | 78.00 |
| 0101-Tor160 | Ud | Tornillo autorroscante para estructura de madera o metal, de acero galvanizado, de 6 mm de diámetro y 240 mm de longitud. | 7 | 0.32 | 2.24 |
| 0101-Cin01 | m |  | 1 | 1.53 | 1.53 |
| 0101_mo01 | h | Oficial 1ª carpintero. | 0.175 | 21.72 | 3.80 |
| 0101_mo02 | h | Ayudante carpintero. | 0.175 | 20.46 | 3.58 |
| % | % | Costes directos complementarios | 2 % | 91.30 | 1.83 |
|  |  | Total |  |  | 93.13 |

**44TH06TH200c** m² Panel Thermochip Bicapa TH/19-200 MH3000*550
Precio: 109.28
Panel sándwich machihembrado en las cuatro caras, Thermochip Bicapa TO 10 - 200 "THERMOCHIP BICAPA", compuesto de: cara exterior con lámina impermeable transpirable incorporada, tablero de OSB de 10 mm de espesor, aislante de espuma de poliestireno extruido, de 200 mm de espesor. Con una resistencia térmica 5,55 m²K/W, transmitancia 0,18 W/m²K, fijado mecánicamente sobre estructura. Incluso tornillos autorroscantes, para fijación a soporte de madera o metal, sellado de juntas.
Incluye: Replanteo. Corte de las piezas. Colocación de los paneles. Fijación mecánica de las piezas al soporte. Sellado de juntas y uniones.
No Incluye estructura de soporte ni revestimiento exterior.
Criterio de medición de proyecto: Superficie del faldón medida en verdadera magnitud, según documentación gráfica de Proyecto.
Criterio de medición de obra: Se medirá, en verdadera magnitud, la superficie realmente ejecutada según especificaciones de Proyecto.
Formato de panel: 3000mm*550mm

| Código | Ud | Descripción | Rendimiento | Precio | Importe |
|---|---|---|---|---|---|
| 0500_THplus | m² | Lámina impermeable transpirable Thermochip PLUS | 1.05 | 2.05 | 2.15 |
| 0501-TH200c | m² | Panel sándwich machihembrado en las cuatro caras, Thermochip Roof Plus, TH 19-200 | 1.05 | 88.5 | 92.93 |
| 0101-Tor200 | Ud | Tornillo autorroscante para estructura de madera o metal, de acero galvanizado, de 6 mm de diámetro y 280 mm de longitud. | 7 | 0.45 | 3.15 |
| 0101-Cin01 | m |  | 1 | 1.53 | 1.53 |
| 0101_mo01 | h | Oficial 1ª carpintero. | 0.175 | 21.72 | 3.80 |
| 0101_mo02 | h | Ayudante carpintero. | 0.175 | 20.46 | 3.58 |
| % | % | Costes directos complementarios | 2 % | 107.14 | 2.14 |
|  |  | Total |  |  | 109.28 |

### 45TA-ABETO_ALISTONADO_2400 Acabado alistonado de abeto 10mm 2400*550

**45TH06TAa40** m² Panel Thermochip Bicapa TAa/10-40 MH2400*550
Precio: 58.59
Panel sándwich machihembrado en las cuatro caras, Thermochip Bicapa TAa 10 - 40 "THERMOCHIP BICAPA", compuesto de: tablero de alistonado de abeto de 10 mm de espesor, aislante de espuma de poliestireno extruido, de 40 mm de espesor. Con una resistencia térmica 1,36 m²K/W, transmitancia 0,74 W/m²K, fijado mecánicamente sobre estructura. Incluso tornillos autorroscantes, para fijación a soporte de madera o metal, sellado de juntas.
Incluye: Replanteo. Corte de las piezas. Colocación de los paneles. Fijación mecánica de las piezas al soporte. Sellado de juntas y uniones.
No Incluye estructura de soporte ni revestimiento exterior.
Criterio de medición de proyecto: Superficie del faldón medida en verdadera magnitud, según documentación gráfica de Proyecto.
Criterio de medición de obra: Se medirá, en verdadera magnitud, la superficie realmente ejecutada según especificaciones de Proyecto.
Formato de panel: 2400mm*550mm

| Código | Ud | Descripción | Rendimiento | Precio | Importe |
|---|---|---|---|---|---|
| 0501-TAa040 | m² | Panel sándwich machihembrado en las cuatro caras, Thermochip Roof Plus, TAa 10-40 (material) | 1.05 | 45.35 | 47.62 |
| 0101-Tor40 | Ud | Tornillo autorroscante para estructura de madera o metal, de acero galvanizado, de 6 mm de diámetro y 120 mm de longitud. | 7 | 0.13 | 0.91 |
| 0101-Cin01 | m |  | 1 | 1.53 | 1.53 |
| 0101_mo01 | h | Oficial 1ª carpintero. | 0.175 | 21.72 | 3.80 |
| 0101_mo02 | h | Ayudante carpintero. | 0.175 | 20.46 | 3.58 |
| % | % | Costes directos complementarios | 2 % | 57.44 | 1.15 |
|  |  | Total |  |  | 58.59 |

**45TH06TAa50** m² Panel Thermochip Bicapa TAa/10-50 MH2400*550
Precio: 62.26
Panel sándwich machihembrado en las cuatro caras, Thermochip Bicapa TAa 10 - 50 "THERMOCHIP BICAPA", compuesto de: tablero de alistonado de abeto de 10 mm de espesor, aislante de espuma de poliestireno extruido, de 50 mm de espesor. Con una resistencia térmica 1,59 m²K/W, transmitancia 0,63 W/m²K, fijado mecánicamente sobre estructura. Incluso tornillos autorroscantes, para fijación a soporte de madera o metal, sellado de juntas.
Incluye: Replanteo. Corte de las piezas. Colocación de los paneles. Fijación mecánica de las piezas al soporte. Sellado de juntas y uniones.
No Incluye estructura de soporte ni revestimiento exterior.
Criterio de medición de proyecto: Superficie del faldón medida en verdadera magnitud, según documentación gráfica de Proyecto.
Criterio de medición de obra: Se medirá, en verdadera magnitud, la superficie realmente ejecutada según especificaciones de Proyecto.
Formato de panel: 2400mm*550mm

| Código | Ud | Descripción | Rendimiento | Precio | Importe |
|---|---|---|---|---|---|
| 0501-TAa050 | m² | Panel sándwich machihembrado en las cuatro caras, Thermochip Roof Plus, TAa 10-50 (material) | 1.05 | 48.78 | 51.22 |
| 0101-Tor50 | Ud | Tornillo autorroscante para estructura de madera o metal, de acero galvanizado, de 6 mm de diámetro y 140 mm de longitud. | 7 | 0.13 | 0.91 |
| 0101-Cin01 | m |  | 1 | 1.53 | 1.53 |
| 0101_mo01 | h | Oficial 1ª carpintero. | 0.175 | 21.72 | 3.80 |
| 0101_mo02 | h | Ayudante carpintero. | 0.175 | 20.46 | 3.58 |
| % | % | Costes directos complementarios | 2 % | 61.04 | 1.22 |
|  |  | Total |  |  | 62.26 |

**45TH06TAa60** m² Panel Thermochip Bicapa TAa/10-60 MH2400*550
Precio: 67.75
Panel sándwich machihembrado en las cuatro caras, Thermochip Bicapa TAa 10 - 60 "THERMOCHIP BICAPA", compuesto de: tablero de alistonado de abeto de 10 mm de espesor, aislante de espuma de poliestireno extruido, de 60 mm de espesor. Con una resistencia térmica 1,79 m²K/W, transmitancia 0,56 W/m²K, fijado mecánicamente sobre estructura. Incluso tornillos autorroscantes, para fijación a soporte de madera o metal, sellado de juntas.
Incluye: Replanteo. Corte de las piezas. Colocación de los paneles. Fijación mecánica de las piezas al soporte. Sellado de juntas y uniones.
No Incluye estructura de soporte ni revestimiento exterior.
Criterio de medición de proyecto: Superficie del faldón medida en verdadera magnitud, según documentación gráfica de Proyecto.
Criterio de medición de obra: Se medirá, en verdadera magnitud, la superficie realmente ejecutada según especificaciones de Proyecto.
Formato de panel: 2400mm*550mm

| Código | Ud | Descripción | Rendimiento | Precio | Importe |
|---|---|---|---|---|---|
| 0501-TAa060 | m² | Panel sándwich machihembrado en las cuatro caras, Thermochip Roof Plus, TAa 10-60 (material) | 1.05 | 53.64 | 56.32 |
| 0101-Tor60 | Ud | Tornillo autorroscante para estructura de madera o metal, de acero galvanizado, de 6 mm de diámetro y 160 mm de longitud. | 7 | 0.17 | 1.19 |
| 0101-Cin01 | m |  | 1 | 1.53 | 1.53 |
| 0101_mo01 | h | Oficial 1ª carpintero. | 0.175 | 21.72 | 3.80 |
| 0101_mo02 | h | Ayudante carpintero. | 0.175 | 20.46 | 3.58 |
| % | % | Costes directos complementarios | 2 % | 66.42 | 1.33 |
|  |  | Total |  |  | 67.75 |

**45TH06TAa80** m² Panel Thermochip Bicapa TAa/10-80 MH2400*550
Precio: 74.46
Panel sándwich machihembrado en las cuatro caras, Thermochip Bicapa TAa 10 - 80 "THERMOCHIP BICAPA", compuesto de: tablero de alistonado de abeto de 10 mm de espesor, aislante de espuma de poliestireno extruido, de 80 mm de espesor. Con una resistencia térmica 2,36 m²K/W, transmitancia 0,42 W/m²K, fijado mecánicamente sobre estructura. Incluso tornillos autorroscantes, para fijación a soporte de madera o metal, sellado de juntas.
Incluye: Replanteo. Corte de las piezas. Colocación de los paneles. Fijación mecánica de las piezas al soporte. Sellado de juntas y uniones.
No Incluye estructura de soporte ni revestimiento exterior.
Criterio de medición de proyecto: Superficie del faldón medida en verdadera magnitud, según documentación gráfica de Proyecto.
Criterio de medición de obra: Se medirá, en verdadera magnitud, la superficie realmente ejecutada según especificaciones de Proyecto.
Formato de panel: 2400mm*550mm

| Código | Ud | Descripción | Rendimiento | Precio | Importe |
|---|---|---|---|---|---|
| 0501-TAa080 | m² | Panel sándwich machihembrado en las cuatro caras, Thermochip Roof Plus, TAa 10-80 (material) | 1.05 | 60.17 | 63.18 |
| 0101-Tor40 | Ud | Tornillo autorroscante para estructura de madera o metal, de acero galvanizado, de 6 mm de diámetro y 120 mm de longitud. | 7 | 0.13 | 0.91 |
| 0101-Cin01 | m |  | 1 | 1.53 | 1.53 |
| 0101_mo01 | h | Oficial 1ª carpintero. | 0.175 | 21.72 | 3.80 |
| 0101_mo02 | h | Ayudante carpintero. | 0.175 | 20.46 | 3.58 |
| % | % | Costes directos complementarios | 2 % | 73.00 | 1.46 |
|  |  | Total |  |  | 74.46 |

**45TH06TAa100** m² Panel Thermochip Bicapa TAa/10-100 MH2400*550
Precio: 81.49
Panel sándwich machihembrado en las cuatro caras, Thermochip Bicapa TAa 10 - 80 "THERMOCHIP BICAPA", compuesto de: tablero de alistonado de abeto de 10 mm de espesor, aislante de espuma de poliestireno extruido, de 100 mm de espesor. Con una resistencia térmica 2,78 m²K/W, transmitancia 0,36 W/m²K, fijado mecánicamente sobre estructura. Incluso tornillos autorroscantes, para fijación a soporte de madera o metal, sellado de juntas.
Incluye: Replanteo. Corte de las piezas. Colocación de los paneles. Fijación mecánica de las piezas al soporte. Sellado de juntas y uniones.
No Incluye estructura de soporte ni revestimiento exterior.
Criterio de medición de proyecto: Superficie del faldón medida en verdadera magnitud, según documentación gráfica de Proyecto.
Criterio de medición de obra: Se medirá, en verdadera magnitud, la superficie realmente ejecutada según especificaciones de Proyecto.
Formato de panel: 2400mm*550mm

| Código | Ud | Descripción | Rendimiento | Precio | Importe |
|---|---|---|---|---|---|
| 0501-TAa100 | m² | Panel sándwich machihembrado en las cuatro caras, Thermochip Roof Plus, TAa 10-100 (material) | 1.05 | 66 | 69.30 |
| 0101-Tor100 | Ud | Tornillo autorroscante para estructura de madera o metal, de acero galvanizado, de 6 mm de diámetro y 200 mm de longitud. | 7 | 0.24 | 1.68 |
| 0101-Cin01 | m |  | 1 | 1.53 | 1.53 |
| 0101_mo01 | h | Oficial 1ª carpintero. | 0.175 | 21.72 | 3.80 |
| 0101_mo02 | h | Ayudante carpintero. | 0.175 | 20.46 | 3.58 |
| % | % | Costes directos complementarios | 2 % | 79.89 | 1.60 |
|  |  | Total |  |  | 81.49 |

**45TH06TAa120** m² Panel Thermochip Bicapa TAa/10-120 MH2400*550
Precio: 91.67
Panel sándwich machihembrado en las cuatro caras, Thermochip Bicapa TAa 10 - 120 "THERMOCHIP BICAPA", compuesto de: tablero de alistonado de abeto de 10 mm de espesor, aislante de espuma de poliestireno extruido, de 120 mm de espesor. Con una resistencia térmica 3,51 m²K/W, transmitancia 0,29 W/m²K, fijado mecánicamente sobre estructura. Incluso tornillos autorroscantes, para fijación a soporte de madera o metal, sellado de juntas.
Incluye: Replanteo. Corte de las piezas. Colocación de los paneles. Fijación mecánica de las piezas al soporte. Sellado de juntas y uniones.
No Incluye estructura de soporte ni revestimiento exterior.
Criterio de medición de proyecto: Superficie del faldón medida en verdadera magnitud, según documentación gráfica de Proyecto.
Criterio de medición de obra: Se medirá, en verdadera magnitud, la superficie realmente ejecutada según especificaciones de Proyecto.
Formato de panel: 2400mm*550mm

| Código | Ud | Descripción | Rendimiento | Precio | Importe |
|---|---|---|---|---|---|
| 0501-TAa120 | m² | Panel sándwich machihembrado en las cuatro caras, Thermochip Roof Plus, TAa 10-120 (material) | 1.05 | 75.17 | 78.93 |
| 0101-Tor120 | Ud | Tornillo autorroscante para estructura de madera o metal, de acero galvanizado, de 6 mm de diámetro y 220 mm de longitud. | 7 | 0.29 | 2.03 |
| 0101-Cin01 | m |  | 1 | 1.53 | 1.53 |
| 0101_mo01 | h | Oficial 1ª carpintero. | 0.175 | 21.72 | 3.80 |
| 0101_mo02 | h | Ayudante carpintero. | 0.175 | 20.46 | 3.58 |
| % | % | Costes directos complementarios | 2 % | 89.87 | 1.80 |
|  |  | Total |  |  | 91.67 |

**45TH06TAa140** m² Panel Thermochip Bicapa TAa/10-140 MH2400*550
Precio: 100.19
Panel sándwich machihembrado en las cuatro caras, Thermochip Bicapa TAa 10 - 140 "THERMOCHIP BICAPA", compuesto de: tablero de alistonado de abeto de 10 mm de espesor, aislante de espuma de poliestireno extruido, de 140 mm de espesor. Con una resistencia térmica 4,08 m²K/W, transmitancia 0,25 W/m²K, fijado mecánicamente sobre estructura. Incluso tornillos autorroscantes, para fijación a soporte de madera o metal, sellado de juntas.
Incluye: Replanteo. Corte de las piezas. Colocación de los paneles. Fijación mecánica de las piezas al soporte. Sellado de juntas y uniones.
No Incluye estructura de soporte ni revestimiento exterior.
Criterio de medición de proyecto: Superficie del faldón medida en verdadera magnitud, según documentación gráfica de Proyecto.
Criterio de medición de obra: Se medirá, en verdadera magnitud, la superficie realmente ejecutada según especificaciones de Proyecto.
Formato de panel: 2400mm*550mm

| Código | Ud | Descripción | Rendimiento | Precio | Importe |
|---|---|---|---|---|---|
| 0501-TAa140 | m² | Panel sándwich machihembrado en las cuatro caras, Thermochip Roof Plus, TAa 10-140 (material) | 1.05 | 82.93 | 87.08 |
| 0101-Tor140 | Ud | Tornillo autorroscante para estructura de madera o metal, de acero galvanizado, de 6 mm de diámetro y 240 mm de longitud. | 7 | 0.32 | 2.24 |
| 0101-Cin01 | m |  | 1 | 1.53 | 1.53 |
| 0101_mo01 | h | Oficial 1ª carpintero. | 0.175 | 21.72 | 3.80 |
| 0101_mo02 | h | Ayudante carpintero. | 0.175 | 20.46 | 3.58 |
| % | % | Costes directos complementarios | 2 % | 98.23 | 1.96 |
|  |  | Total |  |  | 100.19 |

**45TH06TAa160** m² Panel Thermochip Bicapa TAa/10-160 MH2400*550
Precio: 108.5
Panel sándwich machihembrado en las cuatro caras, Thermochip Bicapa TAa 10 - 160 "THERMOCHIP BICAPA", compuesto de: tablero de alistonado de abeto de 10 mm de espesor, aislante de espuma de poliestireno extruido, de 160 mm de espesor. Con una resistencia térmica 4,65 m²K/W, transmitancia 0,22 W/m²K, fijado mecánicamente sobre estructura. Incluso tornillos autorroscantes, para fijación a soporte de madera o metal, sellado de juntas.
Incluye: Replanteo. Corte de las piezas. Colocación de los paneles. Fijación mecánica de las piezas al soporte. Sellado de juntas y uniones.
No Incluye estructura de soporte ni revestimiento exterior.
Criterio de medición de proyecto: Superficie del faldón medida en verdadera magnitud, según documentación gráfica de Proyecto.
Criterio de medición de obra: Se medirá, en verdadera magnitud, la superficie realmente ejecutada según especificaciones de Proyecto.
Formato de panel: 2400mm*550mm

| Código | Ud | Descripción | Rendimiento | Precio | Importe |
|---|---|---|---|---|---|
| 0501-TAa160 | m² | Panel sándwich machihembrado en las cuatro caras, Thermochip Roof Plus, TAa 10-160 (material) | 1.05 | 90.69 | 95.22 |
| 0101-Tor160 | Ud | Tornillo autorroscante para estructura de madera o metal, de acero galvanizado, de 6 mm de diámetro y 240 mm de longitud. | 7 | 0.32 | 2.24 |
| 0101-Cin01 | m |  | 1 | 1.53 | 1.53 |
| 0101_mo01 | h | Oficial 1ª carpintero. | 0.175 | 21.72 | 3.80 |
| 0101_mo02 | h | Ayudante carpintero. | 0.175 | 20.46 | 3.58 |
| % | % | Costes directos complementarios | 2 % | 106.37 | 2.13 |
|  |  | Total |  |  | 108.5 |

**45TH06TAa200** m² Panel Thermochip Bicapa TAa/10-200 MH2400*550
Precio: 125.23
Panel sándwich machihembrado en las cuatro caras, Thermochip Bicapa TAa 10 - 200 "THERMOCHIP BICAPA", compuesto de: tablero de alistonado de abeto de 10 mm de espesor, aislante de espuma de poliestireno extruido, de 200 mm de espesor. Con una resistencia térmica 5,48 m²K/W, transmitancia 0,18 W/m²K, fijado mecánicamente sobre estructura. Incluso tornillos autorroscantes, para fijación a soporte de madera o metal, sellado de juntas.
Incluye: Replanteo. Corte de las piezas. Colocación de los paneles. Fijación mecánica de las piezas al soporte. Sellado de juntas y uniones.
No Incluye estructura de soporte ni revestimiento exterior.
Criterio de medición de proyecto: Superficie del faldón medida en verdadera magnitud, según documentación gráfica de Proyecto.
Criterio de medición de obra: Se medirá, en verdadera magnitud, la superficie realmente ejecutada según especificaciones de Proyecto.
Formato de panel: 2400mm*550mm

| Código | Ud | Descripción | Rendimiento | Precio | Importe |
|---|---|---|---|---|---|
| 0501-TAa200 | m² | Panel sándwich machihembrado en las cuatro caras, Thermochip Roof Plus, TAa 10-200 (material) | 1.05 | 105.44 | 110.71 |
| 0101-Tor200 | Ud | Tornillo autorroscante para estructura de madera o metal, de acero galvanizado, de 6 mm de diámetro y 280 mm de longitud. | 7 | 0.45 | 3.15 |
| 0101-Cin01 | m |  | 1 | 1.53 | 1.53 |
| 0101_mo01 | h | Oficial 1ª carpintero. | 0.175 | 21.72 | 3.80 |
| 0101_mo02 | h | Ayudante carpintero. | 0.175 | 20.46 | 3.58 |
| % | % | Costes directos complementarios | 2 % | 122.77 | 2.46 |
|  |  | Total |  |  | 125.23 |

## Recursos

**0301col01** kg Adhesivo poliuretano
Adhesivo de poliuretano

**0301sel01** dm3 Masilla p/sellados,aplicación+pistola,poliuretano monocomponente
Masilla para sellados, de aplicación con pistola, de base poliuretano monocomponente

**0301sol01** m² Solera seca: placa yeso con fibras,I,e=20mm+10mm FM (SE)
Solera seca: placa de yeso con fibras con dureza superficial (I) de espesor 20 mm + 10mm de fibra de madera, con borde cuadrado (SE), según la norma UNE-EN 15283-2+A1
